# Unterhaltungspflege Grünanlagen BV 1 (Teil 2) 2027-2031
Leistungsbeschreibung (GAEB 90, DA81)
Währung: EUR
Auftraggeber: Stadt Mülheim an der Ruhr Amt für Grünflächenmanagement und

## Zusätzlicher Text
Vorbedingungen!
Es werden Leistungen zur Unterhaltungspflege im öffentlichen Bereich aus
geschrieben.
Dem Bieter wird empfohlen, sich vor Angebotsabgabe durch Besichtigung de
r Örtlichkeiten über die für die Leistungsausführung relevanten Gegebenh
eiten zu informieren.
Die Ausführung erfolgt gemäß DIN 18919, Vertragsgrundlage ist die VOL/B.
Der Vertrag verlängert sich automatisch um ein weiteres Jahr, wenn er ni
cht bis zum 31.10. dJ. vor Ablauf durch den AG gekündigt wird.  Der Vert
rag kann max. 4 mal verlängert werden.
Bei Reduzierung der Haushaltsmittel muss damit gerechnet werden, dass be
i einer Verlängerung zum jeweiligen Folgejahr eine Verminderung um bis z
u 20% der beauftragten Auftragssumme erfolgen kann. Der AG wird eine sol
che Verminderung dem AN bis spätestens zum 31.10. dJ. für das Folgejahr
mitteilen.  Wir machen darauf aufmerksam, dass aus der Verminderung kein
erlei Regressansprüche gegenüber des AG geltend gemacht werden können. D
ie Ausschreibung erfolgt über den Zeitraum von 5 Jahren, die eventuell a
nfallenden Lohn- und Materialpreissteigerungen sind in den E.P. des jewe
iligen Jahres zu berücksichtigen und werden nicht besonders vergütet.

Die Übertragung von Leistungen an andere Unternehmer (Nachunternehmer od
er Nebenunternehmer) ist nur mit schriftlicher Zustimmung des Auftraggeb
ers zulässig.

Die in den Vorbemerkungen sowie in den Positionstexten festgelegten Term
ine sind verbindlich einzuhalten. Abweichungen bedürfen der vorherigen s
chriftlichen Zustimmung des Auftraggebers.

Vorbemerkungen zur Unterhaltungspflege:
Die Anlagen sind in einem jederzeit optimalen Pflegezustand zu halten. D
urch die Pflegearbeiten ist ein funktionsfähiger Zustand zu erzielen bzw
. zu erhalten gemäß DIN 18919.
Für die Ausführung, Leistungsumfang und Abrechnung gelten die Bestimmung
en der VOL/B und der DIN 18919 in der jeweils gültigen Fassung.
Die Unterhaltungspflege ist als Pflegeleistung nach abgeschlossener Entw
icklungspflege oder Unterhaltungspflege zu verstehen und dient der dauer
haften Erhaltung des funktionsgerechten, verkehrssicheren und optisch or
dnungsgemäßen Zustands der Grünanlagen.

Nebenleistungen gelten als vereinbart, sofern sie nach den anerkannten R
egeln der Technik zur ordnungsgemäßen Leistungserbringung erforderlich s
ind.
Die fachtechnische Durchführung der Unterhaltungspflege erfolgt unter Be
achtung der DIN 18919 "?Vegetationstechnik im Landschaftsbau - Instandha
ltungsleistungen", sowie der einschlägigen Regelwerke der FLL und der al
lgemein anerkannten Regeln der Technik in der jeweils gültigen Fassung.

Die Pflege hat standortgerecht, vegetationstypgerecht und nutzungsabhäng
ig zu erfolgen.
Leistungsinhalte der Unterhaltungspflege - Rasenflächen
- Regelmäßiges Mähen unter Einhaltung funktionsgerechter Schnitthöhen
- Sicherstellung eines geschlossenen, trittfesten und gebrauchstaugliche
n Bestandes
- Nachsaat bei lückigen Flächen
- Beseitigung von Schadstellen und Unebenheiten
- Regulierung unerwünschter Vegetation
- Erhalt der Ebenheit und Verkehrssicherheit

Leistungsinhalte der Unterhaltungspflege - Pflanzflächen und Gehölze
- Fachgerechter Erhaltungs- und Pflegeschnitt unter Berücksichtigung art
typischer Wuchsformen
- Entfernung von Totholz und bruchgefährdeten Pflanzenteilen
- Sicherstellung eines vitalen und standsicheren Pflanzenbestandes
- Regulierung unerwünschter Vegetation
- Freihaltung von Verkehrsflächen, Sichtdreiecken und Einbauten

Leistungsinhalte der Unterhaltungspflege - Wege- und Platzflächen
- Beseitigung von Bewuchs in Rand- und Fugenbereichen
- Wiederherstellung der Ebenheit bei wassergebundenen Decken
- Beseitigung von Stolperkanten
- Reinigung von Oberflächen
- Sicherstellung der Gebrauchstauglichkeit und Verkehrssicherheit

Leistungsinhalte der Unterhaltungspflege auf Spielplätzen
- Beseitigung von Verdichtungen und Unebenheiten
- Nachfüllen zur Einhaltung erforderlicher Mindestschichtdicken, wird ge
sondert vergütet
- Entfernung von Fremdkörpern und sicherheitsrelevanten Verunreinigungen
- Sicherstellung der Gebrauchstauglichkeit und Verkehrssicherheit

Des Weiteren sind zwingend die Vorschriften der RSA Teil A für die verke
hrsrechtliche Sicherung von Arbeitsstellen an und auf Straßen zu beachte
n. Die Leistungen sind so auszuführen, dass die Verkehrssicherheit der b
etreuten Flächen jederzeit gewährleistet ist.

Erkennbare Gefahrenstellen sind unverzüglich zu sichern. Sicherheitsrele
vante Mängel sind dem Auftraggeber unverzüglich schriftlich anzuzeigen.

Die Sicherung von Arbeitsstellen im öffentlichen Verkehrsraum erfolgt ge
mäß den jeweils gültigen Richtlinien für die Sicherung von Arbeitsstelle
n an Straßen (RSA), der Straßenverkehrs-Ordnung (StVO) sowie sämtlicher
einschlägiger technischer Regelwerke und Unfallverhütungsvorschriften. D
er Auftraggeber weist darauf hin, dass bei den auszuführenden Arbeiten j
e nach Gefährdungslage der Einsatz eines Sicherheitspostens (SiPo) erfor
derlich sein kann. Die Prüfung der Notwendigkeit sowie die Stellung eine
s geeigneten SiPo obliegen dem Auftragnehmer. Die Verkehrssicherung ist
integraler Bestandteil der ausgeschriebenen Unterhaltungspflegeleistunge
n und mit den angebotenen Einheitspreisen bzw. Pauschalen vollständig ab
gegolten. Eine gesonderte Positionierung im Leistungsverzeichnis ist nic
ht erforderlich.

Der Bieter ist verpflichtet, sich vor Angebotsabgabe eigenverantwortlich
 über:
- örtliche Verkehrsverhältnisse
- Verkehrsbelastung und Verkehrsarten
- Lage im innerörtlichen oder außerörtlichen Bereich
- Erfordernisse wandernder Arbeitsstellen
- mögliche behördliche Auflagen
umfassend zu informieren.

Mit Abgabe des Angebots erklärt der Bieter verbindlich, dass sämtliche z
ur ordnungsgemäßen, sicheren und rechtskonformen Durchführung der Leistu
ngen erforderlichen Maßnahmen der Verkehrssicherung vollständig kalkulie
rt wurden.

Dies umfasst insbesondere:
- Einholung verkehrsrechtlicher Anordnungen
- Erstellung und Anpassung von Verkehrszeichenplänen
- Lieferung, Auf- und Abbau, Vorhalten, Wartung, Kontrolle und Anpassung
 sämtlicher Sicherungsmaßnahmen
- Sicherung während Arbeitsunterbrechungen
- abschnittsweise oder zeitversetzte Leistungserbringung
- Umsetzung behördlicher Auflagen

Maßnahmen, die sich aus üblichen oder zu erwartenden behördlichen Anford
erungen ergeben, gelten nicht als außergewöhnlich.

Nachforderungen wegen:
- fehlender oder unzureichender Kalkulation
- unzutreffender Einschätzung der örtlichen Gegebenheiten
- zusätzlicher behördlicher Anforderungen im üblichen Rahmen
- erhöhter Verkehrsbelastung
- organisatorischer Erschwernisse
sind ausgeschlossen.
Ein Anspruch auf zusätzliche Vergütung entsteht ausschließlich bei einer
 ausdrücklich schriftlich angeordneten Sondermaßnahme des Auftraggebers,
 die objektiv außerhalb des bei Unterhaltungspflege im öffentlichen Raum
 üblichen Sicherungsumfangs liegt.

Im Rahmen der Unterhaltungspflege von Gehölzflächen ist besonders der Pu
nkt p. der Vorbemerkungen zu beachten. Diese Arbeiten werden nicht geson
dert vergütet, sondern sind mit in den dafür vorgesehenen Leistungsposit
ionen einzukalkulieren.

Bei der Bearbeitung ist unabdingbar, die absolute Schonung der Pflanzen
und deren Wurzelwerk zu beachten.

Vertragsinhalt sind die ausgeschriebenen Pflegeleistung und der beschrie
bene Pflegezustand. Dies bedeutet:
a.
Der zu kalkulierende Einheitspreis ist mit 2 Stellen hinter dem Komma an
zugeben und beinhaltet die Pflege während des Pflegezeitraumes laut Punk
t f.
b.
Die Angaben im Leistungsverzeichnis zur Anzahl der Pflegegänge sind so i
m Einheitspreis zu berechnen, dass bei Mehr- oder Minderleistungen der a
ngebotene Einheitspreis durch die jeweils angegebenen Pflegegänge dividi
ert den Einheitspreis für einen Pflegegang ergibt. Dieser Preis dient da
nn als Berechnungsgrundlage für die zu vergütende Leistung.
c.
Die in den einzelnen Positionen angegebene Anzahl der Pflegegänge ist ni
cht bindend. Änderungen sind nur auf Anweisung der AG möglich.
d.
Der Zeitpunkt der Durchführung eines jeden Pflegeganges wird vom Auftrag
nehmer in Abstimmung mit der Bauleitung des Auftraggebers unter Berücksi
chtigung der Witterungsverhältnisse und des Zustandes der zu pflegenden
Flächen festgelegt. Der AN hat jeden Pflegegang vor Beginn und nach Been
digung der Bauleitung schriftlich anzuzeigen. Die zuständige Bauleitung
muss ihre Zustimmung zur Durchführung jedes Pflegeganges geben.
e.
Die Pflegeflächen werden, da sie vorher in der Unterhaltungspflege stand
en, in einem einwandfreien Pflegezustand an den AN übergeben.
f.
Mit der Auftragserteilung übernimmt der Auftragnehmer die Pflege der ihm
 zugeteilten Flächen für die Zeit vom 1.1. bis zum 31.12. des beauftragt
en Jahres gemäß beiliegendem Leistungsverzeichnisses.
g.
Der Einsatz von Herbiziden ist grundsätzlich verboten.
Festgestellte Gefahrenquellen und Mängel im Bereich der Pflegeflächen si
nd uns umgehend mitzuteilen und in dringenden Fällen vor Rückfrage zu si
chern. Eine
gesonderte Vergütung dieser Leistung erfolgt nicht und ist in den Einhei
tspreisen der Leistungspositionen mit einzukalkulieren.
Der Auftragnehmer ist verpflichtet, im Rahmen der Pflege auf Anforderung
 Nachpflanzungs- und sonstige Reparaturarbeiten im Pflegebereich zu über
nehmen und diese bei bauseitiger Bereitstellung der Materialien frühzeit
ig und gewissenhaft durchzuführen. Diese Arbeiten werden gesondert zum N
achweis vergütet.
h.
Ist ein guter Pflegezustand nicht mehr gegeben, kann die Bauleitung eine
n Pflegegang anweisen. Die Anweisung wird mündlich bzw. fernmündlich ert
eilt. Der AN ist verpflichtet, sich in angemessenen Zeitabständen über d
en Pflegezustand in seinem Pflegebereich zu informieren. Der AN ist verp
flichtet, seine betriebliche Organisation auf die besonderen Erfordernis
se der öffentlichen Anlage einzurichten. Nach Aufforderung durch die Bau
leitung hat die Arbeitsaufnahme unter Berücksichtigung der besonderen We
rbewirksamkeit der Grünanlagen spätestens am ersten Tag nach der mündlic
hen bzw. fernmündlichen Anweisung zu erfolgen (einmalige Inverzugsetzung
sfrist: 3 Arbeitstage) Bei Nichteinhaltung des Termins kann der Auftragg
eber den Pflegegang zu Lasten des Auftragnehmers anderweitig durchführen
 lassen oder dem Auftragnehmer den Gesamtauftrag des Pflegebereiches ent
ziehen. Die Pflegearbeiten sind grundsätzlich an den Wochentagen Montag
bis Freitag durchzuführen. Ausnahmen bedürfen der Genehmigung der Baulei
tung, die auch die Zufahrtsstellen zuweist. Behinderungen und Belästigun
gen der Parkanlagen-Besucher sind auszuschließen.
i.
Im Zeitraum von Januar bis Ende Februar des jeweiligen Pflegejahres hat
ein Grundpflegegang zu erfolgen. Im März/April erfolgt in Abhängigkeit v
on der Witterung die reguläre Unterhaltungspflege gemäß den ausgeschrieb
enen Positionen. Die Arbeitsgänge der Unterhaltung der Wege/ Spielfläche
n, sind vom AN regelmäßig über das gesamte Pflegejahr auszuführen.
j.
Die Abrechnung erfolgt nach Aufmaß der Flächen durch den Auftraggeber un
d Auftragnehmer. Sofern die Flächen dem Auftraggeber aus vorhergehenden
Aufmaßen genau vorliegen, erfolgt dies nicht.
k.
Abschlagszahlungen erfolgen in regelmäßigen Abständen im beauftragten Pf
legejahr, spätestens jedoch nach 3 Monaten.
l.
Die Schlussrechnung ist bis zum 15.12 des Pflegejahres dem AG vorzulegen
.
Die Leistungen, die nach dem 15.12 noch erbracht werden müssen, sind nac
h Abstimmung mit dem AG in die Schlussrechnung mit aufzunehmen.
Nach vollständiger Erbringung der noch ausstehenden Leistungen wird die
Rechnung zur Auszahlung freigegeben.
Stundenlohnarbeiten sind nur auf schriftliche Anweisung der Bauleitung d
urchzuführen und binnen 3 Arbeitstagen nachzuweisen und abzurechnen.
m.
Jahrespflegeplanung, An- und Abmeldung sowie Dokumentationspflicht.
Die auszuführenden Pflegegänge sind rechtzeitig zu planen, beim Auftragg
eber anzumelden, auszuführen und über die bereitgestellte MH-Cloud zu do
kumentieren.
Der Auftragnehmer hat dem Auftraggeber spätestens bis Anfang März eines
jeden Pflegejahres eine Jahrespflegeplanung vorzulegen. Diese muss die v
orgesehenen Pflegegänge, Ausführungsbereiche, Leistungsarten und vorauss
ichtlichen Ausführungszeiträume nachvollziehbar darstellen. Sie dient de
r Koordination mit internen Abläufen, weiteren Unternehmern, Veranstaltu
ngen und Sondernutzungen.
Wird die Jahrespflegeplanung, nicht fristgerecht oder nicht prüffähig vo
rgelegt, behält sich der Auftraggeber angemessene Kürzungen der Vergütun
g sowie Einschränkungen bei der Leistungsanerkennung vor.
Die jeweiligen Pflegeleistungen sind spätestens in der Vorwoche beim Auf
traggeber anzumelden. Die Anmeldung muss Ausführungsbereiche, Leistungsa
rten und geplante Ausführungszeiträume enthalten.
Nach Fertigstellung ist die Leistung spätestens innerhalb von zwei Werkt
agen abzumelden. Die Abmeldung muss die tatsächlich ausgeführten Leistun
gen, bearbeiteten Bereiche und konkreten Ausführungszeiten enthalten.
Die fristgerechte An- und Abmeldung ist Voraussetzung für Prüfung und Ve
rgütung. Erfolgt keine ordnungsgemäße An- und/oder Abmeldung, besteht fü
r die betreffenden Leistungen kein Vergütungsanspruch, soweit die Leistu
ng nicht eindeutig geprüft werden kann.
Abweichungen von angemeldeten Ausführungszeiträumen sind unverzüglich mi
tzuteilen und zu begründen. Bei Veranstaltungen, Sondernutzungen oder so
nstigen terminlich gebundenen Anlässen hat der Auftragnehmer zumutbare Ä
nderungswünsche des Auftraggebers zu berücksichtigen.
Die Dokumentation erfolgt über die MH-Cloud. Der Zugang wird nach Zuschl
agserteilung eingerichtet. Der Auftragnehmer hat alle leistungsrelevante
n Angaben, Fotodokumentationen, Aufmaße und prüffähigen Nachweise vollst
ändig, nachvollziehbar und fristgerecht einzustellen.
Die Dokumentation muss den Zustand der Ausführung nach Abschluss der Arb
eiten darstellen. Die Fotos sind eindeutig nach Einsatzort, Datum, Leist
ungsbereich und Arbeitsabschnitt zuzuordnen.
Tagesberichte sind bei Stundenlohnarbeiten sowie auf Verlangen des Auftr
aggebers vorzulegen, insbesondere bei Unstimmigkeiten, Abweichungen oder
 fehlender Nachvollziehbarkeit. Sie müssen mindestens Einsatzort, Datum,
 Arbeitszeit, eingesetztes Personal, eingesetzte Geräte und ausgeführte
Leistungen enthalten.
Bei fehlender oder nicht prüffähiger Dokumentation behält sich der Auftr
aggeber vor, die betreffenden Leistungen bei der Abrechnung zu kürzen.
Die Kosten für Jahrespflegeplanung, Abstimmung, An- und Abmeldung, Dokum
entation, Fotodokumentation, Tagesberichte, Aufmaße und prüffähige Nachw
eise sind in die angebotenen Preise einzurechnen.
n.
Die Ausführung von Stundenlohnarbeiten erfolgt ausschließlich auf Anweis
ung durch den AG. Ausgeführte Stundenlohnarbeiten des AN, sind binnen 3
Arbeitstagen dem AG schriftlich vorzulegen inkl. der Dokumentation der e
rbrachten Leistung. In der Dokumentation sind Angaben zu erbringen über
Ort, Mitarbeiter, Maschinen, Material, Entsorgung, Aufmaß und Bilder. Oh
ne eine nachvollziehbare Dokumentation, behält der AG sich vor, die Leis
tungen bis zur endgültigen Klärung zu kürzen.
o.
Die Vordersätze der Positionen sind nicht bindend. Es erfolgt generell e
ine Ausführung in Teilflächen. Ein Anspruch auf Bezahlung besteht nur au
f Flächen, die auf Anweisung der AG gepflegt worden sind.
p.
Folgende Arbeiten sind in die Pflanzflächenpflege einzukalkulieren:
Bei Bäumen, Gehölzen und Gehölzflächen: Wildtriebe, Stammausschläge und
austreibende Unterlagen sind fachgerecht zu entfernen bzw. zurückzuschne
iden. Astbrüche, Totholz und Unrat sind vor jedem Rasenschnitt von den R
asenflächen abzusammeln und zu entsorgen zu Lasten des AN.
q.
Grundsätzlich ist aller anfallende Unrat und Wildkraut zur Verwendung de
s AN abzufahren. Dies gilt auch für Rasen- und Wiesenschnitt, der sofort
 mit dem Schnitt von den Flächen zu entfernen ist. Vor dem Rasen- bzw.-
Wiesenschnitt ist ggf. auf der Fläche befindlicher Müll abzusammeln!
Sperrmüll, der sich auf den zu pflegenden Flächen befindet, ist grundsät
zlich von der Entsorgung durch den AN ausgenommen. Ein entsprechender Hi
nweis ist dem AG mittels Fotodokumentation zu übermitteln.
Die Entsorgung von Sperrmüll erfolgt ausschließlich auf ausdrückliche An
weisung des AG und nur nach vorheriger Rücksprache.
Einbau von Häckselmaterial in Gehölzflächen ist nur nach vorheriger Abst
immung mit der Bauleitung möglich.
r.
Abrechnung für Mehr- und Minderleistungen:
Für erforderliche Mehr- und Minderleistungen bei den verschiedenen Pfleg
egängen wird bei Veränderungen der ausgeschriebenen Pflegegänge die ausg
eschriebene Menge durch die Anzahl der ausgeschriebenen Pflegegänge divi
diert. Das Ergebnis dieser Division gilt als Menge für einen Pflegegang
und dient als Berechnungsgrundlage für die abzurechnenden Leistungen.

ausgeschriebene Menge / Zahl der ausgeschriebenen Pflegegänge
=
Menge je Pflegegang

## Unterhaltungspflege Grünanlagen BV 1 (Te
Datum: 13.07.26

### Titel 01 Unterhaltungspflege 2027

#### Bauteil 01.01 SpPl Hardenbergstraße (0482) inkl. Bolzp

**01.01.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 3.232 m²
Menge: 3232,000 m³

**01.01.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 3.232 m²
Menge: 9696,000 m³

**01.01.0030 Gehölzrandschnitt durchführen.**
Gehölzrand aus verschiedenen Gehölzen zur
Wegefreihaltung sauber geschnitten halten,
Schnittgut, sowie alle beschädigten und
abgestorbenen Pflanzenteile entfernen, Material laden
und zur Verwendung des AN abfahren.
Habitus der Gehölzhöhe und -breite nach Angabe der
Bauleitung, Höhe ca. 150 cm bis 450 cm,
Abrechnung nach geschnittenen Flächen.

Anzahl der Pflegegänge: 2 St.
Menge: 1500,000 lfdm

**01.01.0040 Natur- bzw. Betonsteinkante pflegen**
Natur- bzw. Betonsteinkante mechanisch oder von Hand
von pflanzlichem Bewuchs reinigen.Anfallendes Material
laden und zur Verwendung des AN abfahren. Wegebeläge
bzw. Fugen mit Brechsand 0/2 nachfugen, einschlämmen.
Überschüssiges Material entfernen.
Ausführung in Teilflächen.
Abrechnung: nach Voraufmaß der bewachsenen Natur- bzw.
Betonsteinkanten.

2 Pflegegänge a 60 lfdm
Menge: 120,000 lfdm

**01.01.0050 Pflasterfläche pflegen**
Befestigte Flächen aus Betonsteinpflaster oder -platten
,
bzw. Natursteinpflaster oder -platten, mechanisch oder
von Hand von pflanzlichem Bewuchs reinigen.Anfallendes
Material laden und zur Verwendung des AN abfahren.
Wegebeläge mit Brechsand 0/2 nachfugen bzw. einschlämme
n.
Überschüssiges Material entfernen und abfahren.
Ausführung in Teilflächen.
Abrechnung: nach Voraufmaß der bewachsenen Flächen.

2 Pflegegänge a 353 m²
Menge: 706,000 m²

**01.01.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**01.01.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 71,60 m²
Menge: 3580,000 m²

**01.01.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 182 m²
Menge: 9100,000 m²

**01.01.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 3,50 m²
Menge: 175,000 m²

**01.01.0100 Fallschutzmaterial Rheinsand**
Fallschutzmaterial
Rheinsand 0/2 liefern, abladen und höhengerecht einbaue
n, unter Beachtung der DIN EN 1176.

Abrechnung erfolgt nach Original-Lieferscheinen und Wie
gekarten.
Menge: 1,000 m³

**01.01.0110 Fallschutzmaterial Perlkies**
Fallschutzmaterial
Perlkies 2/8 liefern, abladen und höhengerecht einbauen
, unter Beachtung der DIN EN 1176.

Abrechnung erfolgt nach Original-Lieferscheinen und Wie
gekarten.
Menge: 1,000 m³

**01.01.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a  2.191 m²
Menge: 21910,000 m²

**01.01.0130 Rasen- und Wegeflächen von Laub säubern**
Rasen- und Wegeflächen nach Beendigung des
Laubfalles von Laub und Unrat säubern, anfallendes
Material laden und zur Verwendung des AN abfahren.
Ausführung in Teilflächen. Ein Anspruch auf Bezahlung
besteht nur für die Flächen, die auf Anweisung des AG
gesäubert worden sind.

2 Pflegegänge a 2.544 m²
Menge: 5088,000 m²

**01.01.0140 Landschaftsgärtner*innen**
Einsatz von Mitarbeitenden im Garten- und Landschaftsba
u im Rahmen von Stundenlohnarbeiten, ausschließlich auf
 Anweisung der Bauleitung
Menge: 1,000

**01.01.0150 Arbeiter*innen und Helfer*innen**
Einsatz von Mitarbeitenden im Garten- und Landschaftsba
u im Rahmen von Stundenlohnarbeiten, ausschließlich auf
 Anweisung der Bauleitung
Menge: 1,000 Std

#### Bauteil 01.02 SpPl Klotzdelle (0491)

**01.02.0010 Gehölzfläche, Grundpflegezustand herstellen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.635 m²
Menge: 2635,000 m²

**01.02.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.635 m²
Menge: 7905,000 m2

**01.02.0030 Gehölzrandschnitt durchführen.**
Gehölzrand aus verschiedenen Gehölzen zur
Wegefreihaltung sauber geschnitten halten,
Schnittgut, sowie alle beschädigten und
abgestorbenen Pflanzenteile entfernen, Material laden
und zur Verwendung des AN abfahren.
Habitus der Gehölzhöhe und -breite nach Angabe der
Bauleitung, Höhe ca. 100 cm bis 150 cm,
Abrechnung nach geschnittenen Flächen.

Anzahl der Pflegegänge: 2 St.
Menge: 400,000 lfdm

**01.02.0040 Gehölzrandschnitt durchführen.**
Gehölzrand aus verschiedenen Gehölzen zur
Wegefreihaltung sauber geschnitten halten,
Schnittgut, sowie alle beschädigten und
abgestorbenen Pflanzenteile entfernen, Material laden
und zur Verwendung des AN abfahren.
Habitus der Gehölzhöhe und -breite nach Angabe der
Bauleitung, Höhe ca. 150 cm bis 450 cm,
Abrechnung nach geschnittenen Flächen.

Anzahl der Pflegegänge: 2 St.
Menge: 200,000 lfdm

**01.02.0050 Wassergebundene Wegedecke pflegen**
Wassergebundene Wegedecke mechanisch von pflanzlichem B
ewuchs reinigen.Anfallendes Material laden und zur Verw
endung des AN abfahren.Teilflächen bei Bedarf mit zu li
eferndem Dolomitbrechsand,Körnung: 0/5mm,Farbe: wie vor
handen,andecken. Wegedecke nach Pflegegang unter Wasser
zugabe abwalzen. Ausführung in Teilflächen.
Abrechnung: nach Voraufmaß der bewachsenen Flächen.

2 Pflegegänge a 132 m²
Menge: 264,000 m²

**01.02.0060 Natur- bzw. Betonsteinkante pflegen**
Natur- bzw. Betonsteinkante mechanisch oder von Hand
von pflanzlichem Bewuchs reinigen.Anfallendes Material
laden und zur Verwendung des AN abfahren. Wegebeläge
bzw. Fugen mit Brechsand 0/2 nachfugen, einschlämmen.
Überschüssiges Material entfernen.
Ausführung in Teilflächen.
Abrechnung: nach Voraufmaß der bewachsenen Natur- bzw.
Betonsteinkanten.

2 Pflegegänge a 20 lfdm
Menge: 40,000 lfdm

**01.02.0070 Pflasterfläche pflegen**
Befestigte Flächen aus Betonsteinpflaster oder -platten
,
bzw. Natursteinpflaster oder -platten, mechanisch oder
von Hand von pflanzlichem Bewuchs reinigen.Anfallendes
Material laden und zur Verwendung des AN abfahren.
Wegebeläge mit Brechsand 0/2 nachfugen bzw. einschlämme
n.
Überschüssiges Material entfernen und abfahren.
Ausführung in Teilflächen.
Abrechnung: nach Voraufmaß der bewachsenen Flächen.

2 Pflegegänge a 85 m²
Menge: 170,000 m²

**01.02.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 100,10 m²
Menge: 5005,000 m²

**01.02.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 363,10 m²
Menge: 18155,000 m²

**01.02.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,60 m²
Menge: 1330,000 m²

**01.02.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21 m²
Menge: 1050,000 m²

**01.02.0120 Fallschutzmaterial Rheinsand**
Fallschutzmaterial
Rheinsand 0/2 liefern, abladen und höhengerecht einbaue
n, unter Beachtung der DIN EN 1176.

Abrechnung erfolgt nach Original-Lieferscheinen und Wie
gekarten.
Menge: 1,000 m³

**01.02.0130 Fallschutzmaterial Perlkies**
Fallschutzmaterial
Perlkies 2/8 liefern, abladen und höhengerecht einbauen
, unter Beachtung der DIN EN 1176.

Abrechnung erfolgt nach Original-Lieferscheinen und Wie
gekarten.
Menge: 1,000 m³

**01.02.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.586 m²
Menge: 35860,000 m²

**01.02.0150 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 70 m²
Menge: 70,000 m²

**01.02.0160 Rasen- und Wegeflächen von Laub säubern**
Rasen- und Wegeflächen nach Beendigung des
Laubfalles von Laub und Unrat säubern, anfallendes
Material laden und zur Verwendung des AN abfahren.
Ausführung in Teilflächen. Ein Anspruch auf Bezahlung
besteht nur für die Flächen, die auf Anweisung des AG
gesäubert worden sind.

2 Pflegegänge a 3.873 m²
Menge: 7746,000 m²

**01.02.0170 Landschaftsgärtner*innen**
Einsatz von Mitarbeitenden im Garten- und Landschaftsba
u im Rahmen von Stundenlohnarbeiten, ausschließlich auf
 Anweisung der Bauleitung
Menge: 1,000

**01.02.0180 Arbeiter*innen und Helfer*innen**
Einsatz von Mitarbeitenden im Garten- und Landschaftsba
u im Rahmen von Stundenlohnarbeiten, ausschließlich auf
 Anweisung der Bauleitung
Menge: 1,000 Std

#### Bauteil 01.03 SpPl Nansenweg (0524)

**01.03.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 1.628 m²
Menge: 1628,000 m²

**01.03.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 761 m²
Menge: 2283,000 m²

**01.03.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 867 m
²
Menge: 2601,000 m²

**01.03.0040 Gehölzrandschnitt durchführen.**
Gehölzrand aus verschiedenen Gehölzen zur
Wegefreihaltung sauber geschnitten halten,
Schnittgut, sowie alle beschädigten und
abgestorbenen Pflanzenteile entfernen, Material laden
und zur Verwendung des AN abfahren.
Habitus der Gehölzhöhe und -breite nach Angabe der
Bauleitung, Höhe ca. 100 cm bis 150 cm,
Abrechnung nach geschnittenen Flächen.

Anzahl der Pflegegänge: 2 St.
Menge: 100,000 lfdm

**01.03.0050 Wassergebundene Wegedecke pflegen**
Wassergebundene Wegedecke mechanisch von pflanzlichem B
ewuchs reinigen.Anfallendes Material laden und zur Verw
endung des AN abfahren.Teilflächen bei Bedarf mit zu li
eferndem Dolomitbrechsand,Körnung: 0/5mm,Farbe: wie vor
handen,andecken. Wegedecke nach Pflegegang unter Wasser
zugabe abwalzen. Ausführung in Teilflächen.
Abrechnung: nach Voraufmaß der bewachsenen Flächen.

2 Pflegegänge a 341 m²
Menge: 682,000 m²

**01.03.0060 Natur- bzw. Betonsteinkante pflegen**
Natur- bzw. Betonsteinkante mechanisch oder von Hand
von pflanzlichem Bewuchs reinigen.Anfallendes Material
laden und zur Verwendung des AN abfahren. Wegebeläge
bzw. Fugen mit Brechsand 0/2 nachfugen, einschlämmen.
Überschüssiges Material entfernen.
Ausführung in Teilflächen.
Abrechnung: nach Voraufmaß der bewachsenen Natur- bzw.
Betonsteinkanten.

2 Pflegegänge 250 lfdm
Menge: 500,000 lfdm

**01.03.0070 Pflasterfläche pflegen**
Befestigte Flächen aus Betonsteinpflaster oder -platten
,
bzw. Natursteinpflaster oder -platten, mechanisch oder
von Hand von pflanzlichem Bewuchs reinigen.Anfallendes
Material laden und zur Verwendung des AN abfahren.
Wegebeläge mit Brechsand 0/2 nachfugen bzw. einschlämme
n.
Überschüssiges Material entfernen und abfahren.
Ausführung in Teilflächen.
Abrechnung: nach Voraufmaß der bewachsenen Flächen.

2 Pflegegänge a 1.166 m²
Menge: 2332,000 m²

**01.03.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 71,30 m²
Menge: 3565,000 m²

**01.03.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 311,80 m²
Menge: 15590,000 m²

**01.03.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 32 m²
Menge: 1600,000 m²

**01.03.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,50 m²
Menge: 2825,000 m²

**01.03.0120 Fallschutzmaterial Rheinsand**
Fallschutzmaterial
Rheinsand 0/2 liefern, abladen und höhengerecht einbaue
n, unter Beachtung der DIN EN 1176.

Abrechnung erfolgt nach Original-Lieferscheinen und Wie
gekarten.
Menge: 1,000 m³

**01.03.0130 Fallschutzmaterial Perlkies**
Fallschutzmaterial
Perlkies 2/8 liefern, abladen und höhengerecht einbauen
, unter Beachtung der DIN EN 1176.

Abrechnung erfolgt nach Original-Lieferscheinen und Wie
gekarten.
Menge: 1,000 m³

**01.03.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.762 m²
Menge: 17620,000 m²

**01.03.0150 Rasen- und Wegeflächen von Laub säubern**
Rasen- und Wegeflächen nach Beendigung des
Laubfalles von Laub und Unrat säubern, anfallendes
Material laden und zur Verwendung des AN abfahren.
Ausführung in Teilflächen. Ein Anspruch auf Bezahlung
besteht nur für die Flächen, die auf Anweisung des AG
gesäubert worden sind.

2 Pflegegänge a 3.269 m²
Menge: 6538,000 m²

**01.03.0160 Landschaftsgärtner*innen**
Einsatz von Mitarbeitenden im Garten- und Landschaftsba
u im Rahmen von Stundenlohnarbeiten, ausschließlich auf
 Anweisung der Bauleitung
Menge: 10,000 h

**01.03.0170 Arbeiter*innen und Helfer*innen**
Einsatz von Mitarbeitenden im Garten- und Landschaftsba
u im Rahmen von Stundenlohnarbeiten, ausschließlich auf
 Anweisung der Bauleitung
Menge: 10,000 h

#### Bauteil 01.04 SpPl Blumendeller Straße (0894) inkl. Bo

**01.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 255 m²
Menge: 255,000 m²

**01.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 85
m²
Menge: 255,000 m²

**01.04.0030 Wassergebundene Wegedecke pflegen**
Wassergebundene Wegedecke mechanisch von pflanzlichem B
ewuchs reinigen.Anfallendes Material laden und zur Verw
endung des AN abfahren.Teilflächen bei Bedarf mit zu li
eferndem Dolomitbrechsand,Körnung: 0/5mm,Farbe: wie vor
handen,andecken. Wegedecke nach Pflegegang unter Wasser
zugabe abwalzen. Ausführung in Teilflächen.
Abrechnung: nach Voraufmaß der bewachsenen Flächen.

2 Pflegegänge a 950 m²
Menge: 1900,000 m²

**01.04.0040 Natur- bzw. Betonsteinkante pflegen**
Natur- bzw. Betonsteinkante mechanisch oder von Hand
von pflanzlichem Bewuchs reinigen.Anfallendes Material
laden und zur Verwendung des AN abfahren. Wegebeläge
bzw. Fugen mit Brechsand 0/2 nachfugen, einschlämmen.
Überschüssiges Material entfernen.
Ausführung in Teilflächen.
Abrechnung: nach Voraufmaß der bewachsenen Natur- bzw.
Betonsteinkanten.

2 Pflegegänge a 50 lfdm
Menge: 100,000 lfdm

**01.04.0050 Pflasterfläche pflegen**
Befestigte Flächen aus Betonsteinpflaster oder -platten
,
bzw. Natursteinpflaster oder -platten, mechanisch oder
von Hand von pflanzlichem Bewuchs reinigen.Anfallendes
Material laden und zur Verwendung des AN abfahren.
Wegebeläge mit Brechsand 0/2 nachfugen bzw. einschlämme
n.
Überschüssiges Material entfernen und abfahren.
Ausführung in Teilflächen.
Abrechnung: nach Voraufmaß der bewachsenen Flächen.

2 Pflegegänge a 69 m²
Menge: 138,000 m²

**01.04.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 14 m²
Menge: 700,000 m²

**01.04.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 175 m²
Menge: 8750,000 m²

**01.04.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 42,50 m²
Menge: 2125,000 m²

**01.04.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,50 m²
Menge: 3425,000 m²

**01.04.0100 Fallschutzmaterial Rheinsand**
Fallschutzmaterial
Rheinsand 0/2 liefern, abladen und höhengerecht einbaue
n, unter Beachtung der DIN EN 1176.

Abrechnung erfolgt nach Original-Lieferscheinen und Wie
gekarten.
Menge: 1,000 m³

**01.04.0110 Fallschutzmaterial Perlkies**
Fallschutzmaterial
Perlkies 2/8 liefern, abladen und höhengerecht einbauen
, unter Beachtung der DIN EN 1176.

Abrechnung erfolgt nach Original-Lieferscheinen und Wie
gekarten.
Menge: 1,000 m³

**01.04.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 851 m²
Menge: 8510,000 m²

**01.04.0130 Rasen- und Wegeflächen von Laub säubern**
Rasen- und Wegeflächen nach Beendigung des
Laubfalles von Laub und Unrat säubern, anfallendes
Material laden und zur Verwendung des AN abfahren.
Ausführung in Teilflächen. Ein Anspruch auf Bezahlung
besteht nur für die Flächen, die auf Anweisung des AG
gesäubert worden sind.

2 Pflegegänge a 1.055 m²
Menge: 2110,000 m²

**01.04.0140 Landschaftsgärtner*innen**
Einsatz von Mitarbeitenden im Garten- und Landschaftsba
u im Rahmen von Stundenlohnarbeiten, ausschließlich auf
 Anweisung der Bauleitung
Menge: 1,000 h

**01.04.0150 Arbeiter*innen und Helfer*innen**
Einsatz von Mitarbeitenden im Garten- und Landschaftsba
u im Rahmen von Stundenlohnarbeiten, ausschließlich auf
 Anweisung der Bauleitung
Menge: 1,000 h

#### Bauteil 01.05 SpPl Pirolring (1066)

**01.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 47 m²
Menge: 47,000 m²

**01.05.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 47 m²
Menge: 141,000 m²

**01.05.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17 m²
Menge: 34,000 m²

**01.05.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 34 lfdm
Menge: 102,000 lfdm

**01.05.0050 Natur- bzw. Betonsteinkante pflegen**
Natur- bzw. Betonsteinkante mechanisch oder von Hand
von pflanzlichem Bewuchs reinigen.Anfallendes Material
laden und zur Verwendung des AN abfahren. Wegebeläge
bzw. Fugen mit Brechsand 0/2 nachfugen, einschlämmen.
Überschüssiges Material entfernen.
Ausführung in Teilflächen.
Abrechnung: nach Voraufmaß der bewachsenen Natur- bzw.
Betonsteinkanten.

2 Pflegegänge a 5 lfdm
Menge: 10,000 lfdm

**01.05.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**01.05.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 165 m²
Menge: 8250,000 m²

**01.05.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 15,50 m²
Menge: 775,000 m²

**01.05.0090 Fallschutzmaterial Perlkies**
Fallschutzmaterial
Perlkies 2/8 liefern, abladen und höhengerecht einbauen
, unter Beachtung der DIN EN 1176.

Abrechnung erfolgt nach Original-Lieferscheinen und Wie
gekarten.
Menge: 1,000 m³

**01.05.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 265 m²
Menge: 2650,000 m²

**01.05.0110 Rasen- und Wegeflächen von Laub säubern**
Rasen- und Wegeflächen nach Beendigung des
Laubfalles von Laub und Unrat säubern, anfallendes
Material laden und zur Verwendung des AN abfahren.
Ausführung in Teilflächen. Ein Anspruch auf Bezahlung
besteht nur für die Flächen, die auf Anweisung des AG
gesäubert worden sind.

2 Pflegegänge a 279 m²
Menge: 558,000 m²

**01.05.0120 Landschaftsgärtner*innen**
Einsatz von Mitarbeitenden im Garten- und Landschaftsba
u im Rahmen von Stundenlohnarbeiten, ausschließlich auf
 Anweisung der Bauleitung
Menge: 1,000 h

**01.05.0130 Arbeiter*innen und Helfer*innen**
Einsatz von Mitarbeitenden im Garten- und Landschaftsba
u im Rahmen von Stundenlohnarbeiten, ausschließlich auf
 Anweisung der Bauleitung
Menge: 1,000 h

#### Bauteil 01.06 GA Alexanderstraße (1083)

**01.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 588 m²
Menge: 586,000 m²

**01.06.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 14 m²
Menge: 42,000 m²

**01.06.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 574 m²
Menge: 1722,000 m²

**01.06.0040 Gehölzrandschnitt durchführen.**
Gehölzrand aus verschiedenen Gehölzen zur
Wegefreihaltung sauber geschnitten halten,
Schnittgut, sowie alle beschädigten und
abgestorbenen Pflanzenteile entfernen, Material laden
und zur Verwendung des AN abfahren.
Habitus der Gehölzhöhe und -breite nach Angabe der
Bauleitung, Höhe ca. 150 cm bis 450 cm,
Abrechnung nach geschnittenen Flächen.

Anzahl der Pflegegänge: 2 St.
Menge: 1000,000 lfdm

**01.06.0050 Pflasterfläche pflegen**
Befestigte Flächen aus Betonsteinpflaster oder -platten
,
bzw. Natursteinpflaster oder -platten, mechanisch oder
von Hand von pflanzlichem Bewuchs reinigen.Anfallendes
Material laden und zur Verwendung des AN abfahren.
Wegebeläge mit Brechsand 0/2 nachfugen bzw. einschlämme
n.
Überschüssiges Material entfernen und abfahren.
Ausführung in Teilflächen.
Abrechnung: nach Voraufmaß der bewachsenen Flächen.

2 Pflegegänge a 342 m²
Menge: 684,000 m²

**01.06.0060 Wassergebundene Wegedecke pflegen**
Wassergebundene Wegedecke mechanisch von pflanzlichem B
ewuchs reinigen.Anfallendes Material laden und zur Verw
endung des AN abfahren.Teilflächen bei Bedarf mit zu li
eferndem Dolomitbrechsand,Körnung: 0/5mm,Farbe: wie vor
handen,andecken. Wegedecke nach Pflegegang unter Wasser
zugabe abwalzen. Ausführung in Teilflächen.
Abrechnung: nach Voraufmaß der bewachsenen Flächen.

2 Pflegegänge a 663 m²
Menge: 1326,000 m²

**01.06.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 559 m
²
Menge: 559,000 m²

**01.06.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.248 m²
Menge: 32480,000 m²

**01.06.0090 Rasen- und Wegeflächen von Laub säubern**
Rasen- und Wegeflächen nach Beendigung des
Laubfalles von Laub und Unrat säubern, anfallendes
Material laden und zur Verwendung des AN abfahren.
Ausführung in Teilflächen. Ein Anspruch auf Bezahlung
besteht nur für die Flächen, die auf Anweisung des AG
gesäubert worden sind.

2 Pflegegänge a 3.590 m²
Menge: 7180,000 m²

**01.06.0100 Landschaftsgärtner*innen**
Einsatz von Mitarbeitenden im Garten- und Landschaftsba
u im Rahmen von Stundenlohnarbeiten, ausschließlich auf
 Anweisung der Bauleitung
Menge: 1,000 h

**01.06.0110 Arbeiter*innen und Helfer*innen**
Einsatz von Mitarbeitenden im Garten- und Landschaftsba
u im Rahmen von Stundenlohnarbeiten, ausschließlich auf
 Anweisung der Bauleitung
Menge: 1,000 h

#### Bauteil 01.07 GA An der Seilfahrt (1251)

**01.07.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 28 m²
Menge: 28,000 m²

**01.07.0020 Gehölzrandschnitt durchführen.**
Gehölzrand aus verschiedenen Gehölzen zur
Wegefreihaltung sauber geschnitten halten,
Schnittgut, sowie alle beschädigten und
abgestorbenen Pflanzenteile entfernen, Material laden
und zur Verwendung des AN abfahren.
Habitus der Gehölzhöhe und -breite nach Angabe der
Bauleitung, Höhe ca. 100 cm bis 150 cm,
Abrechnung nach geschnittenen Flächen.

Anzahl der Pflegegänge: 2 St.
Menge: 1000,000 lfdm

**01.07.0030 Gehölzrandschnitt durchführen.**
Gehölzrand aus verschiedenen Gehölzen zur
Wegefreihaltung sauber geschnitten halten,
Schnittgut, sowie alle beschädigten und
abgestorbenen Pflanzenteile entfernen, Material laden
und zur Verwendung des AN abfahren.
Habitus der Gehölzhöhe und -breite nach Angabe der
Bauleitung, Höhe ca. 150 cm bis 450 cm,
Abrechnung nach geschnittenen Flächen.

Anzahl der Pflegegänge: 2 St.
Menge: 200,000 lfdm

**01.07.0040 Pflasterfläche pflegen**
Befestigte Flächen aus Betonsteinpflaster oder -platten
,
bzw. Natursteinpflaster oder -platten, mechanisch oder
von Hand von pflanzlichem Bewuchs reinigen.Anfallendes
Material laden und zur Verwendung des AN abfahren.
Wegebeläge mit Brechsand 0/2 nachfugen bzw. einschlämme
n.
Überschüssiges Material entfernen und abfahren.
Ausführung in Teilflächen.
Abrechnung: nach Voraufmaß der bewachsenen Flächen.

2 Pflegegänge a 1.388 m²
Menge: 2776,000 m²

**01.07.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.801 m²
Menge: 48010,000 m²

**01.07.0060 Landschaftsrasen mähen**
Landschaftsrasen entlang von
Wegen (b = 1,00 - 2,00 m) mähen.
Schnitthöhe 7 cm,
Schnittgut ist fachgerecht zu entsorgen,
Einbauten, Bäume, Papierkörbe, Bänke etc. sind
auszumähen. Abrechnung in der Abwicklung. Ausführungsze
itraum nach Absprache mit AG.

4 Rasenschnitte a 2.626 m
Menge: 10504,000 m²

**01.07.0070 Rasen- und Wegeflächen von Laub säubern**
Rasen- und Wegeflächen nach Beendigung des
Laubfalles von Laub und Unrat säubern, anfallendes
Material laden und zur Verwendung des AN abfahren.
Ausführung in Teilflächen. Ein Anspruch auf Bezahlung
besteht nur für die Flächen, die auf Anweisung des AG
gesäubert worden sind.

2 Pflegegänge a 9.333 m²
Menge: 18666,000 m²

**01.07.0080 Landschaftsgärtner*innen**
Einsatz von Mitarbeitenden im Garten- und Landschaftsba
u im Rahmen von Stundenlohnarbeiten, ausschließlich auf
 Anweisung der Bauleitung
Menge: 1,000 h

**01.07.0090 Arbeiter*innen und Helfer*innen**
Einsatz von Mitarbeitenden im Garten- und Landschaftsba
u im Rahmen von Stundenlohnarbeiten, ausschließlich auf
 Anweisung der Bauleitung
Menge: 1,000 h

#### Bauteil 01.08 SpPl Mühlenfeld (1143)

**01.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 394,60 m²
Menge: 394,600 m²

**01.08.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 394,60 m²
Menge: 1183,800 m²

**01.08.0030 Gehölzrandschnitt durchführen.**
Gehölzrand aus verschiedenen Gehölzen zur
Wegefreihaltung sauber geschnitten halten,
Schnittgut, sowie alle beschädigten und
abgestorbenen Pflanzenteile entfernen, Material laden
und zur Verwendung des AN abfahren.
Habitus der Gehölzhöhe und -breite nach Angabe der
Bauleitung, Höhe ca. 100 cm bis 150 cm,
Abrechnung nach geschnittenen Flächen.

Anzahl der Pflegegänge: 2 St.
Menge: 80,000 lfdm

**01.08.0040 Pflasterfläche pflegen**
Befestigte Flächen aus Betonsteinpflaster oder -platten
,
bzw. Natursteinpflaster oder -platten, mechanisch oder
von Hand von pflanzlichem Bewuchs reinigen.Anfallendes
Material laden und zur Verwendung des AN abfahren.
Wegebeläge mit Brechsand 0/2 nachfugen bzw. einschlämme
n.
Überschüssiges Material entfernen und abfahren.
Ausführung in Teilflächen.
Abrechnung: nach Voraufmaß der bewachsenen Flächen.

2 Pflegegänge a 164 m²
Menge: 328,000 m²

**01.08.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 137 m²
Menge: 6850,000 m²

**01.08.0060 Unterhaltungspflege an Fallschutzflächen auf Spielplätzen. Mulchfläch en.**
Kinderspielplatz säubern.
Art der Spielplatzfläche: Mulchfläche.
Einschließlich der Wege- und Mulchfläche, sowie der

Ausstattungsgegenstände, Unrat, Algen und pflanzlichen
Bewuchs entfernen.Müllablagerungen beseitigen.

Spielgeräte sind von Algenbelag und sonstigem Unrat zu

entfernen.Mulchfläche bis 15 cm Tiefe lockern. Unrat (G
las,Plastik,Kot,Spritzen u.a.)aus
dem Mulchmaterial aufnehmen und ausgeworfenes Mulchmate
rial
zurückbefördern.Stark auftretende Müllablagerungen dem
AG unverzüglich melden.

Ausführung wöchentlich, sowie zusätzlich auf

Anweisung des AG.

Anfallender Unrat ist gemäß den Vorbedingungen zu entso
rgen. Incl.kompletter Laubentfernung zum Ende des Pfleg
ejahres.

50 Pflegegänge a 62 m²
Menge: 3100,000 m²

**01.08.0070 Fallschutzmaterial Rheinsand**
Fallschutzmaterial
Rheinsand 0/2 liefern, abladen und höhengerecht einbaue
n, unter Beachtung der DIN EN 1176.

Abrechnung erfolgt nach Original-Lieferscheinen und Wie
gekarten.
Menge: 1,000 m³

**01.08.0080 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**01.08.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 489,60 m²
Menge: 4896,000 m²

**01.08.0100 Rasen- und Wegeflächen von Laub säubern**
Rasen- und Wegeflächen nach Beendigung des
Laubfalles von Laub und Unrat säubern, anfallendes
Material laden und zur Verwendung des AN abfahren.
Ausführung in Teilflächen. Ein Anspruch auf Bezahlung
besteht nur für die Flächen, die auf Anweisung des AG
gesäubert worden sind.

2 Pflegegänge a 653 m²
Menge: 1306,000 m²

**01.08.0110 Landschaftsgärtner*innen**
Einsatz von Mitarbeitenden im Garten- und Landschaftsba
u im Rahmen von Stundenlohnarbeiten, ausschließlich auf
 Anweisung der Bauleitung
Menge: 1,000 h

**01.08.0120 Arbeiter*innen und Helfer*innen**
Einsatz von Mitarbeitenden im Garten- und Landschaftsba
u im Rahmen von Stundenlohnarbeiten, ausschließlich auf
 Anweisung der Bauleitung
Menge: 1,000 h

#### Bauteil 01.09 SpPl Stauffenbergstraße (1252)

**01.09.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 49 m²
Menge: 49,000 m²

**01.09.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 49 m²
Menge: 147,000 m²

**01.09.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 27 m²
Menge: 54,000 m²

**01.09.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 9 lfdm
Menge: 27,000 lfdm

**01.09.0050 Natur- und Betonsteinkante pflegen**
Natur- bzw. Betonsteinkante mechanisch oder von Hand
von pflanzlichem Bewuchs reinigen.Anfallendes Material
laden und zur Verwendung des AN abfahren. Wegebeläge
bzw. Fugen mit Brechsand 0/2 nachfugen, einschlämmen.
Überschüssiges Material entfernen.
Ausführung in Teilflächen.
Abrechnung: nach Voraufmaß der bewachsenen Natur- bzw.
Betonsteinkanten.

2 Pflegegänge a 21 lfdm
Menge: 42,000 lfdm

**01.09.0060 Pflasterfläche pflegen**
Befestigte Flächen aus Betonsteinpflaster oder -platten
,
bzw. Natursteinpflaster oder -platten, mechanisch oder
von Hand von pflanzlichem Bewuchs reinigen.Anfallendes
Material laden und zur Verwendung des AN abfahren.
Wegebeläge mit Brechsand 0/2 nachfugen bzw. einschlämme
n.
Überschüssiges Material entfernen und abfahren.
Ausführung in Teilflächen.
Abrechnung: nach Voraufmaß der bewachsenen Flächen.

2 Pflegegänge a 41 m²
Menge: 82,000 m²

**01.09.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 36 m²
Menge: 1800,000 m²

**01.09.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,70 m²
Menge: 1085,000 m²

**01.09.0090 Fallschutzmaterial Rheinsand**
Fallschutzmaterial
Rheinsand 0/2 liefern, abladen und höhengerecht einbaue
n, unter Beachtung der DIN EN 1176.

Abrechnung erfolgt nach Original-Lieferscheinen und Wie
gekarten.
Menge: 1,000 m³

**01.09.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 177 m²
Menge: 1770,000 m²

**01.09.0110 Rasen- und Wegeflächen von Laub säubern**
Rasen- und Wegeflächen nach Beendigung des
Laubfalles von Laub und Unrat säubern, anfallendes
Material laden und zur Verwendung des AN abfahren.
Ausführung in Teilflächen. Ein Anspruch auf Bezahlung
besteht nur für die Flächen, die auf Anweisung des AG
gesäubert worden sind.

2 Pflegegänge a 218 m²
Menge: 436,000 m²

**01.09.0120 Landschaftsgärtner*innen**
Einsatz von Mitarbeitenden im Garten- und Landschaftsba
u im Rahmen von Stundenlohnarbeiten, ausschließlich auf
 Anweisung der Bauleitung
Menge: 1,000 h

**01.09.0130 Arbeiter*innen und Helfer*innen**
Einsatz von Mitarbeitenden im Garten- und Landschaftsba
u im Rahmen von Stundenlohnarbeiten, ausschließlich auf
 Anweisung der Bauleitung
Menge: 1,000 h

#### Bauteil 01.10 SpPl Am Flöz (1276) Abrechnung: Zuwendungsnummer 37

**01.10.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 376 m²
Menge: 376,000 m²

**01.10.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 376 m²
Menge: 1128,000 m²

**01.10.0030 Wassergebundene Wegedecke pflegen**
Wassergebundene Wegedecke mechanisch von pflanzlichem B
ewuchs reinigen, anfallendes Material laden und zur Ver
wendung des AN abfahren.Teilflächen bei Bedarf mit zu l
ieferndem Dolomitbrechsand,Körnung: 0/5mm,Farbe: wie vo
rhanden,andecken. Wegedecke nach Pflegegang unter Wasse
rzugabe abwalzen. Ausführung in Teilflächen.
Abrechnung: nach Voraufmaß der bewachsenen Flächen.

2 Pflegegänge a 384 m²
Menge: 768,000 m²

**01.10.0040 Pflasterfläche pflegen**
Befestigte Flächen aus Betonsteinpflaster oder -platten
,
bzw. Natursteinpflaster oder -platten, mechanisch oder
von Hand von pflanzlichem Bewuchs reinigen.Anfallendes
Material laden und zur Verwendung des AN abfahren.
Wegebeläge mit Brechsand 0/2 nachfugen bzw. einschlämme
n.
Überschüssiges Material entfernen und abfahren.
Ausführung in Teilflächen.
Abrechnung: nach Voraufmaß der bewachsenen Flächen.

2 Pflegegänge a 51 m²
Menge: 102,000 m²

**01.10.0050 Unterhaltungspflege an Fallschutzflächen auf Spielplätzen. Sandflächen .**
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 143 m²
Menge: 7150,000 m²

**01.10.0060 Fallschutzmaterial Rheinsand**
Fallschutzmaterial
Rheinsand 0/2 liefern, abladen und höhengerecht einbaue
n, unter Beachtung der DIN EN 1176.

Abrechnung erfolgt nach Original-Lieferscheinen und Wie
gekarten.
Menge: 1,000 m³

**01.10.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.410 m²
Menge: 14100,000 m²

**01.10.0080 Rasen- und Wegeflächen von Laub säubern**
Rasen- und Wegeflächen nach Beendigung des
Laubfalles von Laub und Unrat säubern, anfallendes
Material laden und zur Verwendung des AN abfahren.
Ausführung in Teilflächen. Ein Anspruch auf Bezahlung
besteht nur für die Flächen, die auf Anweisung des AG
gesäubert worden sind.

2 Pflegegänge a 1.844 m²
Menge: 3688,000 m²

**01.10.0090 Landschaftsgärtner*innen**
Einsatz von Mitarbeitenden im Garten- und Landschaftsba
u im Rahmen von Stundenlohnarbeiten, ausschließlich auf
 Anweisung der Bauleitung
Menge: 1,000 h

**01.10.0100 Arbeiter*innen und Helfer*innen**
Einsatz von Mitarbeitenden im Garten- und Landschaftsba
u im Rahmen von Stundenlohnarbeiten, ausschließlich auf
 Anweisung der Bauleitung
Menge: 1,000 h

#### Bauteil 01.11 GA Louis-Ferdinand-Straße (1263)

**01.11.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 880 m²
Menge: 880,000 m²

**01.11.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 880 m²
Menge: 2640,000 m²

**01.11.0030 Gehölzrandschnitt durchführen.**
Gehölzrand aus verschiedenen Gehölzen zur

Wegefreihaltung sauber geschnitten halten,

Schnittgut, sowie alle beschädigten und

abgestorbenen Pflanzenteile entfernen, Material laden

und zur Verwendung des AN abfahren.

Habitus der Gehölzhöhe und -breite nach Angabe der

Bauleitung, Höhe ca. 100 cm bis 150 cm,

Abrechnung nach geschnittenen Flächen.

Anzahl der Pflegegänge: 2 St.
Menge: 100,000 lfdm

**01.11.0040 Landschaftsrasen mähen**
Landschaftsrasen mähen.
Schnitthöhe 7 cm,
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

4 Rasenschnitte a 3.640 m²
Menge: 14560,000 m²

**01.11.0050 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.203 m²
Menge: 1203,000 m²

**01.11.0060 Rasen- und Wegeflächen von Laub säubern**
Rasen- und Wegeflächen nach Beendigung des
Laubfalles von Laub und Unrat säubern, anfallendes
Material laden und zur Verwendung des AN abfahren.
Ausführung in Teilflächen. Ein Anspruch auf Bezahlung
besteht nur für die Flächen, die auf Anweisung des AG
gesäubert worden sind.

2 Pflegegänge a 1.567 m²
Menge: 3134,000 m²

**01.11.0070 Landschaftsgärtner*innen**
Einsatz von Mitarbeitenden im Garten- und Landschaftsba
u im Rahmen von Stundenlohnarbeiten, ausschließlich auf
 Anweisung der Bauleitung
Menge: 1,000 h

**01.11.0080 Arbeiter*innen und Helfer*innen**
Einsatz von Mitarbeitenden im Garten- und Landschaftsba
u im Rahmen von Stundenlohnarbeiten, ausschließlich auf
 Anweisung der Bauleitung
Menge: 1,000 h

#### Bauteil 01.12 SpPl Waterloostraße (0498)

**01.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 124 m²
Menge: 124,000 m²

**01.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 124 m²
Menge: 372,000 m²

**01.12.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89 m²
Menge: 4450,000 m²

**01.12.0040 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,90 m²
Menge: 2095,000 m²

**01.12.0050 Fallschutzmaterial Rheinsand**
Fallschutzmaterial
Rheinsand 0/2 liefern, abladen und höhengerecht einbaue
n, unter Beachtung der DIN EN 1176.

Abrechnung erfolgt nach Original-Lieferscheinen und Wie
gekarten.
Menge: 1,000 m³

**01.12.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 369 m²
Menge: 3690,000 m²

**01.12.0070 Rasen- und Wegeflächen von Laub säubern**
Rasen- und Wegeflächen nach Beendigung des
Laubfalles von Laub und Unrat säubern, anfallendes
Material laden und zur Verwendung des AN abfahren.
Ausführung in Teilflächen. Ein Anspruch auf Bezahlung
besteht nur für die Flächen, die auf Anweisung des AG
gesäubert worden sind.

2 Pflegegänge a 375 m²
Menge: 750,000 m²

**01.12.0080 Landschaftsgärtner*innen**
Einsatz von Mitarbeitenden im Garten- und Landschaftsba
u im Rahmen von Stundenlohnarbeiten, ausschließlich auf
 Anweisung der Bauleitung
Menge: 1,000 h

**01.12.0090 Arbeiter*innen und Helfer*innen**
Einsatz von Mitarbeitenden im Garten- und Landschaftsba
u im Rahmen von Stundenlohnarbeiten, ausschließlich auf
 Anweisung der Bauleitung
Menge: 1,000 h

#### Bauteil 01.13 SpPl Am Bokenbeck (1333)

**01.13.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

**01.13.0020 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 36 m²
Menge: 72,000 m²

**01.13.0030 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**01.13.0040 Pflasterfläche pflegen**
Befestigte Flächen aus Betonsteinpflaster oder -platten
,
bzw. Natursteinpflaster oder -platten, mechanisch oder
von Hand von pflanzlichem Bewuchs reinigen.Anfallendes
Material laden und zur Verwendung des AN abfahren.
Wegebeläge mit Brechsand 0/2 nachfugen bzw. einschlämme
n.
Überschüssiges Material entfernen und abfahren.
Ausführung in Teilflächen.
Abrechnung: nach Voraufmaß der bewachsenen Flächen.

2 Pflegegänge a 31,7 m²
Menge: 63,400 m²

**01.13.0050 Natur- bzw. Betonsteinkante pflegen**
Natur- bzw. Betonsteinkante mechanisch oder von Hand
von pflanzlichem Bewuchs reinigen.Anfallendes Material
laden und zur Verwendung des AN abfahren. Wegebeläge
bzw. Fugen mit Brechsand 0/2 nachfugen, einschlämmen.
Überschüssiges Material entfernen.
Ausführung in Teilflächen.
Abrechnung: nach Voraufmaß der bewachsenen Natur- bzw.
Betonsteinkanten.

2 Pflegegänge a 25 lfdm
Menge: 50,000 lfdm

**01.13.0060 Rosenflächen laut Vorbemerkungen pflegen, ständig wi**
Rosenflächen laut Vorbemerkungen pflegen, ständig wildk
rautfrei halten und die Pflanzflächen unter Schonung de
s Wurzelwerkes und der oberirdischen Teile lockern. Flä
chen von Wildkraut und allem sonstigen Unrat säubern. W
urzelwildkräuter ausgraben. Beschädigte und abgestorben
e Pflanzenteile, sowie abgeblühte Blütenstände und Wild
triebe entfernen. Müllansammlungen entfernen. Auf Anwei
sung der Bauleitung ist ein fachgerechter Rückschnitt d
er Rosen bis spätestens Mitte April, je nach Witterung
durchzuführen. Anfallendes Material, Unrat und Wildkrau
t laden und zur Verwendung des AN abfahren.
Bearbeitungsart: hacken oder krailen
Bearbeitungstiefe: ca. 3 cm

5 Pflegegänge a 8,5 m²
Menge: 42,500 m²

**01.13.0070 Wassergebundene Wegedecke pflegen**
Wassergebundene Wegedecke mechanisch von pflanzlichem B
ewuchs reinigen.Anfallendes Material laden und zur Verw
endung des AN abfahren.Teilflächen bei Bedarf mit zu li
eferndem Dolomitbrechsand,Körnung: 0/5mm,Farbe: wie vor
handen,andecken. Wegedecke nach Pflegegang unter Wasser
zugabe abwalzen. Ausführung in Teilflächen.
Abrechnung: nach Voraufmaß der bewachsenen Flächen.

2 Pflegegänge a 71,6 m²
Menge: 143,200 m²

**01.13.0080 Landschaftsgärtner*innen**
Einsatz von Mitarbeitenden im Garten- und Landschaftsba
u im Rahmen von Stundenlohnarbeiten, ausschließlich auf
 Anweisung der Bauleitung
Menge: 1,000 h

**01.13.0090 Arbeiter*innen und Helfer*innen**
Einsatz von Mitarbeitenden im Garten- und Landschaftsba
u im Rahmen von Stundenlohnarbeiten, ausschließlich auf
 Anweisung der Bauleitung
Menge: 1,000 h

#### Bauteil 01.14 SpPl Konrad-Steiler-Straße (0521)

**01.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 796 m²
Menge: 796,000 m²

**01.14.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 796 m²
Menge: 2388,000 m²

**01.14.0030 Wassergebundene Wegedecke pflegen**
Wassergebundene Wegedecke mechanisch von pflanzlichem B
ewuchs reinigen.Anfallendes Material laden und zur Verw
endung des AN abfahren.Teilflächen bei Bedarf mit zu li
eferndem Dolomitbrechsand,Körnung: 0/5mm,Farbe: wie vor
handen,andecken. Wegedecke nach Pflegegang unter Wasser
zugabe abwalzen. Ausführung in Teilflächen.
Abrechnung: nach Voraufmaß der bewachsenen Flächen.

2 Pflegegänge a 436 m²
Menge: 872,000 m²

**01.14.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 219,50 m²
Menge: 10975,000 m²

**01.14.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 46,80 m²
Menge: 2340,000 m²

**01.14.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,10 m²
Menge: 905,000 m²

**01.14.0070 Fallschutzmaterial Rheinsand**
Fallschutzmaterial
Rheinsand 0/2 liefern, abladen und höhengerecht einbaue
n, unter Beachtung der DIN EN 1176.

Abrechnung erfolgt nach Original-Lieferscheinen und Wie
gekarten.
Menge: 1,000 m³

**01.14.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 131 m²
Menge: 1310,000 m²

**01.14.0090 Rasen- und Wegeflächen von Laub säubern**
Rasen- und Wegeflächen nach Beendigung des
Laubfalles von Laub und Unrat säubern, anfallendes
Material laden und zur Verwendung des AN abfahren.
Ausführung in Teilflächen. Ein Anspruch auf Bezahlung
besteht nur für die Flächen, die auf Anweisung des AG
gesäubert worden sind.

2 Pflegegänge a 567 m²
Menge: 1134,000 m²

**01.14.0100 Landschaftsgärtner*innen**
Einsatz von Mitarbeitenden im Garten- und Landschaftsba
u im Rahmen von Stundenlohnarbeiten, ausschließlich auf
 Anweisung der Bauleitung
Menge: 1,000 h

**01.14.0110 Arbeiter*innen und Helfer*innen**
Einsatz von Mitarbeitenden im Garten- und Landschaftsba
u im Rahmen von Stundenlohnarbeiten, ausschließlich auf
 Anweisung der Bauleitung
Menge: 1,000 h

#### Bauteil 01.15 SpPl Theodor-Suhnel-Straße (0592)

**01.15.0010 Natur- bzw. Betonsteinkante pflegen**
Natur- bzw. Betonsteinkante mechanisch oder von Hand
von pflanzlichem Bewuchs reinigen.Anfallendes Material
laden und zur Verwendung des AN abfahren. Wegebeläge
bzw. Fugen mit Brechsand 0/2 nachfugen, einschlämmen.
Überschüssiges Material entfernen.
Ausführung in Teilflächen.
Abrechnung: nach Voraufmaß der bewachsenen Natur- bzw.
Betonsteinkanten.

2 Pflegegänge a 17,5 lfdm
Menge: 35,000 lfdm

**01.15.0020 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**01.15.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 43 m²
Menge: 2150,000 m²

**01.15.0040 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 75 m²
Menge: 3750,000 m²

**01.15.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 63,30 m²
Menge: 3165,000 m²

**01.15.0060 Fallschutzmaterial Rheinsand**
Fallschutzmaterial
Rheinsand 0/2 liefern, abladen und höhengerecht einbaue
n, unter Beachtung der DIN EN 1176.

Abrechnung erfolgt nach Original-Lieferscheinen und Wie
gekarten.
Menge: 1,000 m³

**01.15.0070 Fallschutzmaterial Perlkies**
Fallschutzmaterial
Perlkies 2/8 liefern, abladen und höhengerecht einbauen
, unter Beachtung der DIN EN 1176.

Abrechnung erfolgt nach Original-Lieferscheinen und Wie
gekarten.
Menge: 1,000 m³

**01.15.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 735 m²
Menge: 7350,000 m²

**01.15.0090 Rasen- und Wegeflächen von Laub säubern**
Rasen- und Wegeflächen nach Beendigung des
Laubfalles von Laub und Unrat säubern, anfallendes
Material laden und zur Verwendung des AN abfahren.
Ausführung in Teilflächen. Ein Anspruch auf Bezahlung
besteht nur für die Flächen, die auf Anweisung des AG
gesäubert worden sind.

2 Pflegegänge a 806 m²
Menge: 1612,000 m²

**01.15.0100 Landschaftsgärtner*innen**
Einsatz von Mitarbeitenden im Garten- und Landschaftsba
u im Rahmen von Stundenlohnarbeiten, ausschließlich auf
 Anweisung der Bauleitung
Menge: 1,000 h

**01.15.0110 Arbeiter*innen und Helfer*innen**
Einsatz von Mitarbeitenden im Garten- und Landschaftsba
u im Rahmen von Stundenlohnarbeiten, ausschließlich auf
 Anweisung der Bauleitung
Menge: 1,000 h

#### Bauteil 01.16 SpPl Haarzopfer Straße (1063)

**01.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.
1 Pflegegang a 191 m²
Menge: 191,000 m²

**01.16.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 12 m²
Menge: 36,000 m²

**01.16.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 179 m²
Menge: 537,000 m²

**01.16.0040 Natur- bzw. Betonsteinkante pflegen**
Natur- bzw. Betonsteinkante mechanisch oder von Hand
von pflanzlichem Bewuchs reinigen.Anfallendes Material
laden und zur Verwendung des AN abfahren. Wegebeläge
bzw. Fugen mit Brechsand 0/2 nachfugen, einschlämmen.
Überschüssiges Material entfernen.
Ausführung in Teilflächen.
Abrechnung: nach Voraufmaß der bewachsenen Natur- bzw.
Betonsteinkanten.

2 Pflegegänge a 25 lfdm
Menge: 50,000 lfdm

**01.16.0050 Pflasterfläche pflegen**
Befestigte Flächen aus Betonsteinpflaster oder -platten
,
bzw. Natursteinpflaster oder -platten, mechanisch oder
von Hand von pflanzlichem Bewuchs reinigen.Anfallendes
Material laden und zur Verwendung des AN abfahren.
Wegebeläge mit Brechsand 0/2 nachfugen bzw. einschlämme
n.
Überschüssiges Material entfernen und abfahren.
Ausführung in Teilflächen.
Abrechnung: nach Voraufmaß der bewachsenen Flächen.

2 Pflegegänge a  88 m²
Menge: 176,000 m²

**01.16.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 28 m²
Menge: 1400,000 m²

**01.16.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 223 m²
Menge: 11150,000 m²

**01.16.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 77,20 m²
Menge: 3860,000 m²

**01.16.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 17,40 m²
Menge: 870,000 m²

**01.16.0100 Fallschutzmaterial Rheinsand**
Fallschutzmaterial
Rheinsand 0/2 liefern, abladen und höhengerecht einbaue
n, unter Beachtung der DIN EN 1176.

Abrechnung erfolgt nach Original-Lieferscheinen und Wie
gekarten.
Menge: 1,000 m³

**01.16.0110 Fallschutzmaterial Perlkies**
Fallschutzmaterial
Perlkies 2/8 liefern, abladen und höhengerecht einbauen
, unter Beachtung der DIN EN 1176.

Abrechnung erfolgt nach Original-Lieferscheinen und Wie
gekarten.
Menge: 1,000 m³

**01.16.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 973 m²
Menge: 9730,000 m²

**01.16.0130 Rasen- und Wegeflächen von Laub säubern**
Rasen- und Wegeflächen nach Beendigung des
Laubfalles von Laub und Unrat säubern, anfallendes
Material laden und zur Verwendung des AN abfahren.
Ausführung in Teilflächen. Ein Anspruch auf Bezahlung
besteht nur für die Flächen, die auf Anweisung des AG
gesäubert worden sind.

2 Pflegegänge a 1.061 m²
Menge: 2122,000 m²

**01.16.0140 Landschaftsgärtner*innen**
Einsatz von Mitarbeitenden im Garten- und Landschaftsba
u im Rahmen von Stundenlohnarbeiten, ausschließlich auf
 Anweisung der Bauleitung
Menge: 1,000 h

**01.16.0150 Arbeiter*innen und Helfer*innen**
Einsatz von Mitarbeitenden im Garten- und Landschaftsba
u im Rahmen von Stundenlohnarbeiten, ausschließlich auf
 Anweisung der Bauleitung
Menge: 1,000 h

#### Bauteil 01.17 SpPl Arndtstraße/Engelbertusstraße (0042

**01.17.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 2.763 m²
Menge: 2763,000 m²

**01.17.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 2.763 m²
Menge: 8289,000 m²

**01.17.0030 Gehölzrandschnitt durchführen.**
Gehölzrand aus verschiedenen Gehölzen zur
Wegefreihaltung sauber geschnitten halten,
Schnittgut, sowie alle beschädigten und
abgestorbenen Pflanzenteile entfernen, Material laden
und zur Verwendung des AN abfahren.
Habitus der Gehölzhöhe und -breite nach Angabe der
Bauleitung, Höhe ca. 150 cm bis 450 cm,
Abrechnung nach geschnittenen Flächen.

Anzahl der Pflegegänge: 2 St.
Menge: 200,000 lfdm

**01.17.0040 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**01.17.0050 Natur- bzw. Betonsteinkante pflegen**
Natur- bzw. Betonsteinkante mechanisch oder von Hand
von pflanzlichem Bewuchs reinigen.Anfallendes Material
laden und zur Verwendung des AN abfahren. Wegebeläge
bzw. Fugen mit Brechsand 0/2 nachfugen, einschlämmen.
Überschüssiges Material entfernen.
Ausführung in Teilflächen.
Abrechnung: nach Voraufmaß der bewachsenen Natur- bzw.
Betonsteinkanten.

2 Pflegegänge a 250 lfdm
Menge: 500,000 lfdm

**01.17.0060 Pflasterfläche pflegen**
Befestigte Flächen aus Betonsteinpflaster oder -platten
,
bzw. Natursteinpflaster oder -platten, mechanisch oder
von Hand von pflanzlichem Bewuchs reinigen.Anfallendes
Material laden und zur Verwendung des AN abfahren.
Wegebeläge mit Brechsand 0/2 nachfugen bzw. einschlämme
n.
Überschüssiges Material entfernen und abfahren.
Ausführung in Teilflächen.
Abrechnung: nach Voraufmaß der bewachsenen Flächen.

2 Pflegegänge a 2.479 m²
Menge: 4958,000 m²

**01.17.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**01.17.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 646,60 m²
Menge: 32330,000 m²

**01.17.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**01.17.0100 Fallschutzmaterial Rheinsand**
Fallschutzmaterial
Rheinsand 0/2 liefern, abladen und höhengerecht einbaue
n, unter Beachtung der DIN EN 1176.

Abrechnung erfolgt nach Original-Lieferscheinen und Wie
gekarten.
Menge: 1,000 m³

**01.17.0110 Fallschutzmaterial Perlkies**
Fallschutzmaterial
Perlkies 2/8 liefern, abladen und höhengerecht einbauen
, unter Beachtung der DIN EN 1176.

Abrechnung erfolgt nach Original-Lieferscheinen und Wie
gekarten.
Menge: 1,000 m³

**01.17.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2792 m²
Menge: 27920,000 m²

**01.17.0130 Rasen- und Wegeflächen von Laub säubern**
Rasen- und Wegeflächen nach Beendigung des
Laubfalles von Laub und Unrat säubern, anfallendes
Material laden und zur Verwendung des AN abfahren.
Ausführung in Teilflächen. Ein Anspruch auf Bezahlung
besteht nur für die Flächen, die auf Anweisung des AG
gesäubert worden sind.

2 Pflegegänge a 5.464 m²
Menge: 10928,000 m²

**01.17.0140 Landschaftsgärtner*innen**
Einsatz von Mitarbeitenden im Garten- und Landschaftsba
u im Rahmen von Stundenlohnarbeiten, ausschließlich auf
 Anweisung der Bauleitung
Menge: 1,000 h

**01.17.0150 Arbeiter*innen und Helfer*innen**
Einsatz von Mitarbeitenden im Garten- und Landschaftsba
u im Rahmen von Stundenlohnarbeiten, ausschließlich auf
 Anweisung der Bauleitung
Menge: 1,000 h

#### Bauteil 01.18 SpPl Zinkhüttenstraße (0043)

**01.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 616 m²
Menge: 616,000 m²

**01.18.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 616 m²
Menge: 1848,000 m²

**01.18.0030 Wassergebundene Wegedecke pflegen**
Wassergebundene Wegedecke mechanisch von pflanzlichem B
ewuchs reinigen.Anfallendes Material laden und zur Verw
endung des AN abfahren.Teilflächen bei Bedarf mit zu li
eferndem Dolomitbrechsand,Körnung: 0/5mm,Farbe: wie vor
handen,andecken. Wegedecke nach Pflegegang unter Wasser
zugabe abwalzen. Ausführung in Teilflächen.
Abrechnung: nach Voraufmaß der bewachsenen Flächen.

2 Pflegegänge a 196 m²
Menge: 392,000 m²

**01.18.0040 Unterhaltungspflege an Fallschutzflächen auf Spielplätzen. Sandflächen .**
Unterhaltungspflege an Fallschutzflächen auf Spielplätz
en: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31 m²
Menge: 1550,000 m²

**01.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 53,60 m²
Menge: 2680,000 m²

**01.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 81,90 m²
Menge: 4095,000 m²

**01.18.0070 Fallschutzmaterial Rheinsand**
Fallschutzmaterial
Rheinsand 0/2 liefern, abladen und höhengerecht einbaue
n, unter Beachtung der DIN EN 1176.

Abrechnung erfolgt nach Original-Lieferscheinen und Wie
gekarten.
Menge: 1,000 m³

**01.18.0080 Fallschutzmaterial Perlkies**
Fallschutzmaterial
Perlkies 2/8 liefern, abladen und höhengerecht einbauen
, unter Beachtung der DIN EN 1176.

Abrechnung erfolgt nach Original-Lieferscheinen und Wie
gekarten.
Menge: 1,000 m3

**01.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 420 m²
Menge: 4200,000 m²

**01.18.0100 Rasen- und Wegeflächen von Laub säubern**
Rasen- und Wegeflächen nach Beendigung des
Laubfalles von Laub und Unrat säubern, anfallendes
Material laden und zur Verwendung des AN abfahren.
Ausführung in Teilflächen. Ein Anspruch auf Bezahlung
besteht nur für die Flächen, die auf Anweisung des AG
gesäubert worden sind.

2 Pflegegänge a 616 m²
Menge: 1232,000 m²

**01.18.0110 Landschaftsgärtner*innen**
Einsatz von Mitarbeitenden im Garten- und Landschaftsba
u im Rahmen von Stundenlohnarbeiten, ausschließlich auf
 Anweisung der Bauleitung
Menge: 1,000 h

**01.18.0120 Arbeiter*innen und Helfer*innen**
Einsatz von Mitarbeitenden im Garten- und Landschaftsba
u im Rahmen von Stundenlohnarbeiten, ausschließlich auf
 Anweisung der Bauleitung
Menge: 1,000 h

#### Bauteil 01.19 SpPl August-Schmidt-Straße (0465)

**01.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 172 m²
Menge: 172,000 m²

**01.19.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 172 m²
Menge: 516,000 m2

**01.19.0030 Gehölzrandschnitt durchführen.**
Gehölzrand aus verschiedenen Gehölzen zur
Wegefreihaltung sauber geschnitten halten,
Schnittgut, sowie alle beschädigten und
abgestorbenen Pflanzenteile entfernen, Material laden
und zur Verwendung des AN abfahren.
Habitus der Gehölzhöhe und -breite nach Angabe der
Bauleitung, Höhe ca. 100 cm bis 150 cm,
Abrechnung nach geschnittenen Flächen.

Anzahl der Pflegegänge: 2 St.
Menge: 50,000 lfdm

**01.19.0040 Natur- bzw. Betonsteinkante pflegen**
Natur- bzw. Betonsteinkante mechanisch oder von Hand
von pflanzlichem Bewuchs reinigen.Anfallendes Material
laden und zur Verwendung des AN abfahren. Wegebeläge
bzw. Fugen mit Brechsand 0/2 nachfugen, einschlämmen.
Überschüssiges Material entfernen.
Ausführung in Teilflächen.
Abrechnung: nach Voraufmaß der bewachsenen Natur- bzw.
Betonsteinkanten.

2 Pflegegänge a 125 lfdm
Menge: 250,000 lfdm

**01.19.0050 Pflasterfläche pflegen**
Befestigte Flächen aus Betonsteinpflaster oder -platten
,
bzw. Natursteinpflaster oder -platten, mechanisch oder
von Hand von pflanzlichem Bewuchs reinigen.Anfallendes
Material laden und zur Verwendung des AN abfahren.
Wegebeläge mit Brechsand 0/2 nachfugen bzw. einschlämme
n.
Überschüssiges Material entfernen und abfahren.
Ausführung in Teilflächen.
Abrechnung: nach Voraufmaß der bewachsenen Flächen.

2 Pflegegänge a 259 m²
Menge: 518,000 m²

**01.19.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 94 m²
Menge: 4700,000 m²

**01.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 33 m²
Menge: 1650,000 m²

**01.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres. Art der Spielplatzfläche: Rasenfläche,
im Bereich des Fallraumes, 1,50 m um das entsprechende
Spielgerät herum, sowie das Spielgerät selbst von Unrat
 säubern.
Durchführung der Säuberungen wöchentlich, sowie

zusätzliche Durchgänge nach Aufforderung durch den AG.

Anfallender Unrat ist gemäß den Vorbedingungen zu entso
rgen.

50 Pflegegänge a 7,10 m²
Menge: 355,000 m²

**01.19.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 54 m²
Menge: 2700,000 m²

**01.19.0100 Fallschutzmaterial Rheinsand**
Fallschutzmaterial
Rheinsand 0/2 liefern, abladen und höhengerecht einbaue
n, unter Beachtung der DIN EN 1176.

Abrechnung erfolgt nach Original-Lieferscheinen und Wie
gekarten.
Menge: 1,000 m³

**01.19.0110 Fallschutzmaterial Perlkies**
Fallschutzmaterial
Perlkies 2/8 liefern, abladen und höhengerecht einbauen
, unter Beachtung der DIN EN 1176.

Abrechnung erfolgt nach Original-Lieferscheinen und Wie
gekarten.
Menge: 1,000 m³

**01.19.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 252 m²
Menge: 2520,000 m²

**01.19.0130 Rasen- und Wegeflächen von Laub säubern**
Rasen- und Wegeflächen nach Beendigung des
Laubfalles von Laub und Unrat säubern, anfallendes
Material laden und zur Verwendung des AN abfahren.
Ausführung in Teilflächen. Ein Anspruch auf Bezahlung
besteht nur für die Flächen, die auf Anweisung des AG
gesäubert worden sind.

2 Pflegegänge a 511 m²
Menge: 1022,000 m²

**01.19.0140 Landschaftsgärtner*innen**
Einsatz von Mitarbeitenden im Garten- und Landschaftsba
u im Rahmen von Stundenlohnarbeiten, ausschließlich auf
 Anweisung der Bauleitung
Menge: 1,000 h

**01.19.0150 Arbeiter*innen und Helfer*innen**
Einsatz von Mitarbeitenden im Garten- und Landschaftsba
u im Rahmen von Stundenlohnarbeiten, ausschließlich auf
 Anweisung der Bauleitung
Menge: 1,000 h

#### Bauteil 01.20 SpPl Hornstraße/Bruchstraße (0549)

**01.20.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**01.20.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350 m²
Menge: 1050,000 m²

**01.20.0030 Wegeflächen von Laub säubern**
Wegeflächen nach Beendigung des
Laubfalles von Laub und Unrat säubern, anfallendes
Material laden und zur Verwendung des AN abfahren.
Ausführung in Teilflächen. Ein Anspruch auf Bezahlung
besteht nur für die Flächen, die auf Anweisung des AG
gesäubert worden sind.

2 Pflegegänge a 700 m²
Menge: 1400,000 m²

**01.20.0040 Wassergebundene Wegedecke pflegen**
Wassergebundene Wegedecke mechanisch von pflanzlichem B
ewuchs reinigen.Anfallendes Material laden und zur Verw
endung des AN abfahren.Teilflächen bei Bedarf mit zu li
eferndem Dolomitbrechsand,Körnung: 0/5mm,Farbe: wie vor
handen,andecken. Wegedecke nach Pflegegang unter Wasser
zugabe abwalzen. Ausführung in Teilflächen.
Abrechnung: nach Voraufmaß der bewachsenen Flächen.

2 Pflegegänge a 550 m²
Menge: 1100,000 m²

**01.20.0050 Natur- bzw. Betonsteinkante pflegen**
Natur- bzw. Betonsteinkante mechanisch oder von Hand
von pflanzlichem Bewuchs reinigen.Anfallendes Material
laden und zur Verwendung des AN abfahren. Wegebeläge
bzw. Fugen mit Brechsand 0/2 nachfugen, einschlämmen.
Überschüssiges Material entfernen.
Ausführung in Teilflächen.
Abrechnung: nach Voraufmaß der bewachsenen Natur- bzw.
Betonsteinkanten.

2 Pflegegänge a 25 lfdm
Menge: 50,000 lfdm

**01.20.0060 Pflasterfläche pflegen**
Befestigte Flächen aus Betonsteinpflaster oder -platten
,
bzw. Natursteinpflaster oder -platten, mechanisch oder
von Hand von pflanzlichem Bewuchs reinigen.Anfallendes
Material laden und zur Verwendung des AN abfahren.
Wegebeläge mit Brechsand 0/2 nachfugen bzw. einschlämme
n.
Überschüssiges Material entfernen und abfahren.
Ausführung in Teilflächen.
Abrechnung: nach Voraufmaß der bewachsenen Flächen.

2 Pflegegänge a 150 m²
Menge: 300,000 m²

**01.20.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 166,56 m²
Menge: 8328,000 m²

**01.20.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45,40 m²
Menge: 2270,000 m²

**01.20.0090 Fallschutzmaterial Rheinsand**
Fallschutzmaterial
Rheinsand 0/2 liefern, abladen und höhengerecht einbaue
n, unter Beachtung der DIN EN 1176.

Abrechnung erfolgt nach Original-Lieferscheinen und Wie
gekarten.
Menge: 1,000 m³

**01.20.0100 Landschaftsgärtner*innen**
Einsatz von Mitarbeitenden im Garten- und Landschaftsba
u im Rahmen von Stundenlohnarbeiten, ausschließlich auf
 Anweisung der Bauleitung
Menge: 1,000 h

**01.20.0110 Arbeiter*innen und Helfer*innen**
Einsatz von Mitarbeitenden im Garten- und Landschaftsba
u im Rahmen von Stundenlohnarbeiten, ausschließlich auf
 Anweisung der Bauleitung
Menge: 1,000 h

#### Bauteil 01.21 SpPl Von-Graefe-Straße (0550)

**01.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 189 m²
Menge: 189,000 m²

**01.21.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 85 m²
Menge: 255,000 m²

**01.21.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 104 m²
Menge: 312,000 m²

**01.21.0040 Gehölzrandschnitt durchführen.**
Gehölzrand aus verschiedenen Gehölzen zur
Wegefreihaltung sauber geschnitten halten,
Schnittgut, sowie alle beschädigten und
abgestorbenen Pflanzenteile entfernen, Material laden
und zur Verwendung des AN abfahren.
Habitus der Gehölzhöhe und -breite nach Angabe der
Bauleitung, Höhe ca. 100 cm bis 150 cm,
Abrechnung nach geschnittenen Flächen.

Anzahl der Pflegegänge: 2 St.
Menge: 40,000 lfdm

**01.21.0050 Natur- bzw. Betonsteinkante pflegen**
Natur- bzw. Betonsteinkante mechanisch oder von Hand
von pflanzlichem Bewuchs reinigen.Anfallendes Material
laden und zur Verwendung des AN abfahren. Wegebeläge
bzw. Fugen mit Brechsand 0/2 nachfugen, einschlämmen.
Überschüssiges Material entfernen.
Ausführung in Teilflächen.
Abrechnung: nach Voraufmaß der bewachsenen Natur- bzw.
Betonsteinkanten.

2 Pflegegänge a 13,5 lfdm
Menge: 27,000 lfdm

**01.21.0060 Pflasterfläche pflegen**
Befestigte Flächen aus Betonsteinpflaster oder -platten
,
bzw. Natursteinpflaster oder -platten, mechanisch oder
von Hand von pflanzlichem Bewuchs reinigen.Anfallendes
Material laden und zur Verwendung des AN abfahren.
Wegebeläge mit Brechsand 0/2 nachfugen bzw. einschlämme
n.
Überschüssiges Material entfernen und abfahren.
Ausführung in Teilflächen.
Abrechnung: nach Voraufmaß der bewachsenen Flächen.

2 Pflegegänge a 205 m²
Menge: 410,000 m²

**01.21.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 16 m²
Menge: 800,000 m²

**01.21.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 173 m²
Menge: 8650,000 m²

**01.21.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 74,70 m²
Menge: 3735,000 m²

**01.21.0100 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45 m²
Menge: 2250,000 m²

**01.21.0110 Fallschutzmaterial Rheinsand**
Fallschutzmaterial
Rheinsand 0/2 liefern, abladen und höhengerecht einbaue
n, unter Beachtung der DIN EN 1176.

Abrechnung erfolgt nach Original-Lieferscheinen und Wie
gekarten.
Menge: 1,000 m³

**01.21.0120 Fallschutzmaterial Perlkies**
Fallschutzmaterial
Perlkies 2/8 liefern, abladen und höhengerecht einbauen
, unter Beachtung der DIN EN 1176.

Abrechnung erfolgt nach Original-Lieferscheinen und Wie
gekarten.
Menge: 1,000 m3

**01.21.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.049 m²
Menge: 10490,000 m²

**01.21.0140 Rasen- und Wegeflächen von Laub säubern**
Rasen- und Wegeflächen nach Beendigung des
Laubfalles von Laub und Unrat säubern, anfallendes
Material laden und zur Verwendung des AN abfahren.
Ausführung in Teilflächen. Ein Anspruch auf Bezahlung
besteht nur für die Flächen, die auf Anweisung des AG
gesäubert worden sind.

2 Pflegegänge a 1.254 m²
Menge: 2508,000 m²

**01.21.0150 Landschaftsgärtner*innen**
Einsatz von Mitarbeitenden im Garten- und Landschaftsba
u im Rahmen von Stundenlohnarbeiten, ausschließlich auf
 Anweisung der Bauleitung
Menge: 1,000 h

**01.21.0160 Arbeiter*innen und Helfer*innen**
Einsatz von Mitarbeitenden im Garten- und Landschaftsba
u im Rahmen von Stundenlohnarbeiten, ausschließlich auf
 Anweisung der Bauleitung
Menge: 1,000 h

#### Bauteil 01.22 GA Von-Graefe-Straße (0551)

**01.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 728 m²
Menge: 728,000 m²

**01.22.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 120 m²
Menge: 360,000 m²

**01.22.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 608 m²
Menge: 1824,000 m²

**01.22.0040 Gehölzrandschnitt durchführen.**
Gehölzrand aus verschiedenen Gehölzen zur
Wegefreihaltung sauber geschnitten halten,
Schnittgut, sowie alle beschädigten und
abgestorbenen Pflanzenteile entfernen, Material laden
und zur Verwendung des AN abfahren.
Habitus der Gehölzhöhe und -breite nach Angabe der
Bauleitung, Höhe ca. 150 cm bis 450 cm,
Abrechnung nach geschnittenen Flächen.

Anzahl der Pflegegänge: 2 St.
Menge: 120,000 lfdm

**01.22.0050 Wassergebundene Wegedecke pflegen**
Wassergebundene Wegedecke mechanisch von pflanzlichem B
ewuchs reinigen.Anfallendes Material laden und zur Verw
endung des AN abfahren.Teilflächen bei Bedarf mit zu li
eferndem Dolomitbrechsand,Körnung: 0/5mm,Farbe: wie vor
handen,andecken. Wegedecke nach Pflegegang unter Wasser
zugabe abwalzen. Ausführung in Teilflächen.
Abrechnung: nach Voraufmaß der bewachsenen Flächen.

2 Pflegegänge a 163 m²
Menge: 326,000 m²

**01.22.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.085 m²
Menge: 20850,000 m²

**01.22.0070 Rasen- und Wegeflächen von Laub säubern**
Rasen- und Wegeflächen nach Beendigung des
Laubfalles von Laub und Unrat säubern, anfallendes
Material laden und zur Verwendung des AN abfahren.
Ausführung in Teilflächen. Ein Anspruch auf Bezahlung
besteht nur für die Flächen, die auf Anweisung des AG
gesäubert worden sind.

2 Pflegegänge a 2.248 m²
Menge: 4496,000 m²

**01.22.0080 Landschaftsgärtner*innen**
Einsatz von Mitarbeitenden im Garten- und Landschaftsba
u im Rahmen von Stundenlohnarbeiten, ausschließlich auf
 Anweisung der Bauleitung
Menge: 1,000 h

**01.22.0090 Arbeiter*innen und Helfer*innen**
Einsatz von Mitarbeitenden im Garten- und Landschaftsba
u im Rahmen von Stundenlohnarbeiten, ausschließlich auf
 Anweisung der Bauleitung
Menge: 1,000 h

#### Bauteil 01.23 GA Dieter-aus-dem-Siepen-Platz (0713)

**01.23.0010 Wassergebundene Wegedecke pflegen**
Wassergebundene Wegedecke mechanisch von pflanzlichem B
ewuchs reinigen.Anfallendes Material laden und zur Verw
endung des AN abfahren.Teilflächen bei Bedarf mit zu li
eferndem Dolomitbrechsand,Körnung: 0/5mm,Farbe: wie vor
handen,andecken. Wegedecke nach Pflegegang unter Wasser
zugabe abwalzen. Ausführung in Teilflächen.
Abrechnung: nach Voraufmaß der bewachsenen Flächen.

2 Pflegegänge a 66 m²
Menge: 132,000 m²

**01.23.0020 Pflasterfläche pflegen**
Befestigte Flächen aus Betonsteinpflaster oder -platten
,
bzw. Natursteinpflaster oder -platten, mechanisch oder
von Hand von pflanzlichem Bewuchs reinigen.Anfallendes
Material laden und zur Verwendung des AN abfahren.
Wegebeläge mit Brechsand 0/2 nachfugen bzw. einschlämme
n.
Überschüssiges Material entfernen und abfahren.
Ausführung in Teilflächen.
Abrechnung: nach Voraufmaß der bewachsenen Flächen.

2 Pflegegänge a 267 m²
Menge: 534,000 m²

**01.23.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 342 m²
Menge: 3420,000 m²

**01.23.0040 Rasen- und Wegeflächen von Laub säubern**
Rasen- und Wegeflächen nach Beendigung des
Laubfalles von Laub und Unrat säubern, anfallendes
Material laden und zur Verwendung des AN abfahren.
Ausführung in Teilflächen. Ein Anspruch auf Bezahlung
besteht nur für die Flächen, die auf Anweisung des AG
gesäubert worden sind.

2 Pflegegänge a 609 m²
Menge: 1218,000 m²

**01.23.0050 Landschaftsgärtner*innen**
Einsatz von Mitarbeitenden im Garten- und Landschaftsba
u im Rahmen von Stundenlohnarbeiten, ausschließlich auf
 Anweisung der Bauleitung
Menge: 1,000 h

**01.23.0060 Arbeiter*innen und Helfer*innen**
Einsatz von Mitarbeitenden im Garten- und Landschaftsba
u im Rahmen von Stundenlohnarbeiten, ausschließlich auf
 Anweisung der Bauleitung
Menge: 1,000 h

#### Bauteil 01.24 SpPl Charlottenstraße (0721) inkl. Bolzp

**01.24.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 727 m²
Menge: 727,000 m²

**01.24.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 727 m2
Menge: 2181,000 m²

**01.24.0030 Natur- bzw. Betonsteinkante pflegen**
Natur- bzw. Betonsteinkante mechanisch oder von Hand
von pflanzlichem Bewuchs reinigen.Anfallendes Material
laden und zur Verwendung des AN abfahren. Wegebeläge
bzw. Fugen mit Brechsand 0/2 nachfugen, einschlämmen.
Überschüssiges Material entfernen.
Ausführung in Teilflächen.
Abrechnung: nach Voraufmaß der bewachsenen Natur- bzw.
Betonsteinkanten.

2 Pflegegänge a 50 lfdm
Menge: 100,000 lfdm

**01.24.0040 Pflasterfläche pflegen**
Befestigte Flächen aus Betonsteinpflaster oder -platten
,
bzw. Natursteinpflaster oder -platten, mechanisch oder
von Hand von pflanzlichem Bewuchs reinigen.Anfallendes
Material laden und zur Verwendung des AN abfahren.
Wegebeläge mit Brechsand 0/2 nachfugen bzw. einschlämme
n.
Überschüssiges Material entfernen und abfahren.
Ausführung in Teilflächen.
Abrechnung: nach Voraufmaß der bewachsenen Flächen.

2 Pflegegänge a 291 m²
Menge: 582,000 m²

**01.24.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 116,60 m²
Menge: 5830,000 m²

**01.24.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 94,30 m²
Menge: 4715,000 m²

**01.24.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**01.24.0080 Fallschutzmaterial Rheinsand**
Fallschutzmaterial
Rheinsand 0/2 liefern, abladen und höhengerecht einbaue
n, unter Beachtung der DIN EN 1176.

Abrechnung erfolgt nach Original-Lieferscheinen und Wie
gekarten.
Menge: 1,000 m³

**01.24.0090 Fallschutzmaterial Perlkies**
Fallschutzmaterial
Perlkies 2/8 liefern, abladen und höhengerecht einbauen
, unter Beachtung der DIN EN 1176.

Abrechnung erfolgt nach Original-Lieferscheinen und Wie
gekarten.
Menge: 1,000 m³

**01.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 284 m²
Menge: 2840,000 m²

**01.24.0110 Rasen- und Wegeflächen von Laub säubern**
Rasen- und Wegeflächen nach Beendigung des
Laubfalles von Laub und Unrat säubern, anfallendes
Material laden und zur Verwendung des AN abfahren.
Ausführung in Teilflächen. Ein Anspruch auf Bezahlung
besteht nur für die Flächen, die auf Anweisung des AG
gesäubert worden sind.

2 Pflegegänge a 575 m²
Menge: 1150,000 m²

**01.24.0120 Landschaftsgärtner*innen**
Einsatz von Mitarbeitenden im Garten- und Landschaftsba
u im Rahmen von Stundenlohnarbeiten, ausschließlich auf
 Anweisung der Bauleitung
Menge: 1,000 h

**01.24.0130 Arbeiter*innen und Helfer*innen**
Einsatz von Mitarbeitenden im Garten- und Landschaftsba
u im Rahmen von Stundenlohnarbeiten, ausschließlich auf
 Anweisung der Bauleitung
Menge: 1,000 h

#### Bauteil 01.25 GA Kardinal-Graf-Galen-Straße (0747)

**01.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 475 m²
Menge: 475,000 m²

**01.25.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 145 m²
Menge: 435,000 m²

**01.25.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 330 m²
Menge: 990,000 m²

**01.25.0040 Gehölzrandschnitt durchführen.**
Gehölzrand aus verschiedenen Gehölzen zur
Wegefreihaltung sauber geschnitten halten,
Schnittgut, sowie alle beschädigten und
abgestorbenen Pflanzenteile entfernen, Material laden
und zur Verwendung des AN abfahren.
Habitus der Gehölzhöhe und -breite nach Angabe der
Bauleitung, Höhe ca. 100 cm bis 150 cm,
Abrechnung nach geschnittenen Flächen.

Anzahl der Pflegegänge: 2 St.
Menge: 100,000 lfdm

**01.25.0050 Wassergebundene Wegedecke pflegen**
Wassergebundene Wegedecke mechanisch von pflanzlichem B
ewuchs reinigen.Anfallendes Material laden und zur Verw
endung des AN abfahren.Teilflächen bei Bedarf mit zu li
eferndem Dolomitbrechsand,Körnung: 0/5mm,Farbe: wie vor
handen,andecken. Wegedecke nach Pflegegang unter Wasser
zugabe abwalzen. Ausführung in Teilflächen.
Abrechnung: nach Voraufmaß der bewachsenen Flächen.

2 Pflegegänge a 237 m²
Menge: 474,000 m²

**01.25.0060 Natur- bzw. Betonsteinkante pflegen**
Natur- bzw. Betonsteinkante mechanisch oder von Hand
von pflanzlichem Bewuchs reinigen.Anfallendes Material
laden und zur Verwendung des AN abfahren. Wegebeläge
bzw. Fugen mit Brechsand 0/2 nachfugen, einschlämmen.
Überschüssiges Material entfernen.
Ausführung in Teilflächen.
Abrechnung: nach Voraufmaß der bewachsenen Natur- bzw.
Betonsteinkanten.

2 Pflegegänge a 150 lfdm
Menge: 300,000 lfdm

**01.25.0070 Pflasterfläche pflegen**
Befestigte Flächen aus Betonsteinpflaster oder -platten
,
bzw. Natursteinpflaster oder -platten, mechanisch oder
von Hand von pflanzlichem Bewuchs reinigen.Anfallendes
Material laden und zur Verwendung des AN abfahren.
Wegebeläge mit Brechsand 0/2 nachfugen bzw. einschlämme
n.
Überschüssiges Material entfernen und abfahren.
Ausführung in Teilflächen.
Abrechnung: nach Voraufmaß der bewachsenen Flächen.

2 Pflegegänge a 111 m²
Menge: 222,000 m²

**01.25.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.338 m²
Menge: 13380,000 m²

**01.25.0090 Rasen- und Wegeflächen von Laub säubern**
Rasen- und Wegeflächen nach Beendigung des
Laubfalles von Laub und Unrat säubern, anfallendes
Material laden und zur Verwendung des AN abfahren.
Ausführung in Teilflächen. Ein Anspruch auf Bezahlung
besteht nur für die Flächen, die auf Anweisung des AG
gesäubert worden sind.

2 Pflegegänge a 1.707,50 m²
Menge: 3415,000 m²

**01.25.0100 Landschaftsgärtner*innen**
Einsatz von Mitarbeitenden im Garten- und Landschaftsba
u im Rahmen von Stundenlohnarbeiten, ausschließlich auf
 Anweisung der Bauleitung
Menge: 1,000 h

**01.25.0110 Arbeiter*innen und Helfer*innen**
Einsatz von Mitarbeitenden im Garten- und Landschaftsba
u im Rahmen von Stundenlohnarbeiten, ausschließlich auf
 Anweisung der Bauleitung
Menge: 1,000 h

#### Bauteil 01.26 BF Tourainer Ring (1261)

**01.26.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 267 m²
Menge: 2670,000 m²

**01.26.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 2.114
 m²
Menge: 2114,000 m²

**01.26.0030 Rasen- und Wegeflächen von Laub säubern**
Rasen- und Wegeflächen nach Beendigung des
Laubfalles von Laub und Unrat säubern, anfallendes
Material laden und zur Verwendung des AN abfahren.
Ausführung in Teilflächen. Ein Anspruch auf Bezahlung
besteht nur für die Flächen, die auf Anweisung des AG
gesäubert worden sind.

2 Pflegegänge a 267 m²
Menge: 534,000 m²

**01.26.0040 Landschaftsgärtner*innen**
Einsatz von Mitarbeitenden im Garten- und Landschaftsba
u im Rahmen von Stundenlohnarbeiten, ausschließlich auf
 Anweisung der Bauleitung
Menge: 1,000 h

**01.26.0050 Arbeiter*innen und Helfer*innen**
Einsatz von Mitarbeitenden im Garten- und Landschaftsba
u im Rahmen von Stundenlohnarbeiten, ausschließlich auf
 Anweisung der Bauleitung
Menge: 1,000 h

#### Bauteil 01.27 SpPl Dickswall / Oststraße (0543)

**01.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 879 m²
Menge: 879,000 m²

**01.27.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 879 m²
Menge: 2637,000 m²

**01.27.0030 Wassergebundene Wegedecke pflegen**
Wassergebundene Wegedecke mechanisch von pflanzlichem B
ewuchs reinigen.Anfallendes Material laden und zur Verw
endung des AN abfahren.Teilflächen bei Bedarf mit zu li
eferndem Dolomitbrechsand,Körnung: 0/5mm,Farbe: wie vor
handen,andecken. Wegedecke nach Pflegegang unter Wasser
zugabe abwalzen. Ausführung in Teilflächen.
Abrechnung: nach Voraufmaß der bewachsenen Flächen.

2 Pflegegänge a 291 m²
Menge: 582,000 m²

**01.27.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23,90 m²
Menge: 1195,000 m²

**01.27.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 172,40 m²
Menge: 8620,000 m²

**01.27.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,80 m²
Menge: 1340,000 m²

**01.27.0070 Fallschutzmaterial Rheinsand**
Fallschutzmaterial
Rheinsand 0/2 liefern, abladen und höhengerecht einbaue
n, unter Beachtung der DIN EN 1176.

Abrechnung erfolgt nach Original-Lieferscheinen und Wie
gekarten.
Menge: 1,000 m³

**01.27.0080 Fallschutzmaterial Perlkies**
Fallschutzmaterial
Perlkies 2/8 liefern, abladen und höhengerecht einbauen
, unter Beachtung der DIN EN 1176.

Abrechnung erfolgt nach Original-Lieferscheinen und Wie
gekarten.
Menge: 1,000 m³

**01.27.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 538 m²
Menge: 5380,000 m²

**01.27.0100 Rasen- und Wegeflächen von Laub säubern**
Rasen- und Wegeflächen nach Beendigung des
Laubfalles von Laub und Unrat säubern, anfallendes
Material laden und zur Verwendung des AN abfahren.
Ausführung in Teilflächen. Ein Anspruch auf Bezahlung
besteht nur für die Flächen, die auf Anweisung des AG
gesäubert worden sind.

2 Pflegegänge a 829 m²
Menge: 1658,000 m²

**01.27.0110 Landschaftsgärtner*innen**
Einsatz von Mitarbeitenden im Garten- und Landschaftsba
u im Rahmen von Stundenlohnarbeiten, ausschließlich auf
 Anweisung der Bauleitung
Menge: 1,000 h

**01.27.0120 Arbeiter*innen und Helfer*innen**
Einsatz von Mitarbeitenden im Garten- und Landschaftsba
u im Rahmen von Stundenlohnarbeiten, ausschließlich auf
 Anweisung der Bauleitung
Menge: 1,000 h

#### Bauteil 01.28 GA Dickswall / Kämpchenstraße (0602)

**01.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 22 m²
Menge: 22,000 m²

**01.28.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 22 m²
Menge: 66,000 m²

**01.28.0030 Pflasterfläche pflegen**
Befestigte Flächen aus Betonsteinpflaster oder -platten
,
bzw. Natursteinpflaster oder -platten, mechanisch oder
von Hand von pflanzlichem Bewuchs reinigen.Anfallendes
Material laden und zur Verwendung des AN abfahren.
Wegebeläge mit Brechsand 0/2 nachfugen bzw. einschlämme
n.
Überschüssiges Material entfernen und abfahren.
Ausführung in Teilflächen.
Abrechnung: nach Voraufmaß der bewachsenen Flächen.

2 Pfllegegänge a 156 m²
Menge: 312,000 m²

**01.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 453 m²
Menge: 4530,000 m²

**01.28.0050 Rasen- und Wegeflächen von Laub säubern**
Rasen- und Wegeflächen nach Beendigung des
Laubfalles von Laub und Unrat säubern, anfallendes
Material laden und zur Verwendung des AN abfahren.
Ausführung in Teilflächen. Ein Anspruch auf Bezahlung
besteht nur für die Flächen, die auf Anweisung des AG
gesäubert worden sind.

2 Pflegegänge a 609 m²
Menge: 1318,000 m²

**01.28.0060 Landschaftsgärtner*innen**
Einsatz von Mitarbeitenden im Garten- und Landschaftsba
u im Rahmen von Stundenlohnarbeiten, ausschließlich auf
 Anweisung der Bauleitung
Menge: 1,000 h

**01.28.0070 Arbeiter*innen und Helfer*innen**
Einsatz von Mitarbeitenden im Garten- und Landschaftsba
u im Rahmen von Stundenlohnarbeiten, ausschließlich auf
 Anweisung der Bauleitung
Menge: 1,000 h

#### Bauteil 01.29 GA Ehrenmal Kettwiger Straße (0603)

**01.29.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 1.076 m²
Menge: 1076,000 m²

**01.29.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 19 m²
Menge: 57,000 m²

**01.29.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge  1.057 m²
Menge: 3171,000 m²

**01.29.0040 Wassergebundene Wegedecke pflegen**
Wassergebundene Wegedecke mechanisch von pflanzlichem B
ewuchs reinigen.Anfallendes Material laden und zur Verw
endung des AN abfahren.Teilflächen bei Bedarf mit zu li
eferndem Dolomitbrechsand,Körnung: 0/5mm,Farbe: wie vor
handen,andecken. Wegedecke nach Pflegegang unter Wasser
zugabe abwalzen. Ausführung in Teilflächen.
Abrechnung: nach Voraufmaß der bewachsenen Flächen.

2 Pflegegänge a 463 m²
Menge: 926,000 m²

**01.29.0050 Natur- bzw. Betonsteinkante pflegen**
Natur- bzw. Betonsteinkante mechanisch oder von Hand
von pflanzlichem Bewuchs reinigen.Anfallendes Material
laden und zur Verwendung des AN abfahren. Wegebeläge
bzw. Fugen mit Brechsand 0/2 nachfugen, einschlämmen.
Überschüssiges Material entfernen.
Ausführung in Teilflächen.
Abrechnung: nach Voraufmaß der bewachsenen Natur- bzw.
Betonsteinkanten.

2 Pflegegänge a 50 lfdm
Menge: 100,000 lfdm

**01.29.0060 Pflasterfläche pflegen**
Befestigte Flächen aus Betonsteinpflaster oder -platten
,
bzw. Natursteinpflaster oder -platten, mechanisch oder
von Hand von pflanzlichem Bewuchs reinigen.Anfallendes
Material laden und zur Verwendung des AN abfahren.
Wegebeläge mit Brechsand 0/2 nachfugen bzw. einschlämme
n.
Überschüssiges Material entfernen und abfahren.
Ausführung in Teilflächen.
Abrechnung: nach Voraufmaß der bewachsenen Flächen.

2 Pflegegänge a 432 m²
Menge: 864,000 m²

**01.29.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.351 m²
Menge: 43510,000 m²

**01.29.0080 Rasen- und Wegeflächen von Laub säubern**
Rasen- und Wegeflächen nach Beendigung des
Laubfalles von Laub und Unrat säubern, anfallendes
Material laden und zur Verwendung des AN abfahren.
Ausführung in Teilflächen. Ein Anspruch auf Bezahlung
besteht nur für die Flächen, die auf Anweisung des AG
gesäubert worden sind.

2 Pflegegänge a 5.247  m²
Menge: 10494,000 m²

**01.29.0090 Landschaftsgärtner*innen**
Einsatz von Mitarbeitenden im Garten- und Landschaftsba
u im Rahmen von Stundenlohnarbeiten, ausschließlich auf
 Anweisung der Bauleitung
Menge: 1,000 h

**01.29.0100 Arbeiter*innen und Helfer*innen**
Einsatz von Mitarbeitenden im Garten- und Landschaftsba
u im Rahmen von Stundenlohnarbeiten, ausschließlich auf
 Anweisung der Bauleitung
Menge: 1,000 h

#### Bauteil 01.30 SpPl Kettwiger Straße (0654)

**01.30.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 603 m²
Menge: 549,000 m²

**01.30.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 530 m²
Menge: 1590,000 m²

**01.30.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 73 m²
Menge: 219,000 m²

**01.30.0040 Gehölzrandschnitt durchführen.**
Gehölzrand aus verschiedenen Gehölzen zur
Wegefreihaltung sauber geschnitten halten,
Schnittgut, sowie alle beschädigten und
abgestorbenen Pflanzenteile entfernen, Material laden
und zur Verwendung des AN abfahren.
Habitus der Gehölzhöhe und -breite nach Angabe der
Bauleitung, Höhe ca. 100 cm bis 150 cm,
Abrechnung nach geschnittenen Flächen.

Anzahl der Pflegegänge: 2 St.
Menge: 80,000 lfdm

**01.30.0050 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**01.30.0060 Pflasterfläche pflegen**
Befestigte Flächen aus Betonsteinpflaster oder -platten
,
bzw. Natursteinpflaster oder -platten, mechanisch oder
von Hand von pflanzlichem Bewuchs reinigen.Anfallendes
Material laden und zur Verwendung des AN abfahren.
Wegebeläge mit Brechsand 0/2 nachfugen bzw. einschlämme
n.
Überschüssiges Material entfernen und abfahren.
Ausführung in Teilflächen.
Abrechnung: nach Voraufmaß der bewachsenen Flächen.

2 Pflegegänge a 81 m²
Menge: 162,000 m²

**01.30.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 69 m²
Menge: 3450,000 m²

**01.30.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**01.30.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 47 m²
Menge: 2350,000 m²

**01.30.0100 Fallschutzmaterial Rheinsand**
Fallschutzmaterial
Rheinsand 0/2 liefern, abladen und höhengerecht einbaue
n, unter Beachtung der DIN EN 1176.

Abrechnung erfolgt nach Original-Lieferscheinen und Wie
gekarten.
Menge: 1,000 m³

**01.30.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 669 m²
Menge: 6690,000 m²

**01.30.0120 Rasen- und Wegeflächen von Laub säubern**
Rasen- und Wegeflächen nach Beendigung des
Laubfalles von Laub und Unrat säubern, anfallendes
Material laden und zur Verwendung des AN abfahren.
Ausführung in Teilflächen. Ein Anspruch auf Bezahlung
besteht nur für die Flächen, die auf Anweisung des AG
gesäubert worden sind.

2 Pflegegänge a 943 m²
Menge: 1886,000 m²

**01.30.0130 Landschaftsgärtner*innen**
Einsatz von Mitarbeitenden im Garten- und Landschaftsba
u im Rahmen von Stundenlohnarbeiten, ausschließlich auf
 Anweisung der Bauleitung
Menge: 1,000 h

**01.30.0140 Arbeiter*innen und Helfer*innen**
Einsatz von Mitarbeitenden im Garten- und Landschaftsba
u im Rahmen von Stundenlohnarbeiten, ausschließlich auf
 Anweisung der Bauleitung
Menge: 1,000 h

#### Bauteil 01.31 GA Dimbeck (Freilichtbühne) (0605) inkl.

**01.31.0010 Gehölzrandschnitt durchführen.**
Gehölzrand aus verschiedenen Gehölzen zur
Wegefreihaltung sauber geschnitten halten,
Schnittgut, sowie alle beschädigten und
abgestorbenen Pflanzenteile entfernen, Material laden
und zur Verwendung des AN abfahren.
Habitus der Gehölzhöhe und -breite nach Angabe der
Bauleitung, Höhe ca. 100 cm bis 150 cm,
Abrechnung nach geschnittenen Flächen.

Anzahl der Pflegegänge: 2 St.
Menge: 500,000 lfdm

**01.31.0020 Gehölzrandschnitt durchführen.**
Gehölzrand aus verschiedenen Gehölzen zur
Wegefreihaltung sauber geschnitten halten,
Schnittgut, sowie alle beschädigten und
abgestorbenen Pflanzenteile entfernen, Material laden
und zur Verwendung des AN abfahren.
Habitus der Gehölzhöhe und -breite nach Angabe der
Bauleitung, Höhe ca. 150 cm bis 450 cm,
Abrechnung nach geschnittenen Flächen.

Anzahl der Pflegegänge: 2 St.
Menge: 500,000 lfdm

**01.31.0030 Wassergebundene Wegedecke pflegen**
Wassergebundene Wegedecke mechanisch von pflanzlichem B
ewuchs reinigen.Anfallendes Material laden und zur Verw
endung des AN abfahren.Teilflächen bei Bedarf mit zu li
eferndem Dolomitbrechsand,Körnung: 0/5mm,Farbe: wie vor
handen,andecken. Wegedecke nach Pflegegang unter Wasser
zugabe abwalzen. Ausführung in Teilflächen.
Abrechnung: nach Voraufmaß der bewachsenen Flächen.

2 Pflegegänge a 4.573 m²
Menge: 9146,000 m²

**01.31.0040 Natur- bzw. Betonsteinkante pflegen**
Natur- bzw. Betonsteinkante mechanisch oder von Hand
von pflanzlichem Bewuchs reinigen.Anfallendes Material
laden und zur Verwendung des AN abfahren. Wegebeläge
bzw. Fugen mit Brechsand 0/2 nachfugen, einschlämmen.
Überschüssiges Material entfernen.
Ausführung in Teilflächen.
Abrechnung: nach Voraufmaß der bewachsenen Natur- bzw.
Betonsteinkanten.

2 Pflegegänge a 250 lfdm
Menge: 500,000 lfdm

**01.31.0050 Pflasterfläche pflegen**
Befestigte Flächen aus Betonsteinpflaster oder -platten
,
bzw. Natursteinpflaster oder -platten, mechanisch oder
von Hand von pflanzlichem Bewuchs reinigen.Anfallendes
Material laden und zur Verwendung des AN abfahren.
Wegebeläge mit Brechsand 0/2 nachfugen bzw. einschlämme
n.
Überschüssiges Material entfernen und abfahren.
Ausführung in Teilflächen.
Abrechnung: nach Voraufmaß der bewachsenen Flächen.

2 Pflegegänge a 2.665 m²
Menge: 5330,000 m²

**01.31.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**01.31.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 79 m²
Menge: 3950,000 m²

**01.31.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 66,90 m²
Menge: 3345,000 m²

**01.31.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 39,40 m²
Menge: 1970,000 m²

**01.31.0100 Fallschutzmaterial Rheinsand**
Fallschutzmaterial
Rheinsand 0/2 liefern, abladen und höhengerecht einbaue
n, unter Beachtung der DIN EN 1176.

Abrechnung erfolgt nach Original-Lieferscheinen und Wie
gekarten.
Menge: 1,000 m³

**01.31.0110 Fallschutzmaterial Perlkies**
Fallschutzmaterial
Perlkies 2/8 liefern, abladen und höhengerecht einbauen
, unter Beachtung der DIN EN 1176.

Abrechnung erfolgt nach Original-Lieferscheinen und Wie
gekarten.
Menge: 1,000 m³

**01.31.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a 11.222 m²
Menge: 112220,000 m²

**01.31.0130 Rasen- und Wegeflächen von Laub säubern**
Rasen- und Wegeflächen nach Beendigung des
Laubfalles von Laub und Unrat säubern, anfallendes
Material laden und zur Verwendung des AN abfahren.
Ausführung in Teilflächen. Ein Anspruch auf Bezahlung
besteht nur für die Flächen, die auf Anweisung des AG
gesäubert worden sind.

2 Pflegegänge a 20.223  m²
Menge: 40446,000 m²

**01.31.0140 Landschaftsgärtner*innen**
Einsatz von Mitarbeitenden im Garten- und Landschaftsba
u im Rahmen von Stundenlohnarbeiten, ausschließlich auf
 Anweisung der Bauleitung
Menge: 1,000 h

**01.31.0150 Arbeiter*innen und Helfer*innen**
Einsatz von Mitarbeitenden im Garten- und Landschaftsba
u im Rahmen von Stundenlohnarbeiten, ausschließlich auf
 Anweisung der Bauleitung
Menge: 1,000 h

#### Bauteil 01.32 GA Priesterhof (0607) inkl. SpPl Witteki

**01.32.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.669 m²
Menge: 4669,000 m²

**01.32.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.669 m²
Menge: 14007,000 m²

**01.32.0030 Gehölzrandschnitt durchführen.**
Gehölzrand aus verschiedenen Gehölzen zur
Wegefreihaltung sauber geschnitten halten,
Schnittgut, sowie alle beschädigten und
abgestorbenen Pflanzenteile entfernen, Material laden
und zur Verwendung des AN abfahren.
Habitus der Gehölzhöhe und -breite nach Angabe der
Bauleitung, Höhe ca. 100 cm bis 150 cm,
Abrechnung nach geschnittenen Flächen.

Anzahl der Pflegegänge: 2 St.
Menge: 300,000 lfdm

**01.32.0040 Heckenschnitt durchführen**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 125,00 m²
Menge: 250,000 m²

**01.32.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 63 lfdm
Menge: 189,000 lfdm

**01.32.0060 Wassergebundene Wegedecke pflegen**
Wassergebundene Wegedecke mechanisch von pflanzlichem B
ewuchs reinigen.Anfallendes Material laden und zur Verw
endung des AN abfahren.Teilflächen bei Bedarf mit zu li
eferndem Dolomitbrechsand,Körnung: 0/5mm,Farbe: wie vor
handen,andecken. Wegedecke nach Pflegegang unter Wasser
zugabe abwalzen. Ausführung in Teilflächen.
Abrechnung: nach Voraufmaß der bewachsenen Flächen.

2 Pflegegänge a 747 m²
Menge: 1494,000 m²

**01.32.0070 Natur- bzw. Betonsteinkante pflegen**
Natur- bzw. Betonsteinkante mechanisch oder von Hand
von pflanzlichem Bewuchs reinigen.Anfallendes Material
laden und zur Verwendung des AN abfahren. Wegebeläge
bzw. Fugen mit Brechsand 0/2 nachfugen, einschlämmen.
Überschüssiges Material entfernen.
Ausführung in Teilflächen.
Abrechnung: nach Voraufmaß der bewachsenen Natur- bzw.
Betonsteinkanten.

2 Pflegegänge a 125 lfdm
Menge: 250,000 lfdm

**01.32.0080 Pflasterfläche pflegen**
Befestigte Flächen aus Betonsteinpflaster oder -platten
,
bzw. Natursteinpflaster oder -platten, mechanisch oder
von Hand von pflanzlichem Bewuchs reinigen.Anfallendes
Material laden und zur Verwendung des AN abfahren.
Wegebeläge mit Brechsand 0/2 nachfugen bzw. einschlämme
n.
Überschüssiges Material entfernen und abfahren.
Ausführung in Teilflächen.
Abrechnung: nach Voraufmaß der bewachsenen Flächen.

2 Pflegegänge a 2.644 m²
Menge: 5288,000 m²

**01.32.0090 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 12 m²
Menge: 600,000 m²

**01.32.0100 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 40 m²
Menge: 2000,000 m²

**01.32.0110 Fallschutzmaterial Rheinsand**
Fallschutzmaterial
Rheinsand 0/2 liefern, abladen und höhengerecht einbaue
n, unter Beachtung der DIN EN 1176.

Abrechnung erfolgt nach Original-Lieferscheinen und Wie
gekarten.
Menge: 1,000 m³

**01.32.0120 Fallschutzmaterial Perlkies**
Fallschutzmaterial
Perlkies 2/8 liefern, abladen und höhengerecht einbauen
, unter Beachtung der DIN EN 1176.

Abrechnung erfolgt nach Original-Lieferscheinen und Wie
gekarten.
Menge: 1,000 m³

**01.32.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 25.900 m²
Menge: 259000,000 m²

**01.32.0140 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: Agust / September

1 Rasenschnitt a 3.091 m²
Menge: 3091,000 m²

**01.32.0150 Landschaftsrasen mähen**
Landschaftsrasen entlang von
Wegen (b = 1,00 - 2,00 m) mähen.
Schnitthöhe 7 cm,
Schnittgut ist fachgerecht zu entsorgen,
Einbauten, Bäume, Papierkörbe, Bänke etc. sind
auszumähen. Abrechnung in der Abwicklung. Ausführungsze
itraum nach Absprache mit AG.

10 Rasenschnitte a 329 m²
Menge: 3290,000 m²

**01.32.0160 Rasen- und Wegeflächen von Laub säubern**
Rasen- und Wegeflächen nach Beendigung des
Laubfalles von Laub und Unrat säubern, anfallendes
Material laden und zur Verwendung des AN abfahren.
Ausführung in Teilflächen. Ein Anspruch auf Bezahlung
besteht nur für die Flächen, die auf Anweisung des AG
gesäubert worden sind.

2 Pflegegänge a 29.325 m²
Menge: 58650,000 m²

**01.32.0170 Landschaftsgärtner*innen**
Einsatz von Mitarbeitenden im Garten- und Landschaftsba
u im Rahmen von Stundenlohnarbeiten, ausschließlich auf
 Anweisung der Bauleitung
Menge: 1,000 h

**01.32.0180 Arbeiter*innen und Helfer*innen**
Einsatz von Mitarbeitenden im Garten- und Landschaftsba
u im Rahmen von Stundenlohnarbeiten, ausschließlich auf
 Anweisung der Bauleitung
Menge: 1,000 h

#### Bauteil 01.33 GA Schulstraße / Dohne (0608)

**01.33.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 438 m²
Menge: 438,000 m²

**01.33.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 219,5 m²
Menge: 658,500 m²

**01.33.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 218,5 m²
Menge: 655,500 m²

**01.33.0040 Gehölzrandschnitt durchführen.**
Gehölzrand aus verschiedenen Gehölzen zur
Wegefreihaltung sauber geschnitten halten,
Schnittgut, sowie alle beschädigten und
abgestorbenen Pflanzenteile entfernen, Material laden
und zur Verwendung des AN abfahren.
Habitus der Gehölzhöhe und -breite nach Angabe der
Bauleitung, Höhe ca. 100 cm bis 150 cm,
Abrechnung nach geschnittenen Flächen.

Anzahl der Pflegegänge: 2 St.
Menge: 30,000 lfdm

**01.33.0050 Gehölzrandschnitt durchführen.**
Gehölzrand aus verschiedenen Gehölzen zur
Wegefreihaltung sauber geschnitten halten,
Schnittgut, sowie alle beschädigten und
abgestorbenen Pflanzenteile entfernen, Material laden
und zur Verwendung des AN abfahren.
Habitus der Gehölzhöhe und -breite nach Angabe der
Bauleitung, Höhe ca. 150 cm bis 450 cm,
Abrechnung nach geschnittenen Flächen.

Anzahl der Pflegegänge: 2 St.
Menge: 30,000 lfdm

**01.33.0060 Wassergebundene Wegedecke pflegen**
Wassergebundene Wegedecke mechanisch von pflanzlichem B
ewuchs reinigen.Anfallendes Material laden und zur Verw
endung des AN abfahren.Teilflächen bei Bedarf mit zu li
eferndem Dolomitbrechsand,Körnung: 0/5mm,Farbe: wie vor
handen,andecken. Wegedecke nach Pflegegang unter Wasser
zugabe abwalzen. Ausführung in Teilflächen.
Abrechnung: nach Voraufmaß der bewachsenen Flächen.

2 Pflegegänge a 335 m²
Menge: 670,000 m²

**01.33.0070 Natur- bzw. Betonsteinkante pflegen**
Natur- bzw. Betonsteinkante mechanisch oder von Hand
von pflanzlichem Bewuchs reinigen.Anfallendes Material
laden und zur Verwendung des AN abfahren. Wegebeläge
bzw. Fugen mit Brechsand 0/2 nachfugen, einschlämmen.
Überschüssiges Material entfernen.
Ausführung in Teilflächen.
Abrechnung: nach Voraufmaß der bewachsenen Natur- bzw.
Betonsteinkanten.

2 Pflegegänge a 25 lfdm
Menge: 50,000 lfdm

**01.33.0080 Pflasterfläche pflegen**
Befestigte Flächen aus Betonsteinpflaster oder -platten
,
bzw. Natursteinpflaster oder -platten, mechanisch oder
von Hand von pflanzlichem Bewuchs reinigen.Anfallendes
Material laden und zur Verwendung des AN abfahren.
Wegebeläge mit Brechsand 0/2 nachfugen bzw. einschlämme
n.
Überschüssiges Material entfernen und abfahren.
Ausführung in Teilflächen.
Abrechnung: nach Voraufmaß der bewachsenen Flächen.

2 Pflegegänge a 264 m²
Menge: 528,000 m²

**01.33.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.062 m²
Menge: 20620,000 m²

**01.33.0100 Rasen- und Wegeflächen von Laub säubern**
Rasen- und Wegeflächen nach Beendigung des
Laubfalles von Laub und Unrat säubern, anfallendes
Material laden und zur Verwendung des AN abfahren.
Ausführung in Teilflächen. Ein Anspruch auf Bezahlung
besteht nur für die Flächen, die auf Anweisung des AG
gesäubert worden sind.

2 Pflegegänge a 2.661 m²
Menge: 5322,000 m²

**01.33.0110 Landschaftsgärtner*innen**
Einsatz von Mitarbeitenden im Garten- und Landschaftsba
u im Rahmen von Stundenlohnarbeiten, ausschließlich auf
 Anweisung der Bauleitung
Menge: 1,000 h

**01.33.0120 Arbeiter*innen und Helfer*innen**
Einsatz von Mitarbeitenden im Garten- und Landschaftsba
u im Rahmen von Stundenlohnarbeiten, ausschließlich auf
 Anweisung der Bauleitung
Menge: 1,000 h

#### Bauteil 01.34 SpPl Kämpchenstraße/Skatebordanlage (062

**01.34.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 398 m²
Menge: 2208,000 m²

**01.34.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 398 m²
Menge: 1194,000 m²

**01.34.0030 Gehölzrandschnitt durchführen.**
Gehölzrand aus verschiedenen Gehölzen zur
Wegefreihaltung sauber geschnitten halten,
Schnittgut, sowie alle beschädigten und
abgestorbenen Pflanzenteile entfernen, Material laden
und zur Verwendung des AN abfahren.
Habitus der Gehölzhöhe und -breite nach Angabe der
Bauleitung, Höhe ca. 100 cm bis 150 cm,
Abrechnung nach geschnittenen Flächen.

Anzahl der Pflegegänge: 2 St.
Menge: 292,000 lfdm

**01.34.0040 Natur- bzw. Betonsteinkante pflegen**
Natur- bzw. Betonsteinkante mechanisch oder von Hand
von pflanzlichem Bewuchs reinigen.Anfallendes Material
laden und zur Verwendung des AN abfahren. Wegebeläge
bzw. Fugen mit Brechsand 0/2 nachfugen, einschlämmen.
Überschüssiges Material entfernen.
Ausführung in Teilflächen.
Abrechnung: nach Voraufmaß der bewachsenen Natur- bzw.
Betonsteinkanten.

2 Pflegegänge a 50 lfdm
Menge: 100,000 lfdm

**01.34.0050 Entwässerungsrinne reinigen**
Die vorhandene Entwässerungsrinne ist zweimal nach Anwe
isung des Auftraggebers zu reinigen. Hierzu sind die Ab
deckungen zu öffnen bzw. aufzunehmen, vorhandener Unrat
 sowie organische Einträge vollständig aus der Rinne zu
 entfernen und fachgerecht zu entsorgen. Anschließend s
ind die Abdeckungen ordnungsgemäß wieder einzusetzen bz
w. zu schließen.

2 Pflegegänge a 18 lfdm
Menge: 36,000 lfdm

**01.34.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.211 m²
Menge: 12110,000 m²

**01.34.0070 Rasen- und Wegeflächen von Laub säubern**
Rasen- und Wegeflächen nach Beendigung des
Laubfalles von Laub und Unrat säubern, anfallendes
Material laden und zur Verwendung des AN abfahren.
Ausführung in Teilflächen. Ein Anspruch auf Bezahlung
besteht nur für die Flächen, die auf Anweisung des AG
gesäubert worden sind.

2 Pflegegänge a 1.211 m²
Menge: 2422,000 m²

**01.34.0080 Landschaftsgärtner*innen**
Einsatz von Mitarbeitenden im Garten- und Landschaftsba
u im Rahmen von Stundenlohnarbeiten, ausschließlich auf
 Anweisung der Bauleitung
Menge: 1,000 h

**01.34.0090 Arbeiter*innen und Helfer*innen**
Einsatz von Mitarbeitenden im Garten- und Landschaftsba
u im Rahmen von Stundenlohnarbeiten, ausschließlich auf
 Anweisung der Bauleitung
Menge: 1,000 h

#### Bauteil 01.35 GA Von-Bock-Straße (0641)

**01.35.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 401 m²
Menge: 401,000 m²

**01.35.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 119 m²
Menge: 357,000 m²

**01.35.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**01.35.0040 Pflasterfläche pflegen**
Pflasterfläche aus Betonsteinpflaster oder -platten,
bzw. Natursteinpflaster oder -platten, mechanisch oder
von Hand von pflanzlichem Bewuchs reinigen, anfallendes
Material laden und zur Verwendung des AN abfahren.
Wegebeläge mit Brechsand 0/2 nachfugen, einschlämmen,
überschüssiges Material entfernen,
Ausführung in Teilflächen.
Abrechnung: nach Voraufmaß der bewachsenen Flächen.

2 Pflegegänge a 206 m²
Menge: 412,000 m²

**01.35.0050 Wegeflächen von Laub säubern**
Wegeflächen nach Beendigung des
Laubfalles von Laub und Unrat säubern, anfallendes
Material laden und zur Verwendung des AN abfahren.
Ausführung in Teilflächen. Ein Anspruch auf Bezahlung
besteht nur für die Flächen, die auf Anweisung des AG
gesäubert worden sind.

2 Pflegegänge a 3.420 m²
Menge: 6840,000 m²

**01.35.0060 Landschaftsgärtner*innen**
Einsatz von Mitarbeitenden im Garten- und Landschaftsba
u im Rahmen von Stundenlohnarbeiten, ausschließlich auf
 Anweisung der Bauleitung
Menge: 1,000 h

**01.35.0070 Arbeiter*innen und Helfer*innen**
Einsatz von Mitarbeitenden im Garten- und Landschaftsba
u im Rahmen von Stundenlohnarbeiten, ausschließlich auf
 Anweisung der Bauleitung
Menge: 1,000 h

#### Bauteil 01.36 SpPl Von-Bock-Straße (0642)

**01.36.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**01.36.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350,00 m²
Menge: 1050,000 m²

**01.36.0030 Pflasterfläche pflegen**
Befestigte Flächen aus Betonsteinpflaster oder -platten
,
bzw. Natursteinpflaster oder -platten, mechanisch oder
von Hand von pflanzlichem Bewuchs reinigen.Anfallendes
Material laden und zur Verwendung des AN abfahren.
Wegebeläge mit Brechsand 0/2 nachfugen bzw. einschlämme
n.
Überschüssiges Material entfernen und abfahren.
Ausführung in Teilflächen.
Abrechnung: nach Voraufmaß der bewachsenen Flächen.

2 Pflegegänge a 60 m²
Menge: 120,000 m²

**01.36.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**01.36.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 54 m²
Menge: 2700,000 m²

**01.36.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18 m²
Menge: 900,000 m²

**01.36.0070 Fallschutzmaterial Rheinsand**
Fallschutzmaterial
Rheinsand 0/2 liefern, abladen und höhengerecht einbaue
n, unter Beachtung der DIN EN 1176.

Abrechnung erfolgt nach Original-Lieferscheinen und Wie
gekarten.
Menge: 1,000 m³

**01.36.0080 Fallschutzmaterial Perlkies**
Fallschutzmaterial
Perlkies 2/8 liefern, abladen und höhengerecht einbauen
, unter Beachtung der DIN EN 1176.

Abrechnung erfolgt nach Original-Lieferscheinen und Wie
gekarten.
Menge: 1,000 m³

**01.36.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

Rasen gehört zum Spielplatz!

10 Rasenschnitte a 400 m²
Menge: 4000,000 m²

**01.36.0100 Rasen- und Wegeflächen von Laub säubern**
Rasen- und Wegeflächen nach Beendigung des
Laubfalles von Laub und Unrat säubern, anfallendes
Material laden und zur Verwendung des AN abfahren.
Ausführung in Teilflächen. Ein Anspruch auf Bezahlung
besteht nur für die Flächen, die auf Anweisung des AG
gesäubert worden sind.

2 Pflegegänge a 460 m²
Menge: 920,000 m²

**01.36.0110 Landschaftsgärtner*innen**
Einsatz von Mitarbeitenden im Garten- und Landschaftsba
u im Rahmen von Stundenlohnarbeiten, ausschließlich auf
 Anweisung der Bauleitung
Menge: 1,000 h

**01.36.0120 Arbeiter*innen und Helfer*innen**
Einsatz von Mitarbeitenden im Garten- und Landschaftsba
u im Rahmen von Stundenlohnarbeiten, ausschließlich auf
 Anweisung der Bauleitung
Menge: 1,000 h

#### Bauteil 01.37 GA Wilhelmplatz (0649)

**01.37.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 142 m²
Menge: 142,000 m²

**01.37.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 142 m²
Menge: 426,000 m²

**01.37.0030 Wassergebundene Wegedecke pflegen**
Wassergebundene Wegedecke mechanisch von pflanzlichem B
ewuchs reinigen.Anfallendes Material laden und zur Verw
endung des AN abfahren.Teilflächen bei Bedarf mit zu li
eferndem Dolomitbrechsand,Körnung: 0/5mm,Farbe: wie vor
handen,andecken. Wegedecke nach Pflegegang unter Wasser
zugabe abwalzen. Ausführung in Teilflächen.
Abrechnung: nach Voraufmaß der bewachsenen Flächen.

2 Pflegegänge a 125 m²
Menge: 250,000 m²

**01.37.0040 Natur- bzw. Betonsteinkante pflegen**
Natur- bzw. Betonsteinkante mechanisch oder von Hand
von pflanzlichem Bewuchs reinigen.Anfallendes Material
laden und zur Verwendung des AN abfahren. Wegebeläge
bzw. Fugen mit Brechsand 0/2 nachfugen, einschlämmen.
Überschüssiges Material entfernen.
Ausführung in Teilflächen.
Abrechnung: nach Voraufmaß der bewachsenen Natur- bzw.
Betonsteinkanten.

2 Pflegegänge a 10 lfdm
Menge: 20,000 lfdm

**01.37.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 836 m²
Menge: 8360,000 m²

**01.37.0060 Rasen- und Wegeflächen von Laub säubern**
Rasen- und Wegeflächen nach Beendigung des
Laubfalles von Laub und Unrat säubern, anfallendes
Material laden und zur Verwendung des AN abfahren.
Ausführung in Teilflächen. Ein Anspruch auf Bezahlung
besteht nur für die Flächen, die auf Anweisung des AG
gesäubert worden sind.

2 Pflegegänge a 961 m²
Menge: 1922,000 m²

**01.37.0070 Landschaftsgärtner*innen**
Einsatz von Mitarbeitenden im Garten- und Landschaftsba
u im Rahmen von Stundenlohnarbeiten, ausschließlich auf
 Anweisung der Bauleitung
Menge: 1,000 h

**01.37.0080 Arbeiter*innen und Helfer*innen**
Einsatz von Mitarbeitenden im Garten- und Landschaftsba
u im Rahmen von Stundenlohnarbeiten, ausschließlich auf
 Anweisung der Bauleitung
Menge: 1,000 h

#### Bauteil 01.38 GA Kampstraße / Scharpenberg

**01.38.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 436 m²
Menge: 436,000 m²

**01.38.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 436 m²
Menge: 1308,000 m²

**01.38.0030 Gehölzrandschnitt durchführen.**
Gehölzrand aus verschiedenen Gehölzen zur
Wegefreihaltung sauber geschnitten halten,
Schnittgut, sowie alle beschädigten und
abgestorbenen Pflanzenteile entfernen, Material laden
und zur Verwendung des AN abfahren.
Habitus der Gehölzhöhe und -breite nach Angabe der
Bauleitung, Höhe ca. 100 cm bis 150 cm,
Abrechnung nach geschnittenen Flächen.

Anzahl der Pflegegänge: 2 St.
Menge: 100,000 lfdm

**01.38.0040 Pflasterfläche pflegen**
Befestigte Flächen aus Betonsteinpflaster oder -platten
,
bzw. Natursteinpflaster oder -platten, mechanisch oder
von Hand von pflanzlichem Bewuchs reinigen.Anfallendes
Material laden und zur Verwendung des AN abfahren.
Wegebeläge mit Brechsand 0/2 nachfugen bzw. einschlämme
n.
Überschüssiges Material entfernen und abfahren.
Ausführung in Teilflächen.
Abrechnung: nach Voraufmaß der bewachsenen Flächen.

2 Pflegegänge a 283 m²
Menge: 566,000 m²

**01.38.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 337 m²
Menge: 3370,000 m²

**01.38.0060 Rasen- und Wegeflächen von Laub säubern**
Rasen- und Wegeflächen nach Beendigung des
Laubfalles von Laub und Unrat säubern, anfallendes
Material laden und zur Verwendung des AN abfahren.
Ausführung in Teilflächen. Ein Anspruch auf Bezahlung
besteht nur für die Flächen, die auf Anweisung des AG
gesäubert worden sind.

2 Pflegegänge a 620 m²
Menge: 1240,000 m²

**01.38.0070 Landschaftsgärtner*innen**
Einsatz von Mitarbeitenden im Garten- und Landschaftsba
u im Rahmen von Stundenlohnarbeiten, ausschließlich auf
 Anweisung der Bauleitung
Menge: 1,000 h

**01.38.0080 Arbeiter*innen und Helfer*innen**
Einsatz von Mitarbeitenden im Garten- und Landschaftsba
u im Rahmen von Stundenlohnarbeiten, ausschließlich auf
 Anweisung der Bauleitung
Menge: 1,000 h

#### Bauteil 01.39 GA Kaiserstraße / Adolfstraße (0657)

**01.39.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 30 m²
Menge: 30,000 m²

**01.39.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 30 m²
Menge: 90,000 m²

**01.39.0030 Pflasterfläche pflegen**
Befestigte Flächen aus Betonsteinpflaster oder -platten
,
bzw. Natursteinpflaster oder -platten, mechanisch oder
von Hand von pflanzlichem Bewuchs reinigen.Anfallendes
Material laden und zur Verwendung des AN abfahren.
Wegebeläge mit Brechsand 0/2 nachfugen bzw. einschlämme
n.
Überschüssiges Material entfernen und abfahren.
Ausführung in Teilflächen.
Abrechnung: nach Voraufmaß der bewachsenen Flächen.

2 Pflegegänge a 33 m²
Menge: 66,000 m²

**01.39.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 860 m²
Menge: 8600,000 m²

**01.39.0050 Rasen- und Wegeflächen von Laub säubern**
Rasen- und Wegeflächen nach Beendigung des
Laubfalles von Laub und Unrat säubern, anfallendes
Material laden und zur Verwendung des AN abfahren.
Ausführung in Teilflächen. Ein Anspruch auf Bezahlung
besteht nur für die Flächen, die auf Anweisung des AG
gesäubert worden sind.

2 Pflegegänge a 893 m²
Menge: 1786,000 m²

**01.39.0060 Landschaftsgärtner*innen**
Einsatz von Mitarbeitenden im Garten- und Landschaftsba
u im Rahmen von Stundenlohnarbeiten, ausschließlich auf
 Anweisung der Bauleitung
Menge: 1,000 h

**01.39.0070 Arbeiter*innen und Helfer*innen**
Einsatz von Mitarbeitenden im Garten- und Landschaftsba
u im Rahmen von Stundenlohnarbeiten, ausschließlich auf
 Anweisung der Bauleitung
Menge: 1,000 h

#### Bauteil 01.40 SpPl Scharpenberg (0922)

**01.40.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 527 m²
Menge: 527,000 m²

**01.40.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 527 m²
Menge: 1581,000 m²

**01.40.0030 Gehölzrandschnitt durchführen.**
Gehölzrand aus verschiedenen Gehölzen zur
Wegefreihaltung sauber geschnitten halten,
Schnittgut, sowie alle beschädigten und
abgestorbenen Pflanzenteile entfernen, Material laden
und zur Verwendung des AN abfahren.
Habitus der Gehölzhöhe und -breite nach Angabe der
Bauleitung, Höhe ca. 100 cm bis 150 cm,
Abrechnung nach geschnittenen Flächen.

Anzahl der Pflegegänge: 2 St.
Menge: 50,000 lfdm

**01.40.0040 Natur- bzw. Betonsteinkante pflegen**
Natur- bzw. Betonsteinkante mechanisch oder von Hand
von pflanzlichem Bewuchs reinigen.Anfallendes Material
laden und zur Verwendung des AN abfahren. Wegebeläge
bzw. Fugen mit Brechsand 0/2 nachfugen, einschlämmen.
Überschüssiges Material entfernen.
Ausführung in Teilflächen.
Abrechnung: nach Voraufmaß der bewachsenen Natur- bzw.
Betonsteinkanten.

2 Pflegegänge a 100 lfdm
Menge: 200,000 lfdm

**01.40.0050 Pflasterfläche pflegen**
Befestigte Flächen aus Betonsteinpflaster oder -platten
,
bzw. Natursteinpflaster oder -platten, mechanisch oder
von Hand von pflanzlichem Bewuchs reinigen.Anfallendes
Material laden und zur Verwendung des AN abfahren.
Wegebeläge mit Brechsand 0/2 nachfugen bzw. einschlämme
n.
Überschüssiges Material entfernen und abfahren.
Ausführung in Teilflächen.
Abrechnung: nach Voraufmaß der bewachsenen Flächen.

2 Pflegegänge a 310 m²
Menge: 620,000 m²

**01.40.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89,80 m²
Menge: 4490,000 m²

**01.40.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 37,50 m²
Menge: 1875,000 m²

**01.40.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,50 m²
Menge: 2225,000 m²

**01.40.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 61 m²
Menge: 3050,000 m²

**01.40.0100 Fallschutzmaterial Rheinsand**
Fallschutzmaterial
Rheinsand 0/2 liefern, abladen und höhengerecht einbaue
n, unter Beachtung der DIN EN 1176.

Abrechnung erfolgt nach Original-Lieferscheinen und Wie
gekarten.
Menge: 1,000 m³

**01.40.0110 Fallschutzmaterial Perlkies**
Fallschutzmaterial
Perlkies 2/8 liefern, abladen und höhengerecht einbauen
, unter Beachtung der DIN EN 1176.

Abrechnung erfolgt nach Original-Lieferscheinen und Wie
gekarten.
Menge: 1,000 m³

**01.40.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 452 m²
Menge: 4520,000 m²

**01.40.0130 Rasen- und Wegeflächen von Laub säubern**
Rasen- und Wegeflächen nach Beendigung des
Laubfalles von Laub und Unrat säubern, anfallendes
Material laden und zur Verwendung des AN abfahren.
Ausführung in Teilflächen. Ein Anspruch auf Bezahlung
besteht nur für die Flächen, die auf Anweisung des AG
gesäubert worden sind.

2 Pflegegänge a 762 m²
Menge: 1524,000 m²

**01.40.0140 Landschaftsgärtner*innen**
Einsatz von Mitarbeitenden im Garten- und Landschaftsba
u im Rahmen von Stundenlohnarbeiten, ausschließlich auf
 Anweisung der Bauleitung
Menge: 1,000 h

**01.40.0150 Arbeiter*innen und Helfer*innen**
Einsatz von Mitarbeitenden im Garten- und Landschaftsba
u im Rahmen von Stundenlohnarbeiten, ausschließlich auf
 Anweisung der Bauleitung
Menge: 1,000 h

#### Bauteil 01.41 SpPl Tarnowitzer Straße (0923)

**01.41.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**01.41.0020 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**01.41.0030 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,80 m²
Menge: 940,000 m²

**01.41.0040 Fallschutzmaterial Rheinsand**
Fallschutzmaterial
Rheinsand 0/2 liefern, abladen und höhengerecht einbaue
n, unter Beachtung der DIN EN 1176.

Abrechnung erfolgt nach Original-Lieferscheinen und Wie
gekarten.
Menge: 1,000 m³

**01.41.0050 Fallschutzmaterial Perlkies**
Fallschutzmaterial
Perlkies 2/8 liefern, abladen und höhengerecht einbauen
, unter Beachtung der DIN EN 1176.

Abrechnung erfolgt nach Original-Lieferscheinen und Wie
gekarten.
Menge: 1,000 m³

**01.41.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 354 m²
Menge: 3540,000 m²

**01.41.0070 Rasen- und Wegeflächen von Laub säubern**
Rasen- und Wegeflächen nach Beendigung des
Laubfalles von Laub und Unrat säubern, anfallendes
Material laden und zur Verwendung des AN abfahren.
Ausführung in Teilflächen. Ein Anspruch auf Bezahlung
besteht nur für die Flächen, die auf Anweisung des AG
gesäubert worden sind.

2 Pflegegänge a 354 m²
Menge: 708,000 m²

**01.41.0080 Landschaftsgärtner*innen**
Einsatz von Mitarbeitenden im Garten- und Landschaftsba
u im Rahmen von Stundenlohnarbeiten, ausschließlich auf
 Anweisung der Bauleitung
Menge: 1,000 h

**01.41.0090 Arbeiter*innen und Helfer*innen**
Einsatz von Mitarbeitenden im Garten- und Landschaftsba
u im Rahmen von Stundenlohnarbeiten, ausschließlich auf
 Anweisung der Bauleitung
Menge: 1,000 h

#### Bauteil 01.42 BF Steinkuhle (1005)

**01.42.0010 Rasen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.
2 Flächen: neben Steinkuhle Nr.5 und  Nr. 33

10 Rasenschnitte a 175 m²
Menge: 1750,000 m²

**01.42.0020 Rasen- und Wegeflächen von Laub säubern**
Rasen- und Wegeflächen nach Beendigung des
Laubfalles von Laub und Unrat säubern, anfallendes
Material laden und zur Verwendung des AN abfahren.
Ausführung in Teilflächen. Ein Anspruch auf Bezahlung
besteht nur für die Flächen, die auf Anweisung des AG
gesäubert worden sind.
2 Flächen: neben Steinkuhle Nr.5 und  Nr. 33

2 Pflegegänge a 175 m²
Menge: 350,000 m²

**01.42.0030 Landschaftsgärtner*innen**
Einsatz von Mitarbeitenden im Garten- und Landschaftsba
u im Rahmen von Stundenlohnarbeiten, ausschließlich auf
 Anweisung der Bauleitung
Menge: 1,000 h

**01.42.0040 Arbeiter*innen und Helfer*innen**
Einsatz von Mitarbeitenden im Garten- und Landschaftsba
u im Rahmen von Stundenlohnarbeiten, ausschließlich auf
 Anweisung der Bauleitung
Menge: 1,000 h

#### Bauteil 01.43 BF Leybankstraße (1124)

**01.43.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.840 m²
Menge: 18400,000 m²

**01.43.0020 Rasen- und Wegeflächen von Laub säubern**
Rasen- und Wegeflächen nach Beendigung des
Laubfalles von Laub und Unrat säubern, anfallendes
Material laden und zur Verwendung des AN abfahren.
Ausführung in Teilflächen. Ein Anspruch auf Bezahlung
besteht nur für die Flächen, die auf Anweisung des AG
gesäubert worden sind.

2 Pflegegänge a 1.840 m²
Menge: 3680,000 m²

**01.43.0030 Landschaftsgärtner*innen**
Einsatz von Mitarbeitenden im Garten- und Landschaftsba
u im Rahmen von Stundenlohnarbeiten, ausschließlich auf
 Anweisung der Bauleitung
Menge: 1,000 h

**01.43.0040 Arbeiter*innen und Helfer*innen**
Einsatz von Mitarbeitenden im Garten- und Landschaftsba
u im Rahmen von Stundenlohnarbeiten, ausschließlich auf
 Anweisung der Bauleitung
Menge: 1,000 h

#### Bauteil 01.44 BF Grüneck (1232)

**01.44.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 170 m²

Die Rasenfläche ist eingezäunt und kann nur mit Handger
äten bearbeitet werden.
Menge: 1700,000 m²

**01.44.0020 Rasen- und Wegeflächen von Laub säubern**
Rasen- und Wegeflächen nach Beendigung des
Laubfalles von Laub und Unrat säubern, anfallendes
Material laden und zur Verwendung des AN abfahren.
Ausführung in Teilflächen. Ein Anspruch auf Bezahlung
besteht nur für die Flächen, die auf Anweisung des AG
gesäubert worden sind.

2 Pflegegänge a 170 m²

Die Rasenfläche ist eingezäunt und kann nur mit Handger
äten bearbeitet werden.
Menge: 340,000 m²

**01.44.0030 Landschaftsgärtner*innen**
Einsatz von Mitarbeitenden im Garten- und Landschaftsba
u im Rahmen von Stundenlohnarbeiten, ausschließlich auf
 Anweisung der Bauleitung
Menge: 1,000 h

**01.44.0040 Arbeiter*innen und Helfer*innen**
Einsatz von Mitarbeitenden im Garten- und Landschaftsba
u im Rahmen von Stundenlohnarbeiten, ausschließlich auf
 Anweisung der Bauleitung
Menge: 1,000 h

#### Bauteil 01.45 GA Festplatz Mausegattstraße (0529)

**01.45.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 300 m²
Menge: 300,000 m²

**01.45.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm

3 Pflegegänge a 250 m²
Menge: 750,000 m²

**01.45.0030 Gehölzfläche ohne Unterpflanzung**
Gehölzfläche der Strukturpflanzung ohne Unterpflanzung
ständig wildkrautfrei und gelockert halten,
Gehölzflächen unter Schonung des Wurzelwerkes und der
oberirdischen Teile lockern, Flächen von Wildkraut und
allem sonstigen Unrat säubern, Wurzelwildkräuter
ausgraben. Beschädigte und abgestorbene Pflanzenteile,
Selbstversamungen, sowie abgeblühte Blütenstände
fachgerecht entfernen. Anfallendes Material, Unrat und
Wildkraut laden und zur Verwendung des AN abfahren.
Bearbeitungsart: hacken bzw. kultivieren.
Bearbeitungstiefe: ca. 3 cm.

3 Pflegegänge a 50 m²
Menge: 150,000 m²

**01.45.0040 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**01.45.0050 Landschaftsgärtner*innen**
Einsatz von Mitarbeitenden im Garten- und Landschaftsba
u im Rahmen von Stundenlohnarbeiten, ausschließlich auf
 Anweisung der Bauleitung
Menge: 1,000 h

**01.45.0060 Arbeiter*innen und Helfer*innen**
Einsatz von Mitarbeitenden im Garten- und Landschaftsba
u im Rahmen von Stundenlohnarbeiten, ausschließlich auf
 Anweisung der Bauleitung
Menge: 1,000 h

#### Bauteil 01.46 SpPl Kreftenscheerstraße (0530)

**01.46.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 298 m²
Menge: 298,000 m²

**01.46.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 298 m²
Menge: 894,000 m²

**01.46.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte  a 126 m²
Menge: 252,000 m²

**01.46.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 30 lfdm
Menge: 90,000 lfdm

**01.46.0050 Pflasterfläche pflegen**
Befestigte Flächen aus Betonsteinpflaster oder -platten
,
bzw. Natursteinpflaster oder -platten, mechanisch oder
von Hand von pflanzlichem Bewuchs reinigen.Anfallendes
Material laden und zur Verwendung des AN abfahren.
Wegebeläge mit Brechsand 0/2 nachfugen bzw. einschlämme
n.
Überschüssiges Material entfernen und abfahren.
Ausführung in Teilflächen.
Abrechnung: nach Voraufmaß der bewachsenen Flächen.

2 Pflegegänge a 136 m²
Menge: 272,000 m²

**01.46.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 93,80 m²
Menge: 4690,000 m²

**01.46.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,60 m²
Menge: 580,000 m²

**01.46.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 29,50 m²
Menge: 1475,000 m²

**01.46.0090 Fallschutzmaterial Perlkies**
Fallschutzmaterial
Perlkies 2/8 liefern, abladen und höhengerecht einbauen
, unter Beachtung der DIN EN 1176.

Abrechnung erfolgt nach Original-Lieferscheinen und Wie
gekarten.
Menge: 1,000 m³

**01.46.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 446 m²
Menge: 4460,000 m²

**01.46.0110 Rasen- und Wegeflächen von Laub säubern**
Rasen- und Wegeflächen nach Beendigung des
Laubfalles von Laub und Unrat säubern, anfallendes
Material laden und zur Verwendung des AN abfahren.
Ausführung in Teilflächen. Ein Anspruch auf Bezahlung
besteht nur für die Flächen, die auf Anweisung des AG
gesäubert worden sind.

2 Pflegegänge a 582 m²
Menge: 1164,000 m²

**01.46.0120 Landschaftsgärtner*innen**
Einsatz von Mitarbeitenden im Garten- und Landschaftsba
u im Rahmen von Stundenlohnarbeiten, ausschließlich auf
 Anweisung der Bauleitung
Menge: 1,000 h

**01.46.0130 Arbeiter*innen und Helfer*innen**
Einsatz von Mitarbeitenden im Garten- und Landschaftsba
u im Rahmen von Stundenlohnarbeiten, ausschließlich auf
 Anweisung der Bauleitung
Menge: 1,000 h

#### Bauteil 01.47 SpPl Mausegattstraße (0531)

**01.47.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 200 m²
Menge: 200,000 m²

**01.47.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 200 m²
Menge: 600,000 m2

**01.47.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 144 m²
Menge: 288,000 m²

**01.47.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 40 lfdm.
Menge: 120,000 lfdm

**01.47.0050 Wassergebundene Wegedecke pflegen**
Wassergebundene Wegedecke mechanisch von pflanzlichem B
ewuchs reinigen.Anfallendes Material laden und zur Verw
endung des AN abfahren.Teilflächen bei Bedarf mit zu li
eferndem Dolomitbrechsand,Körnung: 0/5mm,Farbe: wie vor
handen,andecken. Wegedecke nach Pflegegang unter Wasser
zugabe abwalzen. Ausführung in Teilflächen.
Abrechnung: nach Voraufmaß der bewachsenen Flächen.

2 Pflegegänge a 30 m²
Menge: 60,000 m²

**01.47.0060 Natur- bzw. Betonsteinkante pflegen**
Natur- bzw. Betonsteinkante mechanisch oder von Hand
von pflanzlichem Bewuchs reinigen.Anfallendes Material
laden und zur Verwendung des AN abfahren. Wegebeläge
bzw. Fugen mit Brechsand 0/2 nachfugen, einschlämmen.
Überschüssiges Material entfernen.
Ausführung in Teilflächen.
Abrechnung: nach Voraufmaß der bewachsenen Natur- bzw.
Betonsteinkanten.

2 Pflegegang a 25 lfdm
Menge: 50,000 lfdm

**01.47.0070 Pflasterfläche pflegen**
Befestigte Flächen aus Betonsteinpflaster oder -platten
,
bzw. Natursteinpflaster oder -platten, mechanisch oder
von Hand von pflanzlichem Bewuchs reinigen.Anfallendes
Material laden und zur Verwendung des AN abfahren.
Wegebeläge mit Brechsand 0/2 nachfugen bzw. einschlämme
n.
Überschüssiges Material entfernen und abfahren.
Ausführung in Teilflächen.
Abrechnung: nach Voraufmaß der bewachsenen Flächen.

2 Pflegegänge a 90 m²
Menge: 180,000 m²

**01.47.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 75,50 m²
Menge: 3775,000 m²

**01.47.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 196,80 m²
Menge: 9840,000 m²

**01.47.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,10 m²
Menge: 1055,000 m²

**01.47.0110 Fallschutzmaterial Rheinsand**
Fallschutzmaterial
Rheinsand 0/2 liefern, abladen und höhengerecht einbaue
n, unter Beachtung der DIN EN 1176.

Abrechnung erfolgt nach Original-Lieferscheinen und Wie
gekarten.
Menge: 1,000 m³

**01.47.0120 Fallschutzmaterial Perlkies**
Fallschutzmaterial
Perlkies 2/8 liefern, abladen und höhengerecht einbauen
, unter Beachtung der DIN EN 1176.

Abrechnung erfolgt nach Original-Lieferscheinen und Wie
gekarten.
Menge: 1,000 m³

**01.47.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 40 m²
Menge: 400,000 m²

**01.47.0140 Rasen- und Wegeflächen von Laub säubern**
Rasen- und Wegeflächen nach Beendigung des
Laubfalles von Laub und Unrat säubern, anfallendes
Material laden und zur Verwendung des AN abfahren.
Ausführung in Teilflächen. Ein Anspruch auf Bezahlung
besteht nur für die Flächen, die auf Anweisung des AG
gesäubert worden sind.

2 Pflegegänge a 520 m²
Menge: 1040,000 m²

**01.47.0150 Landschaftsgärtner*innen**
Einsatz von Mitarbeitenden im Garten- und Landschaftsba
u im Rahmen von Stundenlohnarbeiten, ausschließlich auf
 Anweisung der Bauleitung
Menge: 1,000 h

**01.47.0160 Arbeiter*innen und Helfer*innen**
Einsatz von Mitarbeitenden im Garten- und Landschaftsba
u im Rahmen von Stundenlohnarbeiten, ausschließlich auf
 Anweisung der Bauleitung
Menge: 1,000 h

#### Bauteil 01.48 GA Obere Saarlandstraße (0606)

**01.48.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 3.613 m²
Menge: 3613,000 m²

**01.48.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 181 m²
Menge: 543,000 m²

**01.48.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 3.325 m²
Menge: 9975,000 m²

**01.48.0040 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 321,00 m²
Menge: 642,000 m²

**01.48.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 108 m²
Menge: 324,000 lfdm

**01.48.0060 Wassergebundene Wegedecke pflegen**
Wassergebundene Wegedecke mechanisch von pflanzlichem B
ewuchs reinigen.Anfallendes Material laden und zur Verw
endung des AN abfahren.Teilflächen bei Bedarf mit zu li
eferndem Dolomitbrechsand,Körnung: 0/5mm,Farbe: wie vor
handen,andecken. Wegedecke nach Pflegegang unter Wasser
zugabe abwalzen. Ausführung in Teilflächen.
Abrechnung: nach Voraufmaß der bewachsenen Flächen.

2 Pflegegänge a 794 m²
Menge: 1588,000 m²

**01.48.0070 Natur- bzw. Betonsteinkante pflegen**
Natur- bzw. Betonsteinkante mechanisch oder von Hand
von pflanzlichem Bewuchs reinigen.Anfallendes Material
laden und zur Verwendung des AN abfahren. Wegebeläge
bzw. Fugen mit Brechsand 0/2 nachfugen, einschlämmen.
Überschüssiges Material entfernen.
Ausführung in Teilflächen.
Abrechnung: nach Voraufmaß der bewachsenen Natur- bzw.
Betonsteinkanten.

2 Pflegegang a 100 lfdm
Menge: 200,000 lfdm

**01.48.0080 Pflasterfläche pflegen**
Befestigte Flächen aus Betonsteinpflaster oder -platten
,
bzw. Natursteinpflaster oder -platten, mechanisch oder
von Hand von pflanzlichem Bewuchs reinigen.Anfallendes
Material laden und zur Verwendung des AN abfahren.
Wegebeläge mit Brechsand 0/2 nachfugen bzw. einschlämme
n.
Überschüssiges Material entfernen und abfahren.
Ausführung in Teilflächen.
Abrechnung: nach Voraufmaß der bewachsenen Flächen.

2 Pflegegänge a 126 m²
Menge: 252,000 m²

**01.48.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 5.664 m²
Menge: 56640,000 m²

**01.48.0100 Rasen- und Wegeflächen von Laub säubern**
Rasen- und Wegeflächen nach Beendigung des
Laubfalles von Laub und Unrat säubern, anfallendes
Material laden und zur Verwendung des AN abfahren.
Ausführung in Teilflächen. Ein Anspruch auf Bezahlung
besteht nur für die Flächen, die auf Anweisung des AG
gesäubert worden sind.

2 Gänge a 6.584 m²
Menge: 13168,000 m²

**01.48.0110 Landschaftsgärtner*innen**
Einsatz von Mitarbeitenden im Garten- und Landschaftsba
u im Rahmen von Stundenlohnarbeiten, ausschließlich auf
 Anweisung der Bauleitung
Menge: 1,000 h

**01.48.0120 Arbeiter*innen und Helfer*innen**
Einsatz von Mitarbeitenden im Garten- und Landschaftsba
u im Rahmen von Stundenlohnarbeiten, ausschließlich auf
 Anweisung der Bauleitung
Menge: 1,000 h

#### Bauteil 01.49 SpPl Marienhof (0630)

**01.49.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 65 m²
Menge: 65,000 m²

**01.49.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 65 m²
Menge: 195,000 m²

**01.49.0030 Pflasterfläche pflegen**
Befestigte Flächen aus Betonsteinpflaster oder -platten
,
bzw. Natursteinpflaster oder -platten, mechanisch oder
von Hand von pflanzlichem Bewuchs reinigen.Anfallendes
Material laden und zur Verwendung des AN abfahren.
Wegebeläge mit Brechsand 0/2 nachfugen bzw. einschlämme
n.
Überschüssiges Material entfernen und abfahren.
Ausführung in Teilflächen.
Abrechnung: nach Voraufmaß der bewachsenen Flächen.

2 Pflegegänge a 134 m²
Menge: 268,000 m²

**01.49.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**01.49.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 77 m²
Menge: 3850,000 m²

**01.49.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 37,20 m²
Menge: 1860,000 m²

**01.49.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 5,50 m²
Menge: 275,000 m²

**01.49.0080 Fallschutzmaterial Rheinsand**
Fallschutzmaterial
Rheinsand 0/2 liefern, abladen und höhengerecht einbaue
n, unter Beachtung der DIN EN 1176.

Abrechnung erfolgt nach Original-Lieferscheinen und Wie
gekarten.
Menge: 1,000 m³

**01.49.0090 Fallschutzmaterial Perlkies**
Fallschutzmaterial
Perlkies 2/8 liefern, abladen und höhengerecht einbauen
, unter Beachtung der DIN EN 1176.

Abrechnung erfolgt nach Original-Lieferscheinen und Wie
gekarten.
Menge: 1,000 m³

**01.49.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 242 m²
Menge: 2420,000 m²

**01.49.0110 Rasen- und Wegeflächen von Laub säubern**
Rasen- und Wegeflächen nach Beendigung des
Laubfalles von Laub und Unrat säubern, anfallendes
Material laden und zur Verwendung des AN abfahren.
Ausführung in Teilflächen. Ein Anspruch auf Bezahlung
besteht nur für die Flächen, die auf Anweisung des AG
gesäubert worden sind.

2 Pflegegänge a 376 m²
Menge: 752,000 m²

**01.49.0120 Landschaftsgärtner*innen**
Einsatz von Mitarbeitenden im Garten- und Landschaftsba
u im Rahmen von Stundenlohnarbeiten, ausschließlich auf
 Anweisung der Bauleitung
Menge: 1,000 h

**01.49.0130 Arbeiter*innen und Helfer*innen**
Einsatz von Mitarbeitenden im Garten- und Landschaftsba
u im Rahmen von Stundenlohnarbeiten, ausschließlich auf
 Anweisung der Bauleitung
Menge: 1,000 h

#### Bauteil 01.50 SpPl Jahnstraße (0647)

**01.50.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 116 m²
Menge: 116,000 m²

**01.50.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 116 m²
Menge: 348,000 m²

**01.50.0030 Gehölzrandschnitt durchführen.**
Gehölzrand aus verschiedenen Gehölzen zur
Wegefreihaltung sauber geschnitten halten,
Schnittgut, sowie alle beschädigten und
abgestorbenen Pflanzenteile entfernen, Material laden
und zur Verwendung des AN abfahren.
Habitus der Gehölzhöhe und -breite nach Angabe der
Bauleitung, Höhe ca. 150 cm bis 450 cm,
Abrechnung nach geschnittenen Flächen.

Anzahl der Pflegegänge: 2 St.
Menge: 60,000 lfdm

**01.50.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 44,40 m²
Menge: 2220,000 m²

**01.50.0050 Unterhaltungspflege an Fallschutzflächen auf Spielplätzen. Rasenfläche n.**
Unterhaltungspflege an Fallschutzflächen auf Spielplätz
en,
Art der Spielplatzfläche: Rasenfläche,
im Bereich des Fallraumes, 1,50 m um das entsprechende
Spielgerät herum, sowie das Spielgerät selbst von Unrat
 säubern.
Durchführung der Säuberungen wöchentlich, sowie

zusätzliche Durchgänge nach Aufforderung durch den AG.

Anfallender Unrat ist gemäß den Vorbedingungen zu entso
rgen.

50 Pflegegänge a 16,50 m²
Menge: 825,000 m2

**01.50.0060 Fallschutzmaterial Rheinsand**
Fallschutzmaterial
Rheinsand 0/2 liefern, abladen und höhengerecht einbaue
n, unter Beachtung der DIN EN 1176.

Abrechnung erfolgt nach Original-Lieferscheinen und Wie
gekarten.
Menge: 1,000 m³

**01.50.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 390 m²
Menge: 3900,000 m²

**01.50.0080 Rasenflächen von Laub säubern**
Rasenflächen nach Beendigung des
Laubfalles von Laub und Unrat säubern, anfallendes
Material laden und zur Verwendung des AN abfahren.
Ausführung in Teilflächen. Ein Anspruch auf Bezahlung
besteht nur für die Flächen, die auf Anweisung des AG
gesäubert worden sind.

2 Pflegegänge a 390 m²
Menge: 780,000 m²

**01.50.0090 Landschaftsgärtner*innen**
Einsatz von Mitarbeitenden im Garten- und Landschaftsba
u im Rahmen von Stundenlohnarbeiten, ausschließlich auf
 Anweisung der Bauleitung
Menge: 1,000 h

**01.50.0100 Arbeiter*innen und Helfer*innen**
Einsatz von Mitarbeitenden im Garten- und Landschaftsba
u im Rahmen von Stundenlohnarbeiten, ausschließlich auf
 Anweisung der Bauleitung
Menge: 1,000 h

#### Bauteil 01.51 SpPl Witthausbusch (0763)

**01.51.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 460 m²
Menge: 460,000 m²

**01.51.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 980 m²
Menge: 1380,000 m²

**01.51.0030 Natur- bzw. Betonsteinkante pflegen**
Natur- bzw. Betonsteinkante mechanisch oder von Hand
von pflanzlichem Bewuchs reinigen.Anfallendes Material
laden und zur Verwendung des AN abfahren. Wegebeläge
bzw. Fugen mit Brechsand 0/2 nachfugen, einschlämmen.
Überschüssiges Material entfernen.
Ausführung in Teilflächen.
Abrechnung: nach Voraufmaß der bewachsenen Natur- bzw.
Betonsteinkanten.

2 Pflegegang a 25 lfdm
Menge: 50,000 lfdm

**01.51.0040 Pflasterfläche pflegen**
Befestigte Flächen aus Betonsteinpflaster oder -platten
,
bzw. Natursteinpflaster oder -platten, mechanisch oder
von Hand von pflanzlichem Bewuchs reinigen.Anfallendes
Material laden und zur Verwendung des AN abfahren.
Wegebeläge mit Brechsand 0/2 nachfugen bzw. einschlämme
n.
Überschüssiges Material entfernen und abfahren.
Ausführung in Teilflächen.
Abrechnung: nach Voraufmaß der bewachsenen Flächen.

2 Pflegegänge a 388 m²
Menge: 776,000 m²

**01.51.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 479,10 m²
Menge: 23955,000 m²

**01.51.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 194,50 m²
Menge: 9725,000 m²

**01.51.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**01.51.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 22,50 m²
Menge: 1125,000 m²

**01.51.0090 Fallschutzmaterial Rheinsand**
Fallschutzmaterial
Rheinsand 0/2 liefern, abladen und höhengerecht einbaue
n, unter Beachtung der DIN EN 1176.

Abrechnung erfolgt nach Original-Lieferscheinen und Wie
gekarten.
Menge: 1,000 m³

**01.51.0100 Fallschutzmaterial Perlkies**
Fallschutzmaterial
Perlkies 2/8 liefern, abladen und höhengerecht einbauen
, unter Beachtung der DIN EN 1176.

Abrechnung erfolgt nach Original-Lieferscheinen und Wie
gekarten.
Menge: 1,000 m³

**01.51.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.110 m²
Menge: 31100,000 m²

**01.51.0120 Rasen- und Wegeflächen von Laub säubern**
Rasen- und Wegeflächen nach Beendigung des
Laubfalles von Laub und Unrat säubern, anfallendes
Material laden und zur Verwendung des AN abfahren.
Ausführung in Teilflächen. Ein Anspruch auf Bezahlung
besteht nur für die Flächen, die auf Anweisung des AG
gesäubert worden sind.

2 Pflegegänge a 3.498 m²
Menge: 6996,000 m²

**01.51.0130 Landschaftsgärtner*innen**
Einsatz von Mitarbeitenden im Garten- und Landschaftsba
u im Rahmen von Stundenlohnarbeiten, ausschließlich auf
 Anweisung der Bauleitung
Menge: 1,000 h

**01.51.0140 Arbeiter*innen und Helfer*innen**
Einsatz von Mitarbeitenden im Garten- und Landschaftsba
u im Rahmen von Stundenlohnarbeiten, ausschließlich auf
 Anweisung der Bauleitung
Menge: 1,000 h

#### Bauteil 01.52 Bolzplatz Oppspring (0764)

**01.52.0010 Unterhaltungspflege Bolzplatz**
Bolzplatz pflegen, einschließlich der Wegefläche, sowie
 der Ausstattungsgegenstände, pflanzlichen Bewuchs und
Unrat entfernen.Ausführungen wöchentlich, sowie zusätzl
ich auf Anweisung des AG.Incl.kompletter Laubentfernung
 zum Ende des Pflegejahres.
Anfallender Unrat wird Eigentumes des AN und ist zu bes
eitigen.

50 Pflegegänge a 200 m²
Menge: 10000,000

**01.52.0020 Wegeflächen von Laub säubern**
Wegeflächen nach Beendigung des
Laubfalles von Laub und Unrat säubern, anfallendes
Material laden und zur Verwendung des AN abfahren.
Ausführung in Teilflächen. Ein Anspruch auf Bezahlung
besteht nur für die Flächen, die auf Anweisung des AG
gesäubert worden sind.

2 Pflegegänge a 200 m²
Menge: 400,000 m²

**01.52.0030 Wassergebundene Wegedecke pflegen**
Wassergebundene Wegedecke mechanisch von pflanzlichem B
ewuchs reinigen.Anfallendes Material laden und zur Verw
endung des AN abfahren.Teilflächen bei Bedarf mit zu li
eferndem Dolomitbrechsand,Körnung: 0/5mm,Farbe: wie vor
handen,andecken. Wegedecke nach Pflegegang unter Wasser
zugabe abwalzen. Ausführung in Teilflächen.
Abrechnung: nach Voraufmaß der bewachsenen Flächen.

2 Pflegegänge a 200 m²
Menge: 400,000 m²

**01.52.0040 Landschaftsgärtner*innen**
Einsatz von Mitarbeitenden im Garten- und Landschaftsba
u im Rahmen von Stundenlohnarbeiten, ausschließlich auf
 Anweisung der Bauleitung
Menge: 1,000 h

**01.52.0050 Arbeiter*innen und Helfer*innen**
Einsatz von Mitarbeitenden im Garten- und Landschaftsba
u im Rahmen von Stundenlohnarbeiten, ausschließlich auf
 Anweisung der Bauleitung
Menge: 1,000 h

#### Bauteil 01.53 SpPl Höltertal (Wald) (0774)

**01.53.0010 Wassergebundene Wegedecke pflegen**
Wassergebundene Wegedecke mechanisch von pflanzlichem B
ewuchs reinigen, anfallendes Material laden und zur Ver
wendung des AN abfahren.Teilflächen bei Bedarf mit zu l
ieferndem Dolomitbrechsand,Körnung: 0/5mm,Farbe: wie vo
rhanden,andecken. Wegedecke nach Pflegegang unter Wasse
rzugabe abwalzen. Ausführung in Teilflächen.
Abrechnung: nach Voraufmaß der bewachsenen Flächen.

2 Pflegegänge a 1 m²
Menge: 2,000 m2

**01.53.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 77,30 m²
Menge: 3865,000 m²

**01.53.0030 Fallschutzmaterial Rheinsand**
Fallschutzmaterial
Rheinsand 0/2 liefern, abladen und höhengerecht einbaue
n, unter Beachtung der DIN EN 1176.

Abrechnung erfolgt nach Original-Lieferscheinen und Wie
gekarten.
Menge: 1,000 m³

**01.53.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 172 m²
Menge: 1720,000 m²

**01.53.0050 Rasen- und Wegeflächen von Laub säubern**
Rasen- und Wegeflächen nach Beendigung des
Laubfalles von Laub und Unrat säubern, anfallendes
Material laden und zur Verwendung des AN abfahren.
Ausführung in Teilflächen. Ein Anspruch auf Bezahlung
besteht nur für die Flächen, die auf Anweisung des AG
gesäubert worden sind.

2 Pflegegänge a 173 m²
Menge: 346,000 m²

**01.53.0060 Landschaftsgärtner*innen**
Einsatz von Mitarbeitenden im Garten- und Landschaftsba
u im Rahmen von Stundenlohnarbeiten, ausschließlich auf
 Anweisung der Bauleitung
Menge: 1,000 h

**01.53.0070 Arbeiter*innen und Helfer*innen**
Einsatz von Mitarbeitenden im Garten- und Landschaftsba
u im Rahmen von Stundenlohnarbeiten, ausschließlich auf
 Anweisung der Bauleitung
Menge: 1,000 h

#### Bauteil 01.54 SpPl Riekenbank (0885)

**01.54.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 147 m²
Menge: 147,000 m²

**01.54.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 147 m²
Menge: 441,000 m²

**01.54.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17,50 m²
Menge: 35,000 m²

**01.54.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 35 lfdm
Menge: 105,000 lfdm

**01.54.0050 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**01.54.0060 Natur- bzw. Betonsteinkante pflegen**
Natur- bzw. Betonsteinkante mechanisch oder von Hand
von pflanzlichem Bewuchs reinigen.Anfallendes Material
laden und zur Verwendung des AN abfahren. Wegebeläge
bzw. Fugen mit Brechsand 0/2 nachfugen, einschlämmen.
Überschüssiges Material entfernen.
Ausführung in Teilflächen.
Abrechnung: nach Voraufmaß der bewachsenen Natur- bzw.
Betonsteinkanten.

2 Pflegegang a 20 lfdm
Menge: 40,000 lfdm

**01.54.0070 Pflasterfläche pflegen**
Befestigte Flächen aus Betonsteinpflaster oder -platten
,
bzw. Natursteinpflaster oder -platten, mechanisch oder
von Hand von pflanzlichem Bewuchs reinigen.Anfallendes
Material laden und zur Verwendung des AN abfahren.
Wegebeläge mit Brechsand 0/2 nachfugen bzw. einschlämme
n.
Überschüssiges Material entfernen und abfahren.
Ausführung in Teilflächen.
Abrechnung: nach Voraufmaß der bewachsenen Flächen.

2 Pflegegänge a 163 m²
Menge: 326,000 m²

**01.54.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 15 m²
Menge: 750,000 m²

**01.54.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 29,20 m²
Menge: 1460,000 m²

**01.54.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,90 m²
Menge: 995,000 m²

**01.54.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,40 m²
Menge: 970,000 m²

**01.54.0120 Fallschutzmaterial Rheinsand**
Fallschutzmaterial
Rheinsand 0/2 liefern, abladen und höhengerecht einbaue
n, unter Beachtung der DIN EN 1176.

Abrechnung erfolgt nach Original-Lieferscheinen und Wie
gekarten.
Menge: 1,000 m³

**01.54.0130 Fallschutzmaterial Perlkies**
Fallschutzmaterial
Perlkies 2/8 liefern, abladen und höhengerecht einbauen
, unter Beachtung der DIN EN 1176.

Abrechnung erfolgt nach Original-Lieferscheinen und Wie
gekarten.
Menge: 1,000 m³

**01.54.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 483 m²
Menge: 4830,000 m²

**01.54.0150 Rasen- und Wegeflächen von Laub säubern**
Rasen- und Wegeflächen nach Beendigung des
Laubfalles von Laub und Unrat säubern, anfallendes
Material laden und zur Verwendung des AN abfahren.
Ausführung in Teilflächen. Ein Anspruch auf Bezahlung
besteht nur für die Flächen, die auf Anweisung des AG
gesäubert worden sind.

2 Pflegegänge a 696 m²
Menge: 1392,000 m²

**01.54.0160 Landschaftsgärtner*innen**
Einsatz von Mitarbeitenden im Garten- und Landschaftsba
u im Rahmen von Stundenlohnarbeiten, ausschließlich auf
 Anweisung der Bauleitung
Menge: 1,000 h

**01.54.0170 Arbeiter*innen und Helfer*innen**
Einsatz von Mitarbeitenden im Garten- und Landschaftsba
u im Rahmen von Stundenlohnarbeiten, ausschließlich auf
 Anweisung der Bauleitung
Menge: 1,000 h

#### Bauteil 01.55 GA Wohnpark Witthausbusch (1115)

**01.55.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.279 m²
Menge: 4279,000 m²

**01.55.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.279 m²
Menge: 12837,000 m²

**01.55.0030 Gehölzrandschnitt durchführen.**
Gehölzrand aus verschiedenen Gehölzen zur
Wegefreihaltung sauber geschnitten halten,
Schnittgut, sowie alle beschädigten und
abgestorbenen Pflanzenteile entfernen, Material laden
und zur Verwendung des AN abfahren.
Habitus der Gehölzhöhe und -breite nach Angabe der
Bauleitung, Höhe ca. 100 cm bis 150 cm,
Abrechnung nach geschnittenen Flächen.

Anzahl der Pflegegänge: 2 St.
Menge: 150,000 lfdm

**01.55.0040 Gehölzrandschnitt durchführen.**
Gehölzrand aus verschiedenen Gehölzen zur
Wegefreihaltung sauber geschnitten halten,
Schnittgut, sowie alle beschädigten und
abgestorbenen Pflanzenteile entfernen, Material laden
und zur Verwendung des AN abfahren.
Habitus der Gehölzhöhe und -breite nach Angabe der
Bauleitung, Höhe ca. 150 cm bis 450 cm,
Abrechnung nach geschnittenen Flächen.

Anzahl der Pflegegänge: 2 St.
Menge: 150,000 lfdm

**01.55.0050 Wassergebundene Wegedecke pflegen**
Wassergebundene Wegedecke mechanisch von pflanzlichem B
ewuchs reinigen.Anfallendes Material laden und zur Verw
endung des AN abfahren.Teilflächen bei Bedarf mit zu li
eferndem Dolomitbrechsand,Körnung: 0/5mm,Farbe: wie vor
handen,andecken. Wegedecke nach Pflegegang unter Wasser
zugabe abwalzen. Ausführung in Teilflächen.
Abrechnung: nach Voraufmaß der bewachsenen Flächen.

2 Pflegegänge a 4.418 m²
Menge: 8836,000 m²

**01.55.0060 Pflasterfläche pflegen**
Befestigte Flächen aus Betonsteinpflaster oder -platten
,
bzw. Natursteinpflaster oder -platten, mechanisch oder
von Hand von pflanzlichem Bewuchs reinigen.Anfallendes
Material laden und zur Verwendung des AN abfahren.
Wegebeläge mit Brechsand 0/2 nachfugen bzw. einschlämme
n.
Überschüssiges Material entfernen und abfahren.
Ausführung in Teilflächen.
Abrechnung: nach Voraufmaß der bewachsenen Flächen.

2 Pflegegänge a 1.324 m²
Menge: 2648,000 m²

**01.55.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 6.140 m²
Menge: 6140,000 m²

**01.55.0080 Landschaftsrasen mähen**
Landschaftsrasen entlang von
Wegen (b = 1,00 - 2,00 m) mähen.
Schnitthöhe 7 cm,
Schnittgut ist fachgerecht zu entsorgen,
Einbauten, Bäume, Papierkörbe, Bänke etc. sind
auszumähen. Abrechnung in der Abwicklung. Ausführungsze
itraum nach Absprache mit AG.

4 Rasenschnitte a 9.716 m
Menge: 38864,000 m²

**01.55.0090 Rasen- und Wegeflächen von Laub säubern**
Rasen- und Wegeflächen nach Beendigung des
Laubfalles von Laub und Unrat säubern, anfallendes
Material laden und zur Verwendung des AN abfahren.
Ausführung in Teilflächen. Ein Anspruch auf Bezahlung
besteht nur für die Flächen, die auf Anweisung des AG
gesäubert worden sind.

2 Pflegegänge a 6.174 m²
Menge: 12348,000 m²

**01.55.0100 Landschaftsgärtner*innen**
Einsatz von Mitarbeitenden im Garten- und Landschaftsba
u im Rahmen von Stundenlohnarbeiten, ausschließlich auf
 Anweisung der Bauleitung
Menge: 1,000 h

**01.55.0110 Arbeiter*innen und Helfer*innen**
Einsatz von Mitarbeitenden im Garten- und Landschaftsba
u im Rahmen von Stundenlohnarbeiten, ausschließlich auf
 Anweisung der Bauleitung
Menge: 1,000 h

#### Bauteil 01.56 SpPl William-Shakespeare-Ring (1106)

**01.56.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 16 m²
Menge: 16,000 m²

**01.56.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 16 m²
Menge: 48,000 m²

**01.56.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.235 m²
Menge: 12350,000 m²

**01.56.0040 Wassergebundene Wegedecke pflegen**
Wassergebundene Wegedecke mechanisch von pflanzlichem B
ewuchs reinigen.Anfallendes Material laden und zur Verw
endung des AN abfahren.Teilflächen bei Bedarf mit zu li
eferndem Dolomitbrechsand,Körnung: 0/5mm,Farbe: wie vor
handen,andecken. Wegedecke nach Pflegegang unter Wasser
zugabe abwalzen. Ausführung in Teilflächen.
Abrechnung: nach Voraufmaß der bewachsenen Flächen.

2 Pflegegänge a 18 m²
Menge: 36,000 m²

**01.56.0050 Pflasterfläche pflegen**
Befestigte Flächen aus Betonsteinpflaster oder -platten
,
bzw. Natursteinpflaster oder -platten, mechanisch oder
von Hand von pflanzlichem Bewuchs reinigen.Anfallendes
Material laden und zur Verwendung des AN abfahren.
Wegebeläge mit Brechsand 0/2 nachfugen bzw. einschlämme
n.
Überschüssiges Material entfernen und abfahren.
Ausführung in Teilflächen.
Abrechnung: nach Voraufmaß der bewachsenen Flächen.

2 Pflegegänge a 197 m²
Menge: 394,000 m²

**01.56.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 202 m²
Menge: 10100,000 m²

**01.56.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**01.56.0080 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 36 m²
Menge: 1800,000 m²

**01.56.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 84,40 m²
Menge: 4220,000 m²

**01.56.0100 Unterhaltungspflege an Fallschutzflächen auf Spielplätzen. Befestigte Flächen**
Unterhaltungspflege an Fallschutzflächen auf Spielplätz
en,
Art der Spielplatzfläche: befestigte Flächen (wie z. B.
 Betonsteinpflaster, Betonsteinplatten, Natursteinpflas
ter, Beton, Asphalt, Fallschutzplatten, wassergebundene
 Wegedecke, Gummireifen)
im Bereich des Fallraumes; 1,50 m um das entsprechende
Spielgerät herum, sowie das Spielgerät selbst von Unrat
 säubern.
Durchführung der Säuberungen wöchentlich, sowie

zusätzliche Durchgänge nach Aufforderung durch den AG.

Anfallender Unrat ist gemäß den Vorbedingungen zu entso
rgen. (Tischtennisplatten, 16 m²)

50 Pflegegänge a 16 m²
Menge: 800,000 m2

**01.56.0110 Fallschutzmaterial Rheinsand**
Fallschutzmaterial
Rheinsand 0/2 liefern, abladen und höhengerecht einbaue
n, unter Beachtung der DIN EN 1176.

Abrechnung erfolgt nach Original-Lieferscheinen und Wie
gekarten.
Menge: 1,000 m³

**01.56.0120 Fallschutzmaterial Perlkies**
Fallschutzmaterial
Perlkies 2/8 liefern, abladen und höhengerecht einbauen
, unter Beachtung der DIN EN 1176.

Abrechnung erfolgt nach Original-Lieferscheinen und Wie
gekarten.
Menge: 1,000 m³

**01.56.0130 Fallschutzmaterial, Rindenmulch**
Fallschutzmaterial, bestehend aus
70 % Rindenmulch mit 30% Holzhackschnitzel 20/40  liefe
rn, abladen und höhengerecht einbauen, unter Beachtung
der DIN EN 1176.
Abrechnung erfolgt nach Original-Lieferscheinen und Wie
gekarten.
Menge: 1,000 m³

**01.56.0140 Rasen- und Wegeflächen von Laub säubern**
Rasen- und Wegeflächen nach Beendigung des
Laubfalles von Laub und Unrat säubern, anfallendes
Material laden und zur Verwendung des AN abfahren.
Ausführung in Teilflächen. Ein Anspruch auf Bezahlung
besteht nur für die Flächen, die auf Anweisung des AG
gesäubert worden sind.

2 Pflegegänge a 1.450 m²
Menge: 2900,000 m²

**01.56.0150 Landschaftsgärtner*innen**
Einsatz von Mitarbeitenden im Garten- und Landschaftsba
u im Rahmen von Stundenlohnarbeiten, ausschließlich auf
 Anweisung der Bauleitung
Menge: 1,000 h

**01.56.0160 Arbeiter*innen und Helfer*innen**
Einsatz von Mitarbeitenden im Garten- und Landschaftsba
u im Rahmen von Stundenlohnarbeiten, ausschließlich auf
 Anweisung der Bauleitung
Menge: 1,000 h

#### Bauteil 01.57 SpPl Westminsterstraße (1139)

**01.57.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**01.57.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 111 m²
Menge: 333,000 m²

**01.57.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  1.190 m²
Menge: 11900,000 m²

**01.57.0040 Pflasterfläche pflegen**
Befestigte Flächen aus Betonsteinpflaster oder -platten
,
bzw. Natursteinpflaster oder -platten, mechanisch oder
von Hand von pflanzlichem Bewuchs reinigen.Anfallendes
Material laden und zur Verwendung des AN abfahren.
Wegebeläge mit Brechsand 0/2 nachfugen bzw. einschlämme
n.
Überschüssiges Material entfernen und abfahren.
Ausführung in Teilflächen.
Abrechnung: nach Voraufmaß der bewachsenen Flächen.

2 Pflegegänge a 317 m²
Menge: 634,000 m²

**01.57.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 92 m²
Menge: 4600,000 m²

**01.57.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 280 m²
Menge: 14000,000 m²

**01.57.0070 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 155 m²
Menge: 7750,000 m²

**01.57.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,90 m²
Menge: 3445,000 m²

**01.57.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 555,000 m2

**01.57.0100 Fallschutzmaterial Rheinsand**
Fallschutzmaterial
Rheinsand 0/2 liefern, abladen und höhengerecht einbaue
n, unter Beachtung der DIN EN 1176.

Abrechnung erfolgt nach Original-Lieferscheinen und Wie
gekarten.
Menge: 1,000 m³

**01.57.0110 Fallschutzmaterial Perlkies**
Fallschutzmaterial
Perlkies 2/8 liefern, abladen und höhengerecht einbauen
, unter Beachtung der DIN EN 1176.

Abrechnung erfolgt nach Original-Lieferscheinen und Wie
gekarten.
Menge: 1,000 m³

**01.57.0120 Fallschutzmaterial, Rindenmulch**
Fallschutzmaterial, bestehend aus
70 % Rindenmulch mit 30% Holzhackschnitzel 20/40  liefe
rn, abladen und höhengerecht einbauen, unter Beachtung
der DIN EN 1176.
Abrechnung erfolgt nach Original-Lieferscheinen und Wie
gekarten.
Menge: 1,000 m³

**01.57.0130 Rasen- und Wegeflächen von Laub säubern**
Rasen- und Wegeflächen nach Beendigung des
Laubfalles von Laub und Unrat säubern, anfallendes
Material laden und zur Verwendung des AN abfahren.
Ausführung in Teilflächen. Ein Anspruch auf Bezahlung
besteht nur für die Flächen, die auf Anweisung des AG
gesäubert worden sind.

2 Pflegegänge a 1.507 m²
Menge: 3014,000 m²

**01.57.0140 Landschaftsgärtner*innen**
Einsatz von Mitarbeitenden im Garten- und Landschaftsba
u im Rahmen von Stundenlohnarbeiten, ausschließlich auf
 Anweisung der Bauleitung
Menge: 1,000 h

**01.57.0150 Arbeiter*innen und Helfer*innen**
Einsatz von Mitarbeitenden im Garten- und Landschaftsba
u im Rahmen von Stundenlohnarbeiten, ausschließlich auf
 Anweisung der Bauleitung
Menge: 1,000 h

#### Bauteil 01.58 SpPl Westminsterstraße klein (1222)

**01.58.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**01.58.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 111 m²
Menge: 333,000 m2

**01.58.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  20 m²
Menge: 200,000 m²

**01.58.0040 Wassergebundene Wegedecke pflegen**
Wassergebundene Wegedecke mechanisch von pflanzlichem B
ewuchs reinigen.Anfallendes Material laden und zur Verw
endung des AN abfahren.Teilflächen bei Bedarf mit zu li
eferndem Dolomitbrechsand,Körnung: 0/5mm,Farbe: wie vor
handen,andecken. Wegedecke nach Pflegegang unter Wasser
zugabe abwalzen. Ausführung in Teilflächen.
Abrechnung: nach Voraufmaß der bewachsenen Flächen.

2 Pflegegänge a 9 m²
Menge: 18,000 m²

**01.58.0050 Natur- bzw. Betonsteinkante pflegen**
Natur- bzw. Betonsteinkante mechanisch oder von Hand
von pflanzlichem Bewuchs reinigen.Anfallendes Material
laden und zur Verwendung des AN abfahren. Wegebeläge
bzw. Fugen mit Brechsand 0/2 nachfugen, einschlämmen.
Überschüssiges Material entfernen.
Ausführung in Teilflächen.
Abrechnung: nach Voraufmaß der bewachsenen Natur- bzw.
Betonsteinkanten.

2 Pflegegang a 10 lfdm
Menge: 20,000 lfdm

**01.58.0060 Pflasterfläche pflegen**
Befestigte Flächen aus Betonsteinpflaster oder -platten
,
bzw. Natursteinpflaster oder -platten, mechanisch oder
von Hand von pflanzlichem Bewuchs reinigen.Anfallendes
Material laden und zur Verwendung des AN abfahren.
Wegebeläge mit Brechsand 0/2 nachfugen bzw. einschlämme
n.
Überschüssiges Material entfernen und abfahren.
Ausführung in Teilflächen.
Abrechnung: nach Voraufmaß der bewachsenen Flächen.

2 Pflegegänge a 56 m²
Menge: 112,000 m²

**01.58.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**01.58.0080 Fallschutzmaterial Rheinsand**
Fallschutzmaterial
Rheinsand 0/2 liefern, abladen und höhengerecht einbaue
n, unter Beachtung der DIN EN 1176.

Abrechnung erfolgt nach Original-Lieferscheinen und Wie
gekarten.
Menge: 1,000 m³

**01.58.0090 Rasen- und Wegeflächen von Laub säubern**
Rasen- und Wegeflächen nach Beendigung des
Laubfalles von Laub und Unrat säubern, anfallendes
Material laden und zur Verwendung des AN abfahren.
Ausführung in Teilflächen. Ein Anspruch auf Bezahlung
besteht nur für die Flächen, die auf Anweisung des AG
gesäubert worden sind.

2 Pflegegänge a 85 m²
Menge: 170,000 m²

**01.58.0100 Landschaftsgärtner*innen**
Einsatz von Mitarbeitenden im Garten- und Landschaftsba
u im Rahmen von Stundenlohnarbeiten, ausschließlich auf
 Anweisung der Bauleitung
Menge: 1,000 h

**01.58.0110 Arbeiter*innen und Helfer*innen**
Einsatz von Mitarbeitenden im Garten- und Landschaftsba
u im Rahmen von Stundenlohnarbeiten, ausschließlich auf
 Anweisung der Bauleitung
Menge: 1,000 h

#### Bauteil 01.59 GA Beekamp (0601)

**01.59.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 758 m²
Menge: 758,000 m²

**01.59.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 758 m²
Menge: 2274,000 m²

**01.59.0030 Wassergebundene Wegedecke pflegen**
Wassergebundene Wegedecke mechanisch von pflanzlichem B
ewuchs reinigen.Anfallendes Material laden und zur Verw
endung des AN abfahren.Teilflächen bei Bedarf mit zu li
eferndem Dolomitbrechsand,Körnung: 0/5mm,Farbe: wie vor
handen,andecken. Wegedecke nach Pflegegang unter Wasser
zugabe abwalzen. Ausführung in Teilflächen.
Abrechnung: nach Voraufmaß der bewachsenen Flächen.

2 Pflegegänge a 262 m²
Menge: 524,000 m²

**01.59.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.065 m²
Menge: 10650,000 m²

**01.59.0050 Rasen- und Wegeflächen von Laub säubern**
Rasen- und Wegeflächen nach Beendigung des
Laubfalles von Laub und Unrat säubern, anfallendes
Material laden und zur Verwendung des AN abfahren.
Ausführung in Teilflächen. Ein Anspruch auf Bezahlung
besteht nur für die Flächen, die auf Anweisung des AG
gesäubert worden sind.

2 Pflegegänge a 1.598 m²
Menge: 3196,000 m²

**01.59.0060 Landschaftsgärtner*innen**
Einsatz von Mitarbeitenden im Garten- und Landschaftsba
u im Rahmen von Stundenlohnarbeiten, ausschließlich auf
 Anweisung der Bauleitung
Menge: 1,000 h

**01.59.0070 Arbeiter*innen und Helfer*innen**
Einsatz von Mitarbeitenden im Garten- und Landschaftsba
u im Rahmen von Stundenlohnarbeiten, ausschließlich auf
 Anweisung der Bauleitung
Menge: 1,000 h

#### Bauteil 01.60 SpPl Beekkamp (0615)

**01.60.0010 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 210 m²
Menge: 420,000 m²

**01.60.0020 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**01.60.0030 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**01.60.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 167,80 m²
Menge: 8390,000 m²

**01.60.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**01.60.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,50 m²
Menge: 575,000 m²

**01.60.0070 Fallschutzmaterial Rheinsand**
Fallschutzmaterial
Rheinsand 0/2 liefern, abladen und höhengerecht einbaue
n, unter Beachtung der DIN EN 1176.

Abrechnung erfolgt nach Original-Lieferscheinen und Wie
gekarten.
Menge: 1,000 m3

**01.60.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 200 m²
Menge: 2000,000 m²

**01.60.0090 Rasen- und Wegeflächen von Laub säubern**
Rasen- und Wegeflächen nach Beendigung des
Laubfalles von Laub und Unrat säubern, anfallendes
Material laden und zur Verwendung des AN abfahren.
Ausführung in Teilflächen. Ein Anspruch auf Bezahlung
besteht nur für die Flächen, die auf Anweisung des AG
gesäubert worden sind.

2 Pflegegänge a 230 m²
Menge: 460,000 m²

**01.60.0100 Landschaftsgärtner*innen**
Einsatz von Mitarbeitenden im Garten- und Landschaftsba
u im Rahmen von Stundenlohnarbeiten, ausschließlich auf
 Anweisung der Bauleitung
Menge: 1,000 h

**01.60.0110 Arbeiter*innen und Helfer*innen**
Einsatz von Mitarbeitenden im Garten- und Landschaftsba
u im Rahmen von Stundenlohnarbeiten, ausschließlich auf
 Anweisung der Bauleitung
Menge: 1,000 h

#### Bauteil 01.61 GA Leinpfad (0610)

**01.61.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 61 m²
Menge: 61,000 m²

**01.61.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge  9,00 m²
Menge: 27,000 m²

**01.61.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 52 m²
Menge: 156,000 m²

**01.61.0040 Gehölzrandschnitt durchführen.**
Gehölzrand aus verschiedenen Gehölzen zur
Wegefreihaltung sauber geschnitten halten,
Schnittgut, sowie alle beschädigten und
abgestorbenen Pflanzenteile entfernen, Material laden
und zur Verwendung des AN abfahren.
Habitus der Gehölzhöhe und -breite nach Angabe der
Bauleitung, Höhe ca. 100 cm bis 150 cm,
Abrechnung nach geschnittenen Flächen.

Anzahl der Pflegegänge: 2 St.
Menge: 120,000 lfdm

**01.61.0050 Natur- bzw. Betonsteinkante pflegen**
Natur- bzw. Betonsteinkante mechanisch oder von Hand
von pflanzlichem Bewuchs reinigen.Anfallendes Material
laden und zur Verwendung des AN abfahren. Wegebeläge
bzw. Fugen mit Brechsand 0/2 nachfugen, einschlämmen.
Überschüssiges Material entfernen.
Ausführung in Teilflächen.
Abrechnung: nach Voraufmaß der bewachsenen Natur- bzw.
Betonsteinkanten.

2 Pflegegang a 25 lfdm
Menge: 50,000 lfdm

**01.61.0060 Pflasterfläche pflegen**
Befestigte Flächen aus Betonsteinpflaster oder -platten
,
bzw. Natursteinpflaster oder -platten, mechanisch oder
von Hand von pflanzlichem Bewuchs reinigen.Anfallendes
Material laden und zur Verwendung des AN abfahren.
Wegebeläge mit Brechsand 0/2 nachfugen bzw. einschlämme
n.
Überschüssiges Material entfernen und abfahren.
Ausführung in Teilflächen.
Abrechnung: nach Voraufmaß der bewachsenen Flächen.

2 Pflegegänge a 107 m²
Menge: 214,000 m²

**01.61.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**01.61.0080 Rasen- und Wegeflächen von Laub säubern**
Rasen- und Wegeflächen nach Beendigung des
Laubfalles von Laub und Unrat säubern, anfallendes
Material laden und zur Verwendung des AN abfahren.
Ausführung in Teilflächen. Ein Anspruch auf Bezahlung
besteht nur für die Flächen, die auf Anweisung des AG
gesäubert worden sind.

2 Pflegegänge a 627 m²
Menge: 1254,000 m²

**01.61.0090 Landschaftsgärtner*innen**
Einsatz von Mitarbeitenden im Garten- und Landschaftsba
u im Rahmen von Stundenlohnarbeiten, ausschließlich auf
 Anweisung der Bauleitung
Menge: 1,000 h

**01.61.0100 Arbeiter*innen und Helfer*innen**
Einsatz von Mitarbeitenden im Garten- und Landschaftsba
u im Rahmen von Stundenlohnarbeiten, ausschließlich auf
 Anweisung der Bauleitung
Menge: 1,000 h

#### Bauteil 01.62 GA Am Flötz (Lärmschutzwall) (1285)

**01.62.0010 Gehölzrandschnitt**
Gehölzrand aus verschiedenen Gehölzen zur
Wegefreihaltung sauber geschnitten halten,
Schnittgut, sowie alle beschädigten und
abgestorbenen Pflanzenteile entfernen, Material laden
und zur Verwendung des AN abfahren.
Habitus der Gehölzhöhe und -breite nach Angabe der
Bauleitung, Höhe ca. 100 cm bis 150 cm,
Abrechnung nach geschnittenen Flächen.

Anzahl der Pflegegänge: 2 St.
Menge: 220,000 lfdm

**01.62.0020 Rasen- und Wegeflächen von Laub säubern**
Rasen- und Wegeflächen nach Beendigung des
Laubfalles von Laub und Unrat säubern, anfallendes
Material laden und zur Verwendung des AN abfahren.
Ausführung in Teilflächen. Ein Anspruch auf Bezahlung
besteht nur für die Flächen, die auf Anweisung des AG
gesäubert worden sind.

2 Pflegegänge a 650 m²
Menge: 1300,000 m²

**01.62.0030 Landschaftsgärtner*innen**
Einsatz von Mitarbeitenden im Garten- und Landschaftsba
u im Rahmen von Stundenlohnarbeiten, ausschließlich auf
 Anweisung der Bauleitung
Menge: 1,000 h

**01.62.0040 Arbeiter*innen und Helfer*innen**
Einsatz von Mitarbeitenden im Garten- und Landschaftsba
u im Rahmen von Stundenlohnarbeiten, ausschließlich auf
 Anweisung der Bauleitung
Menge: 1,000 h

#### Bauteil 01.63 Petrikirche (0759)

**01.63.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 327 m²
Menge: 327,000 m2

**01.63.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 167 m²
Menge: 501,000 m2

**01.63.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 160 m²
Menge: 480,000 m2

**01.63.0040 Rasen- und Wegeflächen von Laub säubern**
Rasen- und Wegeflächen nach Beendigung des
Laubfalles von Laub und Unrat säubern, anfallendes
Material laden und zur Verwendung des AN abfahren.
Ausführung in Teilflächen. Ein Anspruch auf Bezahlung
besteht nur für die Flächen, die auf Anweisung des AG
gesäubert worden sind.

2 Pflegegänge a 327 m²
Menge: 654,000 m²

**01.63.0050 Landschaftsgärtner*innen**
Einsatz von Mitarbeitenden im Garten- und Landschaftsba
u im Rahmen von Stundenlohnarbeiten, ausschließlich auf
 Anweisung der Bauleitung
Menge: 1,000 h

**01.63.0060 Arbeiter*innen und Helfer*innen**
Einsatz von Mitarbeitenden im Garten- und Landschaftsba
u im Rahmen von Stundenlohnarbeiten, ausschließlich auf
 Anweisung der Bauleitung
Menge: 1,000 h

#### Bauteil 01.64 BF Parallelstraße (1346)

**01.64.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 282 m²
Menge: 282,000 m2

**01.64.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**01.64.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**01.64.0040 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 4.269 m²
Menge: 4269,000 m²

**01.64.0050 Rasen- und Wegeflächen von Laub säubern**
Rasen- und Wegeflächen nach Beendigung des
Laubfalles von Laub und Unrat säubern, anfallendes
Material laden und zur Verwendung des AN abfahren.
Ausführung in Teilflächen. Ein Anspruch auf Bezahlung
besteht nur für die Flächen, die auf Anweisung des AG
gesäubert worden sind.

2 Pflegegänge a 520 m²
Menge: 1040,000 m²

**01.64.0060 Landschaftsgärtner*innen**
Einsatz von Mitarbeitenden im Garten- und Landschaftsba
u im Rahmen von Stundenlohnarbeiten, ausschließlich auf
 Anweisung der Bauleitung
Menge: 1,000 h

**01.64.0070 Arbeiter*innen und Helfer*innen**
Einsatz von Mitarbeitenden im Garten- und Landschaftsba
u im Rahmen von Stundenlohnarbeiten, ausschließlich auf
 Anweisung der Bauleitung
Menge: 1,000 h

#### Bauteil 01.65 SpPl Parsevalstraße (1238)

**01.65.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 23 m²
Menge: 23,000 m²

**01.65.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 23 m²
Menge: 69,000 m²

**01.65.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 120 m²
Menge: 1200,000 m²

**01.65.0040 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**01.65.0050 Rasen- und Wegeflächen von Laub säubern**
Rasen- und Wegeflächen nach Beendigung des
Laubfalles von Laub und Unrat säubern, anfallendes
Material laden und zur Verwendung des AN abfahren.
Ausführung in Teilflächen. Ein Anspruch auf Bezahlung
besteht nur für die Flächen, die auf Anweisung des AG
gesäubert worden sind.

2 Pflegegänge a 155 m²
Menge: 310,000 m²

**01.65.0060 Unterhaltungspflege an Fallschutzflächen auf Spielplätzen, Sandflächen.**
Art der Spielplatzfläche: Sand
Einschließlich der Wege- und Sandfläche, sowie der

Ausstattungsgegenstände, Unrat, Algen und pflanzlichen
Bewuchs entfernen.Müllablagerungen beseitigen.

Spielgeräte sind von Algenbelag und sonstigem Unrat zu

entfernen.Spielsand bis 15 cm Tiefe lockern. Unrat (Gla
s,Plastik,Kot,Spritzen u.a.)aus
dem Spielsand aufnehmen und ausgeworfenen Sand

zurückbefördern.Stark auftretende Müllablagerungen dem
AG unverzüglich melden.

Ausführung wöchentlich, sowie zusätzlich auf

Anweisung des AG.

Anfallender Unrat ist gemäß den Vorbedingungen zu entso
rgen. Incl.kompletter Laubentfernung zum Ende des Pfleg
ejahres.

50 Pflegegänge a 114 m²
Menge: 5700,000 m²

**01.65.0070 Unterhaltungspflege an Fallschutzflächen auf Spielplätzen, Rasenflächen.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68 m²
Menge: 3400,000 m²

**01.65.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 1750,000 m2

**01.65.0090 Fallschutzmaterial Rheinsand**
Fallschutzmaterial
Rheinsand 0/2 liefern, abladen und höhengerecht einbaue
n, unter Beachtung der DIN EN 1176.

Abrechnung erfolgt nach Original-Lieferscheinen und Wie
gekarten.
Menge: 1,000 m³

**01.65.0100 Landschaftsgärtner*innen**
Einsatz von Mitarbeitenden im Garten- und Landschaftsba
u im Rahmen von Stundenlohnarbeiten, ausschließlich auf
 Anweisung der Bauleitung
Menge: 1,000 h

**01.65.0110 Arbeiter*innen und Helfer*innen**
Einsatz von Mitarbeitenden im Garten- und Landschaftsba
u im Rahmen von Stundenlohnarbeiten, ausschließlich auf
 Anweisung der Bauleitung
Menge: 1,000 h

#### Bauteil 01.66 Helga-Wex-Weg (1350)

**01.66.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

#### Bauteil 01.67

**01.67.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 3000,000 m²

**01.67.0020 Gehölzflächen mit Neigung durchforsten**
Gehölzflächen mit Bodendecker, Strauch- und Baumbestand
 sind in Teilbereichen selektiv zu durchforsten. Dies g
ilt für alle Pflegebereiche. Sträucher und Heister (Sta
mmumfang < 60 cm), Wildanflüge, Sämlinge sowie Brombeer
aufwuchs sind vollständig zu entfernen oder auf Stock z
u setzen. Ergänzend sind beschädigte bzw. abgestorbene
Pflanzenteile fachgerecht zurückzuschneiden.Neigung der
 Flächen 1:4 bis 1:1.
Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 1000,000 m²

**01.67.0030 Landschaftsgärtner*innen**
Einsatz von Mitarbeitenden im Garten- und Landschaftsba
u im Rahmen von Stundenlohnarbeiten, ausschließlich auf
 Anweisung der Bauleitung
Menge: 1,000 h

**01.67.0040 Arbeiter*innen und Helfer*innen**
Einsatz von Mitarbeitenden im Garten- und Landschaftsba
u im Rahmen von Stundenlohnarbeiten, ausschließlich auf
 Anweisung der Bauleitung
Menge: 1,000 h

### Titel 02 Unterhaltungspflege 2028

#### Bauteil 02.01 SpPl Hardenbergstraße (0482) inkl. Bolzp

**02.01.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 3.232 m²
Menge: 3232,000 m³

**02.01.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 3.232 m²
Menge: 9696,000 m³

**02.01.0030 Gehölzrandschnitt durchführen.**
Gehölzrand aus verschiedenen Gehölzen zur
Wegefreihaltung sauber geschnitten halten,
Schnittgut, sowie alle beschädigten und
abgestorbenen Pflanzenteile entfernen, Material laden
und zur Verwendung des AN abfahren.
Habitus der Gehölzhöhe und -breite nach Angabe der
Bauleitung, Höhe ca. 150 cm bis 450 cm,
Abrechnung nach geschnittenen Flächen.

Anzahl der Pflegegänge: 2 St.
Menge: 1500,000 lfdm

**02.01.0040 Natur- bzw. Betonsteinkante pflegen**
Natur- bzw. Betonsteinkante mechanisch oder von Hand
von pflanzlichem Bewuchs reinigen.Anfallendes Material
laden und zur Verwendung des AN abfahren. Wegebeläge
bzw. Fugen mit Brechsand 0/2 nachfugen, einschlämmen.
Überschüssiges Material entfernen.
Ausführung in Teilflächen.
Abrechnung: nach Voraufmaß der bewachsenen Natur- bzw.
Betonsteinkanten.

2 Pflegegänge a 60 lfdm
Menge: 120,000 lfdm

**02.01.0050 Pflasterfläche pflegen**
Befestigte Flächen aus Betonsteinpflaster oder -platten
,
bzw. Natursteinpflaster oder -platten, mechanisch oder
von Hand von pflanzlichem Bewuchs reinigen.Anfallendes
Material laden und zur Verwendung des AN abfahren.
Wegebeläge mit Brechsand 0/2 nachfugen bzw. einschlämme
n.
Überschüssiges Material entfernen und abfahren.
Ausführung in Teilflächen.
Abrechnung: nach Voraufmaß der bewachsenen Flächen.

2 Pflegegänge a 353 m²
Menge: 706,000 m²

**02.01.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**02.01.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 71,60 m²
Menge: 3580,000 m²

**02.01.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 182 m²
Menge: 9100,000 m²

**02.01.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 3,50 m²
Menge: 175,000 m²

**02.01.0100 Fallschutzmaterial Rheinsand**
Fallschutzmaterial
Rheinsand 0/2 liefern, abladen und höhengerecht einbaue
n, unter Beachtung der DIN EN 1176.

Abrechnung erfolgt nach Original-Lieferscheinen und Wie
gekarten.
Menge: 1,000 m³

**02.01.0110 Fallschutzmaterial Perlkies**
Fallschutzmaterial
Perlkies 2/8 liefern, abladen und höhengerecht einbauen
, unter Beachtung der DIN EN 1176.

Abrechnung erfolgt nach Original-Lieferscheinen und Wie
gekarten.
Menge: 1,000 m³

**02.01.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a  2.191 m²
Menge: 21910,000 m²

**02.01.0130 Rasen- und Wegeflächen von Laub säubern**
Rasen- und Wegeflächen nach Beendigung des
Laubfalles von Laub und Unrat säubern, anfallendes
Material laden und zur Verwendung des AN abfahren.
Ausführung in Teilflächen. Ein Anspruch auf Bezahlung
besteht nur für die Flächen, die auf Anweisung des AG
gesäubert worden sind.

2 Pflegegänge a 2.544 m²
Menge: 5088,000 m²

**02.01.0140 Landschaftsgärtner*innen**
Einsatz von Mitarbeitenden im Garten- und Landschaftsba
u im Rahmen von Stundenlohnarbeiten, ausschließlich auf
 Anweisung der Bauleitung
Menge: 1,000

**02.01.0150 Arbeiter*innen und Helfer*innen**
Einsatz von Mitarbeitenden im Garten- und Landschaftsba
u im Rahmen von Stundenlohnarbeiten, ausschließlich auf
 Anweisung der Bauleitung
Menge: 1,000 Std

#### Bauteil 02.02 SpPl Klotzdelle (0491)

**02.02.0010 Gehölzfläche, Grundpflegezustand herstellen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.635 m²
Menge: 2635,000 m²

**02.02.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.635 m²
Menge: 7905,000 m2

**02.02.0030 Gehölzrandschnitt durchführen.**
Gehölzrand aus verschiedenen Gehölzen zur
Wegefreihaltung sauber geschnitten halten,
Schnittgut, sowie alle beschädigten und
abgestorbenen Pflanzenteile entfernen, Material laden
und zur Verwendung des AN abfahren.
Habitus der Gehölzhöhe und -breite nach Angabe der
Bauleitung, Höhe ca. 100 cm bis 150 cm,
Abrechnung nach geschnittenen Flächen.

Anzahl der Pflegegänge: 2 St.
Menge: 400,000 lfdm

**02.02.0040 Gehölzrandschnitt durchführen.**
Gehölzrand aus verschiedenen Gehölzen zur
Wegefreihaltung sauber geschnitten halten,
Schnittgut, sowie alle beschädigten und
abgestorbenen Pflanzenteile entfernen, Material laden
und zur Verwendung des AN abfahren.
Habitus der Gehölzhöhe und -breite nach Angabe der
Bauleitung, Höhe ca. 150 cm bis 450 cm,
Abrechnung nach geschnittenen Flächen.

Anzahl der Pflegegänge: 2 St.
Menge: 200,000 lfdm

**02.02.0050 Wassergebundene Wegedecke pflegen**
Wassergebundene Wegedecke mechanisch von pflanzlichem B
ewuchs reinigen.Anfallendes Material laden und zur Verw
endung des AN abfahren.Teilflächen bei Bedarf mit zu li
eferndem Dolomitbrechsand,Körnung: 0/5mm,Farbe: wie vor
handen,andecken. Wegedecke nach Pflegegang unter Wasser
zugabe abwalzen. Ausführung in Teilflächen.
Abrechnung: nach Voraufmaß der bewachsenen Flächen.

2 Pflegegänge a 132 m²
Menge: 264,000 m²

**02.02.0060 Natur- bzw. Betonsteinkante pflegen**
Natur- bzw. Betonsteinkante mechanisch oder von Hand
von pflanzlichem Bewuchs reinigen.Anfallendes Material
laden und zur Verwendung des AN abfahren. Wegebeläge
bzw. Fugen mit Brechsand 0/2 nachfugen, einschlämmen.
Überschüssiges Material entfernen.
Ausführung in Teilflächen.
Abrechnung: nach Voraufmaß der bewachsenen Natur- bzw.
Betonsteinkanten.

2 Pflegegänge a 20 lfdm
Menge: 40,000 lfdm

**02.02.0070 Pflasterfläche pflegen**
Befestigte Flächen aus Betonsteinpflaster oder -platten
,
bzw. Natursteinpflaster oder -platten, mechanisch oder
von Hand von pflanzlichem Bewuchs reinigen.Anfallendes
Material laden und zur Verwendung des AN abfahren.
Wegebeläge mit Brechsand 0/2 nachfugen bzw. einschlämme
n.
Überschüssiges Material entfernen und abfahren.
Ausführung in Teilflächen.
Abrechnung: nach Voraufmaß der bewachsenen Flächen.

2 Pflegegänge a 85 m²
Menge: 170,000 m²

**02.02.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 100,10 m²
Menge: 5005,000 m²

**02.02.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 363,10 m²
Menge: 18155,000 m²

**02.02.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,60 m²
Menge: 1330,000 m²

**02.02.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21 m²
Menge: 1050,000 m²

**02.02.0120 Fallschutzmaterial Rheinsand**
Fallschutzmaterial
Rheinsand 0/2 liefern, abladen und höhengerecht einbaue
n, unter Beachtung der DIN EN 1176.

Abrechnung erfolgt nach Original-Lieferscheinen und Wie
gekarten.
Menge: 1,000 m³

**02.02.0130 Fallschutzmaterial Perlkies**
Fallschutzmaterial
Perlkies 2/8 liefern, abladen und höhengerecht einbauen
, unter Beachtung der DIN EN 1176.

Abrechnung erfolgt nach Original-Lieferscheinen und Wie
gekarten.
Menge: 1,000 m³

**02.02.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.586 m²
Menge: 35860,000 m²

**02.02.0150 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 70 m²
Menge: 70,000 m²

**02.02.0160 Rasen- und Wegeflächen von Laub säubern**
Rasen- und Wegeflächen nach Beendigung des
Laubfalles von Laub und Unrat säubern, anfallendes
Material laden und zur Verwendung des AN abfahren.
Ausführung in Teilflächen. Ein Anspruch auf Bezahlung
besteht nur für die Flächen, die auf Anweisung des AG
gesäubert worden sind.

2 Pflegegänge a 3.873 m²
Menge: 7746,000 m²

**02.02.0170 Landschaftsgärtner*innen**
Einsatz von Mitarbeitenden im Garten- und Landschaftsba
u im Rahmen von Stundenlohnarbeiten, ausschließlich auf
 Anweisung der Bauleitung
Menge: 1,000

**02.02.0180 Arbeiter*innen und Helfer*innen**
Einsatz von Mitarbeitenden im Garten- und Landschaftsba
u im Rahmen von Stundenlohnarbeiten, ausschließlich auf
 Anweisung der Bauleitung
Menge: 1,000 Std

#### Bauteil 02.03 SpPl Nansenweg (0524)

**02.03.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 1.628 m²
Menge: 1628,000 m²

**02.03.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 761 m²
Menge: 2283,000 m²

**02.03.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 867 m
²
Menge: 2601,000 m²

**02.03.0040 Gehölzrandschnitt durchführen.**
Gehölzrand aus verschiedenen Gehölzen zur
Wegefreihaltung sauber geschnitten halten,
Schnittgut, sowie alle beschädigten und
abgestorbenen Pflanzenteile entfernen, Material laden
und zur Verwendung des AN abfahren.
Habitus der Gehölzhöhe und -breite nach Angabe der
Bauleitung, Höhe ca. 100 cm bis 150 cm,
Abrechnung nach geschnittenen Flächen.

Anzahl der Pflegegänge: 2 St.
Menge: 100,000 lfdm

**02.03.0050 Wassergebundene Wegedecke pflegen**
Wassergebundene Wegedecke mechanisch von pflanzlichem B
ewuchs reinigen.Anfallendes Material laden und zur Verw
endung des AN abfahren.Teilflächen bei Bedarf mit zu li
eferndem Dolomitbrechsand,Körnung: 0/5mm,Farbe: wie vor
handen,andecken. Wegedecke nach Pflegegang unter Wasser
zugabe abwalzen. Ausführung in Teilflächen.
Abrechnung: nach Voraufmaß der bewachsenen Flächen.

2 Pflegegänge a 341 m²
Menge: 682,000 m²

**02.03.0060 Natur- bzw. Betonsteinkante pflegen**
Natur- bzw. Betonsteinkante mechanisch oder von Hand
von pflanzlichem Bewuchs reinigen.Anfallendes Material
laden und zur Verwendung des AN abfahren. Wegebeläge
bzw. Fugen mit Brechsand 0/2 nachfugen, einschlämmen.
Überschüssiges Material entfernen.
Ausführung in Teilflächen.
Abrechnung: nach Voraufmaß der bewachsenen Natur- bzw.
Betonsteinkanten.

2 Pflegegänge 250 lfdm
Menge: 500,000 lfdm

**02.03.0070 Pflasterfläche pflegen**
Befestigte Flächen aus Betonsteinpflaster oder -platten
,
bzw. Natursteinpflaster oder -platten, mechanisch oder
von Hand von pflanzlichem Bewuchs reinigen.Anfallendes
Material laden und zur Verwendung des AN abfahren.
Wegebeläge mit Brechsand 0/2 nachfugen bzw. einschlämme
n.
Überschüssiges Material entfernen und abfahren.
Ausführung in Teilflächen.
Abrechnung: nach Voraufmaß der bewachsenen Flächen.

2 Pflegegänge a 1.166 m²
Menge: 2332,000 m²

**02.03.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 71,30 m²
Menge: 3565,000 m²

**02.03.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 311,80 m²
Menge: 15590,000 m²

**02.03.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 32 m²
Menge: 1600,000 m²

**02.03.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,50 m²
Menge: 2825,000 m²

**02.03.0120 Fallschutzmaterial Rheinsand**
Fallschutzmaterial
Rheinsand 0/2 liefern, abladen und höhengerecht einbaue
n, unter Beachtung der DIN EN 1176.

Abrechnung erfolgt nach Original-Lieferscheinen und Wie
gekarten.
Menge: 1,000 m³

**02.03.0130 Fallschutzmaterial Perlkies**
Fallschutzmaterial
Perlkies 2/8 liefern, abladen und höhengerecht einbauen
, unter Beachtung der DIN EN 1176.

Abrechnung erfolgt nach Original-Lieferscheinen und Wie
gekarten.
Menge: 1,000 m³

**02.03.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.762 m²
Menge: 17620,000 m²

**02.03.0150 Rasen- und Wegeflächen von Laub säubern**
Rasen- und Wegeflächen nach Beendigung des
Laubfalles von Laub und Unrat säubern, anfallendes
Material laden und zur Verwendung des AN abfahren.
Ausführung in Teilflächen. Ein Anspruch auf Bezahlung
besteht nur für die Flächen, die auf Anweisung des AG
gesäubert worden sind.

2 Pflegegänge a 3.269 m²
Menge: 6538,000 m²

**02.03.0160 Landschaftsgärtner*innen**
Einsatz von Mitarbeitenden im Garten- und Landschaftsba
u im Rahmen von Stundenlohnarbeiten, ausschließlich auf
 Anweisung der Bauleitung
Menge: 10,000 h

**02.03.0170 Arbeiter*innen und Helfer*innen**
Einsatz von Mitarbeitenden im Garten- und Landschaftsba
u im Rahmen von Stundenlohnarbeiten, ausschließlich auf
 Anweisung der Bauleitung
Menge: 10,000 h

#### Bauteil 02.04 SpPl Blumendeller Straße (0894) inkl. Bo

**02.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 255 m²
Menge: 255,000 m²

**02.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 85
m²
Menge: 255,000 m²

**02.04.0030 Wassergebundene Wegedecke pflegen**
Wassergebundene Wegedecke mechanisch von pflanzlichem B
ewuchs reinigen.Anfallendes Material laden und zur Verw
endung des AN abfahren.Teilflächen bei Bedarf mit zu li
eferndem Dolomitbrechsand,Körnung: 0/5mm,Farbe: wie vor
handen,andecken. Wegedecke nach Pflegegang unter Wasser
zugabe abwalzen. Ausführung in Teilflächen.
Abrechnung: nach Voraufmaß der bewachsenen Flächen.

2 Pflegegänge a 950 m²
Menge: 1900,000 m²

**02.04.0040 Natur- bzw. Betonsteinkante pflegen**
Natur- bzw. Betonsteinkante mechanisch oder von Hand
von pflanzlichem Bewuchs reinigen.Anfallendes Material
laden und zur Verwendung des AN abfahren. Wegebeläge
bzw. Fugen mit Brechsand 0/2 nachfugen, einschlämmen.
Überschüssiges Material entfernen.
Ausführung in Teilflächen.
Abrechnung: nach Voraufmaß der bewachsenen Natur- bzw.
Betonsteinkanten.

2 Pflegegänge a 50 lfdm
Menge: 100,000 lfdm

**02.04.0050 Pflasterfläche pflegen**
Befestigte Flächen aus Betonsteinpflaster oder -platten
,
bzw. Natursteinpflaster oder -platten, mechanisch oder
von Hand von pflanzlichem Bewuchs reinigen.Anfallendes
Material laden und zur Verwendung des AN abfahren.
Wegebeläge mit Brechsand 0/2 nachfugen bzw. einschlämme
n.
Überschüssiges Material entfernen und abfahren.
Ausführung in Teilflächen.
Abrechnung: nach Voraufmaß der bewachsenen Flächen.

2 Pflegegänge a 69 m²
Menge: 138,000 m²

**02.04.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 14 m²
Menge: 700,000 m²

**02.04.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 175 m²
Menge: 8750,000 m²

**02.04.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 42,50 m²
Menge: 2125,000 m²

**02.04.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,50 m²
Menge: 3425,000 m²

**02.04.0100 Fallschutzmaterial Rheinsand**
Fallschutzmaterial
Rheinsand 0/2 liefern, abladen und höhengerecht einbaue
n, unter Beachtung der DIN EN 1176.

Abrechnung erfolgt nach Original-Lieferscheinen und Wie
gekarten.
Menge: 1,000 m³

**02.04.0110 Fallschutzmaterial Perlkies**
Fallschutzmaterial
Perlkies 2/8 liefern, abladen und höhengerecht einbauen
, unter Beachtung der DIN EN 1176.

Abrechnung erfolgt nach Original-Lieferscheinen und Wie
gekarten.
Menge: 1,000 m³

**02.04.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 851 m²
Menge: 8510,000 m²

**02.04.0130 Rasen- und Wegeflächen von Laub säubern**
Rasen- und Wegeflächen nach Beendigung des
Laubfalles von Laub und Unrat säubern, anfallendes
Material laden und zur Verwendung des AN abfahren.
Ausführung in Teilflächen. Ein Anspruch auf Bezahlung
besteht nur für die Flächen, die auf Anweisung des AG
gesäubert worden sind.

2 Pflegegänge a 1.055 m²
Menge: 2110,000 m²

**02.04.0140 Landschaftsgärtner*innen**
Einsatz von Mitarbeitenden im Garten- und Landschaftsba
u im Rahmen von Stundenlohnarbeiten, ausschließlich auf
 Anweisung der Bauleitung
Menge: 1,000 h

**02.04.0150 Arbeiter*innen und Helfer*innen**
Einsatz von Mitarbeitenden im Garten- und Landschaftsba
u im Rahmen von Stundenlohnarbeiten, ausschließlich auf
 Anweisung der Bauleitung
Menge: 1,000 h

#### Bauteil 02.05 SpPl Pirolring (1066)

**02.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 47 m²
Menge: 47,000 m²

**02.05.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 47 m²
Menge: 141,000 m²

**02.05.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17 m²
Menge: 34,000 m²

**02.05.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 34 lfdm
Menge: 102,000 lfdm

**02.05.0050 Natur- bzw. Betonsteinkante pflegen**
Natur- bzw. Betonsteinkante mechanisch oder von Hand
von pflanzlichem Bewuchs reinigen.Anfallendes Material
laden und zur Verwendung des AN abfahren. Wegebeläge
bzw. Fugen mit Brechsand 0/2 nachfugen, einschlämmen.
Überschüssiges Material entfernen.
Ausführung in Teilflächen.
Abrechnung: nach Voraufmaß der bewachsenen Natur- bzw.
Betonsteinkanten.

2 Pflegegänge a 5 lfdm
Menge: 10,000 lfdm

**02.05.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**02.05.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 165 m²
Menge: 8250,000 m²

**02.05.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 15,50 m²
Menge: 775,000 m²

**02.05.0090 Fallschutzmaterial Perlkies**
Fallschutzmaterial
Perlkies 2/8 liefern, abladen und höhengerecht einbauen
, unter Beachtung der DIN EN 1176.

Abrechnung erfolgt nach Original-Lieferscheinen und Wie
gekarten.
Menge: 1,000 m³

**02.05.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 265 m²
Menge: 2650,000 m²

**02.05.0110 Rasen- und Wegeflächen von Laub säubern**
Rasen- und Wegeflächen nach Beendigung des
Laubfalles von Laub und Unrat säubern, anfallendes
Material laden und zur Verwendung des AN abfahren.
Ausführung in Teilflächen. Ein Anspruch auf Bezahlung
besteht nur für die Flächen, die auf Anweisung des AG
gesäubert worden sind.

2 Pflegegänge a 279 m²
Menge: 558,000 m²

**02.05.0120 Landschaftsgärtner*innen**
Einsatz von Mitarbeitenden im Garten- und Landschaftsba
u im Rahmen von Stundenlohnarbeiten, ausschließlich auf
 Anweisung der Bauleitung
Menge: 1,000 h

**02.05.0130 Arbeiter*innen und Helfer*innen**
Einsatz von Mitarbeitenden im Garten- und Landschaftsba
u im Rahmen von Stundenlohnarbeiten, ausschließlich auf
 Anweisung der Bauleitung
Menge: 1,000 h

#### Bauteil 02.06 GA Alexanderstraße (1083)

**02.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 588 m²
Menge: 586,000 m²

**02.06.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 14 m²
Menge: 42,000 m²

**02.06.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 574 m²
Menge: 1722,000 m²

**02.06.0040 Gehölzrandschnitt durchführen.**
Gehölzrand aus verschiedenen Gehölzen zur
Wegefreihaltung sauber geschnitten halten,
Schnittgut, sowie alle beschädigten und
abgestorbenen Pflanzenteile entfernen, Material laden
und zur Verwendung des AN abfahren.
Habitus der Gehölzhöhe und -breite nach Angabe der
Bauleitung, Höhe ca. 150 cm bis 450 cm,
Abrechnung nach geschnittenen Flächen.

Anzahl der Pflegegänge: 2 St.
Menge: 1000,000 lfdm

**02.06.0050 Pflasterfläche pflegen**
Befestigte Flächen aus Betonsteinpflaster oder -platten
,
bzw. Natursteinpflaster oder -platten, mechanisch oder
von Hand von pflanzlichem Bewuchs reinigen.Anfallendes
Material laden und zur Verwendung des AN abfahren.
Wegebeläge mit Brechsand 0/2 nachfugen bzw. einschlämme
n.
Überschüssiges Material entfernen und abfahren.
Ausführung in Teilflächen.
Abrechnung: nach Voraufmaß der bewachsenen Flächen.

2 Pflegegänge a 342 m²
Menge: 684,000 m²

**02.06.0060 Wassergebundene Wegedecke pflegen**
Wassergebundene Wegedecke mechanisch von pflanzlichem B
ewuchs reinigen.Anfallendes Material laden und zur Verw
endung des AN abfahren.Teilflächen bei Bedarf mit zu li
eferndem Dolomitbrechsand,Körnung: 0/5mm,Farbe: wie vor
handen,andecken. Wegedecke nach Pflegegang unter Wasser
zugabe abwalzen. Ausführung in Teilflächen.
Abrechnung: nach Voraufmaß der bewachsenen Flächen.

2 Pflegegänge a 663 m²
Menge: 1326,000 m²

**02.06.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 559 m
²
Menge: 559,000 m²

**02.06.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.248 m²
Menge: 32480,000 m²

**02.06.0090 Rasen- und Wegeflächen von Laub säubern**
Rasen- und Wegeflächen nach Beendigung des
Laubfalles von Laub und Unrat säubern, anfallendes
Material laden und zur Verwendung des AN abfahren.
Ausführung in Teilflächen. Ein Anspruch auf Bezahlung
besteht nur für die Flächen, die auf Anweisung des AG
gesäubert worden sind.

2 Pflegegänge a 3.590 m²
Menge: 7180,000 m²

**02.06.0100 Landschaftsgärtner*innen**
Einsatz von Mitarbeitenden im Garten- und Landschaftsba
u im Rahmen von Stundenlohnarbeiten, ausschließlich auf
 Anweisung der Bauleitung
Menge: 1,000 h

**02.06.0110 Arbeiter*innen und Helfer*innen**
Einsatz von Mitarbeitenden im Garten- und Landschaftsba
u im Rahmen von Stundenlohnarbeiten, ausschließlich auf
 Anweisung der Bauleitung
Menge: 1,000 h

#### Bauteil 02.07 GA An der Seilfahrt (1251)

**02.07.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 28 m²
Menge: 28,000 m²

**02.07.0020 Gehölzrandschnitt durchführen.**
Gehölzrand aus verschiedenen Gehölzen zur
Wegefreihaltung sauber geschnitten halten,
Schnittgut, sowie alle beschädigten und
abgestorbenen Pflanzenteile entfernen, Material laden
und zur Verwendung des AN abfahren.
Habitus der Gehölzhöhe und -breite nach Angabe der
Bauleitung, Höhe ca. 100 cm bis 150 cm,
Abrechnung nach geschnittenen Flächen.

Anzahl der Pflegegänge: 2 St.
Menge: 1000,000 lfdm

**02.07.0030 Gehölzrandschnitt durchführen.**
Gehölzrand aus verschiedenen Gehölzen zur
Wegefreihaltung sauber geschnitten halten,
Schnittgut, sowie alle beschädigten und
abgestorbenen Pflanzenteile entfernen, Material laden
und zur Verwendung des AN abfahren.
Habitus der Gehölzhöhe und -breite nach Angabe der
Bauleitung, Höhe ca. 150 cm bis 450 cm,
Abrechnung nach geschnittenen Flächen.

Anzahl der Pflegegänge: 2 St.
Menge: 200,000 lfdm

**02.07.0040 Pflasterfläche pflegen**
Befestigte Flächen aus Betonsteinpflaster oder -platten
,
bzw. Natursteinpflaster oder -platten, mechanisch oder
von Hand von pflanzlichem Bewuchs reinigen.Anfallendes
Material laden und zur Verwendung des AN abfahren.
Wegebeläge mit Brechsand 0/2 nachfugen bzw. einschlämme
n.
Überschüssiges Material entfernen und abfahren.
Ausführung in Teilflächen.
Abrechnung: nach Voraufmaß der bewachsenen Flächen.

2 Pflegegänge a 1.388 m²
Menge: 2776,000 m²

**02.07.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.801 m²
Menge: 48010,000 m²

**02.07.0060 Landschaftsrasen mähen**
Landschaftsrasen entlang von
Wegen (b = 1,00 - 2,00 m) mähen.
Schnitthöhe 7 cm,
Schnittgut ist fachgerecht zu entsorgen,
Einbauten, Bäume, Papierkörbe, Bänke etc. sind
auszumähen. Abrechnung in der Abwicklung. Ausführungsze
itraum nach Absprache mit AG.

4 Rasenschnitte a 2.626 m
Menge: 10504,000 m²

**02.07.0070 Rasen- und Wegeflächen von Laub säubern**
Rasen- und Wegeflächen nach Beendigung des
Laubfalles von Laub und Unrat säubern, anfallendes
Material laden und zur Verwendung des AN abfahren.
Ausführung in Teilflächen. Ein Anspruch auf Bezahlung
besteht nur für die Flächen, die auf Anweisung des AG
gesäubert worden sind.

2 Pflegegänge a 9.333 m²
Menge: 18666,000 m²

**02.07.0080 Landschaftsgärtner*innen**
Einsatz von Mitarbeitenden im Garten- und Landschaftsba
u im Rahmen von Stundenlohnarbeiten, ausschließlich auf
 Anweisung der Bauleitung
Menge: 1,000 h

**02.07.0090 Arbeiter*innen und Helfer*innen**
Einsatz von Mitarbeitenden im Garten- und Landschaftsba
u im Rahmen von Stundenlohnarbeiten, ausschließlich auf
 Anweisung der Bauleitung
Menge: 1,000 h

#### Bauteil 02.08 SpPl Mühlenfeld (1143)

**02.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 394,60 m²
Menge: 394,600 m²

**02.08.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 394,60 m²
Menge: 1183,800 m²

**02.08.0030 Gehölzrandschnitt durchführen.**
Gehölzrand aus verschiedenen Gehölzen zur
Wegefreihaltung sauber geschnitten halten,
Schnittgut, sowie alle beschädigten und
abgestorbenen Pflanzenteile entfernen, Material laden
und zur Verwendung des AN abfahren.
Habitus der Gehölzhöhe und -breite nach Angabe der
Bauleitung, Höhe ca. 100 cm bis 150 cm,
Abrechnung nach geschnittenen Flächen.

Anzahl der Pflegegänge: 2 St.
Menge: 80,000 lfdm

**02.08.0040 Pflasterfläche pflegen**
Befestigte Flächen aus Betonsteinpflaster oder -platten
,
bzw. Natursteinpflaster oder -platten, mechanisch oder
von Hand von pflanzlichem Bewuchs reinigen.Anfallendes
Material laden und zur Verwendung des AN abfahren.
Wegebeläge mit Brechsand 0/2 nachfugen bzw. einschlämme
n.
Überschüssiges Material entfernen und abfahren.
Ausführung in Teilflächen.
Abrechnung: nach Voraufmaß der bewachsenen Flächen.

2 Pflegegänge a 164 m²
Menge: 328,000 m²

**02.08.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 137 m²
Menge: 6850,000 m²

**02.08.0060 Unterhaltungspflege an Fallschutzflächen auf Spielplätzen. Mulchfläch en.**
Kinderspielplatz säubern.
Art der Spielplatzfläche: Mulchfläche.
Einschließlich der Wege- und Mulchfläche, sowie der

Ausstattungsgegenstände, Unrat, Algen und pflanzlichen
Bewuchs entfernen.Müllablagerungen beseitigen.

Spielgeräte sind von Algenbelag und sonstigem Unrat zu

entfernen.Mulchfläche bis 15 cm Tiefe lockern. Unrat (G
las,Plastik,Kot,Spritzen u.a.)aus
dem Mulchmaterial aufnehmen und ausgeworfenes Mulchmate
rial
zurückbefördern.Stark auftretende Müllablagerungen dem
AG unverzüglich melden.

Ausführung wöchentlich, sowie zusätzlich auf

Anweisung des AG.

Anfallender Unrat ist gemäß den Vorbedingungen zu entso
rgen. Incl.kompletter Laubentfernung zum Ende des Pfleg
ejahres.

50 Pflegegänge a 62 m²
Menge: 3100,000 m²

**02.08.0070 Fallschutzmaterial Rheinsand**
Fallschutzmaterial
Rheinsand 0/2 liefern, abladen und höhengerecht einbaue
n, unter Beachtung der DIN EN 1176.

Abrechnung erfolgt nach Original-Lieferscheinen und Wie
gekarten.
Menge: 1,000 m³

**02.08.0080 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**02.08.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 489,60 m²
Menge: 4896,000 m²

**02.08.0100 Rasen- und Wegeflächen von Laub säubern**
Rasen- und Wegeflächen nach Beendigung des
Laubfalles von Laub und Unrat säubern, anfallendes
Material laden und zur Verwendung des AN abfahren.
Ausführung in Teilflächen. Ein Anspruch auf Bezahlung
besteht nur für die Flächen, die auf Anweisung des AG
gesäubert worden sind.

2 Pflegegänge a 653 m²
Menge: 1306,000 m²

**02.08.0110 Landschaftsgärtner*innen**
Einsatz von Mitarbeitenden im Garten- und Landschaftsba
u im Rahmen von Stundenlohnarbeiten, ausschließlich auf
 Anweisung der Bauleitung
Menge: 1,000 h

**02.08.0120 Arbeiter*innen und Helfer*innen**
Einsatz von Mitarbeitenden im Garten- und Landschaftsba
u im Rahmen von Stundenlohnarbeiten, ausschließlich auf
 Anweisung der Bauleitung
Menge: 1,000 h

#### Bauteil 02.09 SpPl Stauffenbergstraße (1252)

**02.09.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 49 m²
Menge: 49,000 m²

**02.09.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 49 m²
Menge: 147,000 m²

**02.09.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 27 m²
Menge: 54,000 m²

**02.09.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 9 lfdm
Menge: 27,000 lfdm

**02.09.0050 Natur- und Betonsteinkante pflegen**
Natur- bzw. Betonsteinkante mechanisch oder von Hand
von pflanzlichem Bewuchs reinigen.Anfallendes Material
laden und zur Verwendung des AN abfahren. Wegebeläge
bzw. Fugen mit Brechsand 0/2 nachfugen, einschlämmen.
Überschüssiges Material entfernen.
Ausführung in Teilflächen.
Abrechnung: nach Voraufmaß der bewachsenen Natur- bzw.
Betonsteinkanten.

2 Pflegegänge a 21 lfdm
Menge: 42,000 lfdm

**02.09.0060 Pflasterfläche pflegen**
Befestigte Flächen aus Betonsteinpflaster oder -platten
,
bzw. Natursteinpflaster oder -platten, mechanisch oder
von Hand von pflanzlichem Bewuchs reinigen.Anfallendes
Material laden und zur Verwendung des AN abfahren.
Wegebeläge mit Brechsand 0/2 nachfugen bzw. einschlämme
n.
Überschüssiges Material entfernen und abfahren.
Ausführung in Teilflächen.
Abrechnung: nach Voraufmaß der bewachsenen Flächen.

2 Pflegegänge a 41 m²
Menge: 82,000 m²

**02.09.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 36 m²
Menge: 1800,000 m²

**02.09.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,70 m²
Menge: 1085,000 m²

**02.09.0090 Fallschutzmaterial Rheinsand**
Fallschutzmaterial
Rheinsand 0/2 liefern, abladen und höhengerecht einbaue
n, unter Beachtung der DIN EN 1176.

Abrechnung erfolgt nach Original-Lieferscheinen und Wie
gekarten.
Menge: 1,000 m³

**02.09.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 177 m²
Menge: 1770,000 m²

**02.09.0110 Rasen- und Wegeflächen von Laub säubern**
Rasen- und Wegeflächen nach Beendigung des
Laubfalles von Laub und Unrat säubern, anfallendes
Material laden und zur Verwendung des AN abfahren.
Ausführung in Teilflächen. Ein Anspruch auf Bezahlung
besteht nur für die Flächen, die auf Anweisung des AG
gesäubert worden sind.

2 Pflegegänge a 218 m²
Menge: 436,000 m²

**02.09.0120 Landschaftsgärtner*innen**
Einsatz von Mitarbeitenden im Garten- und Landschaftsba
u im Rahmen von Stundenlohnarbeiten, ausschließlich auf
 Anweisung der Bauleitung
Menge: 1,000 h

**02.09.0130 Arbeiter*innen und Helfer*innen**
Einsatz von Mitarbeitenden im Garten- und Landschaftsba
u im Rahmen von Stundenlohnarbeiten, ausschließlich auf
 Anweisung der Bauleitung
Menge: 1,000 h

#### Bauteil 02.10 SpPl Am Flöz (1276) Abrechnung: Zuwendungsnummer 37

**02.10.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 376 m²
Menge: 376,000 m²

**02.10.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 376 m²
Menge: 1128,000 m²

**02.10.0030 Wassergebundene Wegedecke pflegen**
Wassergebundene Wegedecke mechanisch von pflanzlichem B
ewuchs reinigen, anfallendes Material laden und zur Ver
wendung des AN abfahren.Teilflächen bei Bedarf mit zu l
ieferndem Dolomitbrechsand,Körnung: 0/5mm,Farbe: wie vo
rhanden,andecken. Wegedecke nach Pflegegang unter Wasse
rzugabe abwalzen. Ausführung in Teilflächen.
Abrechnung: nach Voraufmaß der bewachsenen Flächen.

2 Pflegegänge a 384 m²
Menge: 768,000 m²

**02.10.0040 Pflasterfläche pflegen**
Befestigte Flächen aus Betonsteinpflaster oder -platten
,
bzw. Natursteinpflaster oder -platten, mechanisch oder
von Hand von pflanzlichem Bewuchs reinigen.Anfallendes
Material laden und zur Verwendung des AN abfahren.
Wegebeläge mit Brechsand 0/2 nachfugen bzw. einschlämme
n.
Überschüssiges Material entfernen und abfahren.
Ausführung in Teilflächen.
Abrechnung: nach Voraufmaß der bewachsenen Flächen.

2 Pflegegänge a 51 m²
Menge: 102,000 m²

**02.10.0050 Unterhaltungspflege an Fallschutzflächen auf Spielplätzen. Sandflächen .**
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 143 m²
Menge: 7150,000 m²

**02.10.0060 Fallschutzmaterial Rheinsand**
Fallschutzmaterial
Rheinsand 0/2 liefern, abladen und höhengerecht einbaue
n, unter Beachtung der DIN EN 1176.

Abrechnung erfolgt nach Original-Lieferscheinen und Wie
gekarten.
Menge: 1,000 m³

**02.10.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.410 m²
Menge: 14100,000 m²

**02.10.0080 Rasen- und Wegeflächen von Laub säubern**
Rasen- und Wegeflächen nach Beendigung des
Laubfalles von Laub und Unrat säubern, anfallendes
Material laden und zur Verwendung des AN abfahren.
Ausführung in Teilflächen. Ein Anspruch auf Bezahlung
besteht nur für die Flächen, die auf Anweisung des AG
gesäubert worden sind.

2 Pflegegänge a 1.844 m²
Menge: 3688,000 m²

**02.10.0090 Landschaftsgärtner*innen**
Einsatz von Mitarbeitenden im Garten- und Landschaftsba
u im Rahmen von Stundenlohnarbeiten, ausschließlich auf
 Anweisung der Bauleitung
Menge: 1,000 h

**02.10.0100 Arbeiter*innen und Helfer*innen**
Einsatz von Mitarbeitenden im Garten- und Landschaftsba
u im Rahmen von Stundenlohnarbeiten, ausschließlich auf
 Anweisung der Bauleitung
Menge: 1,000 h

#### Bauteil 02.11 GA Louis-Ferdinand-Straße (1263)

**02.11.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 880 m²
Menge: 880,000 m²

**02.11.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 880 m²
Menge: 2640,000 m²

**02.11.0030 Gehölzrandschnitt durchführen.**
Gehölzrand aus verschiedenen Gehölzen zur

Wegefreihaltung sauber geschnitten halten,

Schnittgut, sowie alle beschädigten und

abgestorbenen Pflanzenteile entfernen, Material laden

und zur Verwendung des AN abfahren.

Habitus der Gehölzhöhe und -breite nach Angabe der

Bauleitung, Höhe ca. 100 cm bis 150 cm,

Abrechnung nach geschnittenen Flächen.

Anzahl der Pflegegänge: 2 St.
Menge: 100,000 lfdm

**02.11.0040 Landschaftsrasen mähen**
Landschaftsrasen mähen.
Schnitthöhe 7 cm,
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

4 Rasenschnitte a 3.640 m²
Menge: 14560,000 m²

**02.11.0050 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.203 m²
Menge: 1203,000 m²

**02.11.0060 Rasen- und Wegeflächen von Laub säubern**
Rasen- und Wegeflächen nach Beendigung des
Laubfalles von Laub und Unrat säubern, anfallendes
Material laden und zur Verwendung des AN abfahren.
Ausführung in Teilflächen. Ein Anspruch auf Bezahlung
besteht nur für die Flächen, die auf Anweisung des AG
gesäubert worden sind.

2 Pflegegänge a 1.567 m²
Menge: 3134,000 m²

**02.11.0070 Landschaftsgärtner*innen**
Einsatz von Mitarbeitenden im Garten- und Landschaftsba
u im Rahmen von Stundenlohnarbeiten, ausschließlich auf
 Anweisung der Bauleitung
Menge: 1,000 h

**02.11.0080 Arbeiter*innen und Helfer*innen**
Einsatz von Mitarbeitenden im Garten- und Landschaftsba
u im Rahmen von Stundenlohnarbeiten, ausschließlich auf
 Anweisung der Bauleitung
Menge: 1,000 h

#### Bauteil 02.12 SpPl Waterloostraße (0498)

**02.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 124 m²
Menge: 124,000 m²

**02.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 124 m²
Menge: 372,000 m²

**02.12.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89 m²
Menge: 4450,000 m²

**02.12.0040 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,90 m²
Menge: 2095,000 m²

**02.12.0050 Fallschutzmaterial Rheinsand**
Fallschutzmaterial
Rheinsand 0/2 liefern, abladen und höhengerecht einbaue
n, unter Beachtung der DIN EN 1176.

Abrechnung erfolgt nach Original-Lieferscheinen und Wie
gekarten.
Menge: 1,000 m³

**02.12.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 369 m²
Menge: 3690,000 m²

**02.12.0070 Rasen- und Wegeflächen von Laub säubern**
Rasen- und Wegeflächen nach Beendigung des
Laubfalles von Laub und Unrat säubern, anfallendes
Material laden und zur Verwendung des AN abfahren.
Ausführung in Teilflächen. Ein Anspruch auf Bezahlung
besteht nur für die Flächen, die auf Anweisung des AG
gesäubert worden sind.

2 Pflegegänge a 375 m²
Menge: 750,000 m²

**02.12.0080 Landschaftsgärtner*innen**
Einsatz von Mitarbeitenden im Garten- und Landschaftsba
u im Rahmen von Stundenlohnarbeiten, ausschließlich auf
 Anweisung der Bauleitung
Menge: 1,000 h

**02.12.0090 Arbeiter*innen und Helfer*innen**
Einsatz von Mitarbeitenden im Garten- und Landschaftsba
u im Rahmen von Stundenlohnarbeiten, ausschließlich auf
 Anweisung der Bauleitung
Menge: 1,000 h

#### Bauteil 02.13 SpPl Am Bokenbeck (1333)

**02.13.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

**02.13.0020 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 36 m²
Menge: 72,000 m²

**02.13.0030 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**02.13.0040 Pflasterfläche pflegen**
Befestigte Flächen aus Betonsteinpflaster oder -platten
,
bzw. Natursteinpflaster oder -platten, mechanisch oder
von Hand von pflanzlichem Bewuchs reinigen.Anfallendes
Material laden und zur Verwendung des AN abfahren.
Wegebeläge mit Brechsand 0/2 nachfugen bzw. einschlämme
n.
Überschüssiges Material entfernen und abfahren.
Ausführung in Teilflächen.
Abrechnung: nach Voraufmaß der bewachsenen Flächen.

2 Pflegegänge a 31,7 m²
Menge: 63,400 m²

**02.13.0050 Natur- bzw. Betonsteinkante pflegen**
Natur- bzw. Betonsteinkante mechanisch oder von Hand
von pflanzlichem Bewuchs reinigen.Anfallendes Material
laden und zur Verwendung des AN abfahren. Wegebeläge
bzw. Fugen mit Brechsand 0/2 nachfugen, einschlämmen.
Überschüssiges Material entfernen.
Ausführung in Teilflächen.
Abrechnung: nach Voraufmaß der bewachsenen Natur- bzw.
Betonsteinkanten.

2 Pflegegänge a 25 lfdm
Menge: 50,000 lfdm

**02.13.0060 Rosenflächen laut Vorbemerkungen pflegen, ständig wi**
Rosenflächen laut Vorbemerkungen pflegen, ständig wildk
rautfrei halten und die Pflanzflächen unter Schonung de
s Wurzelwerkes und der oberirdischen Teile lockern. Flä
chen von Wildkraut und allem sonstigen Unrat säubern. W
urzelwildkräuter ausgraben. Beschädigte und abgestorben
e Pflanzenteile, sowie abgeblühte Blütenstände und Wild
triebe entfernen. Müllansammlungen entfernen. Auf Anwei
sung der Bauleitung ist ein fachgerechter Rückschnitt d
er Rosen bis spätestens Mitte April, je nach Witterung
durchzuführen. Anfallendes Material, Unrat und Wildkrau
t laden und zur Verwendung des AN abfahren.
Bearbeitungsart: hacken oder krailen
Bearbeitungstiefe: ca. 3 cm

5 Pflegegänge a 8,5 m²
Menge: 42,500 m²

**02.13.0070 Wassergebundene Wegedecke pflegen**
Wassergebundene Wegedecke mechanisch von pflanzlichem B
ewuchs reinigen.Anfallendes Material laden und zur Verw
endung des AN abfahren.Teilflächen bei Bedarf mit zu li
eferndem Dolomitbrechsand,Körnung: 0/5mm,Farbe: wie vor
handen,andecken. Wegedecke nach Pflegegang unter Wasser
zugabe abwalzen. Ausführung in Teilflächen.
Abrechnung: nach Voraufmaß der bewachsenen Flächen.

2 Pflegegänge a 71,6 m²
Menge: 143,200 m²

**02.13.0080 Landschaftsgärtner*innen**
Einsatz von Mitarbeitenden im Garten- und Landschaftsba
u im Rahmen von Stundenlohnarbeiten, ausschließlich auf
 Anweisung der Bauleitung
Menge: 1,000 h

**02.13.0090 Arbeiter*innen und Helfer*innen**
Einsatz von Mitarbeitenden im Garten- und Landschaftsba
u im Rahmen von Stundenlohnarbeiten, ausschließlich auf
 Anweisung der Bauleitung
Menge: 1,000 h

#### Bauteil 02.14 SpPl Konrad-Steiler-Straße (0521)

**02.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 796 m²
Menge: 796,000 m²

**02.14.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 796 m²
Menge: 2388,000 m²

**02.14.0030 Wassergebundene Wegedecke pflegen**
Wassergebundene Wegedecke mechanisch von pflanzlichem B
ewuchs reinigen.Anfallendes Material laden und zur Verw
endung des AN abfahren.Teilflächen bei Bedarf mit zu li
eferndem Dolomitbrechsand,Körnung: 0/5mm,Farbe: wie vor
handen,andecken. Wegedecke nach Pflegegang unter Wasser
zugabe abwalzen. Ausführung in Teilflächen.
Abrechnung: nach Voraufmaß der bewachsenen Flächen.

2 Pflegegänge a 436 m²
Menge: 872,000 m²

**02.14.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 219,50 m²
Menge: 10975,000 m²

**02.14.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 46,80 m²
Menge: 2340,000 m²

**02.14.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,10 m²
Menge: 905,000 m²

**02.14.0070 Fallschutzmaterial Rheinsand**
Fallschutzmaterial
Rheinsand 0/2 liefern, abladen und höhengerecht einbaue
n, unter Beachtung der DIN EN 1176.

Abrechnung erfolgt nach Original-Lieferscheinen und Wie
gekarten.
Menge: 1,000 m³

**02.14.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 131 m²
Menge: 1310,000 m²

**02.14.0090 Rasen- und Wegeflächen von Laub säubern**
Rasen- und Wegeflächen nach Beendigung des
Laubfalles von Laub und Unrat säubern, anfallendes
Material laden und zur Verwendung des AN abfahren.
Ausführung in Teilflächen. Ein Anspruch auf Bezahlung
besteht nur für die Flächen, die auf Anweisung des AG
gesäubert worden sind.

2 Pflegegänge a 567 m²
Menge: 1134,000 m²

**02.14.0100 Landschaftsgärtner*innen**
Einsatz von Mitarbeitenden im Garten- und Landschaftsba
u im Rahmen von Stundenlohnarbeiten, ausschließlich auf
 Anweisung der Bauleitung
Menge: 1,000 h

**02.14.0110 Arbeiter*innen und Helfer*innen**
Einsatz von Mitarbeitenden im Garten- und Landschaftsba
u im Rahmen von Stundenlohnarbeiten, ausschließlich auf
 Anweisung der Bauleitung
Menge: 1,000 h

#### Bauteil 02.15 SpPl Theodor-Suhnel-Straße (0592)

**02.15.0010 Natur- bzw. Betonsteinkante pflegen**
Natur- bzw. Betonsteinkante mechanisch oder von Hand
von pflanzlichem Bewuchs reinigen.Anfallendes Material
laden und zur Verwendung des AN abfahren. Wegebeläge
bzw. Fugen mit Brechsand 0/2 nachfugen, einschlämmen.
Überschüssiges Material entfernen.
Ausführung in Teilflächen.
Abrechnung: nach Voraufmaß der bewachsenen Natur- bzw.
Betonsteinkanten.

2 Pflegegänge a 17,5 lfdm
Menge: 35,000 lfdm

**02.15.0020 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**02.15.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 43 m²
Menge: 2150,000 m²

**02.15.0040 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 75 m²
Menge: 3750,000 m²

**02.15.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 63,30 m²
Menge: 3165,000 m²

**02.15.0060 Fallschutzmaterial Rheinsand**
Fallschutzmaterial
Rheinsand 0/2 liefern, abladen und höhengerecht einbaue
n, unter Beachtung der DIN EN 1176.

Abrechnung erfolgt nach Original-Lieferscheinen und Wie
gekarten.
Menge: 1,000 m³

**02.15.0070 Fallschutzmaterial Perlkies**
Fallschutzmaterial
Perlkies 2/8 liefern, abladen und höhengerecht einbauen
, unter Beachtung der DIN EN 1176.

Abrechnung erfolgt nach Original-Lieferscheinen und Wie
gekarten.
Menge: 1,000 m³

**02.15.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 735 m²
Menge: 7350,000 m²

**02.15.0090 Rasen- und Wegeflächen von Laub säubern**
Rasen- und Wegeflächen nach Beendigung des
Laubfalles von Laub und Unrat säubern, anfallendes
Material laden und zur Verwendung des AN abfahren.
Ausführung in Teilflächen. Ein Anspruch auf Bezahlung
besteht nur für die Flächen, die auf Anweisung des AG
gesäubert worden sind.

2 Pflegegänge a 806 m²
Menge: 1612,000 m²

**02.15.0100 Landschaftsgärtner*innen**
Einsatz von Mitarbeitenden im Garten- und Landschaftsba
u im Rahmen von Stundenlohnarbeiten, ausschließlich auf
 Anweisung der Bauleitung
Menge: 1,000 h

**02.15.0110 Arbeiter*innen und Helfer*innen**
Einsatz von Mitarbeitenden im Garten- und Landschaftsba
u im Rahmen von Stundenlohnarbeiten, ausschließlich auf
 Anweisung der Bauleitung
Menge: 1,000 h

#### Bauteil 02.16 SpPl Haarzopfer Straße (1063)

**02.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.
1 Pflegegang a 191 m²
Menge: 191,000 m²

**02.16.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 12 m²
Menge: 36,000 m²

**02.16.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 179 m²
Menge: 537,000 m²

**02.16.0040 Natur- bzw. Betonsteinkante pflegen**
Natur- bzw. Betonsteinkante mechanisch oder von Hand
von pflanzlichem Bewuchs reinigen.Anfallendes Material
laden und zur Verwendung des AN abfahren. Wegebeläge
bzw. Fugen mit Brechsand 0/2 nachfugen, einschlämmen.
Überschüssiges Material entfernen.
Ausführung in Teilflächen.
Abrechnung: nach Voraufmaß der bewachsenen Natur- bzw.
Betonsteinkanten.

2 Pflegegänge a 25 lfdm
Menge: 50,000 lfdm

**02.16.0050 Pflasterfläche pflegen**
Befestigte Flächen aus Betonsteinpflaster oder -platten
,
bzw. Natursteinpflaster oder -platten, mechanisch oder
von Hand von pflanzlichem Bewuchs reinigen.Anfallendes
Material laden und zur Verwendung des AN abfahren.
Wegebeläge mit Brechsand 0/2 nachfugen bzw. einschlämme
n.
Überschüssiges Material entfernen und abfahren.
Ausführung in Teilflächen.
Abrechnung: nach Voraufmaß der bewachsenen Flächen.

2 Pflegegänge a  88 m²
Menge: 176,000 m²

**02.16.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 28 m²
Menge: 1400,000 m²

**02.16.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 223 m²
Menge: 11150,000 m²

**02.16.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 77,20 m²
Menge: 3860,000 m²

**02.16.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 17,40 m²
Menge: 870,000 m²

**02.16.0100 Fallschutzmaterial Rheinsand**
Fallschutzmaterial
Rheinsand 0/2 liefern, abladen und höhengerecht einbaue
n, unter Beachtung der DIN EN 1176.

Abrechnung erfolgt nach Original-Lieferscheinen und Wie
gekarten.
Menge: 1,000 m³

**02.16.0110 Fallschutzmaterial Perlkies**
Fallschutzmaterial
Perlkies 2/8 liefern, abladen und höhengerecht einbauen
, unter Beachtung der DIN EN 1176.

Abrechnung erfolgt nach Original-Lieferscheinen und Wie
gekarten.
Menge: 1,000 m³

**02.16.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 973 m²
Menge: 9730,000 m²

**02.16.0130 Rasen- und Wegeflächen von Laub säubern**
Rasen- und Wegeflächen nach Beendigung des
Laubfalles von Laub und Unrat säubern, anfallendes
Material laden und zur Verwendung des AN abfahren.
Ausführung in Teilflächen. Ein Anspruch auf Bezahlung
besteht nur für die Flächen, die auf Anweisung des AG
gesäubert worden sind.

2 Pflegegänge a 1.061 m²
Menge: 2122,000 m²

**02.16.0140 Landschaftsgärtner*innen**
Einsatz von Mitarbeitenden im Garten- und Landschaftsba
u im Rahmen von Stundenlohnarbeiten, ausschließlich auf
 Anweisung der Bauleitung
Menge: 1,000 h

**02.16.0150 Arbeiter*innen und Helfer*innen**
Einsatz von Mitarbeitenden im Garten- und Landschaftsba
u im Rahmen von Stundenlohnarbeiten, ausschließlich auf
 Anweisung der Bauleitung
Menge: 1,000 h

#### Bauteil 02.17 SpPl Arndtstraße/Engelbertusstraße (0042

**02.17.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 2.763 m²
Menge: 2763,000 m²

**02.17.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 2.763 m²
Menge: 8289,000 m²

**02.17.0030 Gehölzrandschnitt durchführen.**
Gehölzrand aus verschiedenen Gehölzen zur
Wegefreihaltung sauber geschnitten halten,
Schnittgut, sowie alle beschädigten und
abgestorbenen Pflanzenteile entfernen, Material laden
und zur Verwendung des AN abfahren.
Habitus der Gehölzhöhe und -breite nach Angabe der
Bauleitung, Höhe ca. 150 cm bis 450 cm,
Abrechnung nach geschnittenen Flächen.

Anzahl der Pflegegänge: 2 St.
Menge: 200,000 lfdm

**02.17.0040 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**02.17.0050 Natur- bzw. Betonsteinkante pflegen**
Natur- bzw. Betonsteinkante mechanisch oder von Hand
von pflanzlichem Bewuchs reinigen.Anfallendes Material
laden und zur Verwendung des AN abfahren. Wegebeläge
bzw. Fugen mit Brechsand 0/2 nachfugen, einschlämmen.
Überschüssiges Material entfernen.
Ausführung in Teilflächen.
Abrechnung: nach Voraufmaß der bewachsenen Natur- bzw.
Betonsteinkanten.

2 Pflegegänge a 250 lfdm
Menge: 500,000 lfdm

**02.17.0060 Pflasterfläche pflegen**
Befestigte Flächen aus Betonsteinpflaster oder -platten
,
bzw. Natursteinpflaster oder -platten, mechanisch oder
von Hand von pflanzlichem Bewuchs reinigen.Anfallendes
Material laden und zur Verwendung des AN abfahren.
Wegebeläge mit Brechsand 0/2 nachfugen bzw. einschlämme
n.
Überschüssiges Material entfernen und abfahren.
Ausführung in Teilflächen.
Abrechnung: nach Voraufmaß der bewachsenen Flächen.

2 Pflegegänge a 2.479 m²
Menge: 4958,000 m²

**02.17.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**02.17.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 646,60 m²
Menge: 32330,000 m²

**02.17.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**02.17.0100 Fallschutzmaterial Rheinsand**
Fallschutzmaterial
Rheinsand 0/2 liefern, abladen und höhengerecht einbaue
n, unter Beachtung der DIN EN 1176.

Abrechnung erfolgt nach Original-Lieferscheinen und Wie
gekarten.
Menge: 1,000 m³

**02.17.0110 Fallschutzmaterial Perlkies**
Fallschutzmaterial
Perlkies 2/8 liefern, abladen und höhengerecht einbauen
, unter Beachtung der DIN EN 1176.

Abrechnung erfolgt nach Original-Lieferscheinen und Wie
gekarten.
Menge: 1,000 m³

**02.17.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2792 m²
Menge: 27920,000 m²

**02.17.0130 Rasen- und Wegeflächen von Laub säubern**
Rasen- und Wegeflächen nach Beendigung des
Laubfalles von Laub und Unrat säubern, anfallendes
Material laden und zur Verwendung des AN abfahren.
Ausführung in Teilflächen. Ein Anspruch auf Bezahlung
besteht nur für die Flächen, die auf Anweisung des AG
gesäubert worden sind.

2 Pflegegänge a 5.464 m²
Menge: 10928,000 m²

**02.17.0140 Landschaftsgärtner*innen**
Einsatz von Mitarbeitenden im Garten- und Landschaftsba
u im Rahmen von Stundenlohnarbeiten, ausschließlich auf
 Anweisung der Bauleitung
Menge: 1,000 h

**02.17.0150 Arbeiter*innen und Helfer*innen**
Einsatz von Mitarbeitenden im Garten- und Landschaftsba
u im Rahmen von Stundenlohnarbeiten, ausschließlich auf
 Anweisung der Bauleitung
Menge: 1,000 h

#### Bauteil 02.18 SpPl Zinkhüttenstraße (0043)

**02.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 616 m²
Menge: 616,000 m²

**02.18.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 616 m²
Menge: 1848,000 m²

**02.18.0030 Wassergebundene Wegedecke pflegen**
Wassergebundene Wegedecke mechanisch von pflanzlichem B
ewuchs reinigen.Anfallendes Material laden und zur Verw
endung des AN abfahren.Teilflächen bei Bedarf mit zu li
eferndem Dolomitbrechsand,Körnung: 0/5mm,Farbe: wie vor
handen,andecken. Wegedecke nach Pflegegang unter Wasser
zugabe abwalzen. Ausführung in Teilflächen.
Abrechnung: nach Voraufmaß der bewachsenen Flächen.

2 Pflegegänge a 196 m²
Menge: 392,000 m²

**02.18.0040 Unterhaltungspflege an Fallschutzflächen auf Spielplätzen. Sandflächen .**
Unterhaltungspflege an Fallschutzflächen auf Spielplätz
en: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31 m²
Menge: 1550,000 m²

**02.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 53,60 m²
Menge: 2680,000 m²

**02.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 81,90 m²
Menge: 4095,000 m²

**02.18.0070 Fallschutzmaterial Rheinsand**
Fallschutzmaterial
Rheinsand 0/2 liefern, abladen und höhengerecht einbaue
n, unter Beachtung der DIN EN 1176.

Abrechnung erfolgt nach Original-Lieferscheinen und Wie
gekarten.
Menge: 1,000 m³

**02.18.0080 Fallschutzmaterial Perlkies**
Fallschutzmaterial
Perlkies 2/8 liefern, abladen und höhengerecht einbauen
, unter Beachtung der DIN EN 1176.

Abrechnung erfolgt nach Original-Lieferscheinen und Wie
gekarten.
Menge: 1,000 m3

**02.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 420 m²
Menge: 4200,000 m²

**02.18.0100 Rasen- und Wegeflächen von Laub säubern**
Rasen- und Wegeflächen nach Beendigung des
Laubfalles von Laub und Unrat säubern, anfallendes
Material laden und zur Verwendung des AN abfahren.
Ausführung in Teilflächen. Ein Anspruch auf Bezahlung
besteht nur für die Flächen, die auf Anweisung des AG
gesäubert worden sind.

2 Pflegegänge a 616 m²
Menge: 1232,000 m²

**02.18.0110 Landschaftsgärtner*innen**
Einsatz von Mitarbeitenden im Garten- und Landschaftsba
u im Rahmen von Stundenlohnarbeiten, ausschließlich auf
 Anweisung der Bauleitung
Menge: 1,000 h

**02.18.0120 Arbeiter*innen und Helfer*innen**
Einsatz von Mitarbeitenden im Garten- und Landschaftsba
u im Rahmen von Stundenlohnarbeiten, ausschließlich auf
 Anweisung der Bauleitung
Menge: 1,000 h

#### Bauteil 02.19 SpPl August-Schmidt-Straße (0465)

**02.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 172 m²
Menge: 172,000 m²

**02.19.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 172 m²
Menge: 516,000 m2

**02.19.0030 Gehölzrandschnitt durchführen.**
Gehölzrand aus verschiedenen Gehölzen zur
Wegefreihaltung sauber geschnitten halten,
Schnittgut, sowie alle beschädigten und
abgestorbenen Pflanzenteile entfernen, Material laden
und zur Verwendung des AN abfahren.
Habitus der Gehölzhöhe und -breite nach Angabe der
Bauleitung, Höhe ca. 100 cm bis 150 cm,
Abrechnung nach geschnittenen Flächen.

Anzahl der Pflegegänge: 2 St.
Menge: 50,000 lfdm

**02.19.0040 Natur- bzw. Betonsteinkante pflegen**
Natur- bzw. Betonsteinkante mechanisch oder von Hand
von pflanzlichem Bewuchs reinigen.Anfallendes Material
laden und zur Verwendung des AN abfahren. Wegebeläge
bzw. Fugen mit Brechsand 0/2 nachfugen, einschlämmen.
Überschüssiges Material entfernen.
Ausführung in Teilflächen.
Abrechnung: nach Voraufmaß der bewachsenen Natur- bzw.
Betonsteinkanten.

2 Pflegegänge a 125 lfdm
Menge: 250,000 lfdm

**02.19.0050 Pflasterfläche pflegen**
Befestigte Flächen aus Betonsteinpflaster oder -platten
,
bzw. Natursteinpflaster oder -platten, mechanisch oder
von Hand von pflanzlichem Bewuchs reinigen.Anfallendes
Material laden und zur Verwendung des AN abfahren.
Wegebeläge mit Brechsand 0/2 nachfugen bzw. einschlämme
n.
Überschüssiges Material entfernen und abfahren.
Ausführung in Teilflächen.
Abrechnung: nach Voraufmaß der bewachsenen Flächen.

2 Pflegegänge a 259 m²
Menge: 518,000 m²

**02.19.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 94 m²
Menge: 4700,000 m²

**02.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 33 m²
Menge: 1650,000 m²

**02.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres. Art der Spielplatzfläche: Rasenfläche,
im Bereich des Fallraumes, 1,50 m um das entsprechende
Spielgerät herum, sowie das Spielgerät selbst von Unrat
 säubern.
Durchführung der Säuberungen wöchentlich, sowie

zusätzliche Durchgänge nach Aufforderung durch den AG.

Anfallender Unrat ist gemäß den Vorbedingungen zu entso
rgen.

50 Pflegegänge a 7,10 m²
Menge: 355,000 m²

**02.19.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 54 m²
Menge: 2700,000 m²

**02.19.0100 Fallschutzmaterial Rheinsand**
Fallschutzmaterial
Rheinsand 0/2 liefern, abladen und höhengerecht einbaue
n, unter Beachtung der DIN EN 1176.

Abrechnung erfolgt nach Original-Lieferscheinen und Wie
gekarten.
Menge: 1,000 m³

**02.19.0110 Fallschutzmaterial Perlkies**
Fallschutzmaterial
Perlkies 2/8 liefern, abladen und höhengerecht einbauen
, unter Beachtung der DIN EN 1176.

Abrechnung erfolgt nach Original-Lieferscheinen und Wie
gekarten.
Menge: 1,000 m³

**02.19.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 252 m²
Menge: 2520,000 m²

**02.19.0130 Rasen- und Wegeflächen von Laub säubern**
Rasen- und Wegeflächen nach Beendigung des
Laubfalles von Laub und Unrat säubern, anfallendes
Material laden und zur Verwendung des AN abfahren.
Ausführung in Teilflächen. Ein Anspruch auf Bezahlung
besteht nur für die Flächen, die auf Anweisung des AG
gesäubert worden sind.

2 Pflegegänge a 511 m²
Menge: 1022,000 m²

**02.19.0140 Landschaftsgärtner*innen**
Einsatz von Mitarbeitenden im Garten- und Landschaftsba
u im Rahmen von Stundenlohnarbeiten, ausschließlich auf
 Anweisung der Bauleitung
Menge: 1,000 h

**02.19.0150 Arbeiter*innen und Helfer*innen**
Einsatz von Mitarbeitenden im Garten- und Landschaftsba
u im Rahmen von Stundenlohnarbeiten, ausschließlich auf
 Anweisung der Bauleitung
Menge: 1,000 h

#### Bauteil 02.20 SpPl Hornstraße/Bruchstraße (0549)

**02.20.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**02.20.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350 m²
Menge: 1050,000 m²

**02.20.0030 Wegeflächen von Laub säubern**
Wegeflächen nach Beendigung des
Laubfalles von Laub und Unrat säubern, anfallendes
Material laden und zur Verwendung des AN abfahren.
Ausführung in Teilflächen. Ein Anspruch auf Bezahlung
besteht nur für die Flächen, die auf Anweisung des AG
gesäubert worden sind.

2 Pflegegänge a 700 m²
Menge: 1400,000 m²

**02.20.0040 Wassergebundene Wegedecke pflegen**
Wassergebundene Wegedecke mechanisch von pflanzlichem B
ewuchs reinigen.Anfallendes Material laden und zur Verw
endung des AN abfahren.Teilflächen bei Bedarf mit zu li
eferndem Dolomitbrechsand,Körnung: 0/5mm,Farbe: wie vor
handen,andecken. Wegedecke nach Pflegegang unter Wasser
zugabe abwalzen. Ausführung in Teilflächen.
Abrechnung: nach Voraufmaß der bewachsenen Flächen.

2 Pflegegänge a 550 m²
Menge: 1100,000 m²

**02.20.0050 Natur- bzw. Betonsteinkante pflegen**
Natur- bzw. Betonsteinkante mechanisch oder von Hand
von pflanzlichem Bewuchs reinigen.Anfallendes Material
laden und zur Verwendung des AN abfahren. Wegebeläge
bzw. Fugen mit Brechsand 0/2 nachfugen, einschlämmen.
Überschüssiges Material entfernen.
Ausführung in Teilflächen.
Abrechnung: nach Voraufmaß der bewachsenen Natur- bzw.
Betonsteinkanten.

2 Pflegegänge a 25 lfdm
Menge: 50,000 lfdm

**02.20.0060 Pflasterfläche pflegen**
Befestigte Flächen aus Betonsteinpflaster oder -platten
,
bzw. Natursteinpflaster oder -platten, mechanisch oder
von Hand von pflanzlichem Bewuchs reinigen.Anfallendes
Material laden und zur Verwendung des AN abfahren.
Wegebeläge mit Brechsand 0/2 nachfugen bzw. einschlämme
n.
Überschüssiges Material entfernen und abfahren.
Ausführung in Teilflächen.
Abrechnung: nach Voraufmaß der bewachsenen Flächen.

2 Pflegegänge a 150 m²
Menge: 300,000 m²

**02.20.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 166,56 m²
Menge: 8328,000 m²

**02.20.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45,40 m²
Menge: 2270,000 m²

**02.20.0090 Fallschutzmaterial Rheinsand**
Fallschutzmaterial
Rheinsand 0/2 liefern, abladen und höhengerecht einbaue
n, unter Beachtung der DIN EN 1176.

Abrechnung erfolgt nach Original-Lieferscheinen und Wie
gekarten.
Menge: 1,000 m³

**02.20.0100 Landschaftsgärtner*innen**
Einsatz von Mitarbeitenden im Garten- und Landschaftsba
u im Rahmen von Stundenlohnarbeiten, ausschließlich auf
 Anweisung der Bauleitung
Menge: 1,000 h

**02.20.0110 Arbeiter*innen und Helfer*innen**
Einsatz von Mitarbeitenden im Garten- und Landschaftsba
u im Rahmen von Stundenlohnarbeiten, ausschließlich auf
 Anweisung der Bauleitung
Menge: 1,000 h

#### Bauteil 02.21 SpPl Von-Graefe-Straße (0550)

**02.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 189 m²
Menge: 189,000 m²

**02.21.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 85 m²
Menge: 255,000 m²

**02.21.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 104 m²
Menge: 312,000 m²

**02.21.0040 Gehölzrandschnitt durchführen.**
Gehölzrand aus verschiedenen Gehölzen zur
Wegefreihaltung sauber geschnitten halten,
Schnittgut, sowie alle beschädigten und
abgestorbenen Pflanzenteile entfernen, Material laden
und zur Verwendung des AN abfahren.
Habitus der Gehölzhöhe und -breite nach Angabe der
Bauleitung, Höhe ca. 100 cm bis 150 cm,
Abrechnung nach geschnittenen Flächen.

Anzahl der Pflegegänge: 2 St.
Menge: 40,000 lfdm

**02.21.0050 Natur- bzw. Betonsteinkante pflegen**
Natur- bzw. Betonsteinkante mechanisch oder von Hand
von pflanzlichem Bewuchs reinigen.Anfallendes Material
laden und zur Verwendung des AN abfahren. Wegebeläge
bzw. Fugen mit Brechsand 0/2 nachfugen, einschlämmen.
Überschüssiges Material entfernen.
Ausführung in Teilflächen.
Abrechnung: nach Voraufmaß der bewachsenen Natur- bzw.
Betonsteinkanten.

2 Pflegegänge a 13,5 lfdm
Menge: 27,000 lfdm

**02.21.0060 Pflasterfläche pflegen**
Befestigte Flächen aus Betonsteinpflaster oder -platten
,
bzw. Natursteinpflaster oder -platten, mechanisch oder
von Hand von pflanzlichem Bewuchs reinigen.Anfallendes
Material laden und zur Verwendung des AN abfahren.
Wegebeläge mit Brechsand 0/2 nachfugen bzw. einschlämme
n.
Überschüssiges Material entfernen und abfahren.
Ausführung in Teilflächen.
Abrechnung: nach Voraufmaß der bewachsenen Flächen.

2 Pflegegänge a 205 m²
Menge: 410,000 m²

**02.21.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 16 m²
Menge: 800,000 m²

**02.21.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 173 m²
Menge: 8650,000 m²

**02.21.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 74,70 m²
Menge: 3735,000 m²

**02.21.0100 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45 m²
Menge: 2250,000 m²

**02.21.0110 Fallschutzmaterial Rheinsand**
Fallschutzmaterial
Rheinsand 0/2 liefern, abladen und höhengerecht einbaue
n, unter Beachtung der DIN EN 1176.

Abrechnung erfolgt nach Original-Lieferscheinen und Wie
gekarten.
Menge: 1,000 m³

**02.21.0120 Fallschutzmaterial Perlkies**
Fallschutzmaterial
Perlkies 2/8 liefern, abladen und höhengerecht einbauen
, unter Beachtung der DIN EN 1176.

Abrechnung erfolgt nach Original-Lieferscheinen und Wie
gekarten.
Menge: 1,000 m3

**02.21.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.049 m²
Menge: 10490,000 m²

**02.21.0140 Rasen- und Wegeflächen von Laub säubern**
Rasen- und Wegeflächen nach Beendigung des
Laubfalles von Laub und Unrat säubern, anfallendes
Material laden und zur Verwendung des AN abfahren.
Ausführung in Teilflächen. Ein Anspruch auf Bezahlung
besteht nur für die Flächen, die auf Anweisung des AG
gesäubert worden sind.

2 Pflegegänge a 1.254 m²
Menge: 2508,000 m²

**02.21.0150 Landschaftsgärtner*innen**
Einsatz von Mitarbeitenden im Garten- und Landschaftsba
u im Rahmen von Stundenlohnarbeiten, ausschließlich auf
 Anweisung der Bauleitung
Menge: 1,000 h

**02.21.0160 Arbeiter*innen und Helfer*innen**
Einsatz von Mitarbeitenden im Garten- und Landschaftsba
u im Rahmen von Stundenlohnarbeiten, ausschließlich auf
 Anweisung der Bauleitung
Menge: 1,000 h

#### Bauteil 02.22 GA Von-Graefe-Straße (0551)

**02.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 728 m²
Menge: 728,000 m²

**02.22.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 120 m²
Menge: 360,000 m²

**02.22.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 608 m²
Menge: 1824,000 m²

**02.22.0040 Gehölzrandschnitt durchführen.**
Gehölzrand aus verschiedenen Gehölzen zur
Wegefreihaltung sauber geschnitten halten,
Schnittgut, sowie alle beschädigten und
abgestorbenen Pflanzenteile entfernen, Material laden
und zur Verwendung des AN abfahren.
Habitus der Gehölzhöhe und -breite nach Angabe der
Bauleitung, Höhe ca. 150 cm bis 450 cm,
Abrechnung nach geschnittenen Flächen.

Anzahl der Pflegegänge: 2 St.
Menge: 120,000 lfdm

**02.22.0050 Wassergebundene Wegedecke pflegen**
Wassergebundene Wegedecke mechanisch von pflanzlichem B
ewuchs reinigen.Anfallendes Material laden und zur Verw
endung des AN abfahren.Teilflächen bei Bedarf mit zu li
eferndem Dolomitbrechsand,Körnung: 0/5mm,Farbe: wie vor
handen,andecken. Wegedecke nach Pflegegang unter Wasser
zugabe abwalzen. Ausführung in Teilflächen.
Abrechnung: nach Voraufmaß der bewachsenen Flächen.

2 Pflegegänge a 163 m²
Menge: 326,000 m²

**02.22.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.085 m²
Menge: 20850,000 m²

**02.22.0070 Rasen- und Wegeflächen von Laub säubern**
Rasen- und Wegeflächen nach Beendigung des
Laubfalles von Laub und Unrat säubern, anfallendes
Material laden und zur Verwendung des AN abfahren.
Ausführung in Teilflächen. Ein Anspruch auf Bezahlung
besteht nur für die Flächen, die auf Anweisung des AG
gesäubert worden sind.

2 Pflegegänge a 2.248 m²
Menge: 4496,000 m²

**02.22.0080 Landschaftsgärtner*innen**
Einsatz von Mitarbeitenden im Garten- und Landschaftsba
u im Rahmen von Stundenlohnarbeiten, ausschließlich auf
 Anweisung der Bauleitung
Menge: 1,000 h

**02.22.0090 Arbeiter*innen und Helfer*innen**
Einsatz von Mitarbeitenden im Garten- und Landschaftsba
u im Rahmen von Stundenlohnarbeiten, ausschließlich auf
 Anweisung der Bauleitung
Menge: 1,000 h

#### Bauteil 02.23 GA Dieter-aus-dem-Siepen-Platz (0713)

**02.23.0010 Wassergebundene Wegedecke pflegen**
Wassergebundene Wegedecke mechanisch von pflanzlichem B
ewuchs reinigen.Anfallendes Material laden und zur Verw
endung des AN abfahren.Teilflächen bei Bedarf mit zu li
eferndem Dolomitbrechsand,Körnung: 0/5mm,Farbe: wie vor
handen,andecken. Wegedecke nach Pflegegang unter Wasser
zugabe abwalzen. Ausführung in Teilflächen.
Abrechnung: nach Voraufmaß der bewachsenen Flächen.

2 Pflegegänge a 66 m²
Menge: 132,000 m²

**02.23.0020 Pflasterfläche pflegen**
Befestigte Flächen aus Betonsteinpflaster oder -platten
,
bzw. Natursteinpflaster oder -platten, mechanisch oder
von Hand von pflanzlichem Bewuchs reinigen.Anfallendes
Material laden und zur Verwendung des AN abfahren.
Wegebeläge mit Brechsand 0/2 nachfugen bzw. einschlämme
n.
Überschüssiges Material entfernen und abfahren.
Ausführung in Teilflächen.
Abrechnung: nach Voraufmaß der bewachsenen Flächen.

2 Pflegegänge a 267 m²
Menge: 534,000 m²

**02.23.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 342 m²
Menge: 3420,000 m²

**02.23.0040 Rasen- und Wegeflächen von Laub säubern**
Rasen- und Wegeflächen nach Beendigung des
Laubfalles von Laub und Unrat säubern, anfallendes
Material laden und zur Verwendung des AN abfahren.
Ausführung in Teilflächen. Ein Anspruch auf Bezahlung
besteht nur für die Flächen, die auf Anweisung des AG
gesäubert worden sind.

2 Pflegegänge a 609 m²
Menge: 1218,000 m²

**02.23.0050 Landschaftsgärtner*innen**
Einsatz von Mitarbeitenden im Garten- und Landschaftsba
u im Rahmen von Stundenlohnarbeiten, ausschließlich auf
 Anweisung der Bauleitung
Menge: 1,000 h

**02.23.0060 Arbeiter*innen und Helfer*innen**
Einsatz von Mitarbeitenden im Garten- und Landschaftsba
u im Rahmen von Stundenlohnarbeiten, ausschließlich auf
 Anweisung der Bauleitung
Menge: 1,000 h

#### Bauteil 02.24 SpPl Charlottenstraße (0721) inkl. Bolzp

**02.24.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 727 m²
Menge: 727,000 m²

**02.24.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 727 m2
Menge: 2181,000 m²

**02.24.0030 Natur- bzw. Betonsteinkante pflegen**
Natur- bzw. Betonsteinkante mechanisch oder von Hand
von pflanzlichem Bewuchs reinigen.Anfallendes Material
laden und zur Verwendung des AN abfahren. Wegebeläge
bzw. Fugen mit Brechsand 0/2 nachfugen, einschlämmen.
Überschüssiges Material entfernen.
Ausführung in Teilflächen.
Abrechnung: nach Voraufmaß der bewachsenen Natur- bzw.
Betonsteinkanten.

2 Pflegegänge a 50 lfdm
Menge: 100,000 lfdm

**02.24.0040 Pflasterfläche pflegen**
Befestigte Flächen aus Betonsteinpflaster oder -platten
,
bzw. Natursteinpflaster oder -platten, mechanisch oder
von Hand von pflanzlichem Bewuchs reinigen.Anfallendes
Material laden und zur Verwendung des AN abfahren.
Wegebeläge mit Brechsand 0/2 nachfugen bzw. einschlämme
n.
Überschüssiges Material entfernen und abfahren.
Ausführung in Teilflächen.
Abrechnung: nach Voraufmaß der bewachsenen Flächen.

2 Pflegegänge a 291 m²
Menge: 582,000 m²

**02.24.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 116,60 m²
Menge: 5830,000 m²

**02.24.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 94,30 m²
Menge: 4715,000 m²

**02.24.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**02.24.0080 Fallschutzmaterial Rheinsand**
Fallschutzmaterial
Rheinsand 0/2 liefern, abladen und höhengerecht einbaue
n, unter Beachtung der DIN EN 1176.

Abrechnung erfolgt nach Original-Lieferscheinen und Wie
gekarten.
Menge: 1,000 m³

**02.24.0090 Fallschutzmaterial Perlkies**
Fallschutzmaterial
Perlkies 2/8 liefern, abladen und höhengerecht einbauen
, unter Beachtung der DIN EN 1176.

Abrechnung erfolgt nach Original-Lieferscheinen und Wie
gekarten.
Menge: 1,000 m³

**02.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 284 m²
Menge: 2840,000 m²

**02.24.0110 Rasen- und Wegeflächen von Laub säubern**
Rasen- und Wegeflächen nach Beendigung des
Laubfalles von Laub und Unrat säubern, anfallendes
Material laden und zur Verwendung des AN abfahren.
Ausführung in Teilflächen. Ein Anspruch auf Bezahlung
besteht nur für die Flächen, die auf Anweisung des AG
gesäubert worden sind.

2 Pflegegänge a 575 m²
Menge: 1150,000 m²

**02.24.0120 Landschaftsgärtner*innen**
Einsatz von Mitarbeitenden im Garten- und Landschaftsba
u im Rahmen von Stundenlohnarbeiten, ausschließlich auf
 Anweisung der Bauleitung
Menge: 1,000 h

**02.24.0130 Arbeiter*innen und Helfer*innen**
Einsatz von Mitarbeitenden im Garten- und Landschaftsba
u im Rahmen von Stundenlohnarbeiten, ausschließlich auf
 Anweisung der Bauleitung
Menge: 1,000 h

#### Bauteil 02.25 GA Kardinal-Graf-Galen-Straße (0747)

**02.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 475 m²
Menge: 475,000 m²

**02.25.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 145 m²
Menge: 435,000 m²

**02.25.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 330 m²
Menge: 990,000 m²

**02.25.0040 Gehölzrandschnitt durchführen.**
Gehölzrand aus verschiedenen Gehölzen zur
Wegefreihaltung sauber geschnitten halten,
Schnittgut, sowie alle beschädigten und
abgestorbenen Pflanzenteile entfernen, Material laden
und zur Verwendung des AN abfahren.
Habitus der Gehölzhöhe und -breite nach Angabe der
Bauleitung, Höhe ca. 100 cm bis 150 cm,
Abrechnung nach geschnittenen Flächen.

Anzahl der Pflegegänge: 2 St.
Menge: 100,000 lfdm

**02.25.0050 Wassergebundene Wegedecke pflegen**
Wassergebundene Wegedecke mechanisch von pflanzlichem B
ewuchs reinigen.Anfallendes Material laden und zur Verw
endung des AN abfahren.Teilflächen bei Bedarf mit zu li
eferndem Dolomitbrechsand,Körnung: 0/5mm,Farbe: wie vor
handen,andecken. Wegedecke nach Pflegegang unter Wasser
zugabe abwalzen. Ausführung in Teilflächen.
Abrechnung: nach Voraufmaß der bewachsenen Flächen.

2 Pflegegänge a 237 m²
Menge: 474,000 m²

**02.25.0060 Natur- bzw. Betonsteinkante pflegen**
Natur- bzw. Betonsteinkante mechanisch oder von Hand
von pflanzlichem Bewuchs reinigen.Anfallendes Material
laden und zur Verwendung des AN abfahren. Wegebeläge
bzw. Fugen mit Brechsand 0/2 nachfugen, einschlämmen.
Überschüssiges Material entfernen.
Ausführung in Teilflächen.
Abrechnung: nach Voraufmaß der bewachsenen Natur- bzw.
Betonsteinkanten.

2 Pflegegänge a 150 lfdm
Menge: 300,000 lfdm

**02.25.0070 Pflasterfläche pflegen**
Befestigte Flächen aus Betonsteinpflaster oder -platten
,
bzw. Natursteinpflaster oder -platten, mechanisch oder
von Hand von pflanzlichem Bewuchs reinigen.Anfallendes
Material laden und zur Verwendung des AN abfahren.
Wegebeläge mit Brechsand 0/2 nachfugen bzw. einschlämme
n.
Überschüssiges Material entfernen und abfahren.
Ausführung in Teilflächen.
Abrechnung: nach Voraufmaß der bewachsenen Flächen.

2 Pflegegänge a 111 m²
Menge: 222,000 m²

**02.25.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.338 m²
Menge: 13380,000 m²

**02.25.0090 Rasen- und Wegeflächen von Laub säubern**
Rasen- und Wegeflächen nach Beendigung des
Laubfalles von Laub und Unrat säubern, anfallendes
Material laden und zur Verwendung des AN abfahren.
Ausführung in Teilflächen. Ein Anspruch auf Bezahlung
besteht nur für die Flächen, die auf Anweisung des AG
gesäubert worden sind.

2 Pflegegänge a 1.707,50 m²
Menge: 3415,000 m²

**02.25.0100 Landschaftsgärtner*innen**
Einsatz von Mitarbeitenden im Garten- und Landschaftsba
u im Rahmen von Stundenlohnarbeiten, ausschließlich auf
 Anweisung der Bauleitung
Menge: 1,000 h

**02.25.0110 Arbeiter*innen und Helfer*innen**
Einsatz von Mitarbeitenden im Garten- und Landschaftsba
u im Rahmen von Stundenlohnarbeiten, ausschließlich auf
 Anweisung der Bauleitung
Menge: 1,000 h

#### Bauteil 02.26 BF Tourainer Ring (1261)

**02.26.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 267 m²
Menge: 2670,000 m²

**02.26.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 2.114
 m²
Menge: 2114,000 m²

**02.26.0030 Rasen- und Wegeflächen von Laub säubern**
Rasen- und Wegeflächen nach Beendigung des
Laubfalles von Laub und Unrat säubern, anfallendes
Material laden und zur Verwendung des AN abfahren.
Ausführung in Teilflächen. Ein Anspruch auf Bezahlung
besteht nur für die Flächen, die auf Anweisung des AG
gesäubert worden sind.

2 Pflegegänge a 267 m²
Menge: 534,000 m²

**02.26.0040 Landschaftsgärtner*innen**
Einsatz von Mitarbeitenden im Garten- und Landschaftsba
u im Rahmen von Stundenlohnarbeiten, ausschließlich auf
 Anweisung der Bauleitung
Menge: 1,000 h

**02.26.0050 Arbeiter*innen und Helfer*innen**
Einsatz von Mitarbeitenden im Garten- und Landschaftsba
u im Rahmen von Stundenlohnarbeiten, ausschließlich auf
 Anweisung der Bauleitung
Menge: 1,000 h

#### Bauteil 02.27 SpPl Dickswall / Oststraße (0543)

**02.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 879 m²
Menge: 879,000 m²

**02.27.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 879 m²
Menge: 2637,000 m²

**02.27.0030 Wassergebundene Wegedecke pflegen**
Wassergebundene Wegedecke mechanisch von pflanzlichem B
ewuchs reinigen.Anfallendes Material laden und zur Verw
endung des AN abfahren.Teilflächen bei Bedarf mit zu li
eferndem Dolomitbrechsand,Körnung: 0/5mm,Farbe: wie vor
handen,andecken. Wegedecke nach Pflegegang unter Wasser
zugabe abwalzen. Ausführung in Teilflächen.
Abrechnung: nach Voraufmaß der bewachsenen Flächen.

2 Pflegegänge a 291 m²
Menge: 582,000 m²

**02.27.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23,90 m²
Menge: 1195,000 m²

**02.27.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 172,40 m²
Menge: 8620,000 m²

**02.27.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,80 m²
Menge: 1340,000 m²

**02.27.0070 Fallschutzmaterial Rheinsand**
Fallschutzmaterial
Rheinsand 0/2 liefern, abladen und höhengerecht einbaue
n, unter Beachtung der DIN EN 1176.

Abrechnung erfolgt nach Original-Lieferscheinen und Wie
gekarten.
Menge: 1,000 m³

**02.27.0080 Fallschutzmaterial Perlkies**
Fallschutzmaterial
Perlkies 2/8 liefern, abladen und höhengerecht einbauen
, unter Beachtung der DIN EN 1176.

Abrechnung erfolgt nach Original-Lieferscheinen und Wie
gekarten.
Menge: 1,000 m³

**02.27.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 538 m²
Menge: 5380,000 m²

**02.27.0100 Rasen- und Wegeflächen von Laub säubern**
Rasen- und Wegeflächen nach Beendigung des
Laubfalles von Laub und Unrat säubern, anfallendes
Material laden und zur Verwendung des AN abfahren.
Ausführung in Teilflächen. Ein Anspruch auf Bezahlung
besteht nur für die Flächen, die auf Anweisung des AG
gesäubert worden sind.

2 Pflegegänge a 829 m²
Menge: 1658,000 m²

**02.27.0110 Landschaftsgärtner*innen**
Einsatz von Mitarbeitenden im Garten- und Landschaftsba
u im Rahmen von Stundenlohnarbeiten, ausschließlich auf
 Anweisung der Bauleitung
Menge: 1,000 h

**02.27.0120 Arbeiter*innen und Helfer*innen**
Einsatz von Mitarbeitenden im Garten- und Landschaftsba
u im Rahmen von Stundenlohnarbeiten, ausschließlich auf
 Anweisung der Bauleitung
Menge: 1,000 h

#### Bauteil 02.28 GA Dickswall / Kämpchenstraße (0602)

**02.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 22 m²
Menge: 22,000 m²

**02.28.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 22 m²
Menge: 66,000 m²

**02.28.0030 Pflasterfläche pflegen**
Befestigte Flächen aus Betonsteinpflaster oder -platten
,
bzw. Natursteinpflaster oder -platten, mechanisch oder
von Hand von pflanzlichem Bewuchs reinigen.Anfallendes
Material laden und zur Verwendung des AN abfahren.
Wegebeläge mit Brechsand 0/2 nachfugen bzw. einschlämme
n.
Überschüssiges Material entfernen und abfahren.
Ausführung in Teilflächen.
Abrechnung: nach Voraufmaß der bewachsenen Flächen.

2 Pfllegegänge a 156 m²
Menge: 312,000 m²

**02.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 453 m²
Menge: 4530,000 m²

**02.28.0050 Rasen- und Wegeflächen von Laub säubern**
Rasen- und Wegeflächen nach Beendigung des
Laubfalles von Laub und Unrat säubern, anfallendes
Material laden und zur Verwendung des AN abfahren.
Ausführung in Teilflächen. Ein Anspruch auf Bezahlung
besteht nur für die Flächen, die auf Anweisung des AG
gesäubert worden sind.

2 Pflegegänge a 609 m²
Menge: 1318,000 m²

**02.28.0060 Landschaftsgärtner*innen**
Einsatz von Mitarbeitenden im Garten- und Landschaftsba
u im Rahmen von Stundenlohnarbeiten, ausschließlich auf
 Anweisung der Bauleitung
Menge: 1,000 h

**02.28.0070 Arbeiter*innen und Helfer*innen**
Einsatz von Mitarbeitenden im Garten- und Landschaftsba
u im Rahmen von Stundenlohnarbeiten, ausschließlich auf
 Anweisung der Bauleitung
Menge: 1,000 h

#### Bauteil 02.29 GA Ehrenmal Kettwiger Straße (0603)

**02.29.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 1.076 m²
Menge: 1076,000 m²

**02.29.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 19 m²
Menge: 57,000 m²

**02.29.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge  1.057 m²
Menge: 3171,000 m²

**02.29.0040 Wassergebundene Wegedecke pflegen**
Wassergebundene Wegedecke mechanisch von pflanzlichem B
ewuchs reinigen.Anfallendes Material laden und zur Verw
endung des AN abfahren.Teilflächen bei Bedarf mit zu li
eferndem Dolomitbrechsand,Körnung: 0/5mm,Farbe: wie vor
handen,andecken. Wegedecke nach Pflegegang unter Wasser
zugabe abwalzen. Ausführung in Teilflächen.
Abrechnung: nach Voraufmaß der bewachsenen Flächen.

2 Pflegegänge a 463 m²
Menge: 926,000 m²

**02.29.0050 Natur- bzw. Betonsteinkante pflegen**
Natur- bzw. Betonsteinkante mechanisch oder von Hand
von pflanzlichem Bewuchs reinigen.Anfallendes Material
laden und zur Verwendung des AN abfahren. Wegebeläge
bzw. Fugen mit Brechsand 0/2 nachfugen, einschlämmen.
Überschüssiges Material entfernen.
Ausführung in Teilflächen.
Abrechnung: nach Voraufmaß der bewachsenen Natur- bzw.
Betonsteinkanten.

2 Pflegegänge a 50 lfdm
Menge: 100,000 lfdm

**02.29.0060 Pflasterfläche pflegen**
Befestigte Flächen aus Betonsteinpflaster oder -platten
,
bzw. Natursteinpflaster oder -platten, mechanisch oder
von Hand von pflanzlichem Bewuchs reinigen.Anfallendes
Material laden und zur Verwendung des AN abfahren.
Wegebeläge mit Brechsand 0/2 nachfugen bzw. einschlämme
n.
Überschüssiges Material entfernen und abfahren.
Ausführung in Teilflächen.
Abrechnung: nach Voraufmaß der bewachsenen Flächen.

2 Pflegegänge a 432 m²
Menge: 864,000 m²

**02.29.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.351 m²
Menge: 43510,000 m²

**02.29.0080 Rasen- und Wegeflächen von Laub säubern**
Rasen- und Wegeflächen nach Beendigung des
Laubfalles von Laub und Unrat säubern, anfallendes
Material laden und zur Verwendung des AN abfahren.
Ausführung in Teilflächen. Ein Anspruch auf Bezahlung
besteht nur für die Flächen, die auf Anweisung des AG
gesäubert worden sind.

2 Pflegegänge a 5.247  m²
Menge: 10494,000 m²

**02.29.0090 Landschaftsgärtner*innen**
Einsatz von Mitarbeitenden im Garten- und Landschaftsba
u im Rahmen von Stundenlohnarbeiten, ausschließlich auf
 Anweisung der Bauleitung
Menge: 1,000 h

**02.29.0100 Arbeiter*innen und Helfer*innen**
Einsatz von Mitarbeitenden im Garten- und Landschaftsba
u im Rahmen von Stundenlohnarbeiten, ausschließlich auf
 Anweisung der Bauleitung
Menge: 1,000 h

#### Bauteil 02.30 SpPl Kettwiger Straße (0654)

**02.30.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 603 m²
Menge: 549,000 m²

**02.30.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 530 m²
Menge: 1590,000 m²

**02.30.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 73 m²
Menge: 219,000 m²

**02.30.0040 Gehölzrandschnitt durchführen.**
Gehölzrand aus verschiedenen Gehölzen zur
Wegefreihaltung sauber geschnitten halten,
Schnittgut, sowie alle beschädigten und
abgestorbenen Pflanzenteile entfernen, Material laden
und zur Verwendung des AN abfahren.
Habitus der Gehölzhöhe und -breite nach Angabe der
Bauleitung, Höhe ca. 100 cm bis 150 cm,
Abrechnung nach geschnittenen Flächen.

Anzahl der Pflegegänge: 2 St.
Menge: 80,000 lfdm

**02.30.0050 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**02.30.0060 Pflasterfläche pflegen**
Befestigte Flächen aus Betonsteinpflaster oder -platten
,
bzw. Natursteinpflaster oder -platten, mechanisch oder
von Hand von pflanzlichem Bewuchs reinigen.Anfallendes
Material laden und zur Verwendung des AN abfahren.
Wegebeläge mit Brechsand 0/2 nachfugen bzw. einschlämme
n.
Überschüssiges Material entfernen und abfahren.
Ausführung in Teilflächen.
Abrechnung: nach Voraufmaß der bewachsenen Flächen.

2 Pflegegänge a 81 m²
Menge: 162,000 m²

**02.30.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 69 m²
Menge: 3450,000 m²

**02.30.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**02.30.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 47 m²
Menge: 2350,000 m²

**02.30.0100 Fallschutzmaterial Rheinsand**
Fallschutzmaterial
Rheinsand 0/2 liefern, abladen und höhengerecht einbaue
n, unter Beachtung der DIN EN 1176.

Abrechnung erfolgt nach Original-Lieferscheinen und Wie
gekarten.
Menge: 1,000 m³

**02.30.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 669 m²
Menge: 6690,000 m²

**02.30.0120 Rasen- und Wegeflächen von Laub säubern**
Rasen- und Wegeflächen nach Beendigung des
Laubfalles von Laub und Unrat säubern, anfallendes
Material laden und zur Verwendung des AN abfahren.
Ausführung in Teilflächen. Ein Anspruch auf Bezahlung
besteht nur für die Flächen, die auf Anweisung des AG
gesäubert worden sind.

2 Pflegegänge a 943 m²
Menge: 1886,000 m²

**02.30.0130 Landschaftsgärtner*innen**
Einsatz von Mitarbeitenden im Garten- und Landschaftsba
u im Rahmen von Stundenlohnarbeiten, ausschließlich auf
 Anweisung der Bauleitung
Menge: 1,000 h

**02.30.0140 Arbeiter*innen und Helfer*innen**
Einsatz von Mitarbeitenden im Garten- und Landschaftsba
u im Rahmen von Stundenlohnarbeiten, ausschließlich auf
 Anweisung der Bauleitung
Menge: 1,000 h

#### Bauteil 02.31 GA Dimbeck (Freilichtbühne) (0605) inkl.

**02.31.0010 Gehölzrandschnitt durchführen.**
Gehölzrand aus verschiedenen Gehölzen zur
Wegefreihaltung sauber geschnitten halten,
Schnittgut, sowie alle beschädigten und
abgestorbenen Pflanzenteile entfernen, Material laden
und zur Verwendung des AN abfahren.
Habitus der Gehölzhöhe und -breite nach Angabe der
Bauleitung, Höhe ca. 100 cm bis 150 cm,
Abrechnung nach geschnittenen Flächen.

Anzahl der Pflegegänge: 2 St.
Menge: 500,000 lfdm

**02.31.0020 Gehölzrandschnitt durchführen.**
Gehölzrand aus verschiedenen Gehölzen zur
Wegefreihaltung sauber geschnitten halten,
Schnittgut, sowie alle beschädigten und
abgestorbenen Pflanzenteile entfernen, Material laden
und zur Verwendung des AN abfahren.
Habitus der Gehölzhöhe und -breite nach Angabe der
Bauleitung, Höhe ca. 150 cm bis 450 cm,
Abrechnung nach geschnittenen Flächen.

Anzahl der Pflegegänge: 2 St.
Menge: 500,000 lfdm

**02.31.0030 Wassergebundene Wegedecke pflegen**
Wassergebundene Wegedecke mechanisch von pflanzlichem B
ewuchs reinigen.Anfallendes Material laden und zur Verw
endung des AN abfahren.Teilflächen bei Bedarf mit zu li
eferndem Dolomitbrechsand,Körnung: 0/5mm,Farbe: wie vor
handen,andecken. Wegedecke nach Pflegegang unter Wasser
zugabe abwalzen. Ausführung in Teilflächen.
Abrechnung: nach Voraufmaß der bewachsenen Flächen.

2 Pflegegänge a 4.573 m²
Menge: 9146,000 m²

**02.31.0040 Natur- bzw. Betonsteinkante pflegen**
Natur- bzw. Betonsteinkante mechanisch oder von Hand
von pflanzlichem Bewuchs reinigen.Anfallendes Material
laden und zur Verwendung des AN abfahren. Wegebeläge
bzw. Fugen mit Brechsand 0/2 nachfugen, einschlämmen.
Überschüssiges Material entfernen.
Ausführung in Teilflächen.
Abrechnung: nach Voraufmaß der bewachsenen Natur- bzw.
Betonsteinkanten.

2 Pflegegänge a 250 lfdm
Menge: 500,000 lfdm

**02.31.0050 Pflasterfläche pflegen**
Befestigte Flächen aus Betonsteinpflaster oder -platten
,
bzw. Natursteinpflaster oder -platten, mechanisch oder
von Hand von pflanzlichem Bewuchs reinigen.Anfallendes
Material laden und zur Verwendung des AN abfahren.
Wegebeläge mit Brechsand 0/2 nachfugen bzw. einschlämme
n.
Überschüssiges Material entfernen und abfahren.
Ausführung in Teilflächen.
Abrechnung: nach Voraufmaß der bewachsenen Flächen.

2 Pflegegänge a 2.665 m²
Menge: 5330,000 m²

**02.31.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**02.31.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 79 m²
Menge: 3950,000 m²

**02.31.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 66,90 m²
Menge: 3345,000 m²

**02.31.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 39,40 m²
Menge: 1970,000 m²

**02.31.0100 Fallschutzmaterial Rheinsand**
Fallschutzmaterial
Rheinsand 0/2 liefern, abladen und höhengerecht einbaue
n, unter Beachtung der DIN EN 1176.

Abrechnung erfolgt nach Original-Lieferscheinen und Wie
gekarten.
Menge: 1,000 m³

**02.31.0110 Fallschutzmaterial Perlkies**
Fallschutzmaterial
Perlkies 2/8 liefern, abladen und höhengerecht einbauen
, unter Beachtung der DIN EN 1176.

Abrechnung erfolgt nach Original-Lieferscheinen und Wie
gekarten.
Menge: 1,000 m³

**02.31.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a 11.222 m²
Menge: 112220,000 m²

**02.31.0130 Rasen- und Wegeflächen von Laub säubern**
Rasen- und Wegeflächen nach Beendigung des
Laubfalles von Laub und Unrat säubern, anfallendes
Material laden und zur Verwendung des AN abfahren.
Ausführung in Teilflächen. Ein Anspruch auf Bezahlung
besteht nur für die Flächen, die auf Anweisung des AG
gesäubert worden sind.

2 Pflegegänge a 20.223  m²
Menge: 40446,000 m²

**02.31.0140 Landschaftsgärtner*innen**
Einsatz von Mitarbeitenden im Garten- und Landschaftsba
u im Rahmen von Stundenlohnarbeiten, ausschließlich auf
 Anweisung der Bauleitung
Menge: 1,000 h

**02.31.0150 Arbeiter*innen und Helfer*innen**
Einsatz von Mitarbeitenden im Garten- und Landschaftsba
u im Rahmen von Stundenlohnarbeiten, ausschließlich auf
 Anweisung der Bauleitung
Menge: 1,000 h

#### Bauteil 02.32 GA Priesterhof (0607) inkl. SpPl Witteki

**02.32.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.669 m²
Menge: 4669,000 m²

**02.32.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.669 m²
Menge: 14007,000 m²

**02.32.0030 Gehölzrandschnitt durchführen.**
Gehölzrand aus verschiedenen Gehölzen zur
Wegefreihaltung sauber geschnitten halten,
Schnittgut, sowie alle beschädigten und
abgestorbenen Pflanzenteile entfernen, Material laden
und zur Verwendung des AN abfahren.
Habitus der Gehölzhöhe und -breite nach Angabe der
Bauleitung, Höhe ca. 100 cm bis 150 cm,
Abrechnung nach geschnittenen Flächen.

Anzahl der Pflegegänge: 2 St.
Menge: 300,000 lfdm

**02.32.0040 Heckenschnitt durchführen**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 125,00 m²
Menge: 250,000 m²

**02.32.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 63 lfdm
Menge: 189,000 lfdm

**02.32.0060 Wassergebundene Wegedecke pflegen**
Wassergebundene Wegedecke mechanisch von pflanzlichem B
ewuchs reinigen.Anfallendes Material laden und zur Verw
endung des AN abfahren.Teilflächen bei Bedarf mit zu li
eferndem Dolomitbrechsand,Körnung: 0/5mm,Farbe: wie vor
handen,andecken. Wegedecke nach Pflegegang unter Wasser
zugabe abwalzen. Ausführung in Teilflächen.
Abrechnung: nach Voraufmaß der bewachsenen Flächen.

2 Pflegegänge a 747 m²
Menge: 1494,000 m²

**02.32.0070 Natur- bzw. Betonsteinkante pflegen**
Natur- bzw. Betonsteinkante mechanisch oder von Hand
von pflanzlichem Bewuchs reinigen.Anfallendes Material
laden und zur Verwendung des AN abfahren. Wegebeläge
bzw. Fugen mit Brechsand 0/2 nachfugen, einschlämmen.
Überschüssiges Material entfernen.
Ausführung in Teilflächen.
Abrechnung: nach Voraufmaß der bewachsenen Natur- bzw.
Betonsteinkanten.

2 Pflegegänge a 125 lfdm
Menge: 250,000 lfdm

**02.32.0080 Pflasterfläche pflegen**
Befestigte Flächen aus Betonsteinpflaster oder -platten
,
bzw. Natursteinpflaster oder -platten, mechanisch oder
von Hand von pflanzlichem Bewuchs reinigen.Anfallendes
Material laden und zur Verwendung des AN abfahren.
Wegebeläge mit Brechsand 0/2 nachfugen bzw. einschlämme
n.
Überschüssiges Material entfernen und abfahren.
Ausführung in Teilflächen.
Abrechnung: nach Voraufmaß der bewachsenen Flächen.

2 Pflegegänge a 2.644 m²
Menge: 5288,000 m²

**02.32.0090 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 12 m²
Menge: 600,000 m²

**02.32.0100 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 40 m²
Menge: 2000,000 m²

**02.32.0110 Fallschutzmaterial Rheinsand**
Fallschutzmaterial
Rheinsand 0/2 liefern, abladen und höhengerecht einbaue
n, unter Beachtung der DIN EN 1176.

Abrechnung erfolgt nach Original-Lieferscheinen und Wie
gekarten.
Menge: 1,000 m³

**02.32.0120 Fallschutzmaterial Perlkies**
Fallschutzmaterial
Perlkies 2/8 liefern, abladen und höhengerecht einbauen
, unter Beachtung der DIN EN 1176.

Abrechnung erfolgt nach Original-Lieferscheinen und Wie
gekarten.
Menge: 1,000 m³

**02.32.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 25.900 m²
Menge: 259000,000 m²

**02.32.0140 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: Agust / September

1 Rasenschnitt a 3.091 m²
Menge: 3091,000 m²

**02.32.0150 Landschaftsrasen mähen**
Landschaftsrasen entlang von
Wegen (b = 1,00 - 2,00 m) mähen.
Schnitthöhe 7 cm,
Schnittgut ist fachgerecht zu entsorgen,
Einbauten, Bäume, Papierkörbe, Bänke etc. sind
auszumähen. Abrechnung in der Abwicklung. Ausführungsze
itraum nach Absprache mit AG.

10 Rasenschnitte a 329 m²
Menge: 3290,000 m²

**02.32.0160 Rasen- und Wegeflächen von Laub säubern**
Rasen- und Wegeflächen nach Beendigung des
Laubfalles von Laub und Unrat säubern, anfallendes
Material laden und zur Verwendung des AN abfahren.
Ausführung in Teilflächen. Ein Anspruch auf Bezahlung
besteht nur für die Flächen, die auf Anweisung des AG
gesäubert worden sind.

2 Pflegegänge a 29.325 m²
Menge: 58650,000 m²

**02.32.0170 Landschaftsgärtner*innen**
Einsatz von Mitarbeitenden im Garten- und Landschaftsba
u im Rahmen von Stundenlohnarbeiten, ausschließlich auf
 Anweisung der Bauleitung
Menge: 1,000 h

**02.32.0180 Arbeiter*innen und Helfer*innen**
Einsatz von Mitarbeitenden im Garten- und Landschaftsba
u im Rahmen von Stundenlohnarbeiten, ausschließlich auf
 Anweisung der Bauleitung
Menge: 1,000 h

#### Bauteil 02.33 GA Schulstraße / Dohne (0608)

**02.33.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 438 m²
Menge: 438,000 m²

**02.33.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 219,5 m²
Menge: 658,500 m²

**02.33.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 218,5 m²
Menge: 655,500 m²

**02.33.0040 Gehölzrandschnitt durchführen.**
Gehölzrand aus verschiedenen Gehölzen zur
Wegefreihaltung sauber geschnitten halten,
Schnittgut, sowie alle beschädigten und
abgestorbenen Pflanzenteile entfernen, Material laden
und zur Verwendung des AN abfahren.
Habitus der Gehölzhöhe und -breite nach Angabe der
Bauleitung, Höhe ca. 100 cm bis 150 cm,
Abrechnung nach geschnittenen Flächen.

Anzahl der Pflegegänge: 2 St.
Menge: 30,000 lfdm

**02.33.0050 Gehölzrandschnitt durchführen.**
Gehölzrand aus verschiedenen Gehölzen zur
Wegefreihaltung sauber geschnitten halten,
Schnittgut, sowie alle beschädigten und
abgestorbenen Pflanzenteile entfernen, Material laden
und zur Verwendung des AN abfahren.
Habitus der Gehölzhöhe und -breite nach Angabe der
Bauleitung, Höhe ca. 150 cm bis 450 cm,
Abrechnung nach geschnittenen Flächen.

Anzahl der Pflegegänge: 2 St.
Menge: 30,000 lfdm

**02.33.0060 Wassergebundene Wegedecke pflegen**
Wassergebundene Wegedecke mechanisch von pflanzlichem B
ewuchs reinigen.Anfallendes Material laden und zur Verw
endung des AN abfahren.Teilflächen bei Bedarf mit zu li
eferndem Dolomitbrechsand,Körnung: 0/5mm,Farbe: wie vor
handen,andecken. Wegedecke nach Pflegegang unter Wasser
zugabe abwalzen. Ausführung in Teilflächen.
Abrechnung: nach Voraufmaß der bewachsenen Flächen.

2 Pflegegänge a 335 m²
Menge: 670,000 m²

**02.33.0070 Natur- bzw. Betonsteinkante pflegen**
Natur- bzw. Betonsteinkante mechanisch oder von Hand
von pflanzlichem Bewuchs reinigen.Anfallendes Material
laden und zur Verwendung des AN abfahren. Wegebeläge
bzw. Fugen mit Brechsand 0/2 nachfugen, einschlämmen.
Überschüssiges Material entfernen.
Ausführung in Teilflächen.
Abrechnung: nach Voraufmaß der bewachsenen Natur- bzw.
Betonsteinkanten.

2 Pflegegänge a 25 lfdm
Menge: 50,000 lfdm

**02.33.0080 Pflasterfläche pflegen**
Befestigte Flächen aus Betonsteinpflaster oder -platten
,
bzw. Natursteinpflaster oder -platten, mechanisch oder
von Hand von pflanzlichem Bewuchs reinigen.Anfallendes
Material laden und zur Verwendung des AN abfahren.
Wegebeläge mit Brechsand 0/2 nachfugen bzw. einschlämme
n.
Überschüssiges Material entfernen und abfahren.
Ausführung in Teilflächen.
Abrechnung: nach Voraufmaß der bewachsenen Flächen.

2 Pflegegänge a 264 m²
Menge: 528,000 m²

**02.33.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.062 m²
Menge: 20620,000 m²

**02.33.0100 Rasen- und Wegeflächen von Laub säubern**
Rasen- und Wegeflächen nach Beendigung des
Laubfalles von Laub und Unrat säubern, anfallendes
Material laden und zur Verwendung des AN abfahren.
Ausführung in Teilflächen. Ein Anspruch auf Bezahlung
besteht nur für die Flächen, die auf Anweisung des AG
gesäubert worden sind.

2 Pflegegänge a 2.661 m²
Menge: 5322,000 m²

**02.33.0110 Landschaftsgärtner*innen**
Einsatz von Mitarbeitenden im Garten- und Landschaftsba
u im Rahmen von Stundenlohnarbeiten, ausschließlich auf
 Anweisung der Bauleitung
Menge: 1,000 h

**02.33.0120 Arbeiter*innen und Helfer*innen**
Einsatz von Mitarbeitenden im Garten- und Landschaftsba
u im Rahmen von Stundenlohnarbeiten, ausschließlich auf
 Anweisung der Bauleitung
Menge: 1,000 h

#### Bauteil 02.34 SpPl Kämpchenstraße/Skatebordanlage (062

**02.34.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 398 m²
Menge: 2208,000 m²

**02.34.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 398 m²
Menge: 1194,000 m²

**02.34.0030 Gehölzrandschnitt durchführen.**
Gehölzrand aus verschiedenen Gehölzen zur
Wegefreihaltung sauber geschnitten halten,
Schnittgut, sowie alle beschädigten und
abgestorbenen Pflanzenteile entfernen, Material laden
und zur Verwendung des AN abfahren.
Habitus der Gehölzhöhe und -breite nach Angabe der
Bauleitung, Höhe ca. 100 cm bis 150 cm,
Abrechnung nach geschnittenen Flächen.

Anzahl der Pflegegänge: 2 St.
Menge: 292,000 lfdm

**02.34.0040 Natur- bzw. Betonsteinkante pflegen**
Natur- bzw. Betonsteinkante mechanisch oder von Hand
von pflanzlichem Bewuchs reinigen.Anfallendes Material
laden und zur Verwendung des AN abfahren. Wegebeläge
bzw. Fugen mit Brechsand 0/2 nachfugen, einschlämmen.
Überschüssiges Material entfernen.
Ausführung in Teilflächen.
Abrechnung: nach Voraufmaß der bewachsenen Natur- bzw.
Betonsteinkanten.

2 Pflegegänge a 50 lfdm
Menge: 100,000 lfdm

**02.34.0050 Entwässerungsrinne reinigen**
Die vorhandene Entwässerungsrinne ist zweimal nach Anwe
isung des Auftraggebers zu reinigen. Hierzu sind die Ab
deckungen zu öffnen bzw. aufzunehmen, vorhandener Unrat
 sowie organische Einträge vollständig aus der Rinne zu
 entfernen und fachgerecht zu entsorgen. Anschließend s
ind die Abdeckungen ordnungsgemäß wieder einzusetzen bz
w. zu schließen.

2 Pflegegänge a 18 lfdm
Menge: 36,000 lfdm

**02.34.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.211 m²
Menge: 12110,000 m²

**02.34.0070 Rasen- und Wegeflächen von Laub säubern**
Rasen- und Wegeflächen nach Beendigung des
Laubfalles von Laub und Unrat säubern, anfallendes
Material laden und zur Verwendung des AN abfahren.
Ausführung in Teilflächen. Ein Anspruch auf Bezahlung
besteht nur für die Flächen, die auf Anweisung des AG
gesäubert worden sind.

2 Pflegegänge a 1.211 m²
Menge: 2422,000 m²

**02.34.0080 Landschaftsgärtner*innen**
Einsatz von Mitarbeitenden im Garten- und Landschaftsba
u im Rahmen von Stundenlohnarbeiten, ausschließlich auf
 Anweisung der Bauleitung
Menge: 1,000 h

**02.34.0090 Arbeiter*innen und Helfer*innen**
Einsatz von Mitarbeitenden im Garten- und Landschaftsba
u im Rahmen von Stundenlohnarbeiten, ausschließlich auf
 Anweisung der Bauleitung
Menge: 1,000 h

#### Bauteil 02.35 GA Von-Bock-Straße (0641)

**02.35.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 401 m²
Menge: 401,000 m²

**02.35.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 119 m²
Menge: 357,000 m²

**02.35.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**02.35.0040 Pflasterfläche pflegen**
Pflasterfläche aus Betonsteinpflaster oder -platten,
bzw. Natursteinpflaster oder -platten, mechanisch oder
von Hand von pflanzlichem Bewuchs reinigen, anfallendes
Material laden und zur Verwendung des AN abfahren.
Wegebeläge mit Brechsand 0/2 nachfugen, einschlämmen,
überschüssiges Material entfernen,
Ausführung in Teilflächen.
Abrechnung: nach Voraufmaß der bewachsenen Flächen.

2 Pflegegänge a 206 m²
Menge: 412,000 m²

**02.35.0050 Wegeflächen von Laub säubern**
Wegeflächen nach Beendigung des
Laubfalles von Laub und Unrat säubern, anfallendes
Material laden und zur Verwendung des AN abfahren.
Ausführung in Teilflächen. Ein Anspruch auf Bezahlung
besteht nur für die Flächen, die auf Anweisung des AG
gesäubert worden sind.

2 Pflegegänge a 3.420 m²
Menge: 6840,000 m²

**02.35.0060 Landschaftsgärtner*innen**
Einsatz von Mitarbeitenden im Garten- und Landschaftsba
u im Rahmen von Stundenlohnarbeiten, ausschließlich auf
 Anweisung der Bauleitung
Menge: 1,000 h

**02.35.0070 Arbeiter*innen und Helfer*innen**
Einsatz von Mitarbeitenden im Garten- und Landschaftsba
u im Rahmen von Stundenlohnarbeiten, ausschließlich auf
 Anweisung der Bauleitung
Menge: 1,000 h

#### Bauteil 02.36 SpPl Von-Bock-Straße (0642)

**02.36.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**02.36.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350,00 m²
Menge: 1050,000 m²

**02.36.0030 Pflasterfläche pflegen**
Befestigte Flächen aus Betonsteinpflaster oder -platten
,
bzw. Natursteinpflaster oder -platten, mechanisch oder
von Hand von pflanzlichem Bewuchs reinigen.Anfallendes
Material laden und zur Verwendung des AN abfahren.
Wegebeläge mit Brechsand 0/2 nachfugen bzw. einschlämme
n.
Überschüssiges Material entfernen und abfahren.
Ausführung in Teilflächen.
Abrechnung: nach Voraufmaß der bewachsenen Flächen.

2 Pflegegänge a 60 m²
Menge: 120,000 m²

**02.36.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**02.36.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 54 m²
Menge: 2700,000 m²

**02.36.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18 m²
Menge: 900,000 m²

**02.36.0070 Fallschutzmaterial Rheinsand**
Fallschutzmaterial
Rheinsand 0/2 liefern, abladen und höhengerecht einbaue
n, unter Beachtung der DIN EN 1176.

Abrechnung erfolgt nach Original-Lieferscheinen und Wie
gekarten.
Menge: 1,000 m³

**02.36.0080 Fallschutzmaterial Perlkies**
Fallschutzmaterial
Perlkies 2/8 liefern, abladen und höhengerecht einbauen
, unter Beachtung der DIN EN 1176.

Abrechnung erfolgt nach Original-Lieferscheinen und Wie
gekarten.
Menge: 1,000 m³

**02.36.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

Rasen gehört zum Spielplatz!

10 Rasenschnitte a 400 m²
Menge: 4000,000 m²

**02.36.0100 Rasen- und Wegeflächen von Laub säubern**
Rasen- und Wegeflächen nach Beendigung des
Laubfalles von Laub und Unrat säubern, anfallendes
Material laden und zur Verwendung des AN abfahren.
Ausführung in Teilflächen. Ein Anspruch auf Bezahlung
besteht nur für die Flächen, die auf Anweisung des AG
gesäubert worden sind.

2 Pflegegänge a 460 m²
Menge: 920,000 m²

**02.36.0110 Landschaftsgärtner*innen**
Einsatz von Mitarbeitenden im Garten- und Landschaftsba
u im Rahmen von Stundenlohnarbeiten, ausschließlich auf
 Anweisung der Bauleitung
Menge: 1,000 h

**02.36.0120 Arbeiter*innen und Helfer*innen**
Einsatz von Mitarbeitenden im Garten- und Landschaftsba
u im Rahmen von Stundenlohnarbeiten, ausschließlich auf
 Anweisung der Bauleitung
Menge: 1,000 h

#### Bauteil 02.37 GA Wilhelmplatz (0649)

**02.37.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 142 m²
Menge: 142,000 m²

**02.37.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 142 m²
Menge: 426,000 m²

**02.37.0030 Wassergebundene Wegedecke pflegen**
Wassergebundene Wegedecke mechanisch von pflanzlichem B
ewuchs reinigen.Anfallendes Material laden und zur Verw
endung des AN abfahren.Teilflächen bei Bedarf mit zu li
eferndem Dolomitbrechsand,Körnung: 0/5mm,Farbe: wie vor
handen,andecken. Wegedecke nach Pflegegang unter Wasser
zugabe abwalzen. Ausführung in Teilflächen.
Abrechnung: nach Voraufmaß der bewachsenen Flächen.

2 Pflegegänge a 125 m²
Menge: 250,000 m²

**02.37.0040 Natur- bzw. Betonsteinkante pflegen**
Natur- bzw. Betonsteinkante mechanisch oder von Hand
von pflanzlichem Bewuchs reinigen.Anfallendes Material
laden und zur Verwendung des AN abfahren. Wegebeläge
bzw. Fugen mit Brechsand 0/2 nachfugen, einschlämmen.
Überschüssiges Material entfernen.
Ausführung in Teilflächen.
Abrechnung: nach Voraufmaß der bewachsenen Natur- bzw.
Betonsteinkanten.

2 Pflegegänge a 10 lfdm
Menge: 20,000 lfdm

**02.37.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 836 m²
Menge: 8360,000 m²

**02.37.0060 Rasen- und Wegeflächen von Laub säubern**
Rasen- und Wegeflächen nach Beendigung des
Laubfalles von Laub und Unrat säubern, anfallendes
Material laden und zur Verwendung des AN abfahren.
Ausführung in Teilflächen. Ein Anspruch auf Bezahlung
besteht nur für die Flächen, die auf Anweisung des AG
gesäubert worden sind.

2 Pflegegänge a 961 m²
Menge: 1922,000 m²

**02.37.0070 Landschaftsgärtner*innen**
Einsatz von Mitarbeitenden im Garten- und Landschaftsba
u im Rahmen von Stundenlohnarbeiten, ausschließlich auf
 Anweisung der Bauleitung
Menge: 1,000 h

**02.37.0080 Arbeiter*innen und Helfer*innen**
Einsatz von Mitarbeitenden im Garten- und Landschaftsba
u im Rahmen von Stundenlohnarbeiten, ausschließlich auf
 Anweisung der Bauleitung
Menge: 1,000 h

#### Bauteil 02.38 GA Kampstraße / Scharpenberg

**02.38.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 436 m²
Menge: 436,000 m²

**02.38.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 436 m²
Menge: 1308,000 m²

**02.38.0030 Gehölzrandschnitt durchführen.**
Gehölzrand aus verschiedenen Gehölzen zur
Wegefreihaltung sauber geschnitten halten,
Schnittgut, sowie alle beschädigten und
abgestorbenen Pflanzenteile entfernen, Material laden
und zur Verwendung des AN abfahren.
Habitus der Gehölzhöhe und -breite nach Angabe der
Bauleitung, Höhe ca. 100 cm bis 150 cm,
Abrechnung nach geschnittenen Flächen.

Anzahl der Pflegegänge: 2 St.
Menge: 100,000 lfdm

**02.38.0040 Pflasterfläche pflegen**
Befestigte Flächen aus Betonsteinpflaster oder -platten
,
bzw. Natursteinpflaster oder -platten, mechanisch oder
von Hand von pflanzlichem Bewuchs reinigen.Anfallendes
Material laden und zur Verwendung des AN abfahren.
Wegebeläge mit Brechsand 0/2 nachfugen bzw. einschlämme
n.
Überschüssiges Material entfernen und abfahren.
Ausführung in Teilflächen.
Abrechnung: nach Voraufmaß der bewachsenen Flächen.

2 Pflegegänge a 283 m²
Menge: 566,000 m²

**02.38.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 337 m²
Menge: 3370,000 m²

**02.38.0060 Rasen- und Wegeflächen von Laub säubern**
Rasen- und Wegeflächen nach Beendigung des
Laubfalles von Laub und Unrat säubern, anfallendes
Material laden und zur Verwendung des AN abfahren.
Ausführung in Teilflächen. Ein Anspruch auf Bezahlung
besteht nur für die Flächen, die auf Anweisung des AG
gesäubert worden sind.

2 Pflegegänge a 620 m²
Menge: 1240,000 m²

**02.38.0070 Landschaftsgärtner*innen**
Einsatz von Mitarbeitenden im Garten- und Landschaftsba
u im Rahmen von Stundenlohnarbeiten, ausschließlich auf
 Anweisung der Bauleitung
Menge: 1,000 h

**02.38.0080 Arbeiter*innen und Helfer*innen**
Einsatz von Mitarbeitenden im Garten- und Landschaftsba
u im Rahmen von Stundenlohnarbeiten, ausschließlich auf
 Anweisung der Bauleitung
Menge: 1,000 h

#### Bauteil 02.39 GA Kaiserstraße / Adolfstraße (0657)

**02.39.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 30 m²
Menge: 30,000 m²

**02.39.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 30 m²
Menge: 90,000 m²

**02.39.0030 Pflasterfläche pflegen**
Befestigte Flächen aus Betonsteinpflaster oder -platten
,
bzw. Natursteinpflaster oder -platten, mechanisch oder
von Hand von pflanzlichem Bewuchs reinigen.Anfallendes
Material laden und zur Verwendung des AN abfahren.
Wegebeläge mit Brechsand 0/2 nachfugen bzw. einschlämme
n.
Überschüssiges Material entfernen und abfahren.
Ausführung in Teilflächen.
Abrechnung: nach Voraufmaß der bewachsenen Flächen.

2 Pflegegänge a 33 m²
Menge: 66,000 m²

**02.39.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 860 m²
Menge: 8600,000 m²

**02.39.0050 Rasen- und Wegeflächen von Laub säubern**
Rasen- und Wegeflächen nach Beendigung des
Laubfalles von Laub und Unrat säubern, anfallendes
Material laden und zur Verwendung des AN abfahren.
Ausführung in Teilflächen. Ein Anspruch auf Bezahlung
besteht nur für die Flächen, die auf Anweisung des AG
gesäubert worden sind.

2 Pflegegänge a 893 m²
Menge: 1786,000 m²

**02.39.0060 Landschaftsgärtner*innen**
Einsatz von Mitarbeitenden im Garten- und Landschaftsba
u im Rahmen von Stundenlohnarbeiten, ausschließlich auf
 Anweisung der Bauleitung
Menge: 1,000 h

**02.39.0070 Arbeiter*innen und Helfer*innen**
Einsatz von Mitarbeitenden im Garten- und Landschaftsba
u im Rahmen von Stundenlohnarbeiten, ausschließlich auf
 Anweisung der Bauleitung
Menge: 1,000 h

#### Bauteil 02.40 SpPl Scharpenberg (0922)

**02.40.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 527 m²
Menge: 527,000 m²

**02.40.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 527 m²
Menge: 1581,000 m²

**02.40.0030 Gehölzrandschnitt durchführen.**
Gehölzrand aus verschiedenen Gehölzen zur
Wegefreihaltung sauber geschnitten halten,
Schnittgut, sowie alle beschädigten und
abgestorbenen Pflanzenteile entfernen, Material laden
und zur Verwendung des AN abfahren.
Habitus der Gehölzhöhe und -breite nach Angabe der
Bauleitung, Höhe ca. 100 cm bis 150 cm,
Abrechnung nach geschnittenen Flächen.

Anzahl der Pflegegänge: 2 St.
Menge: 50,000 lfdm

**02.40.0040 Natur- bzw. Betonsteinkante pflegen**
Natur- bzw. Betonsteinkante mechanisch oder von Hand
von pflanzlichem Bewuchs reinigen.Anfallendes Material
laden und zur Verwendung des AN abfahren. Wegebeläge
bzw. Fugen mit Brechsand 0/2 nachfugen, einschlämmen.
Überschüssiges Material entfernen.
Ausführung in Teilflächen.
Abrechnung: nach Voraufmaß der bewachsenen Natur- bzw.
Betonsteinkanten.

2 Pflegegänge a 100 lfdm
Menge: 200,000 lfdm

**02.40.0050 Pflasterfläche pflegen**
Befestigte Flächen aus Betonsteinpflaster oder -platten
,
bzw. Natursteinpflaster oder -platten, mechanisch oder
von Hand von pflanzlichem Bewuchs reinigen.Anfallendes
Material laden und zur Verwendung des AN abfahren.
Wegebeläge mit Brechsand 0/2 nachfugen bzw. einschlämme
n.
Überschüssiges Material entfernen und abfahren.
Ausführung in Teilflächen.
Abrechnung: nach Voraufmaß der bewachsenen Flächen.

2 Pflegegänge a 310 m²
Menge: 620,000 m²

**02.40.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89,80 m²
Menge: 4490,000 m²

**02.40.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 37,50 m²
Menge: 1875,000 m²

**02.40.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,50 m²
Menge: 2225,000 m²

**02.40.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 61 m²
Menge: 3050,000 m²

**02.40.0100 Fallschutzmaterial Rheinsand**
Fallschutzmaterial
Rheinsand 0/2 liefern, abladen und höhengerecht einbaue
n, unter Beachtung der DIN EN 1176.

Abrechnung erfolgt nach Original-Lieferscheinen und Wie
gekarten.
Menge: 1,000 m³

**02.40.0110 Fallschutzmaterial Perlkies**
Fallschutzmaterial
Perlkies 2/8 liefern, abladen und höhengerecht einbauen
, unter Beachtung der DIN EN 1176.

Abrechnung erfolgt nach Original-Lieferscheinen und Wie
gekarten.
Menge: 1,000 m³

**02.40.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 452 m²
Menge: 4520,000 m²

**02.40.0130 Rasen- und Wegeflächen von Laub säubern**
Rasen- und Wegeflächen nach Beendigung des
Laubfalles von Laub und Unrat säubern, anfallendes
Material laden und zur Verwendung des AN abfahren.
Ausführung in Teilflächen. Ein Anspruch auf Bezahlung
besteht nur für die Flächen, die auf Anweisung des AG
gesäubert worden sind.

2 Pflegegänge a 762 m²
Menge: 1524,000 m²

**02.40.0140 Landschaftsgärtner*innen**
Einsatz von Mitarbeitenden im Garten- und Landschaftsba
u im Rahmen von Stundenlohnarbeiten, ausschließlich auf
 Anweisung der Bauleitung
Menge: 1,000 h

**02.40.0150 Arbeiter*innen und Helfer*innen**
Einsatz von Mitarbeitenden im Garten- und Landschaftsba
u im Rahmen von Stundenlohnarbeiten, ausschließlich auf
 Anweisung der Bauleitung
Menge: 1,000 h

#### Bauteil 02.41 SpPl Tarnowitzer Straße (0923)

**02.41.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**02.41.0020 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**02.41.0030 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,80 m²
Menge: 940,000 m²

**02.41.0040 Fallschutzmaterial Rheinsand**
Fallschutzmaterial
Rheinsand 0/2 liefern, abladen und höhengerecht einbaue
n, unter Beachtung der DIN EN 1176.

Abrechnung erfolgt nach Original-Lieferscheinen und Wie
gekarten.
Menge: 1,000 m³

**02.41.0050 Fallschutzmaterial Perlkies**
Fallschutzmaterial
Perlkies 2/8 liefern, abladen und höhengerecht einbauen
, unter Beachtung der DIN EN 1176.

Abrechnung erfolgt nach Original-Lieferscheinen und Wie
gekarten.
Menge: 1,000 m³

**02.41.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 354 m²
Menge: 3540,000 m²

**02.41.0070 Rasen- und Wegeflächen von Laub säubern**
Rasen- und Wegeflächen nach Beendigung des
Laubfalles von Laub und Unrat säubern, anfallendes
Material laden und zur Verwendung des AN abfahren.
Ausführung in Teilflächen. Ein Anspruch auf Bezahlung
besteht nur für die Flächen, die auf Anweisung des AG
gesäubert worden sind.

2 Pflegegänge a 354 m²
Menge: 708,000 m²

**02.41.0080 Landschaftsgärtner*innen**
Einsatz von Mitarbeitenden im Garten- und Landschaftsba
u im Rahmen von Stundenlohnarbeiten, ausschließlich auf
 Anweisung der Bauleitung
Menge: 1,000 h

**02.41.0090 Arbeiter*innen und Helfer*innen**
Einsatz von Mitarbeitenden im Garten- und Landschaftsba
u im Rahmen von Stundenlohnarbeiten, ausschließlich auf
 Anweisung der Bauleitung
Menge: 1,000 h

#### Bauteil 02.42 BF Steinkuhle (1005)

**02.42.0010 Rasen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.
2 Flächen: neben Steinkuhle Nr.5 und  Nr. 33

10 Rasenschnitte a 175 m²
Menge: 1750,000 m²

**02.42.0020 Rasen- und Wegeflächen von Laub säubern**
Rasen- und Wegeflächen nach Beendigung des
Laubfalles von Laub und Unrat säubern, anfallendes
Material laden und zur Verwendung des AN abfahren.
Ausführung in Teilflächen. Ein Anspruch auf Bezahlung
besteht nur für die Flächen, die auf Anweisung des AG
gesäubert worden sind.
2 Flächen: neben Steinkuhle Nr.5 und  Nr. 33

2 Pflegegänge a 175 m²
Menge: 350,000 m²

**02.42.0030 Landschaftsgärtner*innen**
Einsatz von Mitarbeitenden im Garten- und Landschaftsba
u im Rahmen von Stundenlohnarbeiten, ausschließlich auf
 Anweisung der Bauleitung
Menge: 1,000 h

**02.42.0040 Arbeiter*innen und Helfer*innen**
Einsatz von Mitarbeitenden im Garten- und Landschaftsba
u im Rahmen von Stundenlohnarbeiten, ausschließlich auf
 Anweisung der Bauleitung
Menge: 1,000 h

#### Bauteil 02.43 BF Leybankstraße (1124)

**02.43.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.840 m²
Menge: 18400,000 m²

**02.43.0020 Rasen- und Wegeflächen von Laub säubern**
Rasen- und Wegeflächen nach Beendigung des
Laubfalles von Laub und Unrat säubern, anfallendes
Material laden und zur Verwendung des AN abfahren.
Ausführung in Teilflächen. Ein Anspruch auf Bezahlung
besteht nur für die Flächen, die auf Anweisung des AG
gesäubert worden sind.

2 Pflegegänge a 1.840 m²
Menge: 3680,000 m²

**02.43.0030 Landschaftsgärtner*innen**
Einsatz von Mitarbeitenden im Garten- und Landschaftsba
u im Rahmen von Stundenlohnarbeiten, ausschließlich auf
 Anweisung der Bauleitung
Menge: 1,000 h

**02.43.0040 Arbeiter*innen und Helfer*innen**
Einsatz von Mitarbeitenden im Garten- und Landschaftsba
u im Rahmen von Stundenlohnarbeiten, ausschließlich auf
 Anweisung der Bauleitung
Menge: 1,000 h

#### Bauteil 02.44 BF Grüneck (1232)

**02.44.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 170 m²

Die Rasenfläche ist eingezäunt und kann nur mit Handger
äten bearbeitet werden.
Menge: 1700,000 m²

**02.44.0020 Rasen- und Wegeflächen von Laub säubern**
Rasen- und Wegeflächen nach Beendigung des
Laubfalles von Laub und Unrat säubern, anfallendes
Material laden und zur Verwendung des AN abfahren.
Ausführung in Teilflächen. Ein Anspruch auf Bezahlung
besteht nur für die Flächen, die auf Anweisung des AG
gesäubert worden sind.

2 Pflegegänge a 170 m²

Die Rasenfläche ist eingezäunt und kann nur mit Handger
äten bearbeitet werden.
Menge: 340,000 m²

**02.44.0030 Landschaftsgärtner*innen**
Einsatz von Mitarbeitenden im Garten- und Landschaftsba
u im Rahmen von Stundenlohnarbeiten, ausschließlich auf
 Anweisung der Bauleitung
Menge: 1,000 h

**02.44.0040 Arbeiter*innen und Helfer*innen**
Einsatz von Mitarbeitenden im Garten- und Landschaftsba
u im Rahmen von Stundenlohnarbeiten, ausschließlich auf
 Anweisung der Bauleitung
Menge: 1,000 h

#### Bauteil 02.45 GA Festplatz Mausegattstraße (0529)

**02.45.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 300 m²
Menge: 300,000 m²

**02.45.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm

3 Pflegegänge a 250 m²
Menge: 750,000 m²

**02.45.0030 Gehölzfläche ohne Unterpflanzung**
Gehölzfläche der Strukturpflanzung ohne Unterpflanzung
ständig wildkrautfrei und gelockert halten,
Gehölzflächen unter Schonung des Wurzelwerkes und der
oberirdischen Teile lockern, Flächen von Wildkraut und
allem sonstigen Unrat säubern, Wurzelwildkräuter
ausgraben. Beschädigte und abgestorbene Pflanzenteile,
Selbstversamungen, sowie abgeblühte Blütenstände
fachgerecht entfernen. Anfallendes Material, Unrat und
Wildkraut laden und zur Verwendung des AN abfahren.
Bearbeitungsart: hacken bzw. kultivieren.
Bearbeitungstiefe: ca. 3 cm.

3 Pflegegänge a 50 m²
Menge: 150,000 m²

**02.45.0040 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**02.45.0050 Landschaftsgärtner*innen**
Einsatz von Mitarbeitenden im Garten- und Landschaftsba
u im Rahmen von Stundenlohnarbeiten, ausschließlich auf
 Anweisung der Bauleitung
Menge: 1,000 h

**02.45.0060 Arbeiter*innen und Helfer*innen**
Einsatz von Mitarbeitenden im Garten- und Landschaftsba
u im Rahmen von Stundenlohnarbeiten, ausschließlich auf
 Anweisung der Bauleitung
Menge: 1,000 h

#### Bauteil 02.46 SpPl Kreftenscheerstraße (0530)

**02.46.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 298 m²
Menge: 298,000 m²

**02.46.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 298 m²
Menge: 894,000 m²

**02.46.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte  a 126 m²
Menge: 252,000 m²

**02.46.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 30 lfdm
Menge: 90,000 lfdm

**02.46.0050 Pflasterfläche pflegen**
Befestigte Flächen aus Betonsteinpflaster oder -platten
,
bzw. Natursteinpflaster oder -platten, mechanisch oder
von Hand von pflanzlichem Bewuchs reinigen.Anfallendes
Material laden und zur Verwendung des AN abfahren.
Wegebeläge mit Brechsand 0/2 nachfugen bzw. einschlämme
n.
Überschüssiges Material entfernen und abfahren.
Ausführung in Teilflächen.
Abrechnung: nach Voraufmaß der bewachsenen Flächen.

2 Pflegegänge a 136 m²
Menge: 272,000 m²

**02.46.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 93,80 m²
Menge: 4690,000 m²

**02.46.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,60 m²
Menge: 580,000 m²

**02.46.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 29,50 m²
Menge: 1475,000 m²

**02.46.0090 Fallschutzmaterial Perlkies**
Fallschutzmaterial
Perlkies 2/8 liefern, abladen und höhengerecht einbauen
, unter Beachtung der DIN EN 1176.

Abrechnung erfolgt nach Original-Lieferscheinen und Wie
gekarten.
Menge: 1,000 m³

**02.46.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 446 m²
Menge: 4460,000 m²

**02.46.0110 Rasen- und Wegeflächen von Laub säubern**
Rasen- und Wegeflächen nach Beendigung des
Laubfalles von Laub und Unrat säubern, anfallendes
Material laden und zur Verwendung des AN abfahren.
Ausführung in Teilflächen. Ein Anspruch auf Bezahlung
besteht nur für die Flächen, die auf Anweisung des AG
gesäubert worden sind.

2 Pflegegänge a 582 m²
Menge: 1164,000 m²

**02.46.0120 Landschaftsgärtner*innen**
Einsatz von Mitarbeitenden im Garten- und Landschaftsba
u im Rahmen von Stundenlohnarbeiten, ausschließlich auf
 Anweisung der Bauleitung
Menge: 1,000 h

**02.46.0130 Arbeiter*innen und Helfer*innen**
Einsatz von Mitarbeitenden im Garten- und Landschaftsba
u im Rahmen von Stundenlohnarbeiten, ausschließlich auf
 Anweisung der Bauleitung
Menge: 1,000 h

#### Bauteil 02.47 SpPl Mausegattstraße (0531)

**02.47.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 200 m²
Menge: 200,000 m²

**02.47.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 200 m²
Menge: 600,000 m2

**02.47.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 144 m²
Menge: 288,000 m²

**02.47.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 40 lfdm.
Menge: 120,000 lfdm

**02.47.0050 Wassergebundene Wegedecke pflegen**
Wassergebundene Wegedecke mechanisch von pflanzlichem B
ewuchs reinigen.Anfallendes Material laden und zur Verw
endung des AN abfahren.Teilflächen bei Bedarf mit zu li
eferndem Dolomitbrechsand,Körnung: 0/5mm,Farbe: wie vor
handen,andecken. Wegedecke nach Pflegegang unter Wasser
zugabe abwalzen. Ausführung in Teilflächen.
Abrechnung: nach Voraufmaß der bewachsenen Flächen.

2 Pflegegänge a 30 m²
Menge: 60,000 m²

**02.47.0060 Natur- bzw. Betonsteinkante pflegen**
Natur- bzw. Betonsteinkante mechanisch oder von Hand
von pflanzlichem Bewuchs reinigen.Anfallendes Material
laden und zur Verwendung des AN abfahren. Wegebeläge
bzw. Fugen mit Brechsand 0/2 nachfugen, einschlämmen.
Überschüssiges Material entfernen.
Ausführung in Teilflächen.
Abrechnung: nach Voraufmaß der bewachsenen Natur- bzw.
Betonsteinkanten.

2 Pflegegang a 25 lfdm
Menge: 50,000 lfdm

**02.47.0070 Pflasterfläche pflegen**
Befestigte Flächen aus Betonsteinpflaster oder -platten
,
bzw. Natursteinpflaster oder -platten, mechanisch oder
von Hand von pflanzlichem Bewuchs reinigen.Anfallendes
Material laden und zur Verwendung des AN abfahren.
Wegebeläge mit Brechsand 0/2 nachfugen bzw. einschlämme
n.
Überschüssiges Material entfernen und abfahren.
Ausführung in Teilflächen.
Abrechnung: nach Voraufmaß der bewachsenen Flächen.

2 Pflegegänge a 90 m²
Menge: 180,000 m²

**02.47.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 75,50 m²
Menge: 3775,000 m²

**02.47.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 196,80 m²
Menge: 9840,000 m²

**02.47.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,10 m²
Menge: 1055,000 m²

**02.47.0110 Fallschutzmaterial Rheinsand**
Fallschutzmaterial
Rheinsand 0/2 liefern, abladen und höhengerecht einbaue
n, unter Beachtung der DIN EN 1176.

Abrechnung erfolgt nach Original-Lieferscheinen und Wie
gekarten.
Menge: 1,000 m³

**02.47.0120 Fallschutzmaterial Perlkies**
Fallschutzmaterial
Perlkies 2/8 liefern, abladen und höhengerecht einbauen
, unter Beachtung der DIN EN 1176.

Abrechnung erfolgt nach Original-Lieferscheinen und Wie
gekarten.
Menge: 1,000 m³

**02.47.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 40 m²
Menge: 400,000 m²

**02.47.0140 Rasen- und Wegeflächen von Laub säubern**
Rasen- und Wegeflächen nach Beendigung des
Laubfalles von Laub und Unrat säubern, anfallendes
Material laden und zur Verwendung des AN abfahren.
Ausführung in Teilflächen. Ein Anspruch auf Bezahlung
besteht nur für die Flächen, die auf Anweisung des AG
gesäubert worden sind.

2 Pflegegänge a 520 m²
Menge: 1040,000 m²

**02.47.0150 Landschaftsgärtner*innen**
Einsatz von Mitarbeitenden im Garten- und Landschaftsba
u im Rahmen von Stundenlohnarbeiten, ausschließlich auf
 Anweisung der Bauleitung
Menge: 1,000 h

**02.47.0160 Arbeiter*innen und Helfer*innen**
Einsatz von Mitarbeitenden im Garten- und Landschaftsba
u im Rahmen von Stundenlohnarbeiten, ausschließlich auf
 Anweisung der Bauleitung
Menge: 1,000 h

#### Bauteil 02.48 GA Obere Saarlandstraße (0606)

**02.48.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 3.613 m²
Menge: 3613,000 m²

**02.48.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 181 m²
Menge: 543,000 m²

**02.48.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 3.325 m²
Menge: 9975,000 m²

**02.48.0040 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 321,00 m²
Menge: 642,000 m²

**02.48.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 108 m²
Menge: 324,000 lfdm

**02.48.0060 Wassergebundene Wegedecke pflegen**
Wassergebundene Wegedecke mechanisch von pflanzlichem B
ewuchs reinigen.Anfallendes Material laden und zur Verw
endung des AN abfahren.Teilflächen bei Bedarf mit zu li
eferndem Dolomitbrechsand,Körnung: 0/5mm,Farbe: wie vor
handen,andecken. Wegedecke nach Pflegegang unter Wasser
zugabe abwalzen. Ausführung in Teilflächen.
Abrechnung: nach Voraufmaß der bewachsenen Flächen.

2 Pflegegänge a 794 m²
Menge: 1588,000 m²

**02.48.0070 Natur- bzw. Betonsteinkante pflegen**
Natur- bzw. Betonsteinkante mechanisch oder von Hand
von pflanzlichem Bewuchs reinigen.Anfallendes Material
laden und zur Verwendung des AN abfahren. Wegebeläge
bzw. Fugen mit Brechsand 0/2 nachfugen, einschlämmen.
Überschüssiges Material entfernen.
Ausführung in Teilflächen.
Abrechnung: nach Voraufmaß der bewachsenen Natur- bzw.
Betonsteinkanten.

2 Pflegegang a 100 lfdm
Menge: 200,000 lfdm

**02.48.0080 Pflasterfläche pflegen**
Befestigte Flächen aus Betonsteinpflaster oder -platten
,
bzw. Natursteinpflaster oder -platten, mechanisch oder
von Hand von pflanzlichem Bewuchs reinigen.Anfallendes
Material laden und zur Verwendung des AN abfahren.
Wegebeläge mit Brechsand 0/2 nachfugen bzw. einschlämme
n.
Überschüssiges Material entfernen und abfahren.
Ausführung in Teilflächen.
Abrechnung: nach Voraufmaß der bewachsenen Flächen.

2 Pflegegänge a 126 m²
Menge: 252,000 m²

**02.48.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 5.664 m²
Menge: 56640,000 m²

**02.48.0100 Rasen- und Wegeflächen von Laub säubern**
Rasen- und Wegeflächen nach Beendigung des
Laubfalles von Laub und Unrat säubern, anfallendes
Material laden und zur Verwendung des AN abfahren.
Ausführung in Teilflächen. Ein Anspruch auf Bezahlung
besteht nur für die Flächen, die auf Anweisung des AG
gesäubert worden sind.

2 Gänge a 6.584 m²
Menge: 13168,000 m²

**02.48.0110 Landschaftsgärtner*innen**
Einsatz von Mitarbeitenden im Garten- und Landschaftsba
u im Rahmen von Stundenlohnarbeiten, ausschließlich auf
 Anweisung der Bauleitung
Menge: 1,000 h

**02.48.0120 Arbeiter*innen und Helfer*innen**
Einsatz von Mitarbeitenden im Garten- und Landschaftsba
u im Rahmen von Stundenlohnarbeiten, ausschließlich auf
 Anweisung der Bauleitung
Menge: 1,000 h

#### Bauteil 02.49 SpPl Marienhof (0630)

**02.49.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 65 m²
Menge: 65,000 m²

**02.49.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 65 m²
Menge: 195,000 m²

**02.49.0030 Pflasterfläche pflegen**
Befestigte Flächen aus Betonsteinpflaster oder -platten
,
bzw. Natursteinpflaster oder -platten, mechanisch oder
von Hand von pflanzlichem Bewuchs reinigen.Anfallendes
Material laden und zur Verwendung des AN abfahren.
Wegebeläge mit Brechsand 0/2 nachfugen bzw. einschlämme
n.
Überschüssiges Material entfernen und abfahren.
Ausführung in Teilflächen.
Abrechnung: nach Voraufmaß der bewachsenen Flächen.

2 Pflegegänge a 134 m²
Menge: 268,000 m²

**02.49.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**02.49.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 77 m²
Menge: 3850,000 m²

**02.49.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 37,20 m²
Menge: 1860,000 m²

**02.49.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 5,50 m²
Menge: 275,000 m²

**02.49.0080 Fallschutzmaterial Rheinsand**
Fallschutzmaterial
Rheinsand 0/2 liefern, abladen und höhengerecht einbaue
n, unter Beachtung der DIN EN 1176.

Abrechnung erfolgt nach Original-Lieferscheinen und Wie
gekarten.
Menge: 1,000 m³

**02.49.0090 Fallschutzmaterial Perlkies**
Fallschutzmaterial
Perlkies 2/8 liefern, abladen und höhengerecht einbauen
, unter Beachtung der DIN EN 1176.

Abrechnung erfolgt nach Original-Lieferscheinen und Wie
gekarten.
Menge: 1,000 m³

**02.49.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 242 m²
Menge: 2420,000 m²

**02.49.0110 Rasen- und Wegeflächen von Laub säubern**
Rasen- und Wegeflächen nach Beendigung des
Laubfalles von Laub und Unrat säubern, anfallendes
Material laden und zur Verwendung des AN abfahren.
Ausführung in Teilflächen. Ein Anspruch auf Bezahlung
besteht nur für die Flächen, die auf Anweisung des AG
gesäubert worden sind.

2 Pflegegänge a 376 m²
Menge: 752,000 m²

**02.49.0120 Landschaftsgärtner*innen**
Einsatz von Mitarbeitenden im Garten- und Landschaftsba
u im Rahmen von Stundenlohnarbeiten, ausschließlich auf
 Anweisung der Bauleitung
Menge: 1,000 h

**02.49.0130 Arbeiter*innen und Helfer*innen**
Einsatz von Mitarbeitenden im Garten- und Landschaftsba
u im Rahmen von Stundenlohnarbeiten, ausschließlich auf
 Anweisung der Bauleitung
Menge: 1,000 h

#### Bauteil 02.50 SpPl Jahnstraße (0647)

**02.50.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 116 m²
Menge: 116,000 m²

**02.50.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 116 m²
Menge: 348,000 m²

**02.50.0030 Gehölzrandschnitt durchführen.**
Gehölzrand aus verschiedenen Gehölzen zur
Wegefreihaltung sauber geschnitten halten,
Schnittgut, sowie alle beschädigten und
abgestorbenen Pflanzenteile entfernen, Material laden
und zur Verwendung des AN abfahren.
Habitus der Gehölzhöhe und -breite nach Angabe der
Bauleitung, Höhe ca. 150 cm bis 450 cm,
Abrechnung nach geschnittenen Flächen.

Anzahl der Pflegegänge: 2 St.
Menge: 60,000 lfdm

**02.50.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 44,40 m²
Menge: 2220,000 m²

**02.50.0050 Unterhaltungspflege an Fallschutzflächen auf Spielplätzen. Rasenfläche n.**
Unterhaltungspflege an Fallschutzflächen auf Spielplätz
en,
Art der Spielplatzfläche: Rasenfläche,
im Bereich des Fallraumes, 1,50 m um das entsprechende
Spielgerät herum, sowie das Spielgerät selbst von Unrat
 säubern.
Durchführung der Säuberungen wöchentlich, sowie

zusätzliche Durchgänge nach Aufforderung durch den AG.

Anfallender Unrat ist gemäß den Vorbedingungen zu entso
rgen.

50 Pflegegänge a 16,50 m²
Menge: 825,000 m2

**02.50.0060 Fallschutzmaterial Rheinsand**
Fallschutzmaterial
Rheinsand 0/2 liefern, abladen und höhengerecht einbaue
n, unter Beachtung der DIN EN 1176.

Abrechnung erfolgt nach Original-Lieferscheinen und Wie
gekarten.
Menge: 1,000 m³

**02.50.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 390 m²
Menge: 3900,000 m²

**02.50.0080 Rasenflächen von Laub säubern**
Rasenflächen nach Beendigung des
Laubfalles von Laub und Unrat säubern, anfallendes
Material laden und zur Verwendung des AN abfahren.
Ausführung in Teilflächen. Ein Anspruch auf Bezahlung
besteht nur für die Flächen, die auf Anweisung des AG
gesäubert worden sind.

2 Pflegegänge a 390 m²
Menge: 780,000 m²

**02.50.0090 Landschaftsgärtner*innen**
Einsatz von Mitarbeitenden im Garten- und Landschaftsba
u im Rahmen von Stundenlohnarbeiten, ausschließlich auf
 Anweisung der Bauleitung
Menge: 1,000 h

**02.50.0100 Arbeiter*innen und Helfer*innen**
Einsatz von Mitarbeitenden im Garten- und Landschaftsba
u im Rahmen von Stundenlohnarbeiten, ausschließlich auf
 Anweisung der Bauleitung
Menge: 1,000 h

#### Bauteil 02.51 SpPl Witthausbusch (0763)

**02.51.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 460 m²
Menge: 460,000 m²

**02.51.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 980 m²
Menge: 1380,000 m²

**02.51.0030 Natur- bzw. Betonsteinkante pflegen**
Natur- bzw. Betonsteinkante mechanisch oder von Hand
von pflanzlichem Bewuchs reinigen.Anfallendes Material
laden und zur Verwendung des AN abfahren. Wegebeläge
bzw. Fugen mit Brechsand 0/2 nachfugen, einschlämmen.
Überschüssiges Material entfernen.
Ausführung in Teilflächen.
Abrechnung: nach Voraufmaß der bewachsenen Natur- bzw.
Betonsteinkanten.

2 Pflegegang a 25 lfdm
Menge: 50,000 lfdm

**02.51.0040 Pflasterfläche pflegen**
Befestigte Flächen aus Betonsteinpflaster oder -platten
,
bzw. Natursteinpflaster oder -platten, mechanisch oder
von Hand von pflanzlichem Bewuchs reinigen.Anfallendes
Material laden und zur Verwendung des AN abfahren.
Wegebeläge mit Brechsand 0/2 nachfugen bzw. einschlämme
n.
Überschüssiges Material entfernen und abfahren.
Ausführung in Teilflächen.
Abrechnung: nach Voraufmaß der bewachsenen Flächen.

2 Pflegegänge a 388 m²
Menge: 776,000 m²

**02.51.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 479,10 m²
Menge: 23955,000 m²

**02.51.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 194,50 m²
Menge: 9725,000 m²

**02.51.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**02.51.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 22,50 m²
Menge: 1125,000 m²

**02.51.0090 Fallschutzmaterial Rheinsand**
Fallschutzmaterial
Rheinsand 0/2 liefern, abladen und höhengerecht einbaue
n, unter Beachtung der DIN EN 1176.

Abrechnung erfolgt nach Original-Lieferscheinen und Wie
gekarten.
Menge: 1,000 m³

**02.51.0100 Fallschutzmaterial Perlkies**
Fallschutzmaterial
Perlkies 2/8 liefern, abladen und höhengerecht einbauen
, unter Beachtung der DIN EN 1176.

Abrechnung erfolgt nach Original-Lieferscheinen und Wie
gekarten.
Menge: 1,000 m³

**02.51.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.110 m²
Menge: 31100,000 m²

**02.51.0120 Rasen- und Wegeflächen von Laub säubern**
Rasen- und Wegeflächen nach Beendigung des
Laubfalles von Laub und Unrat säubern, anfallendes
Material laden und zur Verwendung des AN abfahren.
Ausführung in Teilflächen. Ein Anspruch auf Bezahlung
besteht nur für die Flächen, die auf Anweisung des AG
gesäubert worden sind.

2 Pflegegänge a 3.498 m²
Menge: 6996,000 m²

**02.51.0130 Landschaftsgärtner*innen**
Einsatz von Mitarbeitenden im Garten- und Landschaftsba
u im Rahmen von Stundenlohnarbeiten, ausschließlich auf
 Anweisung der Bauleitung
Menge: 1,000 h

**02.51.0140 Arbeiter*innen und Helfer*innen**
Einsatz von Mitarbeitenden im Garten- und Landschaftsba
u im Rahmen von Stundenlohnarbeiten, ausschließlich auf
 Anweisung der Bauleitung
Menge: 1,000 h

#### Bauteil 02.52 Bolzplatz Oppspring (0764)

**02.52.0010 Unterhaltungspflege Bolzplatz**
Bolzplatz pflegen, einschließlich der Wegefläche, sowie
 der Ausstattungsgegenstände, pflanzlichen Bewuchs und
Unrat entfernen.Ausführungen wöchentlich, sowie zusätzl
ich auf Anweisung des AG.Incl.kompletter Laubentfernung
 zum Ende des Pflegejahres.
Anfallender Unrat wird Eigentumes des AN und ist zu bes
eitigen.

50 Pflegegänge a 200 m²
Menge: 10000,000

**02.52.0020 Wegeflächen von Laub säubern**
Wegeflächen nach Beendigung des
Laubfalles von Laub und Unrat säubern, anfallendes
Material laden und zur Verwendung des AN abfahren.
Ausführung in Teilflächen. Ein Anspruch auf Bezahlung
besteht nur für die Flächen, die auf Anweisung des AG
gesäubert worden sind.

2 Pflegegänge a 200 m²
Menge: 400,000 m²

**02.52.0030 Wassergebundene Wegedecke pflegen**
Wassergebundene Wegedecke mechanisch von pflanzlichem B
ewuchs reinigen.Anfallendes Material laden und zur Verw
endung des AN abfahren.Teilflächen bei Bedarf mit zu li
eferndem Dolomitbrechsand,Körnung: 0/5mm,Farbe: wie vor
handen,andecken. Wegedecke nach Pflegegang unter Wasser
zugabe abwalzen. Ausführung in Teilflächen.
Abrechnung: nach Voraufmaß der bewachsenen Flächen.

2 Pflegegänge a 200 m²
Menge: 400,000 m²

**02.52.0040 Landschaftsgärtner*innen**
Einsatz von Mitarbeitenden im Garten- und Landschaftsba
u im Rahmen von Stundenlohnarbeiten, ausschließlich auf
 Anweisung der Bauleitung
Menge: 1,000 h

**02.52.0050 Arbeiter*innen und Helfer*innen**
Einsatz von Mitarbeitenden im Garten- und Landschaftsba
u im Rahmen von Stundenlohnarbeiten, ausschließlich auf
 Anweisung der Bauleitung
Menge: 1,000 h

#### Bauteil 02.53 SpPl Höltertal (Wald) (0774)

**02.53.0010 Wassergebundene Wegedecke pflegen**
Wassergebundene Wegedecke mechanisch von pflanzlichem B
ewuchs reinigen, anfallendes Material laden und zur Ver
wendung des AN abfahren.Teilflächen bei Bedarf mit zu l
ieferndem Dolomitbrechsand,Körnung: 0/5mm,Farbe: wie vo
rhanden,andecken. Wegedecke nach Pflegegang unter Wasse
rzugabe abwalzen. Ausführung in Teilflächen.
Abrechnung: nach Voraufmaß der bewachsenen Flächen.

2 Pflegegänge a 1 m²
Menge: 2,000 m2

**02.53.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 77,30 m²
Menge: 3865,000 m²

**02.53.0030 Fallschutzmaterial Rheinsand**
Fallschutzmaterial
Rheinsand 0/2 liefern, abladen und höhengerecht einbaue
n, unter Beachtung der DIN EN 1176.

Abrechnung erfolgt nach Original-Lieferscheinen und Wie
gekarten.
Menge: 1,000 m³

**02.53.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 172 m²
Menge: 1720,000 m²

**02.53.0050 Rasen- und Wegeflächen von Laub säubern**
Rasen- und Wegeflächen nach Beendigung des
Laubfalles von Laub und Unrat säubern, anfallendes
Material laden und zur Verwendung des AN abfahren.
Ausführung in Teilflächen. Ein Anspruch auf Bezahlung
besteht nur für die Flächen, die auf Anweisung des AG
gesäubert worden sind.

2 Pflegegänge a 173 m²
Menge: 346,000 m²

**02.53.0060 Landschaftsgärtner*innen**
Einsatz von Mitarbeitenden im Garten- und Landschaftsba
u im Rahmen von Stundenlohnarbeiten, ausschließlich auf
 Anweisung der Bauleitung
Menge: 1,000 h

**02.53.0070 Arbeiter*innen und Helfer*innen**
Einsatz von Mitarbeitenden im Garten- und Landschaftsba
u im Rahmen von Stundenlohnarbeiten, ausschließlich auf
 Anweisung der Bauleitung
Menge: 1,000 h

#### Bauteil 02.54 SpPl Riekenbank (0885)

**02.54.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 147 m²
Menge: 147,000 m²

**02.54.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 147 m²
Menge: 441,000 m²

**02.54.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17,50 m²
Menge: 35,000 m²

**02.54.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 35 lfdm
Menge: 105,000 lfdm

**02.54.0050 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**02.54.0060 Natur- bzw. Betonsteinkante pflegen**
Natur- bzw. Betonsteinkante mechanisch oder von Hand
von pflanzlichem Bewuchs reinigen.Anfallendes Material
laden und zur Verwendung des AN abfahren. Wegebeläge
bzw. Fugen mit Brechsand 0/2 nachfugen, einschlämmen.
Überschüssiges Material entfernen.
Ausführung in Teilflächen.
Abrechnung: nach Voraufmaß der bewachsenen Natur- bzw.
Betonsteinkanten.

2 Pflegegang a 20 lfdm
Menge: 40,000 lfdm

**02.54.0070 Pflasterfläche pflegen**
Befestigte Flächen aus Betonsteinpflaster oder -platten
,
bzw. Natursteinpflaster oder -platten, mechanisch oder
von Hand von pflanzlichem Bewuchs reinigen.Anfallendes
Material laden und zur Verwendung des AN abfahren.
Wegebeläge mit Brechsand 0/2 nachfugen bzw. einschlämme
n.
Überschüssiges Material entfernen und abfahren.
Ausführung in Teilflächen.
Abrechnung: nach Voraufmaß der bewachsenen Flächen.

2 Pflegegänge a 163 m²
Menge: 326,000 m²

**02.54.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 15 m²
Menge: 750,000 m²

**02.54.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 29,20 m²
Menge: 1460,000 m²

**02.54.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,90 m²
Menge: 995,000 m²

**02.54.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,40 m²
Menge: 970,000 m²

**02.54.0120 Fallschutzmaterial Rheinsand**
Fallschutzmaterial
Rheinsand 0/2 liefern, abladen und höhengerecht einbaue
n, unter Beachtung der DIN EN 1176.

Abrechnung erfolgt nach Original-Lieferscheinen und Wie
gekarten.
Menge: 1,000 m³

**02.54.0130 Fallschutzmaterial Perlkies**
Fallschutzmaterial
Perlkies 2/8 liefern, abladen und höhengerecht einbauen
, unter Beachtung der DIN EN 1176.

Abrechnung erfolgt nach Original-Lieferscheinen und Wie
gekarten.
Menge: 1,000 m³

**02.54.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 483 m²
Menge: 4830,000 m²

**02.54.0150 Rasen- und Wegeflächen von Laub säubern**
Rasen- und Wegeflächen nach Beendigung des
Laubfalles von Laub und Unrat säubern, anfallendes
Material laden und zur Verwendung des AN abfahren.
Ausführung in Teilflächen. Ein Anspruch auf Bezahlung
besteht nur für die Flächen, die auf Anweisung des AG
gesäubert worden sind.

2 Pflegegänge a 696 m²
Menge: 1392,000 m²

**02.54.0160 Landschaftsgärtner*innen**
Einsatz von Mitarbeitenden im Garten- und Landschaftsba
u im Rahmen von Stundenlohnarbeiten, ausschließlich auf
 Anweisung der Bauleitung
Menge: 1,000 h

**02.54.0170 Arbeiter*innen und Helfer*innen**
Einsatz von Mitarbeitenden im Garten- und Landschaftsba
u im Rahmen von Stundenlohnarbeiten, ausschließlich auf
 Anweisung der Bauleitung
Menge: 1,000 h

#### Bauteil 02.55 GA Wohnpark Witthausbusch (1115)

**02.55.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.279 m²
Menge: 4279,000 m²

**02.55.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.279 m²
Menge: 12837,000 m²

**02.55.0030 Gehölzrandschnitt durchführen.**
Gehölzrand aus verschiedenen Gehölzen zur
Wegefreihaltung sauber geschnitten halten,
Schnittgut, sowie alle beschädigten und
abgestorbenen Pflanzenteile entfernen, Material laden
und zur Verwendung des AN abfahren.
Habitus der Gehölzhöhe und -breite nach Angabe der
Bauleitung, Höhe ca. 100 cm bis 150 cm,
Abrechnung nach geschnittenen Flächen.

Anzahl der Pflegegänge: 2 St.
Menge: 150,000 lfdm

**02.55.0040 Gehölzrandschnitt durchführen.**
Gehölzrand aus verschiedenen Gehölzen zur
Wegefreihaltung sauber geschnitten halten,
Schnittgut, sowie alle beschädigten und
abgestorbenen Pflanzenteile entfernen, Material laden
und zur Verwendung des AN abfahren.
Habitus der Gehölzhöhe und -breite nach Angabe der
Bauleitung, Höhe ca. 150 cm bis 450 cm,
Abrechnung nach geschnittenen Flächen.

Anzahl der Pflegegänge: 2 St.
Menge: 150,000 lfdm

**02.55.0050 Wassergebundene Wegedecke pflegen**
Wassergebundene Wegedecke mechanisch von pflanzlichem B
ewuchs reinigen.Anfallendes Material laden und zur Verw
endung des AN abfahren.Teilflächen bei Bedarf mit zu li
eferndem Dolomitbrechsand,Körnung: 0/5mm,Farbe: wie vor
handen,andecken. Wegedecke nach Pflegegang unter Wasser
zugabe abwalzen. Ausführung in Teilflächen.
Abrechnung: nach Voraufmaß der bewachsenen Flächen.

2 Pflegegänge a 4.418 m²
Menge: 8836,000 m²

**02.55.0060 Pflasterfläche pflegen**
Befestigte Flächen aus Betonsteinpflaster oder -platten
,
bzw. Natursteinpflaster oder -platten, mechanisch oder
von Hand von pflanzlichem Bewuchs reinigen.Anfallendes
Material laden und zur Verwendung des AN abfahren.
Wegebeläge mit Brechsand 0/2 nachfugen bzw. einschlämme
n.
Überschüssiges Material entfernen und abfahren.
Ausführung in Teilflächen.
Abrechnung: nach Voraufmaß der bewachsenen Flächen.

2 Pflegegänge a 1.324 m²
Menge: 2648,000 m²

**02.55.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 6.140 m²
Menge: 6140,000 m²

**02.55.0080 Landschaftsrasen mähen**
Landschaftsrasen entlang von
Wegen (b = 1,00 - 2,00 m) mähen.
Schnitthöhe 7 cm,
Schnittgut ist fachgerecht zu entsorgen,
Einbauten, Bäume, Papierkörbe, Bänke etc. sind
auszumähen. Abrechnung in der Abwicklung. Ausführungsze
itraum nach Absprache mit AG.

4 Rasenschnitte a 9.716 m
Menge: 38864,000 m²

**02.55.0090 Rasen- und Wegeflächen von Laub säubern**
Rasen- und Wegeflächen nach Beendigung des
Laubfalles von Laub und Unrat säubern, anfallendes
Material laden und zur Verwendung des AN abfahren.
Ausführung in Teilflächen. Ein Anspruch auf Bezahlung
besteht nur für die Flächen, die auf Anweisung des AG
gesäubert worden sind.

2 Pflegegänge a 6.174 m²
Menge: 12348,000 m²

**02.55.0100 Landschaftsgärtner*innen**
Einsatz von Mitarbeitenden im Garten- und Landschaftsba
u im Rahmen von Stundenlohnarbeiten, ausschließlich auf
 Anweisung der Bauleitung
Menge: 1,000 h

**02.55.0110 Arbeiter*innen und Helfer*innen**
Einsatz von Mitarbeitenden im Garten- und Landschaftsba
u im Rahmen von Stundenlohnarbeiten, ausschließlich auf
 Anweisung der Bauleitung
Menge: 1,000 h

#### Bauteil 02.56 SpPl William-Shakespeare-Ring (1106)

**02.56.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 16 m²
Menge: 16,000 m²

**02.56.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 16 m²
Menge: 48,000 m²

**02.56.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.235 m²
Menge: 12350,000 m²

**02.56.0040 Wassergebundene Wegedecke pflegen**
Wassergebundene Wegedecke mechanisch von pflanzlichem B
ewuchs reinigen.Anfallendes Material laden und zur Verw
endung des AN abfahren.Teilflächen bei Bedarf mit zu li
eferndem Dolomitbrechsand,Körnung: 0/5mm,Farbe: wie vor
handen,andecken. Wegedecke nach Pflegegang unter Wasser
zugabe abwalzen. Ausführung in Teilflächen.
Abrechnung: nach Voraufmaß der bewachsenen Flächen.

2 Pflegegänge a 18 m²
Menge: 36,000 m²

**02.56.0050 Pflasterfläche pflegen**
Befestigte Flächen aus Betonsteinpflaster oder -platten
,
bzw. Natursteinpflaster oder -platten, mechanisch oder
von Hand von pflanzlichem Bewuchs reinigen.Anfallendes
Material laden und zur Verwendung des AN abfahren.
Wegebeläge mit Brechsand 0/2 nachfugen bzw. einschlämme
n.
Überschüssiges Material entfernen und abfahren.
Ausführung in Teilflächen.
Abrechnung: nach Voraufmaß der bewachsenen Flächen.

2 Pflegegänge a 197 m²
Menge: 394,000 m²

**02.56.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 202 m²
Menge: 10100,000 m²

**02.56.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**02.56.0080 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 36 m²
Menge: 1800,000 m²

**02.56.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 84,40 m²
Menge: 4220,000 m²

**02.56.0100 Unterhaltungspflege an Fallschutzflächen auf Spielplätzen. Befestigte Flächen**
Unterhaltungspflege an Fallschutzflächen auf Spielplätz
en,
Art der Spielplatzfläche: befestigte Flächen (wie z. B.
 Betonsteinpflaster, Betonsteinplatten, Natursteinpflas
ter, Beton, Asphalt, Fallschutzplatten, wassergebundene
 Wegedecke, Gummireifen)
im Bereich des Fallraumes; 1,50 m um das entsprechende
Spielgerät herum, sowie das Spielgerät selbst von Unrat
 säubern.
Durchführung der Säuberungen wöchentlich, sowie

zusätzliche Durchgänge nach Aufforderung durch den AG.

Anfallender Unrat ist gemäß den Vorbedingungen zu entso
rgen. (Tischtennisplatten, 16 m²)

50 Pflegegänge a 16 m²
Menge: 800,000 m2

**02.56.0110 Fallschutzmaterial Rheinsand**
Fallschutzmaterial
Rheinsand 0/2 liefern, abladen und höhengerecht einbaue
n, unter Beachtung der DIN EN 1176.

Abrechnung erfolgt nach Original-Lieferscheinen und Wie
gekarten.
Menge: 1,000 m³

**02.56.0120 Fallschutzmaterial Perlkies**
Fallschutzmaterial
Perlkies 2/8 liefern, abladen und höhengerecht einbauen
, unter Beachtung der DIN EN 1176.

Abrechnung erfolgt nach Original-Lieferscheinen und Wie
gekarten.
Menge: 1,000 m³

**02.56.0130 Fallschutzmaterial, Rindenmulch**
Fallschutzmaterial, bestehend aus
70 % Rindenmulch mit 30% Holzhackschnitzel 20/40  liefe
rn, abladen und höhengerecht einbauen, unter Beachtung
der DIN EN 1176.
Abrechnung erfolgt nach Original-Lieferscheinen und Wie
gekarten.
Menge: 1,000 m³

**02.56.0140 Rasen- und Wegeflächen von Laub säubern**
Rasen- und Wegeflächen nach Beendigung des
Laubfalles von Laub und Unrat säubern, anfallendes
Material laden und zur Verwendung des AN abfahren.
Ausführung in Teilflächen. Ein Anspruch auf Bezahlung
besteht nur für die Flächen, die auf Anweisung des AG
gesäubert worden sind.

2 Pflegegänge a 1.450 m²
Menge: 2900,000 m²

**02.56.0150 Landschaftsgärtner*innen**
Einsatz von Mitarbeitenden im Garten- und Landschaftsba
u im Rahmen von Stundenlohnarbeiten, ausschließlich auf
 Anweisung der Bauleitung
Menge: 1,000 h

**02.56.0160 Arbeiter*innen und Helfer*innen**
Einsatz von Mitarbeitenden im Garten- und Landschaftsba
u im Rahmen von Stundenlohnarbeiten, ausschließlich auf
 Anweisung der Bauleitung
Menge: 1,000 h

#### Bauteil 02.57 SpPl Westminsterstraße (1139)

**02.57.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**02.57.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 111 m²
Menge: 333,000 m²

**02.57.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  1.190 m²
Menge: 11900,000 m²

**02.57.0040 Pflasterfläche pflegen**
Befestigte Flächen aus Betonsteinpflaster oder -platten
,
bzw. Natursteinpflaster oder -platten, mechanisch oder
von Hand von pflanzlichem Bewuchs reinigen.Anfallendes
Material laden und zur Verwendung des AN abfahren.
Wegebeläge mit Brechsand 0/2 nachfugen bzw. einschlämme
n.
Überschüssiges Material entfernen und abfahren.
Ausführung in Teilflächen.
Abrechnung: nach Voraufmaß der bewachsenen Flächen.

2 Pflegegänge a 317 m²
Menge: 634,000 m²

**02.57.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 92 m²
Menge: 4600,000 m²

**02.57.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 280 m²
Menge: 14000,000 m²

**02.57.0070 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 155 m²
Menge: 7750,000 m²

**02.57.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,90 m²
Menge: 3445,000 m²

**02.57.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 555,000 m2

**02.57.0100 Fallschutzmaterial Rheinsand**
Fallschutzmaterial
Rheinsand 0/2 liefern, abladen und höhengerecht einbaue
n, unter Beachtung der DIN EN 1176.

Abrechnung erfolgt nach Original-Lieferscheinen und Wie
gekarten.
Menge: 1,000 m³

**02.57.0110 Fallschutzmaterial Perlkies**
Fallschutzmaterial
Perlkies 2/8 liefern, abladen und höhengerecht einbauen
, unter Beachtung der DIN EN 1176.

Abrechnung erfolgt nach Original-Lieferscheinen und Wie
gekarten.
Menge: 1,000 m³

**02.57.0120 Fallschutzmaterial, Rindenmulch**
Fallschutzmaterial, bestehend aus
70 % Rindenmulch mit 30% Holzhackschnitzel 20/40  liefe
rn, abladen und höhengerecht einbauen, unter Beachtung
der DIN EN 1176.
Abrechnung erfolgt nach Original-Lieferscheinen und Wie
gekarten.
Menge: 1,000 m³

**02.57.0130 Rasen- und Wegeflächen von Laub säubern**
Rasen- und Wegeflächen nach Beendigung des
Laubfalles von Laub und Unrat säubern, anfallendes
Material laden und zur Verwendung des AN abfahren.
Ausführung in Teilflächen. Ein Anspruch auf Bezahlung
besteht nur für die Flächen, die auf Anweisung des AG
gesäubert worden sind.

2 Pflegegänge a 1.507 m²
Menge: 3014,000 m²

**02.57.0140 Landschaftsgärtner*innen**
Einsatz von Mitarbeitenden im Garten- und Landschaftsba
u im Rahmen von Stundenlohnarbeiten, ausschließlich auf
 Anweisung der Bauleitung
Menge: 1,000 h

**02.57.0150 Arbeiter*innen und Helfer*innen**
Einsatz von Mitarbeitenden im Garten- und Landschaftsba
u im Rahmen von Stundenlohnarbeiten, ausschließlich auf
 Anweisung der Bauleitung
Menge: 1,000 h

#### Bauteil 02.58 SpPl Westminsterstraße klein (1222)

**02.58.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**02.58.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 111 m²
Menge: 333,000 m2

**02.58.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  20 m²
Menge: 200,000 m²

**02.58.0040 Wassergebundene Wegedecke pflegen**
Wassergebundene Wegedecke mechanisch von pflanzlichem B
ewuchs reinigen.Anfallendes Material laden und zur Verw
endung des AN abfahren.Teilflächen bei Bedarf mit zu li
eferndem Dolomitbrechsand,Körnung: 0/5mm,Farbe: wie vor
handen,andecken. Wegedecke nach Pflegegang unter Wasser
zugabe abwalzen. Ausführung in Teilflächen.
Abrechnung: nach Voraufmaß der bewachsenen Flächen.

2 Pflegegänge a 9 m²
Menge: 18,000 m²

**02.58.0050 Natur- bzw. Betonsteinkante pflegen**
Natur- bzw. Betonsteinkante mechanisch oder von Hand
von pflanzlichem Bewuchs reinigen.Anfallendes Material
laden und zur Verwendung des AN abfahren. Wegebeläge
bzw. Fugen mit Brechsand 0/2 nachfugen, einschlämmen.
Überschüssiges Material entfernen.
Ausführung in Teilflächen.
Abrechnung: nach Voraufmaß der bewachsenen Natur- bzw.
Betonsteinkanten.

2 Pflegegang a 10 lfdm
Menge: 20,000 lfdm

**02.58.0060 Pflasterfläche pflegen**
Befestigte Flächen aus Betonsteinpflaster oder -platten
,
bzw. Natursteinpflaster oder -platten, mechanisch oder
von Hand von pflanzlichem Bewuchs reinigen.Anfallendes
Material laden und zur Verwendung des AN abfahren.
Wegebeläge mit Brechsand 0/2 nachfugen bzw. einschlämme
n.
Überschüssiges Material entfernen und abfahren.
Ausführung in Teilflächen.
Abrechnung: nach Voraufmaß der bewachsenen Flächen.

2 Pflegegänge a 56 m²
Menge: 112,000 m²

**02.58.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**02.58.0080 Fallschutzmaterial Rheinsand**
Fallschutzmaterial
Rheinsand 0/2 liefern, abladen und höhengerecht einbaue
n, unter Beachtung der DIN EN 1176.

Abrechnung erfolgt nach Original-Lieferscheinen und Wie
gekarten.
Menge: 1,000 m³

**02.58.0090 Rasen- und Wegeflächen von Laub säubern**
Rasen- und Wegeflächen nach Beendigung des
Laubfalles von Laub und Unrat säubern, anfallendes
Material laden und zur Verwendung des AN abfahren.
Ausführung in Teilflächen. Ein Anspruch auf Bezahlung
besteht nur für die Flächen, die auf Anweisung des AG
gesäubert worden sind.

2 Pflegegänge a 85 m²
Menge: 170,000 m²

**02.58.0100 Landschaftsgärtner*innen**
Einsatz von Mitarbeitenden im Garten- und Landschaftsba
u im Rahmen von Stundenlohnarbeiten, ausschließlich auf
 Anweisung der Bauleitung
Menge: 1,000 h

**02.58.0110 Arbeiter*innen und Helfer*innen**
Einsatz von Mitarbeitenden im Garten- und Landschaftsba
u im Rahmen von Stundenlohnarbeiten, ausschließlich auf
 Anweisung der Bauleitung
Menge: 1,000 h

#### Bauteil 02.59 GA Beekamp (0601)

**02.59.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 758 m²
Menge: 758,000 m²

**02.59.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 758 m²
Menge: 2274,000 m²

**02.59.0030 Wassergebundene Wegedecke pflegen**
Wassergebundene Wegedecke mechanisch von pflanzlichem B
ewuchs reinigen.Anfallendes Material laden und zur Verw
endung des AN abfahren.Teilflächen bei Bedarf mit zu li
eferndem Dolomitbrechsand,Körnung: 0/5mm,Farbe: wie vor
handen,andecken. Wegedecke nach Pflegegang unter Wasser
zugabe abwalzen. Ausführung in Teilflächen.
Abrechnung: nach Voraufmaß der bewachsenen Flächen.

2 Pflegegänge a 262 m²
Menge: 524,000 m²

**02.59.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.065 m²
Menge: 10650,000 m²

**02.59.0050 Rasen- und Wegeflächen von Laub säubern**
Rasen- und Wegeflächen nach Beendigung des
Laubfalles von Laub und Unrat säubern, anfallendes
Material laden und zur Verwendung des AN abfahren.
Ausführung in Teilflächen. Ein Anspruch auf Bezahlung
besteht nur für die Flächen, die auf Anweisung des AG
gesäubert worden sind.

2 Pflegegänge a 1.598 m²
Menge: 3196,000 m²

**02.59.0060 Landschaftsgärtner*innen**
Einsatz von Mitarbeitenden im Garten- und Landschaftsba
u im Rahmen von Stundenlohnarbeiten, ausschließlich auf
 Anweisung der Bauleitung
Menge: 1,000 h

**02.59.0070 Arbeiter*innen und Helfer*innen**
Einsatz von Mitarbeitenden im Garten- und Landschaftsba
u im Rahmen von Stundenlohnarbeiten, ausschließlich auf
 Anweisung der Bauleitung
Menge: 1,000 h

#### Bauteil 02.60 SpPl Beekkamp (0615)

**02.60.0010 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 210 m²
Menge: 420,000 m²

**02.60.0020 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**02.60.0030 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**02.60.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 167,80 m²
Menge: 8390,000 m²

**02.60.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**02.60.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,50 m²
Menge: 575,000 m²

**02.60.0070 Fallschutzmaterial Rheinsand**
Fallschutzmaterial
Rheinsand 0/2 liefern, abladen und höhengerecht einbaue
n, unter Beachtung der DIN EN 1176.

Abrechnung erfolgt nach Original-Lieferscheinen und Wie
gekarten.
Menge: 1,000 m3

**02.60.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 200 m²
Menge: 2000,000 m²

**02.60.0090 Rasen- und Wegeflächen von Laub säubern**
Rasen- und Wegeflächen nach Beendigung des
Laubfalles von Laub und Unrat säubern, anfallendes
Material laden und zur Verwendung des AN abfahren.
Ausführung in Teilflächen. Ein Anspruch auf Bezahlung
besteht nur für die Flächen, die auf Anweisung des AG
gesäubert worden sind.

2 Pflegegänge a 230 m²
Menge: 460,000 m²

**02.60.0100 Landschaftsgärtner*innen**
Einsatz von Mitarbeitenden im Garten- und Landschaftsba
u im Rahmen von Stundenlohnarbeiten, ausschließlich auf
 Anweisung der Bauleitung
Menge: 1,000 h

**02.60.0110 Arbeiter*innen und Helfer*innen**
Einsatz von Mitarbeitenden im Garten- und Landschaftsba
u im Rahmen von Stundenlohnarbeiten, ausschließlich auf
 Anweisung der Bauleitung
Menge: 1,000 h

#### Bauteil 02.61 GA Leinpfad (0610)

**02.61.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 61 m²
Menge: 61,000 m²

**02.61.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge  9,00 m²
Menge: 27,000 m²

**02.61.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 52 m²
Menge: 156,000 m²

**02.61.0040 Gehölzrandschnitt durchführen.**
Gehölzrand aus verschiedenen Gehölzen zur
Wegefreihaltung sauber geschnitten halten,
Schnittgut, sowie alle beschädigten und
abgestorbenen Pflanzenteile entfernen, Material laden
und zur Verwendung des AN abfahren.
Habitus der Gehölzhöhe und -breite nach Angabe der
Bauleitung, Höhe ca. 100 cm bis 150 cm,
Abrechnung nach geschnittenen Flächen.

Anzahl der Pflegegänge: 2 St.
Menge: 120,000 lfdm

**02.61.0050 Natur- bzw. Betonsteinkante pflegen**
Natur- bzw. Betonsteinkante mechanisch oder von Hand
von pflanzlichem Bewuchs reinigen.Anfallendes Material
laden und zur Verwendung des AN abfahren. Wegebeläge
bzw. Fugen mit Brechsand 0/2 nachfugen, einschlämmen.
Überschüssiges Material entfernen.
Ausführung in Teilflächen.
Abrechnung: nach Voraufmaß der bewachsenen Natur- bzw.
Betonsteinkanten.

2 Pflegegang a 25 lfdm
Menge: 50,000 lfdm

**02.61.0060 Pflasterfläche pflegen**
Befestigte Flächen aus Betonsteinpflaster oder -platten
,
bzw. Natursteinpflaster oder -platten, mechanisch oder
von Hand von pflanzlichem Bewuchs reinigen.Anfallendes
Material laden und zur Verwendung des AN abfahren.
Wegebeläge mit Brechsand 0/2 nachfugen bzw. einschlämme
n.
Überschüssiges Material entfernen und abfahren.
Ausführung in Teilflächen.
Abrechnung: nach Voraufmaß der bewachsenen Flächen.

2 Pflegegänge a 107 m²
Menge: 214,000 m²

**02.61.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**02.61.0080 Rasen- und Wegeflächen von Laub säubern**
Rasen- und Wegeflächen nach Beendigung des
Laubfalles von Laub und Unrat säubern, anfallendes
Material laden und zur Verwendung des AN abfahren.
Ausführung in Teilflächen. Ein Anspruch auf Bezahlung
besteht nur für die Flächen, die auf Anweisung des AG
gesäubert worden sind.

2 Pflegegänge a 627 m²
Menge: 1254,000 m²

**02.61.0090 Landschaftsgärtner*innen**
Einsatz von Mitarbeitenden im Garten- und Landschaftsba
u im Rahmen von Stundenlohnarbeiten, ausschließlich auf
 Anweisung der Bauleitung
Menge: 1,000 h

**02.61.0100 Arbeiter*innen und Helfer*innen**
Einsatz von Mitarbeitenden im Garten- und Landschaftsba
u im Rahmen von Stundenlohnarbeiten, ausschließlich auf
 Anweisung der Bauleitung
Menge: 1,000 h

#### Bauteil 02.62 GA Am Flötz (Lärmschutzwall) (1285)

**02.62.0010 Gehölzrandschnitt**
Gehölzrand aus verschiedenen Gehölzen zur
Wegefreihaltung sauber geschnitten halten,
Schnittgut, sowie alle beschädigten und
abgestorbenen Pflanzenteile entfernen, Material laden
und zur Verwendung des AN abfahren.
Habitus der Gehölzhöhe und -breite nach Angabe der
Bauleitung, Höhe ca. 100 cm bis 150 cm,
Abrechnung nach geschnittenen Flächen.

Anzahl der Pflegegänge: 2 St.
Menge: 220,000 lfdm

**02.62.0020 Rasen- und Wegeflächen von Laub säubern**
Rasen- und Wegeflächen nach Beendigung des
Laubfalles von Laub und Unrat säubern, anfallendes
Material laden und zur Verwendung des AN abfahren.
Ausführung in Teilflächen. Ein Anspruch auf Bezahlung
besteht nur für die Flächen, die auf Anweisung des AG
gesäubert worden sind.

2 Pflegegänge a 650 m²
Menge: 1300,000 m²

**02.62.0030 Landschaftsgärtner*innen**
Einsatz von Mitarbeitenden im Garten- und Landschaftsba
u im Rahmen von Stundenlohnarbeiten, ausschließlich auf
 Anweisung der Bauleitung
Menge: 1,000 h

**02.62.0040 Arbeiter*innen und Helfer*innen**
Einsatz von Mitarbeitenden im Garten- und Landschaftsba
u im Rahmen von Stundenlohnarbeiten, ausschließlich auf
 Anweisung der Bauleitung
Menge: 1,000 h

#### Bauteil 02.63 Petrikirche (0759)

**02.63.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 327 m²
Menge: 327,000 m2

**02.63.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 167 m²
Menge: 501,000 m2

**02.63.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 160 m²
Menge: 480,000 m2

**02.63.0040 Rasen- und Wegeflächen von Laub säubern**
Rasen- und Wegeflächen nach Beendigung des
Laubfalles von Laub und Unrat säubern, anfallendes
Material laden und zur Verwendung des AN abfahren.
Ausführung in Teilflächen. Ein Anspruch auf Bezahlung
besteht nur für die Flächen, die auf Anweisung des AG
gesäubert worden sind.

2 Pflegegänge a 327 m²
Menge: 654,000 m²

**02.63.0050 Landschaftsgärtner*innen**
Einsatz von Mitarbeitenden im Garten- und Landschaftsba
u im Rahmen von Stundenlohnarbeiten, ausschließlich auf
 Anweisung der Bauleitung
Menge: 1,000 h

**02.63.0060 Arbeiter*innen und Helfer*innen**
Einsatz von Mitarbeitenden im Garten- und Landschaftsba
u im Rahmen von Stundenlohnarbeiten, ausschließlich auf
 Anweisung der Bauleitung
Menge: 1,000 h

#### Bauteil 02.64 BF Parallelstraße (1346)

**02.64.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 282 m²
Menge: 282,000 m2

**02.64.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**02.64.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**02.64.0040 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 4.269 m²
Menge: 4269,000 m²

**02.64.0050 Rasen- und Wegeflächen von Laub säubern**
Rasen- und Wegeflächen nach Beendigung des
Laubfalles von Laub und Unrat säubern, anfallendes
Material laden und zur Verwendung des AN abfahren.
Ausführung in Teilflächen. Ein Anspruch auf Bezahlung
besteht nur für die Flächen, die auf Anweisung des AG
gesäubert worden sind.

2 Pflegegänge a 520 m²
Menge: 1040,000 m²

**02.64.0060 Landschaftsgärtner*innen**
Einsatz von Mitarbeitenden im Garten- und Landschaftsba
u im Rahmen von Stundenlohnarbeiten, ausschließlich auf
 Anweisung der Bauleitung
Menge: 1,000 h

**02.64.0070 Arbeiter*innen und Helfer*innen**
Einsatz von Mitarbeitenden im Garten- und Landschaftsba
u im Rahmen von Stundenlohnarbeiten, ausschließlich auf
 Anweisung der Bauleitung
Menge: 1,000 h

#### Bauteil 02.65 SpPl Parsevalstraße (1238)

**02.65.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 23 m²
Menge: 23,000 m²

**02.65.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 23 m²
Menge: 69,000 m²

**02.65.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 120 m²
Menge: 1200,000 m²

**02.65.0040 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**02.65.0050 Rasen- und Wegeflächen von Laub säubern**
Rasen- und Wegeflächen nach Beendigung des
Laubfalles von Laub und Unrat säubern, anfallendes
Material laden und zur Verwendung des AN abfahren.
Ausführung in Teilflächen. Ein Anspruch auf Bezahlung
besteht nur für die Flächen, die auf Anweisung des AG
gesäubert worden sind.

2 Pflegegänge a 155 m²
Menge: 310,000 m²

**02.65.0060 Unterhaltungspflege an Fallschutzflächen auf Spielplätzen, Sandflächen.**
Art der Spielplatzfläche: Sand
Einschließlich der Wege- und Sandfläche, sowie der

Ausstattungsgegenstände, Unrat, Algen und pflanzlichen
Bewuchs entfernen.Müllablagerungen beseitigen.

Spielgeräte sind von Algenbelag und sonstigem Unrat zu

entfernen.Spielsand bis 15 cm Tiefe lockern. Unrat (Gla
s,Plastik,Kot,Spritzen u.a.)aus
dem Spielsand aufnehmen und ausgeworfenen Sand

zurückbefördern.Stark auftretende Müllablagerungen dem
AG unverzüglich melden.

Ausführung wöchentlich, sowie zusätzlich auf

Anweisung des AG.

Anfallender Unrat ist gemäß den Vorbedingungen zu entso
rgen. Incl.kompletter Laubentfernung zum Ende des Pfleg
ejahres.

50 Pflegegänge a 114 m²
Menge: 5700,000 m²

**02.65.0070 Unterhaltungspflege an Fallschutzflächen auf Spielplätzen, Rasenflächen.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68 m²
Menge: 3400,000 m²

**02.65.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 1750,000 m2

**02.65.0090 Fallschutzmaterial Rheinsand**
Fallschutzmaterial
Rheinsand 0/2 liefern, abladen und höhengerecht einbaue
n, unter Beachtung der DIN EN 1176.

Abrechnung erfolgt nach Original-Lieferscheinen und Wie
gekarten.
Menge: 1,000 m³

**02.65.0100 Landschaftsgärtner*innen**
Einsatz von Mitarbeitenden im Garten- und Landschaftsba
u im Rahmen von Stundenlohnarbeiten, ausschließlich auf
 Anweisung der Bauleitung
Menge: 1,000 h

**02.65.0110 Arbeiter*innen und Helfer*innen**
Einsatz von Mitarbeitenden im Garten- und Landschaftsba
u im Rahmen von Stundenlohnarbeiten, ausschließlich auf
 Anweisung der Bauleitung
Menge: 1,000 h

#### Bauteil 02.66 Helga-Wex-Weg (1350)

**02.66.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

#### Bauteil 02.67

**02.67.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 3000,000 m²

**02.67.0020 Gehölzflächen mit Neigung durchforsten**
Gehölzflächen mit Bodendecker, Strauch- und Baumbestand
 sind in Teilbereichen selektiv zu durchforsten. Dies g
ilt für alle Pflegebereiche. Sträucher und Heister (Sta
mmumfang < 60 cm), Wildanflüge, Sämlinge sowie Brombeer
aufwuchs sind vollständig zu entfernen oder auf Stock z
u setzen. Ergänzend sind beschädigte bzw. abgestorbene
Pflanzenteile fachgerecht zurückzuschneiden.Neigung der
 Flächen 1:4 bis 1:1.
Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 1000,000 m²

**02.67.0030 Landschaftsgärtner*innen**
Einsatz von Mitarbeitenden im Garten- und Landschaftsba
u im Rahmen von Stundenlohnarbeiten, ausschließlich auf
 Anweisung der Bauleitung
Menge: 1,000 h

**02.67.0040 Arbeiter*innen und Helfer*innen**
Einsatz von Mitarbeitenden im Garten- und Landschaftsba
u im Rahmen von Stundenlohnarbeiten, ausschließlich auf
 Anweisung der Bauleitung
Menge: 1,000 h

### Titel 03 Unterhaltungspflege 2029

#### Bauteil 03.01 SpPl Hardenbergstraße (0482) inkl. Bolzp

**03.01.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 3.232 m²
Menge: 3232,000 m³

**03.01.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 3.232 m²
Menge: 9696,000 m³

**03.01.0030 Gehölzrandschnitt durchführen.**
Gehölzrand aus verschiedenen Gehölzen zur
Wegefreihaltung sauber geschnitten halten,
Schnittgut, sowie alle beschädigten und
abgestorbenen Pflanzenteile entfernen, Material laden
und zur Verwendung des AN abfahren.
Habitus der Gehölzhöhe und -breite nach Angabe der
Bauleitung, Höhe ca. 150 cm bis 450 cm,
Abrechnung nach geschnittenen Flächen.

Anzahl der Pflegegänge: 2 St.
Menge: 1500,000 lfdm

**03.01.0040 Natur- bzw. Betonsteinkante pflegen**
Natur- bzw. Betonsteinkante mechanisch oder von Hand
von pflanzlichem Bewuchs reinigen.Anfallendes Material
laden und zur Verwendung des AN abfahren. Wegebeläge
bzw. Fugen mit Brechsand 0/2 nachfugen, einschlämmen.
Überschüssiges Material entfernen.
Ausführung in Teilflächen.
Abrechnung: nach Voraufmaß der bewachsenen Natur- bzw.
Betonsteinkanten.

2 Pflegegänge a 60 lfdm
Menge: 120,000 lfdm

**03.01.0050 Pflasterfläche pflegen**
Befestigte Flächen aus Betonsteinpflaster oder -platten
,
bzw. Natursteinpflaster oder -platten, mechanisch oder
von Hand von pflanzlichem Bewuchs reinigen.Anfallendes
Material laden und zur Verwendung des AN abfahren.
Wegebeläge mit Brechsand 0/2 nachfugen bzw. einschlämme
n.
Überschüssiges Material entfernen und abfahren.
Ausführung in Teilflächen.
Abrechnung: nach Voraufmaß der bewachsenen Flächen.

2 Pflegegänge a 353 m²
Menge: 706,000 m²

**03.01.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**03.01.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 71,60 m²
Menge: 3580,000 m²

**03.01.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 182 m²
Menge: 9100,000 m²

**03.01.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 3,50 m²
Menge: 175,000 m²

**03.01.0100 Fallschutzmaterial Rheinsand**
Fallschutzmaterial
Rheinsand 0/2 liefern, abladen und höhengerecht einbaue
n, unter Beachtung der DIN EN 1176.

Abrechnung erfolgt nach Original-Lieferscheinen und Wie
gekarten.
Menge: 1,000 m³

**03.01.0110 Fallschutzmaterial Perlkies**
Fallschutzmaterial
Perlkies 2/8 liefern, abladen und höhengerecht einbauen
, unter Beachtung der DIN EN 1176.

Abrechnung erfolgt nach Original-Lieferscheinen und Wie
gekarten.
Menge: 1,000 m³

**03.01.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a  2.191 m²
Menge: 21910,000 m²

**03.01.0130 Rasen- und Wegeflächen von Laub säubern**
Rasen- und Wegeflächen nach Beendigung des
Laubfalles von Laub und Unrat säubern, anfallendes
Material laden und zur Verwendung des AN abfahren.
Ausführung in Teilflächen. Ein Anspruch auf Bezahlung
besteht nur für die Flächen, die auf Anweisung des AG
gesäubert worden sind.

2 Pflegegänge a 2.544 m²
Menge: 5088,000 m²

**03.01.0140 Landschaftsgärtner*innen**
Einsatz von Mitarbeitenden im Garten- und Landschaftsba
u im Rahmen von Stundenlohnarbeiten, ausschließlich auf
 Anweisung der Bauleitung
Menge: 1,000

**03.01.0150 Arbeiter*innen und Helfer*innen**
Einsatz von Mitarbeitenden im Garten- und Landschaftsba
u im Rahmen von Stundenlohnarbeiten, ausschließlich auf
 Anweisung der Bauleitung
Menge: 1,000 Std

#### Bauteil 03.02 SpPl Klotzdelle (0491)

**03.02.0010 Gehölzfläche, Grundpflegezustand herstellen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.635 m²
Menge: 2635,000 m²

**03.02.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.635 m²
Menge: 7905,000 m2

**03.02.0030 Gehölzrandschnitt durchführen.**
Gehölzrand aus verschiedenen Gehölzen zur
Wegefreihaltung sauber geschnitten halten,
Schnittgut, sowie alle beschädigten und
abgestorbenen Pflanzenteile entfernen, Material laden
und zur Verwendung des AN abfahren.
Habitus der Gehölzhöhe und -breite nach Angabe der
Bauleitung, Höhe ca. 100 cm bis 150 cm,
Abrechnung nach geschnittenen Flächen.

Anzahl der Pflegegänge: 2 St.
Menge: 400,000 lfdm

**03.02.0040 Gehölzrandschnitt durchführen.**
Gehölzrand aus verschiedenen Gehölzen zur
Wegefreihaltung sauber geschnitten halten,
Schnittgut, sowie alle beschädigten und
abgestorbenen Pflanzenteile entfernen, Material laden
und zur Verwendung des AN abfahren.
Habitus der Gehölzhöhe und -breite nach Angabe der
Bauleitung, Höhe ca. 150 cm bis 450 cm,
Abrechnung nach geschnittenen Flächen.

Anzahl der Pflegegänge: 2 St.
Menge: 200,000 lfdm

**03.02.0050 Wassergebundene Wegedecke pflegen**
Wassergebundene Wegedecke mechanisch von pflanzlichem B
ewuchs reinigen.Anfallendes Material laden und zur Verw
endung des AN abfahren.Teilflächen bei Bedarf mit zu li
eferndem Dolomitbrechsand,Körnung: 0/5mm,Farbe: wie vor
handen,andecken. Wegedecke nach Pflegegang unter Wasser
zugabe abwalzen. Ausführung in Teilflächen.
Abrechnung: nach Voraufmaß der bewachsenen Flächen.

2 Pflegegänge a 132 m²
Menge: 264,000 m²

**03.02.0060 Natur- bzw. Betonsteinkante pflegen**
Natur- bzw. Betonsteinkante mechanisch oder von Hand
von pflanzlichem Bewuchs reinigen.Anfallendes Material
laden und zur Verwendung des AN abfahren. Wegebeläge
bzw. Fugen mit Brechsand 0/2 nachfugen, einschlämmen.
Überschüssiges Material entfernen.
Ausführung in Teilflächen.
Abrechnung: nach Voraufmaß der bewachsenen Natur- bzw.
Betonsteinkanten.

2 Pflegegänge a 20 lfdm
Menge: 40,000 lfdm

**03.02.0070 Pflasterfläche pflegen**
Befestigte Flächen aus Betonsteinpflaster oder -platten
,
bzw. Natursteinpflaster oder -platten, mechanisch oder
von Hand von pflanzlichem Bewuchs reinigen.Anfallendes
Material laden und zur Verwendung des AN abfahren.
Wegebeläge mit Brechsand 0/2 nachfugen bzw. einschlämme
n.
Überschüssiges Material entfernen und abfahren.
Ausführung in Teilflächen.
Abrechnung: nach Voraufmaß der bewachsenen Flächen.

2 Pflegegänge a 85 m²
Menge: 170,000 m²

**03.02.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 100,10 m²
Menge: 5005,000 m²

**03.02.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 363,10 m²
Menge: 18155,000 m²

**03.02.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,60 m²
Menge: 1330,000 m²

**03.02.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21 m²
Menge: 1050,000 m²

**03.02.0120 Fallschutzmaterial Rheinsand**
Fallschutzmaterial
Rheinsand 0/2 liefern, abladen und höhengerecht einbaue
n, unter Beachtung der DIN EN 1176.

Abrechnung erfolgt nach Original-Lieferscheinen und Wie
gekarten.
Menge: 1,000 m³

**03.02.0130 Fallschutzmaterial Perlkies**
Fallschutzmaterial
Perlkies 2/8 liefern, abladen und höhengerecht einbauen
, unter Beachtung der DIN EN 1176.

Abrechnung erfolgt nach Original-Lieferscheinen und Wie
gekarten.
Menge: 1,000 m³

**03.02.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.586 m²
Menge: 35860,000 m²

**03.02.0150 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 70 m²
Menge: 70,000 m²

**03.02.0160 Rasen- und Wegeflächen von Laub säubern**
Rasen- und Wegeflächen nach Beendigung des
Laubfalles von Laub und Unrat säubern, anfallendes
Material laden und zur Verwendung des AN abfahren.
Ausführung in Teilflächen. Ein Anspruch auf Bezahlung
besteht nur für die Flächen, die auf Anweisung des AG
gesäubert worden sind.

2 Pflegegänge a 3.873 m²
Menge: 7746,000 m²

**03.02.0170 Landschaftsgärtner*innen**
Einsatz von Mitarbeitenden im Garten- und Landschaftsba
u im Rahmen von Stundenlohnarbeiten, ausschließlich auf
 Anweisung der Bauleitung
Menge: 1,000

**03.02.0180 Arbeiter*innen und Helfer*innen**
Einsatz von Mitarbeitenden im Garten- und Landschaftsba
u im Rahmen von Stundenlohnarbeiten, ausschließlich auf
 Anweisung der Bauleitung
Menge: 1,000 Std

#### Bauteil 03.03 SpPl Nansenweg (0524)

**03.03.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 1.628 m²
Menge: 1628,000 m²

**03.03.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 761 m²
Menge: 2283,000 m²

**03.03.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 867 m
²
Menge: 2601,000 m²

**03.03.0040 Gehölzrandschnitt durchführen.**
Gehölzrand aus verschiedenen Gehölzen zur
Wegefreihaltung sauber geschnitten halten,
Schnittgut, sowie alle beschädigten und
abgestorbenen Pflanzenteile entfernen, Material laden
und zur Verwendung des AN abfahren.
Habitus der Gehölzhöhe und -breite nach Angabe der
Bauleitung, Höhe ca. 100 cm bis 150 cm,
Abrechnung nach geschnittenen Flächen.

Anzahl der Pflegegänge: 2 St.
Menge: 100,000 lfdm

**03.03.0050 Wassergebundene Wegedecke pflegen**
Wassergebundene Wegedecke mechanisch von pflanzlichem B
ewuchs reinigen.Anfallendes Material laden und zur Verw
endung des AN abfahren.Teilflächen bei Bedarf mit zu li
eferndem Dolomitbrechsand,Körnung: 0/5mm,Farbe: wie vor
handen,andecken. Wegedecke nach Pflegegang unter Wasser
zugabe abwalzen. Ausführung in Teilflächen.
Abrechnung: nach Voraufmaß der bewachsenen Flächen.

2 Pflegegänge a 341 m²
Menge: 682,000 m²

**03.03.0060 Natur- bzw. Betonsteinkante pflegen**
Natur- bzw. Betonsteinkante mechanisch oder von Hand
von pflanzlichem Bewuchs reinigen.Anfallendes Material
laden und zur Verwendung des AN abfahren. Wegebeläge
bzw. Fugen mit Brechsand 0/2 nachfugen, einschlämmen.
Überschüssiges Material entfernen.
Ausführung in Teilflächen.
Abrechnung: nach Voraufmaß der bewachsenen Natur- bzw.
Betonsteinkanten.

2 Pflegegänge 250 lfdm
Menge: 500,000 lfdm

**03.03.0070 Pflasterfläche pflegen**
Befestigte Flächen aus Betonsteinpflaster oder -platten
,
bzw. Natursteinpflaster oder -platten, mechanisch oder
von Hand von pflanzlichem Bewuchs reinigen.Anfallendes
Material laden und zur Verwendung des AN abfahren.
Wegebeläge mit Brechsand 0/2 nachfugen bzw. einschlämme
n.
Überschüssiges Material entfernen und abfahren.
Ausführung in Teilflächen.
Abrechnung: nach Voraufmaß der bewachsenen Flächen.

2 Pflegegänge a 1.166 m²
Menge: 2332,000 m²

**03.03.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 71,30 m²
Menge: 3565,000 m²

**03.03.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 311,80 m²
Menge: 15590,000 m²

**03.03.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 32 m²
Menge: 1600,000 m²

**03.03.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,50 m²
Menge: 2825,000 m²

**03.03.0120 Fallschutzmaterial Rheinsand**
Fallschutzmaterial
Rheinsand 0/2 liefern, abladen und höhengerecht einbaue
n, unter Beachtung der DIN EN 1176.

Abrechnung erfolgt nach Original-Lieferscheinen und Wie
gekarten.
Menge: 1,000 m³

**03.03.0130 Fallschutzmaterial Perlkies**
Fallschutzmaterial
Perlkies 2/8 liefern, abladen und höhengerecht einbauen
, unter Beachtung der DIN EN 1176.

Abrechnung erfolgt nach Original-Lieferscheinen und Wie
gekarten.
Menge: 1,000 m³

**03.03.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.762 m²
Menge: 17620,000 m²

**03.03.0150 Rasen- und Wegeflächen von Laub säubern**
Rasen- und Wegeflächen nach Beendigung des
Laubfalles von Laub und Unrat säubern, anfallendes
Material laden und zur Verwendung des AN abfahren.
Ausführung in Teilflächen. Ein Anspruch auf Bezahlung
besteht nur für die Flächen, die auf Anweisung des AG
gesäubert worden sind.

2 Pflegegänge a 3.269 m²
Menge: 6538,000 m²

**03.03.0160 Landschaftsgärtner*innen**
Einsatz von Mitarbeitenden im Garten- und Landschaftsba
u im Rahmen von Stundenlohnarbeiten, ausschließlich auf
 Anweisung der Bauleitung
Menge: 10,000 h

**03.03.0170 Arbeiter*innen und Helfer*innen**
Einsatz von Mitarbeitenden im Garten- und Landschaftsba
u im Rahmen von Stundenlohnarbeiten, ausschließlich auf
 Anweisung der Bauleitung
Menge: 10,000 h

#### Bauteil 03.04 SpPl Blumendeller Straße (0894) inkl. Bo

**03.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 255 m²
Menge: 255,000 m²

**03.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 85
m²
Menge: 255,000 m²

**03.04.0030 Wassergebundene Wegedecke pflegen**
Wassergebundene Wegedecke mechanisch von pflanzlichem B
ewuchs reinigen.Anfallendes Material laden und zur Verw
endung des AN abfahren.Teilflächen bei Bedarf mit zu li
eferndem Dolomitbrechsand,Körnung: 0/5mm,Farbe: wie vor
handen,andecken. Wegedecke nach Pflegegang unter Wasser
zugabe abwalzen. Ausführung in Teilflächen.
Abrechnung: nach Voraufmaß der bewachsenen Flächen.

2 Pflegegänge a 950 m²
Menge: 1900,000 m²

**03.04.0040 Natur- bzw. Betonsteinkante pflegen**
Natur- bzw. Betonsteinkante mechanisch oder von Hand
von pflanzlichem Bewuchs reinigen.Anfallendes Material
laden und zur Verwendung des AN abfahren. Wegebeläge
bzw. Fugen mit Brechsand 0/2 nachfugen, einschlämmen.
Überschüssiges Material entfernen.
Ausführung in Teilflächen.
Abrechnung: nach Voraufmaß der bewachsenen Natur- bzw.
Betonsteinkanten.

2 Pflegegänge a 50 lfdm
Menge: 100,000 lfdm

**03.04.0050 Pflasterfläche pflegen**
Befestigte Flächen aus Betonsteinpflaster oder -platten
,
bzw. Natursteinpflaster oder -platten, mechanisch oder
von Hand von pflanzlichem Bewuchs reinigen.Anfallendes
Material laden und zur Verwendung des AN abfahren.
Wegebeläge mit Brechsand 0/2 nachfugen bzw. einschlämme
n.
Überschüssiges Material entfernen und abfahren.
Ausführung in Teilflächen.
Abrechnung: nach Voraufmaß der bewachsenen Flächen.

2 Pflegegänge a 69 m²
Menge: 138,000 m²

**03.04.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 14 m²
Menge: 700,000 m²

**03.04.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 175 m²
Menge: 8750,000 m²

**03.04.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 42,50 m²
Menge: 2125,000 m²

**03.04.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,50 m²
Menge: 3425,000 m²

**03.04.0100 Fallschutzmaterial Rheinsand**
Fallschutzmaterial
Rheinsand 0/2 liefern, abladen und höhengerecht einbaue
n, unter Beachtung der DIN EN 1176.

Abrechnung erfolgt nach Original-Lieferscheinen und Wie
gekarten.
Menge: 1,000 m³

**03.04.0110 Fallschutzmaterial Perlkies**
Fallschutzmaterial
Perlkies 2/8 liefern, abladen und höhengerecht einbauen
, unter Beachtung der DIN EN 1176.

Abrechnung erfolgt nach Original-Lieferscheinen und Wie
gekarten.
Menge: 1,000 m³

**03.04.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 851 m²
Menge: 8510,000 m²

**03.04.0130 Rasen- und Wegeflächen von Laub säubern**
Rasen- und Wegeflächen nach Beendigung des
Laubfalles von Laub und Unrat säubern, anfallendes
Material laden und zur Verwendung des AN abfahren.
Ausführung in Teilflächen. Ein Anspruch auf Bezahlung
besteht nur für die Flächen, die auf Anweisung des AG
gesäubert worden sind.

2 Pflegegänge a 1.055 m²
Menge: 2110,000 m²

**03.04.0140 Landschaftsgärtner*innen**
Einsatz von Mitarbeitenden im Garten- und Landschaftsba
u im Rahmen von Stundenlohnarbeiten, ausschließlich auf
 Anweisung der Bauleitung
Menge: 1,000 h

**03.04.0150 Arbeiter*innen und Helfer*innen**
Einsatz von Mitarbeitenden im Garten- und Landschaftsba
u im Rahmen von Stundenlohnarbeiten, ausschließlich auf
 Anweisung der Bauleitung
Menge: 1,000 h

#### Bauteil 03.05 SpPl Pirolring (1066)

**03.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 47 m²
Menge: 47,000 m²

**03.05.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 47 m²
Menge: 141,000 m²

**03.05.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17 m²
Menge: 34,000 m²

**03.05.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 34 lfdm
Menge: 102,000 lfdm

**03.05.0050 Natur- bzw. Betonsteinkante pflegen**
Natur- bzw. Betonsteinkante mechanisch oder von Hand
von pflanzlichem Bewuchs reinigen.Anfallendes Material
laden und zur Verwendung des AN abfahren. Wegebeläge
bzw. Fugen mit Brechsand 0/2 nachfugen, einschlämmen.
Überschüssiges Material entfernen.
Ausführung in Teilflächen.
Abrechnung: nach Voraufmaß der bewachsenen Natur- bzw.
Betonsteinkanten.

2 Pflegegänge a 5 lfdm
Menge: 10,000 lfdm

**03.05.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**03.05.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 165 m²
Menge: 8250,000 m²

**03.05.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 15,50 m²
Menge: 775,000 m²

**03.05.0090 Fallschutzmaterial Perlkies**
Fallschutzmaterial
Perlkies 2/8 liefern, abladen und höhengerecht einbauen
, unter Beachtung der DIN EN 1176.

Abrechnung erfolgt nach Original-Lieferscheinen und Wie
gekarten.
Menge: 1,000 m³

**03.05.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 265 m²
Menge: 2650,000 m²

**03.05.0110 Rasen- und Wegeflächen von Laub säubern**
Rasen- und Wegeflächen nach Beendigung des
Laubfalles von Laub und Unrat säubern, anfallendes
Material laden und zur Verwendung des AN abfahren.
Ausführung in Teilflächen. Ein Anspruch auf Bezahlung
besteht nur für die Flächen, die auf Anweisung des AG
gesäubert worden sind.

2 Pflegegänge a 279 m²
Menge: 558,000 m²

**03.05.0120 Landschaftsgärtner*innen**
Einsatz von Mitarbeitenden im Garten- und Landschaftsba
u im Rahmen von Stundenlohnarbeiten, ausschließlich auf
 Anweisung der Bauleitung
Menge: 1,000 h

**03.05.0130 Arbeiter*innen und Helfer*innen**
Einsatz von Mitarbeitenden im Garten- und Landschaftsba
u im Rahmen von Stundenlohnarbeiten, ausschließlich auf
 Anweisung der Bauleitung
Menge: 1,000 h

#### Bauteil 03.06 GA Alexanderstraße (1083)

**03.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 588 m²
Menge: 586,000 m²

**03.06.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 14 m²
Menge: 42,000 m²

**03.06.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 574 m²
Menge: 1722,000 m²

**03.06.0040 Gehölzrandschnitt durchführen.**
Gehölzrand aus verschiedenen Gehölzen zur
Wegefreihaltung sauber geschnitten halten,
Schnittgut, sowie alle beschädigten und
abgestorbenen Pflanzenteile entfernen, Material laden
und zur Verwendung des AN abfahren.
Habitus der Gehölzhöhe und -breite nach Angabe der
Bauleitung, Höhe ca. 150 cm bis 450 cm,
Abrechnung nach geschnittenen Flächen.

Anzahl der Pflegegänge: 2 St.
Menge: 1000,000 lfdm

**03.06.0050 Pflasterfläche pflegen**
Befestigte Flächen aus Betonsteinpflaster oder -platten
,
bzw. Natursteinpflaster oder -platten, mechanisch oder
von Hand von pflanzlichem Bewuchs reinigen.Anfallendes
Material laden und zur Verwendung des AN abfahren.
Wegebeläge mit Brechsand 0/2 nachfugen bzw. einschlämme
n.
Überschüssiges Material entfernen und abfahren.
Ausführung in Teilflächen.
Abrechnung: nach Voraufmaß der bewachsenen Flächen.

2 Pflegegänge a 342 m²
Menge: 684,000 m²

**03.06.0060 Wassergebundene Wegedecke pflegen**
Wassergebundene Wegedecke mechanisch von pflanzlichem B
ewuchs reinigen.Anfallendes Material laden und zur Verw
endung des AN abfahren.Teilflächen bei Bedarf mit zu li
eferndem Dolomitbrechsand,Körnung: 0/5mm,Farbe: wie vor
handen,andecken. Wegedecke nach Pflegegang unter Wasser
zugabe abwalzen. Ausführung in Teilflächen.
Abrechnung: nach Voraufmaß der bewachsenen Flächen.

2 Pflegegänge a 663 m²
Menge: 1326,000 m²

**03.06.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 559 m
²
Menge: 559,000 m²

**03.06.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.248 m²
Menge: 32480,000 m²

**03.06.0090 Rasen- und Wegeflächen von Laub säubern**
Rasen- und Wegeflächen nach Beendigung des
Laubfalles von Laub und Unrat säubern, anfallendes
Material laden und zur Verwendung des AN abfahren.
Ausführung in Teilflächen. Ein Anspruch auf Bezahlung
besteht nur für die Flächen, die auf Anweisung des AG
gesäubert worden sind.

2 Pflegegänge a 3.590 m²
Menge: 7180,000 m²

**03.06.0100 Landschaftsgärtner*innen**
Einsatz von Mitarbeitenden im Garten- und Landschaftsba
u im Rahmen von Stundenlohnarbeiten, ausschließlich auf
 Anweisung der Bauleitung
Menge: 1,000 h

**03.06.0110 Arbeiter*innen und Helfer*innen**
Einsatz von Mitarbeitenden im Garten- und Landschaftsba
u im Rahmen von Stundenlohnarbeiten, ausschließlich auf
 Anweisung der Bauleitung
Menge: 1,000 h

#### Bauteil 03.07 GA An der Seilfahrt (1251)

**03.07.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 28 m²
Menge: 28,000 m²

**03.07.0020 Gehölzrandschnitt durchführen.**
Gehölzrand aus verschiedenen Gehölzen zur
Wegefreihaltung sauber geschnitten halten,
Schnittgut, sowie alle beschädigten und
abgestorbenen Pflanzenteile entfernen, Material laden
und zur Verwendung des AN abfahren.
Habitus der Gehölzhöhe und -breite nach Angabe der
Bauleitung, Höhe ca. 100 cm bis 150 cm,
Abrechnung nach geschnittenen Flächen.

Anzahl der Pflegegänge: 2 St.
Menge: 1000,000 lfdm

**03.07.0030 Gehölzrandschnitt durchführen.**
Gehölzrand aus verschiedenen Gehölzen zur
Wegefreihaltung sauber geschnitten halten,
Schnittgut, sowie alle beschädigten und
abgestorbenen Pflanzenteile entfernen, Material laden
und zur Verwendung des AN abfahren.
Habitus der Gehölzhöhe und -breite nach Angabe der
Bauleitung, Höhe ca. 150 cm bis 450 cm,
Abrechnung nach geschnittenen Flächen.

Anzahl der Pflegegänge: 2 St.
Menge: 200,000 lfdm

**03.07.0040 Pflasterfläche pflegen**
Befestigte Flächen aus Betonsteinpflaster oder -platten
,
bzw. Natursteinpflaster oder -platten, mechanisch oder
von Hand von pflanzlichem Bewuchs reinigen.Anfallendes
Material laden und zur Verwendung des AN abfahren.
Wegebeläge mit Brechsand 0/2 nachfugen bzw. einschlämme
n.
Überschüssiges Material entfernen und abfahren.
Ausführung in Teilflächen.
Abrechnung: nach Voraufmaß der bewachsenen Flächen.

2 Pflegegänge a 1.388 m²
Menge: 2776,000 m²

**03.07.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.801 m²
Menge: 48010,000 m²

**03.07.0060 Landschaftsrasen mähen**
Landschaftsrasen entlang von
Wegen (b = 1,00 - 2,00 m) mähen.
Schnitthöhe 7 cm,
Schnittgut ist fachgerecht zu entsorgen,
Einbauten, Bäume, Papierkörbe, Bänke etc. sind
auszumähen. Abrechnung in der Abwicklung. Ausführungsze
itraum nach Absprache mit AG.

4 Rasenschnitte a 2.626 m
Menge: 10504,000 m²

**03.07.0070 Rasen- und Wegeflächen von Laub säubern**
Rasen- und Wegeflächen nach Beendigung des
Laubfalles von Laub und Unrat säubern, anfallendes
Material laden und zur Verwendung des AN abfahren.
Ausführung in Teilflächen. Ein Anspruch auf Bezahlung
besteht nur für die Flächen, die auf Anweisung des AG
gesäubert worden sind.

2 Pflegegänge a 9.333 m²
Menge: 18666,000 m²

**03.07.0080 Landschaftsgärtner*innen**
Einsatz von Mitarbeitenden im Garten- und Landschaftsba
u im Rahmen von Stundenlohnarbeiten, ausschließlich auf
 Anweisung der Bauleitung
Menge: 1,000 h

**03.07.0090 Arbeiter*innen und Helfer*innen**
Einsatz von Mitarbeitenden im Garten- und Landschaftsba
u im Rahmen von Stundenlohnarbeiten, ausschließlich auf
 Anweisung der Bauleitung
Menge: 1,000 h

#### Bauteil 03.08 SpPl Mühlenfeld (1143)

**03.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 394,60 m²
Menge: 394,600 m²

**03.08.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 394,60 m²
Menge: 1183,800 m²

**03.08.0030 Gehölzrandschnitt durchführen.**
Gehölzrand aus verschiedenen Gehölzen zur
Wegefreihaltung sauber geschnitten halten,
Schnittgut, sowie alle beschädigten und
abgestorbenen Pflanzenteile entfernen, Material laden
und zur Verwendung des AN abfahren.
Habitus der Gehölzhöhe und -breite nach Angabe der
Bauleitung, Höhe ca. 100 cm bis 150 cm,
Abrechnung nach geschnittenen Flächen.

Anzahl der Pflegegänge: 2 St.
Menge: 80,000 lfdm

**03.08.0040 Pflasterfläche pflegen**
Befestigte Flächen aus Betonsteinpflaster oder -platten
,
bzw. Natursteinpflaster oder -platten, mechanisch oder
von Hand von pflanzlichem Bewuchs reinigen.Anfallendes
Material laden und zur Verwendung des AN abfahren.
Wegebeläge mit Brechsand 0/2 nachfugen bzw. einschlämme
n.
Überschüssiges Material entfernen und abfahren.
Ausführung in Teilflächen.
Abrechnung: nach Voraufmaß der bewachsenen Flächen.

2 Pflegegänge a 164 m²
Menge: 328,000 m²

**03.08.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 137 m²
Menge: 6850,000 m²

**03.08.0060 Unterhaltungspflege an Fallschutzflächen auf Spielplätzen. Mulchfläch en.**
Kinderspielplatz säubern.
Art der Spielplatzfläche: Mulchfläche.
Einschließlich der Wege- und Mulchfläche, sowie der

Ausstattungsgegenstände, Unrat, Algen und pflanzlichen
Bewuchs entfernen.Müllablagerungen beseitigen.

Spielgeräte sind von Algenbelag und sonstigem Unrat zu

entfernen.Mulchfläche bis 15 cm Tiefe lockern. Unrat (G
las,Plastik,Kot,Spritzen u.a.)aus
dem Mulchmaterial aufnehmen und ausgeworfenes Mulchmate
rial
zurückbefördern.Stark auftretende Müllablagerungen dem
AG unverzüglich melden.

Ausführung wöchentlich, sowie zusätzlich auf

Anweisung des AG.

Anfallender Unrat ist gemäß den Vorbedingungen zu entso
rgen. Incl.kompletter Laubentfernung zum Ende des Pfleg
ejahres.

50 Pflegegänge a 62 m²
Menge: 3100,000 m²

**03.08.0070 Fallschutzmaterial Rheinsand**
Fallschutzmaterial
Rheinsand 0/2 liefern, abladen und höhengerecht einbaue
n, unter Beachtung der DIN EN 1176.

Abrechnung erfolgt nach Original-Lieferscheinen und Wie
gekarten.
Menge: 1,000 m³

**03.08.0080 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**03.08.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 489,60 m²
Menge: 4896,000 m²

**03.08.0100 Rasen- und Wegeflächen von Laub säubern**
Rasen- und Wegeflächen nach Beendigung des
Laubfalles von Laub und Unrat säubern, anfallendes
Material laden und zur Verwendung des AN abfahren.
Ausführung in Teilflächen. Ein Anspruch auf Bezahlung
besteht nur für die Flächen, die auf Anweisung des AG
gesäubert worden sind.

2 Pflegegänge a 653 m²
Menge: 1306,000 m²

**03.08.0110 Landschaftsgärtner*innen**
Einsatz von Mitarbeitenden im Garten- und Landschaftsba
u im Rahmen von Stundenlohnarbeiten, ausschließlich auf
 Anweisung der Bauleitung
Menge: 1,000 h

**03.08.0120 Arbeiter*innen und Helfer*innen**
Einsatz von Mitarbeitenden im Garten- und Landschaftsba
u im Rahmen von Stundenlohnarbeiten, ausschließlich auf
 Anweisung der Bauleitung
Menge: 1,000 h

#### Bauteil 03.09 SpPl Stauffenbergstraße (1252)

**03.09.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 49 m²
Menge: 49,000 m²

**03.09.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 49 m²
Menge: 147,000 m²

**03.09.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 27 m²
Menge: 54,000 m²

**03.09.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 9 lfdm
Menge: 27,000 lfdm

**03.09.0050 Natur- und Betonsteinkante pflegen**
Natur- bzw. Betonsteinkante mechanisch oder von Hand
von pflanzlichem Bewuchs reinigen.Anfallendes Material
laden und zur Verwendung des AN abfahren. Wegebeläge
bzw. Fugen mit Brechsand 0/2 nachfugen, einschlämmen.
Überschüssiges Material entfernen.
Ausführung in Teilflächen.
Abrechnung: nach Voraufmaß der bewachsenen Natur- bzw.
Betonsteinkanten.

2 Pflegegänge a 21 lfdm
Menge: 42,000 lfdm

**03.09.0060 Pflasterfläche pflegen**
Befestigte Flächen aus Betonsteinpflaster oder -platten
,
bzw. Natursteinpflaster oder -platten, mechanisch oder
von Hand von pflanzlichem Bewuchs reinigen.Anfallendes
Material laden und zur Verwendung des AN abfahren.
Wegebeläge mit Brechsand 0/2 nachfugen bzw. einschlämme
n.
Überschüssiges Material entfernen und abfahren.
Ausführung in Teilflächen.
Abrechnung: nach Voraufmaß der bewachsenen Flächen.

2 Pflegegänge a 41 m²
Menge: 82,000 m²

**03.09.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 36 m²
Menge: 1800,000 m²

**03.09.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,70 m²
Menge: 1085,000 m²

**03.09.0090 Fallschutzmaterial Rheinsand**
Fallschutzmaterial
Rheinsand 0/2 liefern, abladen und höhengerecht einbaue
n, unter Beachtung der DIN EN 1176.

Abrechnung erfolgt nach Original-Lieferscheinen und Wie
gekarten.
Menge: 1,000 m³

**03.09.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 177 m²
Menge: 1770,000 m²

**03.09.0110 Rasen- und Wegeflächen von Laub säubern**
Rasen- und Wegeflächen nach Beendigung des
Laubfalles von Laub und Unrat säubern, anfallendes
Material laden und zur Verwendung des AN abfahren.
Ausführung in Teilflächen. Ein Anspruch auf Bezahlung
besteht nur für die Flächen, die auf Anweisung des AG
gesäubert worden sind.

2 Pflegegänge a 218 m²
Menge: 436,000 m²

**03.09.0120 Landschaftsgärtner*innen**
Einsatz von Mitarbeitenden im Garten- und Landschaftsba
u im Rahmen von Stundenlohnarbeiten, ausschließlich auf
 Anweisung der Bauleitung
Menge: 1,000 h

**03.09.0130 Arbeiter*innen und Helfer*innen**
Einsatz von Mitarbeitenden im Garten- und Landschaftsba
u im Rahmen von Stundenlohnarbeiten, ausschließlich auf
 Anweisung der Bauleitung
Menge: 1,000 h

#### Bauteil 03.10 SpPl Am Flöz (1276) Abrechnung: Zuwendungsnummer 37

**03.10.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 376 m²
Menge: 376,000 m²

**03.10.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 376 m²
Menge: 1128,000 m²

**03.10.0030 Wassergebundene Wegedecke pflegen**
Wassergebundene Wegedecke mechanisch von pflanzlichem B
ewuchs reinigen, anfallendes Material laden und zur Ver
wendung des AN abfahren.Teilflächen bei Bedarf mit zu l
ieferndem Dolomitbrechsand,Körnung: 0/5mm,Farbe: wie vo
rhanden,andecken. Wegedecke nach Pflegegang unter Wasse
rzugabe abwalzen. Ausführung in Teilflächen.
Abrechnung: nach Voraufmaß der bewachsenen Flächen.

2 Pflegegänge a 384 m²
Menge: 768,000 m²

**03.10.0040 Pflasterfläche pflegen**
Befestigte Flächen aus Betonsteinpflaster oder -platten
,
bzw. Natursteinpflaster oder -platten, mechanisch oder
von Hand von pflanzlichem Bewuchs reinigen.Anfallendes
Material laden und zur Verwendung des AN abfahren.
Wegebeläge mit Brechsand 0/2 nachfugen bzw. einschlämme
n.
Überschüssiges Material entfernen und abfahren.
Ausführung in Teilflächen.
Abrechnung: nach Voraufmaß der bewachsenen Flächen.

2 Pflegegänge a 51 m²
Menge: 102,000 m²

**03.10.0050 Unterhaltungspflege an Fallschutzflächen auf Spielplätzen. Sandflächen .**
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 143 m²
Menge: 7150,000 m²

**03.10.0060 Fallschutzmaterial Rheinsand**
Fallschutzmaterial
Rheinsand 0/2 liefern, abladen und höhengerecht einbaue
n, unter Beachtung der DIN EN 1176.

Abrechnung erfolgt nach Original-Lieferscheinen und Wie
gekarten.
Menge: 1,000 m³

**03.10.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.410 m²
Menge: 14100,000 m²

**03.10.0080 Rasen- und Wegeflächen von Laub säubern**
Rasen- und Wegeflächen nach Beendigung des
Laubfalles von Laub und Unrat säubern, anfallendes
Material laden und zur Verwendung des AN abfahren.
Ausführung in Teilflächen. Ein Anspruch auf Bezahlung
besteht nur für die Flächen, die auf Anweisung des AG
gesäubert worden sind.

2 Pflegegänge a 1.844 m²
Menge: 3688,000 m²

**03.10.0090 Landschaftsgärtner*innen**
Einsatz von Mitarbeitenden im Garten- und Landschaftsba
u im Rahmen von Stundenlohnarbeiten, ausschließlich auf
 Anweisung der Bauleitung
Menge: 1,000 h

**03.10.0100 Arbeiter*innen und Helfer*innen**
Einsatz von Mitarbeitenden im Garten- und Landschaftsba
u im Rahmen von Stundenlohnarbeiten, ausschließlich auf
 Anweisung der Bauleitung
Menge: 1,000 h

#### Bauteil 03.11 GA Louis-Ferdinand-Straße (1263)

**03.11.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 880 m²
Menge: 880,000 m²

**03.11.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 880 m²
Menge: 2640,000 m²

**03.11.0030 Gehölzrandschnitt durchführen.**
Gehölzrand aus verschiedenen Gehölzen zur

Wegefreihaltung sauber geschnitten halten,

Schnittgut, sowie alle beschädigten und

abgestorbenen Pflanzenteile entfernen, Material laden

und zur Verwendung des AN abfahren.

Habitus der Gehölzhöhe und -breite nach Angabe der

Bauleitung, Höhe ca. 100 cm bis 150 cm,

Abrechnung nach geschnittenen Flächen.

Anzahl der Pflegegänge: 2 St.
Menge: 100,000 lfdm

**03.11.0040 Landschaftsrasen mähen**
Landschaftsrasen mähen.
Schnitthöhe 7 cm,
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

4 Rasenschnitte a 3.640 m²
Menge: 14560,000 m²

**03.11.0050 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.203 m²
Menge: 1203,000 m²

**03.11.0060 Rasen- und Wegeflächen von Laub säubern**
Rasen- und Wegeflächen nach Beendigung des
Laubfalles von Laub und Unrat säubern, anfallendes
Material laden und zur Verwendung des AN abfahren.
Ausführung in Teilflächen. Ein Anspruch auf Bezahlung
besteht nur für die Flächen, die auf Anweisung des AG
gesäubert worden sind.

2 Pflegegänge a 1.567 m²
Menge: 3134,000 m²

**03.11.0070 Landschaftsgärtner*innen**
Einsatz von Mitarbeitenden im Garten- und Landschaftsba
u im Rahmen von Stundenlohnarbeiten, ausschließlich auf
 Anweisung der Bauleitung
Menge: 1,000 h

**03.11.0080 Arbeiter*innen und Helfer*innen**
Einsatz von Mitarbeitenden im Garten- und Landschaftsba
u im Rahmen von Stundenlohnarbeiten, ausschließlich auf
 Anweisung der Bauleitung
Menge: 1,000 h

#### Bauteil 03.12 SpPl Waterloostraße (0498)

**03.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 124 m²
Menge: 124,000 m²

**03.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 124 m²
Menge: 372,000 m²

**03.12.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89 m²
Menge: 4450,000 m²

**03.12.0040 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,90 m²
Menge: 2095,000 m²

**03.12.0050 Fallschutzmaterial Rheinsand**
Fallschutzmaterial
Rheinsand 0/2 liefern, abladen und höhengerecht einbaue
n, unter Beachtung der DIN EN 1176.

Abrechnung erfolgt nach Original-Lieferscheinen und Wie
gekarten.
Menge: 1,000 m³

**03.12.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 369 m²
Menge: 3690,000 m²

**03.12.0070 Rasen- und Wegeflächen von Laub säubern**
Rasen- und Wegeflächen nach Beendigung des
Laubfalles von Laub und Unrat säubern, anfallendes
Material laden und zur Verwendung des AN abfahren.
Ausführung in Teilflächen. Ein Anspruch auf Bezahlung
besteht nur für die Flächen, die auf Anweisung des AG
gesäubert worden sind.

2 Pflegegänge a 375 m²
Menge: 750,000 m²

**03.12.0080 Landschaftsgärtner*innen**
Einsatz von Mitarbeitenden im Garten- und Landschaftsba
u im Rahmen von Stundenlohnarbeiten, ausschließlich auf
 Anweisung der Bauleitung
Menge: 1,000 h

**03.12.0090 Arbeiter*innen und Helfer*innen**
Einsatz von Mitarbeitenden im Garten- und Landschaftsba
u im Rahmen von Stundenlohnarbeiten, ausschließlich auf
 Anweisung der Bauleitung
Menge: 1,000 h

#### Bauteil 03.13 SpPl Am Bokenbeck (1333)

**03.13.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

**03.13.0020 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 36 m²
Menge: 72,000 m²

**03.13.0030 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**03.13.0040 Pflasterfläche pflegen**
Befestigte Flächen aus Betonsteinpflaster oder -platten
,
bzw. Natursteinpflaster oder -platten, mechanisch oder
von Hand von pflanzlichem Bewuchs reinigen.Anfallendes
Material laden und zur Verwendung des AN abfahren.
Wegebeläge mit Brechsand 0/2 nachfugen bzw. einschlämme
n.
Überschüssiges Material entfernen und abfahren.
Ausführung in Teilflächen.
Abrechnung: nach Voraufmaß der bewachsenen Flächen.

2 Pflegegänge a 31,7 m²
Menge: 63,400 m²

**03.13.0050 Natur- bzw. Betonsteinkante pflegen**
Natur- bzw. Betonsteinkante mechanisch oder von Hand
von pflanzlichem Bewuchs reinigen.Anfallendes Material
laden und zur Verwendung des AN abfahren. Wegebeläge
bzw. Fugen mit Brechsand 0/2 nachfugen, einschlämmen.
Überschüssiges Material entfernen.
Ausführung in Teilflächen.
Abrechnung: nach Voraufmaß der bewachsenen Natur- bzw.
Betonsteinkanten.

2 Pflegegänge a 25 lfdm
Menge: 50,000 lfdm

**03.13.0060 Rosenflächen laut Vorbemerkungen pflegen, ständig wi**
Rosenflächen laut Vorbemerkungen pflegen, ständig wildk
rautfrei halten und die Pflanzflächen unter Schonung de
s Wurzelwerkes und der oberirdischen Teile lockern. Flä
chen von Wildkraut und allem sonstigen Unrat säubern. W
urzelwildkräuter ausgraben. Beschädigte und abgestorben
e Pflanzenteile, sowie abgeblühte Blütenstände und Wild
triebe entfernen. Müllansammlungen entfernen. Auf Anwei
sung der Bauleitung ist ein fachgerechter Rückschnitt d
er Rosen bis spätestens Mitte April, je nach Witterung
durchzuführen. Anfallendes Material, Unrat und Wildkrau
t laden und zur Verwendung des AN abfahren.
Bearbeitungsart: hacken oder krailen
Bearbeitungstiefe: ca. 3 cm

5 Pflegegänge a 8,5 m²
Menge: 42,500 m²

**03.13.0070 Wassergebundene Wegedecke pflegen**
Wassergebundene Wegedecke mechanisch von pflanzlichem B
ewuchs reinigen.Anfallendes Material laden und zur Verw
endung des AN abfahren.Teilflächen bei Bedarf mit zu li
eferndem Dolomitbrechsand,Körnung: 0/5mm,Farbe: wie vor
handen,andecken. Wegedecke nach Pflegegang unter Wasser
zugabe abwalzen. Ausführung in Teilflächen.
Abrechnung: nach Voraufmaß der bewachsenen Flächen.

2 Pflegegänge a 71,6 m²
Menge: 143,200 m²

**03.13.0080 Landschaftsgärtner*innen**
Einsatz von Mitarbeitenden im Garten- und Landschaftsba
u im Rahmen von Stundenlohnarbeiten, ausschließlich auf
 Anweisung der Bauleitung
Menge: 1,000 h

**03.13.0090 Arbeiter*innen und Helfer*innen**
Einsatz von Mitarbeitenden im Garten- und Landschaftsba
u im Rahmen von Stundenlohnarbeiten, ausschließlich auf
 Anweisung der Bauleitung
Menge: 1,000 h

#### Bauteil 03.14 SpPl Konrad-Steiler-Straße (0521)

**03.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 796 m²
Menge: 796,000 m²

**03.14.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 796 m²
Menge: 2388,000 m²

**03.14.0030 Wassergebundene Wegedecke pflegen**
Wassergebundene Wegedecke mechanisch von pflanzlichem B
ewuchs reinigen.Anfallendes Material laden und zur Verw
endung des AN abfahren.Teilflächen bei Bedarf mit zu li
eferndem Dolomitbrechsand,Körnung: 0/5mm,Farbe: wie vor
handen,andecken. Wegedecke nach Pflegegang unter Wasser
zugabe abwalzen. Ausführung in Teilflächen.
Abrechnung: nach Voraufmaß der bewachsenen Flächen.

2 Pflegegänge a 436 m²
Menge: 872,000 m²

**03.14.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 219,50 m²
Menge: 10975,000 m²

**03.14.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 46,80 m²
Menge: 2340,000 m²

**03.14.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,10 m²
Menge: 905,000 m²

**03.14.0070 Fallschutzmaterial Rheinsand**
Fallschutzmaterial
Rheinsand 0/2 liefern, abladen und höhengerecht einbaue
n, unter Beachtung der DIN EN 1176.

Abrechnung erfolgt nach Original-Lieferscheinen und Wie
gekarten.
Menge: 1,000 m³

**03.14.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 131 m²
Menge: 1310,000 m²

**03.14.0090 Rasen- und Wegeflächen von Laub säubern**
Rasen- und Wegeflächen nach Beendigung des
Laubfalles von Laub und Unrat säubern, anfallendes
Material laden und zur Verwendung des AN abfahren.
Ausführung in Teilflächen. Ein Anspruch auf Bezahlung
besteht nur für die Flächen, die auf Anweisung des AG
gesäubert worden sind.

2 Pflegegänge a 567 m²
Menge: 1134,000 m²

**03.14.0100 Landschaftsgärtner*innen**
Einsatz von Mitarbeitenden im Garten- und Landschaftsba
u im Rahmen von Stundenlohnarbeiten, ausschließlich auf
 Anweisung der Bauleitung
Menge: 1,000 h

**03.14.0110 Arbeiter*innen und Helfer*innen**
Einsatz von Mitarbeitenden im Garten- und Landschaftsba
u im Rahmen von Stundenlohnarbeiten, ausschließlich auf
 Anweisung der Bauleitung
Menge: 1,000 h

#### Bauteil 03.15 SpPl Theodor-Suhnel-Straße (0592)

**03.15.0010 Natur- bzw. Betonsteinkante pflegen**
Natur- bzw. Betonsteinkante mechanisch oder von Hand
von pflanzlichem Bewuchs reinigen.Anfallendes Material
laden und zur Verwendung des AN abfahren. Wegebeläge
bzw. Fugen mit Brechsand 0/2 nachfugen, einschlämmen.
Überschüssiges Material entfernen.
Ausführung in Teilflächen.
Abrechnung: nach Voraufmaß der bewachsenen Natur- bzw.
Betonsteinkanten.

2 Pflegegänge a 17,5 lfdm
Menge: 35,000 lfdm

**03.15.0020 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**03.15.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 43 m²
Menge: 2150,000 m²

**03.15.0040 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 75 m²
Menge: 3750,000 m²

**03.15.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 63,30 m²
Menge: 3165,000 m²

**03.15.0060 Fallschutzmaterial Rheinsand**
Fallschutzmaterial
Rheinsand 0/2 liefern, abladen und höhengerecht einbaue
n, unter Beachtung der DIN EN 1176.

Abrechnung erfolgt nach Original-Lieferscheinen und Wie
gekarten.
Menge: 1,000 m³

**03.15.0070 Fallschutzmaterial Perlkies**
Fallschutzmaterial
Perlkies 2/8 liefern, abladen und höhengerecht einbauen
, unter Beachtung der DIN EN 1176.

Abrechnung erfolgt nach Original-Lieferscheinen und Wie
gekarten.
Menge: 1,000 m³

**03.15.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 735 m²
Menge: 7350,000 m²

**03.15.0090 Rasen- und Wegeflächen von Laub säubern**
Rasen- und Wegeflächen nach Beendigung des
Laubfalles von Laub und Unrat säubern, anfallendes
Material laden und zur Verwendung des AN abfahren.
Ausführung in Teilflächen. Ein Anspruch auf Bezahlung
besteht nur für die Flächen, die auf Anweisung des AG
gesäubert worden sind.

2 Pflegegänge a 806 m²
Menge: 1612,000 m²

**03.15.0100 Landschaftsgärtner*innen**
Einsatz von Mitarbeitenden im Garten- und Landschaftsba
u im Rahmen von Stundenlohnarbeiten, ausschließlich auf
 Anweisung der Bauleitung
Menge: 1,000 h

**03.15.0110 Arbeiter*innen und Helfer*innen**
Einsatz von Mitarbeitenden im Garten- und Landschaftsba
u im Rahmen von Stundenlohnarbeiten, ausschließlich auf
 Anweisung der Bauleitung
Menge: 1,000 h

#### Bauteil 03.16 SpPl Haarzopfer Straße (1063)

**03.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.
1 Pflegegang a 191 m²
Menge: 191,000 m²

**03.16.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 12 m²
Menge: 36,000 m²

**03.16.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 179 m²
Menge: 537,000 m²

**03.16.0040 Natur- bzw. Betonsteinkante pflegen**
Natur- bzw. Betonsteinkante mechanisch oder von Hand
von pflanzlichem Bewuchs reinigen.Anfallendes Material
laden und zur Verwendung des AN abfahren. Wegebeläge
bzw. Fugen mit Brechsand 0/2 nachfugen, einschlämmen.
Überschüssiges Material entfernen.
Ausführung in Teilflächen.
Abrechnung: nach Voraufmaß der bewachsenen Natur- bzw.
Betonsteinkanten.

2 Pflegegänge a 25 lfdm
Menge: 50,000 lfdm

**03.16.0050 Pflasterfläche pflegen**
Befestigte Flächen aus Betonsteinpflaster oder -platten
,
bzw. Natursteinpflaster oder -platten, mechanisch oder
von Hand von pflanzlichem Bewuchs reinigen.Anfallendes
Material laden und zur Verwendung des AN abfahren.
Wegebeläge mit Brechsand 0/2 nachfugen bzw. einschlämme
n.
Überschüssiges Material entfernen und abfahren.
Ausführung in Teilflächen.
Abrechnung: nach Voraufmaß der bewachsenen Flächen.

2 Pflegegänge a  88 m²
Menge: 176,000 m²

**03.16.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 28 m²
Menge: 1400,000 m²

**03.16.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 223 m²
Menge: 11150,000 m²

**03.16.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 77,20 m²
Menge: 3860,000 m²

**03.16.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 17,40 m²
Menge: 870,000 m²

**03.16.0100 Fallschutzmaterial Rheinsand**
Fallschutzmaterial
Rheinsand 0/2 liefern, abladen und höhengerecht einbaue
n, unter Beachtung der DIN EN 1176.

Abrechnung erfolgt nach Original-Lieferscheinen und Wie
gekarten.
Menge: 1,000 m³

**03.16.0110 Fallschutzmaterial Perlkies**
Fallschutzmaterial
Perlkies 2/8 liefern, abladen und höhengerecht einbauen
, unter Beachtung der DIN EN 1176.

Abrechnung erfolgt nach Original-Lieferscheinen und Wie
gekarten.
Menge: 1,000 m³

**03.16.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 973 m²
Menge: 9730,000 m²

**03.16.0130 Rasen- und Wegeflächen von Laub säubern**
Rasen- und Wegeflächen nach Beendigung des
Laubfalles von Laub und Unrat säubern, anfallendes
Material laden und zur Verwendung des AN abfahren.
Ausführung in Teilflächen. Ein Anspruch auf Bezahlung
besteht nur für die Flächen, die auf Anweisung des AG
gesäubert worden sind.

2 Pflegegänge a 1.061 m²
Menge: 2122,000 m²

**03.16.0140 Landschaftsgärtner*innen**
Einsatz von Mitarbeitenden im Garten- und Landschaftsba
u im Rahmen von Stundenlohnarbeiten, ausschließlich auf
 Anweisung der Bauleitung
Menge: 1,000 h

**03.16.0150 Arbeiter*innen und Helfer*innen**
Einsatz von Mitarbeitenden im Garten- und Landschaftsba
u im Rahmen von Stundenlohnarbeiten, ausschließlich auf
 Anweisung der Bauleitung
Menge: 1,000 h

#### Bauteil 03.17 SpPl Arndtstraße/Engelbertusstraße (0042

**03.17.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 2.763 m²
Menge: 2763,000 m²

**03.17.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 2.763 m²
Menge: 8289,000 m²

**03.17.0030 Gehölzrandschnitt durchführen.**
Gehölzrand aus verschiedenen Gehölzen zur
Wegefreihaltung sauber geschnitten halten,
Schnittgut, sowie alle beschädigten und
abgestorbenen Pflanzenteile entfernen, Material laden
und zur Verwendung des AN abfahren.
Habitus der Gehölzhöhe und -breite nach Angabe der
Bauleitung, Höhe ca. 150 cm bis 450 cm,
Abrechnung nach geschnittenen Flächen.

Anzahl der Pflegegänge: 2 St.
Menge: 200,000 lfdm

**03.17.0040 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**03.17.0050 Natur- bzw. Betonsteinkante pflegen**
Natur- bzw. Betonsteinkante mechanisch oder von Hand
von pflanzlichem Bewuchs reinigen.Anfallendes Material
laden und zur Verwendung des AN abfahren. Wegebeläge
bzw. Fugen mit Brechsand 0/2 nachfugen, einschlämmen.
Überschüssiges Material entfernen.
Ausführung in Teilflächen.
Abrechnung: nach Voraufmaß der bewachsenen Natur- bzw.
Betonsteinkanten.

2 Pflegegänge a 250 lfdm
Menge: 500,000 lfdm

**03.17.0060 Pflasterfläche pflegen**
Befestigte Flächen aus Betonsteinpflaster oder -platten
,
bzw. Natursteinpflaster oder -platten, mechanisch oder
von Hand von pflanzlichem Bewuchs reinigen.Anfallendes
Material laden und zur Verwendung des AN abfahren.
Wegebeläge mit Brechsand 0/2 nachfugen bzw. einschlämme
n.
Überschüssiges Material entfernen und abfahren.
Ausführung in Teilflächen.
Abrechnung: nach Voraufmaß der bewachsenen Flächen.

2 Pflegegänge a 2.479 m²
Menge: 4958,000 m²

**03.17.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**03.17.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 646,60 m²
Menge: 32330,000 m²

**03.17.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**03.17.0100 Fallschutzmaterial Rheinsand**
Fallschutzmaterial
Rheinsand 0/2 liefern, abladen und höhengerecht einbaue
n, unter Beachtung der DIN EN 1176.

Abrechnung erfolgt nach Original-Lieferscheinen und Wie
gekarten.
Menge: 1,000 m³

**03.17.0110 Fallschutzmaterial Perlkies**
Fallschutzmaterial
Perlkies 2/8 liefern, abladen und höhengerecht einbauen
, unter Beachtung der DIN EN 1176.

Abrechnung erfolgt nach Original-Lieferscheinen und Wie
gekarten.
Menge: 1,000 m³

**03.17.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2792 m²
Menge: 27920,000 m²

**03.17.0130 Rasen- und Wegeflächen von Laub säubern**
Rasen- und Wegeflächen nach Beendigung des
Laubfalles von Laub und Unrat säubern, anfallendes
Material laden und zur Verwendung des AN abfahren.
Ausführung in Teilflächen. Ein Anspruch auf Bezahlung
besteht nur für die Flächen, die auf Anweisung des AG
gesäubert worden sind.

2 Pflegegänge a 5.464 m²
Menge: 10928,000 m²

**03.17.0140 Landschaftsgärtner*innen**
Einsatz von Mitarbeitenden im Garten- und Landschaftsba
u im Rahmen von Stundenlohnarbeiten, ausschließlich auf
 Anweisung der Bauleitung
Menge: 1,000 h

**03.17.0150 Arbeiter*innen und Helfer*innen**
Einsatz von Mitarbeitenden im Garten- und Landschaftsba
u im Rahmen von Stundenlohnarbeiten, ausschließlich auf
 Anweisung der Bauleitung
Menge: 1,000 h

#### Bauteil 03.18 SpPl Zinkhüttenstraße (0043)

**03.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 616 m²
Menge: 616,000 m²

**03.18.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 616 m²
Menge: 1848,000 m²

**03.18.0030 Wassergebundene Wegedecke pflegen**
Wassergebundene Wegedecke mechanisch von pflanzlichem B
ewuchs reinigen.Anfallendes Material laden und zur Verw
endung des AN abfahren.Teilflächen bei Bedarf mit zu li
eferndem Dolomitbrechsand,Körnung: 0/5mm,Farbe: wie vor
handen,andecken. Wegedecke nach Pflegegang unter Wasser
zugabe abwalzen. Ausführung in Teilflächen.
Abrechnung: nach Voraufmaß der bewachsenen Flächen.

2 Pflegegänge a 196 m²
Menge: 392,000 m²

**03.18.0040 Unterhaltungspflege an Fallschutzflächen auf Spielplätzen. Sandflächen .**
Unterhaltungspflege an Fallschutzflächen auf Spielplätz
en: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31 m²
Menge: 1550,000 m²

**03.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 53,60 m²
Menge: 2680,000 m²

**03.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 81,90 m²
Menge: 4095,000 m²

**03.18.0070 Fallschutzmaterial Rheinsand**
Fallschutzmaterial
Rheinsand 0/2 liefern, abladen und höhengerecht einbaue
n, unter Beachtung der DIN EN 1176.

Abrechnung erfolgt nach Original-Lieferscheinen und Wie
gekarten.
Menge: 1,000 m³

**03.18.0080 Fallschutzmaterial Perlkies**
Fallschutzmaterial
Perlkies 2/8 liefern, abladen und höhengerecht einbauen
, unter Beachtung der DIN EN 1176.

Abrechnung erfolgt nach Original-Lieferscheinen und Wie
gekarten.
Menge: 1,000 m3

**03.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 420 m²
Menge: 4200,000 m²

**03.18.0100 Rasen- und Wegeflächen von Laub säubern**
Rasen- und Wegeflächen nach Beendigung des
Laubfalles von Laub und Unrat säubern, anfallendes
Material laden und zur Verwendung des AN abfahren.
Ausführung in Teilflächen. Ein Anspruch auf Bezahlung
besteht nur für die Flächen, die auf Anweisung des AG
gesäubert worden sind.

2 Pflegegänge a 616 m²
Menge: 1232,000 m²

**03.18.0110 Landschaftsgärtner*innen**
Einsatz von Mitarbeitenden im Garten- und Landschaftsba
u im Rahmen von Stundenlohnarbeiten, ausschließlich auf
 Anweisung der Bauleitung
Menge: 1,000 h

**03.18.0120 Arbeiter*innen und Helfer*innen**
Einsatz von Mitarbeitenden im Garten- und Landschaftsba
u im Rahmen von Stundenlohnarbeiten, ausschließlich auf
 Anweisung der Bauleitung
Menge: 1,000 h

#### Bauteil 03.19 SpPl August-Schmidt-Straße (0465)

**03.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 172 m²
Menge: 172,000 m²

**03.19.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 172 m²
Menge: 516,000 m2

**03.19.0030 Gehölzrandschnitt durchführen.**
Gehölzrand aus verschiedenen Gehölzen zur
Wegefreihaltung sauber geschnitten halten,
Schnittgut, sowie alle beschädigten und
abgestorbenen Pflanzenteile entfernen, Material laden
und zur Verwendung des AN abfahren.
Habitus der Gehölzhöhe und -breite nach Angabe der
Bauleitung, Höhe ca. 100 cm bis 150 cm,
Abrechnung nach geschnittenen Flächen.

Anzahl der Pflegegänge: 2 St.
Menge: 50,000 lfdm

**03.19.0040 Natur- bzw. Betonsteinkante pflegen**
Natur- bzw. Betonsteinkante mechanisch oder von Hand
von pflanzlichem Bewuchs reinigen.Anfallendes Material
laden und zur Verwendung des AN abfahren. Wegebeläge
bzw. Fugen mit Brechsand 0/2 nachfugen, einschlämmen.
Überschüssiges Material entfernen.
Ausführung in Teilflächen.
Abrechnung: nach Voraufmaß der bewachsenen Natur- bzw.
Betonsteinkanten.

2 Pflegegänge a 125 lfdm
Menge: 250,000 lfdm

**03.19.0050 Pflasterfläche pflegen**
Befestigte Flächen aus Betonsteinpflaster oder -platten
,
bzw. Natursteinpflaster oder -platten, mechanisch oder
von Hand von pflanzlichem Bewuchs reinigen.Anfallendes
Material laden und zur Verwendung des AN abfahren.
Wegebeläge mit Brechsand 0/2 nachfugen bzw. einschlämme
n.
Überschüssiges Material entfernen und abfahren.
Ausführung in Teilflächen.
Abrechnung: nach Voraufmaß der bewachsenen Flächen.

2 Pflegegänge a 259 m²
Menge: 518,000 m²

**03.19.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 94 m²
Menge: 4700,000 m²

**03.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 33 m²
Menge: 1650,000 m²

**03.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres. Art der Spielplatzfläche: Rasenfläche,
im Bereich des Fallraumes, 1,50 m um das entsprechende
Spielgerät herum, sowie das Spielgerät selbst von Unrat
 säubern.
Durchführung der Säuberungen wöchentlich, sowie

zusätzliche Durchgänge nach Aufforderung durch den AG.

Anfallender Unrat ist gemäß den Vorbedingungen zu entso
rgen.

50 Pflegegänge a 7,10 m²
Menge: 355,000 m²

**03.19.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 54 m²
Menge: 2700,000 m²

**03.19.0100 Fallschutzmaterial Rheinsand**
Fallschutzmaterial
Rheinsand 0/2 liefern, abladen und höhengerecht einbaue
n, unter Beachtung der DIN EN 1176.

Abrechnung erfolgt nach Original-Lieferscheinen und Wie
gekarten.
Menge: 1,000 m³

**03.19.0110 Fallschutzmaterial Perlkies**
Fallschutzmaterial
Perlkies 2/8 liefern, abladen und höhengerecht einbauen
, unter Beachtung der DIN EN 1176.

Abrechnung erfolgt nach Original-Lieferscheinen und Wie
gekarten.
Menge: 1,000 m³

**03.19.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 252 m²
Menge: 2520,000 m²

**03.19.0130 Rasen- und Wegeflächen von Laub säubern**
Rasen- und Wegeflächen nach Beendigung des
Laubfalles von Laub und Unrat säubern, anfallendes
Material laden und zur Verwendung des AN abfahren.
Ausführung in Teilflächen. Ein Anspruch auf Bezahlung
besteht nur für die Flächen, die auf Anweisung des AG
gesäubert worden sind.

2 Pflegegänge a 511 m²
Menge: 1022,000 m²

**03.19.0140 Landschaftsgärtner*innen**
Einsatz von Mitarbeitenden im Garten- und Landschaftsba
u im Rahmen von Stundenlohnarbeiten, ausschließlich auf
 Anweisung der Bauleitung
Menge: 1,000 h

**03.19.0150 Arbeiter*innen und Helfer*innen**
Einsatz von Mitarbeitenden im Garten- und Landschaftsba
u im Rahmen von Stundenlohnarbeiten, ausschließlich auf
 Anweisung der Bauleitung
Menge: 1,000 h

#### Bauteil 03.20 SpPl Hornstraße/Bruchstraße (0549)

**03.20.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**03.20.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350 m²
Menge: 1050,000 m²

**03.20.0030 Wegeflächen von Laub säubern**
Wegeflächen nach Beendigung des
Laubfalles von Laub und Unrat säubern, anfallendes
Material laden und zur Verwendung des AN abfahren.
Ausführung in Teilflächen. Ein Anspruch auf Bezahlung
besteht nur für die Flächen, die auf Anweisung des AG
gesäubert worden sind.

2 Pflegegänge a 700 m²
Menge: 1400,000 m²

**03.20.0040 Wassergebundene Wegedecke pflegen**
Wassergebundene Wegedecke mechanisch von pflanzlichem B
ewuchs reinigen.Anfallendes Material laden und zur Verw
endung des AN abfahren.Teilflächen bei Bedarf mit zu li
eferndem Dolomitbrechsand,Körnung: 0/5mm,Farbe: wie vor
handen,andecken. Wegedecke nach Pflegegang unter Wasser
zugabe abwalzen. Ausführung in Teilflächen.
Abrechnung: nach Voraufmaß der bewachsenen Flächen.

2 Pflegegänge a 550 m²
Menge: 1100,000 m²

**03.20.0050 Natur- bzw. Betonsteinkante pflegen**
Natur- bzw. Betonsteinkante mechanisch oder von Hand
von pflanzlichem Bewuchs reinigen.Anfallendes Material
laden und zur Verwendung des AN abfahren. Wegebeläge
bzw. Fugen mit Brechsand 0/2 nachfugen, einschlämmen.
Überschüssiges Material entfernen.
Ausführung in Teilflächen.
Abrechnung: nach Voraufmaß der bewachsenen Natur- bzw.
Betonsteinkanten.

2 Pflegegänge a 25 lfdm
Menge: 50,000 lfdm

**03.20.0060 Pflasterfläche pflegen**
Befestigte Flächen aus Betonsteinpflaster oder -platten
,
bzw. Natursteinpflaster oder -platten, mechanisch oder
von Hand von pflanzlichem Bewuchs reinigen.Anfallendes
Material laden und zur Verwendung des AN abfahren.
Wegebeläge mit Brechsand 0/2 nachfugen bzw. einschlämme
n.
Überschüssiges Material entfernen und abfahren.
Ausführung in Teilflächen.
Abrechnung: nach Voraufmaß der bewachsenen Flächen.

2 Pflegegänge a 150 m²
Menge: 300,000 m²

**03.20.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 166,56 m²
Menge: 8328,000 m²

**03.20.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45,40 m²
Menge: 2270,000 m²

**03.20.0090 Fallschutzmaterial Rheinsand**
Fallschutzmaterial
Rheinsand 0/2 liefern, abladen und höhengerecht einbaue
n, unter Beachtung der DIN EN 1176.

Abrechnung erfolgt nach Original-Lieferscheinen und Wie
gekarten.
Menge: 1,000 m³

**03.20.0100 Landschaftsgärtner*innen**
Einsatz von Mitarbeitenden im Garten- und Landschaftsba
u im Rahmen von Stundenlohnarbeiten, ausschließlich auf
 Anweisung der Bauleitung
Menge: 1,000 h

**03.20.0110 Arbeiter*innen und Helfer*innen**
Einsatz von Mitarbeitenden im Garten- und Landschaftsba
u im Rahmen von Stundenlohnarbeiten, ausschließlich auf
 Anweisung der Bauleitung
Menge: 1,000 h

#### Bauteil 03.21 SpPl Von-Graefe-Straße (0550)

**03.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 189 m²
Menge: 189,000 m²

**03.21.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 85 m²
Menge: 255,000 m²

**03.21.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 104 m²
Menge: 312,000 m²

**03.21.0040 Gehölzrandschnitt durchführen.**
Gehölzrand aus verschiedenen Gehölzen zur
Wegefreihaltung sauber geschnitten halten,
Schnittgut, sowie alle beschädigten und
abgestorbenen Pflanzenteile entfernen, Material laden
und zur Verwendung des AN abfahren.
Habitus der Gehölzhöhe und -breite nach Angabe der
Bauleitung, Höhe ca. 100 cm bis 150 cm,
Abrechnung nach geschnittenen Flächen.

Anzahl der Pflegegänge: 2 St.
Menge: 40,000 lfdm

**03.21.0050 Natur- bzw. Betonsteinkante pflegen**
Natur- bzw. Betonsteinkante mechanisch oder von Hand
von pflanzlichem Bewuchs reinigen.Anfallendes Material
laden und zur Verwendung des AN abfahren. Wegebeläge
bzw. Fugen mit Brechsand 0/2 nachfugen, einschlämmen.
Überschüssiges Material entfernen.
Ausführung in Teilflächen.
Abrechnung: nach Voraufmaß der bewachsenen Natur- bzw.
Betonsteinkanten.

2 Pflegegänge a 13,5 lfdm
Menge: 27,000 lfdm

**03.21.0060 Pflasterfläche pflegen**
Befestigte Flächen aus Betonsteinpflaster oder -platten
,
bzw. Natursteinpflaster oder -platten, mechanisch oder
von Hand von pflanzlichem Bewuchs reinigen.Anfallendes
Material laden und zur Verwendung des AN abfahren.
Wegebeläge mit Brechsand 0/2 nachfugen bzw. einschlämme
n.
Überschüssiges Material entfernen und abfahren.
Ausführung in Teilflächen.
Abrechnung: nach Voraufmaß der bewachsenen Flächen.

2 Pflegegänge a 205 m²
Menge: 410,000 m²

**03.21.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 16 m²
Menge: 800,000 m²

**03.21.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 173 m²
Menge: 8650,000 m²

**03.21.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 74,70 m²
Menge: 3735,000 m²

**03.21.0100 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45 m²
Menge: 2250,000 m²

**03.21.0110 Fallschutzmaterial Rheinsand**
Fallschutzmaterial
Rheinsand 0/2 liefern, abladen und höhengerecht einbaue
n, unter Beachtung der DIN EN 1176.

Abrechnung erfolgt nach Original-Lieferscheinen und Wie
gekarten.
Menge: 1,000 m³

**03.21.0120 Fallschutzmaterial Perlkies**
Fallschutzmaterial
Perlkies 2/8 liefern, abladen und höhengerecht einbauen
, unter Beachtung der DIN EN 1176.

Abrechnung erfolgt nach Original-Lieferscheinen und Wie
gekarten.
Menge: 1,000 m3

**03.21.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.049 m²
Menge: 10490,000 m²

**03.21.0140 Rasen- und Wegeflächen von Laub säubern**
Rasen- und Wegeflächen nach Beendigung des
Laubfalles von Laub und Unrat säubern, anfallendes
Material laden und zur Verwendung des AN abfahren.
Ausführung in Teilflächen. Ein Anspruch auf Bezahlung
besteht nur für die Flächen, die auf Anweisung des AG
gesäubert worden sind.

2 Pflegegänge a 1.254 m²
Menge: 2508,000 m²

**03.21.0150 Landschaftsgärtner*innen**
Einsatz von Mitarbeitenden im Garten- und Landschaftsba
u im Rahmen von Stundenlohnarbeiten, ausschließlich auf
 Anweisung der Bauleitung
Menge: 1,000 h

**03.21.0160 Arbeiter*innen und Helfer*innen**
Einsatz von Mitarbeitenden im Garten- und Landschaftsba
u im Rahmen von Stundenlohnarbeiten, ausschließlich auf
 Anweisung der Bauleitung
Menge: 1,000 h

#### Bauteil 03.22 GA Von-Graefe-Straße (0551)

**03.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 728 m²
Menge: 728,000 m²

**03.22.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 120 m²
Menge: 360,000 m²

**03.22.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 608 m²
Menge: 1824,000 m²

**03.22.0040 Gehölzrandschnitt durchführen.**
Gehölzrand aus verschiedenen Gehölzen zur
Wegefreihaltung sauber geschnitten halten,
Schnittgut, sowie alle beschädigten und
abgestorbenen Pflanzenteile entfernen, Material laden
und zur Verwendung des AN abfahren.
Habitus der Gehölzhöhe und -breite nach Angabe der
Bauleitung, Höhe ca. 150 cm bis 450 cm,
Abrechnung nach geschnittenen Flächen.

Anzahl der Pflegegänge: 2 St.
Menge: 120,000 lfdm

**03.22.0050 Wassergebundene Wegedecke pflegen**
Wassergebundene Wegedecke mechanisch von pflanzlichem B
ewuchs reinigen.Anfallendes Material laden und zur Verw
endung des AN abfahren.Teilflächen bei Bedarf mit zu li
eferndem Dolomitbrechsand,Körnung: 0/5mm,Farbe: wie vor
handen,andecken. Wegedecke nach Pflegegang unter Wasser
zugabe abwalzen. Ausführung in Teilflächen.
Abrechnung: nach Voraufmaß der bewachsenen Flächen.

2 Pflegegänge a 163 m²
Menge: 326,000 m²

**03.22.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.085 m²
Menge: 20850,000 m²

**03.22.0070 Rasen- und Wegeflächen von Laub säubern**
Rasen- und Wegeflächen nach Beendigung des
Laubfalles von Laub und Unrat säubern, anfallendes
Material laden und zur Verwendung des AN abfahren.
Ausführung in Teilflächen. Ein Anspruch auf Bezahlung
besteht nur für die Flächen, die auf Anweisung des AG
gesäubert worden sind.

2 Pflegegänge a 2.248 m²
Menge: 4496,000 m²

**03.22.0080 Landschaftsgärtner*innen**
Einsatz von Mitarbeitenden im Garten- und Landschaftsba
u im Rahmen von Stundenlohnarbeiten, ausschließlich auf
 Anweisung der Bauleitung
Menge: 1,000 h

**03.22.0090 Arbeiter*innen und Helfer*innen**
Einsatz von Mitarbeitenden im Garten- und Landschaftsba
u im Rahmen von Stundenlohnarbeiten, ausschließlich auf
 Anweisung der Bauleitung
Menge: 1,000 h

#### Bauteil 03.23 GA Dieter-aus-dem-Siepen-Platz (0713)

**03.23.0010 Wassergebundene Wegedecke pflegen**
Wassergebundene Wegedecke mechanisch von pflanzlichem B
ewuchs reinigen.Anfallendes Material laden und zur Verw
endung des AN abfahren.Teilflächen bei Bedarf mit zu li
eferndem Dolomitbrechsand,Körnung: 0/5mm,Farbe: wie vor
handen,andecken. Wegedecke nach Pflegegang unter Wasser
zugabe abwalzen. Ausführung in Teilflächen.
Abrechnung: nach Voraufmaß der bewachsenen Flächen.

2 Pflegegänge a 66 m²
Menge: 132,000 m²

**03.23.0020 Pflasterfläche pflegen**
Befestigte Flächen aus Betonsteinpflaster oder -platten
,
bzw. Natursteinpflaster oder -platten, mechanisch oder
von Hand von pflanzlichem Bewuchs reinigen.Anfallendes
Material laden und zur Verwendung des AN abfahren.
Wegebeläge mit Brechsand 0/2 nachfugen bzw. einschlämme
n.
Überschüssiges Material entfernen und abfahren.
Ausführung in Teilflächen.
Abrechnung: nach Voraufmaß der bewachsenen Flächen.

2 Pflegegänge a 267 m²
Menge: 534,000 m²

**03.23.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 342 m²
Menge: 3420,000 m²

**03.23.0040 Rasen- und Wegeflächen von Laub säubern**
Rasen- und Wegeflächen nach Beendigung des
Laubfalles von Laub und Unrat säubern, anfallendes
Material laden und zur Verwendung des AN abfahren.
Ausführung in Teilflächen. Ein Anspruch auf Bezahlung
besteht nur für die Flächen, die auf Anweisung des AG
gesäubert worden sind.

2 Pflegegänge a 609 m²
Menge: 1218,000 m²

**03.23.0050 Landschaftsgärtner*innen**
Einsatz von Mitarbeitenden im Garten- und Landschaftsba
u im Rahmen von Stundenlohnarbeiten, ausschließlich auf
 Anweisung der Bauleitung
Menge: 1,000 h

**03.23.0060 Arbeiter*innen und Helfer*innen**
Einsatz von Mitarbeitenden im Garten- und Landschaftsba
u im Rahmen von Stundenlohnarbeiten, ausschließlich auf
 Anweisung der Bauleitung
Menge: 1,000 h

#### Bauteil 03.24 SpPl Charlottenstraße (0721) inkl. Bolzp

**03.24.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 727 m²
Menge: 727,000 m²

**03.24.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 727 m2
Menge: 2181,000 m²

**03.24.0030 Natur- bzw. Betonsteinkante pflegen**
Natur- bzw. Betonsteinkante mechanisch oder von Hand
von pflanzlichem Bewuchs reinigen.Anfallendes Material
laden und zur Verwendung des AN abfahren. Wegebeläge
bzw. Fugen mit Brechsand 0/2 nachfugen, einschlämmen.
Überschüssiges Material entfernen.
Ausführung in Teilflächen.
Abrechnung: nach Voraufmaß der bewachsenen Natur- bzw.
Betonsteinkanten.

2 Pflegegänge a 50 lfdm
Menge: 100,000 lfdm

**03.24.0040 Pflasterfläche pflegen**
Befestigte Flächen aus Betonsteinpflaster oder -platten
,
bzw. Natursteinpflaster oder -platten, mechanisch oder
von Hand von pflanzlichem Bewuchs reinigen.Anfallendes
Material laden und zur Verwendung des AN abfahren.
Wegebeläge mit Brechsand 0/2 nachfugen bzw. einschlämme
n.
Überschüssiges Material entfernen und abfahren.
Ausführung in Teilflächen.
Abrechnung: nach Voraufmaß der bewachsenen Flächen.

2 Pflegegänge a 291 m²
Menge: 582,000 m²

**03.24.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 116,60 m²
Menge: 5830,000 m²

**03.24.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 94,30 m²
Menge: 4715,000 m²

**03.24.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**03.24.0080 Fallschutzmaterial Rheinsand**
Fallschutzmaterial
Rheinsand 0/2 liefern, abladen und höhengerecht einbaue
n, unter Beachtung der DIN EN 1176.

Abrechnung erfolgt nach Original-Lieferscheinen und Wie
gekarten.
Menge: 1,000 m³

**03.24.0090 Fallschutzmaterial Perlkies**
Fallschutzmaterial
Perlkies 2/8 liefern, abladen und höhengerecht einbauen
, unter Beachtung der DIN EN 1176.

Abrechnung erfolgt nach Original-Lieferscheinen und Wie
gekarten.
Menge: 1,000 m³

**03.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 284 m²
Menge: 2840,000 m²

**03.24.0110 Rasen- und Wegeflächen von Laub säubern**
Rasen- und Wegeflächen nach Beendigung des
Laubfalles von Laub und Unrat säubern, anfallendes
Material laden und zur Verwendung des AN abfahren.
Ausführung in Teilflächen. Ein Anspruch auf Bezahlung
besteht nur für die Flächen, die auf Anweisung des AG
gesäubert worden sind.

2 Pflegegänge a 575 m²
Menge: 1150,000 m²

**03.24.0120 Landschaftsgärtner*innen**
Einsatz von Mitarbeitenden im Garten- und Landschaftsba
u im Rahmen von Stundenlohnarbeiten, ausschließlich auf
 Anweisung der Bauleitung
Menge: 1,000 h

**03.24.0130 Arbeiter*innen und Helfer*innen**
Einsatz von Mitarbeitenden im Garten- und Landschaftsba
u im Rahmen von Stundenlohnarbeiten, ausschließlich auf
 Anweisung der Bauleitung
Menge: 1,000 h

#### Bauteil 03.25 GA Kardinal-Graf-Galen-Straße (0747)

**03.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 475 m²
Menge: 475,000 m²

**03.25.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 145 m²
Menge: 435,000 m²

**03.25.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 330 m²
Menge: 990,000 m²

**03.25.0040 Gehölzrandschnitt durchführen.**
Gehölzrand aus verschiedenen Gehölzen zur
Wegefreihaltung sauber geschnitten halten,
Schnittgut, sowie alle beschädigten und
abgestorbenen Pflanzenteile entfernen, Material laden
und zur Verwendung des AN abfahren.
Habitus der Gehölzhöhe und -breite nach Angabe der
Bauleitung, Höhe ca. 100 cm bis 150 cm,
Abrechnung nach geschnittenen Flächen.

Anzahl der Pflegegänge: 2 St.
Menge: 100,000 lfdm

**03.25.0050 Wassergebundene Wegedecke pflegen**
Wassergebundene Wegedecke mechanisch von pflanzlichem B
ewuchs reinigen.Anfallendes Material laden und zur Verw
endung des AN abfahren.Teilflächen bei Bedarf mit zu li
eferndem Dolomitbrechsand,Körnung: 0/5mm,Farbe: wie vor
handen,andecken. Wegedecke nach Pflegegang unter Wasser
zugabe abwalzen. Ausführung in Teilflächen.
Abrechnung: nach Voraufmaß der bewachsenen Flächen.

2 Pflegegänge a 237 m²
Menge: 474,000 m²

**03.25.0060 Natur- bzw. Betonsteinkante pflegen**
Natur- bzw. Betonsteinkante mechanisch oder von Hand
von pflanzlichem Bewuchs reinigen.Anfallendes Material
laden und zur Verwendung des AN abfahren. Wegebeläge
bzw. Fugen mit Brechsand 0/2 nachfugen, einschlämmen.
Überschüssiges Material entfernen.
Ausführung in Teilflächen.
Abrechnung: nach Voraufmaß der bewachsenen Natur- bzw.
Betonsteinkanten.

2 Pflegegänge a 150 lfdm
Menge: 300,000 lfdm

**03.25.0070 Pflasterfläche pflegen**
Befestigte Flächen aus Betonsteinpflaster oder -platten
,
bzw. Natursteinpflaster oder -platten, mechanisch oder
von Hand von pflanzlichem Bewuchs reinigen.Anfallendes
Material laden und zur Verwendung des AN abfahren.
Wegebeläge mit Brechsand 0/2 nachfugen bzw. einschlämme
n.
Überschüssiges Material entfernen und abfahren.
Ausführung in Teilflächen.
Abrechnung: nach Voraufmaß der bewachsenen Flächen.

2 Pflegegänge a 111 m²
Menge: 222,000 m²

**03.25.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.338 m²
Menge: 13380,000 m²

**03.25.0090 Rasen- und Wegeflächen von Laub säubern**
Rasen- und Wegeflächen nach Beendigung des
Laubfalles von Laub und Unrat säubern, anfallendes
Material laden und zur Verwendung des AN abfahren.
Ausführung in Teilflächen. Ein Anspruch auf Bezahlung
besteht nur für die Flächen, die auf Anweisung des AG
gesäubert worden sind.

2 Pflegegänge a 1.707,50 m²
Menge: 3415,000 m²

**03.25.0100 Landschaftsgärtner*innen**
Einsatz von Mitarbeitenden im Garten- und Landschaftsba
u im Rahmen von Stundenlohnarbeiten, ausschließlich auf
 Anweisung der Bauleitung
Menge: 1,000 h

**03.25.0110 Arbeiter*innen und Helfer*innen**
Einsatz von Mitarbeitenden im Garten- und Landschaftsba
u im Rahmen von Stundenlohnarbeiten, ausschließlich auf
 Anweisung der Bauleitung
Menge: 1,000 h

#### Bauteil 03.26 BF Tourainer Ring (1261)

**03.26.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 267 m²
Menge: 2670,000 m²

**03.26.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 2.114
 m²
Menge: 2114,000 m²

**03.26.0030 Rasen- und Wegeflächen von Laub säubern**
Rasen- und Wegeflächen nach Beendigung des
Laubfalles von Laub und Unrat säubern, anfallendes
Material laden und zur Verwendung des AN abfahren.
Ausführung in Teilflächen. Ein Anspruch auf Bezahlung
besteht nur für die Flächen, die auf Anweisung des AG
gesäubert worden sind.

2 Pflegegänge a 267 m²
Menge: 534,000 m²

**03.26.0040 Landschaftsgärtner*innen**
Einsatz von Mitarbeitenden im Garten- und Landschaftsba
u im Rahmen von Stundenlohnarbeiten, ausschließlich auf
 Anweisung der Bauleitung
Menge: 1,000 h

**03.26.0050 Arbeiter*innen und Helfer*innen**
Einsatz von Mitarbeitenden im Garten- und Landschaftsba
u im Rahmen von Stundenlohnarbeiten, ausschließlich auf
 Anweisung der Bauleitung
Menge: 1,000 h

#### Bauteil 03.27 SpPl Dickswall / Oststraße (0543)

**03.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 879 m²
Menge: 879,000 m²

**03.27.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 879 m²
Menge: 2637,000 m²

**03.27.0030 Wassergebundene Wegedecke pflegen**
Wassergebundene Wegedecke mechanisch von pflanzlichem B
ewuchs reinigen.Anfallendes Material laden und zur Verw
endung des AN abfahren.Teilflächen bei Bedarf mit zu li
eferndem Dolomitbrechsand,Körnung: 0/5mm,Farbe: wie vor
handen,andecken. Wegedecke nach Pflegegang unter Wasser
zugabe abwalzen. Ausführung in Teilflächen.
Abrechnung: nach Voraufmaß der bewachsenen Flächen.

2 Pflegegänge a 291 m²
Menge: 582,000 m²

**03.27.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23,90 m²
Menge: 1195,000 m²

**03.27.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 172,40 m²
Menge: 8620,000 m²

**03.27.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,80 m²
Menge: 1340,000 m²

**03.27.0070 Fallschutzmaterial Rheinsand**
Fallschutzmaterial
Rheinsand 0/2 liefern, abladen und höhengerecht einbaue
n, unter Beachtung der DIN EN 1176.

Abrechnung erfolgt nach Original-Lieferscheinen und Wie
gekarten.
Menge: 1,000 m³

**03.27.0080 Fallschutzmaterial Perlkies**
Fallschutzmaterial
Perlkies 2/8 liefern, abladen und höhengerecht einbauen
, unter Beachtung der DIN EN 1176.

Abrechnung erfolgt nach Original-Lieferscheinen und Wie
gekarten.
Menge: 1,000 m³

**03.27.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 538 m²
Menge: 5380,000 m²

**03.27.0100 Rasen- und Wegeflächen von Laub säubern**
Rasen- und Wegeflächen nach Beendigung des
Laubfalles von Laub und Unrat säubern, anfallendes
Material laden und zur Verwendung des AN abfahren.
Ausführung in Teilflächen. Ein Anspruch auf Bezahlung
besteht nur für die Flächen, die auf Anweisung des AG
gesäubert worden sind.

2 Pflegegänge a 829 m²
Menge: 1658,000 m²

**03.27.0110 Landschaftsgärtner*innen**
Einsatz von Mitarbeitenden im Garten- und Landschaftsba
u im Rahmen von Stundenlohnarbeiten, ausschließlich auf
 Anweisung der Bauleitung
Menge: 1,000 h

**03.27.0120 Arbeiter*innen und Helfer*innen**
Einsatz von Mitarbeitenden im Garten- und Landschaftsba
u im Rahmen von Stundenlohnarbeiten, ausschließlich auf
 Anweisung der Bauleitung
Menge: 1,000 h

#### Bauteil 03.28 GA Dickswall / Kämpchenstraße (0602)

**03.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 22 m²
Menge: 22,000 m²

**03.28.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 22 m²
Menge: 66,000 m²

**03.28.0030 Pflasterfläche pflegen**
Befestigte Flächen aus Betonsteinpflaster oder -platten
,
bzw. Natursteinpflaster oder -platten, mechanisch oder
von Hand von pflanzlichem Bewuchs reinigen.Anfallendes
Material laden und zur Verwendung des AN abfahren.
Wegebeläge mit Brechsand 0/2 nachfugen bzw. einschlämme
n.
Überschüssiges Material entfernen und abfahren.
Ausführung in Teilflächen.
Abrechnung: nach Voraufmaß der bewachsenen Flächen.

2 Pfllegegänge a 156 m²
Menge: 312,000 m²

**03.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 453 m²
Menge: 4530,000 m²

**03.28.0050 Rasen- und Wegeflächen von Laub säubern**
Rasen- und Wegeflächen nach Beendigung des
Laubfalles von Laub und Unrat säubern, anfallendes
Material laden und zur Verwendung des AN abfahren.
Ausführung in Teilflächen. Ein Anspruch auf Bezahlung
besteht nur für die Flächen, die auf Anweisung des AG
gesäubert worden sind.

2 Pflegegänge a 609 m²
Menge: 1318,000 m²

**03.28.0060 Landschaftsgärtner*innen**
Einsatz von Mitarbeitenden im Garten- und Landschaftsba
u im Rahmen von Stundenlohnarbeiten, ausschließlich auf
 Anweisung der Bauleitung
Menge: 1,000 h

**03.28.0070 Arbeiter*innen und Helfer*innen**
Einsatz von Mitarbeitenden im Garten- und Landschaftsba
u im Rahmen von Stundenlohnarbeiten, ausschließlich auf
 Anweisung der Bauleitung
Menge: 1,000 h

#### Bauteil 03.29 GA Ehrenmal Kettwiger Straße (0603)

**03.29.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 1.076 m²
Menge: 1076,000 m²

**03.29.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 19 m²
Menge: 57,000 m²

**03.29.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge  1.057 m²
Menge: 3171,000 m²

**03.29.0040 Wassergebundene Wegedecke pflegen**
Wassergebundene Wegedecke mechanisch von pflanzlichem B
ewuchs reinigen.Anfallendes Material laden und zur Verw
endung des AN abfahren.Teilflächen bei Bedarf mit zu li
eferndem Dolomitbrechsand,Körnung: 0/5mm,Farbe: wie vor
handen,andecken. Wegedecke nach Pflegegang unter Wasser
zugabe abwalzen. Ausführung in Teilflächen.
Abrechnung: nach Voraufmaß der bewachsenen Flächen.

2 Pflegegänge a 463 m²
Menge: 926,000 m²

**03.29.0050 Natur- bzw. Betonsteinkante pflegen**
Natur- bzw. Betonsteinkante mechanisch oder von Hand
von pflanzlichem Bewuchs reinigen.Anfallendes Material
laden und zur Verwendung des AN abfahren. Wegebeläge
bzw. Fugen mit Brechsand 0/2 nachfugen, einschlämmen.
Überschüssiges Material entfernen.
Ausführung in Teilflächen.
Abrechnung: nach Voraufmaß der bewachsenen Natur- bzw.
Betonsteinkanten.

2 Pflegegänge a 50 lfdm
Menge: 100,000 lfdm

**03.29.0060 Pflasterfläche pflegen**
Befestigte Flächen aus Betonsteinpflaster oder -platten
,
bzw. Natursteinpflaster oder -platten, mechanisch oder
von Hand von pflanzlichem Bewuchs reinigen.Anfallendes
Material laden und zur Verwendung des AN abfahren.
Wegebeläge mit Brechsand 0/2 nachfugen bzw. einschlämme
n.
Überschüssiges Material entfernen und abfahren.
Ausführung in Teilflächen.
Abrechnung: nach Voraufmaß der bewachsenen Flächen.

2 Pflegegänge a 432 m²
Menge: 864,000 m²

**03.29.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.351 m²
Menge: 43510,000 m²

**03.29.0080 Rasen- und Wegeflächen von Laub säubern**
Rasen- und Wegeflächen nach Beendigung des
Laubfalles von Laub und Unrat säubern, anfallendes
Material laden und zur Verwendung des AN abfahren.
Ausführung in Teilflächen. Ein Anspruch auf Bezahlung
besteht nur für die Flächen, die auf Anweisung des AG
gesäubert worden sind.

2 Pflegegänge a 5.247  m²
Menge: 10494,000 m²

**03.29.0090 Landschaftsgärtner*innen**
Einsatz von Mitarbeitenden im Garten- und Landschaftsba
u im Rahmen von Stundenlohnarbeiten, ausschließlich auf
 Anweisung der Bauleitung
Menge: 1,000 h

**03.29.0100 Arbeiter*innen und Helfer*innen**
Einsatz von Mitarbeitenden im Garten- und Landschaftsba
u im Rahmen von Stundenlohnarbeiten, ausschließlich auf
 Anweisung der Bauleitung
Menge: 1,000 h

#### Bauteil 03.30 SpPl Kettwiger Straße (0654)

**03.30.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 603 m²
Menge: 549,000 m²

**03.30.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 530 m²
Menge: 1590,000 m²

**03.30.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 73 m²
Menge: 219,000 m²

**03.30.0040 Gehölzrandschnitt durchführen.**
Gehölzrand aus verschiedenen Gehölzen zur
Wegefreihaltung sauber geschnitten halten,
Schnittgut, sowie alle beschädigten und
abgestorbenen Pflanzenteile entfernen, Material laden
und zur Verwendung des AN abfahren.
Habitus der Gehölzhöhe und -breite nach Angabe der
Bauleitung, Höhe ca. 100 cm bis 150 cm,
Abrechnung nach geschnittenen Flächen.

Anzahl der Pflegegänge: 2 St.
Menge: 80,000 lfdm

**03.30.0050 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**03.30.0060 Pflasterfläche pflegen**
Befestigte Flächen aus Betonsteinpflaster oder -platten
,
bzw. Natursteinpflaster oder -platten, mechanisch oder
von Hand von pflanzlichem Bewuchs reinigen.Anfallendes
Material laden und zur Verwendung des AN abfahren.
Wegebeläge mit Brechsand 0/2 nachfugen bzw. einschlämme
n.
Überschüssiges Material entfernen und abfahren.
Ausführung in Teilflächen.
Abrechnung: nach Voraufmaß der bewachsenen Flächen.

2 Pflegegänge a 81 m²
Menge: 162,000 m²

**03.30.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 69 m²
Menge: 3450,000 m²

**03.30.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**03.30.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 47 m²
Menge: 2350,000 m²

**03.30.0100 Fallschutzmaterial Rheinsand**
Fallschutzmaterial
Rheinsand 0/2 liefern, abladen und höhengerecht einbaue
n, unter Beachtung der DIN EN 1176.

Abrechnung erfolgt nach Original-Lieferscheinen und Wie
gekarten.
Menge: 1,000 m³

**03.30.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 669 m²
Menge: 6690,000 m²

**03.30.0120 Rasen- und Wegeflächen von Laub säubern**
Rasen- und Wegeflächen nach Beendigung des
Laubfalles von Laub und Unrat säubern, anfallendes
Material laden und zur Verwendung des AN abfahren.
Ausführung in Teilflächen. Ein Anspruch auf Bezahlung
besteht nur für die Flächen, die auf Anweisung des AG
gesäubert worden sind.

2 Pflegegänge a 943 m²
Menge: 1886,000 m²

**03.30.0130 Landschaftsgärtner*innen**
Einsatz von Mitarbeitenden im Garten- und Landschaftsba
u im Rahmen von Stundenlohnarbeiten, ausschließlich auf
 Anweisung der Bauleitung
Menge: 1,000 h

**03.30.0140 Arbeiter*innen und Helfer*innen**
Einsatz von Mitarbeitenden im Garten- und Landschaftsba
u im Rahmen von Stundenlohnarbeiten, ausschließlich auf
 Anweisung der Bauleitung
Menge: 1,000 h

#### Bauteil 03.31 GA Dimbeck (Freilichtbühne) (0605) inkl.

**03.31.0010 Gehölzrandschnitt durchführen.**
Gehölzrand aus verschiedenen Gehölzen zur
Wegefreihaltung sauber geschnitten halten,
Schnittgut, sowie alle beschädigten und
abgestorbenen Pflanzenteile entfernen, Material laden
und zur Verwendung des AN abfahren.
Habitus der Gehölzhöhe und -breite nach Angabe der
Bauleitung, Höhe ca. 100 cm bis 150 cm,
Abrechnung nach geschnittenen Flächen.

Anzahl der Pflegegänge: 2 St.
Menge: 500,000 lfdm

**03.31.0020 Gehölzrandschnitt durchführen.**
Gehölzrand aus verschiedenen Gehölzen zur
Wegefreihaltung sauber geschnitten halten,
Schnittgut, sowie alle beschädigten und
abgestorbenen Pflanzenteile entfernen, Material laden
und zur Verwendung des AN abfahren.
Habitus der Gehölzhöhe und -breite nach Angabe der
Bauleitung, Höhe ca. 150 cm bis 450 cm,
Abrechnung nach geschnittenen Flächen.

Anzahl der Pflegegänge: 2 St.
Menge: 500,000 lfdm

**03.31.0030 Wassergebundene Wegedecke pflegen**
Wassergebundene Wegedecke mechanisch von pflanzlichem B
ewuchs reinigen.Anfallendes Material laden und zur Verw
endung des AN abfahren.Teilflächen bei Bedarf mit zu li
eferndem Dolomitbrechsand,Körnung: 0/5mm,Farbe: wie vor
handen,andecken. Wegedecke nach Pflegegang unter Wasser
zugabe abwalzen. Ausführung in Teilflächen.
Abrechnung: nach Voraufmaß der bewachsenen Flächen.

2 Pflegegänge a 4.573 m²
Menge: 9146,000 m²

**03.31.0040 Natur- bzw. Betonsteinkante pflegen**
Natur- bzw. Betonsteinkante mechanisch oder von Hand
von pflanzlichem Bewuchs reinigen.Anfallendes Material
laden und zur Verwendung des AN abfahren. Wegebeläge
bzw. Fugen mit Brechsand 0/2 nachfugen, einschlämmen.
Überschüssiges Material entfernen.
Ausführung in Teilflächen.
Abrechnung: nach Voraufmaß der bewachsenen Natur- bzw.
Betonsteinkanten.

2 Pflegegänge a 250 lfdm
Menge: 500,000 lfdm

**03.31.0050 Pflasterfläche pflegen**
Befestigte Flächen aus Betonsteinpflaster oder -platten
,
bzw. Natursteinpflaster oder -platten, mechanisch oder
von Hand von pflanzlichem Bewuchs reinigen.Anfallendes
Material laden und zur Verwendung des AN abfahren.
Wegebeläge mit Brechsand 0/2 nachfugen bzw. einschlämme
n.
Überschüssiges Material entfernen und abfahren.
Ausführung in Teilflächen.
Abrechnung: nach Voraufmaß der bewachsenen Flächen.

2 Pflegegänge a 2.665 m²
Menge: 5330,000 m²

**03.31.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**03.31.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 79 m²
Menge: 3950,000 m²

**03.31.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 66,90 m²
Menge: 3345,000 m²

**03.31.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 39,40 m²
Menge: 1970,000 m²

**03.31.0100 Fallschutzmaterial Rheinsand**
Fallschutzmaterial
Rheinsand 0/2 liefern, abladen und höhengerecht einbaue
n, unter Beachtung der DIN EN 1176.

Abrechnung erfolgt nach Original-Lieferscheinen und Wie
gekarten.
Menge: 1,000 m³

**03.31.0110 Fallschutzmaterial Perlkies**
Fallschutzmaterial
Perlkies 2/8 liefern, abladen und höhengerecht einbauen
, unter Beachtung der DIN EN 1176.

Abrechnung erfolgt nach Original-Lieferscheinen und Wie
gekarten.
Menge: 1,000 m³

**03.31.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a 11.222 m²
Menge: 112220,000 m²

**03.31.0130 Rasen- und Wegeflächen von Laub säubern**
Rasen- und Wegeflächen nach Beendigung des
Laubfalles von Laub und Unrat säubern, anfallendes
Material laden und zur Verwendung des AN abfahren.
Ausführung in Teilflächen. Ein Anspruch auf Bezahlung
besteht nur für die Flächen, die auf Anweisung des AG
gesäubert worden sind.

2 Pflegegänge a 20.223  m²
Menge: 40446,000 m²

**03.31.0140 Landschaftsgärtner*innen**
Einsatz von Mitarbeitenden im Garten- und Landschaftsba
u im Rahmen von Stundenlohnarbeiten, ausschließlich auf
 Anweisung der Bauleitung
Menge: 1,000 h

**03.31.0150 Arbeiter*innen und Helfer*innen**
Einsatz von Mitarbeitenden im Garten- und Landschaftsba
u im Rahmen von Stundenlohnarbeiten, ausschließlich auf
 Anweisung der Bauleitung
Menge: 1,000 h

#### Bauteil 03.32 GA Priesterhof (0607) inkl. SpPl Witteki

**03.32.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.669 m²
Menge: 4669,000 m²

**03.32.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.669 m²
Menge: 14007,000 m²

**03.32.0030 Gehölzrandschnitt durchführen.**
Gehölzrand aus verschiedenen Gehölzen zur
Wegefreihaltung sauber geschnitten halten,
Schnittgut, sowie alle beschädigten und
abgestorbenen Pflanzenteile entfernen, Material laden
und zur Verwendung des AN abfahren.
Habitus der Gehölzhöhe und -breite nach Angabe der
Bauleitung, Höhe ca. 100 cm bis 150 cm,
Abrechnung nach geschnittenen Flächen.

Anzahl der Pflegegänge: 2 St.
Menge: 300,000 lfdm

**03.32.0040 Heckenschnitt durchführen**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 125,00 m²
Menge: 250,000 m²

**03.32.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 63 lfdm
Menge: 189,000 lfdm

**03.32.0060 Wassergebundene Wegedecke pflegen**
Wassergebundene Wegedecke mechanisch von pflanzlichem B
ewuchs reinigen.Anfallendes Material laden und zur Verw
endung des AN abfahren.Teilflächen bei Bedarf mit zu li
eferndem Dolomitbrechsand,Körnung: 0/5mm,Farbe: wie vor
handen,andecken. Wegedecke nach Pflegegang unter Wasser
zugabe abwalzen. Ausführung in Teilflächen.
Abrechnung: nach Voraufmaß der bewachsenen Flächen.

2 Pflegegänge a 747 m²
Menge: 1494,000 m²

**03.32.0070 Natur- bzw. Betonsteinkante pflegen**
Natur- bzw. Betonsteinkante mechanisch oder von Hand
von pflanzlichem Bewuchs reinigen.Anfallendes Material
laden und zur Verwendung des AN abfahren. Wegebeläge
bzw. Fugen mit Brechsand 0/2 nachfugen, einschlämmen.
Überschüssiges Material entfernen.
Ausführung in Teilflächen.
Abrechnung: nach Voraufmaß der bewachsenen Natur- bzw.
Betonsteinkanten.

2 Pflegegänge a 125 lfdm
Menge: 250,000 lfdm

**03.32.0080 Pflasterfläche pflegen**
Befestigte Flächen aus Betonsteinpflaster oder -platten
,
bzw. Natursteinpflaster oder -platten, mechanisch oder
von Hand von pflanzlichem Bewuchs reinigen.Anfallendes
Material laden und zur Verwendung des AN abfahren.
Wegebeläge mit Brechsand 0/2 nachfugen bzw. einschlämme
n.
Überschüssiges Material entfernen und abfahren.
Ausführung in Teilflächen.
Abrechnung: nach Voraufmaß der bewachsenen Flächen.

2 Pflegegänge a 2.644 m²
Menge: 5288,000 m²

**03.32.0090 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 12 m²
Menge: 600,000 m²

**03.32.0100 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 40 m²
Menge: 2000,000 m²

**03.32.0110 Fallschutzmaterial Rheinsand**
Fallschutzmaterial
Rheinsand 0/2 liefern, abladen und höhengerecht einbaue
n, unter Beachtung der DIN EN 1176.

Abrechnung erfolgt nach Original-Lieferscheinen und Wie
gekarten.
Menge: 1,000 m³

**03.32.0120 Fallschutzmaterial Perlkies**
Fallschutzmaterial
Perlkies 2/8 liefern, abladen und höhengerecht einbauen
, unter Beachtung der DIN EN 1176.

Abrechnung erfolgt nach Original-Lieferscheinen und Wie
gekarten.
Menge: 1,000 m³

**03.32.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 25.900 m²
Menge: 259000,000 m²

**03.32.0140 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: Agust / September

1 Rasenschnitt a 3.091 m²
Menge: 3091,000 m²

**03.32.0150 Landschaftsrasen mähen**
Landschaftsrasen entlang von
Wegen (b = 1,00 - 2,00 m) mähen.
Schnitthöhe 7 cm,
Schnittgut ist fachgerecht zu entsorgen,
Einbauten, Bäume, Papierkörbe, Bänke etc. sind
auszumähen. Abrechnung in der Abwicklung. Ausführungsze
itraum nach Absprache mit AG.

10 Rasenschnitte a 329 m²
Menge: 3290,000 m²

**03.32.0160 Rasen- und Wegeflächen von Laub säubern**
Rasen- und Wegeflächen nach Beendigung des
Laubfalles von Laub und Unrat säubern, anfallendes
Material laden und zur Verwendung des AN abfahren.
Ausführung in Teilflächen. Ein Anspruch auf Bezahlung
besteht nur für die Flächen, die auf Anweisung des AG
gesäubert worden sind.

2 Pflegegänge a 29.325 m²
Menge: 58650,000 m²

**03.32.0170 Landschaftsgärtner*innen**
Einsatz von Mitarbeitenden im Garten- und Landschaftsba
u im Rahmen von Stundenlohnarbeiten, ausschließlich auf
 Anweisung der Bauleitung
Menge: 1,000 h

**03.32.0180 Arbeiter*innen und Helfer*innen**
Einsatz von Mitarbeitenden im Garten- und Landschaftsba
u im Rahmen von Stundenlohnarbeiten, ausschließlich auf
 Anweisung der Bauleitung
Menge: 1,000 h

#### Bauteil 03.33 GA Schulstraße / Dohne (0608)

**03.33.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 438 m²
Menge: 438,000 m²

**03.33.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 219,5 m²
Menge: 658,500 m²

**03.33.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 218,5 m²
Menge: 655,500 m²

**03.33.0040 Gehölzrandschnitt durchführen.**
Gehölzrand aus verschiedenen Gehölzen zur
Wegefreihaltung sauber geschnitten halten,
Schnittgut, sowie alle beschädigten und
abgestorbenen Pflanzenteile entfernen, Material laden
und zur Verwendung des AN abfahren.
Habitus der Gehölzhöhe und -breite nach Angabe der
Bauleitung, Höhe ca. 100 cm bis 150 cm,
Abrechnung nach geschnittenen Flächen.

Anzahl der Pflegegänge: 2 St.
Menge: 30,000 lfdm

**03.33.0050 Gehölzrandschnitt durchführen.**
Gehölzrand aus verschiedenen Gehölzen zur
Wegefreihaltung sauber geschnitten halten,
Schnittgut, sowie alle beschädigten und
abgestorbenen Pflanzenteile entfernen, Material laden
und zur Verwendung des AN abfahren.
Habitus der Gehölzhöhe und -breite nach Angabe der
Bauleitung, Höhe ca. 150 cm bis 450 cm,
Abrechnung nach geschnittenen Flächen.

Anzahl der Pflegegänge: 2 St.
Menge: 30,000 lfdm

**03.33.0060 Wassergebundene Wegedecke pflegen**
Wassergebundene Wegedecke mechanisch von pflanzlichem B
ewuchs reinigen.Anfallendes Material laden und zur Verw
endung des AN abfahren.Teilflächen bei Bedarf mit zu li
eferndem Dolomitbrechsand,Körnung: 0/5mm,Farbe: wie vor
handen,andecken. Wegedecke nach Pflegegang unter Wasser
zugabe abwalzen. Ausführung in Teilflächen.
Abrechnung: nach Voraufmaß der bewachsenen Flächen.

2 Pflegegänge a 335 m²
Menge: 670,000 m²

**03.33.0070 Natur- bzw. Betonsteinkante pflegen**
Natur- bzw. Betonsteinkante mechanisch oder von Hand
von pflanzlichem Bewuchs reinigen.Anfallendes Material
laden und zur Verwendung des AN abfahren. Wegebeläge
bzw. Fugen mit Brechsand 0/2 nachfugen, einschlämmen.
Überschüssiges Material entfernen.
Ausführung in Teilflächen.
Abrechnung: nach Voraufmaß der bewachsenen Natur- bzw.
Betonsteinkanten.

2 Pflegegänge a 25 lfdm
Menge: 50,000 lfdm

**03.33.0080 Pflasterfläche pflegen**
Befestigte Flächen aus Betonsteinpflaster oder -platten
,
bzw. Natursteinpflaster oder -platten, mechanisch oder
von Hand von pflanzlichem Bewuchs reinigen.Anfallendes
Material laden und zur Verwendung des AN abfahren.
Wegebeläge mit Brechsand 0/2 nachfugen bzw. einschlämme
n.
Überschüssiges Material entfernen und abfahren.
Ausführung in Teilflächen.
Abrechnung: nach Voraufmaß der bewachsenen Flächen.

2 Pflegegänge a 264 m²
Menge: 528,000 m²

**03.33.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.062 m²
Menge: 20620,000 m²

**03.33.0100 Rasen- und Wegeflächen von Laub säubern**
Rasen- und Wegeflächen nach Beendigung des
Laubfalles von Laub und Unrat säubern, anfallendes
Material laden und zur Verwendung des AN abfahren.
Ausführung in Teilflächen. Ein Anspruch auf Bezahlung
besteht nur für die Flächen, die auf Anweisung des AG
gesäubert worden sind.

2 Pflegegänge a 2.661 m²
Menge: 5322,000 m²

**03.33.0110 Landschaftsgärtner*innen**
Einsatz von Mitarbeitenden im Garten- und Landschaftsba
u im Rahmen von Stundenlohnarbeiten, ausschließlich auf
 Anweisung der Bauleitung
Menge: 1,000 h

**03.33.0120 Arbeiter*innen und Helfer*innen**
Einsatz von Mitarbeitenden im Garten- und Landschaftsba
u im Rahmen von Stundenlohnarbeiten, ausschließlich auf
 Anweisung der Bauleitung
Menge: 1,000 h

#### Bauteil 03.34 SpPl Kämpchenstraße/Skatebordanlage (062

**03.34.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 398 m²
Menge: 2208,000 m²

**03.34.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 398 m²
Menge: 1194,000 m²

**03.34.0030 Gehölzrandschnitt durchführen.**
Gehölzrand aus verschiedenen Gehölzen zur
Wegefreihaltung sauber geschnitten halten,
Schnittgut, sowie alle beschädigten und
abgestorbenen Pflanzenteile entfernen, Material laden
und zur Verwendung des AN abfahren.
Habitus der Gehölzhöhe und -breite nach Angabe der
Bauleitung, Höhe ca. 100 cm bis 150 cm,
Abrechnung nach geschnittenen Flächen.

Anzahl der Pflegegänge: 2 St.
Menge: 292,000 lfdm

**03.34.0040 Natur- bzw. Betonsteinkante pflegen**
Natur- bzw. Betonsteinkante mechanisch oder von Hand
von pflanzlichem Bewuchs reinigen.Anfallendes Material
laden und zur Verwendung des AN abfahren. Wegebeläge
bzw. Fugen mit Brechsand 0/2 nachfugen, einschlämmen.
Überschüssiges Material entfernen.
Ausführung in Teilflächen.
Abrechnung: nach Voraufmaß der bewachsenen Natur- bzw.
Betonsteinkanten.

2 Pflegegänge a 50 lfdm
Menge: 100,000 lfdm

**03.34.0050 Entwässerungsrinne reinigen**
Die vorhandene Entwässerungsrinne ist zweimal nach Anwe
isung des Auftraggebers zu reinigen. Hierzu sind die Ab
deckungen zu öffnen bzw. aufzunehmen, vorhandener Unrat
 sowie organische Einträge vollständig aus der Rinne zu
 entfernen und fachgerecht zu entsorgen. Anschließend s
ind die Abdeckungen ordnungsgemäß wieder einzusetzen bz
w. zu schließen.

2 Pflegegänge a 18 lfdm
Menge: 36,000 lfdm

**03.34.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.211 m²
Menge: 12110,000 m²

**03.34.0070 Rasen- und Wegeflächen von Laub säubern**
Rasen- und Wegeflächen nach Beendigung des
Laubfalles von Laub und Unrat säubern, anfallendes
Material laden und zur Verwendung des AN abfahren.
Ausführung in Teilflächen. Ein Anspruch auf Bezahlung
besteht nur für die Flächen, die auf Anweisung des AG
gesäubert worden sind.

2 Pflegegänge a 1.211 m²
Menge: 2422,000 m²

**03.34.0080 Landschaftsgärtner*innen**
Einsatz von Mitarbeitenden im Garten- und Landschaftsba
u im Rahmen von Stundenlohnarbeiten, ausschließlich auf
 Anweisung der Bauleitung
Menge: 1,000 h

**03.34.0090 Arbeiter*innen und Helfer*innen**
Einsatz von Mitarbeitenden im Garten- und Landschaftsba
u im Rahmen von Stundenlohnarbeiten, ausschließlich auf
 Anweisung der Bauleitung
Menge: 1,000 h

#### Bauteil 03.35 GA Von-Bock-Straße (0641)

**03.35.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 401 m²
Menge: 401,000 m²

**03.35.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 119 m²
Menge: 357,000 m²

**03.35.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**03.35.0040 Pflasterfläche pflegen**
Pflasterfläche aus Betonsteinpflaster oder -platten,
bzw. Natursteinpflaster oder -platten, mechanisch oder
von Hand von pflanzlichem Bewuchs reinigen, anfallendes
Material laden und zur Verwendung des AN abfahren.
Wegebeläge mit Brechsand 0/2 nachfugen, einschlämmen,
überschüssiges Material entfernen,
Ausführung in Teilflächen.
Abrechnung: nach Voraufmaß der bewachsenen Flächen.

2 Pflegegänge a 206 m²
Menge: 412,000 m²

**03.35.0050 Wegeflächen von Laub säubern**
Wegeflächen nach Beendigung des
Laubfalles von Laub und Unrat säubern, anfallendes
Material laden und zur Verwendung des AN abfahren.
Ausführung in Teilflächen. Ein Anspruch auf Bezahlung
besteht nur für die Flächen, die auf Anweisung des AG
gesäubert worden sind.

2 Pflegegänge a 3.420 m²
Menge: 6840,000 m²

**03.35.0060 Landschaftsgärtner*innen**
Einsatz von Mitarbeitenden im Garten- und Landschaftsba
u im Rahmen von Stundenlohnarbeiten, ausschließlich auf
 Anweisung der Bauleitung
Menge: 1,000 h

**03.35.0070 Arbeiter*innen und Helfer*innen**
Einsatz von Mitarbeitenden im Garten- und Landschaftsba
u im Rahmen von Stundenlohnarbeiten, ausschließlich auf
 Anweisung der Bauleitung
Menge: 1,000 h

#### Bauteil 03.36 SpPl Von-Bock-Straße (0642)

**03.36.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**03.36.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350,00 m²
Menge: 1050,000 m²

**03.36.0030 Pflasterfläche pflegen**
Befestigte Flächen aus Betonsteinpflaster oder -platten
,
bzw. Natursteinpflaster oder -platten, mechanisch oder
von Hand von pflanzlichem Bewuchs reinigen.Anfallendes
Material laden und zur Verwendung des AN abfahren.
Wegebeläge mit Brechsand 0/2 nachfugen bzw. einschlämme
n.
Überschüssiges Material entfernen und abfahren.
Ausführung in Teilflächen.
Abrechnung: nach Voraufmaß der bewachsenen Flächen.

2 Pflegegänge a 60 m²
Menge: 120,000 m²

**03.36.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**03.36.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 54 m²
Menge: 2700,000 m²

**03.36.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18 m²
Menge: 900,000 m²

**03.36.0070 Fallschutzmaterial Rheinsand**
Fallschutzmaterial
Rheinsand 0/2 liefern, abladen und höhengerecht einbaue
n, unter Beachtung der DIN EN 1176.

Abrechnung erfolgt nach Original-Lieferscheinen und Wie
gekarten.
Menge: 1,000 m³

**03.36.0080 Fallschutzmaterial Perlkies**
Fallschutzmaterial
Perlkies 2/8 liefern, abladen und höhengerecht einbauen
, unter Beachtung der DIN EN 1176.

Abrechnung erfolgt nach Original-Lieferscheinen und Wie
gekarten.
Menge: 1,000 m³

**03.36.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

Rasen gehört zum Spielplatz!

10 Rasenschnitte a 400 m²
Menge: 4000,000 m²

**03.36.0100 Rasen- und Wegeflächen von Laub säubern**
Rasen- und Wegeflächen nach Beendigung des
Laubfalles von Laub und Unrat säubern, anfallendes
Material laden und zur Verwendung des AN abfahren.
Ausführung in Teilflächen. Ein Anspruch auf Bezahlung
besteht nur für die Flächen, die auf Anweisung des AG
gesäubert worden sind.

2 Pflegegänge a 460 m²
Menge: 920,000 m²

**03.36.0110 Landschaftsgärtner*innen**
Einsatz von Mitarbeitenden im Garten- und Landschaftsba
u im Rahmen von Stundenlohnarbeiten, ausschließlich auf
 Anweisung der Bauleitung
Menge: 1,000 h

**03.36.0120 Arbeiter*innen und Helfer*innen**
Einsatz von Mitarbeitenden im Garten- und Landschaftsba
u im Rahmen von Stundenlohnarbeiten, ausschließlich auf
 Anweisung der Bauleitung
Menge: 1,000 h

#### Bauteil 03.37 GA Wilhelmplatz (0649)

**03.37.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 142 m²
Menge: 142,000 m²

**03.37.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 142 m²
Menge: 426,000 m²

**03.37.0030 Wassergebundene Wegedecke pflegen**
Wassergebundene Wegedecke mechanisch von pflanzlichem B
ewuchs reinigen.Anfallendes Material laden und zur Verw
endung des AN abfahren.Teilflächen bei Bedarf mit zu li
eferndem Dolomitbrechsand,Körnung: 0/5mm,Farbe: wie vor
handen,andecken. Wegedecke nach Pflegegang unter Wasser
zugabe abwalzen. Ausführung in Teilflächen.
Abrechnung: nach Voraufmaß der bewachsenen Flächen.

2 Pflegegänge a 125 m²
Menge: 250,000 m²

**03.37.0040 Natur- bzw. Betonsteinkante pflegen**
Natur- bzw. Betonsteinkante mechanisch oder von Hand
von pflanzlichem Bewuchs reinigen.Anfallendes Material
laden und zur Verwendung des AN abfahren. Wegebeläge
bzw. Fugen mit Brechsand 0/2 nachfugen, einschlämmen.
Überschüssiges Material entfernen.
Ausführung in Teilflächen.
Abrechnung: nach Voraufmaß der bewachsenen Natur- bzw.
Betonsteinkanten.

2 Pflegegänge a 10 lfdm
Menge: 20,000 lfdm

**03.37.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 836 m²
Menge: 8360,000 m²

**03.37.0060 Rasen- und Wegeflächen von Laub säubern**
Rasen- und Wegeflächen nach Beendigung des
Laubfalles von Laub und Unrat säubern, anfallendes
Material laden und zur Verwendung des AN abfahren.
Ausführung in Teilflächen. Ein Anspruch auf Bezahlung
besteht nur für die Flächen, die auf Anweisung des AG
gesäubert worden sind.

2 Pflegegänge a 961 m²
Menge: 1922,000 m²

**03.37.0070 Landschaftsgärtner*innen**
Einsatz von Mitarbeitenden im Garten- und Landschaftsba
u im Rahmen von Stundenlohnarbeiten, ausschließlich auf
 Anweisung der Bauleitung
Menge: 1,000 h

**03.37.0080 Arbeiter*innen und Helfer*innen**
Einsatz von Mitarbeitenden im Garten- und Landschaftsba
u im Rahmen von Stundenlohnarbeiten, ausschließlich auf
 Anweisung der Bauleitung
Menge: 1,000 h

#### Bauteil 03.38 GA Kampstraße / Scharpenberg

**03.38.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 436 m²
Menge: 436,000 m²

**03.38.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 436 m²
Menge: 1308,000 m²

**03.38.0030 Gehölzrandschnitt durchführen.**
Gehölzrand aus verschiedenen Gehölzen zur
Wegefreihaltung sauber geschnitten halten,
Schnittgut, sowie alle beschädigten und
abgestorbenen Pflanzenteile entfernen, Material laden
und zur Verwendung des AN abfahren.
Habitus der Gehölzhöhe und -breite nach Angabe der
Bauleitung, Höhe ca. 100 cm bis 150 cm,
Abrechnung nach geschnittenen Flächen.

Anzahl der Pflegegänge: 2 St.
Menge: 100,000 lfdm

**03.38.0040 Pflasterfläche pflegen**
Befestigte Flächen aus Betonsteinpflaster oder -platten
,
bzw. Natursteinpflaster oder -platten, mechanisch oder
von Hand von pflanzlichem Bewuchs reinigen.Anfallendes
Material laden und zur Verwendung des AN abfahren.
Wegebeläge mit Brechsand 0/2 nachfugen bzw. einschlämme
n.
Überschüssiges Material entfernen und abfahren.
Ausführung in Teilflächen.
Abrechnung: nach Voraufmaß der bewachsenen Flächen.

2 Pflegegänge a 283 m²
Menge: 566,000 m²

**03.38.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 337 m²
Menge: 3370,000 m²

**03.38.0060 Rasen- und Wegeflächen von Laub säubern**
Rasen- und Wegeflächen nach Beendigung des
Laubfalles von Laub und Unrat säubern, anfallendes
Material laden und zur Verwendung des AN abfahren.
Ausführung in Teilflächen. Ein Anspruch auf Bezahlung
besteht nur für die Flächen, die auf Anweisung des AG
gesäubert worden sind.

2 Pflegegänge a 620 m²
Menge: 1240,000 m²

**03.38.0070 Landschaftsgärtner*innen**
Einsatz von Mitarbeitenden im Garten- und Landschaftsba
u im Rahmen von Stundenlohnarbeiten, ausschließlich auf
 Anweisung der Bauleitung
Menge: 1,000 h

**03.38.0080 Arbeiter*innen und Helfer*innen**
Einsatz von Mitarbeitenden im Garten- und Landschaftsba
u im Rahmen von Stundenlohnarbeiten, ausschließlich auf
 Anweisung der Bauleitung
Menge: 1,000 h

#### Bauteil 03.39 GA Kaiserstraße / Adolfstraße (0657)

**03.39.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 30 m²
Menge: 30,000 m²

**03.39.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 30 m²
Menge: 90,000 m²

**03.39.0030 Pflasterfläche pflegen**
Befestigte Flächen aus Betonsteinpflaster oder -platten
,
bzw. Natursteinpflaster oder -platten, mechanisch oder
von Hand von pflanzlichem Bewuchs reinigen.Anfallendes
Material laden und zur Verwendung des AN abfahren.
Wegebeläge mit Brechsand 0/2 nachfugen bzw. einschlämme
n.
Überschüssiges Material entfernen und abfahren.
Ausführung in Teilflächen.
Abrechnung: nach Voraufmaß der bewachsenen Flächen.

2 Pflegegänge a 33 m²
Menge: 66,000 m²

**03.39.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 860 m²
Menge: 8600,000 m²

**03.39.0050 Rasen- und Wegeflächen von Laub säubern**
Rasen- und Wegeflächen nach Beendigung des
Laubfalles von Laub und Unrat säubern, anfallendes
Material laden und zur Verwendung des AN abfahren.
Ausführung in Teilflächen. Ein Anspruch auf Bezahlung
besteht nur für die Flächen, die auf Anweisung des AG
gesäubert worden sind.

2 Pflegegänge a 893 m²
Menge: 1786,000 m²

**03.39.0060 Landschaftsgärtner*innen**
Einsatz von Mitarbeitenden im Garten- und Landschaftsba
u im Rahmen von Stundenlohnarbeiten, ausschließlich auf
 Anweisung der Bauleitung
Menge: 1,000 h

**03.39.0070 Arbeiter*innen und Helfer*innen**
Einsatz von Mitarbeitenden im Garten- und Landschaftsba
u im Rahmen von Stundenlohnarbeiten, ausschließlich auf
 Anweisung der Bauleitung
Menge: 1,000 h

#### Bauteil 03.40 SpPl Scharpenberg (0922)

**03.40.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 527 m²
Menge: 527,000 m²

**03.40.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 527 m²
Menge: 1581,000 m²

**03.40.0030 Gehölzrandschnitt durchführen.**
Gehölzrand aus verschiedenen Gehölzen zur
Wegefreihaltung sauber geschnitten halten,
Schnittgut, sowie alle beschädigten und
abgestorbenen Pflanzenteile entfernen, Material laden
und zur Verwendung des AN abfahren.
Habitus der Gehölzhöhe und -breite nach Angabe der
Bauleitung, Höhe ca. 100 cm bis 150 cm,
Abrechnung nach geschnittenen Flächen.

Anzahl der Pflegegänge: 2 St.
Menge: 50,000 lfdm

**03.40.0040 Natur- bzw. Betonsteinkante pflegen**
Natur- bzw. Betonsteinkante mechanisch oder von Hand
von pflanzlichem Bewuchs reinigen.Anfallendes Material
laden und zur Verwendung des AN abfahren. Wegebeläge
bzw. Fugen mit Brechsand 0/2 nachfugen, einschlämmen.
Überschüssiges Material entfernen.
Ausführung in Teilflächen.
Abrechnung: nach Voraufmaß der bewachsenen Natur- bzw.
Betonsteinkanten.

2 Pflegegänge a 100 lfdm
Menge: 200,000 lfdm

**03.40.0050 Pflasterfläche pflegen**
Befestigte Flächen aus Betonsteinpflaster oder -platten
,
bzw. Natursteinpflaster oder -platten, mechanisch oder
von Hand von pflanzlichem Bewuchs reinigen.Anfallendes
Material laden und zur Verwendung des AN abfahren.
Wegebeläge mit Brechsand 0/2 nachfugen bzw. einschlämme
n.
Überschüssiges Material entfernen und abfahren.
Ausführung in Teilflächen.
Abrechnung: nach Voraufmaß der bewachsenen Flächen.

2 Pflegegänge a 310 m²
Menge: 620,000 m²

**03.40.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89,80 m²
Menge: 4490,000 m²

**03.40.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 37,50 m²
Menge: 1875,000 m²

**03.40.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,50 m²
Menge: 2225,000 m²

**03.40.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 61 m²
Menge: 3050,000 m²

**03.40.0100 Fallschutzmaterial Rheinsand**
Fallschutzmaterial
Rheinsand 0/2 liefern, abladen und höhengerecht einbaue
n, unter Beachtung der DIN EN 1176.

Abrechnung erfolgt nach Original-Lieferscheinen und Wie
gekarten.
Menge: 1,000 m³

**03.40.0110 Fallschutzmaterial Perlkies**
Fallschutzmaterial
Perlkies 2/8 liefern, abladen und höhengerecht einbauen
, unter Beachtung der DIN EN 1176.

Abrechnung erfolgt nach Original-Lieferscheinen und Wie
gekarten.
Menge: 1,000 m³

**03.40.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 452 m²
Menge: 4520,000 m²

**03.40.0130 Rasen- und Wegeflächen von Laub säubern**
Rasen- und Wegeflächen nach Beendigung des
Laubfalles von Laub und Unrat säubern, anfallendes
Material laden und zur Verwendung des AN abfahren.
Ausführung in Teilflächen. Ein Anspruch auf Bezahlung
besteht nur für die Flächen, die auf Anweisung des AG
gesäubert worden sind.

2 Pflegegänge a 762 m²
Menge: 1524,000 m²

**03.40.0140 Landschaftsgärtner*innen**
Einsatz von Mitarbeitenden im Garten- und Landschaftsba
u im Rahmen von Stundenlohnarbeiten, ausschließlich auf
 Anweisung der Bauleitung
Menge: 1,000 h

**03.40.0150 Arbeiter*innen und Helfer*innen**
Einsatz von Mitarbeitenden im Garten- und Landschaftsba
u im Rahmen von Stundenlohnarbeiten, ausschließlich auf
 Anweisung der Bauleitung
Menge: 1,000 h

#### Bauteil 03.41 SpPl Tarnowitzer Straße (0923)

**03.41.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**03.41.0020 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**03.41.0030 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,80 m²
Menge: 940,000 m²

**03.41.0040 Fallschutzmaterial Rheinsand**
Fallschutzmaterial
Rheinsand 0/2 liefern, abladen und höhengerecht einbaue
n, unter Beachtung der DIN EN 1176.

Abrechnung erfolgt nach Original-Lieferscheinen und Wie
gekarten.
Menge: 1,000 m³

**03.41.0050 Fallschutzmaterial Perlkies**
Fallschutzmaterial
Perlkies 2/8 liefern, abladen und höhengerecht einbauen
, unter Beachtung der DIN EN 1176.

Abrechnung erfolgt nach Original-Lieferscheinen und Wie
gekarten.
Menge: 1,000 m³

**03.41.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 354 m²
Menge: 3540,000 m²

**03.41.0070 Rasen- und Wegeflächen von Laub säubern**
Rasen- und Wegeflächen nach Beendigung des
Laubfalles von Laub und Unrat säubern, anfallendes
Material laden und zur Verwendung des AN abfahren.
Ausführung in Teilflächen. Ein Anspruch auf Bezahlung
besteht nur für die Flächen, die auf Anweisung des AG
gesäubert worden sind.

2 Pflegegänge a 354 m²
Menge: 708,000 m²

**03.41.0080 Landschaftsgärtner*innen**
Einsatz von Mitarbeitenden im Garten- und Landschaftsba
u im Rahmen von Stundenlohnarbeiten, ausschließlich auf
 Anweisung der Bauleitung
Menge: 1,000 h

**03.41.0090 Arbeiter*innen und Helfer*innen**
Einsatz von Mitarbeitenden im Garten- und Landschaftsba
u im Rahmen von Stundenlohnarbeiten, ausschließlich auf
 Anweisung der Bauleitung
Menge: 1,000 h

#### Bauteil 03.42 BF Steinkuhle (1005)

**03.42.0010 Rasen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.
2 Flächen: neben Steinkuhle Nr.5 und  Nr. 33

10 Rasenschnitte a 175 m²
Menge: 1750,000 m²

**03.42.0020 Rasen- und Wegeflächen von Laub säubern**
Rasen- und Wegeflächen nach Beendigung des
Laubfalles von Laub und Unrat säubern, anfallendes
Material laden und zur Verwendung des AN abfahren.
Ausführung in Teilflächen. Ein Anspruch auf Bezahlung
besteht nur für die Flächen, die auf Anweisung des AG
gesäubert worden sind.
2 Flächen: neben Steinkuhle Nr.5 und  Nr. 33

2 Pflegegänge a 175 m²
Menge: 350,000 m²

**03.42.0030 Landschaftsgärtner*innen**
Einsatz von Mitarbeitenden im Garten- und Landschaftsba
u im Rahmen von Stundenlohnarbeiten, ausschließlich auf
 Anweisung der Bauleitung
Menge: 1,000 h

**03.42.0040 Arbeiter*innen und Helfer*innen**
Einsatz von Mitarbeitenden im Garten- und Landschaftsba
u im Rahmen von Stundenlohnarbeiten, ausschließlich auf
 Anweisung der Bauleitung
Menge: 1,000 h

#### Bauteil 03.43 BF Leybankstraße (1124)

**03.43.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.840 m²
Menge: 18400,000 m²

**03.43.0020 Rasen- und Wegeflächen von Laub säubern**
Rasen- und Wegeflächen nach Beendigung des
Laubfalles von Laub und Unrat säubern, anfallendes
Material laden und zur Verwendung des AN abfahren.
Ausführung in Teilflächen. Ein Anspruch auf Bezahlung
besteht nur für die Flächen, die auf Anweisung des AG
gesäubert worden sind.

2 Pflegegänge a 1.840 m²
Menge: 3680,000 m²

**03.43.0030 Landschaftsgärtner*innen**
Einsatz von Mitarbeitenden im Garten- und Landschaftsba
u im Rahmen von Stundenlohnarbeiten, ausschließlich auf
 Anweisung der Bauleitung
Menge: 1,000 h

**03.43.0040 Arbeiter*innen und Helfer*innen**
Einsatz von Mitarbeitenden im Garten- und Landschaftsba
u im Rahmen von Stundenlohnarbeiten, ausschließlich auf
 Anweisung der Bauleitung
Menge: 1,000 h

#### Bauteil 03.44 BF Grüneck (1232)

**03.44.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 170 m²

Die Rasenfläche ist eingezäunt und kann nur mit Handger
äten bearbeitet werden.
Menge: 1700,000 m²

**03.44.0020 Rasen- und Wegeflächen von Laub säubern**
Rasen- und Wegeflächen nach Beendigung des
Laubfalles von Laub und Unrat säubern, anfallendes
Material laden und zur Verwendung des AN abfahren.
Ausführung in Teilflächen. Ein Anspruch auf Bezahlung
besteht nur für die Flächen, die auf Anweisung des AG
gesäubert worden sind.

2 Pflegegänge a 170 m²

Die Rasenfläche ist eingezäunt und kann nur mit Handger
äten bearbeitet werden.
Menge: 340,000 m²

**03.44.0030 Landschaftsgärtner*innen**
Einsatz von Mitarbeitenden im Garten- und Landschaftsba
u im Rahmen von Stundenlohnarbeiten, ausschließlich auf
 Anweisung der Bauleitung
Menge: 1,000 h

**03.44.0040 Arbeiter*innen und Helfer*innen**
Einsatz von Mitarbeitenden im Garten- und Landschaftsba
u im Rahmen von Stundenlohnarbeiten, ausschließlich auf
 Anweisung der Bauleitung
Menge: 1,000 h

#### Bauteil 03.45 GA Festplatz Mausegattstraße (0529)

**03.45.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 300 m²
Menge: 300,000 m²

**03.45.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm

3 Pflegegänge a 250 m²
Menge: 750,000 m²

**03.45.0030 Gehölzfläche ohne Unterpflanzung**
Gehölzfläche der Strukturpflanzung ohne Unterpflanzung
ständig wildkrautfrei und gelockert halten,
Gehölzflächen unter Schonung des Wurzelwerkes und der
oberirdischen Teile lockern, Flächen von Wildkraut und
allem sonstigen Unrat säubern, Wurzelwildkräuter
ausgraben. Beschädigte und abgestorbene Pflanzenteile,
Selbstversamungen, sowie abgeblühte Blütenstände
fachgerecht entfernen. Anfallendes Material, Unrat und
Wildkraut laden und zur Verwendung des AN abfahren.
Bearbeitungsart: hacken bzw. kultivieren.
Bearbeitungstiefe: ca. 3 cm.

3 Pflegegänge a 50 m²
Menge: 150,000 m²

**03.45.0040 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**03.45.0050 Landschaftsgärtner*innen**
Einsatz von Mitarbeitenden im Garten- und Landschaftsba
u im Rahmen von Stundenlohnarbeiten, ausschließlich auf
 Anweisung der Bauleitung
Menge: 1,000 h

**03.45.0060 Arbeiter*innen und Helfer*innen**
Einsatz von Mitarbeitenden im Garten- und Landschaftsba
u im Rahmen von Stundenlohnarbeiten, ausschließlich auf
 Anweisung der Bauleitung
Menge: 1,000 h

#### Bauteil 03.46 SpPl Kreftenscheerstraße (0530)

**03.46.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 298 m²
Menge: 298,000 m²

**03.46.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 298 m²
Menge: 894,000 m²

**03.46.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte  a 126 m²
Menge: 252,000 m²

**03.46.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 30 lfdm
Menge: 90,000 lfdm

**03.46.0050 Pflasterfläche pflegen**
Befestigte Flächen aus Betonsteinpflaster oder -platten
,
bzw. Natursteinpflaster oder -platten, mechanisch oder
von Hand von pflanzlichem Bewuchs reinigen.Anfallendes
Material laden und zur Verwendung des AN abfahren.
Wegebeläge mit Brechsand 0/2 nachfugen bzw. einschlämme
n.
Überschüssiges Material entfernen und abfahren.
Ausführung in Teilflächen.
Abrechnung: nach Voraufmaß der bewachsenen Flächen.

2 Pflegegänge a 136 m²
Menge: 272,000 m²

**03.46.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 93,80 m²
Menge: 4690,000 m²

**03.46.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,60 m²
Menge: 580,000 m²

**03.46.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 29,50 m²
Menge: 1475,000 m²

**03.46.0090 Fallschutzmaterial Perlkies**
Fallschutzmaterial
Perlkies 2/8 liefern, abladen und höhengerecht einbauen
, unter Beachtung der DIN EN 1176.

Abrechnung erfolgt nach Original-Lieferscheinen und Wie
gekarten.
Menge: 1,000 m³

**03.46.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 446 m²
Menge: 4460,000 m²

**03.46.0110 Rasen- und Wegeflächen von Laub säubern**
Rasen- und Wegeflächen nach Beendigung des
Laubfalles von Laub und Unrat säubern, anfallendes
Material laden und zur Verwendung des AN abfahren.
Ausführung in Teilflächen. Ein Anspruch auf Bezahlung
besteht nur für die Flächen, die auf Anweisung des AG
gesäubert worden sind.

2 Pflegegänge a 582 m²
Menge: 1164,000 m²

**03.46.0120 Landschaftsgärtner*innen**
Einsatz von Mitarbeitenden im Garten- und Landschaftsba
u im Rahmen von Stundenlohnarbeiten, ausschließlich auf
 Anweisung der Bauleitung
Menge: 1,000 h

**03.46.0130 Arbeiter*innen und Helfer*innen**
Einsatz von Mitarbeitenden im Garten- und Landschaftsba
u im Rahmen von Stundenlohnarbeiten, ausschließlich auf
 Anweisung der Bauleitung
Menge: 1,000 h

#### Bauteil 03.47 SpPl Mausegattstraße (0531)

**03.47.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 200 m²
Menge: 200,000 m²

**03.47.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 200 m²
Menge: 600,000 m2

**03.47.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 144 m²
Menge: 288,000 m²

**03.47.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 40 lfdm.
Menge: 120,000 lfdm

**03.47.0050 Wassergebundene Wegedecke pflegen**
Wassergebundene Wegedecke mechanisch von pflanzlichem B
ewuchs reinigen.Anfallendes Material laden und zur Verw
endung des AN abfahren.Teilflächen bei Bedarf mit zu li
eferndem Dolomitbrechsand,Körnung: 0/5mm,Farbe: wie vor
handen,andecken. Wegedecke nach Pflegegang unter Wasser
zugabe abwalzen. Ausführung in Teilflächen.
Abrechnung: nach Voraufmaß der bewachsenen Flächen.

2 Pflegegänge a 30 m²
Menge: 60,000 m²

**03.47.0060 Natur- bzw. Betonsteinkante pflegen**
Natur- bzw. Betonsteinkante mechanisch oder von Hand
von pflanzlichem Bewuchs reinigen.Anfallendes Material
laden und zur Verwendung des AN abfahren. Wegebeläge
bzw. Fugen mit Brechsand 0/2 nachfugen, einschlämmen.
Überschüssiges Material entfernen.
Ausführung in Teilflächen.
Abrechnung: nach Voraufmaß der bewachsenen Natur- bzw.
Betonsteinkanten.

2 Pflegegang a 25 lfdm
Menge: 50,000 lfdm

**03.47.0070 Pflasterfläche pflegen**
Befestigte Flächen aus Betonsteinpflaster oder -platten
,
bzw. Natursteinpflaster oder -platten, mechanisch oder
von Hand von pflanzlichem Bewuchs reinigen.Anfallendes
Material laden und zur Verwendung des AN abfahren.
Wegebeläge mit Brechsand 0/2 nachfugen bzw. einschlämme
n.
Überschüssiges Material entfernen und abfahren.
Ausführung in Teilflächen.
Abrechnung: nach Voraufmaß der bewachsenen Flächen.

2 Pflegegänge a 90 m²
Menge: 180,000 m²

**03.47.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 75,50 m²
Menge: 3775,000 m²

**03.47.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 196,80 m²
Menge: 9840,000 m²

**03.47.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,10 m²
Menge: 1055,000 m²

**03.47.0110 Fallschutzmaterial Rheinsand**
Fallschutzmaterial
Rheinsand 0/2 liefern, abladen und höhengerecht einbaue
n, unter Beachtung der DIN EN 1176.

Abrechnung erfolgt nach Original-Lieferscheinen und Wie
gekarten.
Menge: 1,000 m³

**03.47.0120 Fallschutzmaterial Perlkies**
Fallschutzmaterial
Perlkies 2/8 liefern, abladen und höhengerecht einbauen
, unter Beachtung der DIN EN 1176.

Abrechnung erfolgt nach Original-Lieferscheinen und Wie
gekarten.
Menge: 1,000 m³

**03.47.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 40 m²
Menge: 400,000 m²

**03.47.0140 Rasen- und Wegeflächen von Laub säubern**
Rasen- und Wegeflächen nach Beendigung des
Laubfalles von Laub und Unrat säubern, anfallendes
Material laden und zur Verwendung des AN abfahren.
Ausführung in Teilflächen. Ein Anspruch auf Bezahlung
besteht nur für die Flächen, die auf Anweisung des AG
gesäubert worden sind.

2 Pflegegänge a 520 m²
Menge: 1040,000 m²

**03.47.0150 Landschaftsgärtner*innen**
Einsatz von Mitarbeitenden im Garten- und Landschaftsba
u im Rahmen von Stundenlohnarbeiten, ausschließlich auf
 Anweisung der Bauleitung
Menge: 1,000 h

**03.47.0160 Arbeiter*innen und Helfer*innen**
Einsatz von Mitarbeitenden im Garten- und Landschaftsba
u im Rahmen von Stundenlohnarbeiten, ausschließlich auf
 Anweisung der Bauleitung
Menge: 1,000 h

#### Bauteil 03.48 GA Obere Saarlandstraße (0606)

**03.48.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 3.613 m²
Menge: 3613,000 m²

**03.48.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 181 m²
Menge: 543,000 m²

**03.48.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 3.325 m²
Menge: 9975,000 m²

**03.48.0040 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 321,00 m²
Menge: 642,000 m²

**03.48.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 108 m²
Menge: 324,000 lfdm

**03.48.0060 Wassergebundene Wegedecke pflegen**
Wassergebundene Wegedecke mechanisch von pflanzlichem B
ewuchs reinigen.Anfallendes Material laden und zur Verw
endung des AN abfahren.Teilflächen bei Bedarf mit zu li
eferndem Dolomitbrechsand,Körnung: 0/5mm,Farbe: wie vor
handen,andecken. Wegedecke nach Pflegegang unter Wasser
zugabe abwalzen. Ausführung in Teilflächen.
Abrechnung: nach Voraufmaß der bewachsenen Flächen.

2 Pflegegänge a 794 m²
Menge: 1588,000 m²

**03.48.0070 Natur- bzw. Betonsteinkante pflegen**
Natur- bzw. Betonsteinkante mechanisch oder von Hand
von pflanzlichem Bewuchs reinigen.Anfallendes Material
laden und zur Verwendung des AN abfahren. Wegebeläge
bzw. Fugen mit Brechsand 0/2 nachfugen, einschlämmen.
Überschüssiges Material entfernen.
Ausführung in Teilflächen.
Abrechnung: nach Voraufmaß der bewachsenen Natur- bzw.
Betonsteinkanten.

2 Pflegegang a 100 lfdm
Menge: 200,000 lfdm

**03.48.0080 Pflasterfläche pflegen**
Befestigte Flächen aus Betonsteinpflaster oder -platten
,
bzw. Natursteinpflaster oder -platten, mechanisch oder
von Hand von pflanzlichem Bewuchs reinigen.Anfallendes
Material laden und zur Verwendung des AN abfahren.
Wegebeläge mit Brechsand 0/2 nachfugen bzw. einschlämme
n.
Überschüssiges Material entfernen und abfahren.
Ausführung in Teilflächen.
Abrechnung: nach Voraufmaß der bewachsenen Flächen.

2 Pflegegänge a 126 m²
Menge: 252,000 m²

**03.48.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 5.664 m²
Menge: 56640,000 m²

**03.48.0100 Rasen- und Wegeflächen von Laub säubern**
Rasen- und Wegeflächen nach Beendigung des
Laubfalles von Laub und Unrat säubern, anfallendes
Material laden und zur Verwendung des AN abfahren.
Ausführung in Teilflächen. Ein Anspruch auf Bezahlung
besteht nur für die Flächen, die auf Anweisung des AG
gesäubert worden sind.

2 Gänge a 6.584 m²
Menge: 13168,000 m²

**03.48.0110 Landschaftsgärtner*innen**
Einsatz von Mitarbeitenden im Garten- und Landschaftsba
u im Rahmen von Stundenlohnarbeiten, ausschließlich auf
 Anweisung der Bauleitung
Menge: 1,000 h

**03.48.0120 Arbeiter*innen und Helfer*innen**
Einsatz von Mitarbeitenden im Garten- und Landschaftsba
u im Rahmen von Stundenlohnarbeiten, ausschließlich auf
 Anweisung der Bauleitung
Menge: 1,000 h

#### Bauteil 03.49 SpPl Marienhof (0630)

**03.49.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 65 m²
Menge: 65,000 m²

**03.49.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 65 m²
Menge: 195,000 m²

**03.49.0030 Pflasterfläche pflegen**
Befestigte Flächen aus Betonsteinpflaster oder -platten
,
bzw. Natursteinpflaster oder -platten, mechanisch oder
von Hand von pflanzlichem Bewuchs reinigen.Anfallendes
Material laden und zur Verwendung des AN abfahren.
Wegebeläge mit Brechsand 0/2 nachfugen bzw. einschlämme
n.
Überschüssiges Material entfernen und abfahren.
Ausführung in Teilflächen.
Abrechnung: nach Voraufmaß der bewachsenen Flächen.

2 Pflegegänge a 134 m²
Menge: 268,000 m²

**03.49.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**03.49.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 77 m²
Menge: 3850,000 m²

**03.49.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 37,20 m²
Menge: 1860,000 m²

**03.49.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 5,50 m²
Menge: 275,000 m²

**03.49.0080 Fallschutzmaterial Rheinsand**
Fallschutzmaterial
Rheinsand 0/2 liefern, abladen und höhengerecht einbaue
n, unter Beachtung der DIN EN 1176.

Abrechnung erfolgt nach Original-Lieferscheinen und Wie
gekarten.
Menge: 1,000 m³

**03.49.0090 Fallschutzmaterial Perlkies**
Fallschutzmaterial
Perlkies 2/8 liefern, abladen und höhengerecht einbauen
, unter Beachtung der DIN EN 1176.

Abrechnung erfolgt nach Original-Lieferscheinen und Wie
gekarten.
Menge: 1,000 m³

**03.49.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 242 m²
Menge: 2420,000 m²

**03.49.0110 Rasen- und Wegeflächen von Laub säubern**
Rasen- und Wegeflächen nach Beendigung des
Laubfalles von Laub und Unrat säubern, anfallendes
Material laden und zur Verwendung des AN abfahren.
Ausführung in Teilflächen. Ein Anspruch auf Bezahlung
besteht nur für die Flächen, die auf Anweisung des AG
gesäubert worden sind.

2 Pflegegänge a 376 m²
Menge: 752,000 m²

**03.49.0120 Landschaftsgärtner*innen**
Einsatz von Mitarbeitenden im Garten- und Landschaftsba
u im Rahmen von Stundenlohnarbeiten, ausschließlich auf
 Anweisung der Bauleitung
Menge: 1,000 h

**03.49.0130 Arbeiter*innen und Helfer*innen**
Einsatz von Mitarbeitenden im Garten- und Landschaftsba
u im Rahmen von Stundenlohnarbeiten, ausschließlich auf
 Anweisung der Bauleitung
Menge: 1,000 h

#### Bauteil 03.50 SpPl Jahnstraße (0647)

**03.50.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 116 m²
Menge: 116,000 m²

**03.50.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 116 m²
Menge: 348,000 m²

**03.50.0030 Gehölzrandschnitt durchführen.**
Gehölzrand aus verschiedenen Gehölzen zur
Wegefreihaltung sauber geschnitten halten,
Schnittgut, sowie alle beschädigten und
abgestorbenen Pflanzenteile entfernen, Material laden
und zur Verwendung des AN abfahren.
Habitus der Gehölzhöhe und -breite nach Angabe der
Bauleitung, Höhe ca. 150 cm bis 450 cm,
Abrechnung nach geschnittenen Flächen.

Anzahl der Pflegegänge: 2 St.
Menge: 60,000 lfdm

**03.50.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 44,40 m²
Menge: 2220,000 m²

**03.50.0050 Unterhaltungspflege an Fallschutzflächen auf Spielplätzen. Rasenfläche n.**
Unterhaltungspflege an Fallschutzflächen auf Spielplätz
en,
Art der Spielplatzfläche: Rasenfläche,
im Bereich des Fallraumes, 1,50 m um das entsprechende
Spielgerät herum, sowie das Spielgerät selbst von Unrat
 säubern.
Durchführung der Säuberungen wöchentlich, sowie

zusätzliche Durchgänge nach Aufforderung durch den AG.

Anfallender Unrat ist gemäß den Vorbedingungen zu entso
rgen.

50 Pflegegänge a 16,50 m²
Menge: 825,000 m2

**03.50.0060 Fallschutzmaterial Rheinsand**
Fallschutzmaterial
Rheinsand 0/2 liefern, abladen und höhengerecht einbaue
n, unter Beachtung der DIN EN 1176.

Abrechnung erfolgt nach Original-Lieferscheinen und Wie
gekarten.
Menge: 1,000 m³

**03.50.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 390 m²
Menge: 3900,000 m²

**03.50.0080 Rasenflächen von Laub säubern**
Rasenflächen nach Beendigung des
Laubfalles von Laub und Unrat säubern, anfallendes
Material laden und zur Verwendung des AN abfahren.
Ausführung in Teilflächen. Ein Anspruch auf Bezahlung
besteht nur für die Flächen, die auf Anweisung des AG
gesäubert worden sind.

2 Pflegegänge a 390 m²
Menge: 780,000 m²

**03.50.0090 Landschaftsgärtner*innen**
Einsatz von Mitarbeitenden im Garten- und Landschaftsba
u im Rahmen von Stundenlohnarbeiten, ausschließlich auf
 Anweisung der Bauleitung
Menge: 1,000 h

**03.50.0100 Arbeiter*innen und Helfer*innen**
Einsatz von Mitarbeitenden im Garten- und Landschaftsba
u im Rahmen von Stundenlohnarbeiten, ausschließlich auf
 Anweisung der Bauleitung
Menge: 1,000 h

#### Bauteil 03.51 SpPl Witthausbusch (0763)

**03.51.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 460 m²
Menge: 460,000 m²

**03.51.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 980 m²
Menge: 1380,000 m²

**03.51.0030 Natur- bzw. Betonsteinkante pflegen**
Natur- bzw. Betonsteinkante mechanisch oder von Hand
von pflanzlichem Bewuchs reinigen.Anfallendes Material
laden und zur Verwendung des AN abfahren. Wegebeläge
bzw. Fugen mit Brechsand 0/2 nachfugen, einschlämmen.
Überschüssiges Material entfernen.
Ausführung in Teilflächen.
Abrechnung: nach Voraufmaß der bewachsenen Natur- bzw.
Betonsteinkanten.

2 Pflegegang a 25 lfdm
Menge: 50,000 lfdm

**03.51.0040 Pflasterfläche pflegen**
Befestigte Flächen aus Betonsteinpflaster oder -platten
,
bzw. Natursteinpflaster oder -platten, mechanisch oder
von Hand von pflanzlichem Bewuchs reinigen.Anfallendes
Material laden und zur Verwendung des AN abfahren.
Wegebeläge mit Brechsand 0/2 nachfugen bzw. einschlämme
n.
Überschüssiges Material entfernen und abfahren.
Ausführung in Teilflächen.
Abrechnung: nach Voraufmaß der bewachsenen Flächen.

2 Pflegegänge a 388 m²
Menge: 776,000 m²

**03.51.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 479,10 m²
Menge: 23955,000 m²

**03.51.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 194,50 m²
Menge: 9725,000 m²

**03.51.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**03.51.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 22,50 m²
Menge: 1125,000 m²

**03.51.0090 Fallschutzmaterial Rheinsand**
Fallschutzmaterial
Rheinsand 0/2 liefern, abladen und höhengerecht einbaue
n, unter Beachtung der DIN EN 1176.

Abrechnung erfolgt nach Original-Lieferscheinen und Wie
gekarten.
Menge: 1,000 m³

**03.51.0100 Fallschutzmaterial Perlkies**
Fallschutzmaterial
Perlkies 2/8 liefern, abladen und höhengerecht einbauen
, unter Beachtung der DIN EN 1176.

Abrechnung erfolgt nach Original-Lieferscheinen und Wie
gekarten.
Menge: 1,000 m³

**03.51.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.110 m²
Menge: 31100,000 m²

**03.51.0120 Rasen- und Wegeflächen von Laub säubern**
Rasen- und Wegeflächen nach Beendigung des
Laubfalles von Laub und Unrat säubern, anfallendes
Material laden und zur Verwendung des AN abfahren.
Ausführung in Teilflächen. Ein Anspruch auf Bezahlung
besteht nur für die Flächen, die auf Anweisung des AG
gesäubert worden sind.

2 Pflegegänge a 3.498 m²
Menge: 6996,000 m²

**03.51.0130 Landschaftsgärtner*innen**
Einsatz von Mitarbeitenden im Garten- und Landschaftsba
u im Rahmen von Stundenlohnarbeiten, ausschließlich auf
 Anweisung der Bauleitung
Menge: 1,000 h

**03.51.0140 Arbeiter*innen und Helfer*innen**
Einsatz von Mitarbeitenden im Garten- und Landschaftsba
u im Rahmen von Stundenlohnarbeiten, ausschließlich auf
 Anweisung der Bauleitung
Menge: 1,000 h

#### Bauteil 03.52 Bolzplatz Oppspring (0764)

**03.52.0010 Unterhaltungspflege Bolzplatz**
Bolzplatz pflegen, einschließlich der Wegefläche, sowie
 der Ausstattungsgegenstände, pflanzlichen Bewuchs und
Unrat entfernen.Ausführungen wöchentlich, sowie zusätzl
ich auf Anweisung des AG.Incl.kompletter Laubentfernung
 zum Ende des Pflegejahres.
Anfallender Unrat wird Eigentumes des AN und ist zu bes
eitigen.

50 Pflegegänge a 200 m²
Menge: 10000,000

**03.52.0020 Wegeflächen von Laub säubern**
Wegeflächen nach Beendigung des
Laubfalles von Laub und Unrat säubern, anfallendes
Material laden und zur Verwendung des AN abfahren.
Ausführung in Teilflächen. Ein Anspruch auf Bezahlung
besteht nur für die Flächen, die auf Anweisung des AG
gesäubert worden sind.

2 Pflegegänge a 200 m²
Menge: 400,000 m²

**03.52.0030 Wassergebundene Wegedecke pflegen**
Wassergebundene Wegedecke mechanisch von pflanzlichem B
ewuchs reinigen.Anfallendes Material laden und zur Verw
endung des AN abfahren.Teilflächen bei Bedarf mit zu li
eferndem Dolomitbrechsand,Körnung: 0/5mm,Farbe: wie vor
handen,andecken. Wegedecke nach Pflegegang unter Wasser
zugabe abwalzen. Ausführung in Teilflächen.
Abrechnung: nach Voraufmaß der bewachsenen Flächen.

2 Pflegegänge a 200 m²
Menge: 400,000 m²

**03.52.0040 Landschaftsgärtner*innen**
Einsatz von Mitarbeitenden im Garten- und Landschaftsba
u im Rahmen von Stundenlohnarbeiten, ausschließlich auf
 Anweisung der Bauleitung
Menge: 1,000 h

**03.52.0050 Arbeiter*innen und Helfer*innen**
Einsatz von Mitarbeitenden im Garten- und Landschaftsba
u im Rahmen von Stundenlohnarbeiten, ausschließlich auf
 Anweisung der Bauleitung
Menge: 1,000 h

#### Bauteil 03.53 SpPl Höltertal (Wald) (0774)

**03.53.0010 Wassergebundene Wegedecke pflegen**
Wassergebundene Wegedecke mechanisch von pflanzlichem B
ewuchs reinigen, anfallendes Material laden und zur Ver
wendung des AN abfahren.Teilflächen bei Bedarf mit zu l
ieferndem Dolomitbrechsand,Körnung: 0/5mm,Farbe: wie vo
rhanden,andecken. Wegedecke nach Pflegegang unter Wasse
rzugabe abwalzen. Ausführung in Teilflächen.
Abrechnung: nach Voraufmaß der bewachsenen Flächen.

2 Pflegegänge a 1 m²
Menge: 2,000 m2

**03.53.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 77,30 m²
Menge: 3865,000 m²

**03.53.0030 Fallschutzmaterial Rheinsand**
Fallschutzmaterial
Rheinsand 0/2 liefern, abladen und höhengerecht einbaue
n, unter Beachtung der DIN EN 1176.

Abrechnung erfolgt nach Original-Lieferscheinen und Wie
gekarten.
Menge: 1,000 m³

**03.53.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 172 m²
Menge: 1720,000 m²

**03.53.0050 Rasen- und Wegeflächen von Laub säubern**
Rasen- und Wegeflächen nach Beendigung des
Laubfalles von Laub und Unrat säubern, anfallendes
Material laden und zur Verwendung des AN abfahren.
Ausführung in Teilflächen. Ein Anspruch auf Bezahlung
besteht nur für die Flächen, die auf Anweisung des AG
gesäubert worden sind.

2 Pflegegänge a 173 m²
Menge: 346,000 m²

**03.53.0060 Landschaftsgärtner*innen**
Einsatz von Mitarbeitenden im Garten- und Landschaftsba
u im Rahmen von Stundenlohnarbeiten, ausschließlich auf
 Anweisung der Bauleitung
Menge: 1,000 h

**03.53.0070 Arbeiter*innen und Helfer*innen**
Einsatz von Mitarbeitenden im Garten- und Landschaftsba
u im Rahmen von Stundenlohnarbeiten, ausschließlich auf
 Anweisung der Bauleitung
Menge: 1,000 h

#### Bauteil 03.54 SpPl Riekenbank (0885)

**03.54.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 147 m²
Menge: 147,000 m²

**03.54.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 147 m²
Menge: 441,000 m²

**03.54.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17,50 m²
Menge: 35,000 m²

**03.54.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 35 lfdm
Menge: 105,000 lfdm

**03.54.0050 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**03.54.0060 Natur- bzw. Betonsteinkante pflegen**
Natur- bzw. Betonsteinkante mechanisch oder von Hand
von pflanzlichem Bewuchs reinigen.Anfallendes Material
laden und zur Verwendung des AN abfahren. Wegebeläge
bzw. Fugen mit Brechsand 0/2 nachfugen, einschlämmen.
Überschüssiges Material entfernen.
Ausführung in Teilflächen.
Abrechnung: nach Voraufmaß der bewachsenen Natur- bzw.
Betonsteinkanten.

2 Pflegegang a 20 lfdm
Menge: 40,000 lfdm

**03.54.0070 Pflasterfläche pflegen**
Befestigte Flächen aus Betonsteinpflaster oder -platten
,
bzw. Natursteinpflaster oder -platten, mechanisch oder
von Hand von pflanzlichem Bewuchs reinigen.Anfallendes
Material laden und zur Verwendung des AN abfahren.
Wegebeläge mit Brechsand 0/2 nachfugen bzw. einschlämme
n.
Überschüssiges Material entfernen und abfahren.
Ausführung in Teilflächen.
Abrechnung: nach Voraufmaß der bewachsenen Flächen.

2 Pflegegänge a 163 m²
Menge: 326,000 m²

**03.54.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 15 m²
Menge: 750,000 m²

**03.54.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 29,20 m²
Menge: 1460,000 m²

**03.54.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,90 m²
Menge: 995,000 m²

**03.54.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,40 m²
Menge: 970,000 m²

**03.54.0120 Fallschutzmaterial Rheinsand**
Fallschutzmaterial
Rheinsand 0/2 liefern, abladen und höhengerecht einbaue
n, unter Beachtung der DIN EN 1176.

Abrechnung erfolgt nach Original-Lieferscheinen und Wie
gekarten.
Menge: 1,000 m³

**03.54.0130 Fallschutzmaterial Perlkies**
Fallschutzmaterial
Perlkies 2/8 liefern, abladen und höhengerecht einbauen
, unter Beachtung der DIN EN 1176.

Abrechnung erfolgt nach Original-Lieferscheinen und Wie
gekarten.
Menge: 1,000 m³

**03.54.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 483 m²
Menge: 4830,000 m²

**03.54.0150 Rasen- und Wegeflächen von Laub säubern**
Rasen- und Wegeflächen nach Beendigung des
Laubfalles von Laub und Unrat säubern, anfallendes
Material laden und zur Verwendung des AN abfahren.
Ausführung in Teilflächen. Ein Anspruch auf Bezahlung
besteht nur für die Flächen, die auf Anweisung des AG
gesäubert worden sind.

2 Pflegegänge a 696 m²
Menge: 1392,000 m²

**03.54.0160 Landschaftsgärtner*innen**
Einsatz von Mitarbeitenden im Garten- und Landschaftsba
u im Rahmen von Stundenlohnarbeiten, ausschließlich auf
 Anweisung der Bauleitung
Menge: 1,000 h

**03.54.0170 Arbeiter*innen und Helfer*innen**
Einsatz von Mitarbeitenden im Garten- und Landschaftsba
u im Rahmen von Stundenlohnarbeiten, ausschließlich auf
 Anweisung der Bauleitung
Menge: 1,000 h

#### Bauteil 03.55 GA Wohnpark Witthausbusch (1115)

**03.55.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.279 m²
Menge: 4279,000 m²

**03.55.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.279 m²
Menge: 12837,000 m²

**03.55.0030 Gehölzrandschnitt durchführen.**
Gehölzrand aus verschiedenen Gehölzen zur
Wegefreihaltung sauber geschnitten halten,
Schnittgut, sowie alle beschädigten und
abgestorbenen Pflanzenteile entfernen, Material laden
und zur Verwendung des AN abfahren.
Habitus der Gehölzhöhe und -breite nach Angabe der
Bauleitung, Höhe ca. 100 cm bis 150 cm,
Abrechnung nach geschnittenen Flächen.

Anzahl der Pflegegänge: 2 St.
Menge: 150,000 lfdm

**03.55.0040 Gehölzrandschnitt durchführen.**
Gehölzrand aus verschiedenen Gehölzen zur
Wegefreihaltung sauber geschnitten halten,
Schnittgut, sowie alle beschädigten und
abgestorbenen Pflanzenteile entfernen, Material laden
und zur Verwendung des AN abfahren.
Habitus der Gehölzhöhe und -breite nach Angabe der
Bauleitung, Höhe ca. 150 cm bis 450 cm,
Abrechnung nach geschnittenen Flächen.

Anzahl der Pflegegänge: 2 St.
Menge: 150,000 lfdm

**03.55.0050 Wassergebundene Wegedecke pflegen**
Wassergebundene Wegedecke mechanisch von pflanzlichem B
ewuchs reinigen.Anfallendes Material laden und zur Verw
endung des AN abfahren.Teilflächen bei Bedarf mit zu li
eferndem Dolomitbrechsand,Körnung: 0/5mm,Farbe: wie vor
handen,andecken. Wegedecke nach Pflegegang unter Wasser
zugabe abwalzen. Ausführung in Teilflächen.
Abrechnung: nach Voraufmaß der bewachsenen Flächen.

2 Pflegegänge a 4.418 m²
Menge: 8836,000 m²

**03.55.0060 Pflasterfläche pflegen**
Befestigte Flächen aus Betonsteinpflaster oder -platten
,
bzw. Natursteinpflaster oder -platten, mechanisch oder
von Hand von pflanzlichem Bewuchs reinigen.Anfallendes
Material laden und zur Verwendung des AN abfahren.
Wegebeläge mit Brechsand 0/2 nachfugen bzw. einschlämme
n.
Überschüssiges Material entfernen und abfahren.
Ausführung in Teilflächen.
Abrechnung: nach Voraufmaß der bewachsenen Flächen.

2 Pflegegänge a 1.324 m²
Menge: 2648,000 m²

**03.55.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 6.140 m²
Menge: 6140,000 m²

**03.55.0080 Landschaftsrasen mähen**
Landschaftsrasen entlang von
Wegen (b = 1,00 - 2,00 m) mähen.
Schnitthöhe 7 cm,
Schnittgut ist fachgerecht zu entsorgen,
Einbauten, Bäume, Papierkörbe, Bänke etc. sind
auszumähen. Abrechnung in der Abwicklung. Ausführungsze
itraum nach Absprache mit AG.

4 Rasenschnitte a 9.716 m
Menge: 38864,000 m²

**03.55.0090 Rasen- und Wegeflächen von Laub säubern**
Rasen- und Wegeflächen nach Beendigung des
Laubfalles von Laub und Unrat säubern, anfallendes
Material laden und zur Verwendung des AN abfahren.
Ausführung in Teilflächen. Ein Anspruch auf Bezahlung
besteht nur für die Flächen, die auf Anweisung des AG
gesäubert worden sind.

2 Pflegegänge a 6.174 m²
Menge: 12348,000 m²

**03.55.0100 Landschaftsgärtner*innen**
Einsatz von Mitarbeitenden im Garten- und Landschaftsba
u im Rahmen von Stundenlohnarbeiten, ausschließlich auf
 Anweisung der Bauleitung
Menge: 1,000 h

**03.55.0110 Arbeiter*innen und Helfer*innen**
Einsatz von Mitarbeitenden im Garten- und Landschaftsba
u im Rahmen von Stundenlohnarbeiten, ausschließlich auf
 Anweisung der Bauleitung
Menge: 1,000 h

#### Bauteil 03.56 SpPl William-Shakespeare-Ring (1106)

**03.56.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 16 m²
Menge: 16,000 m²

**03.56.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 16 m²
Menge: 48,000 m²

**03.56.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.235 m²
Menge: 12350,000 m²

**03.56.0040 Wassergebundene Wegedecke pflegen**
Wassergebundene Wegedecke mechanisch von pflanzlichem B
ewuchs reinigen.Anfallendes Material laden und zur Verw
endung des AN abfahren.Teilflächen bei Bedarf mit zu li
eferndem Dolomitbrechsand,Körnung: 0/5mm,Farbe: wie vor
handen,andecken. Wegedecke nach Pflegegang unter Wasser
zugabe abwalzen. Ausführung in Teilflächen.
Abrechnung: nach Voraufmaß der bewachsenen Flächen.

2 Pflegegänge a 18 m²
Menge: 36,000 m²

**03.56.0050 Pflasterfläche pflegen**
Befestigte Flächen aus Betonsteinpflaster oder -platten
,
bzw. Natursteinpflaster oder -platten, mechanisch oder
von Hand von pflanzlichem Bewuchs reinigen.Anfallendes
Material laden und zur Verwendung des AN abfahren.
Wegebeläge mit Brechsand 0/2 nachfugen bzw. einschlämme
n.
Überschüssiges Material entfernen und abfahren.
Ausführung in Teilflächen.
Abrechnung: nach Voraufmaß der bewachsenen Flächen.

2 Pflegegänge a 197 m²
Menge: 394,000 m²

**03.56.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 202 m²
Menge: 10100,000 m²

**03.56.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**03.56.0080 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 36 m²
Menge: 1800,000 m²

**03.56.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 84,40 m²
Menge: 4220,000 m²

**03.56.0100 Unterhaltungspflege an Fallschutzflächen auf Spielplätzen. Befestigte Flächen**
Unterhaltungspflege an Fallschutzflächen auf Spielplätz
en,
Art der Spielplatzfläche: befestigte Flächen (wie z. B.
 Betonsteinpflaster, Betonsteinplatten, Natursteinpflas
ter, Beton, Asphalt, Fallschutzplatten, wassergebundene
 Wegedecke, Gummireifen)
im Bereich des Fallraumes; 1,50 m um das entsprechende
Spielgerät herum, sowie das Spielgerät selbst von Unrat
 säubern.
Durchführung der Säuberungen wöchentlich, sowie

zusätzliche Durchgänge nach Aufforderung durch den AG.

Anfallender Unrat ist gemäß den Vorbedingungen zu entso
rgen. (Tischtennisplatten, 16 m²)

50 Pflegegänge a 16 m²
Menge: 800,000 m2

**03.56.0110 Fallschutzmaterial Rheinsand**
Fallschutzmaterial
Rheinsand 0/2 liefern, abladen und höhengerecht einbaue
n, unter Beachtung der DIN EN 1176.

Abrechnung erfolgt nach Original-Lieferscheinen und Wie
gekarten.
Menge: 1,000 m³

**03.56.0120 Fallschutzmaterial Perlkies**
Fallschutzmaterial
Perlkies 2/8 liefern, abladen und höhengerecht einbauen
, unter Beachtung der DIN EN 1176.

Abrechnung erfolgt nach Original-Lieferscheinen und Wie
gekarten.
Menge: 1,000 m³

**03.56.0130 Fallschutzmaterial, Rindenmulch**
Fallschutzmaterial, bestehend aus
70 % Rindenmulch mit 30% Holzhackschnitzel 20/40  liefe
rn, abladen und höhengerecht einbauen, unter Beachtung
der DIN EN 1176.
Abrechnung erfolgt nach Original-Lieferscheinen und Wie
gekarten.
Menge: 1,000 m³

**03.56.0140 Rasen- und Wegeflächen von Laub säubern**
Rasen- und Wegeflächen nach Beendigung des
Laubfalles von Laub und Unrat säubern, anfallendes
Material laden und zur Verwendung des AN abfahren.
Ausführung in Teilflächen. Ein Anspruch auf Bezahlung
besteht nur für die Flächen, die auf Anweisung des AG
gesäubert worden sind.

2 Pflegegänge a 1.450 m²
Menge: 2900,000 m²

**03.56.0150 Landschaftsgärtner*innen**
Einsatz von Mitarbeitenden im Garten- und Landschaftsba
u im Rahmen von Stundenlohnarbeiten, ausschließlich auf
 Anweisung der Bauleitung
Menge: 1,000 h

**03.56.0160 Arbeiter*innen und Helfer*innen**
Einsatz von Mitarbeitenden im Garten- und Landschaftsba
u im Rahmen von Stundenlohnarbeiten, ausschließlich auf
 Anweisung der Bauleitung
Menge: 1,000 h

#### Bauteil 03.57 SpPl Westminsterstraße (1139)

**03.57.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**03.57.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 111 m²
Menge: 333,000 m²

**03.57.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  1.190 m²
Menge: 11900,000 m²

**03.57.0040 Pflasterfläche pflegen**
Befestigte Flächen aus Betonsteinpflaster oder -platten
,
bzw. Natursteinpflaster oder -platten, mechanisch oder
von Hand von pflanzlichem Bewuchs reinigen.Anfallendes
Material laden und zur Verwendung des AN abfahren.
Wegebeläge mit Brechsand 0/2 nachfugen bzw. einschlämme
n.
Überschüssiges Material entfernen und abfahren.
Ausführung in Teilflächen.
Abrechnung: nach Voraufmaß der bewachsenen Flächen.

2 Pflegegänge a 317 m²
Menge: 634,000 m²

**03.57.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 92 m²
Menge: 4600,000 m²

**03.57.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 280 m²
Menge: 14000,000 m²

**03.57.0070 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 155 m²
Menge: 7750,000 m²

**03.57.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,90 m²
Menge: 3445,000 m²

**03.57.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 555,000 m2

**03.57.0100 Fallschutzmaterial Rheinsand**
Fallschutzmaterial
Rheinsand 0/2 liefern, abladen und höhengerecht einbaue
n, unter Beachtung der DIN EN 1176.

Abrechnung erfolgt nach Original-Lieferscheinen und Wie
gekarten.
Menge: 1,000 m³

**03.57.0110 Fallschutzmaterial Perlkies**
Fallschutzmaterial
Perlkies 2/8 liefern, abladen und höhengerecht einbauen
, unter Beachtung der DIN EN 1176.

Abrechnung erfolgt nach Original-Lieferscheinen und Wie
gekarten.
Menge: 1,000 m³

**03.57.0120 Fallschutzmaterial, Rindenmulch**
Fallschutzmaterial, bestehend aus
70 % Rindenmulch mit 30% Holzhackschnitzel 20/40  liefe
rn, abladen und höhengerecht einbauen, unter Beachtung
der DIN EN 1176.
Abrechnung erfolgt nach Original-Lieferscheinen und Wie
gekarten.
Menge: 1,000 m³

**03.57.0130 Rasen- und Wegeflächen von Laub säubern**
Rasen- und Wegeflächen nach Beendigung des
Laubfalles von Laub und Unrat säubern, anfallendes
Material laden und zur Verwendung des AN abfahren.
Ausführung in Teilflächen. Ein Anspruch auf Bezahlung
besteht nur für die Flächen, die auf Anweisung des AG
gesäubert worden sind.

2 Pflegegänge a 1.507 m²
Menge: 3014,000 m²

**03.57.0140 Landschaftsgärtner*innen**
Einsatz von Mitarbeitenden im Garten- und Landschaftsba
u im Rahmen von Stundenlohnarbeiten, ausschließlich auf
 Anweisung der Bauleitung
Menge: 1,000 h

**03.57.0150 Arbeiter*innen und Helfer*innen**
Einsatz von Mitarbeitenden im Garten- und Landschaftsba
u im Rahmen von Stundenlohnarbeiten, ausschließlich auf
 Anweisung der Bauleitung
Menge: 1,000 h

#### Bauteil 03.58 SpPl Westminsterstraße klein (1222)

**03.58.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**03.58.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 111 m²
Menge: 333,000 m2

**03.58.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  20 m²
Menge: 200,000 m²

**03.58.0040 Wassergebundene Wegedecke pflegen**
Wassergebundene Wegedecke mechanisch von pflanzlichem B
ewuchs reinigen.Anfallendes Material laden und zur Verw
endung des AN abfahren.Teilflächen bei Bedarf mit zu li
eferndem Dolomitbrechsand,Körnung: 0/5mm,Farbe: wie vor
handen,andecken. Wegedecke nach Pflegegang unter Wasser
zugabe abwalzen. Ausführung in Teilflächen.
Abrechnung: nach Voraufmaß der bewachsenen Flächen.

2 Pflegegänge a 9 m²
Menge: 18,000 m²

**03.58.0050 Natur- bzw. Betonsteinkante pflegen**
Natur- bzw. Betonsteinkante mechanisch oder von Hand
von pflanzlichem Bewuchs reinigen.Anfallendes Material
laden und zur Verwendung des AN abfahren. Wegebeläge
bzw. Fugen mit Brechsand 0/2 nachfugen, einschlämmen.
Überschüssiges Material entfernen.
Ausführung in Teilflächen.
Abrechnung: nach Voraufmaß der bewachsenen Natur- bzw.
Betonsteinkanten.

2 Pflegegang a 10 lfdm
Menge: 20,000 lfdm

**03.58.0060 Pflasterfläche pflegen**
Befestigte Flächen aus Betonsteinpflaster oder -platten
,
bzw. Natursteinpflaster oder -platten, mechanisch oder
von Hand von pflanzlichem Bewuchs reinigen.Anfallendes
Material laden und zur Verwendung des AN abfahren.
Wegebeläge mit Brechsand 0/2 nachfugen bzw. einschlämme
n.
Überschüssiges Material entfernen und abfahren.
Ausführung in Teilflächen.
Abrechnung: nach Voraufmaß der bewachsenen Flächen.

2 Pflegegänge a 56 m²
Menge: 112,000 m²

**03.58.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**03.58.0080 Fallschutzmaterial Rheinsand**
Fallschutzmaterial
Rheinsand 0/2 liefern, abladen und höhengerecht einbaue
n, unter Beachtung der DIN EN 1176.

Abrechnung erfolgt nach Original-Lieferscheinen und Wie
gekarten.
Menge: 1,000 m³

**03.58.0090 Rasen- und Wegeflächen von Laub säubern**
Rasen- und Wegeflächen nach Beendigung des
Laubfalles von Laub und Unrat säubern, anfallendes
Material laden und zur Verwendung des AN abfahren.
Ausführung in Teilflächen. Ein Anspruch auf Bezahlung
besteht nur für die Flächen, die auf Anweisung des AG
gesäubert worden sind.

2 Pflegegänge a 85 m²
Menge: 170,000 m²

**03.58.0100 Landschaftsgärtner*innen**
Einsatz von Mitarbeitenden im Garten- und Landschaftsba
u im Rahmen von Stundenlohnarbeiten, ausschließlich auf
 Anweisung der Bauleitung
Menge: 1,000 h

**03.58.0110 Arbeiter*innen und Helfer*innen**
Einsatz von Mitarbeitenden im Garten- und Landschaftsba
u im Rahmen von Stundenlohnarbeiten, ausschließlich auf
 Anweisung der Bauleitung
Menge: 1,000 h

#### Bauteil 03.59 GA Beekamp (0601)

**03.59.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 758 m²
Menge: 758,000 m²

**03.59.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 758 m²
Menge: 2274,000 m²

**03.59.0030 Wassergebundene Wegedecke pflegen**
Wassergebundene Wegedecke mechanisch von pflanzlichem B
ewuchs reinigen.Anfallendes Material laden und zur Verw
endung des AN abfahren.Teilflächen bei Bedarf mit zu li
eferndem Dolomitbrechsand,Körnung: 0/5mm,Farbe: wie vor
handen,andecken. Wegedecke nach Pflegegang unter Wasser
zugabe abwalzen. Ausführung in Teilflächen.
Abrechnung: nach Voraufmaß der bewachsenen Flächen.

2 Pflegegänge a 262 m²
Menge: 524,000 m²

**03.59.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.065 m²
Menge: 10650,000 m²

**03.59.0050 Rasen- und Wegeflächen von Laub säubern**
Rasen- und Wegeflächen nach Beendigung des
Laubfalles von Laub und Unrat säubern, anfallendes
Material laden und zur Verwendung des AN abfahren.
Ausführung in Teilflächen. Ein Anspruch auf Bezahlung
besteht nur für die Flächen, die auf Anweisung des AG
gesäubert worden sind.

2 Pflegegänge a 1.598 m²
Menge: 3196,000 m²

**03.59.0060 Landschaftsgärtner*innen**
Einsatz von Mitarbeitenden im Garten- und Landschaftsba
u im Rahmen von Stundenlohnarbeiten, ausschließlich auf
 Anweisung der Bauleitung
Menge: 1,000 h

**03.59.0070 Arbeiter*innen und Helfer*innen**
Einsatz von Mitarbeitenden im Garten- und Landschaftsba
u im Rahmen von Stundenlohnarbeiten, ausschließlich auf
 Anweisung der Bauleitung
Menge: 1,000 h

#### Bauteil 03.60 SpPl Beekkamp (0615)

**03.60.0010 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 210 m²
Menge: 420,000 m²

**03.60.0020 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**03.60.0030 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**03.60.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 167,80 m²
Menge: 8390,000 m²

**03.60.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**03.60.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,50 m²
Menge: 575,000 m²

**03.60.0070 Fallschutzmaterial Rheinsand**
Fallschutzmaterial
Rheinsand 0/2 liefern, abladen und höhengerecht einbaue
n, unter Beachtung der DIN EN 1176.

Abrechnung erfolgt nach Original-Lieferscheinen und Wie
gekarten.
Menge: 1,000 m3

**03.60.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 200 m²
Menge: 2000,000 m²

**03.60.0090 Rasen- und Wegeflächen von Laub säubern**
Rasen- und Wegeflächen nach Beendigung des
Laubfalles von Laub und Unrat säubern, anfallendes
Material laden und zur Verwendung des AN abfahren.
Ausführung in Teilflächen. Ein Anspruch auf Bezahlung
besteht nur für die Flächen, die auf Anweisung des AG
gesäubert worden sind.

2 Pflegegänge a 230 m²
Menge: 460,000 m²

**03.60.0100 Landschaftsgärtner*innen**
Einsatz von Mitarbeitenden im Garten- und Landschaftsba
u im Rahmen von Stundenlohnarbeiten, ausschließlich auf
 Anweisung der Bauleitung
Menge: 1,000 h

**03.60.0110 Arbeiter*innen und Helfer*innen**
Einsatz von Mitarbeitenden im Garten- und Landschaftsba
u im Rahmen von Stundenlohnarbeiten, ausschließlich auf
 Anweisung der Bauleitung
Menge: 1,000 h

#### Bauteil 03.61 GA Leinpfad (0610)

**03.61.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 61 m²
Menge: 61,000 m²

**03.61.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge  9,00 m²
Menge: 27,000 m²

**03.61.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 52 m²
Menge: 156,000 m²

**03.61.0040 Gehölzrandschnitt durchführen.**
Gehölzrand aus verschiedenen Gehölzen zur
Wegefreihaltung sauber geschnitten halten,
Schnittgut, sowie alle beschädigten und
abgestorbenen Pflanzenteile entfernen, Material laden
und zur Verwendung des AN abfahren.
Habitus der Gehölzhöhe und -breite nach Angabe der
Bauleitung, Höhe ca. 100 cm bis 150 cm,
Abrechnung nach geschnittenen Flächen.

Anzahl der Pflegegänge: 2 St.
Menge: 120,000 lfdm

**03.61.0050 Natur- bzw. Betonsteinkante pflegen**
Natur- bzw. Betonsteinkante mechanisch oder von Hand
von pflanzlichem Bewuchs reinigen.Anfallendes Material
laden und zur Verwendung des AN abfahren. Wegebeläge
bzw. Fugen mit Brechsand 0/2 nachfugen, einschlämmen.
Überschüssiges Material entfernen.
Ausführung in Teilflächen.
Abrechnung: nach Voraufmaß der bewachsenen Natur- bzw.
Betonsteinkanten.

2 Pflegegang a 25 lfdm
Menge: 50,000 lfdm

**03.61.0060 Pflasterfläche pflegen**
Befestigte Flächen aus Betonsteinpflaster oder -platten
,
bzw. Natursteinpflaster oder -platten, mechanisch oder
von Hand von pflanzlichem Bewuchs reinigen.Anfallendes
Material laden und zur Verwendung des AN abfahren.
Wegebeläge mit Brechsand 0/2 nachfugen bzw. einschlämme
n.
Überschüssiges Material entfernen und abfahren.
Ausführung in Teilflächen.
Abrechnung: nach Voraufmaß der bewachsenen Flächen.

2 Pflegegänge a 107 m²
Menge: 214,000 m²

**03.61.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**03.61.0080 Rasen- und Wegeflächen von Laub säubern**
Rasen- und Wegeflächen nach Beendigung des
Laubfalles von Laub und Unrat säubern, anfallendes
Material laden und zur Verwendung des AN abfahren.
Ausführung in Teilflächen. Ein Anspruch auf Bezahlung
besteht nur für die Flächen, die auf Anweisung des AG
gesäubert worden sind.

2 Pflegegänge a 627 m²
Menge: 1254,000 m²

**03.61.0090 Landschaftsgärtner*innen**
Einsatz von Mitarbeitenden im Garten- und Landschaftsba
u im Rahmen von Stundenlohnarbeiten, ausschließlich auf
 Anweisung der Bauleitung
Menge: 1,000 h

**03.61.0100 Arbeiter*innen und Helfer*innen**
Einsatz von Mitarbeitenden im Garten- und Landschaftsba
u im Rahmen von Stundenlohnarbeiten, ausschließlich auf
 Anweisung der Bauleitung
Menge: 1,000 h

#### Bauteil 03.62 GA Am Flötz (Lärmschutzwall) (1285)

**03.62.0010 Gehölzrandschnitt**
Gehölzrand aus verschiedenen Gehölzen zur
Wegefreihaltung sauber geschnitten halten,
Schnittgut, sowie alle beschädigten und
abgestorbenen Pflanzenteile entfernen, Material laden
und zur Verwendung des AN abfahren.
Habitus der Gehölzhöhe und -breite nach Angabe der
Bauleitung, Höhe ca. 100 cm bis 150 cm,
Abrechnung nach geschnittenen Flächen.

Anzahl der Pflegegänge: 2 St.
Menge: 220,000 lfdm

**03.62.0020 Rasen- und Wegeflächen von Laub säubern**
Rasen- und Wegeflächen nach Beendigung des
Laubfalles von Laub und Unrat säubern, anfallendes
Material laden und zur Verwendung des AN abfahren.
Ausführung in Teilflächen. Ein Anspruch auf Bezahlung
besteht nur für die Flächen, die auf Anweisung des AG
gesäubert worden sind.

2 Pflegegänge a 650 m²
Menge: 1300,000 m²

**03.62.0030 Landschaftsgärtner*innen**
Einsatz von Mitarbeitenden im Garten- und Landschaftsba
u im Rahmen von Stundenlohnarbeiten, ausschließlich auf
 Anweisung der Bauleitung
Menge: 1,000 h

**03.62.0040 Arbeiter*innen und Helfer*innen**
Einsatz von Mitarbeitenden im Garten- und Landschaftsba
u im Rahmen von Stundenlohnarbeiten, ausschließlich auf
 Anweisung der Bauleitung
Menge: 1,000 h

#### Bauteil 03.63 Petrikirche (0759)

**03.63.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 327 m²
Menge: 327,000 m2

**03.63.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 167 m²
Menge: 501,000 m2

**03.63.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 160 m²
Menge: 480,000 m2

**03.63.0040 Rasen- und Wegeflächen von Laub säubern**
Rasen- und Wegeflächen nach Beendigung des
Laubfalles von Laub und Unrat säubern, anfallendes
Material laden und zur Verwendung des AN abfahren.
Ausführung in Teilflächen. Ein Anspruch auf Bezahlung
besteht nur für die Flächen, die auf Anweisung des AG
gesäubert worden sind.

2 Pflegegänge a 327 m²
Menge: 654,000 m²

**03.63.0050 Landschaftsgärtner*innen**
Einsatz von Mitarbeitenden im Garten- und Landschaftsba
u im Rahmen von Stundenlohnarbeiten, ausschließlich auf
 Anweisung der Bauleitung
Menge: 1,000 h

**03.63.0060 Arbeiter*innen und Helfer*innen**
Einsatz von Mitarbeitenden im Garten- und Landschaftsba
u im Rahmen von Stundenlohnarbeiten, ausschließlich auf
 Anweisung der Bauleitung
Menge: 1,000 h

#### Bauteil 03.64 BF Parallelstraße (1346)

**03.64.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 282 m²
Menge: 282,000 m2

**03.64.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**03.64.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**03.64.0040 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 4.269 m²
Menge: 4269,000 m²

**03.64.0050 Rasen- und Wegeflächen von Laub säubern**
Rasen- und Wegeflächen nach Beendigung des
Laubfalles von Laub und Unrat säubern, anfallendes
Material laden und zur Verwendung des AN abfahren.
Ausführung in Teilflächen. Ein Anspruch auf Bezahlung
besteht nur für die Flächen, die auf Anweisung des AG
gesäubert worden sind.

2 Pflegegänge a 520 m²
Menge: 1040,000 m²

**03.64.0060 Landschaftsgärtner*innen**
Einsatz von Mitarbeitenden im Garten- und Landschaftsba
u im Rahmen von Stundenlohnarbeiten, ausschließlich auf
 Anweisung der Bauleitung
Menge: 1,000 h

**03.64.0070 Arbeiter*innen und Helfer*innen**
Einsatz von Mitarbeitenden im Garten- und Landschaftsba
u im Rahmen von Stundenlohnarbeiten, ausschließlich auf
 Anweisung der Bauleitung
Menge: 1,000 h

#### Bauteil 03.65 SpPl Parsevalstraße (1238)

**03.65.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 23 m²
Menge: 23,000 m²

**03.65.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 23 m²
Menge: 69,000 m²

**03.65.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 120 m²
Menge: 1200,000 m²

**03.65.0040 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**03.65.0050 Rasen- und Wegeflächen von Laub säubern**
Rasen- und Wegeflächen nach Beendigung des
Laubfalles von Laub und Unrat säubern, anfallendes
Material laden und zur Verwendung des AN abfahren.
Ausführung in Teilflächen. Ein Anspruch auf Bezahlung
besteht nur für die Flächen, die auf Anweisung des AG
gesäubert worden sind.

2 Pflegegänge a 155 m²
Menge: 310,000 m²

**03.65.0060 Unterhaltungspflege an Fallschutzflächen auf Spielplätzen, Sandflächen.**
Art der Spielplatzfläche: Sand
Einschließlich der Wege- und Sandfläche, sowie der

Ausstattungsgegenstände, Unrat, Algen und pflanzlichen
Bewuchs entfernen.Müllablagerungen beseitigen.

Spielgeräte sind von Algenbelag und sonstigem Unrat zu

entfernen.Spielsand bis 15 cm Tiefe lockern. Unrat (Gla
s,Plastik,Kot,Spritzen u.a.)aus
dem Spielsand aufnehmen und ausgeworfenen Sand

zurückbefördern.Stark auftretende Müllablagerungen dem
AG unverzüglich melden.

Ausführung wöchentlich, sowie zusätzlich auf

Anweisung des AG.

Anfallender Unrat ist gemäß den Vorbedingungen zu entso
rgen. Incl.kompletter Laubentfernung zum Ende des Pfleg
ejahres.

50 Pflegegänge a 114 m²
Menge: 5700,000 m²

**03.65.0070 Unterhaltungspflege an Fallschutzflächen auf Spielplätzen, Rasenflächen.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68 m²
Menge: 3400,000 m²

**03.65.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 1750,000 m2

**03.65.0090 Fallschutzmaterial Rheinsand**
Fallschutzmaterial
Rheinsand 0/2 liefern, abladen und höhengerecht einbaue
n, unter Beachtung der DIN EN 1176.

Abrechnung erfolgt nach Original-Lieferscheinen und Wie
gekarten.
Menge: 1,000 m³

**03.65.0100 Landschaftsgärtner*innen**
Einsatz von Mitarbeitenden im Garten- und Landschaftsba
u im Rahmen von Stundenlohnarbeiten, ausschließlich auf
 Anweisung der Bauleitung
Menge: 1,000 h

**03.65.0110 Arbeiter*innen und Helfer*innen**
Einsatz von Mitarbeitenden im Garten- und Landschaftsba
u im Rahmen von Stundenlohnarbeiten, ausschließlich auf
 Anweisung der Bauleitung
Menge: 1,000 h

#### Bauteil 03.66 Helga-Wex-Weg (1350)

**03.66.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

#### Bauteil 03.67

**03.67.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 3000,000 m²

**03.67.0020 Gehölzflächen mit Neigung durchforsten**
Gehölzflächen mit Bodendecker, Strauch- und Baumbestand
 sind in Teilbereichen selektiv zu durchforsten. Dies g
ilt für alle Pflegebereiche. Sträucher und Heister (Sta
mmumfang < 60 cm), Wildanflüge, Sämlinge sowie Brombeer
aufwuchs sind vollständig zu entfernen oder auf Stock z
u setzen. Ergänzend sind beschädigte bzw. abgestorbene
Pflanzenteile fachgerecht zurückzuschneiden.Neigung der
 Flächen 1:4 bis 1:1.
Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 1000,000 m²

**03.67.0030 Landschaftsgärtner*innen**
Einsatz von Mitarbeitenden im Garten- und Landschaftsba
u im Rahmen von Stundenlohnarbeiten, ausschließlich auf
 Anweisung der Bauleitung
Menge: 1,000 h

**03.67.0040 Arbeiter*innen und Helfer*innen**
Einsatz von Mitarbeitenden im Garten- und Landschaftsba
u im Rahmen von Stundenlohnarbeiten, ausschließlich auf
 Anweisung der Bauleitung
Menge: 1,000 h

### Titel 04 Unterhaltungspflege 2030

#### Bauteil 04.01 SpPl Hardenbergstraße (0482) inkl. Bolzp

**04.01.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 3.232 m²
Menge: 3232,000 m³

**04.01.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 3.232 m²
Menge: 9696,000 m³

**04.01.0030 Gehölzrandschnitt durchführen.**
Gehölzrand aus verschiedenen Gehölzen zur
Wegefreihaltung sauber geschnitten halten,
Schnittgut, sowie alle beschädigten und
abgestorbenen Pflanzenteile entfernen, Material laden
und zur Verwendung des AN abfahren.
Habitus der Gehölzhöhe und -breite nach Angabe der
Bauleitung, Höhe ca. 150 cm bis 450 cm,
Abrechnung nach geschnittenen Flächen.

Anzahl der Pflegegänge: 2 St.
Menge: 1500,000 lfdm

**04.01.0040 Natur- bzw. Betonsteinkante pflegen**
Natur- bzw. Betonsteinkante mechanisch oder von Hand
von pflanzlichem Bewuchs reinigen.Anfallendes Material
laden und zur Verwendung des AN abfahren. Wegebeläge
bzw. Fugen mit Brechsand 0/2 nachfugen, einschlämmen.
Überschüssiges Material entfernen.
Ausführung in Teilflächen.
Abrechnung: nach Voraufmaß der bewachsenen Natur- bzw.
Betonsteinkanten.

2 Pflegegänge a 60 lfdm
Menge: 120,000 lfdm

**04.01.0050 Pflasterfläche pflegen**
Befestigte Flächen aus Betonsteinpflaster oder -platten
,
bzw. Natursteinpflaster oder -platten, mechanisch oder
von Hand von pflanzlichem Bewuchs reinigen.Anfallendes
Material laden und zur Verwendung des AN abfahren.
Wegebeläge mit Brechsand 0/2 nachfugen bzw. einschlämme
n.
Überschüssiges Material entfernen und abfahren.
Ausführung in Teilflächen.
Abrechnung: nach Voraufmaß der bewachsenen Flächen.

2 Pflegegänge a 353 m²
Menge: 706,000 m²

**04.01.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**04.01.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 71,60 m²
Menge: 3580,000 m²

**04.01.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 182 m²
Menge: 9100,000 m²

**04.01.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 3,50 m²
Menge: 175,000 m²

**04.01.0100 Fallschutzmaterial Rheinsand**
Fallschutzmaterial
Rheinsand 0/2 liefern, abladen und höhengerecht einbaue
n, unter Beachtung der DIN EN 1176.

Abrechnung erfolgt nach Original-Lieferscheinen und Wie
gekarten.
Menge: 1,000 m³

**04.01.0110 Fallschutzmaterial Perlkies**
Fallschutzmaterial
Perlkies 2/8 liefern, abladen und höhengerecht einbauen
, unter Beachtung der DIN EN 1176.

Abrechnung erfolgt nach Original-Lieferscheinen und Wie
gekarten.
Menge: 1,000 m³

**04.01.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a  2.191 m²
Menge: 21910,000 m²

**04.01.0130 Rasen- und Wegeflächen von Laub säubern**
Rasen- und Wegeflächen nach Beendigung des
Laubfalles von Laub und Unrat säubern, anfallendes
Material laden und zur Verwendung des AN abfahren.
Ausführung in Teilflächen. Ein Anspruch auf Bezahlung
besteht nur für die Flächen, die auf Anweisung des AG
gesäubert worden sind.

2 Pflegegänge a 2.544 m²
Menge: 5088,000 m²

**04.01.0140 Landschaftsgärtner*innen**
Einsatz von Mitarbeitenden im Garten- und Landschaftsba
u im Rahmen von Stundenlohnarbeiten, ausschließlich auf
 Anweisung der Bauleitung
Menge: 1,000

**04.01.0150 Arbeiter*innen und Helfer*innen**
Einsatz von Mitarbeitenden im Garten- und Landschaftsba
u im Rahmen von Stundenlohnarbeiten, ausschließlich auf
 Anweisung der Bauleitung
Menge: 1,000 Std

#### Bauteil 04.02 SpPl Klotzdelle (0491)

**04.02.0010 Gehölzfläche, Grundpflegezustand herstellen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.635 m²
Menge: 2635,000 m²

**04.02.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.635 m²
Menge: 7905,000 m2

**04.02.0030 Gehölzrandschnitt durchführen.**
Gehölzrand aus verschiedenen Gehölzen zur
Wegefreihaltung sauber geschnitten halten,
Schnittgut, sowie alle beschädigten und
abgestorbenen Pflanzenteile entfernen, Material laden
und zur Verwendung des AN abfahren.
Habitus der Gehölzhöhe und -breite nach Angabe der
Bauleitung, Höhe ca. 100 cm bis 150 cm,
Abrechnung nach geschnittenen Flächen.

Anzahl der Pflegegänge: 2 St.
Menge: 400,000 lfdm

**04.02.0040 Gehölzrandschnitt durchführen.**
Gehölzrand aus verschiedenen Gehölzen zur
Wegefreihaltung sauber geschnitten halten,
Schnittgut, sowie alle beschädigten und
abgestorbenen Pflanzenteile entfernen, Material laden
und zur Verwendung des AN abfahren.
Habitus der Gehölzhöhe und -breite nach Angabe der
Bauleitung, Höhe ca. 150 cm bis 450 cm,
Abrechnung nach geschnittenen Flächen.

Anzahl der Pflegegänge: 2 St.
Menge: 200,000 lfdm

**04.02.0050 Wassergebundene Wegedecke pflegen**
Wassergebundene Wegedecke mechanisch von pflanzlichem B
ewuchs reinigen.Anfallendes Material laden und zur Verw
endung des AN abfahren.Teilflächen bei Bedarf mit zu li
eferndem Dolomitbrechsand,Körnung: 0/5mm,Farbe: wie vor
handen,andecken. Wegedecke nach Pflegegang unter Wasser
zugabe abwalzen. Ausführung in Teilflächen.
Abrechnung: nach Voraufmaß der bewachsenen Flächen.

2 Pflegegänge a 132 m²
Menge: 264,000 m²

**04.02.0060 Natur- bzw. Betonsteinkante pflegen**
Natur- bzw. Betonsteinkante mechanisch oder von Hand
von pflanzlichem Bewuchs reinigen.Anfallendes Material
laden und zur Verwendung des AN abfahren. Wegebeläge
bzw. Fugen mit Brechsand 0/2 nachfugen, einschlämmen.
Überschüssiges Material entfernen.
Ausführung in Teilflächen.
Abrechnung: nach Voraufmaß der bewachsenen Natur- bzw.
Betonsteinkanten.

2 Pflegegänge a 20 lfdm
Menge: 40,000 lfdm

**04.02.0070 Pflasterfläche pflegen**
Befestigte Flächen aus Betonsteinpflaster oder -platten
,
bzw. Natursteinpflaster oder -platten, mechanisch oder
von Hand von pflanzlichem Bewuchs reinigen.Anfallendes
Material laden und zur Verwendung des AN abfahren.
Wegebeläge mit Brechsand 0/2 nachfugen bzw. einschlämme
n.
Überschüssiges Material entfernen und abfahren.
Ausführung in Teilflächen.
Abrechnung: nach Voraufmaß der bewachsenen Flächen.

2 Pflegegänge a 85 m²
Menge: 170,000 m²

**04.02.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 100,10 m²
Menge: 5005,000 m²

**04.02.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 363,10 m²
Menge: 18155,000 m²

**04.02.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,60 m²
Menge: 1330,000 m²

**04.02.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21 m²
Menge: 1050,000 m²

**04.02.0120 Fallschutzmaterial Rheinsand**
Fallschutzmaterial
Rheinsand 0/2 liefern, abladen und höhengerecht einbaue
n, unter Beachtung der DIN EN 1176.

Abrechnung erfolgt nach Original-Lieferscheinen und Wie
gekarten.
Menge: 1,000 m³

**04.02.0130 Fallschutzmaterial Perlkies**
Fallschutzmaterial
Perlkies 2/8 liefern, abladen und höhengerecht einbauen
, unter Beachtung der DIN EN 1176.

Abrechnung erfolgt nach Original-Lieferscheinen und Wie
gekarten.
Menge: 1,000 m³

**04.02.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.586 m²
Menge: 35860,000 m²

**04.02.0150 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 70 m²
Menge: 70,000 m²

**04.02.0160 Rasen- und Wegeflächen von Laub säubern**
Rasen- und Wegeflächen nach Beendigung des
Laubfalles von Laub und Unrat säubern, anfallendes
Material laden und zur Verwendung des AN abfahren.
Ausführung in Teilflächen. Ein Anspruch auf Bezahlung
besteht nur für die Flächen, die auf Anweisung des AG
gesäubert worden sind.

2 Pflegegänge a 3.873 m²
Menge: 7746,000 m²

**04.02.0170 Landschaftsgärtner*innen**
Einsatz von Mitarbeitenden im Garten- und Landschaftsba
u im Rahmen von Stundenlohnarbeiten, ausschließlich auf
 Anweisung der Bauleitung
Menge: 1,000

**04.02.0180 Arbeiter*innen und Helfer*innen**
Einsatz von Mitarbeitenden im Garten- und Landschaftsba
u im Rahmen von Stundenlohnarbeiten, ausschließlich auf
 Anweisung der Bauleitung
Menge: 1,000 Std

#### Bauteil 04.03 SpPl Nansenweg (0524)

**04.03.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 1.628 m²
Menge: 1628,000 m²

**04.03.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 761 m²
Menge: 2283,000 m²

**04.03.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 867 m
²
Menge: 2601,000 m²

**04.03.0040 Gehölzrandschnitt durchführen.**
Gehölzrand aus verschiedenen Gehölzen zur
Wegefreihaltung sauber geschnitten halten,
Schnittgut, sowie alle beschädigten und
abgestorbenen Pflanzenteile entfernen, Material laden
und zur Verwendung des AN abfahren.
Habitus der Gehölzhöhe und -breite nach Angabe der
Bauleitung, Höhe ca. 100 cm bis 150 cm,
Abrechnung nach geschnittenen Flächen.

Anzahl der Pflegegänge: 2 St.
Menge: 100,000 lfdm

**04.03.0050 Wassergebundene Wegedecke pflegen**
Wassergebundene Wegedecke mechanisch von pflanzlichem B
ewuchs reinigen.Anfallendes Material laden und zur Verw
endung des AN abfahren.Teilflächen bei Bedarf mit zu li
eferndem Dolomitbrechsand,Körnung: 0/5mm,Farbe: wie vor
handen,andecken. Wegedecke nach Pflegegang unter Wasser
zugabe abwalzen. Ausführung in Teilflächen.
Abrechnung: nach Voraufmaß der bewachsenen Flächen.

2 Pflegegänge a 341 m²
Menge: 682,000 m²

**04.03.0060 Natur- bzw. Betonsteinkante pflegen**
Natur- bzw. Betonsteinkante mechanisch oder von Hand
von pflanzlichem Bewuchs reinigen.Anfallendes Material
laden und zur Verwendung des AN abfahren. Wegebeläge
bzw. Fugen mit Brechsand 0/2 nachfugen, einschlämmen.
Überschüssiges Material entfernen.
Ausführung in Teilflächen.
Abrechnung: nach Voraufmaß der bewachsenen Natur- bzw.
Betonsteinkanten.

2 Pflegegänge 250 lfdm
Menge: 500,000 lfdm

**04.03.0070 Pflasterfläche pflegen**
Befestigte Flächen aus Betonsteinpflaster oder -platten
,
bzw. Natursteinpflaster oder -platten, mechanisch oder
von Hand von pflanzlichem Bewuchs reinigen.Anfallendes
Material laden und zur Verwendung des AN abfahren.
Wegebeläge mit Brechsand 0/2 nachfugen bzw. einschlämme
n.
Überschüssiges Material entfernen und abfahren.
Ausführung in Teilflächen.
Abrechnung: nach Voraufmaß der bewachsenen Flächen.

2 Pflegegänge a 1.166 m²
Menge: 2332,000 m²

**04.03.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 71,30 m²
Menge: 3565,000 m²

**04.03.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 311,80 m²
Menge: 15590,000 m²

**04.03.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 32 m²
Menge: 1600,000 m²

**04.03.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,50 m²
Menge: 2825,000 m²

**04.03.0120 Fallschutzmaterial Rheinsand**
Fallschutzmaterial
Rheinsand 0/2 liefern, abladen und höhengerecht einbaue
n, unter Beachtung der DIN EN 1176.

Abrechnung erfolgt nach Original-Lieferscheinen und Wie
gekarten.
Menge: 1,000 m³

**04.03.0130 Fallschutzmaterial Perlkies**
Fallschutzmaterial
Perlkies 2/8 liefern, abladen und höhengerecht einbauen
, unter Beachtung der DIN EN 1176.

Abrechnung erfolgt nach Original-Lieferscheinen und Wie
gekarten.
Menge: 1,000 m³

**04.03.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.762 m²
Menge: 17620,000 m²

**04.03.0150 Rasen- und Wegeflächen von Laub säubern**
Rasen- und Wegeflächen nach Beendigung des
Laubfalles von Laub und Unrat säubern, anfallendes
Material laden und zur Verwendung des AN abfahren.
Ausführung in Teilflächen. Ein Anspruch auf Bezahlung
besteht nur für die Flächen, die auf Anweisung des AG
gesäubert worden sind.

2 Pflegegänge a 3.269 m²
Menge: 6538,000 m²

**04.03.0160 Landschaftsgärtner*innen**
Einsatz von Mitarbeitenden im Garten- und Landschaftsba
u im Rahmen von Stundenlohnarbeiten, ausschließlich auf
 Anweisung der Bauleitung
Menge: 10,000 h

**04.03.0170 Arbeiter*innen und Helfer*innen**
Einsatz von Mitarbeitenden im Garten- und Landschaftsba
u im Rahmen von Stundenlohnarbeiten, ausschließlich auf
 Anweisung der Bauleitung
Menge: 10,000 h

#### Bauteil 04.04 SpPl Blumendeller Straße (0894) inkl. Bo

**04.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 255 m²
Menge: 255,000 m²

**04.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 85
m²
Menge: 255,000 m²

**04.04.0030 Wassergebundene Wegedecke pflegen**
Wassergebundene Wegedecke mechanisch von pflanzlichem B
ewuchs reinigen.Anfallendes Material laden und zur Verw
endung des AN abfahren.Teilflächen bei Bedarf mit zu li
eferndem Dolomitbrechsand,Körnung: 0/5mm,Farbe: wie vor
handen,andecken. Wegedecke nach Pflegegang unter Wasser
zugabe abwalzen. Ausführung in Teilflächen.
Abrechnung: nach Voraufmaß der bewachsenen Flächen.

2 Pflegegänge a 950 m²
Menge: 1900,000 m²

**04.04.0040 Natur- bzw. Betonsteinkante pflegen**
Natur- bzw. Betonsteinkante mechanisch oder von Hand
von pflanzlichem Bewuchs reinigen.Anfallendes Material
laden und zur Verwendung des AN abfahren. Wegebeläge
bzw. Fugen mit Brechsand 0/2 nachfugen, einschlämmen.
Überschüssiges Material entfernen.
Ausführung in Teilflächen.
Abrechnung: nach Voraufmaß der bewachsenen Natur- bzw.
Betonsteinkanten.

2 Pflegegänge a 50 lfdm
Menge: 100,000 lfdm

**04.04.0050 Pflasterfläche pflegen**
Befestigte Flächen aus Betonsteinpflaster oder -platten
,
bzw. Natursteinpflaster oder -platten, mechanisch oder
von Hand von pflanzlichem Bewuchs reinigen.Anfallendes
Material laden und zur Verwendung des AN abfahren.
Wegebeläge mit Brechsand 0/2 nachfugen bzw. einschlämme
n.
Überschüssiges Material entfernen und abfahren.
Ausführung in Teilflächen.
Abrechnung: nach Voraufmaß der bewachsenen Flächen.

2 Pflegegänge a 69 m²
Menge: 138,000 m²

**04.04.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 14 m²
Menge: 700,000 m²

**04.04.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 175 m²
Menge: 8750,000 m²

**04.04.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 42,50 m²
Menge: 2125,000 m²

**04.04.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,50 m²
Menge: 3425,000 m²

**04.04.0100 Fallschutzmaterial Rheinsand**
Fallschutzmaterial
Rheinsand 0/2 liefern, abladen und höhengerecht einbaue
n, unter Beachtung der DIN EN 1176.

Abrechnung erfolgt nach Original-Lieferscheinen und Wie
gekarten.
Menge: 1,000 m³

**04.04.0110 Fallschutzmaterial Perlkies**
Fallschutzmaterial
Perlkies 2/8 liefern, abladen und höhengerecht einbauen
, unter Beachtung der DIN EN 1176.

Abrechnung erfolgt nach Original-Lieferscheinen und Wie
gekarten.
Menge: 1,000 m³

**04.04.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 851 m²
Menge: 8510,000 m²

**04.04.0130 Rasen- und Wegeflächen von Laub säubern**
Rasen- und Wegeflächen nach Beendigung des
Laubfalles von Laub und Unrat säubern, anfallendes
Material laden und zur Verwendung des AN abfahren.
Ausführung in Teilflächen. Ein Anspruch auf Bezahlung
besteht nur für die Flächen, die auf Anweisung des AG
gesäubert worden sind.

2 Pflegegänge a 1.055 m²
Menge: 2110,000 m²

**04.04.0140 Landschaftsgärtner*innen**
Einsatz von Mitarbeitenden im Garten- und Landschaftsba
u im Rahmen von Stundenlohnarbeiten, ausschließlich auf
 Anweisung der Bauleitung
Menge: 1,000 h

**04.04.0150 Arbeiter*innen und Helfer*innen**
Einsatz von Mitarbeitenden im Garten- und Landschaftsba
u im Rahmen von Stundenlohnarbeiten, ausschließlich auf
 Anweisung der Bauleitung
Menge: 1,000 h

#### Bauteil 04.05 SpPl Pirolring (1066)

**04.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 47 m²
Menge: 47,000 m²

**04.05.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 47 m²
Menge: 141,000 m²

**04.05.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17 m²
Menge: 34,000 m²

**04.05.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 34 lfdm
Menge: 102,000 lfdm

**04.05.0050 Natur- bzw. Betonsteinkante pflegen**
Natur- bzw. Betonsteinkante mechanisch oder von Hand
von pflanzlichem Bewuchs reinigen.Anfallendes Material
laden und zur Verwendung des AN abfahren. Wegebeläge
bzw. Fugen mit Brechsand 0/2 nachfugen, einschlämmen.
Überschüssiges Material entfernen.
Ausführung in Teilflächen.
Abrechnung: nach Voraufmaß der bewachsenen Natur- bzw.
Betonsteinkanten.

2 Pflegegänge a 5 lfdm
Menge: 10,000 lfdm

**04.05.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**04.05.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 165 m²
Menge: 8250,000 m²

**04.05.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 15,50 m²
Menge: 775,000 m²

**04.05.0090 Fallschutzmaterial Perlkies**
Fallschutzmaterial
Perlkies 2/8 liefern, abladen und höhengerecht einbauen
, unter Beachtung der DIN EN 1176.

Abrechnung erfolgt nach Original-Lieferscheinen und Wie
gekarten.
Menge: 1,000 m³

**04.05.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 265 m²
Menge: 2650,000 m²

**04.05.0110 Rasen- und Wegeflächen von Laub säubern**
Rasen- und Wegeflächen nach Beendigung des
Laubfalles von Laub und Unrat säubern, anfallendes
Material laden und zur Verwendung des AN abfahren.
Ausführung in Teilflächen. Ein Anspruch auf Bezahlung
besteht nur für die Flächen, die auf Anweisung des AG
gesäubert worden sind.

2 Pflegegänge a 279 m²
Menge: 558,000 m²

**04.05.0120 Landschaftsgärtner*innen**
Einsatz von Mitarbeitenden im Garten- und Landschaftsba
u im Rahmen von Stundenlohnarbeiten, ausschließlich auf
 Anweisung der Bauleitung
Menge: 1,000 h

**04.05.0130 Arbeiter*innen und Helfer*innen**
Einsatz von Mitarbeitenden im Garten- und Landschaftsba
u im Rahmen von Stundenlohnarbeiten, ausschließlich auf
 Anweisung der Bauleitung
Menge: 1,000 h

#### Bauteil 04.06 GA Alexanderstraße (1083)

**04.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 588 m²
Menge: 586,000 m²

**04.06.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 14 m²
Menge: 42,000 m²

**04.06.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 574 m²
Menge: 1722,000 m²

**04.06.0040 Gehölzrandschnitt durchführen.**
Gehölzrand aus verschiedenen Gehölzen zur
Wegefreihaltung sauber geschnitten halten,
Schnittgut, sowie alle beschädigten und
abgestorbenen Pflanzenteile entfernen, Material laden
und zur Verwendung des AN abfahren.
Habitus der Gehölzhöhe und -breite nach Angabe der
Bauleitung, Höhe ca. 150 cm bis 450 cm,
Abrechnung nach geschnittenen Flächen.

Anzahl der Pflegegänge: 2 St.
Menge: 1000,000 lfdm

**04.06.0050 Pflasterfläche pflegen**
Befestigte Flächen aus Betonsteinpflaster oder -platten
,
bzw. Natursteinpflaster oder -platten, mechanisch oder
von Hand von pflanzlichem Bewuchs reinigen.Anfallendes
Material laden und zur Verwendung des AN abfahren.
Wegebeläge mit Brechsand 0/2 nachfugen bzw. einschlämme
n.
Überschüssiges Material entfernen und abfahren.
Ausführung in Teilflächen.
Abrechnung: nach Voraufmaß der bewachsenen Flächen.

2 Pflegegänge a 342 m²
Menge: 684,000 m²

**04.06.0060 Wassergebundene Wegedecke pflegen**
Wassergebundene Wegedecke mechanisch von pflanzlichem B
ewuchs reinigen.Anfallendes Material laden und zur Verw
endung des AN abfahren.Teilflächen bei Bedarf mit zu li
eferndem Dolomitbrechsand,Körnung: 0/5mm,Farbe: wie vor
handen,andecken. Wegedecke nach Pflegegang unter Wasser
zugabe abwalzen. Ausführung in Teilflächen.
Abrechnung: nach Voraufmaß der bewachsenen Flächen.

2 Pflegegänge a 663 m²
Menge: 1326,000 m²

**04.06.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 559 m
²
Menge: 559,000 m²

**04.06.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.248 m²
Menge: 32480,000 m²

**04.06.0090 Rasen- und Wegeflächen von Laub säubern**
Rasen- und Wegeflächen nach Beendigung des
Laubfalles von Laub und Unrat säubern, anfallendes
Material laden und zur Verwendung des AN abfahren.
Ausführung in Teilflächen. Ein Anspruch auf Bezahlung
besteht nur für die Flächen, die auf Anweisung des AG
gesäubert worden sind.

2 Pflegegänge a 3.590 m²
Menge: 7180,000 m²

**04.06.0100 Landschaftsgärtner*innen**
Einsatz von Mitarbeitenden im Garten- und Landschaftsba
u im Rahmen von Stundenlohnarbeiten, ausschließlich auf
 Anweisung der Bauleitung
Menge: 1,000 h

**04.06.0110 Arbeiter*innen und Helfer*innen**
Einsatz von Mitarbeitenden im Garten- und Landschaftsba
u im Rahmen von Stundenlohnarbeiten, ausschließlich auf
 Anweisung der Bauleitung
Menge: 1,000 h

#### Bauteil 04.07 GA An der Seilfahrt (1251)

**04.07.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 28 m²
Menge: 28,000 m²

**04.07.0020 Gehölzrandschnitt durchführen.**
Gehölzrand aus verschiedenen Gehölzen zur
Wegefreihaltung sauber geschnitten halten,
Schnittgut, sowie alle beschädigten und
abgestorbenen Pflanzenteile entfernen, Material laden
und zur Verwendung des AN abfahren.
Habitus der Gehölzhöhe und -breite nach Angabe der
Bauleitung, Höhe ca. 100 cm bis 150 cm,
Abrechnung nach geschnittenen Flächen.

Anzahl der Pflegegänge: 2 St.
Menge: 1000,000 lfdm

**04.07.0030 Gehölzrandschnitt durchführen.**
Gehölzrand aus verschiedenen Gehölzen zur
Wegefreihaltung sauber geschnitten halten,
Schnittgut, sowie alle beschädigten und
abgestorbenen Pflanzenteile entfernen, Material laden
und zur Verwendung des AN abfahren.
Habitus der Gehölzhöhe und -breite nach Angabe der
Bauleitung, Höhe ca. 150 cm bis 450 cm,
Abrechnung nach geschnittenen Flächen.

Anzahl der Pflegegänge: 2 St.
Menge: 200,000 lfdm

**04.07.0040 Pflasterfläche pflegen**
Befestigte Flächen aus Betonsteinpflaster oder -platten
,
bzw. Natursteinpflaster oder -platten, mechanisch oder
von Hand von pflanzlichem Bewuchs reinigen.Anfallendes
Material laden und zur Verwendung des AN abfahren.
Wegebeläge mit Brechsand 0/2 nachfugen bzw. einschlämme
n.
Überschüssiges Material entfernen und abfahren.
Ausführung in Teilflächen.
Abrechnung: nach Voraufmaß der bewachsenen Flächen.

2 Pflegegänge a 1.388 m²
Menge: 2776,000 m²

**04.07.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.801 m²
Menge: 48010,000 m²

**04.07.0060 Landschaftsrasen mähen**
Landschaftsrasen entlang von
Wegen (b = 1,00 - 2,00 m) mähen.
Schnitthöhe 7 cm,
Schnittgut ist fachgerecht zu entsorgen,
Einbauten, Bäume, Papierkörbe, Bänke etc. sind
auszumähen. Abrechnung in der Abwicklung. Ausführungsze
itraum nach Absprache mit AG.

4 Rasenschnitte a 2.626 m
Menge: 10504,000 m²

**04.07.0070 Rasen- und Wegeflächen von Laub säubern**
Rasen- und Wegeflächen nach Beendigung des
Laubfalles von Laub und Unrat säubern, anfallendes
Material laden und zur Verwendung des AN abfahren.
Ausführung in Teilflächen. Ein Anspruch auf Bezahlung
besteht nur für die Flächen, die auf Anweisung des AG
gesäubert worden sind.

2 Pflegegänge a 9.333 m²
Menge: 18666,000 m²

**04.07.0080 Landschaftsgärtner*innen**
Einsatz von Mitarbeitenden im Garten- und Landschaftsba
u im Rahmen von Stundenlohnarbeiten, ausschließlich auf
 Anweisung der Bauleitung
Menge: 1,000 h

**04.07.0090 Arbeiter*innen und Helfer*innen**
Einsatz von Mitarbeitenden im Garten- und Landschaftsba
u im Rahmen von Stundenlohnarbeiten, ausschließlich auf
 Anweisung der Bauleitung
Menge: 1,000 h

#### Bauteil 04.08 SpPl Mühlenfeld (1143)

**04.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 394,60 m²
Menge: 394,600 m²

**04.08.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 394,60 m²
Menge: 1183,800 m²

**04.08.0030 Gehölzrandschnitt durchführen.**
Gehölzrand aus verschiedenen Gehölzen zur
Wegefreihaltung sauber geschnitten halten,
Schnittgut, sowie alle beschädigten und
abgestorbenen Pflanzenteile entfernen, Material laden
und zur Verwendung des AN abfahren.
Habitus der Gehölzhöhe und -breite nach Angabe der
Bauleitung, Höhe ca. 100 cm bis 150 cm,
Abrechnung nach geschnittenen Flächen.

Anzahl der Pflegegänge: 2 St.
Menge: 80,000 lfdm

**04.08.0040 Pflasterfläche pflegen**
Befestigte Flächen aus Betonsteinpflaster oder -platten
,
bzw. Natursteinpflaster oder -platten, mechanisch oder
von Hand von pflanzlichem Bewuchs reinigen.Anfallendes
Material laden und zur Verwendung des AN abfahren.
Wegebeläge mit Brechsand 0/2 nachfugen bzw. einschlämme
n.
Überschüssiges Material entfernen und abfahren.
Ausführung in Teilflächen.
Abrechnung: nach Voraufmaß der bewachsenen Flächen.

2 Pflegegänge a 164 m²
Menge: 328,000 m²

**04.08.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 137 m²
Menge: 6850,000 m²

**04.08.0060 Unterhaltungspflege an Fallschutzflächen auf Spielplätzen. Mulchfläch en.**
Kinderspielplatz säubern.
Art der Spielplatzfläche: Mulchfläche.
Einschließlich der Wege- und Mulchfläche, sowie der

Ausstattungsgegenstände, Unrat, Algen und pflanzlichen
Bewuchs entfernen.Müllablagerungen beseitigen.

Spielgeräte sind von Algenbelag und sonstigem Unrat zu

entfernen.Mulchfläche bis 15 cm Tiefe lockern. Unrat (G
las,Plastik,Kot,Spritzen u.a.)aus
dem Mulchmaterial aufnehmen und ausgeworfenes Mulchmate
rial
zurückbefördern.Stark auftretende Müllablagerungen dem
AG unverzüglich melden.

Ausführung wöchentlich, sowie zusätzlich auf

Anweisung des AG.

Anfallender Unrat ist gemäß den Vorbedingungen zu entso
rgen. Incl.kompletter Laubentfernung zum Ende des Pfleg
ejahres.

50 Pflegegänge a 62 m²
Menge: 3100,000 m²

**04.08.0070 Fallschutzmaterial Rheinsand**
Fallschutzmaterial
Rheinsand 0/2 liefern, abladen und höhengerecht einbaue
n, unter Beachtung der DIN EN 1176.

Abrechnung erfolgt nach Original-Lieferscheinen und Wie
gekarten.
Menge: 1,000 m³

**04.08.0080 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**04.08.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 489,60 m²
Menge: 4896,000 m²

**04.08.0100 Rasen- und Wegeflächen von Laub säubern**
Rasen- und Wegeflächen nach Beendigung des
Laubfalles von Laub und Unrat säubern, anfallendes
Material laden und zur Verwendung des AN abfahren.
Ausführung in Teilflächen. Ein Anspruch auf Bezahlung
besteht nur für die Flächen, die auf Anweisung des AG
gesäubert worden sind.

2 Pflegegänge a 653 m²
Menge: 1306,000 m²

**04.08.0110 Landschaftsgärtner*innen**
Einsatz von Mitarbeitenden im Garten- und Landschaftsba
u im Rahmen von Stundenlohnarbeiten, ausschließlich auf
 Anweisung der Bauleitung
Menge: 1,000 h

**04.08.0120 Arbeiter*innen und Helfer*innen**
Einsatz von Mitarbeitenden im Garten- und Landschaftsba
u im Rahmen von Stundenlohnarbeiten, ausschließlich auf
 Anweisung der Bauleitung
Menge: 1,000 h

#### Bauteil 04.09 SpPl Stauffenbergstraße (1252)

**04.09.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 49 m²
Menge: 49,000 m²

**04.09.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 49 m²
Menge: 147,000 m²

**04.09.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 27 m²
Menge: 54,000 m²

**04.09.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 9 lfdm
Menge: 27,000 lfdm

**04.09.0050 Natur- und Betonsteinkante pflegen**
Natur- bzw. Betonsteinkante mechanisch oder von Hand
von pflanzlichem Bewuchs reinigen.Anfallendes Material
laden und zur Verwendung des AN abfahren. Wegebeläge
bzw. Fugen mit Brechsand 0/2 nachfugen, einschlämmen.
Überschüssiges Material entfernen.
Ausführung in Teilflächen.
Abrechnung: nach Voraufmaß der bewachsenen Natur- bzw.
Betonsteinkanten.

2 Pflegegänge a 21 lfdm
Menge: 42,000 lfdm

**04.09.0060 Pflasterfläche pflegen**
Befestigte Flächen aus Betonsteinpflaster oder -platten
,
bzw. Natursteinpflaster oder -platten, mechanisch oder
von Hand von pflanzlichem Bewuchs reinigen.Anfallendes
Material laden und zur Verwendung des AN abfahren.
Wegebeläge mit Brechsand 0/2 nachfugen bzw. einschlämme
n.
Überschüssiges Material entfernen und abfahren.
Ausführung in Teilflächen.
Abrechnung: nach Voraufmaß der bewachsenen Flächen.

2 Pflegegänge a 41 m²
Menge: 82,000 m²

**04.09.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 36 m²
Menge: 1800,000 m²

**04.09.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,70 m²
Menge: 1085,000 m²

**04.09.0090 Fallschutzmaterial Rheinsand**
Fallschutzmaterial
Rheinsand 0/2 liefern, abladen und höhengerecht einbaue
n, unter Beachtung der DIN EN 1176.

Abrechnung erfolgt nach Original-Lieferscheinen und Wie
gekarten.
Menge: 1,000 m³

**04.09.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 177 m²
Menge: 1770,000 m²

**04.09.0110 Rasen- und Wegeflächen von Laub säubern**
Rasen- und Wegeflächen nach Beendigung des
Laubfalles von Laub und Unrat säubern, anfallendes
Material laden und zur Verwendung des AN abfahren.
Ausführung in Teilflächen. Ein Anspruch auf Bezahlung
besteht nur für die Flächen, die auf Anweisung des AG
gesäubert worden sind.

2 Pflegegänge a 218 m²
Menge: 436,000 m²

**04.09.0120 Landschaftsgärtner*innen**
Einsatz von Mitarbeitenden im Garten- und Landschaftsba
u im Rahmen von Stundenlohnarbeiten, ausschließlich auf
 Anweisung der Bauleitung
Menge: 1,000 h

**04.09.0130 Arbeiter*innen und Helfer*innen**
Einsatz von Mitarbeitenden im Garten- und Landschaftsba
u im Rahmen von Stundenlohnarbeiten, ausschließlich auf
 Anweisung der Bauleitung
Menge: 1,000 h

#### Bauteil 04.10 SpPl Am Flöz (1276) Abrechnung: Zuwendungsnummer 37

**04.10.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 376 m²
Menge: 376,000 m²

**04.10.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 376 m²
Menge: 1128,000 m²

**04.10.0030 Wassergebundene Wegedecke pflegen**
Wassergebundene Wegedecke mechanisch von pflanzlichem B
ewuchs reinigen, anfallendes Material laden und zur Ver
wendung des AN abfahren.Teilflächen bei Bedarf mit zu l
ieferndem Dolomitbrechsand,Körnung: 0/5mm,Farbe: wie vo
rhanden,andecken. Wegedecke nach Pflegegang unter Wasse
rzugabe abwalzen. Ausführung in Teilflächen.
Abrechnung: nach Voraufmaß der bewachsenen Flächen.

2 Pflegegänge a 384 m²
Menge: 768,000 m²

**04.10.0040 Pflasterfläche pflegen**
Befestigte Flächen aus Betonsteinpflaster oder -platten
,
bzw. Natursteinpflaster oder -platten, mechanisch oder
von Hand von pflanzlichem Bewuchs reinigen.Anfallendes
Material laden und zur Verwendung des AN abfahren.
Wegebeläge mit Brechsand 0/2 nachfugen bzw. einschlämme
n.
Überschüssiges Material entfernen und abfahren.
Ausführung in Teilflächen.
Abrechnung: nach Voraufmaß der bewachsenen Flächen.

2 Pflegegänge a 51 m²
Menge: 102,000 m²

**04.10.0050 Unterhaltungspflege an Fallschutzflächen auf Spielplätzen. Sandflächen .**
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 143 m²
Menge: 7150,000 m²

**04.10.0060 Fallschutzmaterial Rheinsand**
Fallschutzmaterial
Rheinsand 0/2 liefern, abladen und höhengerecht einbaue
n, unter Beachtung der DIN EN 1176.

Abrechnung erfolgt nach Original-Lieferscheinen und Wie
gekarten.
Menge: 1,000 m³

**04.10.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.410 m²
Menge: 14100,000 m²

**04.10.0080 Rasen- und Wegeflächen von Laub säubern**
Rasen- und Wegeflächen nach Beendigung des
Laubfalles von Laub und Unrat säubern, anfallendes
Material laden und zur Verwendung des AN abfahren.
Ausführung in Teilflächen. Ein Anspruch auf Bezahlung
besteht nur für die Flächen, die auf Anweisung des AG
gesäubert worden sind.

2 Pflegegänge a 1.844 m²
Menge: 3688,000 m²

**04.10.0090 Landschaftsgärtner*innen**
Einsatz von Mitarbeitenden im Garten- und Landschaftsba
u im Rahmen von Stundenlohnarbeiten, ausschließlich auf
 Anweisung der Bauleitung
Menge: 1,000 h

**04.10.0100 Arbeiter*innen und Helfer*innen**
Einsatz von Mitarbeitenden im Garten- und Landschaftsba
u im Rahmen von Stundenlohnarbeiten, ausschließlich auf
 Anweisung der Bauleitung
Menge: 1,000 h

#### Bauteil 04.11 GA Louis-Ferdinand-Straße (1263)

**04.11.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 880 m²
Menge: 880,000 m²

**04.11.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 880 m²
Menge: 2640,000 m²

**04.11.0030 Gehölzrandschnitt durchführen.**
Gehölzrand aus verschiedenen Gehölzen zur

Wegefreihaltung sauber geschnitten halten,

Schnittgut, sowie alle beschädigten und

abgestorbenen Pflanzenteile entfernen, Material laden

und zur Verwendung des AN abfahren.

Habitus der Gehölzhöhe und -breite nach Angabe der

Bauleitung, Höhe ca. 100 cm bis 150 cm,

Abrechnung nach geschnittenen Flächen.

Anzahl der Pflegegänge: 2 St.
Menge: 100,000 lfdm

**04.11.0040 Landschaftsrasen mähen**
Landschaftsrasen mähen.
Schnitthöhe 7 cm,
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

4 Rasenschnitte a 3.640 m²
Menge: 14560,000 m²

**04.11.0050 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.203 m²
Menge: 1203,000 m²

**04.11.0060 Rasen- und Wegeflächen von Laub säubern**
Rasen- und Wegeflächen nach Beendigung des
Laubfalles von Laub und Unrat säubern, anfallendes
Material laden und zur Verwendung des AN abfahren.
Ausführung in Teilflächen. Ein Anspruch auf Bezahlung
besteht nur für die Flächen, die auf Anweisung des AG
gesäubert worden sind.

2 Pflegegänge a 1.567 m²
Menge: 3134,000 m²

**04.11.0070 Landschaftsgärtner*innen**
Einsatz von Mitarbeitenden im Garten- und Landschaftsba
u im Rahmen von Stundenlohnarbeiten, ausschließlich auf
 Anweisung der Bauleitung
Menge: 1,000 h

**04.11.0080 Arbeiter*innen und Helfer*innen**
Einsatz von Mitarbeitenden im Garten- und Landschaftsba
u im Rahmen von Stundenlohnarbeiten, ausschließlich auf
 Anweisung der Bauleitung
Menge: 1,000 h

#### Bauteil 04.12 SpPl Waterloostraße (0498)

**04.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 124 m²
Menge: 124,000 m²

**04.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 124 m²
Menge: 372,000 m²

**04.12.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89 m²
Menge: 4450,000 m²

**04.12.0040 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,90 m²
Menge: 2095,000 m²

**04.12.0050 Fallschutzmaterial Rheinsand**
Fallschutzmaterial
Rheinsand 0/2 liefern, abladen und höhengerecht einbaue
n, unter Beachtung der DIN EN 1176.

Abrechnung erfolgt nach Original-Lieferscheinen und Wie
gekarten.
Menge: 1,000 m³

**04.12.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 369 m²
Menge: 3690,000 m²

**04.12.0070 Rasen- und Wegeflächen von Laub säubern**
Rasen- und Wegeflächen nach Beendigung des
Laubfalles von Laub und Unrat säubern, anfallendes
Material laden und zur Verwendung des AN abfahren.
Ausführung in Teilflächen. Ein Anspruch auf Bezahlung
besteht nur für die Flächen, die auf Anweisung des AG
gesäubert worden sind.

2 Pflegegänge a 375 m²
Menge: 750,000 m²

**04.12.0080 Landschaftsgärtner*innen**
Einsatz von Mitarbeitenden im Garten- und Landschaftsba
u im Rahmen von Stundenlohnarbeiten, ausschließlich auf
 Anweisung der Bauleitung
Menge: 1,000 h

**04.12.0090 Arbeiter*innen und Helfer*innen**
Einsatz von Mitarbeitenden im Garten- und Landschaftsba
u im Rahmen von Stundenlohnarbeiten, ausschließlich auf
 Anweisung der Bauleitung
Menge: 1,000 h

#### Bauteil 04.13 SpPl Am Bokenbeck (1333)

**04.13.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

**04.13.0020 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 36 m²
Menge: 72,000 m²

**04.13.0030 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**04.13.0040 Pflasterfläche pflegen**
Befestigte Flächen aus Betonsteinpflaster oder -platten
,
bzw. Natursteinpflaster oder -platten, mechanisch oder
von Hand von pflanzlichem Bewuchs reinigen.Anfallendes
Material laden und zur Verwendung des AN abfahren.
Wegebeläge mit Brechsand 0/2 nachfugen bzw. einschlämme
n.
Überschüssiges Material entfernen und abfahren.
Ausführung in Teilflächen.
Abrechnung: nach Voraufmaß der bewachsenen Flächen.

2 Pflegegänge a 31,7 m²
Menge: 63,400 m²

**04.13.0050 Natur- bzw. Betonsteinkante pflegen**
Natur- bzw. Betonsteinkante mechanisch oder von Hand
von pflanzlichem Bewuchs reinigen.Anfallendes Material
laden und zur Verwendung des AN abfahren. Wegebeläge
bzw. Fugen mit Brechsand 0/2 nachfugen, einschlämmen.
Überschüssiges Material entfernen.
Ausführung in Teilflächen.
Abrechnung: nach Voraufmaß der bewachsenen Natur- bzw.
Betonsteinkanten.

2 Pflegegänge a 25 lfdm
Menge: 50,000 lfdm

**04.13.0060 Rosenflächen laut Vorbemerkungen pflegen, ständig wi**
Rosenflächen laut Vorbemerkungen pflegen, ständig wildk
rautfrei halten und die Pflanzflächen unter Schonung de
s Wurzelwerkes und der oberirdischen Teile lockern. Flä
chen von Wildkraut und allem sonstigen Unrat säubern. W
urzelwildkräuter ausgraben. Beschädigte und abgestorben
e Pflanzenteile, sowie abgeblühte Blütenstände und Wild
triebe entfernen. Müllansammlungen entfernen. Auf Anwei
sung der Bauleitung ist ein fachgerechter Rückschnitt d
er Rosen bis spätestens Mitte April, je nach Witterung
durchzuführen. Anfallendes Material, Unrat und Wildkrau
t laden und zur Verwendung des AN abfahren.
Bearbeitungsart: hacken oder krailen
Bearbeitungstiefe: ca. 3 cm

5 Pflegegänge a 8,5 m²
Menge: 42,500 m²

**04.13.0070 Wassergebundene Wegedecke pflegen**
Wassergebundene Wegedecke mechanisch von pflanzlichem B
ewuchs reinigen.Anfallendes Material laden und zur Verw
endung des AN abfahren.Teilflächen bei Bedarf mit zu li
eferndem Dolomitbrechsand,Körnung: 0/5mm,Farbe: wie vor
handen,andecken. Wegedecke nach Pflegegang unter Wasser
zugabe abwalzen. Ausführung in Teilflächen.
Abrechnung: nach Voraufmaß der bewachsenen Flächen.

2 Pflegegänge a 71,6 m²
Menge: 143,200 m²

**04.13.0080 Landschaftsgärtner*innen**
Einsatz von Mitarbeitenden im Garten- und Landschaftsba
u im Rahmen von Stundenlohnarbeiten, ausschließlich auf
 Anweisung der Bauleitung
Menge: 1,000 h

**04.13.0090 Arbeiter*innen und Helfer*innen**
Einsatz von Mitarbeitenden im Garten- und Landschaftsba
u im Rahmen von Stundenlohnarbeiten, ausschließlich auf
 Anweisung der Bauleitung
Menge: 1,000 h

#### Bauteil 04.14 SpPl Konrad-Steiler-Straße (0521)

**04.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 796 m²
Menge: 796,000 m²

**04.14.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 796 m²
Menge: 2388,000 m²

**04.14.0030 Wassergebundene Wegedecke pflegen**
Wassergebundene Wegedecke mechanisch von pflanzlichem B
ewuchs reinigen.Anfallendes Material laden und zur Verw
endung des AN abfahren.Teilflächen bei Bedarf mit zu li
eferndem Dolomitbrechsand,Körnung: 0/5mm,Farbe: wie vor
handen,andecken. Wegedecke nach Pflegegang unter Wasser
zugabe abwalzen. Ausführung in Teilflächen.
Abrechnung: nach Voraufmaß der bewachsenen Flächen.

2 Pflegegänge a 436 m²
Menge: 872,000 m²

**04.14.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 219,50 m²
Menge: 10975,000 m²

**04.14.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 46,80 m²
Menge: 2340,000 m²

**04.14.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,10 m²
Menge: 905,000 m²

**04.14.0070 Fallschutzmaterial Rheinsand**
Fallschutzmaterial
Rheinsand 0/2 liefern, abladen und höhengerecht einbaue
n, unter Beachtung der DIN EN 1176.

Abrechnung erfolgt nach Original-Lieferscheinen und Wie
gekarten.
Menge: 1,000 m³

**04.14.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 131 m²
Menge: 1310,000 m²

**04.14.0090 Rasen- und Wegeflächen von Laub säubern**
Rasen- und Wegeflächen nach Beendigung des
Laubfalles von Laub und Unrat säubern, anfallendes
Material laden und zur Verwendung des AN abfahren.
Ausführung in Teilflächen. Ein Anspruch auf Bezahlung
besteht nur für die Flächen, die auf Anweisung des AG
gesäubert worden sind.

2 Pflegegänge a 567 m²
Menge: 1134,000 m²

**04.14.0100 Landschaftsgärtner*innen**
Einsatz von Mitarbeitenden im Garten- und Landschaftsba
u im Rahmen von Stundenlohnarbeiten, ausschließlich auf
 Anweisung der Bauleitung
Menge: 1,000 h

**04.14.0110 Arbeiter*innen und Helfer*innen**
Einsatz von Mitarbeitenden im Garten- und Landschaftsba
u im Rahmen von Stundenlohnarbeiten, ausschließlich auf
 Anweisung der Bauleitung
Menge: 1,000 h

#### Bauteil 04.15 SpPl Theodor-Suhnel-Straße (0592)

**04.15.0010 Natur- bzw. Betonsteinkante pflegen**
Natur- bzw. Betonsteinkante mechanisch oder von Hand
von pflanzlichem Bewuchs reinigen.Anfallendes Material
laden und zur Verwendung des AN abfahren. Wegebeläge
bzw. Fugen mit Brechsand 0/2 nachfugen, einschlämmen.
Überschüssiges Material entfernen.
Ausführung in Teilflächen.
Abrechnung: nach Voraufmaß der bewachsenen Natur- bzw.
Betonsteinkanten.

2 Pflegegänge a 17,5 lfdm
Menge: 35,000 lfdm

**04.15.0020 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**04.15.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 43 m²
Menge: 2150,000 m²

**04.15.0040 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 75 m²
Menge: 3750,000 m²

**04.15.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 63,30 m²
Menge: 3165,000 m²

**04.15.0060 Fallschutzmaterial Rheinsand**
Fallschutzmaterial
Rheinsand 0/2 liefern, abladen und höhengerecht einbaue
n, unter Beachtung der DIN EN 1176.

Abrechnung erfolgt nach Original-Lieferscheinen und Wie
gekarten.
Menge: 1,000 m³

**04.15.0070 Fallschutzmaterial Perlkies**
Fallschutzmaterial
Perlkies 2/8 liefern, abladen und höhengerecht einbauen
, unter Beachtung der DIN EN 1176.

Abrechnung erfolgt nach Original-Lieferscheinen und Wie
gekarten.
Menge: 1,000 m³

**04.15.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 735 m²
Menge: 7350,000 m²

**04.15.0090 Rasen- und Wegeflächen von Laub säubern**
Rasen- und Wegeflächen nach Beendigung des
Laubfalles von Laub und Unrat säubern, anfallendes
Material laden und zur Verwendung des AN abfahren.
Ausführung in Teilflächen. Ein Anspruch auf Bezahlung
besteht nur für die Flächen, die auf Anweisung des AG
gesäubert worden sind.

2 Pflegegänge a 806 m²
Menge: 1612,000 m²

**04.15.0100 Landschaftsgärtner*innen**
Einsatz von Mitarbeitenden im Garten- und Landschaftsba
u im Rahmen von Stundenlohnarbeiten, ausschließlich auf
 Anweisung der Bauleitung
Menge: 1,000 h

**04.15.0110 Arbeiter*innen und Helfer*innen**
Einsatz von Mitarbeitenden im Garten- und Landschaftsba
u im Rahmen von Stundenlohnarbeiten, ausschließlich auf
 Anweisung der Bauleitung
Menge: 1,000 h

#### Bauteil 04.16 SpPl Haarzopfer Straße (1063)

**04.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.
1 Pflegegang a 191 m²
Menge: 191,000 m²

**04.16.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 12 m²
Menge: 36,000 m²

**04.16.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 179 m²
Menge: 537,000 m²

**04.16.0040 Natur- bzw. Betonsteinkante pflegen**
Natur- bzw. Betonsteinkante mechanisch oder von Hand
von pflanzlichem Bewuchs reinigen.Anfallendes Material
laden und zur Verwendung des AN abfahren. Wegebeläge
bzw. Fugen mit Brechsand 0/2 nachfugen, einschlämmen.
Überschüssiges Material entfernen.
Ausführung in Teilflächen.
Abrechnung: nach Voraufmaß der bewachsenen Natur- bzw.
Betonsteinkanten.

2 Pflegegänge a 25 lfdm
Menge: 50,000 lfdm

**04.16.0050 Pflasterfläche pflegen**
Befestigte Flächen aus Betonsteinpflaster oder -platten
,
bzw. Natursteinpflaster oder -platten, mechanisch oder
von Hand von pflanzlichem Bewuchs reinigen.Anfallendes
Material laden und zur Verwendung des AN abfahren.
Wegebeläge mit Brechsand 0/2 nachfugen bzw. einschlämme
n.
Überschüssiges Material entfernen und abfahren.
Ausführung in Teilflächen.
Abrechnung: nach Voraufmaß der bewachsenen Flächen.

2 Pflegegänge a  88 m²
Menge: 176,000 m²

**04.16.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 28 m²
Menge: 1400,000 m²

**04.16.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 223 m²
Menge: 11150,000 m²

**04.16.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 77,20 m²
Menge: 3860,000 m²

**04.16.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 17,40 m²
Menge: 870,000 m²

**04.16.0100 Fallschutzmaterial Rheinsand**
Fallschutzmaterial
Rheinsand 0/2 liefern, abladen und höhengerecht einbaue
n, unter Beachtung der DIN EN 1176.

Abrechnung erfolgt nach Original-Lieferscheinen und Wie
gekarten.
Menge: 1,000 m³

**04.16.0110 Fallschutzmaterial Perlkies**
Fallschutzmaterial
Perlkies 2/8 liefern, abladen und höhengerecht einbauen
, unter Beachtung der DIN EN 1176.

Abrechnung erfolgt nach Original-Lieferscheinen und Wie
gekarten.
Menge: 1,000 m³

**04.16.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 973 m²
Menge: 9730,000 m²

**04.16.0130 Rasen- und Wegeflächen von Laub säubern**
Rasen- und Wegeflächen nach Beendigung des
Laubfalles von Laub und Unrat säubern, anfallendes
Material laden und zur Verwendung des AN abfahren.
Ausführung in Teilflächen. Ein Anspruch auf Bezahlung
besteht nur für die Flächen, die auf Anweisung des AG
gesäubert worden sind.

2 Pflegegänge a 1.061 m²
Menge: 2122,000 m²

**04.16.0140 Landschaftsgärtner*innen**
Einsatz von Mitarbeitenden im Garten- und Landschaftsba
u im Rahmen von Stundenlohnarbeiten, ausschließlich auf
 Anweisung der Bauleitung
Menge: 1,000 h

**04.16.0150 Arbeiter*innen und Helfer*innen**
Einsatz von Mitarbeitenden im Garten- und Landschaftsba
u im Rahmen von Stundenlohnarbeiten, ausschließlich auf
 Anweisung der Bauleitung
Menge: 1,000 h

#### Bauteil 04.17 SpPl Arndtstraße/Engelbertusstraße (0042

**04.17.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 2.763 m²
Menge: 2763,000 m²

**04.17.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 2.763 m²
Menge: 8289,000 m²

**04.17.0030 Gehölzrandschnitt durchführen.**
Gehölzrand aus verschiedenen Gehölzen zur
Wegefreihaltung sauber geschnitten halten,
Schnittgut, sowie alle beschädigten und
abgestorbenen Pflanzenteile entfernen, Material laden
und zur Verwendung des AN abfahren.
Habitus der Gehölzhöhe und -breite nach Angabe der
Bauleitung, Höhe ca. 150 cm bis 450 cm,
Abrechnung nach geschnittenen Flächen.

Anzahl der Pflegegänge: 2 St.
Menge: 200,000 lfdm

**04.17.0040 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**04.17.0050 Natur- bzw. Betonsteinkante pflegen**
Natur- bzw. Betonsteinkante mechanisch oder von Hand
von pflanzlichem Bewuchs reinigen.Anfallendes Material
laden und zur Verwendung des AN abfahren. Wegebeläge
bzw. Fugen mit Brechsand 0/2 nachfugen, einschlämmen.
Überschüssiges Material entfernen.
Ausführung in Teilflächen.
Abrechnung: nach Voraufmaß der bewachsenen Natur- bzw.
Betonsteinkanten.

2 Pflegegänge a 250 lfdm
Menge: 500,000 lfdm

**04.17.0060 Pflasterfläche pflegen**
Befestigte Flächen aus Betonsteinpflaster oder -platten
,
bzw. Natursteinpflaster oder -platten, mechanisch oder
von Hand von pflanzlichem Bewuchs reinigen.Anfallendes
Material laden und zur Verwendung des AN abfahren.
Wegebeläge mit Brechsand 0/2 nachfugen bzw. einschlämme
n.
Überschüssiges Material entfernen und abfahren.
Ausführung in Teilflächen.
Abrechnung: nach Voraufmaß der bewachsenen Flächen.

2 Pflegegänge a 2.479 m²
Menge: 4958,000 m²

**04.17.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**04.17.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 646,60 m²
Menge: 32330,000 m²

**04.17.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**04.17.0100 Fallschutzmaterial Rheinsand**
Fallschutzmaterial
Rheinsand 0/2 liefern, abladen und höhengerecht einbaue
n, unter Beachtung der DIN EN 1176.

Abrechnung erfolgt nach Original-Lieferscheinen und Wie
gekarten.
Menge: 1,000 m³

**04.17.0110 Fallschutzmaterial Perlkies**
Fallschutzmaterial
Perlkies 2/8 liefern, abladen und höhengerecht einbauen
, unter Beachtung der DIN EN 1176.

Abrechnung erfolgt nach Original-Lieferscheinen und Wie
gekarten.
Menge: 1,000 m³

**04.17.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2792 m²
Menge: 27920,000 m²

**04.17.0130 Rasen- und Wegeflächen von Laub säubern**
Rasen- und Wegeflächen nach Beendigung des
Laubfalles von Laub und Unrat säubern, anfallendes
Material laden und zur Verwendung des AN abfahren.
Ausführung in Teilflächen. Ein Anspruch auf Bezahlung
besteht nur für die Flächen, die auf Anweisung des AG
gesäubert worden sind.

2 Pflegegänge a 5.464 m²
Menge: 10928,000 m²

**04.17.0140 Landschaftsgärtner*innen**
Einsatz von Mitarbeitenden im Garten- und Landschaftsba
u im Rahmen von Stundenlohnarbeiten, ausschließlich auf
 Anweisung der Bauleitung
Menge: 1,000 h

**04.17.0150 Arbeiter*innen und Helfer*innen**
Einsatz von Mitarbeitenden im Garten- und Landschaftsba
u im Rahmen von Stundenlohnarbeiten, ausschließlich auf
 Anweisung der Bauleitung
Menge: 1,000 h

#### Bauteil 04.18 SpPl Zinkhüttenstraße (0043)

**04.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 616 m²
Menge: 616,000 m²

**04.18.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 616 m²
Menge: 1848,000 m²

**04.18.0030 Wassergebundene Wegedecke pflegen**
Wassergebundene Wegedecke mechanisch von pflanzlichem B
ewuchs reinigen.Anfallendes Material laden und zur Verw
endung des AN abfahren.Teilflächen bei Bedarf mit zu li
eferndem Dolomitbrechsand,Körnung: 0/5mm,Farbe: wie vor
handen,andecken. Wegedecke nach Pflegegang unter Wasser
zugabe abwalzen. Ausführung in Teilflächen.
Abrechnung: nach Voraufmaß der bewachsenen Flächen.

2 Pflegegänge a 196 m²
Menge: 392,000 m²

**04.18.0040 Unterhaltungspflege an Fallschutzflächen auf Spielplätzen. Sandflächen .**
Unterhaltungspflege an Fallschutzflächen auf Spielplätz
en: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31 m²
Menge: 1550,000 m²

**04.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 53,60 m²
Menge: 2680,000 m²

**04.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 81,90 m²
Menge: 4095,000 m²

**04.18.0070 Fallschutzmaterial Rheinsand**
Fallschutzmaterial
Rheinsand 0/2 liefern, abladen und höhengerecht einbaue
n, unter Beachtung der DIN EN 1176.

Abrechnung erfolgt nach Original-Lieferscheinen und Wie
gekarten.
Menge: 1,000 m³

**04.18.0080 Fallschutzmaterial Perlkies**
Fallschutzmaterial
Perlkies 2/8 liefern, abladen und höhengerecht einbauen
, unter Beachtung der DIN EN 1176.

Abrechnung erfolgt nach Original-Lieferscheinen und Wie
gekarten.
Menge: 1,000 m3

**04.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 420 m²
Menge: 4200,000 m²

**04.18.0100 Rasen- und Wegeflächen von Laub säubern**
Rasen- und Wegeflächen nach Beendigung des
Laubfalles von Laub und Unrat säubern, anfallendes
Material laden und zur Verwendung des AN abfahren.
Ausführung in Teilflächen. Ein Anspruch auf Bezahlung
besteht nur für die Flächen, die auf Anweisung des AG
gesäubert worden sind.

2 Pflegegänge a 616 m²
Menge: 1232,000 m²

**04.18.0110 Landschaftsgärtner*innen**
Einsatz von Mitarbeitenden im Garten- und Landschaftsba
u im Rahmen von Stundenlohnarbeiten, ausschließlich auf
 Anweisung der Bauleitung
Menge: 1,000 h

**04.18.0120 Arbeiter*innen und Helfer*innen**
Einsatz von Mitarbeitenden im Garten- und Landschaftsba
u im Rahmen von Stundenlohnarbeiten, ausschließlich auf
 Anweisung der Bauleitung
Menge: 1,000 h

#### Bauteil 04.19 SpPl August-Schmidt-Straße (0465)

**04.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 172 m²
Menge: 172,000 m²

**04.19.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 172 m²
Menge: 516,000 m2

**04.19.0030 Gehölzrandschnitt durchführen.**
Gehölzrand aus verschiedenen Gehölzen zur
Wegefreihaltung sauber geschnitten halten,
Schnittgut, sowie alle beschädigten und
abgestorbenen Pflanzenteile entfernen, Material laden
und zur Verwendung des AN abfahren.
Habitus der Gehölzhöhe und -breite nach Angabe der
Bauleitung, Höhe ca. 100 cm bis 150 cm,
Abrechnung nach geschnittenen Flächen.

Anzahl der Pflegegänge: 2 St.
Menge: 50,000 lfdm

**04.19.0040 Natur- bzw. Betonsteinkante pflegen**
Natur- bzw. Betonsteinkante mechanisch oder von Hand
von pflanzlichem Bewuchs reinigen.Anfallendes Material
laden und zur Verwendung des AN abfahren. Wegebeläge
bzw. Fugen mit Brechsand 0/2 nachfugen, einschlämmen.
Überschüssiges Material entfernen.
Ausführung in Teilflächen.
Abrechnung: nach Voraufmaß der bewachsenen Natur- bzw.
Betonsteinkanten.

2 Pflegegänge a 125 lfdm
Menge: 250,000 lfdm

**04.19.0050 Pflasterfläche pflegen**
Befestigte Flächen aus Betonsteinpflaster oder -platten
,
bzw. Natursteinpflaster oder -platten, mechanisch oder
von Hand von pflanzlichem Bewuchs reinigen.Anfallendes
Material laden und zur Verwendung des AN abfahren.
Wegebeläge mit Brechsand 0/2 nachfugen bzw. einschlämme
n.
Überschüssiges Material entfernen und abfahren.
Ausführung in Teilflächen.
Abrechnung: nach Voraufmaß der bewachsenen Flächen.

2 Pflegegänge a 259 m²
Menge: 518,000 m²

**04.19.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 94 m²
Menge: 4700,000 m²

**04.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 33 m²
Menge: 1650,000 m²

**04.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres. Art der Spielplatzfläche: Rasenfläche,
im Bereich des Fallraumes, 1,50 m um das entsprechende
Spielgerät herum, sowie das Spielgerät selbst von Unrat
 säubern.
Durchführung der Säuberungen wöchentlich, sowie

zusätzliche Durchgänge nach Aufforderung durch den AG.

Anfallender Unrat ist gemäß den Vorbedingungen zu entso
rgen.

50 Pflegegänge a 7,10 m²
Menge: 355,000 m²

**04.19.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 54 m²
Menge: 2700,000 m²

**04.19.0100 Fallschutzmaterial Rheinsand**
Fallschutzmaterial
Rheinsand 0/2 liefern, abladen und höhengerecht einbaue
n, unter Beachtung der DIN EN 1176.

Abrechnung erfolgt nach Original-Lieferscheinen und Wie
gekarten.
Menge: 1,000 m³

**04.19.0110 Fallschutzmaterial Perlkies**
Fallschutzmaterial
Perlkies 2/8 liefern, abladen und höhengerecht einbauen
, unter Beachtung der DIN EN 1176.

Abrechnung erfolgt nach Original-Lieferscheinen und Wie
gekarten.
Menge: 1,000 m³

**04.19.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 252 m²
Menge: 2520,000 m²

**04.19.0130 Rasen- und Wegeflächen von Laub säubern**
Rasen- und Wegeflächen nach Beendigung des
Laubfalles von Laub und Unrat säubern, anfallendes
Material laden und zur Verwendung des AN abfahren.
Ausführung in Teilflächen. Ein Anspruch auf Bezahlung
besteht nur für die Flächen, die auf Anweisung des AG
gesäubert worden sind.

2 Pflegegänge a 511 m²
Menge: 1022,000 m²

**04.19.0140 Landschaftsgärtner*innen**
Einsatz von Mitarbeitenden im Garten- und Landschaftsba
u im Rahmen von Stundenlohnarbeiten, ausschließlich auf
 Anweisung der Bauleitung
Menge: 1,000 h

**04.19.0150 Arbeiter*innen und Helfer*innen**
Einsatz von Mitarbeitenden im Garten- und Landschaftsba
u im Rahmen von Stundenlohnarbeiten, ausschließlich auf
 Anweisung der Bauleitung
Menge: 1,000 h

#### Bauteil 04.20 SpPl Hornstraße/Bruchstraße (0549)

**04.20.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**04.20.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350 m²
Menge: 1050,000 m²

**04.20.0030 Wegeflächen von Laub säubern**
Wegeflächen nach Beendigung des
Laubfalles von Laub und Unrat säubern, anfallendes
Material laden und zur Verwendung des AN abfahren.
Ausführung in Teilflächen. Ein Anspruch auf Bezahlung
besteht nur für die Flächen, die auf Anweisung des AG
gesäubert worden sind.

2 Pflegegänge a 700 m²
Menge: 1400,000 m²

**04.20.0040 Wassergebundene Wegedecke pflegen**
Wassergebundene Wegedecke mechanisch von pflanzlichem B
ewuchs reinigen.Anfallendes Material laden und zur Verw
endung des AN abfahren.Teilflächen bei Bedarf mit zu li
eferndem Dolomitbrechsand,Körnung: 0/5mm,Farbe: wie vor
handen,andecken. Wegedecke nach Pflegegang unter Wasser
zugabe abwalzen. Ausführung in Teilflächen.
Abrechnung: nach Voraufmaß der bewachsenen Flächen.

2 Pflegegänge a 550 m²
Menge: 1100,000 m²

**04.20.0050 Natur- bzw. Betonsteinkante pflegen**
Natur- bzw. Betonsteinkante mechanisch oder von Hand
von pflanzlichem Bewuchs reinigen.Anfallendes Material
laden und zur Verwendung des AN abfahren. Wegebeläge
bzw. Fugen mit Brechsand 0/2 nachfugen, einschlämmen.
Überschüssiges Material entfernen.
Ausführung in Teilflächen.
Abrechnung: nach Voraufmaß der bewachsenen Natur- bzw.
Betonsteinkanten.

2 Pflegegänge a 25 lfdm
Menge: 50,000 lfdm

**04.20.0060 Pflasterfläche pflegen**
Befestigte Flächen aus Betonsteinpflaster oder -platten
,
bzw. Natursteinpflaster oder -platten, mechanisch oder
von Hand von pflanzlichem Bewuchs reinigen.Anfallendes
Material laden und zur Verwendung des AN abfahren.
Wegebeläge mit Brechsand 0/2 nachfugen bzw. einschlämme
n.
Überschüssiges Material entfernen und abfahren.
Ausführung in Teilflächen.
Abrechnung: nach Voraufmaß der bewachsenen Flächen.

2 Pflegegänge a 150 m²
Menge: 300,000 m²

**04.20.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 166,56 m²
Menge: 8328,000 m²

**04.20.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45,40 m²
Menge: 2270,000 m²

**04.20.0090 Fallschutzmaterial Rheinsand**
Fallschutzmaterial
Rheinsand 0/2 liefern, abladen und höhengerecht einbaue
n, unter Beachtung der DIN EN 1176.

Abrechnung erfolgt nach Original-Lieferscheinen und Wie
gekarten.
Menge: 1,000 m³

**04.20.0100 Landschaftsgärtner*innen**
Einsatz von Mitarbeitenden im Garten- und Landschaftsba
u im Rahmen von Stundenlohnarbeiten, ausschließlich auf
 Anweisung der Bauleitung
Menge: 1,000 h

**04.20.0110 Arbeiter*innen und Helfer*innen**
Einsatz von Mitarbeitenden im Garten- und Landschaftsba
u im Rahmen von Stundenlohnarbeiten, ausschließlich auf
 Anweisung der Bauleitung
Menge: 1,000 h

#### Bauteil 04.21 SpPl Von-Graefe-Straße (0550)

**04.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 189 m²
Menge: 189,000 m²

**04.21.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 85 m²
Menge: 255,000 m²

**04.21.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 104 m²
Menge: 312,000 m²

**04.21.0040 Gehölzrandschnitt durchführen.**
Gehölzrand aus verschiedenen Gehölzen zur
Wegefreihaltung sauber geschnitten halten,
Schnittgut, sowie alle beschädigten und
abgestorbenen Pflanzenteile entfernen, Material laden
und zur Verwendung des AN abfahren.
Habitus der Gehölzhöhe und -breite nach Angabe der
Bauleitung, Höhe ca. 100 cm bis 150 cm,
Abrechnung nach geschnittenen Flächen.

Anzahl der Pflegegänge: 2 St.
Menge: 40,000 lfdm

**04.21.0050 Natur- bzw. Betonsteinkante pflegen**
Natur- bzw. Betonsteinkante mechanisch oder von Hand
von pflanzlichem Bewuchs reinigen.Anfallendes Material
laden und zur Verwendung des AN abfahren. Wegebeläge
bzw. Fugen mit Brechsand 0/2 nachfugen, einschlämmen.
Überschüssiges Material entfernen.
Ausführung in Teilflächen.
Abrechnung: nach Voraufmaß der bewachsenen Natur- bzw.
Betonsteinkanten.

2 Pflegegänge a 13,5 lfdm
Menge: 27,000 lfdm

**04.21.0060 Pflasterfläche pflegen**
Befestigte Flächen aus Betonsteinpflaster oder -platten
,
bzw. Natursteinpflaster oder -platten, mechanisch oder
von Hand von pflanzlichem Bewuchs reinigen.Anfallendes
Material laden und zur Verwendung des AN abfahren.
Wegebeläge mit Brechsand 0/2 nachfugen bzw. einschlämme
n.
Überschüssiges Material entfernen und abfahren.
Ausführung in Teilflächen.
Abrechnung: nach Voraufmaß der bewachsenen Flächen.

2 Pflegegänge a 205 m²
Menge: 410,000 m²

**04.21.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 16 m²
Menge: 800,000 m²

**04.21.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 173 m²
Menge: 8650,000 m²

**04.21.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 74,70 m²
Menge: 3735,000 m²

**04.21.0100 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45 m²
Menge: 2250,000 m²

**04.21.0110 Fallschutzmaterial Rheinsand**
Fallschutzmaterial
Rheinsand 0/2 liefern, abladen und höhengerecht einbaue
n, unter Beachtung der DIN EN 1176.

Abrechnung erfolgt nach Original-Lieferscheinen und Wie
gekarten.
Menge: 1,000 m³

**04.21.0120 Fallschutzmaterial Perlkies**
Fallschutzmaterial
Perlkies 2/8 liefern, abladen und höhengerecht einbauen
, unter Beachtung der DIN EN 1176.

Abrechnung erfolgt nach Original-Lieferscheinen und Wie
gekarten.
Menge: 1,000 m3

**04.21.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.049 m²
Menge: 10490,000 m²

**04.21.0140 Rasen- und Wegeflächen von Laub säubern**
Rasen- und Wegeflächen nach Beendigung des
Laubfalles von Laub und Unrat säubern, anfallendes
Material laden und zur Verwendung des AN abfahren.
Ausführung in Teilflächen. Ein Anspruch auf Bezahlung
besteht nur für die Flächen, die auf Anweisung des AG
gesäubert worden sind.

2 Pflegegänge a 1.254 m²
Menge: 2508,000 m²

**04.21.0150 Landschaftsgärtner*innen**
Einsatz von Mitarbeitenden im Garten- und Landschaftsba
u im Rahmen von Stundenlohnarbeiten, ausschließlich auf
 Anweisung der Bauleitung
Menge: 1,000 h

**04.21.0160 Arbeiter*innen und Helfer*innen**
Einsatz von Mitarbeitenden im Garten- und Landschaftsba
u im Rahmen von Stundenlohnarbeiten, ausschließlich auf
 Anweisung der Bauleitung
Menge: 1,000 h

#### Bauteil 04.22 GA Von-Graefe-Straße (0551)

**04.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 728 m²
Menge: 728,000 m²

**04.22.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 120 m²
Menge: 360,000 m²

**04.22.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 608 m²
Menge: 1824,000 m²

**04.22.0040 Gehölzrandschnitt durchführen.**
Gehölzrand aus verschiedenen Gehölzen zur
Wegefreihaltung sauber geschnitten halten,
Schnittgut, sowie alle beschädigten und
abgestorbenen Pflanzenteile entfernen, Material laden
und zur Verwendung des AN abfahren.
Habitus der Gehölzhöhe und -breite nach Angabe der
Bauleitung, Höhe ca. 150 cm bis 450 cm,
Abrechnung nach geschnittenen Flächen.

Anzahl der Pflegegänge: 2 St.
Menge: 120,000 lfdm

**04.22.0050 Wassergebundene Wegedecke pflegen**
Wassergebundene Wegedecke mechanisch von pflanzlichem B
ewuchs reinigen.Anfallendes Material laden und zur Verw
endung des AN abfahren.Teilflächen bei Bedarf mit zu li
eferndem Dolomitbrechsand,Körnung: 0/5mm,Farbe: wie vor
handen,andecken. Wegedecke nach Pflegegang unter Wasser
zugabe abwalzen. Ausführung in Teilflächen.
Abrechnung: nach Voraufmaß der bewachsenen Flächen.

2 Pflegegänge a 163 m²
Menge: 326,000 m²

**04.22.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.085 m²
Menge: 20850,000 m²

**04.22.0070 Rasen- und Wegeflächen von Laub säubern**
Rasen- und Wegeflächen nach Beendigung des
Laubfalles von Laub und Unrat säubern, anfallendes
Material laden und zur Verwendung des AN abfahren.
Ausführung in Teilflächen. Ein Anspruch auf Bezahlung
besteht nur für die Flächen, die auf Anweisung des AG
gesäubert worden sind.

2 Pflegegänge a 2.248 m²
Menge: 4496,000 m²

**04.22.0080 Landschaftsgärtner*innen**
Einsatz von Mitarbeitenden im Garten- und Landschaftsba
u im Rahmen von Stundenlohnarbeiten, ausschließlich auf
 Anweisung der Bauleitung
Menge: 1,000 h

**04.22.0090 Arbeiter*innen und Helfer*innen**
Einsatz von Mitarbeitenden im Garten- und Landschaftsba
u im Rahmen von Stundenlohnarbeiten, ausschließlich auf
 Anweisung der Bauleitung
Menge: 1,000 h

#### Bauteil 04.23 GA Dieter-aus-dem-Siepen-Platz (0713)

**04.23.0010 Wassergebundene Wegedecke pflegen**
Wassergebundene Wegedecke mechanisch von pflanzlichem B
ewuchs reinigen.Anfallendes Material laden und zur Verw
endung des AN abfahren.Teilflächen bei Bedarf mit zu li
eferndem Dolomitbrechsand,Körnung: 0/5mm,Farbe: wie vor
handen,andecken. Wegedecke nach Pflegegang unter Wasser
zugabe abwalzen. Ausführung in Teilflächen.
Abrechnung: nach Voraufmaß der bewachsenen Flächen.

2 Pflegegänge a 66 m²
Menge: 132,000 m²

**04.23.0020 Pflasterfläche pflegen**
Befestigte Flächen aus Betonsteinpflaster oder -platten
,
bzw. Natursteinpflaster oder -platten, mechanisch oder
von Hand von pflanzlichem Bewuchs reinigen.Anfallendes
Material laden und zur Verwendung des AN abfahren.
Wegebeläge mit Brechsand 0/2 nachfugen bzw. einschlämme
n.
Überschüssiges Material entfernen und abfahren.
Ausführung in Teilflächen.
Abrechnung: nach Voraufmaß der bewachsenen Flächen.

2 Pflegegänge a 267 m²
Menge: 534,000 m²

**04.23.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 342 m²
Menge: 3420,000 m²

**04.23.0040 Rasen- und Wegeflächen von Laub säubern**
Rasen- und Wegeflächen nach Beendigung des
Laubfalles von Laub und Unrat säubern, anfallendes
Material laden und zur Verwendung des AN abfahren.
Ausführung in Teilflächen. Ein Anspruch auf Bezahlung
besteht nur für die Flächen, die auf Anweisung des AG
gesäubert worden sind.

2 Pflegegänge a 609 m²
Menge: 1218,000 m²

**04.23.0050 Landschaftsgärtner*innen**
Einsatz von Mitarbeitenden im Garten- und Landschaftsba
u im Rahmen von Stundenlohnarbeiten, ausschließlich auf
 Anweisung der Bauleitung
Menge: 1,000 h

**04.23.0060 Arbeiter*innen und Helfer*innen**
Einsatz von Mitarbeitenden im Garten- und Landschaftsba
u im Rahmen von Stundenlohnarbeiten, ausschließlich auf
 Anweisung der Bauleitung
Menge: 1,000 h

#### Bauteil 04.24 SpPl Charlottenstraße (0721) inkl. Bolzp

**04.24.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 727 m²
Menge: 727,000 m²

**04.24.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 727 m2
Menge: 2181,000 m²

**04.24.0030 Natur- bzw. Betonsteinkante pflegen**
Natur- bzw. Betonsteinkante mechanisch oder von Hand
von pflanzlichem Bewuchs reinigen.Anfallendes Material
laden und zur Verwendung des AN abfahren. Wegebeläge
bzw. Fugen mit Brechsand 0/2 nachfugen, einschlämmen.
Überschüssiges Material entfernen.
Ausführung in Teilflächen.
Abrechnung: nach Voraufmaß der bewachsenen Natur- bzw.
Betonsteinkanten.

2 Pflegegänge a 50 lfdm
Menge: 100,000 lfdm

**04.24.0040 Pflasterfläche pflegen**
Befestigte Flächen aus Betonsteinpflaster oder -platten
,
bzw. Natursteinpflaster oder -platten, mechanisch oder
von Hand von pflanzlichem Bewuchs reinigen.Anfallendes
Material laden und zur Verwendung des AN abfahren.
Wegebeläge mit Brechsand 0/2 nachfugen bzw. einschlämme
n.
Überschüssiges Material entfernen und abfahren.
Ausführung in Teilflächen.
Abrechnung: nach Voraufmaß der bewachsenen Flächen.

2 Pflegegänge a 291 m²
Menge: 582,000 m²

**04.24.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 116,60 m²
Menge: 5830,000 m²

**04.24.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 94,30 m²
Menge: 4715,000 m²

**04.24.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**04.24.0080 Fallschutzmaterial Rheinsand**
Fallschutzmaterial
Rheinsand 0/2 liefern, abladen und höhengerecht einbaue
n, unter Beachtung der DIN EN 1176.

Abrechnung erfolgt nach Original-Lieferscheinen und Wie
gekarten.
Menge: 1,000 m³

**04.24.0090 Fallschutzmaterial Perlkies**
Fallschutzmaterial
Perlkies 2/8 liefern, abladen und höhengerecht einbauen
, unter Beachtung der DIN EN 1176.

Abrechnung erfolgt nach Original-Lieferscheinen und Wie
gekarten.
Menge: 1,000 m³

**04.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 284 m²
Menge: 2840,000 m²

**04.24.0110 Rasen- und Wegeflächen von Laub säubern**
Rasen- und Wegeflächen nach Beendigung des
Laubfalles von Laub und Unrat säubern, anfallendes
Material laden und zur Verwendung des AN abfahren.
Ausführung in Teilflächen. Ein Anspruch auf Bezahlung
besteht nur für die Flächen, die auf Anweisung des AG
gesäubert worden sind.

2 Pflegegänge a 575 m²
Menge: 1150,000 m²

**04.24.0120 Landschaftsgärtner*innen**
Einsatz von Mitarbeitenden im Garten- und Landschaftsba
u im Rahmen von Stundenlohnarbeiten, ausschließlich auf
 Anweisung der Bauleitung
Menge: 1,000 h

**04.24.0130 Arbeiter*innen und Helfer*innen**
Einsatz von Mitarbeitenden im Garten- und Landschaftsba
u im Rahmen von Stundenlohnarbeiten, ausschließlich auf
 Anweisung der Bauleitung
Menge: 1,000 h

#### Bauteil 04.25 GA Kardinal-Graf-Galen-Straße (0747)

**04.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 475 m²
Menge: 475,000 m²

**04.25.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 145 m²
Menge: 435,000 m²

**04.25.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 330 m²
Menge: 990,000 m²

**04.25.0040 Gehölzrandschnitt durchführen.**
Gehölzrand aus verschiedenen Gehölzen zur
Wegefreihaltung sauber geschnitten halten,
Schnittgut, sowie alle beschädigten und
abgestorbenen Pflanzenteile entfernen, Material laden
und zur Verwendung des AN abfahren.
Habitus der Gehölzhöhe und -breite nach Angabe der
Bauleitung, Höhe ca. 100 cm bis 150 cm,
Abrechnung nach geschnittenen Flächen.

Anzahl der Pflegegänge: 2 St.
Menge: 100,000 lfdm

**04.25.0050 Wassergebundene Wegedecke pflegen**
Wassergebundene Wegedecke mechanisch von pflanzlichem B
ewuchs reinigen.Anfallendes Material laden und zur Verw
endung des AN abfahren.Teilflächen bei Bedarf mit zu li
eferndem Dolomitbrechsand,Körnung: 0/5mm,Farbe: wie vor
handen,andecken. Wegedecke nach Pflegegang unter Wasser
zugabe abwalzen. Ausführung in Teilflächen.
Abrechnung: nach Voraufmaß der bewachsenen Flächen.

2 Pflegegänge a 237 m²
Menge: 474,000 m²

**04.25.0060 Natur- bzw. Betonsteinkante pflegen**
Natur- bzw. Betonsteinkante mechanisch oder von Hand
von pflanzlichem Bewuchs reinigen.Anfallendes Material
laden und zur Verwendung des AN abfahren. Wegebeläge
bzw. Fugen mit Brechsand 0/2 nachfugen, einschlämmen.
Überschüssiges Material entfernen.
Ausführung in Teilflächen.
Abrechnung: nach Voraufmaß der bewachsenen Natur- bzw.
Betonsteinkanten.

2 Pflegegänge a 150 lfdm
Menge: 300,000 lfdm

**04.25.0070 Pflasterfläche pflegen**
Befestigte Flächen aus Betonsteinpflaster oder -platten
,
bzw. Natursteinpflaster oder -platten, mechanisch oder
von Hand von pflanzlichem Bewuchs reinigen.Anfallendes
Material laden und zur Verwendung des AN abfahren.
Wegebeläge mit Brechsand 0/2 nachfugen bzw. einschlämme
n.
Überschüssiges Material entfernen und abfahren.
Ausführung in Teilflächen.
Abrechnung: nach Voraufmaß der bewachsenen Flächen.

2 Pflegegänge a 111 m²
Menge: 222,000 m²

**04.25.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.338 m²
Menge: 13380,000 m²

**04.25.0090 Rasen- und Wegeflächen von Laub säubern**
Rasen- und Wegeflächen nach Beendigung des
Laubfalles von Laub und Unrat säubern, anfallendes
Material laden und zur Verwendung des AN abfahren.
Ausführung in Teilflächen. Ein Anspruch auf Bezahlung
besteht nur für die Flächen, die auf Anweisung des AG
gesäubert worden sind.

2 Pflegegänge a 1.707,50 m²
Menge: 3415,000 m²

**04.25.0100 Landschaftsgärtner*innen**
Einsatz von Mitarbeitenden im Garten- und Landschaftsba
u im Rahmen von Stundenlohnarbeiten, ausschließlich auf
 Anweisung der Bauleitung
Menge: 1,000 h

**04.25.0110 Arbeiter*innen und Helfer*innen**
Einsatz von Mitarbeitenden im Garten- und Landschaftsba
u im Rahmen von Stundenlohnarbeiten, ausschließlich auf
 Anweisung der Bauleitung
Menge: 1,000 h

#### Bauteil 04.26 BF Tourainer Ring (1261)

**04.26.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 267 m²
Menge: 2670,000 m²

**04.26.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 2.114
 m²
Menge: 2114,000 m²

**04.26.0030 Rasen- und Wegeflächen von Laub säubern**
Rasen- und Wegeflächen nach Beendigung des
Laubfalles von Laub und Unrat säubern, anfallendes
Material laden und zur Verwendung des AN abfahren.
Ausführung in Teilflächen. Ein Anspruch auf Bezahlung
besteht nur für die Flächen, die auf Anweisung des AG
gesäubert worden sind.

2 Pflegegänge a 267 m²
Menge: 534,000 m²

**04.26.0040 Landschaftsgärtner*innen**
Einsatz von Mitarbeitenden im Garten- und Landschaftsba
u im Rahmen von Stundenlohnarbeiten, ausschließlich auf
 Anweisung der Bauleitung
Menge: 1,000 h

**04.26.0050 Arbeiter*innen und Helfer*innen**
Einsatz von Mitarbeitenden im Garten- und Landschaftsba
u im Rahmen von Stundenlohnarbeiten, ausschließlich auf
 Anweisung der Bauleitung
Menge: 1,000 h

#### Bauteil 04.27 SpPl Dickswall / Oststraße (0543)

**04.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 879 m²
Menge: 879,000 m²

**04.27.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 879 m²
Menge: 2637,000 m²

**04.27.0030 Wassergebundene Wegedecke pflegen**
Wassergebundene Wegedecke mechanisch von pflanzlichem B
ewuchs reinigen.Anfallendes Material laden und zur Verw
endung des AN abfahren.Teilflächen bei Bedarf mit zu li
eferndem Dolomitbrechsand,Körnung: 0/5mm,Farbe: wie vor
handen,andecken. Wegedecke nach Pflegegang unter Wasser
zugabe abwalzen. Ausführung in Teilflächen.
Abrechnung: nach Voraufmaß der bewachsenen Flächen.

2 Pflegegänge a 291 m²
Menge: 582,000 m²

**04.27.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23,90 m²
Menge: 1195,000 m²

**04.27.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 172,40 m²
Menge: 8620,000 m²

**04.27.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,80 m²
Menge: 1340,000 m²

**04.27.0070 Fallschutzmaterial Rheinsand**
Fallschutzmaterial
Rheinsand 0/2 liefern, abladen und höhengerecht einbaue
n, unter Beachtung der DIN EN 1176.

Abrechnung erfolgt nach Original-Lieferscheinen und Wie
gekarten.
Menge: 1,000 m³

**04.27.0080 Fallschutzmaterial Perlkies**
Fallschutzmaterial
Perlkies 2/8 liefern, abladen und höhengerecht einbauen
, unter Beachtung der DIN EN 1176.

Abrechnung erfolgt nach Original-Lieferscheinen und Wie
gekarten.
Menge: 1,000 m³

**04.27.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 538 m²
Menge: 5380,000 m²

**04.27.0100 Rasen- und Wegeflächen von Laub säubern**
Rasen- und Wegeflächen nach Beendigung des
Laubfalles von Laub und Unrat säubern, anfallendes
Material laden und zur Verwendung des AN abfahren.
Ausführung in Teilflächen. Ein Anspruch auf Bezahlung
besteht nur für die Flächen, die auf Anweisung des AG
gesäubert worden sind.

2 Pflegegänge a 829 m²
Menge: 1658,000 m²

**04.27.0110 Landschaftsgärtner*innen**
Einsatz von Mitarbeitenden im Garten- und Landschaftsba
u im Rahmen von Stundenlohnarbeiten, ausschließlich auf
 Anweisung der Bauleitung
Menge: 1,000 h

**04.27.0120 Arbeiter*innen und Helfer*innen**
Einsatz von Mitarbeitenden im Garten- und Landschaftsba
u im Rahmen von Stundenlohnarbeiten, ausschließlich auf
 Anweisung der Bauleitung
Menge: 1,000 h

#### Bauteil 04.28 GA Dickswall / Kämpchenstraße (0602)

**04.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 22 m²
Menge: 22,000 m²

**04.28.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 22 m²
Menge: 66,000 m²

**04.28.0030 Pflasterfläche pflegen**
Befestigte Flächen aus Betonsteinpflaster oder -platten
,
bzw. Natursteinpflaster oder -platten, mechanisch oder
von Hand von pflanzlichem Bewuchs reinigen.Anfallendes
Material laden und zur Verwendung des AN abfahren.
Wegebeläge mit Brechsand 0/2 nachfugen bzw. einschlämme
n.
Überschüssiges Material entfernen und abfahren.
Ausführung in Teilflächen.
Abrechnung: nach Voraufmaß der bewachsenen Flächen.

2 Pfllegegänge a 156 m²
Menge: 312,000 m²

**04.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 453 m²
Menge: 4530,000 m²

**04.28.0050 Rasen- und Wegeflächen von Laub säubern**
Rasen- und Wegeflächen nach Beendigung des
Laubfalles von Laub und Unrat säubern, anfallendes
Material laden und zur Verwendung des AN abfahren.
Ausführung in Teilflächen. Ein Anspruch auf Bezahlung
besteht nur für die Flächen, die auf Anweisung des AG
gesäubert worden sind.

2 Pflegegänge a 609 m²
Menge: 1318,000 m²

**04.28.0060 Landschaftsgärtner*innen**
Einsatz von Mitarbeitenden im Garten- und Landschaftsba
u im Rahmen von Stundenlohnarbeiten, ausschließlich auf
 Anweisung der Bauleitung
Menge: 1,000 h

**04.28.0070 Arbeiter*innen und Helfer*innen**
Einsatz von Mitarbeitenden im Garten- und Landschaftsba
u im Rahmen von Stundenlohnarbeiten, ausschließlich auf
 Anweisung der Bauleitung
Menge: 1,000 h

#### Bauteil 04.29 GA Ehrenmal Kettwiger Straße (0603)

**04.29.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 1.076 m²
Menge: 1076,000 m²

**04.29.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 19 m²
Menge: 57,000 m²

**04.29.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge  1.057 m²
Menge: 3171,000 m²

**04.29.0040 Wassergebundene Wegedecke pflegen**
Wassergebundene Wegedecke mechanisch von pflanzlichem B
ewuchs reinigen.Anfallendes Material laden und zur Verw
endung des AN abfahren.Teilflächen bei Bedarf mit zu li
eferndem Dolomitbrechsand,Körnung: 0/5mm,Farbe: wie vor
handen,andecken. Wegedecke nach Pflegegang unter Wasser
zugabe abwalzen. Ausführung in Teilflächen.
Abrechnung: nach Voraufmaß der bewachsenen Flächen.

2 Pflegegänge a 463 m²
Menge: 926,000 m²

**04.29.0050 Natur- bzw. Betonsteinkante pflegen**
Natur- bzw. Betonsteinkante mechanisch oder von Hand
von pflanzlichem Bewuchs reinigen.Anfallendes Material
laden und zur Verwendung des AN abfahren. Wegebeläge
bzw. Fugen mit Brechsand 0/2 nachfugen, einschlämmen.
Überschüssiges Material entfernen.
Ausführung in Teilflächen.
Abrechnung: nach Voraufmaß der bewachsenen Natur- bzw.
Betonsteinkanten.

2 Pflegegänge a 50 lfdm
Menge: 100,000 lfdm

**04.29.0060 Pflasterfläche pflegen**
Befestigte Flächen aus Betonsteinpflaster oder -platten
,
bzw. Natursteinpflaster oder -platten, mechanisch oder
von Hand von pflanzlichem Bewuchs reinigen.Anfallendes
Material laden und zur Verwendung des AN abfahren.
Wegebeläge mit Brechsand 0/2 nachfugen bzw. einschlämme
n.
Überschüssiges Material entfernen und abfahren.
Ausführung in Teilflächen.
Abrechnung: nach Voraufmaß der bewachsenen Flächen.

2 Pflegegänge a 432 m²
Menge: 864,000 m²

**04.29.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.351 m²
Menge: 43510,000 m²

**04.29.0080 Rasen- und Wegeflächen von Laub säubern**
Rasen- und Wegeflächen nach Beendigung des
Laubfalles von Laub und Unrat säubern, anfallendes
Material laden und zur Verwendung des AN abfahren.
Ausführung in Teilflächen. Ein Anspruch auf Bezahlung
besteht nur für die Flächen, die auf Anweisung des AG
gesäubert worden sind.

2 Pflegegänge a 5.247  m²
Menge: 10494,000 m²

**04.29.0090 Landschaftsgärtner*innen**
Einsatz von Mitarbeitenden im Garten- und Landschaftsba
u im Rahmen von Stundenlohnarbeiten, ausschließlich auf
 Anweisung der Bauleitung
Menge: 1,000 h

**04.29.0100 Arbeiter*innen und Helfer*innen**
Einsatz von Mitarbeitenden im Garten- und Landschaftsba
u im Rahmen von Stundenlohnarbeiten, ausschließlich auf
 Anweisung der Bauleitung
Menge: 1,000 h

#### Bauteil 04.30 SpPl Kettwiger Straße (0654)

**04.30.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 603 m²
Menge: 549,000 m²

**04.30.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 530 m²
Menge: 1590,000 m²

**04.30.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 73 m²
Menge: 219,000 m²

**04.30.0040 Gehölzrandschnitt durchführen.**
Gehölzrand aus verschiedenen Gehölzen zur
Wegefreihaltung sauber geschnitten halten,
Schnittgut, sowie alle beschädigten und
abgestorbenen Pflanzenteile entfernen, Material laden
und zur Verwendung des AN abfahren.
Habitus der Gehölzhöhe und -breite nach Angabe der
Bauleitung, Höhe ca. 100 cm bis 150 cm,
Abrechnung nach geschnittenen Flächen.

Anzahl der Pflegegänge: 2 St.
Menge: 80,000 lfdm

**04.30.0050 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**04.30.0060 Pflasterfläche pflegen**
Befestigte Flächen aus Betonsteinpflaster oder -platten
,
bzw. Natursteinpflaster oder -platten, mechanisch oder
von Hand von pflanzlichem Bewuchs reinigen.Anfallendes
Material laden und zur Verwendung des AN abfahren.
Wegebeläge mit Brechsand 0/2 nachfugen bzw. einschlämme
n.
Überschüssiges Material entfernen und abfahren.
Ausführung in Teilflächen.
Abrechnung: nach Voraufmaß der bewachsenen Flächen.

2 Pflegegänge a 81 m²
Menge: 162,000 m²

**04.30.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 69 m²
Menge: 3450,000 m²

**04.30.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**04.30.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 47 m²
Menge: 2350,000 m²

**04.30.0100 Fallschutzmaterial Rheinsand**
Fallschutzmaterial
Rheinsand 0/2 liefern, abladen und höhengerecht einbaue
n, unter Beachtung der DIN EN 1176.

Abrechnung erfolgt nach Original-Lieferscheinen und Wie
gekarten.
Menge: 1,000 m³

**04.30.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 669 m²
Menge: 6690,000 m²

**04.30.0120 Rasen- und Wegeflächen von Laub säubern**
Rasen- und Wegeflächen nach Beendigung des
Laubfalles von Laub und Unrat säubern, anfallendes
Material laden und zur Verwendung des AN abfahren.
Ausführung in Teilflächen. Ein Anspruch auf Bezahlung
besteht nur für die Flächen, die auf Anweisung des AG
gesäubert worden sind.

2 Pflegegänge a 943 m²
Menge: 1886,000 m²

**04.30.0130 Landschaftsgärtner*innen**
Einsatz von Mitarbeitenden im Garten- und Landschaftsba
u im Rahmen von Stundenlohnarbeiten, ausschließlich auf
 Anweisung der Bauleitung
Menge: 1,000 h

**04.30.0140 Arbeiter*innen und Helfer*innen**
Einsatz von Mitarbeitenden im Garten- und Landschaftsba
u im Rahmen von Stundenlohnarbeiten, ausschließlich auf
 Anweisung der Bauleitung
Menge: 1,000 h

#### Bauteil 04.31 GA Dimbeck (Freilichtbühne) (0605) inkl.

**04.31.0010 Gehölzrandschnitt durchführen.**
Gehölzrand aus verschiedenen Gehölzen zur
Wegefreihaltung sauber geschnitten halten,
Schnittgut, sowie alle beschädigten und
abgestorbenen Pflanzenteile entfernen, Material laden
und zur Verwendung des AN abfahren.
Habitus der Gehölzhöhe und -breite nach Angabe der
Bauleitung, Höhe ca. 100 cm bis 150 cm,
Abrechnung nach geschnittenen Flächen.

Anzahl der Pflegegänge: 2 St.
Menge: 500,000 lfdm

**04.31.0020 Gehölzrandschnitt durchführen.**
Gehölzrand aus verschiedenen Gehölzen zur
Wegefreihaltung sauber geschnitten halten,
Schnittgut, sowie alle beschädigten und
abgestorbenen Pflanzenteile entfernen, Material laden
und zur Verwendung des AN abfahren.
Habitus der Gehölzhöhe und -breite nach Angabe der
Bauleitung, Höhe ca. 150 cm bis 450 cm,
Abrechnung nach geschnittenen Flächen.

Anzahl der Pflegegänge: 2 St.
Menge: 500,000 lfdm

**04.31.0030 Wassergebundene Wegedecke pflegen**
Wassergebundene Wegedecke mechanisch von pflanzlichem B
ewuchs reinigen.Anfallendes Material laden und zur Verw
endung des AN abfahren.Teilflächen bei Bedarf mit zu li
eferndem Dolomitbrechsand,Körnung: 0/5mm,Farbe: wie vor
handen,andecken. Wegedecke nach Pflegegang unter Wasser
zugabe abwalzen. Ausführung in Teilflächen.
Abrechnung: nach Voraufmaß der bewachsenen Flächen.

2 Pflegegänge a 4.573 m²
Menge: 9146,000 m²

**04.31.0040 Natur- bzw. Betonsteinkante pflegen**
Natur- bzw. Betonsteinkante mechanisch oder von Hand
von pflanzlichem Bewuchs reinigen.Anfallendes Material
laden und zur Verwendung des AN abfahren. Wegebeläge
bzw. Fugen mit Brechsand 0/2 nachfugen, einschlämmen.
Überschüssiges Material entfernen.
Ausführung in Teilflächen.
Abrechnung: nach Voraufmaß der bewachsenen Natur- bzw.
Betonsteinkanten.

2 Pflegegänge a 250 lfdm
Menge: 500,000 lfdm

**04.31.0050 Pflasterfläche pflegen**
Befestigte Flächen aus Betonsteinpflaster oder -platten
,
bzw. Natursteinpflaster oder -platten, mechanisch oder
von Hand von pflanzlichem Bewuchs reinigen.Anfallendes
Material laden und zur Verwendung des AN abfahren.
Wegebeläge mit Brechsand 0/2 nachfugen bzw. einschlämme
n.
Überschüssiges Material entfernen und abfahren.
Ausführung in Teilflächen.
Abrechnung: nach Voraufmaß der bewachsenen Flächen.

2 Pflegegänge a 2.665 m²
Menge: 5330,000 m²

**04.31.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**04.31.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 79 m²
Menge: 3950,000 m²

**04.31.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 66,90 m²
Menge: 3345,000 m²

**04.31.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 39,40 m²
Menge: 1970,000 m²

**04.31.0100 Fallschutzmaterial Rheinsand**
Fallschutzmaterial
Rheinsand 0/2 liefern, abladen und höhengerecht einbaue
n, unter Beachtung der DIN EN 1176.

Abrechnung erfolgt nach Original-Lieferscheinen und Wie
gekarten.
Menge: 1,000 m³

**04.31.0110 Fallschutzmaterial Perlkies**
Fallschutzmaterial
Perlkies 2/8 liefern, abladen und höhengerecht einbauen
, unter Beachtung der DIN EN 1176.

Abrechnung erfolgt nach Original-Lieferscheinen und Wie
gekarten.
Menge: 1,000 m³

**04.31.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a 11.222 m²
Menge: 112220,000 m²

**04.31.0130 Rasen- und Wegeflächen von Laub säubern**
Rasen- und Wegeflächen nach Beendigung des
Laubfalles von Laub und Unrat säubern, anfallendes
Material laden und zur Verwendung des AN abfahren.
Ausführung in Teilflächen. Ein Anspruch auf Bezahlung
besteht nur für die Flächen, die auf Anweisung des AG
gesäubert worden sind.

2 Pflegegänge a 20.223  m²
Menge: 40446,000 m²

**04.31.0140 Landschaftsgärtner*innen**
Einsatz von Mitarbeitenden im Garten- und Landschaftsba
u im Rahmen von Stundenlohnarbeiten, ausschließlich auf
 Anweisung der Bauleitung
Menge: 1,000 h

**04.31.0150 Arbeiter*innen und Helfer*innen**
Einsatz von Mitarbeitenden im Garten- und Landschaftsba
u im Rahmen von Stundenlohnarbeiten, ausschließlich auf
 Anweisung der Bauleitung
Menge: 1,000 h

#### Bauteil 04.32 GA Priesterhof (0607) inkl. SpPl Witteki

**04.32.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.669 m²
Menge: 4669,000 m²

**04.32.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.669 m²
Menge: 14007,000 m²

**04.32.0030 Gehölzrandschnitt durchführen.**
Gehölzrand aus verschiedenen Gehölzen zur
Wegefreihaltung sauber geschnitten halten,
Schnittgut, sowie alle beschädigten und
abgestorbenen Pflanzenteile entfernen, Material laden
und zur Verwendung des AN abfahren.
Habitus der Gehölzhöhe und -breite nach Angabe der
Bauleitung, Höhe ca. 100 cm bis 150 cm,
Abrechnung nach geschnittenen Flächen.

Anzahl der Pflegegänge: 2 St.
Menge: 300,000 lfdm

**04.32.0040 Heckenschnitt durchführen**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 125,00 m²
Menge: 250,000 m²

**04.32.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 63 lfdm
Menge: 189,000 lfdm

**04.32.0060 Wassergebundene Wegedecke pflegen**
Wassergebundene Wegedecke mechanisch von pflanzlichem B
ewuchs reinigen.Anfallendes Material laden und zur Verw
endung des AN abfahren.Teilflächen bei Bedarf mit zu li
eferndem Dolomitbrechsand,Körnung: 0/5mm,Farbe: wie vor
handen,andecken. Wegedecke nach Pflegegang unter Wasser
zugabe abwalzen. Ausführung in Teilflächen.
Abrechnung: nach Voraufmaß der bewachsenen Flächen.

2 Pflegegänge a 747 m²
Menge: 1494,000 m²

**04.32.0070 Natur- bzw. Betonsteinkante pflegen**
Natur- bzw. Betonsteinkante mechanisch oder von Hand
von pflanzlichem Bewuchs reinigen.Anfallendes Material
laden und zur Verwendung des AN abfahren. Wegebeläge
bzw. Fugen mit Brechsand 0/2 nachfugen, einschlämmen.
Überschüssiges Material entfernen.
Ausführung in Teilflächen.
Abrechnung: nach Voraufmaß der bewachsenen Natur- bzw.
Betonsteinkanten.

2 Pflegegänge a 125 lfdm
Menge: 250,000 lfdm

**04.32.0080 Pflasterfläche pflegen**
Befestigte Flächen aus Betonsteinpflaster oder -platten
,
bzw. Natursteinpflaster oder -platten, mechanisch oder
von Hand von pflanzlichem Bewuchs reinigen.Anfallendes
Material laden und zur Verwendung des AN abfahren.
Wegebeläge mit Brechsand 0/2 nachfugen bzw. einschlämme
n.
Überschüssiges Material entfernen und abfahren.
Ausführung in Teilflächen.
Abrechnung: nach Voraufmaß der bewachsenen Flächen.

2 Pflegegänge a 2.644 m²
Menge: 5288,000 m²

**04.32.0090 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 12 m²
Menge: 600,000 m²

**04.32.0100 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 40 m²
Menge: 2000,000 m²

**04.32.0110 Fallschutzmaterial Rheinsand**
Fallschutzmaterial
Rheinsand 0/2 liefern, abladen und höhengerecht einbaue
n, unter Beachtung der DIN EN 1176.

Abrechnung erfolgt nach Original-Lieferscheinen und Wie
gekarten.
Menge: 1,000 m³

**04.32.0120 Fallschutzmaterial Perlkies**
Fallschutzmaterial
Perlkies 2/8 liefern, abladen und höhengerecht einbauen
, unter Beachtung der DIN EN 1176.

Abrechnung erfolgt nach Original-Lieferscheinen und Wie
gekarten.
Menge: 1,000 m³

**04.32.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 25.900 m²
Menge: 259000,000 m²

**04.32.0140 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: Agust / September

1 Rasenschnitt a 3.091 m²
Menge: 3091,000 m²

**04.32.0150 Landschaftsrasen mähen**
Landschaftsrasen entlang von
Wegen (b = 1,00 - 2,00 m) mähen.
Schnitthöhe 7 cm,
Schnittgut ist fachgerecht zu entsorgen,
Einbauten, Bäume, Papierkörbe, Bänke etc. sind
auszumähen. Abrechnung in der Abwicklung. Ausführungsze
itraum nach Absprache mit AG.

10 Rasenschnitte a 329 m²
Menge: 3290,000 m²

**04.32.0160 Rasen- und Wegeflächen von Laub säubern**
Rasen- und Wegeflächen nach Beendigung des
Laubfalles von Laub und Unrat säubern, anfallendes
Material laden und zur Verwendung des AN abfahren.
Ausführung in Teilflächen. Ein Anspruch auf Bezahlung
besteht nur für die Flächen, die auf Anweisung des AG
gesäubert worden sind.

2 Pflegegänge a 29.325 m²
Menge: 58650,000 m²

**04.32.0170 Landschaftsgärtner*innen**
Einsatz von Mitarbeitenden im Garten- und Landschaftsba
u im Rahmen von Stundenlohnarbeiten, ausschließlich auf
 Anweisung der Bauleitung
Menge: 1,000 h

**04.32.0180 Arbeiter*innen und Helfer*innen**
Einsatz von Mitarbeitenden im Garten- und Landschaftsba
u im Rahmen von Stundenlohnarbeiten, ausschließlich auf
 Anweisung der Bauleitung
Menge: 1,000 h

#### Bauteil 04.33 GA Schulstraße / Dohne (0608)

**04.33.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 438 m²
Menge: 438,000 m²

**04.33.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 219,5 m²
Menge: 658,500 m²

**04.33.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 218,5 m²
Menge: 655,500 m²

**04.33.0040 Gehölzrandschnitt durchführen.**
Gehölzrand aus verschiedenen Gehölzen zur
Wegefreihaltung sauber geschnitten halten,
Schnittgut, sowie alle beschädigten und
abgestorbenen Pflanzenteile entfernen, Material laden
und zur Verwendung des AN abfahren.
Habitus der Gehölzhöhe und -breite nach Angabe der
Bauleitung, Höhe ca. 100 cm bis 150 cm,
Abrechnung nach geschnittenen Flächen.

Anzahl der Pflegegänge: 2 St.
Menge: 30,000 lfdm

**04.33.0050 Gehölzrandschnitt durchführen.**
Gehölzrand aus verschiedenen Gehölzen zur
Wegefreihaltung sauber geschnitten halten,
Schnittgut, sowie alle beschädigten und
abgestorbenen Pflanzenteile entfernen, Material laden
und zur Verwendung des AN abfahren.
Habitus der Gehölzhöhe und -breite nach Angabe der
Bauleitung, Höhe ca. 150 cm bis 450 cm,
Abrechnung nach geschnittenen Flächen.

Anzahl der Pflegegänge: 2 St.
Menge: 30,000 lfdm

**04.33.0060 Wassergebundene Wegedecke pflegen**
Wassergebundene Wegedecke mechanisch von pflanzlichem B
ewuchs reinigen.Anfallendes Material laden und zur Verw
endung des AN abfahren.Teilflächen bei Bedarf mit zu li
eferndem Dolomitbrechsand,Körnung: 0/5mm,Farbe: wie vor
handen,andecken. Wegedecke nach Pflegegang unter Wasser
zugabe abwalzen. Ausführung in Teilflächen.
Abrechnung: nach Voraufmaß der bewachsenen Flächen.

2 Pflegegänge a 335 m²
Menge: 670,000 m²

**04.33.0070 Natur- bzw. Betonsteinkante pflegen**
Natur- bzw. Betonsteinkante mechanisch oder von Hand
von pflanzlichem Bewuchs reinigen.Anfallendes Material
laden und zur Verwendung des AN abfahren. Wegebeläge
bzw. Fugen mit Brechsand 0/2 nachfugen, einschlämmen.
Überschüssiges Material entfernen.
Ausführung in Teilflächen.
Abrechnung: nach Voraufmaß der bewachsenen Natur- bzw.
Betonsteinkanten.

2 Pflegegänge a 25 lfdm
Menge: 50,000 lfdm

**04.33.0080 Pflasterfläche pflegen**
Befestigte Flächen aus Betonsteinpflaster oder -platten
,
bzw. Natursteinpflaster oder -platten, mechanisch oder
von Hand von pflanzlichem Bewuchs reinigen.Anfallendes
Material laden und zur Verwendung des AN abfahren.
Wegebeläge mit Brechsand 0/2 nachfugen bzw. einschlämme
n.
Überschüssiges Material entfernen und abfahren.
Ausführung in Teilflächen.
Abrechnung: nach Voraufmaß der bewachsenen Flächen.

2 Pflegegänge a 264 m²
Menge: 528,000 m²

**04.33.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.062 m²
Menge: 20620,000 m²

**04.33.0100 Rasen- und Wegeflächen von Laub säubern**
Rasen- und Wegeflächen nach Beendigung des
Laubfalles von Laub und Unrat säubern, anfallendes
Material laden und zur Verwendung des AN abfahren.
Ausführung in Teilflächen. Ein Anspruch auf Bezahlung
besteht nur für die Flächen, die auf Anweisung des AG
gesäubert worden sind.

2 Pflegegänge a 2.661 m²
Menge: 5322,000 m²

**04.33.0110 Landschaftsgärtner*innen**
Einsatz von Mitarbeitenden im Garten- und Landschaftsba
u im Rahmen von Stundenlohnarbeiten, ausschließlich auf
 Anweisung der Bauleitung
Menge: 1,000 h

**04.33.0120 Arbeiter*innen und Helfer*innen**
Einsatz von Mitarbeitenden im Garten- und Landschaftsba
u im Rahmen von Stundenlohnarbeiten, ausschließlich auf
 Anweisung der Bauleitung
Menge: 1,000 h

#### Bauteil 04.34 SpPl Kämpchenstraße/Skatebordanlage (062

**04.34.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 398 m²
Menge: 2208,000 m²

**04.34.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 398 m²
Menge: 1194,000 m²

**04.34.0030 Gehölzrandschnitt durchführen.**
Gehölzrand aus verschiedenen Gehölzen zur
Wegefreihaltung sauber geschnitten halten,
Schnittgut, sowie alle beschädigten und
abgestorbenen Pflanzenteile entfernen, Material laden
und zur Verwendung des AN abfahren.
Habitus der Gehölzhöhe und -breite nach Angabe der
Bauleitung, Höhe ca. 100 cm bis 150 cm,
Abrechnung nach geschnittenen Flächen.

Anzahl der Pflegegänge: 2 St.
Menge: 292,000 lfdm

**04.34.0040 Natur- bzw. Betonsteinkante pflegen**
Natur- bzw. Betonsteinkante mechanisch oder von Hand
von pflanzlichem Bewuchs reinigen.Anfallendes Material
laden und zur Verwendung des AN abfahren. Wegebeläge
bzw. Fugen mit Brechsand 0/2 nachfugen, einschlämmen.
Überschüssiges Material entfernen.
Ausführung in Teilflächen.
Abrechnung: nach Voraufmaß der bewachsenen Natur- bzw.
Betonsteinkanten.

2 Pflegegänge a 50 lfdm
Menge: 100,000 lfdm

**04.34.0050 Entwässerungsrinne reinigen**
Die vorhandene Entwässerungsrinne ist zweimal nach Anwe
isung des Auftraggebers zu reinigen. Hierzu sind die Ab
deckungen zu öffnen bzw. aufzunehmen, vorhandener Unrat
 sowie organische Einträge vollständig aus der Rinne zu
 entfernen und fachgerecht zu entsorgen. Anschließend s
ind die Abdeckungen ordnungsgemäß wieder einzusetzen bz
w. zu schließen.

2 Pflegegänge a 18 lfdm
Menge: 36,000 lfdm

**04.34.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.211 m²
Menge: 12110,000 m²

**04.34.0070 Rasen- und Wegeflächen von Laub säubern**
Rasen- und Wegeflächen nach Beendigung des
Laubfalles von Laub und Unrat säubern, anfallendes
Material laden und zur Verwendung des AN abfahren.
Ausführung in Teilflächen. Ein Anspruch auf Bezahlung
besteht nur für die Flächen, die auf Anweisung des AG
gesäubert worden sind.

2 Pflegegänge a 1.211 m²
Menge: 2422,000 m²

**04.34.0080 Landschaftsgärtner*innen**
Einsatz von Mitarbeitenden im Garten- und Landschaftsba
u im Rahmen von Stundenlohnarbeiten, ausschließlich auf
 Anweisung der Bauleitung
Menge: 1,000 h

**04.34.0090 Arbeiter*innen und Helfer*innen**
Einsatz von Mitarbeitenden im Garten- und Landschaftsba
u im Rahmen von Stundenlohnarbeiten, ausschließlich auf
 Anweisung der Bauleitung
Menge: 1,000 h

#### Bauteil 04.35 GA Von-Bock-Straße (0641)

**04.35.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 401 m²
Menge: 401,000 m²

**04.35.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 119 m²
Menge: 357,000 m²

**04.35.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**04.35.0040 Pflasterfläche pflegen**
Pflasterfläche aus Betonsteinpflaster oder -platten,
bzw. Natursteinpflaster oder -platten, mechanisch oder
von Hand von pflanzlichem Bewuchs reinigen, anfallendes
Material laden und zur Verwendung des AN abfahren.
Wegebeläge mit Brechsand 0/2 nachfugen, einschlämmen,
überschüssiges Material entfernen,
Ausführung in Teilflächen.
Abrechnung: nach Voraufmaß der bewachsenen Flächen.

2 Pflegegänge a 206 m²
Menge: 412,000 m²

**04.35.0050 Wegeflächen von Laub säubern**
Wegeflächen nach Beendigung des
Laubfalles von Laub und Unrat säubern, anfallendes
Material laden und zur Verwendung des AN abfahren.
Ausführung in Teilflächen. Ein Anspruch auf Bezahlung
besteht nur für die Flächen, die auf Anweisung des AG
gesäubert worden sind.

2 Pflegegänge a 3.420 m²
Menge: 6840,000 m²

**04.35.0060 Landschaftsgärtner*innen**
Einsatz von Mitarbeitenden im Garten- und Landschaftsba
u im Rahmen von Stundenlohnarbeiten, ausschließlich auf
 Anweisung der Bauleitung
Menge: 1,000 h

**04.35.0070 Arbeiter*innen und Helfer*innen**
Einsatz von Mitarbeitenden im Garten- und Landschaftsba
u im Rahmen von Stundenlohnarbeiten, ausschließlich auf
 Anweisung der Bauleitung
Menge: 1,000 h

#### Bauteil 04.36 SpPl Von-Bock-Straße (0642)

**04.36.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**04.36.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350,00 m²
Menge: 1050,000 m²

**04.36.0030 Pflasterfläche pflegen**
Befestigte Flächen aus Betonsteinpflaster oder -platten
,
bzw. Natursteinpflaster oder -platten, mechanisch oder
von Hand von pflanzlichem Bewuchs reinigen.Anfallendes
Material laden und zur Verwendung des AN abfahren.
Wegebeläge mit Brechsand 0/2 nachfugen bzw. einschlämme
n.
Überschüssiges Material entfernen und abfahren.
Ausführung in Teilflächen.
Abrechnung: nach Voraufmaß der bewachsenen Flächen.

2 Pflegegänge a 60 m²
Menge: 120,000 m²

**04.36.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**04.36.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 54 m²
Menge: 2700,000 m²

**04.36.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18 m²
Menge: 900,000 m²

**04.36.0070 Fallschutzmaterial Rheinsand**
Fallschutzmaterial
Rheinsand 0/2 liefern, abladen und höhengerecht einbaue
n, unter Beachtung der DIN EN 1176.

Abrechnung erfolgt nach Original-Lieferscheinen und Wie
gekarten.
Menge: 1,000 m³

**04.36.0080 Fallschutzmaterial Perlkies**
Fallschutzmaterial
Perlkies 2/8 liefern, abladen und höhengerecht einbauen
, unter Beachtung der DIN EN 1176.

Abrechnung erfolgt nach Original-Lieferscheinen und Wie
gekarten.
Menge: 1,000 m³

**04.36.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

Rasen gehört zum Spielplatz!

10 Rasenschnitte a 400 m²
Menge: 4000,000 m²

**04.36.0100 Rasen- und Wegeflächen von Laub säubern**
Rasen- und Wegeflächen nach Beendigung des
Laubfalles von Laub und Unrat säubern, anfallendes
Material laden und zur Verwendung des AN abfahren.
Ausführung in Teilflächen. Ein Anspruch auf Bezahlung
besteht nur für die Flächen, die auf Anweisung des AG
gesäubert worden sind.

2 Pflegegänge a 460 m²
Menge: 920,000 m²

**04.36.0110 Landschaftsgärtner*innen**
Einsatz von Mitarbeitenden im Garten- und Landschaftsba
u im Rahmen von Stundenlohnarbeiten, ausschließlich auf
 Anweisung der Bauleitung
Menge: 1,000 h

**04.36.0120 Arbeiter*innen und Helfer*innen**
Einsatz von Mitarbeitenden im Garten- und Landschaftsba
u im Rahmen von Stundenlohnarbeiten, ausschließlich auf
 Anweisung der Bauleitung
Menge: 1,000 h

#### Bauteil 04.37 GA Wilhelmplatz (0649)

**04.37.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 142 m²
Menge: 142,000 m²

**04.37.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 142 m²
Menge: 426,000 m²

**04.37.0030 Wassergebundene Wegedecke pflegen**
Wassergebundene Wegedecke mechanisch von pflanzlichem B
ewuchs reinigen.Anfallendes Material laden und zur Verw
endung des AN abfahren.Teilflächen bei Bedarf mit zu li
eferndem Dolomitbrechsand,Körnung: 0/5mm,Farbe: wie vor
handen,andecken. Wegedecke nach Pflegegang unter Wasser
zugabe abwalzen. Ausführung in Teilflächen.
Abrechnung: nach Voraufmaß der bewachsenen Flächen.

2 Pflegegänge a 125 m²
Menge: 250,000 m²

**04.37.0040 Natur- bzw. Betonsteinkante pflegen**
Natur- bzw. Betonsteinkante mechanisch oder von Hand
von pflanzlichem Bewuchs reinigen.Anfallendes Material
laden und zur Verwendung des AN abfahren. Wegebeläge
bzw. Fugen mit Brechsand 0/2 nachfugen, einschlämmen.
Überschüssiges Material entfernen.
Ausführung in Teilflächen.
Abrechnung: nach Voraufmaß der bewachsenen Natur- bzw.
Betonsteinkanten.

2 Pflegegänge a 10 lfdm
Menge: 20,000 lfdm

**04.37.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 836 m²
Menge: 8360,000 m²

**04.37.0060 Rasen- und Wegeflächen von Laub säubern**
Rasen- und Wegeflächen nach Beendigung des
Laubfalles von Laub und Unrat säubern, anfallendes
Material laden und zur Verwendung des AN abfahren.
Ausführung in Teilflächen. Ein Anspruch auf Bezahlung
besteht nur für die Flächen, die auf Anweisung des AG
gesäubert worden sind.

2 Pflegegänge a 961 m²
Menge: 1922,000 m²

**04.37.0070 Landschaftsgärtner*innen**
Einsatz von Mitarbeitenden im Garten- und Landschaftsba
u im Rahmen von Stundenlohnarbeiten, ausschließlich auf
 Anweisung der Bauleitung
Menge: 1,000 h

**04.37.0080 Arbeiter*innen und Helfer*innen**
Einsatz von Mitarbeitenden im Garten- und Landschaftsba
u im Rahmen von Stundenlohnarbeiten, ausschließlich auf
 Anweisung der Bauleitung
Menge: 1,000 h

#### Bauteil 04.38 GA Kampstraße / Scharpenberg

**04.38.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 436 m²
Menge: 436,000 m²

**04.38.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 436 m²
Menge: 1308,000 m²

**04.38.0030 Gehölzrandschnitt durchführen.**
Gehölzrand aus verschiedenen Gehölzen zur
Wegefreihaltung sauber geschnitten halten,
Schnittgut, sowie alle beschädigten und
abgestorbenen Pflanzenteile entfernen, Material laden
und zur Verwendung des AN abfahren.
Habitus der Gehölzhöhe und -breite nach Angabe der
Bauleitung, Höhe ca. 100 cm bis 150 cm,
Abrechnung nach geschnittenen Flächen.

Anzahl der Pflegegänge: 2 St.
Menge: 100,000 lfdm

**04.38.0040 Pflasterfläche pflegen**
Befestigte Flächen aus Betonsteinpflaster oder -platten
,
bzw. Natursteinpflaster oder -platten, mechanisch oder
von Hand von pflanzlichem Bewuchs reinigen.Anfallendes
Material laden und zur Verwendung des AN abfahren.
Wegebeläge mit Brechsand 0/2 nachfugen bzw. einschlämme
n.
Überschüssiges Material entfernen und abfahren.
Ausführung in Teilflächen.
Abrechnung: nach Voraufmaß der bewachsenen Flächen.

2 Pflegegänge a 283 m²
Menge: 566,000 m²

**04.38.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 337 m²
Menge: 3370,000 m²

**04.38.0060 Rasen- und Wegeflächen von Laub säubern**
Rasen- und Wegeflächen nach Beendigung des
Laubfalles von Laub und Unrat säubern, anfallendes
Material laden und zur Verwendung des AN abfahren.
Ausführung in Teilflächen. Ein Anspruch auf Bezahlung
besteht nur für die Flächen, die auf Anweisung des AG
gesäubert worden sind.

2 Pflegegänge a 620 m²
Menge: 1240,000 m²

**04.38.0070 Landschaftsgärtner*innen**
Einsatz von Mitarbeitenden im Garten- und Landschaftsba
u im Rahmen von Stundenlohnarbeiten, ausschließlich auf
 Anweisung der Bauleitung
Menge: 1,000 h

**04.38.0080 Arbeiter*innen und Helfer*innen**
Einsatz von Mitarbeitenden im Garten- und Landschaftsba
u im Rahmen von Stundenlohnarbeiten, ausschließlich auf
 Anweisung der Bauleitung
Menge: 1,000 h

#### Bauteil 04.39 GA Kaiserstraße / Adolfstraße (0657)

**04.39.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 30 m²
Menge: 30,000 m²

**04.39.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 30 m²
Menge: 90,000 m²

**04.39.0030 Pflasterfläche pflegen**
Befestigte Flächen aus Betonsteinpflaster oder -platten
,
bzw. Natursteinpflaster oder -platten, mechanisch oder
von Hand von pflanzlichem Bewuchs reinigen.Anfallendes
Material laden und zur Verwendung des AN abfahren.
Wegebeläge mit Brechsand 0/2 nachfugen bzw. einschlämme
n.
Überschüssiges Material entfernen und abfahren.
Ausführung in Teilflächen.
Abrechnung: nach Voraufmaß der bewachsenen Flächen.

2 Pflegegänge a 33 m²
Menge: 66,000 m²

**04.39.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 860 m²
Menge: 8600,000 m²

**04.39.0050 Rasen- und Wegeflächen von Laub säubern**
Rasen- und Wegeflächen nach Beendigung des
Laubfalles von Laub und Unrat säubern, anfallendes
Material laden und zur Verwendung des AN abfahren.
Ausführung in Teilflächen. Ein Anspruch auf Bezahlung
besteht nur für die Flächen, die auf Anweisung des AG
gesäubert worden sind.

2 Pflegegänge a 893 m²
Menge: 1786,000 m²

**04.39.0060 Landschaftsgärtner*innen**
Einsatz von Mitarbeitenden im Garten- und Landschaftsba
u im Rahmen von Stundenlohnarbeiten, ausschließlich auf
 Anweisung der Bauleitung
Menge: 1,000 h

**04.39.0070 Arbeiter*innen und Helfer*innen**
Einsatz von Mitarbeitenden im Garten- und Landschaftsba
u im Rahmen von Stundenlohnarbeiten, ausschließlich auf
 Anweisung der Bauleitung
Menge: 1,000 h

#### Bauteil 04.40 SpPl Scharpenberg (0922)

**04.40.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 527 m²
Menge: 527,000 m²

**04.40.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 527 m²
Menge: 1581,000 m²

**04.40.0030 Gehölzrandschnitt durchführen.**
Gehölzrand aus verschiedenen Gehölzen zur
Wegefreihaltung sauber geschnitten halten,
Schnittgut, sowie alle beschädigten und
abgestorbenen Pflanzenteile entfernen, Material laden
und zur Verwendung des AN abfahren.
Habitus der Gehölzhöhe und -breite nach Angabe der
Bauleitung, Höhe ca. 100 cm bis 150 cm,
Abrechnung nach geschnittenen Flächen.

Anzahl der Pflegegänge: 2 St.
Menge: 50,000 lfdm

**04.40.0040 Natur- bzw. Betonsteinkante pflegen**
Natur- bzw. Betonsteinkante mechanisch oder von Hand
von pflanzlichem Bewuchs reinigen.Anfallendes Material
laden und zur Verwendung des AN abfahren. Wegebeläge
bzw. Fugen mit Brechsand 0/2 nachfugen, einschlämmen.
Überschüssiges Material entfernen.
Ausführung in Teilflächen.
Abrechnung: nach Voraufmaß der bewachsenen Natur- bzw.
Betonsteinkanten.

2 Pflegegänge a 100 lfdm
Menge: 200,000 lfdm

**04.40.0050 Pflasterfläche pflegen**
Befestigte Flächen aus Betonsteinpflaster oder -platten
,
bzw. Natursteinpflaster oder -platten, mechanisch oder
von Hand von pflanzlichem Bewuchs reinigen.Anfallendes
Material laden und zur Verwendung des AN abfahren.
Wegebeläge mit Brechsand 0/2 nachfugen bzw. einschlämme
n.
Überschüssiges Material entfernen und abfahren.
Ausführung in Teilflächen.
Abrechnung: nach Voraufmaß der bewachsenen Flächen.

2 Pflegegänge a 310 m²
Menge: 620,000 m²

**04.40.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89,80 m²
Menge: 4490,000 m²

**04.40.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 37,50 m²
Menge: 1875,000 m²

**04.40.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,50 m²
Menge: 2225,000 m²

**04.40.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 61 m²
Menge: 3050,000 m²

**04.40.0100 Fallschutzmaterial Rheinsand**
Fallschutzmaterial
Rheinsand 0/2 liefern, abladen und höhengerecht einbaue
n, unter Beachtung der DIN EN 1176.

Abrechnung erfolgt nach Original-Lieferscheinen und Wie
gekarten.
Menge: 1,000 m³

**04.40.0110 Fallschutzmaterial Perlkies**
Fallschutzmaterial
Perlkies 2/8 liefern, abladen und höhengerecht einbauen
, unter Beachtung der DIN EN 1176.

Abrechnung erfolgt nach Original-Lieferscheinen und Wie
gekarten.
Menge: 1,000 m³

**04.40.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 452 m²
Menge: 4520,000 m²

**04.40.0130 Rasen- und Wegeflächen von Laub säubern**
Rasen- und Wegeflächen nach Beendigung des
Laubfalles von Laub und Unrat säubern, anfallendes
Material laden und zur Verwendung des AN abfahren.
Ausführung in Teilflächen. Ein Anspruch auf Bezahlung
besteht nur für die Flächen, die auf Anweisung des AG
gesäubert worden sind.

2 Pflegegänge a 762 m²
Menge: 1524,000 m²

**04.40.0140 Landschaftsgärtner*innen**
Einsatz von Mitarbeitenden im Garten- und Landschaftsba
u im Rahmen von Stundenlohnarbeiten, ausschließlich auf
 Anweisung der Bauleitung
Menge: 1,000 h

**04.40.0150 Arbeiter*innen und Helfer*innen**
Einsatz von Mitarbeitenden im Garten- und Landschaftsba
u im Rahmen von Stundenlohnarbeiten, ausschließlich auf
 Anweisung der Bauleitung
Menge: 1,000 h

#### Bauteil 04.41 SpPl Tarnowitzer Straße (0923)

**04.41.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**04.41.0020 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**04.41.0030 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,80 m²
Menge: 940,000 m²

**04.41.0040 Fallschutzmaterial Rheinsand**
Fallschutzmaterial
Rheinsand 0/2 liefern, abladen und höhengerecht einbaue
n, unter Beachtung der DIN EN 1176.

Abrechnung erfolgt nach Original-Lieferscheinen und Wie
gekarten.
Menge: 1,000 m³

**04.41.0050 Fallschutzmaterial Perlkies**
Fallschutzmaterial
Perlkies 2/8 liefern, abladen und höhengerecht einbauen
, unter Beachtung der DIN EN 1176.

Abrechnung erfolgt nach Original-Lieferscheinen und Wie
gekarten.
Menge: 1,000 m³

**04.41.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 354 m²
Menge: 3540,000 m²

**04.41.0070 Rasen- und Wegeflächen von Laub säubern**
Rasen- und Wegeflächen nach Beendigung des
Laubfalles von Laub und Unrat säubern, anfallendes
Material laden und zur Verwendung des AN abfahren.
Ausführung in Teilflächen. Ein Anspruch auf Bezahlung
besteht nur für die Flächen, die auf Anweisung des AG
gesäubert worden sind.

2 Pflegegänge a 354 m²
Menge: 708,000 m²

**04.41.0080 Landschaftsgärtner*innen**
Einsatz von Mitarbeitenden im Garten- und Landschaftsba
u im Rahmen von Stundenlohnarbeiten, ausschließlich auf
 Anweisung der Bauleitung
Menge: 1,000 h

**04.41.0090 Arbeiter*innen und Helfer*innen**
Einsatz von Mitarbeitenden im Garten- und Landschaftsba
u im Rahmen von Stundenlohnarbeiten, ausschließlich auf
 Anweisung der Bauleitung
Menge: 1,000 h

#### Bauteil 04.42 BF Steinkuhle (1005)

**04.42.0010 Rasen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.
2 Flächen: neben Steinkuhle Nr.5 und  Nr. 33

10 Rasenschnitte a 175 m²
Menge: 1750,000 m²

**04.42.0020 Rasen- und Wegeflächen von Laub säubern**
Rasen- und Wegeflächen nach Beendigung des
Laubfalles von Laub und Unrat säubern, anfallendes
Material laden und zur Verwendung des AN abfahren.
Ausführung in Teilflächen. Ein Anspruch auf Bezahlung
besteht nur für die Flächen, die auf Anweisung des AG
gesäubert worden sind.
2 Flächen: neben Steinkuhle Nr.5 und  Nr. 33

2 Pflegegänge a 175 m²
Menge: 350,000 m²

**04.42.0030 Landschaftsgärtner*innen**
Einsatz von Mitarbeitenden im Garten- und Landschaftsba
u im Rahmen von Stundenlohnarbeiten, ausschließlich auf
 Anweisung der Bauleitung
Menge: 1,000 h

**04.42.0040 Arbeiter*innen und Helfer*innen**
Einsatz von Mitarbeitenden im Garten- und Landschaftsba
u im Rahmen von Stundenlohnarbeiten, ausschließlich auf
 Anweisung der Bauleitung
Menge: 1,000 h

#### Bauteil 04.43 BF Leybankstraße (1124)

**04.43.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.840 m²
Menge: 18400,000 m²

**04.43.0020 Rasen- und Wegeflächen von Laub säubern**
Rasen- und Wegeflächen nach Beendigung des
Laubfalles von Laub und Unrat säubern, anfallendes
Material laden und zur Verwendung des AN abfahren.
Ausführung in Teilflächen. Ein Anspruch auf Bezahlung
besteht nur für die Flächen, die auf Anweisung des AG
gesäubert worden sind.

2 Pflegegänge a 1.840 m²
Menge: 3680,000 m²

**04.43.0030 Landschaftsgärtner*innen**
Einsatz von Mitarbeitenden im Garten- und Landschaftsba
u im Rahmen von Stundenlohnarbeiten, ausschließlich auf
 Anweisung der Bauleitung
Menge: 1,000 h

**04.43.0040 Arbeiter*innen und Helfer*innen**
Einsatz von Mitarbeitenden im Garten- und Landschaftsba
u im Rahmen von Stundenlohnarbeiten, ausschließlich auf
 Anweisung der Bauleitung
Menge: 1,000 h

#### Bauteil 04.44 BF Grüneck (1232)

**04.44.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 170 m²

Die Rasenfläche ist eingezäunt und kann nur mit Handger
äten bearbeitet werden.
Menge: 1700,000 m²

**04.44.0020 Rasen- und Wegeflächen von Laub säubern**
Rasen- und Wegeflächen nach Beendigung des
Laubfalles von Laub und Unrat säubern, anfallendes
Material laden und zur Verwendung des AN abfahren.
Ausführung in Teilflächen. Ein Anspruch auf Bezahlung
besteht nur für die Flächen, die auf Anweisung des AG
gesäubert worden sind.

2 Pflegegänge a 170 m²

Die Rasenfläche ist eingezäunt und kann nur mit Handger
äten bearbeitet werden.
Menge: 340,000 m²

**04.44.0030 Landschaftsgärtner*innen**
Einsatz von Mitarbeitenden im Garten- und Landschaftsba
u im Rahmen von Stundenlohnarbeiten, ausschließlich auf
 Anweisung der Bauleitung
Menge: 1,000 h

**04.44.0040 Arbeiter*innen und Helfer*innen**
Einsatz von Mitarbeitenden im Garten- und Landschaftsba
u im Rahmen von Stundenlohnarbeiten, ausschließlich auf
 Anweisung der Bauleitung
Menge: 1,000 h

#### Bauteil 04.45 GA Festplatz Mausegattstraße (0529)

**04.45.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 300 m²
Menge: 300,000 m²

**04.45.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm

3 Pflegegänge a 250 m²
Menge: 750,000 m²

**04.45.0030 Gehölzfläche ohne Unterpflanzung**
Gehölzfläche der Strukturpflanzung ohne Unterpflanzung
ständig wildkrautfrei und gelockert halten,
Gehölzflächen unter Schonung des Wurzelwerkes und der
oberirdischen Teile lockern, Flächen von Wildkraut und
allem sonstigen Unrat säubern, Wurzelwildkräuter
ausgraben. Beschädigte und abgestorbene Pflanzenteile,
Selbstversamungen, sowie abgeblühte Blütenstände
fachgerecht entfernen. Anfallendes Material, Unrat und
Wildkraut laden und zur Verwendung des AN abfahren.
Bearbeitungsart: hacken bzw. kultivieren.
Bearbeitungstiefe: ca. 3 cm.

3 Pflegegänge a 50 m²
Menge: 150,000 m²

**04.45.0040 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**04.45.0050 Landschaftsgärtner*innen**
Einsatz von Mitarbeitenden im Garten- und Landschaftsba
u im Rahmen von Stundenlohnarbeiten, ausschließlich auf
 Anweisung der Bauleitung
Menge: 1,000 h

**04.45.0060 Arbeiter*innen und Helfer*innen**
Einsatz von Mitarbeitenden im Garten- und Landschaftsba
u im Rahmen von Stundenlohnarbeiten, ausschließlich auf
 Anweisung der Bauleitung
Menge: 1,000 h

#### Bauteil 04.46 SpPl Kreftenscheerstraße (0530)

**04.46.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 298 m²
Menge: 298,000 m²

**04.46.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 298 m²
Menge: 894,000 m²

**04.46.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte  a 126 m²
Menge: 252,000 m²

**04.46.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 30 lfdm
Menge: 90,000 lfdm

**04.46.0050 Pflasterfläche pflegen**
Befestigte Flächen aus Betonsteinpflaster oder -platten
,
bzw. Natursteinpflaster oder -platten, mechanisch oder
von Hand von pflanzlichem Bewuchs reinigen.Anfallendes
Material laden und zur Verwendung des AN abfahren.
Wegebeläge mit Brechsand 0/2 nachfugen bzw. einschlämme
n.
Überschüssiges Material entfernen und abfahren.
Ausführung in Teilflächen.
Abrechnung: nach Voraufmaß der bewachsenen Flächen.

2 Pflegegänge a 136 m²
Menge: 272,000 m²

**04.46.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 93,80 m²
Menge: 4690,000 m²

**04.46.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,60 m²
Menge: 580,000 m²

**04.46.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 29,50 m²
Menge: 1475,000 m²

**04.46.0090 Fallschutzmaterial Perlkies**
Fallschutzmaterial
Perlkies 2/8 liefern, abladen und höhengerecht einbauen
, unter Beachtung der DIN EN 1176.

Abrechnung erfolgt nach Original-Lieferscheinen und Wie
gekarten.
Menge: 1,000 m³

**04.46.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 446 m²
Menge: 4460,000 m²

**04.46.0110 Rasen- und Wegeflächen von Laub säubern**
Rasen- und Wegeflächen nach Beendigung des
Laubfalles von Laub und Unrat säubern, anfallendes
Material laden und zur Verwendung des AN abfahren.
Ausführung in Teilflächen. Ein Anspruch auf Bezahlung
besteht nur für die Flächen, die auf Anweisung des AG
gesäubert worden sind.

2 Pflegegänge a 582 m²
Menge: 1164,000 m²

**04.46.0120 Landschaftsgärtner*innen**
Einsatz von Mitarbeitenden im Garten- und Landschaftsba
u im Rahmen von Stundenlohnarbeiten, ausschließlich auf
 Anweisung der Bauleitung
Menge: 1,000 h

**04.46.0130 Arbeiter*innen und Helfer*innen**
Einsatz von Mitarbeitenden im Garten- und Landschaftsba
u im Rahmen von Stundenlohnarbeiten, ausschließlich auf
 Anweisung der Bauleitung
Menge: 1,000 h

#### Bauteil 04.47 SpPl Mausegattstraße (0531)

**04.47.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 200 m²
Menge: 200,000 m²

**04.47.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 200 m²
Menge: 600,000 m2

**04.47.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 144 m²
Menge: 288,000 m²

**04.47.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 40 lfdm.
Menge: 120,000 lfdm

**04.47.0050 Wassergebundene Wegedecke pflegen**
Wassergebundene Wegedecke mechanisch von pflanzlichem B
ewuchs reinigen.Anfallendes Material laden und zur Verw
endung des AN abfahren.Teilflächen bei Bedarf mit zu li
eferndem Dolomitbrechsand,Körnung: 0/5mm,Farbe: wie vor
handen,andecken. Wegedecke nach Pflegegang unter Wasser
zugabe abwalzen. Ausführung in Teilflächen.
Abrechnung: nach Voraufmaß der bewachsenen Flächen.

2 Pflegegänge a 30 m²
Menge: 60,000 m²

**04.47.0060 Natur- bzw. Betonsteinkante pflegen**
Natur- bzw. Betonsteinkante mechanisch oder von Hand
von pflanzlichem Bewuchs reinigen.Anfallendes Material
laden und zur Verwendung des AN abfahren. Wegebeläge
bzw. Fugen mit Brechsand 0/2 nachfugen, einschlämmen.
Überschüssiges Material entfernen.
Ausführung in Teilflächen.
Abrechnung: nach Voraufmaß der bewachsenen Natur- bzw.
Betonsteinkanten.

2 Pflegegang a 25 lfdm
Menge: 50,000 lfdm

**04.47.0070 Pflasterfläche pflegen**
Befestigte Flächen aus Betonsteinpflaster oder -platten
,
bzw. Natursteinpflaster oder -platten, mechanisch oder
von Hand von pflanzlichem Bewuchs reinigen.Anfallendes
Material laden und zur Verwendung des AN abfahren.
Wegebeläge mit Brechsand 0/2 nachfugen bzw. einschlämme
n.
Überschüssiges Material entfernen und abfahren.
Ausführung in Teilflächen.
Abrechnung: nach Voraufmaß der bewachsenen Flächen.

2 Pflegegänge a 90 m²
Menge: 180,000 m²

**04.47.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 75,50 m²
Menge: 3775,000 m²

**04.47.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 196,80 m²
Menge: 9840,000 m²

**04.47.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,10 m²
Menge: 1055,000 m²

**04.47.0110 Fallschutzmaterial Rheinsand**
Fallschutzmaterial
Rheinsand 0/2 liefern, abladen und höhengerecht einbaue
n, unter Beachtung der DIN EN 1176.

Abrechnung erfolgt nach Original-Lieferscheinen und Wie
gekarten.
Menge: 1,000 m³

**04.47.0120 Fallschutzmaterial Perlkies**
Fallschutzmaterial
Perlkies 2/8 liefern, abladen und höhengerecht einbauen
, unter Beachtung der DIN EN 1176.

Abrechnung erfolgt nach Original-Lieferscheinen und Wie
gekarten.
Menge: 1,000 m³

**04.47.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 40 m²
Menge: 400,000 m²

**04.47.0140 Rasen- und Wegeflächen von Laub säubern**
Rasen- und Wegeflächen nach Beendigung des
Laubfalles von Laub und Unrat säubern, anfallendes
Material laden und zur Verwendung des AN abfahren.
Ausführung in Teilflächen. Ein Anspruch auf Bezahlung
besteht nur für die Flächen, die auf Anweisung des AG
gesäubert worden sind.

2 Pflegegänge a 520 m²
Menge: 1040,000 m²

**04.47.0150 Landschaftsgärtner*innen**
Einsatz von Mitarbeitenden im Garten- und Landschaftsba
u im Rahmen von Stundenlohnarbeiten, ausschließlich auf
 Anweisung der Bauleitung
Menge: 1,000 h

**04.47.0160 Arbeiter*innen und Helfer*innen**
Einsatz von Mitarbeitenden im Garten- und Landschaftsba
u im Rahmen von Stundenlohnarbeiten, ausschließlich auf
 Anweisung der Bauleitung
Menge: 1,000 h

#### Bauteil 04.48 GA Obere Saarlandstraße (0606)

**04.48.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 3.613 m²
Menge: 3613,000 m²

**04.48.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 181 m²
Menge: 543,000 m²

**04.48.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 3.325 m²
Menge: 9975,000 m²

**04.48.0040 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 321,00 m²
Menge: 642,000 m²

**04.48.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 108 m²
Menge: 324,000 lfdm

**04.48.0060 Wassergebundene Wegedecke pflegen**
Wassergebundene Wegedecke mechanisch von pflanzlichem B
ewuchs reinigen.Anfallendes Material laden und zur Verw
endung des AN abfahren.Teilflächen bei Bedarf mit zu li
eferndem Dolomitbrechsand,Körnung: 0/5mm,Farbe: wie vor
handen,andecken. Wegedecke nach Pflegegang unter Wasser
zugabe abwalzen. Ausführung in Teilflächen.
Abrechnung: nach Voraufmaß der bewachsenen Flächen.

2 Pflegegänge a 794 m²
Menge: 1588,000 m²

**04.48.0070 Natur- bzw. Betonsteinkante pflegen**
Natur- bzw. Betonsteinkante mechanisch oder von Hand
von pflanzlichem Bewuchs reinigen.Anfallendes Material
laden und zur Verwendung des AN abfahren. Wegebeläge
bzw. Fugen mit Brechsand 0/2 nachfugen, einschlämmen.
Überschüssiges Material entfernen.
Ausführung in Teilflächen.
Abrechnung: nach Voraufmaß der bewachsenen Natur- bzw.
Betonsteinkanten.

2 Pflegegang a 100 lfdm
Menge: 200,000 lfdm

**04.48.0080 Pflasterfläche pflegen**
Befestigte Flächen aus Betonsteinpflaster oder -platten
,
bzw. Natursteinpflaster oder -platten, mechanisch oder
von Hand von pflanzlichem Bewuchs reinigen.Anfallendes
Material laden und zur Verwendung des AN abfahren.
Wegebeläge mit Brechsand 0/2 nachfugen bzw. einschlämme
n.
Überschüssiges Material entfernen und abfahren.
Ausführung in Teilflächen.
Abrechnung: nach Voraufmaß der bewachsenen Flächen.

2 Pflegegänge a 126 m²
Menge: 252,000 m²

**04.48.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 5.664 m²
Menge: 56640,000 m²

**04.48.0100 Rasen- und Wegeflächen von Laub säubern**
Rasen- und Wegeflächen nach Beendigung des
Laubfalles von Laub und Unrat säubern, anfallendes
Material laden und zur Verwendung des AN abfahren.
Ausführung in Teilflächen. Ein Anspruch auf Bezahlung
besteht nur für die Flächen, die auf Anweisung des AG
gesäubert worden sind.

2 Gänge a 6.584 m²
Menge: 13168,000 m²

**04.48.0110 Landschaftsgärtner*innen**
Einsatz von Mitarbeitenden im Garten- und Landschaftsba
u im Rahmen von Stundenlohnarbeiten, ausschließlich auf
 Anweisung der Bauleitung
Menge: 1,000 h

**04.48.0120 Arbeiter*innen und Helfer*innen**
Einsatz von Mitarbeitenden im Garten- und Landschaftsba
u im Rahmen von Stundenlohnarbeiten, ausschließlich auf
 Anweisung der Bauleitung
Menge: 1,000 h

#### Bauteil 04.49 SpPl Marienhof (0630)

**04.49.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 65 m²
Menge: 65,000 m²

**04.49.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 65 m²
Menge: 195,000 m²

**04.49.0030 Pflasterfläche pflegen**
Befestigte Flächen aus Betonsteinpflaster oder -platten
,
bzw. Natursteinpflaster oder -platten, mechanisch oder
von Hand von pflanzlichem Bewuchs reinigen.Anfallendes
Material laden und zur Verwendung des AN abfahren.
Wegebeläge mit Brechsand 0/2 nachfugen bzw. einschlämme
n.
Überschüssiges Material entfernen und abfahren.
Ausführung in Teilflächen.
Abrechnung: nach Voraufmaß der bewachsenen Flächen.

2 Pflegegänge a 134 m²
Menge: 268,000 m²

**04.49.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**04.49.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 77 m²
Menge: 3850,000 m²

**04.49.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 37,20 m²
Menge: 1860,000 m²

**04.49.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 5,50 m²
Menge: 275,000 m²

**04.49.0080 Fallschutzmaterial Rheinsand**
Fallschutzmaterial
Rheinsand 0/2 liefern, abladen und höhengerecht einbaue
n, unter Beachtung der DIN EN 1176.

Abrechnung erfolgt nach Original-Lieferscheinen und Wie
gekarten.
Menge: 1,000 m³

**04.49.0090 Fallschutzmaterial Perlkies**
Fallschutzmaterial
Perlkies 2/8 liefern, abladen und höhengerecht einbauen
, unter Beachtung der DIN EN 1176.

Abrechnung erfolgt nach Original-Lieferscheinen und Wie
gekarten.
Menge: 1,000 m³

**04.49.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 242 m²
Menge: 2420,000 m²

**04.49.0110 Rasen- und Wegeflächen von Laub säubern**
Rasen- und Wegeflächen nach Beendigung des
Laubfalles von Laub und Unrat säubern, anfallendes
Material laden und zur Verwendung des AN abfahren.
Ausführung in Teilflächen. Ein Anspruch auf Bezahlung
besteht nur für die Flächen, die auf Anweisung des AG
gesäubert worden sind.

2 Pflegegänge a 376 m²
Menge: 752,000 m²

**04.49.0120 Landschaftsgärtner*innen**
Einsatz von Mitarbeitenden im Garten- und Landschaftsba
u im Rahmen von Stundenlohnarbeiten, ausschließlich auf
 Anweisung der Bauleitung
Menge: 1,000 h

**04.49.0130 Arbeiter*innen und Helfer*innen**
Einsatz von Mitarbeitenden im Garten- und Landschaftsba
u im Rahmen von Stundenlohnarbeiten, ausschließlich auf
 Anweisung der Bauleitung
Menge: 1,000 h

#### Bauteil 04.50 SpPl Jahnstraße (0647)

**04.50.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 116 m²
Menge: 116,000 m²

**04.50.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 116 m²
Menge: 348,000 m²

**04.50.0030 Gehölzrandschnitt durchführen.**
Gehölzrand aus verschiedenen Gehölzen zur
Wegefreihaltung sauber geschnitten halten,
Schnittgut, sowie alle beschädigten und
abgestorbenen Pflanzenteile entfernen, Material laden
und zur Verwendung des AN abfahren.
Habitus der Gehölzhöhe und -breite nach Angabe der
Bauleitung, Höhe ca. 150 cm bis 450 cm,
Abrechnung nach geschnittenen Flächen.

Anzahl der Pflegegänge: 2 St.
Menge: 60,000 lfdm

**04.50.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 44,40 m²
Menge: 2220,000 m²

**04.50.0050 Unterhaltungspflege an Fallschutzflächen auf Spielplätzen. Rasenfläche n.**
Unterhaltungspflege an Fallschutzflächen auf Spielplätz
en,
Art der Spielplatzfläche: Rasenfläche,
im Bereich des Fallraumes, 1,50 m um das entsprechende
Spielgerät herum, sowie das Spielgerät selbst von Unrat
 säubern.
Durchführung der Säuberungen wöchentlich, sowie

zusätzliche Durchgänge nach Aufforderung durch den AG.

Anfallender Unrat ist gemäß den Vorbedingungen zu entso
rgen.

50 Pflegegänge a 16,50 m²
Menge: 825,000 m2

**04.50.0060 Fallschutzmaterial Rheinsand**
Fallschutzmaterial
Rheinsand 0/2 liefern, abladen und höhengerecht einbaue
n, unter Beachtung der DIN EN 1176.

Abrechnung erfolgt nach Original-Lieferscheinen und Wie
gekarten.
Menge: 1,000 m³

**04.50.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 390 m²
Menge: 3900,000 m²

**04.50.0080 Rasenflächen von Laub säubern**
Rasenflächen nach Beendigung des
Laubfalles von Laub und Unrat säubern, anfallendes
Material laden und zur Verwendung des AN abfahren.
Ausführung in Teilflächen. Ein Anspruch auf Bezahlung
besteht nur für die Flächen, die auf Anweisung des AG
gesäubert worden sind.

2 Pflegegänge a 390 m²
Menge: 780,000 m²

**04.50.0090 Landschaftsgärtner*innen**
Einsatz von Mitarbeitenden im Garten- und Landschaftsba
u im Rahmen von Stundenlohnarbeiten, ausschließlich auf
 Anweisung der Bauleitung
Menge: 1,000 h

**04.50.0100 Arbeiter*innen und Helfer*innen**
Einsatz von Mitarbeitenden im Garten- und Landschaftsba
u im Rahmen von Stundenlohnarbeiten, ausschließlich auf
 Anweisung der Bauleitung
Menge: 1,000 h

#### Bauteil 04.51 SpPl Witthausbusch (0763)

**04.51.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 460 m²
Menge: 460,000 m²

**04.51.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 980 m²
Menge: 1380,000 m²

**04.51.0030 Natur- bzw. Betonsteinkante pflegen**
Natur- bzw. Betonsteinkante mechanisch oder von Hand
von pflanzlichem Bewuchs reinigen.Anfallendes Material
laden und zur Verwendung des AN abfahren. Wegebeläge
bzw. Fugen mit Brechsand 0/2 nachfugen, einschlämmen.
Überschüssiges Material entfernen.
Ausführung in Teilflächen.
Abrechnung: nach Voraufmaß der bewachsenen Natur- bzw.
Betonsteinkanten.

2 Pflegegang a 25 lfdm
Menge: 50,000 lfdm

**04.51.0040 Pflasterfläche pflegen**
Befestigte Flächen aus Betonsteinpflaster oder -platten
,
bzw. Natursteinpflaster oder -platten, mechanisch oder
von Hand von pflanzlichem Bewuchs reinigen.Anfallendes
Material laden und zur Verwendung des AN abfahren.
Wegebeläge mit Brechsand 0/2 nachfugen bzw. einschlämme
n.
Überschüssiges Material entfernen und abfahren.
Ausführung in Teilflächen.
Abrechnung: nach Voraufmaß der bewachsenen Flächen.

2 Pflegegänge a 388 m²
Menge: 776,000 m²

**04.51.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 479,10 m²
Menge: 23955,000 m²

**04.51.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 194,50 m²
Menge: 9725,000 m²

**04.51.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**04.51.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 22,50 m²
Menge: 1125,000 m²

**04.51.0090 Fallschutzmaterial Rheinsand**
Fallschutzmaterial
Rheinsand 0/2 liefern, abladen und höhengerecht einbaue
n, unter Beachtung der DIN EN 1176.

Abrechnung erfolgt nach Original-Lieferscheinen und Wie
gekarten.
Menge: 1,000 m³

**04.51.0100 Fallschutzmaterial Perlkies**
Fallschutzmaterial
Perlkies 2/8 liefern, abladen und höhengerecht einbauen
, unter Beachtung der DIN EN 1176.

Abrechnung erfolgt nach Original-Lieferscheinen und Wie
gekarten.
Menge: 1,000 m³

**04.51.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.110 m²
Menge: 31100,000 m²

**04.51.0120 Rasen- und Wegeflächen von Laub säubern**
Rasen- und Wegeflächen nach Beendigung des
Laubfalles von Laub und Unrat säubern, anfallendes
Material laden und zur Verwendung des AN abfahren.
Ausführung in Teilflächen. Ein Anspruch auf Bezahlung
besteht nur für die Flächen, die auf Anweisung des AG
gesäubert worden sind.

2 Pflegegänge a 3.498 m²
Menge: 6996,000 m²

**04.51.0130 Landschaftsgärtner*innen**
Einsatz von Mitarbeitenden im Garten- und Landschaftsba
u im Rahmen von Stundenlohnarbeiten, ausschließlich auf
 Anweisung der Bauleitung
Menge: 1,000 h

**04.51.0140 Arbeiter*innen und Helfer*innen**
Einsatz von Mitarbeitenden im Garten- und Landschaftsba
u im Rahmen von Stundenlohnarbeiten, ausschließlich auf
 Anweisung der Bauleitung
Menge: 1,000 h

#### Bauteil 04.52 Bolzplatz Oppspring (0764)

**04.52.0010 Unterhaltungspflege Bolzplatz**
Bolzplatz pflegen, einschließlich der Wegefläche, sowie
 der Ausstattungsgegenstände, pflanzlichen Bewuchs und
Unrat entfernen.Ausführungen wöchentlich, sowie zusätzl
ich auf Anweisung des AG.Incl.kompletter Laubentfernung
 zum Ende des Pflegejahres.
Anfallender Unrat wird Eigentumes des AN und ist zu bes
eitigen.

50 Pflegegänge a 200 m²
Menge: 10000,000

**04.52.0020 Wegeflächen von Laub säubern**
Wegeflächen nach Beendigung des
Laubfalles von Laub und Unrat säubern, anfallendes
Material laden und zur Verwendung des AN abfahren.
Ausführung in Teilflächen. Ein Anspruch auf Bezahlung
besteht nur für die Flächen, die auf Anweisung des AG
gesäubert worden sind.

2 Pflegegänge a 200 m²
Menge: 400,000 m²

**04.52.0030 Wassergebundene Wegedecke pflegen**
Wassergebundene Wegedecke mechanisch von pflanzlichem B
ewuchs reinigen.Anfallendes Material laden und zur Verw
endung des AN abfahren.Teilflächen bei Bedarf mit zu li
eferndem Dolomitbrechsand,Körnung: 0/5mm,Farbe: wie vor
handen,andecken. Wegedecke nach Pflegegang unter Wasser
zugabe abwalzen. Ausführung in Teilflächen.
Abrechnung: nach Voraufmaß der bewachsenen Flächen.

2 Pflegegänge a 200 m²
Menge: 400,000 m²

**04.52.0040 Landschaftsgärtner*innen**
Einsatz von Mitarbeitenden im Garten- und Landschaftsba
u im Rahmen von Stundenlohnarbeiten, ausschließlich auf
 Anweisung der Bauleitung
Menge: 1,000 h

**04.52.0050 Arbeiter*innen und Helfer*innen**
Einsatz von Mitarbeitenden im Garten- und Landschaftsba
u im Rahmen von Stundenlohnarbeiten, ausschließlich auf
 Anweisung der Bauleitung
Menge: 1,000 h

#### Bauteil 04.53 SpPl Höltertal (Wald) (0774)

**04.53.0010 Wassergebundene Wegedecke pflegen**
Wassergebundene Wegedecke mechanisch von pflanzlichem B
ewuchs reinigen, anfallendes Material laden und zur Ver
wendung des AN abfahren.Teilflächen bei Bedarf mit zu l
ieferndem Dolomitbrechsand,Körnung: 0/5mm,Farbe: wie vo
rhanden,andecken. Wegedecke nach Pflegegang unter Wasse
rzugabe abwalzen. Ausführung in Teilflächen.
Abrechnung: nach Voraufmaß der bewachsenen Flächen.

2 Pflegegänge a 1 m²
Menge: 2,000 m2

**04.53.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 77,30 m²
Menge: 3865,000 m²

**04.53.0030 Fallschutzmaterial Rheinsand**
Fallschutzmaterial
Rheinsand 0/2 liefern, abladen und höhengerecht einbaue
n, unter Beachtung der DIN EN 1176.

Abrechnung erfolgt nach Original-Lieferscheinen und Wie
gekarten.
Menge: 1,000 m³

**04.53.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 172 m²
Menge: 1720,000 m²

**04.53.0050 Rasen- und Wegeflächen von Laub säubern**
Rasen- und Wegeflächen nach Beendigung des
Laubfalles von Laub und Unrat säubern, anfallendes
Material laden und zur Verwendung des AN abfahren.
Ausführung in Teilflächen. Ein Anspruch auf Bezahlung
besteht nur für die Flächen, die auf Anweisung des AG
gesäubert worden sind.

2 Pflegegänge a 173 m²
Menge: 346,000 m²

**04.53.0060 Landschaftsgärtner*innen**
Einsatz von Mitarbeitenden im Garten- und Landschaftsba
u im Rahmen von Stundenlohnarbeiten, ausschließlich auf
 Anweisung der Bauleitung
Menge: 1,000 h

**04.53.0070 Arbeiter*innen und Helfer*innen**
Einsatz von Mitarbeitenden im Garten- und Landschaftsba
u im Rahmen von Stundenlohnarbeiten, ausschließlich auf
 Anweisung der Bauleitung
Menge: 1,000 h

#### Bauteil 04.54 SpPl Riekenbank (0885)

**04.54.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 147 m²
Menge: 147,000 m²

**04.54.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 147 m²
Menge: 441,000 m²

**04.54.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17,50 m²
Menge: 35,000 m²

**04.54.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 35 lfdm
Menge: 105,000 lfdm

**04.54.0050 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**04.54.0060 Natur- bzw. Betonsteinkante pflegen**
Natur- bzw. Betonsteinkante mechanisch oder von Hand
von pflanzlichem Bewuchs reinigen.Anfallendes Material
laden und zur Verwendung des AN abfahren. Wegebeläge
bzw. Fugen mit Brechsand 0/2 nachfugen, einschlämmen.
Überschüssiges Material entfernen.
Ausführung in Teilflächen.
Abrechnung: nach Voraufmaß der bewachsenen Natur- bzw.
Betonsteinkanten.

2 Pflegegang a 20 lfdm
Menge: 40,000 lfdm

**04.54.0070 Pflasterfläche pflegen**
Befestigte Flächen aus Betonsteinpflaster oder -platten
,
bzw. Natursteinpflaster oder -platten, mechanisch oder
von Hand von pflanzlichem Bewuchs reinigen.Anfallendes
Material laden und zur Verwendung des AN abfahren.
Wegebeläge mit Brechsand 0/2 nachfugen bzw. einschlämme
n.
Überschüssiges Material entfernen und abfahren.
Ausführung in Teilflächen.
Abrechnung: nach Voraufmaß der bewachsenen Flächen.

2 Pflegegänge a 163 m²
Menge: 326,000 m²

**04.54.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 15 m²
Menge: 750,000 m²

**04.54.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 29,20 m²
Menge: 1460,000 m²

**04.54.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,90 m²
Menge: 995,000 m²

**04.54.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,40 m²
Menge: 970,000 m²

**04.54.0120 Fallschutzmaterial Rheinsand**
Fallschutzmaterial
Rheinsand 0/2 liefern, abladen und höhengerecht einbaue
n, unter Beachtung der DIN EN 1176.

Abrechnung erfolgt nach Original-Lieferscheinen und Wie
gekarten.
Menge: 1,000 m³

**04.54.0130 Fallschutzmaterial Perlkies**
Fallschutzmaterial
Perlkies 2/8 liefern, abladen und höhengerecht einbauen
, unter Beachtung der DIN EN 1176.

Abrechnung erfolgt nach Original-Lieferscheinen und Wie
gekarten.
Menge: 1,000 m³

**04.54.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 483 m²
Menge: 4830,000 m²

**04.54.0150 Rasen- und Wegeflächen von Laub säubern**
Rasen- und Wegeflächen nach Beendigung des
Laubfalles von Laub und Unrat säubern, anfallendes
Material laden und zur Verwendung des AN abfahren.
Ausführung in Teilflächen. Ein Anspruch auf Bezahlung
besteht nur für die Flächen, die auf Anweisung des AG
gesäubert worden sind.

2 Pflegegänge a 696 m²
Menge: 1392,000 m²

**04.54.0160 Landschaftsgärtner*innen**
Einsatz von Mitarbeitenden im Garten- und Landschaftsba
u im Rahmen von Stundenlohnarbeiten, ausschließlich auf
 Anweisung der Bauleitung
Menge: 1,000 h

**04.54.0170 Arbeiter*innen und Helfer*innen**
Einsatz von Mitarbeitenden im Garten- und Landschaftsba
u im Rahmen von Stundenlohnarbeiten, ausschließlich auf
 Anweisung der Bauleitung
Menge: 1,000 h

#### Bauteil 04.55 GA Wohnpark Witthausbusch (1115)

**04.55.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.279 m²
Menge: 4279,000 m²

**04.55.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.279 m²
Menge: 12837,000 m²

**04.55.0030 Gehölzrandschnitt durchführen.**
Gehölzrand aus verschiedenen Gehölzen zur
Wegefreihaltung sauber geschnitten halten,
Schnittgut, sowie alle beschädigten und
abgestorbenen Pflanzenteile entfernen, Material laden
und zur Verwendung des AN abfahren.
Habitus der Gehölzhöhe und -breite nach Angabe der
Bauleitung, Höhe ca. 100 cm bis 150 cm,
Abrechnung nach geschnittenen Flächen.

Anzahl der Pflegegänge: 2 St.
Menge: 150,000 lfdm

**04.55.0040 Gehölzrandschnitt durchführen.**
Gehölzrand aus verschiedenen Gehölzen zur
Wegefreihaltung sauber geschnitten halten,
Schnittgut, sowie alle beschädigten und
abgestorbenen Pflanzenteile entfernen, Material laden
und zur Verwendung des AN abfahren.
Habitus der Gehölzhöhe und -breite nach Angabe der
Bauleitung, Höhe ca. 150 cm bis 450 cm,
Abrechnung nach geschnittenen Flächen.

Anzahl der Pflegegänge: 2 St.
Menge: 150,000 lfdm

**04.55.0050 Wassergebundene Wegedecke pflegen**
Wassergebundene Wegedecke mechanisch von pflanzlichem B
ewuchs reinigen.Anfallendes Material laden und zur Verw
endung des AN abfahren.Teilflächen bei Bedarf mit zu li
eferndem Dolomitbrechsand,Körnung: 0/5mm,Farbe: wie vor
handen,andecken. Wegedecke nach Pflegegang unter Wasser
zugabe abwalzen. Ausführung in Teilflächen.
Abrechnung: nach Voraufmaß der bewachsenen Flächen.

2 Pflegegänge a 4.418 m²
Menge: 8836,000 m²

**04.55.0060 Pflasterfläche pflegen**
Befestigte Flächen aus Betonsteinpflaster oder -platten
,
bzw. Natursteinpflaster oder -platten, mechanisch oder
von Hand von pflanzlichem Bewuchs reinigen.Anfallendes
Material laden und zur Verwendung des AN abfahren.
Wegebeläge mit Brechsand 0/2 nachfugen bzw. einschlämme
n.
Überschüssiges Material entfernen und abfahren.
Ausführung in Teilflächen.
Abrechnung: nach Voraufmaß der bewachsenen Flächen.

2 Pflegegänge a 1.324 m²
Menge: 2648,000 m²

**04.55.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 6.140 m²
Menge: 6140,000 m²

**04.55.0080 Landschaftsrasen mähen**
Landschaftsrasen entlang von
Wegen (b = 1,00 - 2,00 m) mähen.
Schnitthöhe 7 cm,
Schnittgut ist fachgerecht zu entsorgen,
Einbauten, Bäume, Papierkörbe, Bänke etc. sind
auszumähen. Abrechnung in der Abwicklung. Ausführungsze
itraum nach Absprache mit AG.

4 Rasenschnitte a 9.716 m
Menge: 38864,000 m²

**04.55.0090 Rasen- und Wegeflächen von Laub säubern**
Rasen- und Wegeflächen nach Beendigung des
Laubfalles von Laub und Unrat säubern, anfallendes
Material laden und zur Verwendung des AN abfahren.
Ausführung in Teilflächen. Ein Anspruch auf Bezahlung
besteht nur für die Flächen, die auf Anweisung des AG
gesäubert worden sind.

2 Pflegegänge a 6.174 m²
Menge: 12348,000 m²

**04.55.0100 Landschaftsgärtner*innen**
Einsatz von Mitarbeitenden im Garten- und Landschaftsba
u im Rahmen von Stundenlohnarbeiten, ausschließlich auf
 Anweisung der Bauleitung
Menge: 1,000 h

**04.55.0110 Arbeiter*innen und Helfer*innen**
Einsatz von Mitarbeitenden im Garten- und Landschaftsba
u im Rahmen von Stundenlohnarbeiten, ausschließlich auf
 Anweisung der Bauleitung
Menge: 1,000 h

#### Bauteil 04.56 SpPl William-Shakespeare-Ring (1106)

**04.56.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 16 m²
Menge: 16,000 m²

**04.56.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 16 m²
Menge: 48,000 m²

**04.56.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.235 m²
Menge: 12350,000 m²

**04.56.0040 Wassergebundene Wegedecke pflegen**
Wassergebundene Wegedecke mechanisch von pflanzlichem B
ewuchs reinigen.Anfallendes Material laden und zur Verw
endung des AN abfahren.Teilflächen bei Bedarf mit zu li
eferndem Dolomitbrechsand,Körnung: 0/5mm,Farbe: wie vor
handen,andecken. Wegedecke nach Pflegegang unter Wasser
zugabe abwalzen. Ausführung in Teilflächen.
Abrechnung: nach Voraufmaß der bewachsenen Flächen.

2 Pflegegänge a 18 m²
Menge: 36,000 m²

**04.56.0050 Pflasterfläche pflegen**
Befestigte Flächen aus Betonsteinpflaster oder -platten
,
bzw. Natursteinpflaster oder -platten, mechanisch oder
von Hand von pflanzlichem Bewuchs reinigen.Anfallendes
Material laden und zur Verwendung des AN abfahren.
Wegebeläge mit Brechsand 0/2 nachfugen bzw. einschlämme
n.
Überschüssiges Material entfernen und abfahren.
Ausführung in Teilflächen.
Abrechnung: nach Voraufmaß der bewachsenen Flächen.

2 Pflegegänge a 197 m²
Menge: 394,000 m²

**04.56.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 202 m²
Menge: 10100,000 m²

**04.56.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**04.56.0080 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 36 m²
Menge: 1800,000 m²

**04.56.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 84,40 m²
Menge: 4220,000 m²

**04.56.0100 Unterhaltungspflege an Fallschutzflächen auf Spielplätzen. Befestigte Flächen**
Unterhaltungspflege an Fallschutzflächen auf Spielplätz
en,
Art der Spielplatzfläche: befestigte Flächen (wie z. B.
 Betonsteinpflaster, Betonsteinplatten, Natursteinpflas
ter, Beton, Asphalt, Fallschutzplatten, wassergebundene
 Wegedecke, Gummireifen)
im Bereich des Fallraumes; 1,50 m um das entsprechende
Spielgerät herum, sowie das Spielgerät selbst von Unrat
 säubern.
Durchführung der Säuberungen wöchentlich, sowie

zusätzliche Durchgänge nach Aufforderung durch den AG.

Anfallender Unrat ist gemäß den Vorbedingungen zu entso
rgen. (Tischtennisplatten, 16 m²)

50 Pflegegänge a 16 m²
Menge: 800,000 m2

**04.56.0110 Fallschutzmaterial Rheinsand**
Fallschutzmaterial
Rheinsand 0/2 liefern, abladen und höhengerecht einbaue
n, unter Beachtung der DIN EN 1176.

Abrechnung erfolgt nach Original-Lieferscheinen und Wie
gekarten.
Menge: 1,000 m³

**04.56.0120 Fallschutzmaterial Perlkies**
Fallschutzmaterial
Perlkies 2/8 liefern, abladen und höhengerecht einbauen
, unter Beachtung der DIN EN 1176.

Abrechnung erfolgt nach Original-Lieferscheinen und Wie
gekarten.
Menge: 1,000 m³

**04.56.0130 Fallschutzmaterial, Rindenmulch**
Fallschutzmaterial, bestehend aus
70 % Rindenmulch mit 30% Holzhackschnitzel 20/40  liefe
rn, abladen und höhengerecht einbauen, unter Beachtung
der DIN EN 1176.
Abrechnung erfolgt nach Original-Lieferscheinen und Wie
gekarten.
Menge: 1,000 m³

**04.56.0140 Rasen- und Wegeflächen von Laub säubern**
Rasen- und Wegeflächen nach Beendigung des
Laubfalles von Laub und Unrat säubern, anfallendes
Material laden und zur Verwendung des AN abfahren.
Ausführung in Teilflächen. Ein Anspruch auf Bezahlung
besteht nur für die Flächen, die auf Anweisung des AG
gesäubert worden sind.

2 Pflegegänge a 1.450 m²
Menge: 2900,000 m²

**04.56.0150 Landschaftsgärtner*innen**
Einsatz von Mitarbeitenden im Garten- und Landschaftsba
u im Rahmen von Stundenlohnarbeiten, ausschließlich auf
 Anweisung der Bauleitung
Menge: 1,000 h

**04.56.0160 Arbeiter*innen und Helfer*innen**
Einsatz von Mitarbeitenden im Garten- und Landschaftsba
u im Rahmen von Stundenlohnarbeiten, ausschließlich auf
 Anweisung der Bauleitung
Menge: 1,000 h

#### Bauteil 04.57 SpPl Westminsterstraße (1139)

**04.57.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**04.57.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 111 m²
Menge: 333,000 m²

**04.57.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  1.190 m²
Menge: 11900,000 m²

**04.57.0040 Pflasterfläche pflegen**
Befestigte Flächen aus Betonsteinpflaster oder -platten
,
bzw. Natursteinpflaster oder -platten, mechanisch oder
von Hand von pflanzlichem Bewuchs reinigen.Anfallendes
Material laden und zur Verwendung des AN abfahren.
Wegebeläge mit Brechsand 0/2 nachfugen bzw. einschlämme
n.
Überschüssiges Material entfernen und abfahren.
Ausführung in Teilflächen.
Abrechnung: nach Voraufmaß der bewachsenen Flächen.

2 Pflegegänge a 317 m²
Menge: 634,000 m²

**04.57.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 92 m²
Menge: 4600,000 m²

**04.57.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 280 m²
Menge: 14000,000 m²

**04.57.0070 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 155 m²
Menge: 7750,000 m²

**04.57.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,90 m²
Menge: 3445,000 m²

**04.57.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 555,000 m2

**04.57.0100 Fallschutzmaterial Rheinsand**
Fallschutzmaterial
Rheinsand 0/2 liefern, abladen und höhengerecht einbaue
n, unter Beachtung der DIN EN 1176.

Abrechnung erfolgt nach Original-Lieferscheinen und Wie
gekarten.
Menge: 1,000 m³

**04.57.0110 Fallschutzmaterial Perlkies**
Fallschutzmaterial
Perlkies 2/8 liefern, abladen und höhengerecht einbauen
, unter Beachtung der DIN EN 1176.

Abrechnung erfolgt nach Original-Lieferscheinen und Wie
gekarten.
Menge: 1,000 m³

**04.57.0120 Fallschutzmaterial, Rindenmulch**
Fallschutzmaterial, bestehend aus
70 % Rindenmulch mit 30% Holzhackschnitzel 20/40  liefe
rn, abladen und höhengerecht einbauen, unter Beachtung
der DIN EN 1176.
Abrechnung erfolgt nach Original-Lieferscheinen und Wie
gekarten.
Menge: 1,000 m³

**04.57.0130 Rasen- und Wegeflächen von Laub säubern**
Rasen- und Wegeflächen nach Beendigung des
Laubfalles von Laub und Unrat säubern, anfallendes
Material laden und zur Verwendung des AN abfahren.
Ausführung in Teilflächen. Ein Anspruch auf Bezahlung
besteht nur für die Flächen, die auf Anweisung des AG
gesäubert worden sind.

2 Pflegegänge a 1.507 m²
Menge: 3014,000 m²

**04.57.0140 Landschaftsgärtner*innen**
Einsatz von Mitarbeitenden im Garten- und Landschaftsba
u im Rahmen von Stundenlohnarbeiten, ausschließlich auf
 Anweisung der Bauleitung
Menge: 1,000 h

**04.57.0150 Arbeiter*innen und Helfer*innen**
Einsatz von Mitarbeitenden im Garten- und Landschaftsba
u im Rahmen von Stundenlohnarbeiten, ausschließlich auf
 Anweisung der Bauleitung
Menge: 1,000 h

#### Bauteil 04.58 SpPl Westminsterstraße klein (1222)

**04.58.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**04.58.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 111 m²
Menge: 333,000 m2

**04.58.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  20 m²
Menge: 200,000 m²

**04.58.0040 Wassergebundene Wegedecke pflegen**
Wassergebundene Wegedecke mechanisch von pflanzlichem B
ewuchs reinigen.Anfallendes Material laden und zur Verw
endung des AN abfahren.Teilflächen bei Bedarf mit zu li
eferndem Dolomitbrechsand,Körnung: 0/5mm,Farbe: wie vor
handen,andecken. Wegedecke nach Pflegegang unter Wasser
zugabe abwalzen. Ausführung in Teilflächen.
Abrechnung: nach Voraufmaß der bewachsenen Flächen.

2 Pflegegänge a 9 m²
Menge: 18,000 m²

**04.58.0050 Natur- bzw. Betonsteinkante pflegen**
Natur- bzw. Betonsteinkante mechanisch oder von Hand
von pflanzlichem Bewuchs reinigen.Anfallendes Material
laden und zur Verwendung des AN abfahren. Wegebeläge
bzw. Fugen mit Brechsand 0/2 nachfugen, einschlämmen.
Überschüssiges Material entfernen.
Ausführung in Teilflächen.
Abrechnung: nach Voraufmaß der bewachsenen Natur- bzw.
Betonsteinkanten.

2 Pflegegang a 10 lfdm
Menge: 20,000 lfdm

**04.58.0060 Pflasterfläche pflegen**
Befestigte Flächen aus Betonsteinpflaster oder -platten
,
bzw. Natursteinpflaster oder -platten, mechanisch oder
von Hand von pflanzlichem Bewuchs reinigen.Anfallendes
Material laden und zur Verwendung des AN abfahren.
Wegebeläge mit Brechsand 0/2 nachfugen bzw. einschlämme
n.
Überschüssiges Material entfernen und abfahren.
Ausführung in Teilflächen.
Abrechnung: nach Voraufmaß der bewachsenen Flächen.

2 Pflegegänge a 56 m²
Menge: 112,000 m²

**04.58.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**04.58.0080 Fallschutzmaterial Rheinsand**
Fallschutzmaterial
Rheinsand 0/2 liefern, abladen und höhengerecht einbaue
n, unter Beachtung der DIN EN 1176.

Abrechnung erfolgt nach Original-Lieferscheinen und Wie
gekarten.
Menge: 1,000 m³

**04.58.0090 Rasen- und Wegeflächen von Laub säubern**
Rasen- und Wegeflächen nach Beendigung des
Laubfalles von Laub und Unrat säubern, anfallendes
Material laden und zur Verwendung des AN abfahren.
Ausführung in Teilflächen. Ein Anspruch auf Bezahlung
besteht nur für die Flächen, die auf Anweisung des AG
gesäubert worden sind.

2 Pflegegänge a 85 m²
Menge: 170,000 m²

**04.58.0100 Landschaftsgärtner*innen**
Einsatz von Mitarbeitenden im Garten- und Landschaftsba
u im Rahmen von Stundenlohnarbeiten, ausschließlich auf
 Anweisung der Bauleitung
Menge: 1,000 h

**04.58.0110 Arbeiter*innen und Helfer*innen**
Einsatz von Mitarbeitenden im Garten- und Landschaftsba
u im Rahmen von Stundenlohnarbeiten, ausschließlich auf
 Anweisung der Bauleitung
Menge: 1,000 h

#### Bauteil 04.59 GA Beekamp (0601)

**04.59.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 758 m²
Menge: 758,000 m²

**04.59.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 758 m²
Menge: 2274,000 m²

**04.59.0030 Wassergebundene Wegedecke pflegen**
Wassergebundene Wegedecke mechanisch von pflanzlichem B
ewuchs reinigen.Anfallendes Material laden und zur Verw
endung des AN abfahren.Teilflächen bei Bedarf mit zu li
eferndem Dolomitbrechsand,Körnung: 0/5mm,Farbe: wie vor
handen,andecken. Wegedecke nach Pflegegang unter Wasser
zugabe abwalzen. Ausführung in Teilflächen.
Abrechnung: nach Voraufmaß der bewachsenen Flächen.

2 Pflegegänge a 262 m²
Menge: 524,000 m²

**04.59.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.065 m²
Menge: 10650,000 m²

**04.59.0050 Rasen- und Wegeflächen von Laub säubern**
Rasen- und Wegeflächen nach Beendigung des
Laubfalles von Laub und Unrat säubern, anfallendes
Material laden und zur Verwendung des AN abfahren.
Ausführung in Teilflächen. Ein Anspruch auf Bezahlung
besteht nur für die Flächen, die auf Anweisung des AG
gesäubert worden sind.

2 Pflegegänge a 1.598 m²
Menge: 3196,000 m²

**04.59.0060 Landschaftsgärtner*innen**
Einsatz von Mitarbeitenden im Garten- und Landschaftsba
u im Rahmen von Stundenlohnarbeiten, ausschließlich auf
 Anweisung der Bauleitung
Menge: 1,000 h

**04.59.0070 Arbeiter*innen und Helfer*innen**
Einsatz von Mitarbeitenden im Garten- und Landschaftsba
u im Rahmen von Stundenlohnarbeiten, ausschließlich auf
 Anweisung der Bauleitung
Menge: 1,000 h

#### Bauteil 04.60 SpPl Beekkamp (0615)

**04.60.0010 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 210 m²
Menge: 420,000 m²

**04.60.0020 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**04.60.0030 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**04.60.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 167,80 m²
Menge: 8390,000 m²

**04.60.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**04.60.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,50 m²
Menge: 575,000 m²

**04.60.0070 Fallschutzmaterial Rheinsand**
Fallschutzmaterial
Rheinsand 0/2 liefern, abladen und höhengerecht einbaue
n, unter Beachtung der DIN EN 1176.

Abrechnung erfolgt nach Original-Lieferscheinen und Wie
gekarten.
Menge: 1,000 m3

**04.60.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 200 m²
Menge: 2000,000 m²

**04.60.0090 Rasen- und Wegeflächen von Laub säubern**
Rasen- und Wegeflächen nach Beendigung des
Laubfalles von Laub und Unrat säubern, anfallendes
Material laden und zur Verwendung des AN abfahren.
Ausführung in Teilflächen. Ein Anspruch auf Bezahlung
besteht nur für die Flächen, die auf Anweisung des AG
gesäubert worden sind.

2 Pflegegänge a 230 m²
Menge: 460,000 m²

**04.60.0100 Landschaftsgärtner*innen**
Einsatz von Mitarbeitenden im Garten- und Landschaftsba
u im Rahmen von Stundenlohnarbeiten, ausschließlich auf
 Anweisung der Bauleitung
Menge: 1,000 h

**04.60.0110 Arbeiter*innen und Helfer*innen**
Einsatz von Mitarbeitenden im Garten- und Landschaftsba
u im Rahmen von Stundenlohnarbeiten, ausschließlich auf
 Anweisung der Bauleitung
Menge: 1,000 h

#### Bauteil 04.61 GA Leinpfad (0610)

**04.61.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 61 m²
Menge: 61,000 m²

**04.61.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge  9,00 m²
Menge: 27,000 m²

**04.61.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 52 m²
Menge: 156,000 m²

**04.61.0040 Gehölzrandschnitt durchführen.**
Gehölzrand aus verschiedenen Gehölzen zur
Wegefreihaltung sauber geschnitten halten,
Schnittgut, sowie alle beschädigten und
abgestorbenen Pflanzenteile entfernen, Material laden
und zur Verwendung des AN abfahren.
Habitus der Gehölzhöhe und -breite nach Angabe der
Bauleitung, Höhe ca. 100 cm bis 150 cm,
Abrechnung nach geschnittenen Flächen.

Anzahl der Pflegegänge: 2 St.
Menge: 120,000 lfdm

**04.61.0050 Natur- bzw. Betonsteinkante pflegen**
Natur- bzw. Betonsteinkante mechanisch oder von Hand
von pflanzlichem Bewuchs reinigen.Anfallendes Material
laden und zur Verwendung des AN abfahren. Wegebeläge
bzw. Fugen mit Brechsand 0/2 nachfugen, einschlämmen.
Überschüssiges Material entfernen.
Ausführung in Teilflächen.
Abrechnung: nach Voraufmaß der bewachsenen Natur- bzw.
Betonsteinkanten.

2 Pflegegang a 25 lfdm
Menge: 50,000 lfdm

**04.61.0060 Pflasterfläche pflegen**
Befestigte Flächen aus Betonsteinpflaster oder -platten
,
bzw. Natursteinpflaster oder -platten, mechanisch oder
von Hand von pflanzlichem Bewuchs reinigen.Anfallendes
Material laden und zur Verwendung des AN abfahren.
Wegebeläge mit Brechsand 0/2 nachfugen bzw. einschlämme
n.
Überschüssiges Material entfernen und abfahren.
Ausführung in Teilflächen.
Abrechnung: nach Voraufmaß der bewachsenen Flächen.

2 Pflegegänge a 107 m²
Menge: 214,000 m²

**04.61.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**04.61.0080 Rasen- und Wegeflächen von Laub säubern**
Rasen- und Wegeflächen nach Beendigung des
Laubfalles von Laub und Unrat säubern, anfallendes
Material laden und zur Verwendung des AN abfahren.
Ausführung in Teilflächen. Ein Anspruch auf Bezahlung
besteht nur für die Flächen, die auf Anweisung des AG
gesäubert worden sind.

2 Pflegegänge a 627 m²
Menge: 1254,000 m²

**04.61.0090 Landschaftsgärtner*innen**
Einsatz von Mitarbeitenden im Garten- und Landschaftsba
u im Rahmen von Stundenlohnarbeiten, ausschließlich auf
 Anweisung der Bauleitung
Menge: 1,000 h

**04.61.0100 Arbeiter*innen und Helfer*innen**
Einsatz von Mitarbeitenden im Garten- und Landschaftsba
u im Rahmen von Stundenlohnarbeiten, ausschließlich auf
 Anweisung der Bauleitung
Menge: 1,000 h

#### Bauteil 04.62 GA Am Flötz (Lärmschutzwall) (1285)

**04.62.0010 Gehölzrandschnitt**
Gehölzrand aus verschiedenen Gehölzen zur
Wegefreihaltung sauber geschnitten halten,
Schnittgut, sowie alle beschädigten und
abgestorbenen Pflanzenteile entfernen, Material laden
und zur Verwendung des AN abfahren.
Habitus der Gehölzhöhe und -breite nach Angabe der
Bauleitung, Höhe ca. 100 cm bis 150 cm,
Abrechnung nach geschnittenen Flächen.

Anzahl der Pflegegänge: 2 St.
Menge: 220,000 lfdm

**04.62.0020 Rasen- und Wegeflächen von Laub säubern**
Rasen- und Wegeflächen nach Beendigung des
Laubfalles von Laub und Unrat säubern, anfallendes
Material laden und zur Verwendung des AN abfahren.
Ausführung in Teilflächen. Ein Anspruch auf Bezahlung
besteht nur für die Flächen, die auf Anweisung des AG
gesäubert worden sind.

2 Pflegegänge a 650 m²
Menge: 1300,000 m²

**04.62.0030 Landschaftsgärtner*innen**
Einsatz von Mitarbeitenden im Garten- und Landschaftsba
u im Rahmen von Stundenlohnarbeiten, ausschließlich auf
 Anweisung der Bauleitung
Menge: 1,000 h

**04.62.0040 Arbeiter*innen und Helfer*innen**
Einsatz von Mitarbeitenden im Garten- und Landschaftsba
u im Rahmen von Stundenlohnarbeiten, ausschließlich auf
 Anweisung der Bauleitung
Menge: 1,000 h

#### Bauteil 04.63 Petrikirche (0759)

**04.63.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 327 m²
Menge: 327,000 m2

**04.63.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 167 m²
Menge: 501,000 m2

**04.63.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 160 m²
Menge: 480,000 m2

**04.63.0040 Rasen- und Wegeflächen von Laub säubern**
Rasen- und Wegeflächen nach Beendigung des
Laubfalles von Laub und Unrat säubern, anfallendes
Material laden und zur Verwendung des AN abfahren.
Ausführung in Teilflächen. Ein Anspruch auf Bezahlung
besteht nur für die Flächen, die auf Anweisung des AG
gesäubert worden sind.

2 Pflegegänge a 327 m²
Menge: 654,000 m²

**04.63.0050 Landschaftsgärtner*innen**
Einsatz von Mitarbeitenden im Garten- und Landschaftsba
u im Rahmen von Stundenlohnarbeiten, ausschließlich auf
 Anweisung der Bauleitung
Menge: 1,000 h

**04.63.0060 Arbeiter*innen und Helfer*innen**
Einsatz von Mitarbeitenden im Garten- und Landschaftsba
u im Rahmen von Stundenlohnarbeiten, ausschließlich auf
 Anweisung der Bauleitung
Menge: 1,000 h

#### Bauteil 04.64 BF Parallelstraße (1346)

**04.64.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 282 m²
Menge: 282,000 m2

**04.64.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**04.64.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**04.64.0040 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 4.269 m²
Menge: 4269,000 m²

**04.64.0050 Rasen- und Wegeflächen von Laub säubern**
Rasen- und Wegeflächen nach Beendigung des
Laubfalles von Laub und Unrat säubern, anfallendes
Material laden und zur Verwendung des AN abfahren.
Ausführung in Teilflächen. Ein Anspruch auf Bezahlung
besteht nur für die Flächen, die auf Anweisung des AG
gesäubert worden sind.

2 Pflegegänge a 520 m²
Menge: 1040,000 m²

**04.64.0060 Landschaftsgärtner*innen**
Einsatz von Mitarbeitenden im Garten- und Landschaftsba
u im Rahmen von Stundenlohnarbeiten, ausschließlich auf
 Anweisung der Bauleitung
Menge: 1,000 h

**04.64.0070 Arbeiter*innen und Helfer*innen**
Einsatz von Mitarbeitenden im Garten- und Landschaftsba
u im Rahmen von Stundenlohnarbeiten, ausschließlich auf
 Anweisung der Bauleitung
Menge: 1,000 h

#### Bauteil 04.65 SpPl Parsevalstraße (1238)

**04.65.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 23 m²
Menge: 23,000 m²

**04.65.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 23 m²
Menge: 69,000 m²

**04.65.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 120 m²
Menge: 1200,000 m²

**04.65.0040 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**04.65.0050 Rasen- und Wegeflächen von Laub säubern**
Rasen- und Wegeflächen nach Beendigung des
Laubfalles von Laub und Unrat säubern, anfallendes
Material laden und zur Verwendung des AN abfahren.
Ausführung in Teilflächen. Ein Anspruch auf Bezahlung
besteht nur für die Flächen, die auf Anweisung des AG
gesäubert worden sind.

2 Pflegegänge a 155 m²
Menge: 310,000 m²

**04.65.0060 Unterhaltungspflege an Fallschutzflächen auf Spielplätzen, Sandflächen.**
Art der Spielplatzfläche: Sand
Einschließlich der Wege- und Sandfläche, sowie der

Ausstattungsgegenstände, Unrat, Algen und pflanzlichen
Bewuchs entfernen.Müllablagerungen beseitigen.

Spielgeräte sind von Algenbelag und sonstigem Unrat zu

entfernen.Spielsand bis 15 cm Tiefe lockern. Unrat (Gla
s,Plastik,Kot,Spritzen u.a.)aus
dem Spielsand aufnehmen und ausgeworfenen Sand

zurückbefördern.Stark auftretende Müllablagerungen dem
AG unverzüglich melden.

Ausführung wöchentlich, sowie zusätzlich auf

Anweisung des AG.

Anfallender Unrat ist gemäß den Vorbedingungen zu entso
rgen. Incl.kompletter Laubentfernung zum Ende des Pfleg
ejahres.

50 Pflegegänge a 114 m²
Menge: 5700,000 m²

**04.65.0070 Unterhaltungspflege an Fallschutzflächen auf Spielplätzen, Rasenflächen.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68 m²
Menge: 3400,000 m²

**04.65.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 1750,000 m2

**04.65.0090 Fallschutzmaterial Rheinsand**
Fallschutzmaterial
Rheinsand 0/2 liefern, abladen und höhengerecht einbaue
n, unter Beachtung der DIN EN 1176.

Abrechnung erfolgt nach Original-Lieferscheinen und Wie
gekarten.
Menge: 1,000 m³

**04.65.0100 Landschaftsgärtner*innen**
Einsatz von Mitarbeitenden im Garten- und Landschaftsba
u im Rahmen von Stundenlohnarbeiten, ausschließlich auf
 Anweisung der Bauleitung
Menge: 1,000 h

**04.65.0110 Arbeiter*innen und Helfer*innen**
Einsatz von Mitarbeitenden im Garten- und Landschaftsba
u im Rahmen von Stundenlohnarbeiten, ausschließlich auf
 Anweisung der Bauleitung
Menge: 1,000 h

#### Bauteil 04.66 Helga-Wex-Weg (1350)

**04.66.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

#### Bauteil 04.67

**04.67.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 3000,000 m²

**04.67.0020 Gehölzflächen mit Neigung durchforsten**
Gehölzflächen mit Bodendecker, Strauch- und Baumbestand
 sind in Teilbereichen selektiv zu durchforsten. Dies g
ilt für alle Pflegebereiche. Sträucher und Heister (Sta
mmumfang < 60 cm), Wildanflüge, Sämlinge sowie Brombeer
aufwuchs sind vollständig zu entfernen oder auf Stock z
u setzen. Ergänzend sind beschädigte bzw. abgestorbene
Pflanzenteile fachgerecht zurückzuschneiden.Neigung der
 Flächen 1:4 bis 1:1.
Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 1000,000 m²

**04.67.0030 Landschaftsgärtner*innen**
Einsatz von Mitarbeitenden im Garten- und Landschaftsba
u im Rahmen von Stundenlohnarbeiten, ausschließlich auf
 Anweisung der Bauleitung
Menge: 1,000 h

**04.67.0040 Arbeiter*innen und Helfer*innen**
Einsatz von Mitarbeitenden im Garten- und Landschaftsba
u im Rahmen von Stundenlohnarbeiten, ausschließlich auf
 Anweisung der Bauleitung
Menge: 1,000 h

### Titel 05 Unterhaltungspflege 2031

#### Bauteil 05.01 SpPl Hardenbergstraße (0482) inkl. Bolzp

**05.01.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 3.232 m²
Menge: 3232,000 m³

**05.01.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 3.232 m²
Menge: 9696,000 m³

**05.01.0030 Gehölzrandschnitt durchführen.**
Gehölzrand aus verschiedenen Gehölzen zur
Wegefreihaltung sauber geschnitten halten,
Schnittgut, sowie alle beschädigten und
abgestorbenen Pflanzenteile entfernen, Material laden
und zur Verwendung des AN abfahren.
Habitus der Gehölzhöhe und -breite nach Angabe der
Bauleitung, Höhe ca. 150 cm bis 450 cm,
Abrechnung nach geschnittenen Flächen.

Anzahl der Pflegegänge: 2 St.
Menge: 1500,000 lfdm

**05.01.0040 Natur- bzw. Betonsteinkante pflegen**
Natur- bzw. Betonsteinkante mechanisch oder von Hand
von pflanzlichem Bewuchs reinigen.Anfallendes Material
laden und zur Verwendung des AN abfahren. Wegebeläge
bzw. Fugen mit Brechsand 0/2 nachfugen, einschlämmen.
Überschüssiges Material entfernen.
Ausführung in Teilflächen.
Abrechnung: nach Voraufmaß der bewachsenen Natur- bzw.
Betonsteinkanten.

2 Pflegegänge a 60 lfdm
Menge: 120,000 lfdm

**05.01.0050 Pflasterfläche pflegen**
Befestigte Flächen aus Betonsteinpflaster oder -platten
,
bzw. Natursteinpflaster oder -platten, mechanisch oder
von Hand von pflanzlichem Bewuchs reinigen.Anfallendes
Material laden und zur Verwendung des AN abfahren.
Wegebeläge mit Brechsand 0/2 nachfugen bzw. einschlämme
n.
Überschüssiges Material entfernen und abfahren.
Ausführung in Teilflächen.
Abrechnung: nach Voraufmaß der bewachsenen Flächen.

2 Pflegegänge a 353 m²
Menge: 706,000 m²

**05.01.0060 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**05.01.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 71,60 m²
Menge: 3580,000 m²

**05.01.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 182 m²
Menge: 9100,000 m²

**05.01.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 3,50 m²
Menge: 175,000 m²

**05.01.0100 Fallschutzmaterial Rheinsand**
Fallschutzmaterial
Rheinsand 0/2 liefern, abladen und höhengerecht einbaue
n, unter Beachtung der DIN EN 1176.

Abrechnung erfolgt nach Original-Lieferscheinen und Wie
gekarten.
Menge: 1,000 m³

**05.01.0110 Fallschutzmaterial Perlkies**
Fallschutzmaterial
Perlkies 2/8 liefern, abladen und höhengerecht einbauen
, unter Beachtung der DIN EN 1176.

Abrechnung erfolgt nach Original-Lieferscheinen und Wie
gekarten.
Menge: 1,000 m³

**05.01.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a  2.191 m²
Menge: 21910,000 m²

**05.01.0130 Rasen- und Wegeflächen von Laub säubern**
Rasen- und Wegeflächen nach Beendigung des
Laubfalles von Laub und Unrat säubern, anfallendes
Material laden und zur Verwendung des AN abfahren.
Ausführung in Teilflächen. Ein Anspruch auf Bezahlung
besteht nur für die Flächen, die auf Anweisung des AG
gesäubert worden sind.

2 Pflegegänge a 2.544 m²
Menge: 5088,000 m²

**05.01.0140 Landschaftsgärtner*innen**
Einsatz von Mitarbeitenden im Garten- und Landschaftsba
u im Rahmen von Stundenlohnarbeiten, ausschließlich auf
 Anweisung der Bauleitung
Menge: 1,000

**05.01.0150 Arbeiter*innen und Helfer*innen**
Einsatz von Mitarbeitenden im Garten- und Landschaftsba
u im Rahmen von Stundenlohnarbeiten, ausschließlich auf
 Anweisung der Bauleitung
Menge: 1,000 Std

#### Bauteil 05.02 SpPl Klotzdelle (0491)

**05.02.0010 Gehölzfläche, Grundpflegezustand herstellen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 2.635 m²
Menge: 2635,000 m²

**05.02.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 2.635 m²
Menge: 7905,000 m2

**05.02.0030 Gehölzrandschnitt durchführen.**
Gehölzrand aus verschiedenen Gehölzen zur
Wegefreihaltung sauber geschnitten halten,
Schnittgut, sowie alle beschädigten und
abgestorbenen Pflanzenteile entfernen, Material laden
und zur Verwendung des AN abfahren.
Habitus der Gehölzhöhe und -breite nach Angabe der
Bauleitung, Höhe ca. 100 cm bis 150 cm,
Abrechnung nach geschnittenen Flächen.

Anzahl der Pflegegänge: 2 St.
Menge: 400,000 lfdm

**05.02.0040 Gehölzrandschnitt durchführen.**
Gehölzrand aus verschiedenen Gehölzen zur
Wegefreihaltung sauber geschnitten halten,
Schnittgut, sowie alle beschädigten und
abgestorbenen Pflanzenteile entfernen, Material laden
und zur Verwendung des AN abfahren.
Habitus der Gehölzhöhe und -breite nach Angabe der
Bauleitung, Höhe ca. 150 cm bis 450 cm,
Abrechnung nach geschnittenen Flächen.

Anzahl der Pflegegänge: 2 St.
Menge: 200,000 lfdm

**05.02.0050 Wassergebundene Wegedecke pflegen**
Wassergebundene Wegedecke mechanisch von pflanzlichem B
ewuchs reinigen.Anfallendes Material laden und zur Verw
endung des AN abfahren.Teilflächen bei Bedarf mit zu li
eferndem Dolomitbrechsand,Körnung: 0/5mm,Farbe: wie vor
handen,andecken. Wegedecke nach Pflegegang unter Wasser
zugabe abwalzen. Ausführung in Teilflächen.
Abrechnung: nach Voraufmaß der bewachsenen Flächen.

2 Pflegegänge a 132 m²
Menge: 264,000 m²

**05.02.0060 Natur- bzw. Betonsteinkante pflegen**
Natur- bzw. Betonsteinkante mechanisch oder von Hand
von pflanzlichem Bewuchs reinigen.Anfallendes Material
laden und zur Verwendung des AN abfahren. Wegebeläge
bzw. Fugen mit Brechsand 0/2 nachfugen, einschlämmen.
Überschüssiges Material entfernen.
Ausführung in Teilflächen.
Abrechnung: nach Voraufmaß der bewachsenen Natur- bzw.
Betonsteinkanten.

2 Pflegegänge a 20 lfdm
Menge: 40,000 lfdm

**05.02.0070 Pflasterfläche pflegen**
Befestigte Flächen aus Betonsteinpflaster oder -platten
,
bzw. Natursteinpflaster oder -platten, mechanisch oder
von Hand von pflanzlichem Bewuchs reinigen.Anfallendes
Material laden und zur Verwendung des AN abfahren.
Wegebeläge mit Brechsand 0/2 nachfugen bzw. einschlämme
n.
Überschüssiges Material entfernen und abfahren.
Ausführung in Teilflächen.
Abrechnung: nach Voraufmaß der bewachsenen Flächen.

2 Pflegegänge a 85 m²
Menge: 170,000 m²

**05.02.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 100,10 m²
Menge: 5005,000 m²

**05.02.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 363,10 m²
Menge: 18155,000 m²

**05.02.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,60 m²
Menge: 1330,000 m²

**05.02.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21 m²
Menge: 1050,000 m²

**05.02.0120 Fallschutzmaterial Rheinsand**
Fallschutzmaterial
Rheinsand 0/2 liefern, abladen und höhengerecht einbaue
n, unter Beachtung der DIN EN 1176.

Abrechnung erfolgt nach Original-Lieferscheinen und Wie
gekarten.
Menge: 1,000 m³

**05.02.0130 Fallschutzmaterial Perlkies**
Fallschutzmaterial
Perlkies 2/8 liefern, abladen und höhengerecht einbauen
, unter Beachtung der DIN EN 1176.

Abrechnung erfolgt nach Original-Lieferscheinen und Wie
gekarten.
Menge: 1,000 m³

**05.02.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.586 m²
Menge: 35860,000 m²

**05.02.0150 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 70 m²
Menge: 70,000 m²

**05.02.0160 Rasen- und Wegeflächen von Laub säubern**
Rasen- und Wegeflächen nach Beendigung des
Laubfalles von Laub und Unrat säubern, anfallendes
Material laden und zur Verwendung des AN abfahren.
Ausführung in Teilflächen. Ein Anspruch auf Bezahlung
besteht nur für die Flächen, die auf Anweisung des AG
gesäubert worden sind.

2 Pflegegänge a 3.873 m²
Menge: 7746,000 m²

**05.02.0170 Landschaftsgärtner*innen**
Einsatz von Mitarbeitenden im Garten- und Landschaftsba
u im Rahmen von Stundenlohnarbeiten, ausschließlich auf
 Anweisung der Bauleitung
Menge: 1,000

**05.02.0180 Arbeiter*innen und Helfer*innen**
Einsatz von Mitarbeitenden im Garten- und Landschaftsba
u im Rahmen von Stundenlohnarbeiten, ausschließlich auf
 Anweisung der Bauleitung
Menge: 1,000 Std

#### Bauteil 05.03 SpPl Nansenweg (0524)

**05.03.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 1.628 m²
Menge: 1628,000 m²

**05.03.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 761 m²
Menge: 2283,000 m²

**05.03.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 867 m
²
Menge: 2601,000 m²

**05.03.0040 Gehölzrandschnitt durchführen.**
Gehölzrand aus verschiedenen Gehölzen zur
Wegefreihaltung sauber geschnitten halten,
Schnittgut, sowie alle beschädigten und
abgestorbenen Pflanzenteile entfernen, Material laden
und zur Verwendung des AN abfahren.
Habitus der Gehölzhöhe und -breite nach Angabe der
Bauleitung, Höhe ca. 100 cm bis 150 cm,
Abrechnung nach geschnittenen Flächen.

Anzahl der Pflegegänge: 2 St.
Menge: 100,000 lfdm

**05.03.0050 Wassergebundene Wegedecke pflegen**
Wassergebundene Wegedecke mechanisch von pflanzlichem B
ewuchs reinigen.Anfallendes Material laden und zur Verw
endung des AN abfahren.Teilflächen bei Bedarf mit zu li
eferndem Dolomitbrechsand,Körnung: 0/5mm,Farbe: wie vor
handen,andecken. Wegedecke nach Pflegegang unter Wasser
zugabe abwalzen. Ausführung in Teilflächen.
Abrechnung: nach Voraufmaß der bewachsenen Flächen.

2 Pflegegänge a 341 m²
Menge: 682,000 m²

**05.03.0060 Natur- bzw. Betonsteinkante pflegen**
Natur- bzw. Betonsteinkante mechanisch oder von Hand
von pflanzlichem Bewuchs reinigen.Anfallendes Material
laden und zur Verwendung des AN abfahren. Wegebeläge
bzw. Fugen mit Brechsand 0/2 nachfugen, einschlämmen.
Überschüssiges Material entfernen.
Ausführung in Teilflächen.
Abrechnung: nach Voraufmaß der bewachsenen Natur- bzw.
Betonsteinkanten.

2 Pflegegänge 250 lfdm
Menge: 500,000 lfdm

**05.03.0070 Pflasterfläche pflegen**
Befestigte Flächen aus Betonsteinpflaster oder -platten
,
bzw. Natursteinpflaster oder -platten, mechanisch oder
von Hand von pflanzlichem Bewuchs reinigen.Anfallendes
Material laden und zur Verwendung des AN abfahren.
Wegebeläge mit Brechsand 0/2 nachfugen bzw. einschlämme
n.
Überschüssiges Material entfernen und abfahren.
Ausführung in Teilflächen.
Abrechnung: nach Voraufmaß der bewachsenen Flächen.

2 Pflegegänge a 1.166 m²
Menge: 2332,000 m²

**05.03.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 71,30 m²
Menge: 3565,000 m²

**05.03.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 311,80 m²
Menge: 15590,000 m²

**05.03.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 32 m²
Menge: 1600,000 m²

**05.03.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 56,50 m²
Menge: 2825,000 m²

**05.03.0120 Fallschutzmaterial Rheinsand**
Fallschutzmaterial
Rheinsand 0/2 liefern, abladen und höhengerecht einbaue
n, unter Beachtung der DIN EN 1176.

Abrechnung erfolgt nach Original-Lieferscheinen und Wie
gekarten.
Menge: 1,000 m³

**05.03.0130 Fallschutzmaterial Perlkies**
Fallschutzmaterial
Perlkies 2/8 liefern, abladen und höhengerecht einbauen
, unter Beachtung der DIN EN 1176.

Abrechnung erfolgt nach Original-Lieferscheinen und Wie
gekarten.
Menge: 1,000 m³

**05.03.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.762 m²
Menge: 17620,000 m²

**05.03.0150 Rasen- und Wegeflächen von Laub säubern**
Rasen- und Wegeflächen nach Beendigung des
Laubfalles von Laub und Unrat säubern, anfallendes
Material laden und zur Verwendung des AN abfahren.
Ausführung in Teilflächen. Ein Anspruch auf Bezahlung
besteht nur für die Flächen, die auf Anweisung des AG
gesäubert worden sind.

2 Pflegegänge a 3.269 m²
Menge: 6538,000 m²

**05.03.0160 Landschaftsgärtner*innen**
Einsatz von Mitarbeitenden im Garten- und Landschaftsba
u im Rahmen von Stundenlohnarbeiten, ausschließlich auf
 Anweisung der Bauleitung
Menge: 10,000 h

**05.03.0170 Arbeiter*innen und Helfer*innen**
Einsatz von Mitarbeitenden im Garten- und Landschaftsba
u im Rahmen von Stundenlohnarbeiten, ausschließlich auf
 Anweisung der Bauleitung
Menge: 10,000 h

#### Bauteil 05.04 SpPl Blumendeller Straße (0894) inkl. Bo

**05.04.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 255 m²
Menge: 255,000 m²

**05.04.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 85
m²
Menge: 255,000 m²

**05.04.0030 Wassergebundene Wegedecke pflegen**
Wassergebundene Wegedecke mechanisch von pflanzlichem B
ewuchs reinigen.Anfallendes Material laden und zur Verw
endung des AN abfahren.Teilflächen bei Bedarf mit zu li
eferndem Dolomitbrechsand,Körnung: 0/5mm,Farbe: wie vor
handen,andecken. Wegedecke nach Pflegegang unter Wasser
zugabe abwalzen. Ausführung in Teilflächen.
Abrechnung: nach Voraufmaß der bewachsenen Flächen.

2 Pflegegänge a 950 m²
Menge: 1900,000 m²

**05.04.0040 Natur- bzw. Betonsteinkante pflegen**
Natur- bzw. Betonsteinkante mechanisch oder von Hand
von pflanzlichem Bewuchs reinigen.Anfallendes Material
laden und zur Verwendung des AN abfahren. Wegebeläge
bzw. Fugen mit Brechsand 0/2 nachfugen, einschlämmen.
Überschüssiges Material entfernen.
Ausführung in Teilflächen.
Abrechnung: nach Voraufmaß der bewachsenen Natur- bzw.
Betonsteinkanten.

2 Pflegegänge a 50 lfdm
Menge: 100,000 lfdm

**05.04.0050 Pflasterfläche pflegen**
Befestigte Flächen aus Betonsteinpflaster oder -platten
,
bzw. Natursteinpflaster oder -platten, mechanisch oder
von Hand von pflanzlichem Bewuchs reinigen.Anfallendes
Material laden und zur Verwendung des AN abfahren.
Wegebeläge mit Brechsand 0/2 nachfugen bzw. einschlämme
n.
Überschüssiges Material entfernen und abfahren.
Ausführung in Teilflächen.
Abrechnung: nach Voraufmaß der bewachsenen Flächen.

2 Pflegegänge a 69 m²
Menge: 138,000 m²

**05.04.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 14 m²
Menge: 700,000 m²

**05.04.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 175 m²
Menge: 8750,000 m²

**05.04.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 42,50 m²
Menge: 2125,000 m²

**05.04.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,50 m²
Menge: 3425,000 m²

**05.04.0100 Fallschutzmaterial Rheinsand**
Fallschutzmaterial
Rheinsand 0/2 liefern, abladen und höhengerecht einbaue
n, unter Beachtung der DIN EN 1176.

Abrechnung erfolgt nach Original-Lieferscheinen und Wie
gekarten.
Menge: 1,000 m³

**05.04.0110 Fallschutzmaterial Perlkies**
Fallschutzmaterial
Perlkies 2/8 liefern, abladen und höhengerecht einbauen
, unter Beachtung der DIN EN 1176.

Abrechnung erfolgt nach Original-Lieferscheinen und Wie
gekarten.
Menge: 1,000 m³

**05.04.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 851 m²
Menge: 8510,000 m²

**05.04.0130 Rasen- und Wegeflächen von Laub säubern**
Rasen- und Wegeflächen nach Beendigung des
Laubfalles von Laub und Unrat säubern, anfallendes
Material laden und zur Verwendung des AN abfahren.
Ausführung in Teilflächen. Ein Anspruch auf Bezahlung
besteht nur für die Flächen, die auf Anweisung des AG
gesäubert worden sind.

2 Pflegegänge a 1.055 m²
Menge: 2110,000 m²

**05.04.0140 Landschaftsgärtner*innen**
Einsatz von Mitarbeitenden im Garten- und Landschaftsba
u im Rahmen von Stundenlohnarbeiten, ausschließlich auf
 Anweisung der Bauleitung
Menge: 1,000 h

**05.04.0150 Arbeiter*innen und Helfer*innen**
Einsatz von Mitarbeitenden im Garten- und Landschaftsba
u im Rahmen von Stundenlohnarbeiten, ausschließlich auf
 Anweisung der Bauleitung
Menge: 1,000 h

#### Bauteil 05.05 SpPl Pirolring (1066)

**05.05.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 47 m²
Menge: 47,000 m²

**05.05.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 47 m²
Menge: 141,000 m²

**05.05.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17 m²
Menge: 34,000 m²

**05.05.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 34 lfdm
Menge: 102,000 lfdm

**05.05.0050 Natur- bzw. Betonsteinkante pflegen**
Natur- bzw. Betonsteinkante mechanisch oder von Hand
von pflanzlichem Bewuchs reinigen.Anfallendes Material
laden und zur Verwendung des AN abfahren. Wegebeläge
bzw. Fugen mit Brechsand 0/2 nachfugen, einschlämmen.
Überschüssiges Material entfernen.
Ausführung in Teilflächen.
Abrechnung: nach Voraufmaß der bewachsenen Natur- bzw.
Betonsteinkanten.

2 Pflegegänge a 5 lfdm
Menge: 10,000 lfdm

**05.05.0060 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**05.05.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 165 m²
Menge: 8250,000 m²

**05.05.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 15,50 m²
Menge: 775,000 m²

**05.05.0090 Fallschutzmaterial Perlkies**
Fallschutzmaterial
Perlkies 2/8 liefern, abladen und höhengerecht einbauen
, unter Beachtung der DIN EN 1176.

Abrechnung erfolgt nach Original-Lieferscheinen und Wie
gekarten.
Menge: 1,000 m³

**05.05.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 265 m²
Menge: 2650,000 m²

**05.05.0110 Rasen- und Wegeflächen von Laub säubern**
Rasen- und Wegeflächen nach Beendigung des
Laubfalles von Laub und Unrat säubern, anfallendes
Material laden und zur Verwendung des AN abfahren.
Ausführung in Teilflächen. Ein Anspruch auf Bezahlung
besteht nur für die Flächen, die auf Anweisung des AG
gesäubert worden sind.

2 Pflegegänge a 279 m²
Menge: 558,000 m²

**05.05.0120 Landschaftsgärtner*innen**
Einsatz von Mitarbeitenden im Garten- und Landschaftsba
u im Rahmen von Stundenlohnarbeiten, ausschließlich auf
 Anweisung der Bauleitung
Menge: 1,000 h

**05.05.0130 Arbeiter*innen und Helfer*innen**
Einsatz von Mitarbeitenden im Garten- und Landschaftsba
u im Rahmen von Stundenlohnarbeiten, ausschließlich auf
 Anweisung der Bauleitung
Menge: 1,000 h

#### Bauteil 05.06 GA Alexanderstraße (1083)

**05.06.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 588 m²
Menge: 586,000 m²

**05.06.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 14 m²
Menge: 42,000 m²

**05.06.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 574 m²
Menge: 1722,000 m²

**05.06.0040 Gehölzrandschnitt durchführen.**
Gehölzrand aus verschiedenen Gehölzen zur
Wegefreihaltung sauber geschnitten halten,
Schnittgut, sowie alle beschädigten und
abgestorbenen Pflanzenteile entfernen, Material laden
und zur Verwendung des AN abfahren.
Habitus der Gehölzhöhe und -breite nach Angabe der
Bauleitung, Höhe ca. 150 cm bis 450 cm,
Abrechnung nach geschnittenen Flächen.

Anzahl der Pflegegänge: 2 St.
Menge: 1000,000 lfdm

**05.06.0050 Pflasterfläche pflegen**
Befestigte Flächen aus Betonsteinpflaster oder -platten
,
bzw. Natursteinpflaster oder -platten, mechanisch oder
von Hand von pflanzlichem Bewuchs reinigen.Anfallendes
Material laden und zur Verwendung des AN abfahren.
Wegebeläge mit Brechsand 0/2 nachfugen bzw. einschlämme
n.
Überschüssiges Material entfernen und abfahren.
Ausführung in Teilflächen.
Abrechnung: nach Voraufmaß der bewachsenen Flächen.

2 Pflegegänge a 342 m²
Menge: 684,000 m²

**05.06.0060 Wassergebundene Wegedecke pflegen**
Wassergebundene Wegedecke mechanisch von pflanzlichem B
ewuchs reinigen.Anfallendes Material laden und zur Verw
endung des AN abfahren.Teilflächen bei Bedarf mit zu li
eferndem Dolomitbrechsand,Körnung: 0/5mm,Farbe: wie vor
handen,andecken. Wegedecke nach Pflegegang unter Wasser
zugabe abwalzen. Ausführung in Teilflächen.
Abrechnung: nach Voraufmaß der bewachsenen Flächen.

2 Pflegegänge a 663 m²
Menge: 1326,000 m²

**05.06.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 559 m
²
Menge: 559,000 m²

**05.06.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.248 m²
Menge: 32480,000 m²

**05.06.0090 Rasen- und Wegeflächen von Laub säubern**
Rasen- und Wegeflächen nach Beendigung des
Laubfalles von Laub und Unrat säubern, anfallendes
Material laden und zur Verwendung des AN abfahren.
Ausführung in Teilflächen. Ein Anspruch auf Bezahlung
besteht nur für die Flächen, die auf Anweisung des AG
gesäubert worden sind.

2 Pflegegänge a 3.590 m²
Menge: 7180,000 m²

**05.06.0100 Landschaftsgärtner*innen**
Einsatz von Mitarbeitenden im Garten- und Landschaftsba
u im Rahmen von Stundenlohnarbeiten, ausschließlich auf
 Anweisung der Bauleitung
Menge: 1,000 h

**05.06.0110 Arbeiter*innen und Helfer*innen**
Einsatz von Mitarbeitenden im Garten- und Landschaftsba
u im Rahmen von Stundenlohnarbeiten, ausschließlich auf
 Anweisung der Bauleitung
Menge: 1,000 h

#### Bauteil 05.07 GA An der Seilfahrt (1251)

**05.07.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 28 m²
Menge: 28,000 m²

**05.07.0020 Gehölzrandschnitt durchführen.**
Gehölzrand aus verschiedenen Gehölzen zur
Wegefreihaltung sauber geschnitten halten,
Schnittgut, sowie alle beschädigten und
abgestorbenen Pflanzenteile entfernen, Material laden
und zur Verwendung des AN abfahren.
Habitus der Gehölzhöhe und -breite nach Angabe der
Bauleitung, Höhe ca. 100 cm bis 150 cm,
Abrechnung nach geschnittenen Flächen.

Anzahl der Pflegegänge: 2 St.
Menge: 1000,000 lfdm

**05.07.0030 Gehölzrandschnitt durchführen.**
Gehölzrand aus verschiedenen Gehölzen zur
Wegefreihaltung sauber geschnitten halten,
Schnittgut, sowie alle beschädigten und
abgestorbenen Pflanzenteile entfernen, Material laden
und zur Verwendung des AN abfahren.
Habitus der Gehölzhöhe und -breite nach Angabe der
Bauleitung, Höhe ca. 150 cm bis 450 cm,
Abrechnung nach geschnittenen Flächen.

Anzahl der Pflegegänge: 2 St.
Menge: 200,000 lfdm

**05.07.0040 Pflasterfläche pflegen**
Befestigte Flächen aus Betonsteinpflaster oder -platten
,
bzw. Natursteinpflaster oder -platten, mechanisch oder
von Hand von pflanzlichem Bewuchs reinigen.Anfallendes
Material laden und zur Verwendung des AN abfahren.
Wegebeläge mit Brechsand 0/2 nachfugen bzw. einschlämme
n.
Überschüssiges Material entfernen und abfahren.
Ausführung in Teilflächen.
Abrechnung: nach Voraufmaß der bewachsenen Flächen.

2 Pflegegänge a 1.388 m²
Menge: 2776,000 m²

**05.07.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.801 m²
Menge: 48010,000 m²

**05.07.0060 Landschaftsrasen mähen**
Landschaftsrasen entlang von
Wegen (b = 1,00 - 2,00 m) mähen.
Schnitthöhe 7 cm,
Schnittgut ist fachgerecht zu entsorgen,
Einbauten, Bäume, Papierkörbe, Bänke etc. sind
auszumähen. Abrechnung in der Abwicklung. Ausführungsze
itraum nach Absprache mit AG.

4 Rasenschnitte a 2.626 m
Menge: 10504,000 m²

**05.07.0070 Rasen- und Wegeflächen von Laub säubern**
Rasen- und Wegeflächen nach Beendigung des
Laubfalles von Laub und Unrat säubern, anfallendes
Material laden und zur Verwendung des AN abfahren.
Ausführung in Teilflächen. Ein Anspruch auf Bezahlung
besteht nur für die Flächen, die auf Anweisung des AG
gesäubert worden sind.

2 Pflegegänge a 9.333 m²
Menge: 18666,000 m²

**05.07.0080 Landschaftsgärtner*innen**
Einsatz von Mitarbeitenden im Garten- und Landschaftsba
u im Rahmen von Stundenlohnarbeiten, ausschließlich auf
 Anweisung der Bauleitung
Menge: 1,000 h

**05.07.0090 Arbeiter*innen und Helfer*innen**
Einsatz von Mitarbeitenden im Garten- und Landschaftsba
u im Rahmen von Stundenlohnarbeiten, ausschließlich auf
 Anweisung der Bauleitung
Menge: 1,000 h

#### Bauteil 05.08 SpPl Mühlenfeld (1143)

**05.08.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 394,60 m²
Menge: 394,600 m²

**05.08.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 394,60 m²
Menge: 1183,800 m²

**05.08.0030 Gehölzrandschnitt durchführen.**
Gehölzrand aus verschiedenen Gehölzen zur
Wegefreihaltung sauber geschnitten halten,
Schnittgut, sowie alle beschädigten und
abgestorbenen Pflanzenteile entfernen, Material laden
und zur Verwendung des AN abfahren.
Habitus der Gehölzhöhe und -breite nach Angabe der
Bauleitung, Höhe ca. 100 cm bis 150 cm,
Abrechnung nach geschnittenen Flächen.

Anzahl der Pflegegänge: 2 St.
Menge: 80,000 lfdm

**05.08.0040 Pflasterfläche pflegen**
Befestigte Flächen aus Betonsteinpflaster oder -platten
,
bzw. Natursteinpflaster oder -platten, mechanisch oder
von Hand von pflanzlichem Bewuchs reinigen.Anfallendes
Material laden und zur Verwendung des AN abfahren.
Wegebeläge mit Brechsand 0/2 nachfugen bzw. einschlämme
n.
Überschüssiges Material entfernen und abfahren.
Ausführung in Teilflächen.
Abrechnung: nach Voraufmaß der bewachsenen Flächen.

2 Pflegegänge a 164 m²
Menge: 328,000 m²

**05.08.0050 Unterhaltungspflege an Fallschutzflächen auf Spielplätzen. Sandflächen .**
Unterhaltungspflege an Fallschutzflächen auf Spielplätz
en.
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 137 m²
Menge: 6850,000 m²

**05.08.0060 Unterhaltungspflege an Fallschutzflächen auf Spielplätzen. Mulchfläch en.**
Kinderspielplatz säubern.
Art der Spielplatzfläche: Mulchfläche.
Einschließlich der Wege- und Mulchfläche, sowie der

Ausstattungsgegenstände, Unrat, Algen und pflanzlichen
Bewuchs entfernen.Müllablagerungen beseitigen.

Spielgeräte sind von Algenbelag und sonstigem Unrat zu

entfernen.Mulchfläche bis 15 cm Tiefe lockern. Unrat (G
las,Plastik,Kot,Spritzen u.a.)aus
dem Mulchmaterial aufnehmen und ausgeworfenes Mulchmate
rial
zurückbefördern.Stark auftretende Müllablagerungen dem
AG unverzüglich melden.

Ausführung wöchentlich, sowie zusätzlich auf

Anweisung des AG.

Anfallender Unrat ist gemäß den Vorbedingungen zu entso
rgen. Incl.kompletter Laubentfernung zum Ende des Pfleg
ejahres.

50 Pflegegänge a 62 m²
Menge: 3100,000 m²

**05.08.0070 Fallschutzmaterial Rheinsand**
Fallschutzmaterial
Rheinsand 0/2 liefern, abladen und höhengerecht einbaue
n, unter Beachtung der DIN EN 1176.

Abrechnung erfolgt nach Original-Lieferscheinen und Wie
gekarten.
Menge: 1,000 m³

**05.08.0080 Fallschutzmaterial Rindenmulch**
Fallschutzmaterial, bestehend aus
70 % Rindenmulch 0/40mm mit 30% Holzhackschnitzel 20/40
mm, bauseits gestellt liefern, abladen und einbauen unt
er Beachtung der DIN EN 1176.

Das Material ist am Lagerplatz, Zeppelinstr.132 in Mülh
eim an der Ruhr zu laden und zum Einbauort zu transport
ieren. Ein Ladegerät ist nach Absprache mit dem AG vor
Ort zum beladen. Transportwege bis 9 km innerhalb der S
tadt sind zu berücksichtigen. Die Arbeiten erfolgen aus
drücklich nach vorheriger Absprache mit dem AG.
Abrechnung nach Kastenmaß.
Menge: 1,000 m³

**05.08.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 489,60 m²
Menge: 4896,000 m²

**05.08.0100 Rasen- und Wegeflächen von Laub säubern**
Rasen- und Wegeflächen nach Beendigung des
Laubfalles von Laub und Unrat säubern, anfallendes
Material laden und zur Verwendung des AN abfahren.
Ausführung in Teilflächen. Ein Anspruch auf Bezahlung
besteht nur für die Flächen, die auf Anweisung des AG
gesäubert worden sind.

2 Pflegegänge a 653 m²
Menge: 1306,000 m²

**05.08.0110 Landschaftsgärtner*innen**
Einsatz von Mitarbeitenden im Garten- und Landschaftsba
u im Rahmen von Stundenlohnarbeiten, ausschließlich auf
 Anweisung der Bauleitung
Menge: 1,000 h

**05.08.0120 Arbeiter*innen und Helfer*innen**
Einsatz von Mitarbeitenden im Garten- und Landschaftsba
u im Rahmen von Stundenlohnarbeiten, ausschließlich auf
 Anweisung der Bauleitung
Menge: 1,000 h

#### Bauteil 05.09 SpPl Stauffenbergstraße (1252)

**05.09.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 49 m²
Menge: 49,000 m²

**05.09.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 49 m²
Menge: 147,000 m²

**05.09.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 27 m²
Menge: 54,000 m²

**05.09.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 9 lfdm
Menge: 27,000 lfdm

**05.09.0050 Natur- und Betonsteinkante pflegen**
Natur- bzw. Betonsteinkante mechanisch oder von Hand
von pflanzlichem Bewuchs reinigen.Anfallendes Material
laden und zur Verwendung des AN abfahren. Wegebeläge
bzw. Fugen mit Brechsand 0/2 nachfugen, einschlämmen.
Überschüssiges Material entfernen.
Ausführung in Teilflächen.
Abrechnung: nach Voraufmaß der bewachsenen Natur- bzw.
Betonsteinkanten.

2 Pflegegänge a 21 lfdm
Menge: 42,000 lfdm

**05.09.0060 Pflasterfläche pflegen**
Befestigte Flächen aus Betonsteinpflaster oder -platten
,
bzw. Natursteinpflaster oder -platten, mechanisch oder
von Hand von pflanzlichem Bewuchs reinigen.Anfallendes
Material laden und zur Verwendung des AN abfahren.
Wegebeläge mit Brechsand 0/2 nachfugen bzw. einschlämme
n.
Überschüssiges Material entfernen und abfahren.
Ausführung in Teilflächen.
Abrechnung: nach Voraufmaß der bewachsenen Flächen.

2 Pflegegänge a 41 m²
Menge: 82,000 m²

**05.09.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 36 m²
Menge: 1800,000 m²

**05.09.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,70 m²
Menge: 1085,000 m²

**05.09.0090 Fallschutzmaterial Rheinsand**
Fallschutzmaterial
Rheinsand 0/2 liefern, abladen und höhengerecht einbaue
n, unter Beachtung der DIN EN 1176.

Abrechnung erfolgt nach Original-Lieferscheinen und Wie
gekarten.
Menge: 1,000 m³

**05.09.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 177 m²
Menge: 1770,000 m²

**05.09.0110 Rasen- und Wegeflächen von Laub säubern**
Rasen- und Wegeflächen nach Beendigung des
Laubfalles von Laub und Unrat säubern, anfallendes
Material laden und zur Verwendung des AN abfahren.
Ausführung in Teilflächen. Ein Anspruch auf Bezahlung
besteht nur für die Flächen, die auf Anweisung des AG
gesäubert worden sind.

2 Pflegegänge a 218 m²
Menge: 436,000 m²

**05.09.0120 Landschaftsgärtner*innen**
Einsatz von Mitarbeitenden im Garten- und Landschaftsba
u im Rahmen von Stundenlohnarbeiten, ausschließlich auf
 Anweisung der Bauleitung
Menge: 1,000 h

**05.09.0130 Arbeiter*innen und Helfer*innen**
Einsatz von Mitarbeitenden im Garten- und Landschaftsba
u im Rahmen von Stundenlohnarbeiten, ausschließlich auf
 Anweisung der Bauleitung
Menge: 1,000 h

#### Bauteil 05.10 SpPl Am Flöz (1276) Abrechnung: Zuwendungsnummer 37

**05.10.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 376 m²
Menge: 376,000 m²

**05.10.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 376 m²
Menge: 1128,000 m²

**05.10.0030 Wassergebundene Wegedecke pflegen**
Wassergebundene Wegedecke mechanisch von pflanzlichem B
ewuchs reinigen, anfallendes Material laden und zur Ver
wendung des AN abfahren.Teilflächen bei Bedarf mit zu l
ieferndem Dolomitbrechsand,Körnung: 0/5mm,Farbe: wie vo
rhanden,andecken. Wegedecke nach Pflegegang unter Wasse
rzugabe abwalzen. Ausführung in Teilflächen.
Abrechnung: nach Voraufmaß der bewachsenen Flächen.

2 Pflegegänge a 384 m²
Menge: 768,000 m²

**05.10.0040 Pflasterfläche pflegen**
Befestigte Flächen aus Betonsteinpflaster oder -platten
,
bzw. Natursteinpflaster oder -platten, mechanisch oder
von Hand von pflanzlichem Bewuchs reinigen.Anfallendes
Material laden und zur Verwendung des AN abfahren.
Wegebeläge mit Brechsand 0/2 nachfugen bzw. einschlämme
n.
Überschüssiges Material entfernen und abfahren.
Ausführung in Teilflächen.
Abrechnung: nach Voraufmaß der bewachsenen Flächen.

2 Pflegegänge a 51 m²
Menge: 102,000 m²

**05.10.0050 Unterhaltungspflege an Fallschutzflächen auf Spielplätzen. Sandflächen .**
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 143 m²
Menge: 7150,000 m²

**05.10.0060 Fallschutzmaterial Rheinsand**
Fallschutzmaterial
Rheinsand 0/2 liefern, abladen und höhengerecht einbaue
n, unter Beachtung der DIN EN 1176.

Abrechnung erfolgt nach Original-Lieferscheinen und Wie
gekarten.
Menge: 1,000 m³

**05.10.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.410 m²
Menge: 14100,000 m²

**05.10.0080 Rasen- und Wegeflächen von Laub säubern**
Rasen- und Wegeflächen nach Beendigung des
Laubfalles von Laub und Unrat säubern, anfallendes
Material laden und zur Verwendung des AN abfahren.
Ausführung in Teilflächen. Ein Anspruch auf Bezahlung
besteht nur für die Flächen, die auf Anweisung des AG
gesäubert worden sind.

2 Pflegegänge a 1.844 m²
Menge: 3688,000 m²

**05.10.0090 Landschaftsgärtner*innen**
Einsatz von Mitarbeitenden im Garten- und Landschaftsba
u im Rahmen von Stundenlohnarbeiten, ausschließlich auf
 Anweisung der Bauleitung
Menge: 1,000 h

**05.10.0100 Arbeiter*innen und Helfer*innen**
Einsatz von Mitarbeitenden im Garten- und Landschaftsba
u im Rahmen von Stundenlohnarbeiten, ausschließlich auf
 Anweisung der Bauleitung
Menge: 1,000 h

#### Bauteil 05.11 GA Louis-Ferdinand-Straße (1263)

**05.11.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 880 m²
Menge: 880,000 m²

**05.11.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 880 m²
Menge: 2640,000 m²

**05.11.0030 Gehölzrandschnitt durchführen.**
Gehölzrand aus verschiedenen Gehölzen zur

Wegefreihaltung sauber geschnitten halten,

Schnittgut, sowie alle beschädigten und

abgestorbenen Pflanzenteile entfernen, Material laden

und zur Verwendung des AN abfahren.

Habitus der Gehölzhöhe und -breite nach Angabe der

Bauleitung, Höhe ca. 100 cm bis 150 cm,

Abrechnung nach geschnittenen Flächen.

Anzahl der Pflegegänge: 2 St.
Menge: 100,000 lfdm

**05.11.0040 Landschaftsrasen mähen**
Landschaftsrasen mähen.
Schnitthöhe 7 cm,
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

4 Rasenschnitte a 3.640 m²
Menge: 14560,000 m²

**05.11.0050 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 1.203 m²
Menge: 1203,000 m²

**05.11.0060 Rasen- und Wegeflächen von Laub säubern**
Rasen- und Wegeflächen nach Beendigung des
Laubfalles von Laub und Unrat säubern, anfallendes
Material laden und zur Verwendung des AN abfahren.
Ausführung in Teilflächen. Ein Anspruch auf Bezahlung
besteht nur für die Flächen, die auf Anweisung des AG
gesäubert worden sind.

2 Pflegegänge a 1.567 m²
Menge: 3134,000 m²

**05.11.0070 Landschaftsgärtner*innen**
Einsatz von Mitarbeitenden im Garten- und Landschaftsba
u im Rahmen von Stundenlohnarbeiten, ausschließlich auf
 Anweisung der Bauleitung
Menge: 1,000 h

**05.11.0080 Arbeiter*innen und Helfer*innen**
Einsatz von Mitarbeitenden im Garten- und Landschaftsba
u im Rahmen von Stundenlohnarbeiten, ausschließlich auf
 Anweisung der Bauleitung
Menge: 1,000 h

#### Bauteil 05.12 SpPl Waterloostraße (0498)

**05.12.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

  1 Pflegegang a 124 m²
Menge: 124,000 m²

**05.12.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

  3 Pflegegänge a 124 m²
Menge: 372,000 m²

**05.12.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89 m²
Menge: 4450,000 m²

**05.12.0040 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 41,90 m²
Menge: 2095,000 m²

**05.12.0050 Fallschutzmaterial Rheinsand**
Fallschutzmaterial
Rheinsand 0/2 liefern, abladen und höhengerecht einbaue
n, unter Beachtung der DIN EN 1176.

Abrechnung erfolgt nach Original-Lieferscheinen und Wie
gekarten.
Menge: 1,000 m³

**05.12.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 369 m²
Menge: 3690,000 m²

**05.12.0070 Rasen- und Wegeflächen von Laub säubern**
Rasen- und Wegeflächen nach Beendigung des
Laubfalles von Laub und Unrat säubern, anfallendes
Material laden und zur Verwendung des AN abfahren.
Ausführung in Teilflächen. Ein Anspruch auf Bezahlung
besteht nur für die Flächen, die auf Anweisung des AG
gesäubert worden sind.

2 Pflegegänge a 375 m²
Menge: 750,000 m²

**05.12.0080 Landschaftsgärtner*innen**
Einsatz von Mitarbeitenden im Garten- und Landschaftsba
u im Rahmen von Stundenlohnarbeiten, ausschließlich auf
 Anweisung der Bauleitung
Menge: 1,000 h

**05.12.0090 Arbeiter*innen und Helfer*innen**
Einsatz von Mitarbeitenden im Garten- und Landschaftsba
u im Rahmen von Stundenlohnarbeiten, ausschließlich auf
 Anweisung der Bauleitung
Menge: 1,000 h

#### Bauteil 05.13 SpPl Am Bokenbeck (1333)

**05.13.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

**05.13.0020 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 36 m²
Menge: 72,000 m²

**05.13.0030 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**05.13.0040 Pflasterfläche pflegen**
Befestigte Flächen aus Betonsteinpflaster oder -platten
,
bzw. Natursteinpflaster oder -platten, mechanisch oder
von Hand von pflanzlichem Bewuchs reinigen.Anfallendes
Material laden und zur Verwendung des AN abfahren.
Wegebeläge mit Brechsand 0/2 nachfugen bzw. einschlämme
n.
Überschüssiges Material entfernen und abfahren.
Ausführung in Teilflächen.
Abrechnung: nach Voraufmaß der bewachsenen Flächen.

2 Pflegegänge a 31,7 m²
Menge: 63,400 m²

**05.13.0050 Natur- bzw. Betonsteinkante pflegen**
Natur- bzw. Betonsteinkante mechanisch oder von Hand
von pflanzlichem Bewuchs reinigen.Anfallendes Material
laden und zur Verwendung des AN abfahren. Wegebeläge
bzw. Fugen mit Brechsand 0/2 nachfugen, einschlämmen.
Überschüssiges Material entfernen.
Ausführung in Teilflächen.
Abrechnung: nach Voraufmaß der bewachsenen Natur- bzw.
Betonsteinkanten.

2 Pflegegänge a 25 lfdm
Menge: 50,000 lfdm

**05.13.0060 Rosenflächen laut Vorbemerkungen pflegen, ständig wi**
Rosenflächen laut Vorbemerkungen pflegen, ständig wildk
rautfrei halten und die Pflanzflächen unter Schonung de
s Wurzelwerkes und der oberirdischen Teile lockern. Flä
chen von Wildkraut und allem sonstigen Unrat säubern. W
urzelwildkräuter ausgraben. Beschädigte und abgestorben
e Pflanzenteile, sowie abgeblühte Blütenstände und Wild
triebe entfernen. Müllansammlungen entfernen. Auf Anwei
sung der Bauleitung ist ein fachgerechter Rückschnitt d
er Rosen bis spätestens Mitte April, je nach Witterung
durchzuführen. Anfallendes Material, Unrat und Wildkrau
t laden und zur Verwendung des AN abfahren.
Bearbeitungsart: hacken oder krailen
Bearbeitungstiefe: ca. 3 cm

5 Pflegegänge a 8,5 m²
Menge: 42,500 m²

**05.13.0070 Wassergebundene Wegedecke pflegen**
Wassergebundene Wegedecke mechanisch von pflanzlichem B
ewuchs reinigen.Anfallendes Material laden und zur Verw
endung des AN abfahren.Teilflächen bei Bedarf mit zu li
eferndem Dolomitbrechsand,Körnung: 0/5mm,Farbe: wie vor
handen,andecken. Wegedecke nach Pflegegang unter Wasser
zugabe abwalzen. Ausführung in Teilflächen.
Abrechnung: nach Voraufmaß der bewachsenen Flächen.

2 Pflegegänge a 71,6 m²
Menge: 143,200 m²

**05.13.0080 Landschaftsgärtner*innen**
Einsatz von Mitarbeitenden im Garten- und Landschaftsba
u im Rahmen von Stundenlohnarbeiten, ausschließlich auf
 Anweisung der Bauleitung
Menge: 1,000 h

**05.13.0090 Arbeiter*innen und Helfer*innen**
Einsatz von Mitarbeitenden im Garten- und Landschaftsba
u im Rahmen von Stundenlohnarbeiten, ausschließlich auf
 Anweisung der Bauleitung
Menge: 1,000 h

#### Bauteil 05.14 SpPl Konrad-Steiler-Straße (0521)

**05.14.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 796 m²
Menge: 796,000 m²

**05.14.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 796 m²
Menge: 2388,000 m²

**05.14.0030 Wassergebundene Wegedecke pflegen**
Wassergebundene Wegedecke mechanisch von pflanzlichem B
ewuchs reinigen.Anfallendes Material laden und zur Verw
endung des AN abfahren.Teilflächen bei Bedarf mit zu li
eferndem Dolomitbrechsand,Körnung: 0/5mm,Farbe: wie vor
handen,andecken. Wegedecke nach Pflegegang unter Wasser
zugabe abwalzen. Ausführung in Teilflächen.
Abrechnung: nach Voraufmaß der bewachsenen Flächen.

2 Pflegegänge a 436 m²
Menge: 872,000 m²

**05.14.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 219,50 m²
Menge: 10975,000 m²

**05.14.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 46,80 m²
Menge: 2340,000 m²

**05.14.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,10 m²
Menge: 905,000 m²

**05.14.0070 Fallschutzmaterial Rheinsand**
Fallschutzmaterial
Rheinsand 0/2 liefern, abladen und höhengerecht einbaue
n, unter Beachtung der DIN EN 1176.

Abrechnung erfolgt nach Original-Lieferscheinen und Wie
gekarten.
Menge: 1,000 m³

**05.14.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 131 m²
Menge: 1310,000 m²

**05.14.0090 Rasen- und Wegeflächen von Laub säubern**
Rasen- und Wegeflächen nach Beendigung des
Laubfalles von Laub und Unrat säubern, anfallendes
Material laden und zur Verwendung des AN abfahren.
Ausführung in Teilflächen. Ein Anspruch auf Bezahlung
besteht nur für die Flächen, die auf Anweisung des AG
gesäubert worden sind.

2 Pflegegänge a 567 m²
Menge: 1134,000 m²

**05.14.0100 Landschaftsgärtner*innen**
Einsatz von Mitarbeitenden im Garten- und Landschaftsba
u im Rahmen von Stundenlohnarbeiten, ausschließlich auf
 Anweisung der Bauleitung
Menge: 1,000 h

**05.14.0110 Arbeiter*innen und Helfer*innen**
Einsatz von Mitarbeitenden im Garten- und Landschaftsba
u im Rahmen von Stundenlohnarbeiten, ausschließlich auf
 Anweisung der Bauleitung
Menge: 1,000 h

#### Bauteil 05.15 SpPl Theodor-Suhnel-Straße (0592)

**05.15.0010 Natur- bzw. Betonsteinkante pflegen**
Natur- bzw. Betonsteinkante mechanisch oder von Hand
von pflanzlichem Bewuchs reinigen.Anfallendes Material
laden und zur Verwendung des AN abfahren. Wegebeläge
bzw. Fugen mit Brechsand 0/2 nachfugen, einschlämmen.
Überschüssiges Material entfernen.
Ausführung in Teilflächen.
Abrechnung: nach Voraufmaß der bewachsenen Natur- bzw.
Betonsteinkanten.

2 Pflegegänge a 17,5 lfdm
Menge: 35,000 lfdm

**05.15.0020 Pflasterfläche pflegen**
Befestigte Flächen aus Betonsteinpflaster oder -platten
,
bzw. Natursteinpflaster oder -platten, mechanisch oder
von Hand von pflanzlichem Bewuchs reinigen.Anfallendes
Material laden und zur Verwendung des AN abfahren.
Wegebeläge mit Brechsand 0/2 nachfugen bzw. einschlämme
n.
Überschüssiges Material entfernen und abfahren.
Ausführung in Teilflächen.
Abrechnung: nach Voraufmaß der bewachsenen Flächen.

2 Pflegegänge a 14 m²
Menge: 28,000 m²

**05.15.0030 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 43 m²
Menge: 2150,000 m²

**05.15.0040 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 75 m²
Menge: 3750,000 m²

**05.15.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 63,30 m²
Menge: 3165,000 m²

**05.15.0060 Fallschutzmaterial Rheinsand**
Fallschutzmaterial
Rheinsand 0/2 liefern, abladen und höhengerecht einbaue
n, unter Beachtung der DIN EN 1176.

Abrechnung erfolgt nach Original-Lieferscheinen und Wie
gekarten.
Menge: 1,000 m³

**05.15.0070 Fallschutzmaterial Perlkies**
Fallschutzmaterial
Perlkies 2/8 liefern, abladen und höhengerecht einbauen
, unter Beachtung der DIN EN 1176.

Abrechnung erfolgt nach Original-Lieferscheinen und Wie
gekarten.
Menge: 1,000 m³

**05.15.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 735 m²
Menge: 7350,000 m²

**05.15.0090 Rasen- und Wegeflächen von Laub säubern**
Rasen- und Wegeflächen nach Beendigung des
Laubfalles von Laub und Unrat säubern, anfallendes
Material laden und zur Verwendung des AN abfahren.
Ausführung in Teilflächen. Ein Anspruch auf Bezahlung
besteht nur für die Flächen, die auf Anweisung des AG
gesäubert worden sind.

2 Pflegegänge a 806 m²
Menge: 1612,000 m²

**05.15.0100 Landschaftsgärtner*innen**
Einsatz von Mitarbeitenden im Garten- und Landschaftsba
u im Rahmen von Stundenlohnarbeiten, ausschließlich auf
 Anweisung der Bauleitung
Menge: 1,000 h

**05.15.0110 Arbeiter*innen und Helfer*innen**
Einsatz von Mitarbeitenden im Garten- und Landschaftsba
u im Rahmen von Stundenlohnarbeiten, ausschließlich auf
 Anweisung der Bauleitung
Menge: 1,000 h

#### Bauteil 05.16 SpPl Haarzopfer Straße (1063)

**05.16.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.
1 Pflegegang a 191 m²
Menge: 191,000 m²

**05.16.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 12 m²
Menge: 36,000 m²

**05.16.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 179 m²
Menge: 537,000 m²

**05.16.0040 Natur- bzw. Betonsteinkante pflegen**
Natur- bzw. Betonsteinkante mechanisch oder von Hand
von pflanzlichem Bewuchs reinigen.Anfallendes Material
laden und zur Verwendung des AN abfahren. Wegebeläge
bzw. Fugen mit Brechsand 0/2 nachfugen, einschlämmen.
Überschüssiges Material entfernen.
Ausführung in Teilflächen.
Abrechnung: nach Voraufmaß der bewachsenen Natur- bzw.
Betonsteinkanten.

2 Pflegegänge a 25 lfdm
Menge: 50,000 lfdm

**05.16.0050 Pflasterfläche pflegen**
Befestigte Flächen aus Betonsteinpflaster oder -platten
,
bzw. Natursteinpflaster oder -platten, mechanisch oder
von Hand von pflanzlichem Bewuchs reinigen.Anfallendes
Material laden und zur Verwendung des AN abfahren.
Wegebeläge mit Brechsand 0/2 nachfugen bzw. einschlämme
n.
Überschüssiges Material entfernen und abfahren.
Ausführung in Teilflächen.
Abrechnung: nach Voraufmaß der bewachsenen Flächen.

2 Pflegegänge a  88 m²
Menge: 176,000 m²

**05.16.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 28 m²
Menge: 1400,000 m²

**05.16.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 223 m²
Menge: 11150,000 m²

**05.16.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 77,20 m²
Menge: 3860,000 m²

**05.16.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 17,40 m²
Menge: 870,000 m²

**05.16.0100 Fallschutzmaterial Rheinsand**
Fallschutzmaterial
Rheinsand 0/2 liefern, abladen und höhengerecht einbaue
n, unter Beachtung der DIN EN 1176.

Abrechnung erfolgt nach Original-Lieferscheinen und Wie
gekarten.
Menge: 1,000 m³

**05.16.0110 Fallschutzmaterial Perlkies**
Fallschutzmaterial
Perlkies 2/8 liefern, abladen und höhengerecht einbauen
, unter Beachtung der DIN EN 1176.

Abrechnung erfolgt nach Original-Lieferscheinen und Wie
gekarten.
Menge: 1,000 m³

**05.16.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 973 m²
Menge: 9730,000 m²

**05.16.0130 Rasen- und Wegeflächen von Laub säubern**
Rasen- und Wegeflächen nach Beendigung des
Laubfalles von Laub und Unrat säubern, anfallendes
Material laden und zur Verwendung des AN abfahren.
Ausführung in Teilflächen. Ein Anspruch auf Bezahlung
besteht nur für die Flächen, die auf Anweisung des AG
gesäubert worden sind.

2 Pflegegänge a 1.061 m²
Menge: 2122,000 m²

**05.16.0140 Landschaftsgärtner*innen**
Einsatz von Mitarbeitenden im Garten- und Landschaftsba
u im Rahmen von Stundenlohnarbeiten, ausschließlich auf
 Anweisung der Bauleitung
Menge: 1,000 h

**05.16.0150 Arbeiter*innen und Helfer*innen**
Einsatz von Mitarbeitenden im Garten- und Landschaftsba
u im Rahmen von Stundenlohnarbeiten, ausschließlich auf
 Anweisung der Bauleitung
Menge: 1,000 h

#### Bauteil 05.17 SpPl Arndtstraße/Engelbertusstraße (0042

**05.17.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 2.763 m²
Menge: 2763,000 m²

**05.17.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 2.763 m²
Menge: 8289,000 m²

**05.17.0030 Gehölzrandschnitt durchführen.**
Gehölzrand aus verschiedenen Gehölzen zur
Wegefreihaltung sauber geschnitten halten,
Schnittgut, sowie alle beschädigten und
abgestorbenen Pflanzenteile entfernen, Material laden
und zur Verwendung des AN abfahren.
Habitus der Gehölzhöhe und -breite nach Angabe der
Bauleitung, Höhe ca. 150 cm bis 450 cm,
Abrechnung nach geschnittenen Flächen.

Anzahl der Pflegegänge: 2 St.
Menge: 200,000 lfdm

**05.17.0040 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**05.17.0050 Natur- bzw. Betonsteinkante pflegen**
Natur- bzw. Betonsteinkante mechanisch oder von Hand
von pflanzlichem Bewuchs reinigen.Anfallendes Material
laden und zur Verwendung des AN abfahren. Wegebeläge
bzw. Fugen mit Brechsand 0/2 nachfugen, einschlämmen.
Überschüssiges Material entfernen.
Ausführung in Teilflächen.
Abrechnung: nach Voraufmaß der bewachsenen Natur- bzw.
Betonsteinkanten.

2 Pflegegänge a 250 lfdm
Menge: 500,000 lfdm

**05.17.0060 Pflasterfläche pflegen**
Befestigte Flächen aus Betonsteinpflaster oder -platten
,
bzw. Natursteinpflaster oder -platten, mechanisch oder
von Hand von pflanzlichem Bewuchs reinigen.Anfallendes
Material laden und zur Verwendung des AN abfahren.
Wegebeläge mit Brechsand 0/2 nachfugen bzw. einschlämme
n.
Überschüssiges Material entfernen und abfahren.
Ausführung in Teilflächen.
Abrechnung: nach Voraufmaß der bewachsenen Flächen.

2 Pflegegänge a 2.479 m²
Menge: 4958,000 m²

**05.17.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31,80 m²
Menge: 1590,000 m²

**05.17.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 646,60 m²
Menge: 32330,000 m²

**05.17.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**05.17.0100 Fallschutzmaterial Rheinsand**
Fallschutzmaterial
Rheinsand 0/2 liefern, abladen und höhengerecht einbaue
n, unter Beachtung der DIN EN 1176.

Abrechnung erfolgt nach Original-Lieferscheinen und Wie
gekarten.
Menge: 1,000 m³

**05.17.0110 Fallschutzmaterial Perlkies**
Fallschutzmaterial
Perlkies 2/8 liefern, abladen und höhengerecht einbauen
, unter Beachtung der DIN EN 1176.

Abrechnung erfolgt nach Original-Lieferscheinen und Wie
gekarten.
Menge: 1,000 m³

**05.17.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2792 m²
Menge: 27920,000 m²

**05.17.0130 Rasen- und Wegeflächen von Laub säubern**
Rasen- und Wegeflächen nach Beendigung des
Laubfalles von Laub und Unrat säubern, anfallendes
Material laden und zur Verwendung des AN abfahren.
Ausführung in Teilflächen. Ein Anspruch auf Bezahlung
besteht nur für die Flächen, die auf Anweisung des AG
gesäubert worden sind.

2 Pflegegänge a 5.464 m²
Menge: 10928,000 m²

**05.17.0140 Landschaftsgärtner*innen**
Einsatz von Mitarbeitenden im Garten- und Landschaftsba
u im Rahmen von Stundenlohnarbeiten, ausschließlich auf
 Anweisung der Bauleitung
Menge: 1,000 h

**05.17.0150 Arbeiter*innen und Helfer*innen**
Einsatz von Mitarbeitenden im Garten- und Landschaftsba
u im Rahmen von Stundenlohnarbeiten, ausschließlich auf
 Anweisung der Bauleitung
Menge: 1,000 h

#### Bauteil 05.18 SpPl Zinkhüttenstraße (0043)

**05.18.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 616 m²
Menge: 616,000 m²

**05.18.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 616 m²
Menge: 1848,000 m²

**05.18.0030 Wassergebundene Wegedecke pflegen**
Wassergebundene Wegedecke mechanisch von pflanzlichem B
ewuchs reinigen.Anfallendes Material laden und zur Verw
endung des AN abfahren.Teilflächen bei Bedarf mit zu li
eferndem Dolomitbrechsand,Körnung: 0/5mm,Farbe: wie vor
handen,andecken. Wegedecke nach Pflegegang unter Wasser
zugabe abwalzen. Ausführung in Teilflächen.
Abrechnung: nach Voraufmaß der bewachsenen Flächen.

2 Pflegegänge a 196 m²
Menge: 392,000 m²

**05.18.0040 Unterhaltungspflege an Fallschutzflächen auf Spielplätzen. Sandflächen .**
Unterhaltungspflege an Fallschutzflächen auf Spielplätz
en: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 31 m²
Menge: 1550,000 m²

**05.18.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 53,60 m²
Menge: 2680,000 m²

**05.18.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 81,90 m²
Menge: 4095,000 m²

**05.18.0070 Fallschutzmaterial Rheinsand**
Fallschutzmaterial
Rheinsand 0/2 liefern, abladen und höhengerecht einbaue
n, unter Beachtung der DIN EN 1176.

Abrechnung erfolgt nach Original-Lieferscheinen und Wie
gekarten.
Menge: 1,000 m³

**05.18.0080 Fallschutzmaterial Perlkies**
Fallschutzmaterial
Perlkies 2/8 liefern, abladen und höhengerecht einbauen
, unter Beachtung der DIN EN 1176.

Abrechnung erfolgt nach Original-Lieferscheinen und Wie
gekarten.
Menge: 1,000 m3

**05.18.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 420 m²
Menge: 4200,000 m²

**05.18.0100 Rasen- und Wegeflächen von Laub säubern**
Rasen- und Wegeflächen nach Beendigung des
Laubfalles von Laub und Unrat säubern, anfallendes
Material laden und zur Verwendung des AN abfahren.
Ausführung in Teilflächen. Ein Anspruch auf Bezahlung
besteht nur für die Flächen, die auf Anweisung des AG
gesäubert worden sind.

2 Pflegegänge a 616 m²
Menge: 1232,000 m²

**05.18.0110 Landschaftsgärtner*innen**
Einsatz von Mitarbeitenden im Garten- und Landschaftsba
u im Rahmen von Stundenlohnarbeiten, ausschließlich auf
 Anweisung der Bauleitung
Menge: 1,000 h

**05.18.0120 Arbeiter*innen und Helfer*innen**
Einsatz von Mitarbeitenden im Garten- und Landschaftsba
u im Rahmen von Stundenlohnarbeiten, ausschließlich auf
 Anweisung der Bauleitung
Menge: 1,000 h

#### Bauteil 05.19 SpPl August-Schmidt-Straße (0465)

**05.19.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 172 m²
Menge: 172,000 m²

**05.19.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 172 m²
Menge: 516,000 m2

**05.19.0030 Gehölzrandschnitt durchführen.**
Gehölzrand aus verschiedenen Gehölzen zur
Wegefreihaltung sauber geschnitten halten,
Schnittgut, sowie alle beschädigten und
abgestorbenen Pflanzenteile entfernen, Material laden
und zur Verwendung des AN abfahren.
Habitus der Gehölzhöhe und -breite nach Angabe der
Bauleitung, Höhe ca. 100 cm bis 150 cm,
Abrechnung nach geschnittenen Flächen.

Anzahl der Pflegegänge: 2 St.
Menge: 50,000 lfdm

**05.19.0040 Natur- bzw. Betonsteinkante pflegen**
Natur- bzw. Betonsteinkante mechanisch oder von Hand
von pflanzlichem Bewuchs reinigen.Anfallendes Material
laden und zur Verwendung des AN abfahren. Wegebeläge
bzw. Fugen mit Brechsand 0/2 nachfugen, einschlämmen.
Überschüssiges Material entfernen.
Ausführung in Teilflächen.
Abrechnung: nach Voraufmaß der bewachsenen Natur- bzw.
Betonsteinkanten.

2 Pflegegänge a 125 lfdm
Menge: 250,000 lfdm

**05.19.0050 Pflasterfläche pflegen**
Befestigte Flächen aus Betonsteinpflaster oder -platten
,
bzw. Natursteinpflaster oder -platten, mechanisch oder
von Hand von pflanzlichem Bewuchs reinigen.Anfallendes
Material laden und zur Verwendung des AN abfahren.
Wegebeläge mit Brechsand 0/2 nachfugen bzw. einschlämme
n.
Überschüssiges Material entfernen und abfahren.
Ausführung in Teilflächen.
Abrechnung: nach Voraufmaß der bewachsenen Flächen.

2 Pflegegänge a 259 m²
Menge: 518,000 m²

**05.19.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 94 m²
Menge: 4700,000 m²

**05.19.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 33 m²
Menge: 1650,000 m²

**05.19.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres. Art der Spielplatzfläche: Rasenfläche,
im Bereich des Fallraumes, 1,50 m um das entsprechende
Spielgerät herum, sowie das Spielgerät selbst von Unrat
 säubern.
Durchführung der Säuberungen wöchentlich, sowie

zusätzliche Durchgänge nach Aufforderung durch den AG.

Anfallender Unrat ist gemäß den Vorbedingungen zu entso
rgen.

50 Pflegegänge a 7,10 m²
Menge: 355,000 m²

**05.19.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 54 m²
Menge: 2700,000 m²

**05.19.0100 Fallschutzmaterial Rheinsand**
Fallschutzmaterial
Rheinsand 0/2 liefern, abladen und höhengerecht einbaue
n, unter Beachtung der DIN EN 1176.

Abrechnung erfolgt nach Original-Lieferscheinen und Wie
gekarten.
Menge: 1,000 m³

**05.19.0110 Fallschutzmaterial Perlkies**
Fallschutzmaterial
Perlkies 2/8 liefern, abladen und höhengerecht einbauen
, unter Beachtung der DIN EN 1176.

Abrechnung erfolgt nach Original-Lieferscheinen und Wie
gekarten.
Menge: 1,000 m³

**05.19.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 252 m²
Menge: 2520,000 m²

**05.19.0130 Rasen- und Wegeflächen von Laub säubern**
Rasen- und Wegeflächen nach Beendigung des
Laubfalles von Laub und Unrat säubern, anfallendes
Material laden und zur Verwendung des AN abfahren.
Ausführung in Teilflächen. Ein Anspruch auf Bezahlung
besteht nur für die Flächen, die auf Anweisung des AG
gesäubert worden sind.

2 Pflegegänge a 511 m²
Menge: 1022,000 m²

**05.19.0140 Landschaftsgärtner*innen**
Einsatz von Mitarbeitenden im Garten- und Landschaftsba
u im Rahmen von Stundenlohnarbeiten, ausschließlich auf
 Anweisung der Bauleitung
Menge: 1,000 h

**05.19.0150 Arbeiter*innen und Helfer*innen**
Einsatz von Mitarbeitenden im Garten- und Landschaftsba
u im Rahmen von Stundenlohnarbeiten, ausschließlich auf
 Anweisung der Bauleitung
Menge: 1,000 h

#### Bauteil 05.20 SpPl Hornstraße/Bruchstraße (0549)

**05.20.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**05.20.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350 m²
Menge: 1050,000 m²

**05.20.0030 Wegeflächen von Laub säubern**
Wegeflächen nach Beendigung des
Laubfalles von Laub und Unrat säubern, anfallendes
Material laden und zur Verwendung des AN abfahren.
Ausführung in Teilflächen. Ein Anspruch auf Bezahlung
besteht nur für die Flächen, die auf Anweisung des AG
gesäubert worden sind.

2 Pflegegänge a 700 m²
Menge: 1400,000 m²

**05.20.0040 Wassergebundene Wegedecke pflegen**
Wassergebundene Wegedecke mechanisch von pflanzlichem B
ewuchs reinigen.Anfallendes Material laden und zur Verw
endung des AN abfahren.Teilflächen bei Bedarf mit zu li
eferndem Dolomitbrechsand,Körnung: 0/5mm,Farbe: wie vor
handen,andecken. Wegedecke nach Pflegegang unter Wasser
zugabe abwalzen. Ausführung in Teilflächen.
Abrechnung: nach Voraufmaß der bewachsenen Flächen.

2 Pflegegänge a 550 m²
Menge: 1100,000 m²

**05.20.0050 Natur- bzw. Betonsteinkante pflegen**
Natur- bzw. Betonsteinkante mechanisch oder von Hand
von pflanzlichem Bewuchs reinigen.Anfallendes Material
laden und zur Verwendung des AN abfahren. Wegebeläge
bzw. Fugen mit Brechsand 0/2 nachfugen, einschlämmen.
Überschüssiges Material entfernen.
Ausführung in Teilflächen.
Abrechnung: nach Voraufmaß der bewachsenen Natur- bzw.
Betonsteinkanten.

2 Pflegegänge a 25 lfdm
Menge: 50,000 lfdm

**05.20.0060 Pflasterfläche pflegen**
Befestigte Flächen aus Betonsteinpflaster oder -platten
,
bzw. Natursteinpflaster oder -platten, mechanisch oder
von Hand von pflanzlichem Bewuchs reinigen.Anfallendes
Material laden und zur Verwendung des AN abfahren.
Wegebeläge mit Brechsand 0/2 nachfugen bzw. einschlämme
n.
Überschüssiges Material entfernen und abfahren.
Ausführung in Teilflächen.
Abrechnung: nach Voraufmaß der bewachsenen Flächen.

2 Pflegegänge a 150 m²
Menge: 300,000 m²

**05.20.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 166,56 m²
Menge: 8328,000 m²

**05.20.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45,40 m²
Menge: 2270,000 m²

**05.20.0090 Fallschutzmaterial Rheinsand**
Fallschutzmaterial
Rheinsand 0/2 liefern, abladen und höhengerecht einbaue
n, unter Beachtung der DIN EN 1176.

Abrechnung erfolgt nach Original-Lieferscheinen und Wie
gekarten.
Menge: 1,000 m³

**05.20.0100 Landschaftsgärtner*innen**
Einsatz von Mitarbeitenden im Garten- und Landschaftsba
u im Rahmen von Stundenlohnarbeiten, ausschließlich auf
 Anweisung der Bauleitung
Menge: 1,000 h

**05.20.0110 Arbeiter*innen und Helfer*innen**
Einsatz von Mitarbeitenden im Garten- und Landschaftsba
u im Rahmen von Stundenlohnarbeiten, ausschließlich auf
 Anweisung der Bauleitung
Menge: 1,000 h

#### Bauteil 05.21 SpPl Von-Graefe-Straße (0550)

**05.21.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 189 m²
Menge: 189,000 m²

**05.21.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 85 m²
Menge: 255,000 m²

**05.21.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 104 m²
Menge: 312,000 m²

**05.21.0040 Gehölzrandschnitt durchführen.**
Gehölzrand aus verschiedenen Gehölzen zur
Wegefreihaltung sauber geschnitten halten,
Schnittgut, sowie alle beschädigten und
abgestorbenen Pflanzenteile entfernen, Material laden
und zur Verwendung des AN abfahren.
Habitus der Gehölzhöhe und -breite nach Angabe der
Bauleitung, Höhe ca. 100 cm bis 150 cm,
Abrechnung nach geschnittenen Flächen.

Anzahl der Pflegegänge: 2 St.
Menge: 40,000 lfdm

**05.21.0050 Natur- bzw. Betonsteinkante pflegen**
Natur- bzw. Betonsteinkante mechanisch oder von Hand
von pflanzlichem Bewuchs reinigen.Anfallendes Material
laden und zur Verwendung des AN abfahren. Wegebeläge
bzw. Fugen mit Brechsand 0/2 nachfugen, einschlämmen.
Überschüssiges Material entfernen.
Ausführung in Teilflächen.
Abrechnung: nach Voraufmaß der bewachsenen Natur- bzw.
Betonsteinkanten.

2 Pflegegänge a 13,5 lfdm
Menge: 27,000 lfdm

**05.21.0060 Pflasterfläche pflegen**
Befestigte Flächen aus Betonsteinpflaster oder -platten
,
bzw. Natursteinpflaster oder -platten, mechanisch oder
von Hand von pflanzlichem Bewuchs reinigen.Anfallendes
Material laden und zur Verwendung des AN abfahren.
Wegebeläge mit Brechsand 0/2 nachfugen bzw. einschlämme
n.
Überschüssiges Material entfernen und abfahren.
Ausführung in Teilflächen.
Abrechnung: nach Voraufmaß der bewachsenen Flächen.

2 Pflegegänge a 205 m²
Menge: 410,000 m²

**05.21.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 16 m²
Menge: 800,000 m²

**05.21.0080 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 173 m²
Menge: 8650,000 m²

**05.21.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 74,70 m²
Menge: 3735,000 m²

**05.21.0100 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 45 m²
Menge: 2250,000 m²

**05.21.0110 Fallschutzmaterial Rheinsand**
Fallschutzmaterial
Rheinsand 0/2 liefern, abladen und höhengerecht einbaue
n, unter Beachtung der DIN EN 1176.

Abrechnung erfolgt nach Original-Lieferscheinen und Wie
gekarten.
Menge: 1,000 m³

**05.21.0120 Fallschutzmaterial Perlkies**
Fallschutzmaterial
Perlkies 2/8 liefern, abladen und höhengerecht einbauen
, unter Beachtung der DIN EN 1176.

Abrechnung erfolgt nach Original-Lieferscheinen und Wie
gekarten.
Menge: 1,000 m3

**05.21.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.049 m²
Menge: 10490,000 m²

**05.21.0140 Rasen- und Wegeflächen von Laub säubern**
Rasen- und Wegeflächen nach Beendigung des
Laubfalles von Laub und Unrat säubern, anfallendes
Material laden und zur Verwendung des AN abfahren.
Ausführung in Teilflächen. Ein Anspruch auf Bezahlung
besteht nur für die Flächen, die auf Anweisung des AG
gesäubert worden sind.

2 Pflegegänge a 1.254 m²
Menge: 2508,000 m²

**05.21.0150 Landschaftsgärtner*innen**
Einsatz von Mitarbeitenden im Garten- und Landschaftsba
u im Rahmen von Stundenlohnarbeiten, ausschließlich auf
 Anweisung der Bauleitung
Menge: 1,000 h

**05.21.0160 Arbeiter*innen und Helfer*innen**
Einsatz von Mitarbeitenden im Garten- und Landschaftsba
u im Rahmen von Stundenlohnarbeiten, ausschließlich auf
 Anweisung der Bauleitung
Menge: 1,000 h

#### Bauteil 05.22 GA Von-Graefe-Straße (0551)

**05.22.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 728 m²
Menge: 728,000 m²

**05.22.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 120 m²
Menge: 360,000 m²

**05.22.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 608 m²
Menge: 1824,000 m²

**05.22.0040 Gehölzrandschnitt durchführen.**
Gehölzrand aus verschiedenen Gehölzen zur
Wegefreihaltung sauber geschnitten halten,
Schnittgut, sowie alle beschädigten und
abgestorbenen Pflanzenteile entfernen, Material laden
und zur Verwendung des AN abfahren.
Habitus der Gehölzhöhe und -breite nach Angabe der
Bauleitung, Höhe ca. 150 cm bis 450 cm,
Abrechnung nach geschnittenen Flächen.

Anzahl der Pflegegänge: 2 St.
Menge: 120,000 lfdm

**05.22.0050 Wassergebundene Wegedecke pflegen**
Wassergebundene Wegedecke mechanisch von pflanzlichem B
ewuchs reinigen.Anfallendes Material laden und zur Verw
endung des AN abfahren.Teilflächen bei Bedarf mit zu li
eferndem Dolomitbrechsand,Körnung: 0/5mm,Farbe: wie vor
handen,andecken. Wegedecke nach Pflegegang unter Wasser
zugabe abwalzen. Ausführung in Teilflächen.
Abrechnung: nach Voraufmaß der bewachsenen Flächen.

2 Pflegegänge a 163 m²
Menge: 326,000 m²

**05.22.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.085 m²
Menge: 20850,000 m²

**05.22.0070 Rasen- und Wegeflächen von Laub säubern**
Rasen- und Wegeflächen nach Beendigung des
Laubfalles von Laub und Unrat säubern, anfallendes
Material laden und zur Verwendung des AN abfahren.
Ausführung in Teilflächen. Ein Anspruch auf Bezahlung
besteht nur für die Flächen, die auf Anweisung des AG
gesäubert worden sind.

2 Pflegegänge a 2.248 m²
Menge: 4496,000 m²

**05.22.0080 Landschaftsgärtner*innen**
Einsatz von Mitarbeitenden im Garten- und Landschaftsba
u im Rahmen von Stundenlohnarbeiten, ausschließlich auf
 Anweisung der Bauleitung
Menge: 1,000 h

**05.22.0090 Arbeiter*innen und Helfer*innen**
Einsatz von Mitarbeitenden im Garten- und Landschaftsba
u im Rahmen von Stundenlohnarbeiten, ausschließlich auf
 Anweisung der Bauleitung
Menge: 1,000 h

#### Bauteil 05.23 GA Dieter-aus-dem-Siepen-Platz (0713)

**05.23.0010 Wassergebundene Wegedecke pflegen**
Wassergebundene Wegedecke mechanisch von pflanzlichem B
ewuchs reinigen.Anfallendes Material laden und zur Verw
endung des AN abfahren.Teilflächen bei Bedarf mit zu li
eferndem Dolomitbrechsand,Körnung: 0/5mm,Farbe: wie vor
handen,andecken. Wegedecke nach Pflegegang unter Wasser
zugabe abwalzen. Ausführung in Teilflächen.
Abrechnung: nach Voraufmaß der bewachsenen Flächen.

2 Pflegegänge a 66 m²
Menge: 132,000 m²

**05.23.0020 Pflasterfläche pflegen**
Befestigte Flächen aus Betonsteinpflaster oder -platten
,
bzw. Natursteinpflaster oder -platten, mechanisch oder
von Hand von pflanzlichem Bewuchs reinigen.Anfallendes
Material laden und zur Verwendung des AN abfahren.
Wegebeläge mit Brechsand 0/2 nachfugen bzw. einschlämme
n.
Überschüssiges Material entfernen und abfahren.
Ausführung in Teilflächen.
Abrechnung: nach Voraufmaß der bewachsenen Flächen.

2 Pflegegänge a 267 m²
Menge: 534,000 m²

**05.23.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 342 m²
Menge: 3420,000 m²

**05.23.0040 Rasen- und Wegeflächen von Laub säubern**
Rasen- und Wegeflächen nach Beendigung des
Laubfalles von Laub und Unrat säubern, anfallendes
Material laden und zur Verwendung des AN abfahren.
Ausführung in Teilflächen. Ein Anspruch auf Bezahlung
besteht nur für die Flächen, die auf Anweisung des AG
gesäubert worden sind.

2 Pflegegänge a 609 m²
Menge: 1218,000 m²

**05.23.0050 Landschaftsgärtner*innen**
Einsatz von Mitarbeitenden im Garten- und Landschaftsba
u im Rahmen von Stundenlohnarbeiten, ausschließlich auf
 Anweisung der Bauleitung
Menge: 1,000 h

**05.23.0060 Arbeiter*innen und Helfer*innen**
Einsatz von Mitarbeitenden im Garten- und Landschaftsba
u im Rahmen von Stundenlohnarbeiten, ausschließlich auf
 Anweisung der Bauleitung
Menge: 1,000 h

#### Bauteil 05.24 SpPl Charlottenstraße (0721) inkl. Bolzp

**05.24.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 727 m²
Menge: 727,000 m²

**05.24.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 727 m2
Menge: 2181,000 m²

**05.24.0030 Natur- bzw. Betonsteinkante pflegen**
Natur- bzw. Betonsteinkante mechanisch oder von Hand
von pflanzlichem Bewuchs reinigen.Anfallendes Material
laden und zur Verwendung des AN abfahren. Wegebeläge
bzw. Fugen mit Brechsand 0/2 nachfugen, einschlämmen.
Überschüssiges Material entfernen.
Ausführung in Teilflächen.
Abrechnung: nach Voraufmaß der bewachsenen Natur- bzw.
Betonsteinkanten.

2 Pflegegänge a 50 lfdm
Menge: 100,000 lfdm

**05.24.0040 Pflasterfläche pflegen**
Befestigte Flächen aus Betonsteinpflaster oder -platten
,
bzw. Natursteinpflaster oder -platten, mechanisch oder
von Hand von pflanzlichem Bewuchs reinigen.Anfallendes
Material laden und zur Verwendung des AN abfahren.
Wegebeläge mit Brechsand 0/2 nachfugen bzw. einschlämme
n.
Überschüssiges Material entfernen und abfahren.
Ausführung in Teilflächen.
Abrechnung: nach Voraufmaß der bewachsenen Flächen.

2 Pflegegänge a 291 m²
Menge: 582,000 m²

**05.24.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 116,60 m²
Menge: 5830,000 m²

**05.24.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 94,30 m²
Menge: 4715,000 m²

**05.24.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 48,30 m²
Menge: 2415,000 m²

**05.24.0080 Fallschutzmaterial Rheinsand**
Fallschutzmaterial
Rheinsand 0/2 liefern, abladen und höhengerecht einbaue
n, unter Beachtung der DIN EN 1176.

Abrechnung erfolgt nach Original-Lieferscheinen und Wie
gekarten.
Menge: 1,000 m³

**05.24.0090 Fallschutzmaterial Perlkies**
Fallschutzmaterial
Perlkies 2/8 liefern, abladen und höhengerecht einbauen
, unter Beachtung der DIN EN 1176.

Abrechnung erfolgt nach Original-Lieferscheinen und Wie
gekarten.
Menge: 1,000 m³

**05.24.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 284 m²
Menge: 2840,000 m²

**05.24.0110 Rasen- und Wegeflächen von Laub säubern**
Rasen- und Wegeflächen nach Beendigung des
Laubfalles von Laub und Unrat säubern, anfallendes
Material laden und zur Verwendung des AN abfahren.
Ausführung in Teilflächen. Ein Anspruch auf Bezahlung
besteht nur für die Flächen, die auf Anweisung des AG
gesäubert worden sind.

2 Pflegegänge a 575 m²
Menge: 1150,000 m²

**05.24.0120 Landschaftsgärtner*innen**
Einsatz von Mitarbeitenden im Garten- und Landschaftsba
u im Rahmen von Stundenlohnarbeiten, ausschließlich auf
 Anweisung der Bauleitung
Menge: 1,000 h

**05.24.0130 Arbeiter*innen und Helfer*innen**
Einsatz von Mitarbeitenden im Garten- und Landschaftsba
u im Rahmen von Stundenlohnarbeiten, ausschließlich auf
 Anweisung der Bauleitung
Menge: 1,000 h

#### Bauteil 05.25 GA Kardinal-Graf-Galen-Straße (0747)

**05.25.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 475 m²
Menge: 475,000 m²

**05.25.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 145 m²
Menge: 435,000 m²

**05.25.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 330 m²
Menge: 990,000 m²

**05.25.0040 Gehölzrandschnitt durchführen.**
Gehölzrand aus verschiedenen Gehölzen zur
Wegefreihaltung sauber geschnitten halten,
Schnittgut, sowie alle beschädigten und
abgestorbenen Pflanzenteile entfernen, Material laden
und zur Verwendung des AN abfahren.
Habitus der Gehölzhöhe und -breite nach Angabe der
Bauleitung, Höhe ca. 100 cm bis 150 cm,
Abrechnung nach geschnittenen Flächen.

Anzahl der Pflegegänge: 2 St.
Menge: 100,000 lfdm

**05.25.0050 Wassergebundene Wegedecke pflegen**
Wassergebundene Wegedecke mechanisch von pflanzlichem B
ewuchs reinigen.Anfallendes Material laden und zur Verw
endung des AN abfahren.Teilflächen bei Bedarf mit zu li
eferndem Dolomitbrechsand,Körnung: 0/5mm,Farbe: wie vor
handen,andecken. Wegedecke nach Pflegegang unter Wasser
zugabe abwalzen. Ausführung in Teilflächen.
Abrechnung: nach Voraufmaß der bewachsenen Flächen.

2 Pflegegänge a 237 m²
Menge: 474,000 m²

**05.25.0060 Natur- bzw. Betonsteinkante pflegen**
Natur- bzw. Betonsteinkante mechanisch oder von Hand
von pflanzlichem Bewuchs reinigen.Anfallendes Material
laden und zur Verwendung des AN abfahren. Wegebeläge
bzw. Fugen mit Brechsand 0/2 nachfugen, einschlämmen.
Überschüssiges Material entfernen.
Ausführung in Teilflächen.
Abrechnung: nach Voraufmaß der bewachsenen Natur- bzw.
Betonsteinkanten.

2 Pflegegänge a 150 lfdm
Menge: 300,000 lfdm

**05.25.0070 Pflasterfläche pflegen**
Befestigte Flächen aus Betonsteinpflaster oder -platten
,
bzw. Natursteinpflaster oder -platten, mechanisch oder
von Hand von pflanzlichem Bewuchs reinigen.Anfallendes
Material laden und zur Verwendung des AN abfahren.
Wegebeläge mit Brechsand 0/2 nachfugen bzw. einschlämme
n.
Überschüssiges Material entfernen und abfahren.
Ausführung in Teilflächen.
Abrechnung: nach Voraufmaß der bewachsenen Flächen.

2 Pflegegänge a 111 m²
Menge: 222,000 m²

**05.25.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.338 m²
Menge: 13380,000 m²

**05.25.0090 Rasen- und Wegeflächen von Laub säubern**
Rasen- und Wegeflächen nach Beendigung des
Laubfalles von Laub und Unrat säubern, anfallendes
Material laden und zur Verwendung des AN abfahren.
Ausführung in Teilflächen. Ein Anspruch auf Bezahlung
besteht nur für die Flächen, die auf Anweisung des AG
gesäubert worden sind.

2 Pflegegänge a 1.707,50 m²
Menge: 3415,000 m²

**05.25.0100 Landschaftsgärtner*innen**
Einsatz von Mitarbeitenden im Garten- und Landschaftsba
u im Rahmen von Stundenlohnarbeiten, ausschließlich auf
 Anweisung der Bauleitung
Menge: 1,000 h

**05.25.0110 Arbeiter*innen und Helfer*innen**
Einsatz von Mitarbeitenden im Garten- und Landschaftsba
u im Rahmen von Stundenlohnarbeiten, ausschließlich auf
 Anweisung der Bauleitung
Menge: 1,000 h

#### Bauteil 05.26 BF Tourainer Ring (1261)

**05.26.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 267 m²
Menge: 2670,000 m²

**05.26.0020 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

  1 Rasenschnitt a 2.114
 m²
Menge: 2114,000 m²

**05.26.0030 Rasen- und Wegeflächen von Laub säubern**
Rasen- und Wegeflächen nach Beendigung des
Laubfalles von Laub und Unrat säubern, anfallendes
Material laden und zur Verwendung des AN abfahren.
Ausführung in Teilflächen. Ein Anspruch auf Bezahlung
besteht nur für die Flächen, die auf Anweisung des AG
gesäubert worden sind.

2 Pflegegänge a 267 m²
Menge: 534,000 m²

**05.26.0040 Landschaftsgärtner*innen**
Einsatz von Mitarbeitenden im Garten- und Landschaftsba
u im Rahmen von Stundenlohnarbeiten, ausschließlich auf
 Anweisung der Bauleitung
Menge: 1,000 h

**05.26.0050 Arbeiter*innen und Helfer*innen**
Einsatz von Mitarbeitenden im Garten- und Landschaftsba
u im Rahmen von Stundenlohnarbeiten, ausschließlich auf
 Anweisung der Bauleitung
Menge: 1,000 h

#### Bauteil 05.27 SpPl Dickswall / Oststraße (0543)

**05.27.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 879 m²
Menge: 879,000 m²

**05.27.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 879 m²
Menge: 2637,000 m²

**05.27.0030 Wassergebundene Wegedecke pflegen**
Wassergebundene Wegedecke mechanisch von pflanzlichem B
ewuchs reinigen.Anfallendes Material laden und zur Verw
endung des AN abfahren.Teilflächen bei Bedarf mit zu li
eferndem Dolomitbrechsand,Körnung: 0/5mm,Farbe: wie vor
handen,andecken. Wegedecke nach Pflegegang unter Wasser
zugabe abwalzen. Ausführung in Teilflächen.
Abrechnung: nach Voraufmaß der bewachsenen Flächen.

2 Pflegegänge a 291 m²
Menge: 582,000 m²

**05.27.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 23,90 m²
Menge: 1195,000 m²

**05.27.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 172,40 m²
Menge: 8620,000 m²

**05.27.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 26,80 m²
Menge: 1340,000 m²

**05.27.0070 Fallschutzmaterial Rheinsand**
Fallschutzmaterial
Rheinsand 0/2 liefern, abladen und höhengerecht einbaue
n, unter Beachtung der DIN EN 1176.

Abrechnung erfolgt nach Original-Lieferscheinen und Wie
gekarten.
Menge: 1,000 m³

**05.27.0080 Fallschutzmaterial Perlkies**
Fallschutzmaterial
Perlkies 2/8 liefern, abladen und höhengerecht einbauen
, unter Beachtung der DIN EN 1176.

Abrechnung erfolgt nach Original-Lieferscheinen und Wie
gekarten.
Menge: 1,000 m³

**05.27.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 538 m²
Menge: 5380,000 m²

**05.27.0100 Rasen- und Wegeflächen von Laub säubern**
Rasen- und Wegeflächen nach Beendigung des
Laubfalles von Laub und Unrat säubern, anfallendes
Material laden und zur Verwendung des AN abfahren.
Ausführung in Teilflächen. Ein Anspruch auf Bezahlung
besteht nur für die Flächen, die auf Anweisung des AG
gesäubert worden sind.

2 Pflegegänge a 829 m²
Menge: 1658,000 m²

**05.27.0110 Landschaftsgärtner*innen**
Einsatz von Mitarbeitenden im Garten- und Landschaftsba
u im Rahmen von Stundenlohnarbeiten, ausschließlich auf
 Anweisung der Bauleitung
Menge: 1,000 h

**05.27.0120 Arbeiter*innen und Helfer*innen**
Einsatz von Mitarbeitenden im Garten- und Landschaftsba
u im Rahmen von Stundenlohnarbeiten, ausschließlich auf
 Anweisung der Bauleitung
Menge: 1,000 h

#### Bauteil 05.28 GA Dickswall / Kämpchenstraße (0602)

**05.28.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 22 m²
Menge: 22,000 m²

**05.28.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 22 m²
Menge: 66,000 m²

**05.28.0030 Pflasterfläche pflegen**
Befestigte Flächen aus Betonsteinpflaster oder -platten
,
bzw. Natursteinpflaster oder -platten, mechanisch oder
von Hand von pflanzlichem Bewuchs reinigen.Anfallendes
Material laden und zur Verwendung des AN abfahren.
Wegebeläge mit Brechsand 0/2 nachfugen bzw. einschlämme
n.
Überschüssiges Material entfernen und abfahren.
Ausführung in Teilflächen.
Abrechnung: nach Voraufmaß der bewachsenen Flächen.

2 Pfllegegänge a 156 m²
Menge: 312,000 m²

**05.28.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 453 m²
Menge: 4530,000 m²

**05.28.0050 Rasen- und Wegeflächen von Laub säubern**
Rasen- und Wegeflächen nach Beendigung des
Laubfalles von Laub und Unrat säubern, anfallendes
Material laden und zur Verwendung des AN abfahren.
Ausführung in Teilflächen. Ein Anspruch auf Bezahlung
besteht nur für die Flächen, die auf Anweisung des AG
gesäubert worden sind.

2 Pflegegänge a 609 m²
Menge: 1318,000 m²

**05.28.0060 Landschaftsgärtner*innen**
Einsatz von Mitarbeitenden im Garten- und Landschaftsba
u im Rahmen von Stundenlohnarbeiten, ausschließlich auf
 Anweisung der Bauleitung
Menge: 1,000 h

**05.28.0070 Arbeiter*innen und Helfer*innen**
Einsatz von Mitarbeitenden im Garten- und Landschaftsba
u im Rahmen von Stundenlohnarbeiten, ausschließlich auf
 Anweisung der Bauleitung
Menge: 1,000 h

#### Bauteil 05.29 GA Ehrenmal Kettwiger Straße (0603)

**05.29.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 1.076 m²
Menge: 1076,000 m²

**05.29.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 19 m²
Menge: 57,000 m²

**05.29.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge  1.057 m²
Menge: 3171,000 m²

**05.29.0040 Wassergebundene Wegedecke pflegen**
Wassergebundene Wegedecke mechanisch von pflanzlichem B
ewuchs reinigen.Anfallendes Material laden und zur Verw
endung des AN abfahren.Teilflächen bei Bedarf mit zu li
eferndem Dolomitbrechsand,Körnung: 0/5mm,Farbe: wie vor
handen,andecken. Wegedecke nach Pflegegang unter Wasser
zugabe abwalzen. Ausführung in Teilflächen.
Abrechnung: nach Voraufmaß der bewachsenen Flächen.

2 Pflegegänge a 463 m²
Menge: 926,000 m²

**05.29.0050 Natur- bzw. Betonsteinkante pflegen**
Natur- bzw. Betonsteinkante mechanisch oder von Hand
von pflanzlichem Bewuchs reinigen.Anfallendes Material
laden und zur Verwendung des AN abfahren. Wegebeläge
bzw. Fugen mit Brechsand 0/2 nachfugen, einschlämmen.
Überschüssiges Material entfernen.
Ausführung in Teilflächen.
Abrechnung: nach Voraufmaß der bewachsenen Natur- bzw.
Betonsteinkanten.

2 Pflegegänge a 50 lfdm
Menge: 100,000 lfdm

**05.29.0060 Pflasterfläche pflegen**
Befestigte Flächen aus Betonsteinpflaster oder -platten
,
bzw. Natursteinpflaster oder -platten, mechanisch oder
von Hand von pflanzlichem Bewuchs reinigen.Anfallendes
Material laden und zur Verwendung des AN abfahren.
Wegebeläge mit Brechsand 0/2 nachfugen bzw. einschlämme
n.
Überschüssiges Material entfernen und abfahren.
Ausführung in Teilflächen.
Abrechnung: nach Voraufmaß der bewachsenen Flächen.

2 Pflegegänge a 432 m²
Menge: 864,000 m²

**05.29.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 4.351 m²
Menge: 43510,000 m²

**05.29.0080 Rasen- und Wegeflächen von Laub säubern**
Rasen- und Wegeflächen nach Beendigung des
Laubfalles von Laub und Unrat säubern, anfallendes
Material laden und zur Verwendung des AN abfahren.
Ausführung in Teilflächen. Ein Anspruch auf Bezahlung
besteht nur für die Flächen, die auf Anweisung des AG
gesäubert worden sind.

2 Pflegegänge a 5.247  m²
Menge: 10494,000 m²

**05.29.0090 Landschaftsgärtner*innen**
Einsatz von Mitarbeitenden im Garten- und Landschaftsba
u im Rahmen von Stundenlohnarbeiten, ausschließlich auf
 Anweisung der Bauleitung
Menge: 1,000 h

**05.29.0100 Arbeiter*innen und Helfer*innen**
Einsatz von Mitarbeitenden im Garten- und Landschaftsba
u im Rahmen von Stundenlohnarbeiten, ausschließlich auf
 Anweisung der Bauleitung
Menge: 1,000 h

#### Bauteil 05.30 SpPl Kettwiger Straße (0654)

**05.30.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 603 m²
Menge: 549,000 m²

**05.30.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 530 m²
Menge: 1590,000 m²

**05.30.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 73 m²
Menge: 219,000 m²

**05.30.0040 Gehölzrandschnitt durchführen.**
Gehölzrand aus verschiedenen Gehölzen zur
Wegefreihaltung sauber geschnitten halten,
Schnittgut, sowie alle beschädigten und
abgestorbenen Pflanzenteile entfernen, Material laden
und zur Verwendung des AN abfahren.
Habitus der Gehölzhöhe und -breite nach Angabe der
Bauleitung, Höhe ca. 100 cm bis 150 cm,
Abrechnung nach geschnittenen Flächen.

Anzahl der Pflegegänge: 2 St.
Menge: 80,000 lfdm

**05.30.0050 Wassergebundene Wegedecke pflegen**
Wassergebundene Wegedecke mechanisch von pflanzlichem B
ewuchs reinigen.Anfallendes Material laden und zur Verw
endung des AN abfahren.Teilflächen bei Bedarf mit zu li
eferndem Dolomitbrechsand,Körnung: 0/5mm,Farbe: wie vor
handen,andecken. Wegedecke nach Pflegegang unter Wasser
zugabe abwalzen. Ausführung in Teilflächen.
Abrechnung: nach Voraufmaß der bewachsenen Flächen.

2 Pflegegänge a 193 m²
Menge: 386,000 m²

**05.30.0060 Pflasterfläche pflegen**
Befestigte Flächen aus Betonsteinpflaster oder -platten
,
bzw. Natursteinpflaster oder -platten, mechanisch oder
von Hand von pflanzlichem Bewuchs reinigen.Anfallendes
Material laden und zur Verwendung des AN abfahren.
Wegebeläge mit Brechsand 0/2 nachfugen bzw. einschlämme
n.
Überschüssiges Material entfernen und abfahren.
Ausführung in Teilflächen.
Abrechnung: nach Voraufmaß der bewachsenen Flächen.

2 Pflegegänge a 81 m²
Menge: 162,000 m²

**05.30.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 69 m²
Menge: 3450,000 m²

**05.30.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 7,10 m²
Menge: 355,000 m²

**05.30.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 47 m²
Menge: 2350,000 m²

**05.30.0100 Fallschutzmaterial Rheinsand**
Fallschutzmaterial
Rheinsand 0/2 liefern, abladen und höhengerecht einbaue
n, unter Beachtung der DIN EN 1176.

Abrechnung erfolgt nach Original-Lieferscheinen und Wie
gekarten.
Menge: 1,000 m³

**05.30.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 669 m²
Menge: 6690,000 m²

**05.30.0120 Rasen- und Wegeflächen von Laub säubern**
Rasen- und Wegeflächen nach Beendigung des
Laubfalles von Laub und Unrat säubern, anfallendes
Material laden und zur Verwendung des AN abfahren.
Ausführung in Teilflächen. Ein Anspruch auf Bezahlung
besteht nur für die Flächen, die auf Anweisung des AG
gesäubert worden sind.

2 Pflegegänge a 943 m²
Menge: 1886,000 m²

**05.30.0130 Landschaftsgärtner*innen**
Einsatz von Mitarbeitenden im Garten- und Landschaftsba
u im Rahmen von Stundenlohnarbeiten, ausschließlich auf
 Anweisung der Bauleitung
Menge: 1,000 h

**05.30.0140 Arbeiter*innen und Helfer*innen**
Einsatz von Mitarbeitenden im Garten- und Landschaftsba
u im Rahmen von Stundenlohnarbeiten, ausschließlich auf
 Anweisung der Bauleitung
Menge: 1,000 h

#### Bauteil 05.31 GA Dimbeck (Freilichtbühne) (0605) inkl.

**05.31.0010 Gehölzrandschnitt durchführen.**
Gehölzrand aus verschiedenen Gehölzen zur
Wegefreihaltung sauber geschnitten halten,
Schnittgut, sowie alle beschädigten und
abgestorbenen Pflanzenteile entfernen, Material laden
und zur Verwendung des AN abfahren.
Habitus der Gehölzhöhe und -breite nach Angabe der
Bauleitung, Höhe ca. 100 cm bis 150 cm,
Abrechnung nach geschnittenen Flächen.

Anzahl der Pflegegänge: 2 St.
Menge: 500,000 lfdm

**05.31.0020 Gehölzrandschnitt durchführen.**
Gehölzrand aus verschiedenen Gehölzen zur
Wegefreihaltung sauber geschnitten halten,
Schnittgut, sowie alle beschädigten und
abgestorbenen Pflanzenteile entfernen, Material laden
und zur Verwendung des AN abfahren.
Habitus der Gehölzhöhe und -breite nach Angabe der
Bauleitung, Höhe ca. 150 cm bis 450 cm,
Abrechnung nach geschnittenen Flächen.

Anzahl der Pflegegänge: 2 St.
Menge: 500,000 lfdm

**05.31.0030 Wassergebundene Wegedecke pflegen**
Wassergebundene Wegedecke mechanisch von pflanzlichem B
ewuchs reinigen.Anfallendes Material laden und zur Verw
endung des AN abfahren.Teilflächen bei Bedarf mit zu li
eferndem Dolomitbrechsand,Körnung: 0/5mm,Farbe: wie vor
handen,andecken. Wegedecke nach Pflegegang unter Wasser
zugabe abwalzen. Ausführung in Teilflächen.
Abrechnung: nach Voraufmaß der bewachsenen Flächen.

2 Pflegegänge a 4.573 m²
Menge: 9146,000 m²

**05.31.0040 Natur- bzw. Betonsteinkante pflegen**
Natur- bzw. Betonsteinkante mechanisch oder von Hand
von pflanzlichem Bewuchs reinigen.Anfallendes Material
laden und zur Verwendung des AN abfahren. Wegebeläge
bzw. Fugen mit Brechsand 0/2 nachfugen, einschlämmen.
Überschüssiges Material entfernen.
Ausführung in Teilflächen.
Abrechnung: nach Voraufmaß der bewachsenen Natur- bzw.
Betonsteinkanten.

2 Pflegegänge a 250 lfdm
Menge: 500,000 lfdm

**05.31.0050 Pflasterfläche pflegen**
Befestigte Flächen aus Betonsteinpflaster oder -platten
,
bzw. Natursteinpflaster oder -platten, mechanisch oder
von Hand von pflanzlichem Bewuchs reinigen.Anfallendes
Material laden und zur Verwendung des AN abfahren.
Wegebeläge mit Brechsand 0/2 nachfugen bzw. einschlämme
n.
Überschüssiges Material entfernen und abfahren.
Ausführung in Teilflächen.
Abrechnung: nach Voraufmaß der bewachsenen Flächen.

2 Pflegegänge a 2.665 m²
Menge: 5330,000 m²

**05.31.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**05.31.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 79 m²
Menge: 3950,000 m²

**05.31.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 66,90 m²
Menge: 3345,000 m²

**05.31.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 39,40 m²
Menge: 1970,000 m²

**05.31.0100 Fallschutzmaterial Rheinsand**
Fallschutzmaterial
Rheinsand 0/2 liefern, abladen und höhengerecht einbaue
n, unter Beachtung der DIN EN 1176.

Abrechnung erfolgt nach Original-Lieferscheinen und Wie
gekarten.
Menge: 1,000 m³

**05.31.0110 Fallschutzmaterial Perlkies**
Fallschutzmaterial
Perlkies 2/8 liefern, abladen und höhengerecht einbauen
, unter Beachtung der DIN EN 1176.

Abrechnung erfolgt nach Original-Lieferscheinen und Wie
gekarten.
Menge: 1,000 m³

**05.31.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte  a 11.222 m²
Menge: 112220,000 m²

**05.31.0130 Rasen- und Wegeflächen von Laub säubern**
Rasen- und Wegeflächen nach Beendigung des
Laubfalles von Laub und Unrat säubern, anfallendes
Material laden und zur Verwendung des AN abfahren.
Ausführung in Teilflächen. Ein Anspruch auf Bezahlung
besteht nur für die Flächen, die auf Anweisung des AG
gesäubert worden sind.

2 Pflegegänge a 20.223  m²
Menge: 40446,000 m²

**05.31.0140 Landschaftsgärtner*innen**
Einsatz von Mitarbeitenden im Garten- und Landschaftsba
u im Rahmen von Stundenlohnarbeiten, ausschließlich auf
 Anweisung der Bauleitung
Menge: 1,000 h

**05.31.0150 Arbeiter*innen und Helfer*innen**
Einsatz von Mitarbeitenden im Garten- und Landschaftsba
u im Rahmen von Stundenlohnarbeiten, ausschließlich auf
 Anweisung der Bauleitung
Menge: 1,000 h

#### Bauteil 05.32 GA Priesterhof (0607) inkl. SpPl Witteki

**05.32.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.669 m²
Menge: 4669,000 m²

**05.32.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.669 m²
Menge: 14007,000 m²

**05.32.0030 Gehölzrandschnitt durchführen.**
Gehölzrand aus verschiedenen Gehölzen zur
Wegefreihaltung sauber geschnitten halten,
Schnittgut, sowie alle beschädigten und
abgestorbenen Pflanzenteile entfernen, Material laden
und zur Verwendung des AN abfahren.
Habitus der Gehölzhöhe und -breite nach Angabe der
Bauleitung, Höhe ca. 100 cm bis 150 cm,
Abrechnung nach geschnittenen Flächen.

Anzahl der Pflegegänge: 2 St.
Menge: 300,000 lfdm

**05.32.0040 Heckenschnitt durchführen**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 125,00 m²
Menge: 250,000 m²

**05.32.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 63 lfdm
Menge: 189,000 lfdm

**05.32.0060 Wassergebundene Wegedecke pflegen**
Wassergebundene Wegedecke mechanisch von pflanzlichem B
ewuchs reinigen.Anfallendes Material laden und zur Verw
endung des AN abfahren.Teilflächen bei Bedarf mit zu li
eferndem Dolomitbrechsand,Körnung: 0/5mm,Farbe: wie vor
handen,andecken. Wegedecke nach Pflegegang unter Wasser
zugabe abwalzen. Ausführung in Teilflächen.
Abrechnung: nach Voraufmaß der bewachsenen Flächen.

2 Pflegegänge a 747 m²
Menge: 1494,000 m²

**05.32.0070 Natur- bzw. Betonsteinkante pflegen**
Natur- bzw. Betonsteinkante mechanisch oder von Hand
von pflanzlichem Bewuchs reinigen.Anfallendes Material
laden und zur Verwendung des AN abfahren. Wegebeläge
bzw. Fugen mit Brechsand 0/2 nachfugen, einschlämmen.
Überschüssiges Material entfernen.
Ausführung in Teilflächen.
Abrechnung: nach Voraufmaß der bewachsenen Natur- bzw.
Betonsteinkanten.

2 Pflegegänge a 125 lfdm
Menge: 250,000 lfdm

**05.32.0080 Pflasterfläche pflegen**
Befestigte Flächen aus Betonsteinpflaster oder -platten
,
bzw. Natursteinpflaster oder -platten, mechanisch oder
von Hand von pflanzlichem Bewuchs reinigen.Anfallendes
Material laden und zur Verwendung des AN abfahren.
Wegebeläge mit Brechsand 0/2 nachfugen bzw. einschlämme
n.
Überschüssiges Material entfernen und abfahren.
Ausführung in Teilflächen.
Abrechnung: nach Voraufmaß der bewachsenen Flächen.

2 Pflegegänge a 2.644 m²
Menge: 5288,000 m²

**05.32.0090 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 12 m²
Menge: 600,000 m²

**05.32.0100 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 40 m²
Menge: 2000,000 m²

**05.32.0110 Fallschutzmaterial Rheinsand**
Fallschutzmaterial
Rheinsand 0/2 liefern, abladen und höhengerecht einbaue
n, unter Beachtung der DIN EN 1176.

Abrechnung erfolgt nach Original-Lieferscheinen und Wie
gekarten.
Menge: 1,000 m³

**05.32.0120 Fallschutzmaterial Perlkies**
Fallschutzmaterial
Perlkies 2/8 liefern, abladen und höhengerecht einbauen
, unter Beachtung der DIN EN 1176.

Abrechnung erfolgt nach Original-Lieferscheinen und Wie
gekarten.
Menge: 1,000 m³

**05.32.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 25.900 m²
Menge: 259000,000 m²

**05.32.0140 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: Agust / September

1 Rasenschnitt a 3.091 m²
Menge: 3091,000 m²

**05.32.0150 Landschaftsrasen mähen**
Landschaftsrasen entlang von
Wegen (b = 1,00 - 2,00 m) mähen.
Schnitthöhe 7 cm,
Schnittgut ist fachgerecht zu entsorgen,
Einbauten, Bäume, Papierkörbe, Bänke etc. sind
auszumähen. Abrechnung in der Abwicklung. Ausführungsze
itraum nach Absprache mit AG.

10 Rasenschnitte a 329 m²
Menge: 3290,000 m²

**05.32.0160 Rasen- und Wegeflächen von Laub säubern**
Rasen- und Wegeflächen nach Beendigung des
Laubfalles von Laub und Unrat säubern, anfallendes
Material laden und zur Verwendung des AN abfahren.
Ausführung in Teilflächen. Ein Anspruch auf Bezahlung
besteht nur für die Flächen, die auf Anweisung des AG
gesäubert worden sind.

2 Pflegegänge a 29.325 m²
Menge: 58650,000 m²

**05.32.0170 Landschaftsgärtner*innen**
Einsatz von Mitarbeitenden im Garten- und Landschaftsba
u im Rahmen von Stundenlohnarbeiten, ausschließlich auf
 Anweisung der Bauleitung
Menge: 1,000 h

**05.32.0180 Arbeiter*innen und Helfer*innen**
Einsatz von Mitarbeitenden im Garten- und Landschaftsba
u im Rahmen von Stundenlohnarbeiten, ausschließlich auf
 Anweisung der Bauleitung
Menge: 1,000 h

#### Bauteil 05.33 GA Schulstraße / Dohne (0608)

**05.33.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 438 m²
Menge: 438,000 m²

**05.33.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 219,5 m²
Menge: 658,500 m²

**05.33.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 218,5 m²
Menge: 655,500 m²

**05.33.0040 Gehölzrandschnitt durchführen.**
Gehölzrand aus verschiedenen Gehölzen zur
Wegefreihaltung sauber geschnitten halten,
Schnittgut, sowie alle beschädigten und
abgestorbenen Pflanzenteile entfernen, Material laden
und zur Verwendung des AN abfahren.
Habitus der Gehölzhöhe und -breite nach Angabe der
Bauleitung, Höhe ca. 100 cm bis 150 cm,
Abrechnung nach geschnittenen Flächen.

Anzahl der Pflegegänge: 2 St.
Menge: 30,000 lfdm

**05.33.0050 Gehölzrandschnitt durchführen.**
Gehölzrand aus verschiedenen Gehölzen zur
Wegefreihaltung sauber geschnitten halten,
Schnittgut, sowie alle beschädigten und
abgestorbenen Pflanzenteile entfernen, Material laden
und zur Verwendung des AN abfahren.
Habitus der Gehölzhöhe und -breite nach Angabe der
Bauleitung, Höhe ca. 150 cm bis 450 cm,
Abrechnung nach geschnittenen Flächen.

Anzahl der Pflegegänge: 2 St.
Menge: 30,000 lfdm

**05.33.0060 Wassergebundene Wegedecke pflegen**
Wassergebundene Wegedecke mechanisch von pflanzlichem B
ewuchs reinigen.Anfallendes Material laden und zur Verw
endung des AN abfahren.Teilflächen bei Bedarf mit zu li
eferndem Dolomitbrechsand,Körnung: 0/5mm,Farbe: wie vor
handen,andecken. Wegedecke nach Pflegegang unter Wasser
zugabe abwalzen. Ausführung in Teilflächen.
Abrechnung: nach Voraufmaß der bewachsenen Flächen.

2 Pflegegänge a 335 m²
Menge: 670,000 m²

**05.33.0070 Natur- bzw. Betonsteinkante pflegen**
Natur- bzw. Betonsteinkante mechanisch oder von Hand
von pflanzlichem Bewuchs reinigen.Anfallendes Material
laden und zur Verwendung des AN abfahren. Wegebeläge
bzw. Fugen mit Brechsand 0/2 nachfugen, einschlämmen.
Überschüssiges Material entfernen.
Ausführung in Teilflächen.
Abrechnung: nach Voraufmaß der bewachsenen Natur- bzw.
Betonsteinkanten.

2 Pflegegänge a 25 lfdm
Menge: 50,000 lfdm

**05.33.0080 Pflasterfläche pflegen**
Befestigte Flächen aus Betonsteinpflaster oder -platten
,
bzw. Natursteinpflaster oder -platten, mechanisch oder
von Hand von pflanzlichem Bewuchs reinigen.Anfallendes
Material laden und zur Verwendung des AN abfahren.
Wegebeläge mit Brechsand 0/2 nachfugen bzw. einschlämme
n.
Überschüssiges Material entfernen und abfahren.
Ausführung in Teilflächen.
Abrechnung: nach Voraufmaß der bewachsenen Flächen.

2 Pflegegänge a 264 m²
Menge: 528,000 m²

**05.33.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 2.062 m²
Menge: 20620,000 m²

**05.33.0100 Rasen- und Wegeflächen von Laub säubern**
Rasen- und Wegeflächen nach Beendigung des
Laubfalles von Laub und Unrat säubern, anfallendes
Material laden und zur Verwendung des AN abfahren.
Ausführung in Teilflächen. Ein Anspruch auf Bezahlung
besteht nur für die Flächen, die auf Anweisung des AG
gesäubert worden sind.

2 Pflegegänge a 2.661 m²
Menge: 5322,000 m²

**05.33.0110 Landschaftsgärtner*innen**
Einsatz von Mitarbeitenden im Garten- und Landschaftsba
u im Rahmen von Stundenlohnarbeiten, ausschließlich auf
 Anweisung der Bauleitung
Menge: 1,000 h

**05.33.0120 Arbeiter*innen und Helfer*innen**
Einsatz von Mitarbeitenden im Garten- und Landschaftsba
u im Rahmen von Stundenlohnarbeiten, ausschließlich auf
 Anweisung der Bauleitung
Menge: 1,000 h

#### Bauteil 05.34 SpPl Kämpchenstraße/Skatebordanlage (062

**05.34.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 398 m²
Menge: 2208,000 m²

**05.34.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 398 m²
Menge: 1194,000 m²

**05.34.0030 Gehölzrandschnitt durchführen.**
Gehölzrand aus verschiedenen Gehölzen zur
Wegefreihaltung sauber geschnitten halten,
Schnittgut, sowie alle beschädigten und
abgestorbenen Pflanzenteile entfernen, Material laden
und zur Verwendung des AN abfahren.
Habitus der Gehölzhöhe und -breite nach Angabe der
Bauleitung, Höhe ca. 100 cm bis 150 cm,
Abrechnung nach geschnittenen Flächen.

Anzahl der Pflegegänge: 2 St.
Menge: 292,000 lfdm

**05.34.0040 Natur- bzw. Betonsteinkante pflegen**
Natur- bzw. Betonsteinkante mechanisch oder von Hand
von pflanzlichem Bewuchs reinigen.Anfallendes Material
laden und zur Verwendung des AN abfahren. Wegebeläge
bzw. Fugen mit Brechsand 0/2 nachfugen, einschlämmen.
Überschüssiges Material entfernen.
Ausführung in Teilflächen.
Abrechnung: nach Voraufmaß der bewachsenen Natur- bzw.
Betonsteinkanten.

2 Pflegegänge a 50 lfdm
Menge: 100,000 lfdm

**05.34.0050 Entwässerungsrinne reinigen**
Die vorhandene Entwässerungsrinne ist zweimal nach Anwe
isung des Auftraggebers zu reinigen. Hierzu sind die Ab
deckungen zu öffnen bzw. aufzunehmen, vorhandener Unrat
 sowie organische Einträge vollständig aus der Rinne zu
 entfernen und fachgerecht zu entsorgen. Anschließend s
ind die Abdeckungen ordnungsgemäß wieder einzusetzen bz
w. zu schließen.

2 Pflegegänge a 18 lfdm
Menge: 36,000 lfdm

**05.34.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.211 m²
Menge: 12110,000 m²

**05.34.0070 Rasen- und Wegeflächen von Laub säubern**
Rasen- und Wegeflächen nach Beendigung des
Laubfalles von Laub und Unrat säubern, anfallendes
Material laden und zur Verwendung des AN abfahren.
Ausführung in Teilflächen. Ein Anspruch auf Bezahlung
besteht nur für die Flächen, die auf Anweisung des AG
gesäubert worden sind.

2 Pflegegänge a 1.211 m²
Menge: 2422,000 m²

**05.34.0080 Landschaftsgärtner*innen**
Einsatz von Mitarbeitenden im Garten- und Landschaftsba
u im Rahmen von Stundenlohnarbeiten, ausschließlich auf
 Anweisung der Bauleitung
Menge: 1,000 h

**05.34.0090 Arbeiter*innen und Helfer*innen**
Einsatz von Mitarbeitenden im Garten- und Landschaftsba
u im Rahmen von Stundenlohnarbeiten, ausschließlich auf
 Anweisung der Bauleitung
Menge: 1,000 h

#### Bauteil 05.35 GA Von-Bock-Straße (0641)

**05.35.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 401 m²
Menge: 401,000 m²

**05.35.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 119 m²
Menge: 357,000 m²

**05.35.0030 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**05.35.0040 Pflasterfläche pflegen**
Pflasterfläche aus Betonsteinpflaster oder -platten,
bzw. Natursteinpflaster oder -platten, mechanisch oder
von Hand von pflanzlichem Bewuchs reinigen, anfallendes
Material laden und zur Verwendung des AN abfahren.
Wegebeläge mit Brechsand 0/2 nachfugen, einschlämmen,
überschüssiges Material entfernen,
Ausführung in Teilflächen.
Abrechnung: nach Voraufmaß der bewachsenen Flächen.

2 Pflegegänge a 206 m²
Menge: 412,000 m²

**05.35.0050 Wegeflächen von Laub säubern**
Wegeflächen nach Beendigung des
Laubfalles von Laub und Unrat säubern, anfallendes
Material laden und zur Verwendung des AN abfahren.
Ausführung in Teilflächen. Ein Anspruch auf Bezahlung
besteht nur für die Flächen, die auf Anweisung des AG
gesäubert worden sind.

2 Pflegegänge a 3.420 m²
Menge: 6840,000 m²

**05.35.0060 Landschaftsgärtner*innen**
Einsatz von Mitarbeitenden im Garten- und Landschaftsba
u im Rahmen von Stundenlohnarbeiten, ausschließlich auf
 Anweisung der Bauleitung
Menge: 1,000 h

**05.35.0070 Arbeiter*innen und Helfer*innen**
Einsatz von Mitarbeitenden im Garten- und Landschaftsba
u im Rahmen von Stundenlohnarbeiten, ausschließlich auf
 Anweisung der Bauleitung
Menge: 1,000 h

#### Bauteil 05.36 SpPl Von-Bock-Straße (0642)

**05.36.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 350 m²
Menge: 350,000 m²

**05.36.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 350,00 m²
Menge: 1050,000 m²

**05.36.0030 Pflasterfläche pflegen**
Befestigte Flächen aus Betonsteinpflaster oder -platten
,
bzw. Natursteinpflaster oder -platten, mechanisch oder
von Hand von pflanzlichem Bewuchs reinigen.Anfallendes
Material laden und zur Verwendung des AN abfahren.
Wegebeläge mit Brechsand 0/2 nachfugen bzw. einschlämme
n.
Überschüssiges Material entfernen und abfahren.
Ausführung in Teilflächen.
Abrechnung: nach Voraufmaß der bewachsenen Flächen.

2 Pflegegänge a 60 m²
Menge: 120,000 m²

**05.36.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**05.36.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 54 m²
Menge: 2700,000 m²

**05.36.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18 m²
Menge: 900,000 m²

**05.36.0070 Fallschutzmaterial Rheinsand**
Fallschutzmaterial
Rheinsand 0/2 liefern, abladen und höhengerecht einbaue
n, unter Beachtung der DIN EN 1176.

Abrechnung erfolgt nach Original-Lieferscheinen und Wie
gekarten.
Menge: 1,000 m³

**05.36.0080 Fallschutzmaterial Perlkies**
Fallschutzmaterial
Perlkies 2/8 liefern, abladen und höhengerecht einbauen
, unter Beachtung der DIN EN 1176.

Abrechnung erfolgt nach Original-Lieferscheinen und Wie
gekarten.
Menge: 1,000 m³

**05.36.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

Rasen gehört zum Spielplatz!

10 Rasenschnitte a 400 m²
Menge: 4000,000 m²

**05.36.0100 Rasen- und Wegeflächen von Laub säubern**
Rasen- und Wegeflächen nach Beendigung des
Laubfalles von Laub und Unrat säubern, anfallendes
Material laden und zur Verwendung des AN abfahren.
Ausführung in Teilflächen. Ein Anspruch auf Bezahlung
besteht nur für die Flächen, die auf Anweisung des AG
gesäubert worden sind.

2 Pflegegänge a 460 m²
Menge: 920,000 m²

**05.36.0110 Landschaftsgärtner*innen**
Einsatz von Mitarbeitenden im Garten- und Landschaftsba
u im Rahmen von Stundenlohnarbeiten, ausschließlich auf
 Anweisung der Bauleitung
Menge: 1,000 h

**05.36.0120 Arbeiter*innen und Helfer*innen**
Einsatz von Mitarbeitenden im Garten- und Landschaftsba
u im Rahmen von Stundenlohnarbeiten, ausschließlich auf
 Anweisung der Bauleitung
Menge: 1,000 h

#### Bauteil 05.37 GA Wilhelmplatz (0649)

**05.37.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 142 m²
Menge: 142,000 m²

**05.37.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 142 m²
Menge: 426,000 m²

**05.37.0030 Wassergebundene Wegedecke pflegen**
Wassergebundene Wegedecke mechanisch von pflanzlichem B
ewuchs reinigen.Anfallendes Material laden und zur Verw
endung des AN abfahren.Teilflächen bei Bedarf mit zu li
eferndem Dolomitbrechsand,Körnung: 0/5mm,Farbe: wie vor
handen,andecken. Wegedecke nach Pflegegang unter Wasser
zugabe abwalzen. Ausführung in Teilflächen.
Abrechnung: nach Voraufmaß der bewachsenen Flächen.

2 Pflegegänge a 125 m²
Menge: 250,000 m²

**05.37.0040 Natur- bzw. Betonsteinkante pflegen**
Natur- bzw. Betonsteinkante mechanisch oder von Hand
von pflanzlichem Bewuchs reinigen.Anfallendes Material
laden und zur Verwendung des AN abfahren. Wegebeläge
bzw. Fugen mit Brechsand 0/2 nachfugen, einschlämmen.
Überschüssiges Material entfernen.
Ausführung in Teilflächen.
Abrechnung: nach Voraufmaß der bewachsenen Natur- bzw.
Betonsteinkanten.

2 Pflegegänge a 10 lfdm
Menge: 20,000 lfdm

**05.37.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 836 m²
Menge: 8360,000 m²

**05.37.0060 Rasen- und Wegeflächen von Laub säubern**
Rasen- und Wegeflächen nach Beendigung des
Laubfalles von Laub und Unrat säubern, anfallendes
Material laden und zur Verwendung des AN abfahren.
Ausführung in Teilflächen. Ein Anspruch auf Bezahlung
besteht nur für die Flächen, die auf Anweisung des AG
gesäubert worden sind.

2 Pflegegänge a 961 m²
Menge: 1922,000 m²

**05.37.0070 Landschaftsgärtner*innen**
Einsatz von Mitarbeitenden im Garten- und Landschaftsba
u im Rahmen von Stundenlohnarbeiten, ausschließlich auf
 Anweisung der Bauleitung
Menge: 1,000 h

**05.37.0080 Arbeiter*innen und Helfer*innen**
Einsatz von Mitarbeitenden im Garten- und Landschaftsba
u im Rahmen von Stundenlohnarbeiten, ausschließlich auf
 Anweisung der Bauleitung
Menge: 1,000 h

#### Bauteil 05.38 GA Kampstraße / Scharpenberg

**05.38.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 436 m²
Menge: 436,000 m²

**05.38.0020 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 436 m²
Menge: 1308,000 m²

**05.38.0030 Gehölzrandschnitt durchführen.**
Gehölzrand aus verschiedenen Gehölzen zur
Wegefreihaltung sauber geschnitten halten,
Schnittgut, sowie alle beschädigten und
abgestorbenen Pflanzenteile entfernen, Material laden
und zur Verwendung des AN abfahren.
Habitus der Gehölzhöhe und -breite nach Angabe der
Bauleitung, Höhe ca. 100 cm bis 150 cm,
Abrechnung nach geschnittenen Flächen.

Anzahl der Pflegegänge: 2 St.
Menge: 100,000 lfdm

**05.38.0040 Pflasterfläche pflegen**
Befestigte Flächen aus Betonsteinpflaster oder -platten
,
bzw. Natursteinpflaster oder -platten, mechanisch oder
von Hand von pflanzlichem Bewuchs reinigen.Anfallendes
Material laden und zur Verwendung des AN abfahren.
Wegebeläge mit Brechsand 0/2 nachfugen bzw. einschlämme
n.
Überschüssiges Material entfernen und abfahren.
Ausführung in Teilflächen.
Abrechnung: nach Voraufmaß der bewachsenen Flächen.

2 Pflegegänge a 283 m²
Menge: 566,000 m²

**05.38.0050 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 337 m²
Menge: 3370,000 m²

**05.38.0060 Rasen- und Wegeflächen von Laub säubern**
Rasen- und Wegeflächen nach Beendigung des
Laubfalles von Laub und Unrat säubern, anfallendes
Material laden und zur Verwendung des AN abfahren.
Ausführung in Teilflächen. Ein Anspruch auf Bezahlung
besteht nur für die Flächen, die auf Anweisung des AG
gesäubert worden sind.

2 Pflegegänge a 620 m²
Menge: 1240,000 m²

**05.38.0070 Landschaftsgärtner*innen**
Einsatz von Mitarbeitenden im Garten- und Landschaftsba
u im Rahmen von Stundenlohnarbeiten, ausschließlich auf
 Anweisung der Bauleitung
Menge: 1,000 h

**05.38.0080 Arbeiter*innen und Helfer*innen**
Einsatz von Mitarbeitenden im Garten- und Landschaftsba
u im Rahmen von Stundenlohnarbeiten, ausschließlich auf
 Anweisung der Bauleitung
Menge: 1,000 h

#### Bauteil 05.39 GA Kaiserstraße / Adolfstraße (0657)

**05.39.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 30 m²
Menge: 30,000 m²

**05.39.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 30 m²
Menge: 90,000 m²

**05.39.0030 Pflasterfläche pflegen**
Befestigte Flächen aus Betonsteinpflaster oder -platten
,
bzw. Natursteinpflaster oder -platten, mechanisch oder
von Hand von pflanzlichem Bewuchs reinigen.Anfallendes
Material laden und zur Verwendung des AN abfahren.
Wegebeläge mit Brechsand 0/2 nachfugen bzw. einschlämme
n.
Überschüssiges Material entfernen und abfahren.
Ausführung in Teilflächen.
Abrechnung: nach Voraufmaß der bewachsenen Flächen.

2 Pflegegänge a 33 m²
Menge: 66,000 m²

**05.39.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 860 m²
Menge: 8600,000 m²

**05.39.0050 Rasen- und Wegeflächen von Laub säubern**
Rasen- und Wegeflächen nach Beendigung des
Laubfalles von Laub und Unrat säubern, anfallendes
Material laden und zur Verwendung des AN abfahren.
Ausführung in Teilflächen. Ein Anspruch auf Bezahlung
besteht nur für die Flächen, die auf Anweisung des AG
gesäubert worden sind.

2 Pflegegänge a 893 m²
Menge: 1786,000 m²

**05.39.0060 Landschaftsgärtner*innen**
Einsatz von Mitarbeitenden im Garten- und Landschaftsba
u im Rahmen von Stundenlohnarbeiten, ausschließlich auf
 Anweisung der Bauleitung
Menge: 1,000 h

**05.39.0070 Arbeiter*innen und Helfer*innen**
Einsatz von Mitarbeitenden im Garten- und Landschaftsba
u im Rahmen von Stundenlohnarbeiten, ausschließlich auf
 Anweisung der Bauleitung
Menge: 1,000 h

#### Bauteil 05.40 SpPl Scharpenberg (0922)

**05.40.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 527 m²
Menge: 527,000 m²

**05.40.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 527 m²
Menge: 1581,000 m²

**05.40.0030 Gehölzrandschnitt durchführen.**
Gehölzrand aus verschiedenen Gehölzen zur
Wegefreihaltung sauber geschnitten halten,
Schnittgut, sowie alle beschädigten und
abgestorbenen Pflanzenteile entfernen, Material laden
und zur Verwendung des AN abfahren.
Habitus der Gehölzhöhe und -breite nach Angabe der
Bauleitung, Höhe ca. 100 cm bis 150 cm,
Abrechnung nach geschnittenen Flächen.

Anzahl der Pflegegänge: 2 St.
Menge: 50,000 lfdm

**05.40.0040 Natur- bzw. Betonsteinkante pflegen**
Natur- bzw. Betonsteinkante mechanisch oder von Hand
von pflanzlichem Bewuchs reinigen.Anfallendes Material
laden und zur Verwendung des AN abfahren. Wegebeläge
bzw. Fugen mit Brechsand 0/2 nachfugen, einschlämmen.
Überschüssiges Material entfernen.
Ausführung in Teilflächen.
Abrechnung: nach Voraufmaß der bewachsenen Natur- bzw.
Betonsteinkanten.

2 Pflegegänge a 100 lfdm
Menge: 200,000 lfdm

**05.40.0050 Pflasterfläche pflegen**
Befestigte Flächen aus Betonsteinpflaster oder -platten
,
bzw. Natursteinpflaster oder -platten, mechanisch oder
von Hand von pflanzlichem Bewuchs reinigen.Anfallendes
Material laden und zur Verwendung des AN abfahren.
Wegebeläge mit Brechsand 0/2 nachfugen bzw. einschlämme
n.
Überschüssiges Material entfernen und abfahren.
Ausführung in Teilflächen.
Abrechnung: nach Voraufmaß der bewachsenen Flächen.

2 Pflegegänge a 310 m²
Menge: 620,000 m²

**05.40.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 89,80 m²
Menge: 4490,000 m²

**05.40.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 37,50 m²
Menge: 1875,000 m²

**05.40.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 44,50 m²
Menge: 2225,000 m²

**05.40.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 61 m²
Menge: 3050,000 m²

**05.40.0100 Fallschutzmaterial Rheinsand**
Fallschutzmaterial
Rheinsand 0/2 liefern, abladen und höhengerecht einbaue
n, unter Beachtung der DIN EN 1176.

Abrechnung erfolgt nach Original-Lieferscheinen und Wie
gekarten.
Menge: 1,000 m³

**05.40.0110 Fallschutzmaterial Perlkies**
Fallschutzmaterial
Perlkies 2/8 liefern, abladen und höhengerecht einbauen
, unter Beachtung der DIN EN 1176.

Abrechnung erfolgt nach Original-Lieferscheinen und Wie
gekarten.
Menge: 1,000 m³

**05.40.0120 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 452 m²
Menge: 4520,000 m²

**05.40.0130 Rasen- und Wegeflächen von Laub säubern**
Rasen- und Wegeflächen nach Beendigung des
Laubfalles von Laub und Unrat säubern, anfallendes
Material laden und zur Verwendung des AN abfahren.
Ausführung in Teilflächen. Ein Anspruch auf Bezahlung
besteht nur für die Flächen, die auf Anweisung des AG
gesäubert worden sind.

2 Pflegegänge a 762 m²
Menge: 1524,000 m²

**05.40.0140 Landschaftsgärtner*innen**
Einsatz von Mitarbeitenden im Garten- und Landschaftsba
u im Rahmen von Stundenlohnarbeiten, ausschließlich auf
 Anweisung der Bauleitung
Menge: 1,000 h

**05.40.0150 Arbeiter*innen und Helfer*innen**
Einsatz von Mitarbeitenden im Garten- und Landschaftsba
u im Rahmen von Stundenlohnarbeiten, ausschließlich auf
 Anweisung der Bauleitung
Menge: 1,000 h

#### Bauteil 05.41 SpPl Tarnowitzer Straße (0923)

**05.41.0010 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 20 m²
Menge: 1000,000 m²

**05.41.0020 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 70 m²
Menge: 3500,000 m²

**05.41.0030 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 18,80 m²
Menge: 940,000 m²

**05.41.0040 Fallschutzmaterial Rheinsand**
Fallschutzmaterial
Rheinsand 0/2 liefern, abladen und höhengerecht einbaue
n, unter Beachtung der DIN EN 1176.

Abrechnung erfolgt nach Original-Lieferscheinen und Wie
gekarten.
Menge: 1,000 m³

**05.41.0050 Fallschutzmaterial Perlkies**
Fallschutzmaterial
Perlkies 2/8 liefern, abladen und höhengerecht einbauen
, unter Beachtung der DIN EN 1176.

Abrechnung erfolgt nach Original-Lieferscheinen und Wie
gekarten.
Menge: 1,000 m³

**05.41.0060 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 354 m²
Menge: 3540,000 m²

**05.41.0070 Rasen- und Wegeflächen von Laub säubern**
Rasen- und Wegeflächen nach Beendigung des
Laubfalles von Laub und Unrat säubern, anfallendes
Material laden und zur Verwendung des AN abfahren.
Ausführung in Teilflächen. Ein Anspruch auf Bezahlung
besteht nur für die Flächen, die auf Anweisung des AG
gesäubert worden sind.

2 Pflegegänge a 354 m²
Menge: 708,000 m²

**05.41.0080 Landschaftsgärtner*innen**
Einsatz von Mitarbeitenden im Garten- und Landschaftsba
u im Rahmen von Stundenlohnarbeiten, ausschließlich auf
 Anweisung der Bauleitung
Menge: 1,000 h

**05.41.0090 Arbeiter*innen und Helfer*innen**
Einsatz von Mitarbeitenden im Garten- und Landschaftsba
u im Rahmen von Stundenlohnarbeiten, ausschließlich auf
 Anweisung der Bauleitung
Menge: 1,000 h

#### Bauteil 05.42 BF Steinkuhle (1005)

**05.42.0010 Rasen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.
2 Flächen: neben Steinkuhle Nr.5 und  Nr. 33

10 Rasenschnitte a 175 m²
Menge: 1750,000 m²

**05.42.0020 Rasen- und Wegeflächen von Laub säubern**
Rasen- und Wegeflächen nach Beendigung des
Laubfalles von Laub und Unrat säubern, anfallendes
Material laden und zur Verwendung des AN abfahren.
Ausführung in Teilflächen. Ein Anspruch auf Bezahlung
besteht nur für die Flächen, die auf Anweisung des AG
gesäubert worden sind.
2 Flächen: neben Steinkuhle Nr.5 und  Nr. 33

2 Pflegegänge a 175 m²
Menge: 350,000 m²

**05.42.0030 Landschaftsgärtner*innen**
Einsatz von Mitarbeitenden im Garten- und Landschaftsba
u im Rahmen von Stundenlohnarbeiten, ausschließlich auf
 Anweisung der Bauleitung
Menge: 1,000 h

**05.42.0040 Arbeiter*innen und Helfer*innen**
Einsatz von Mitarbeitenden im Garten- und Landschaftsba
u im Rahmen von Stundenlohnarbeiten, ausschließlich auf
 Anweisung der Bauleitung
Menge: 1,000 h

#### Bauteil 05.43 BF Leybankstraße (1124)

**05.43.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.840 m²
Menge: 18400,000 m²

**05.43.0020 Rasen- und Wegeflächen von Laub säubern**
Rasen- und Wegeflächen nach Beendigung des
Laubfalles von Laub und Unrat säubern, anfallendes
Material laden und zur Verwendung des AN abfahren.
Ausführung in Teilflächen. Ein Anspruch auf Bezahlung
besteht nur für die Flächen, die auf Anweisung des AG
gesäubert worden sind.

2 Pflegegänge a 1.840 m²
Menge: 3680,000 m²

**05.43.0030 Landschaftsgärtner*innen**
Einsatz von Mitarbeitenden im Garten- und Landschaftsba
u im Rahmen von Stundenlohnarbeiten, ausschließlich auf
 Anweisung der Bauleitung
Menge: 1,000 h

**05.43.0040 Arbeiter*innen und Helfer*innen**
Einsatz von Mitarbeitenden im Garten- und Landschaftsba
u im Rahmen von Stundenlohnarbeiten, ausschließlich auf
 Anweisung der Bauleitung
Menge: 1,000 h

#### Bauteil 05.44 BF Grüneck (1232)

**05.44.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 170 m²

Die Rasenfläche ist eingezäunt und kann nur mit Handger
äten bearbeitet werden.
Menge: 1700,000 m²

**05.44.0020 Rasen- und Wegeflächen von Laub säubern**
Rasen- und Wegeflächen nach Beendigung des
Laubfalles von Laub und Unrat säubern, anfallendes
Material laden und zur Verwendung des AN abfahren.
Ausführung in Teilflächen. Ein Anspruch auf Bezahlung
besteht nur für die Flächen, die auf Anweisung des AG
gesäubert worden sind.

2 Pflegegänge a 170 m²

Die Rasenfläche ist eingezäunt und kann nur mit Handger
äten bearbeitet werden.
Menge: 340,000 m²

**05.44.0030 Landschaftsgärtner*innen**
Einsatz von Mitarbeitenden im Garten- und Landschaftsba
u im Rahmen von Stundenlohnarbeiten, ausschließlich auf
 Anweisung der Bauleitung
Menge: 1,000 h

**05.44.0040 Arbeiter*innen und Helfer*innen**
Einsatz von Mitarbeitenden im Garten- und Landschaftsba
u im Rahmen von Stundenlohnarbeiten, ausschließlich auf
 Anweisung der Bauleitung
Menge: 1,000 h

#### Bauteil 05.45 GA Festplatz Mausegattstraße (0529)

**05.45.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 300 m²
Menge: 300,000 m²

**05.45.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm

3 Pflegegänge a 250 m²
Menge: 750,000 m²

**05.45.0030 Gehölzfläche ohne Unterpflanzung**
Gehölzfläche der Strukturpflanzung ohne Unterpflanzung
ständig wildkrautfrei und gelockert halten,
Gehölzflächen unter Schonung des Wurzelwerkes und der
oberirdischen Teile lockern, Flächen von Wildkraut und
allem sonstigen Unrat säubern, Wurzelwildkräuter
ausgraben. Beschädigte und abgestorbene Pflanzenteile,
Selbstversamungen, sowie abgeblühte Blütenstände
fachgerecht entfernen. Anfallendes Material, Unrat und
Wildkraut laden und zur Verwendung des AN abfahren.
Bearbeitungsart: hacken bzw. kultivieren.
Bearbeitungstiefe: ca. 3 cm.

3 Pflegegänge a 50 m²
Menge: 150,000 m²

**05.45.0040 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**05.45.0050 Landschaftsgärtner*innen**
Einsatz von Mitarbeitenden im Garten- und Landschaftsba
u im Rahmen von Stundenlohnarbeiten, ausschließlich auf
 Anweisung der Bauleitung
Menge: 1,000 h

**05.45.0060 Arbeiter*innen und Helfer*innen**
Einsatz von Mitarbeitenden im Garten- und Landschaftsba
u im Rahmen von Stundenlohnarbeiten, ausschließlich auf
 Anweisung der Bauleitung
Menge: 1,000 h

#### Bauteil 05.46 SpPl Kreftenscheerstraße (0530)

**05.46.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 298 m²
Menge: 298,000 m²

**05.46.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 298 m²
Menge: 894,000 m²

**05.46.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte  a 126 m²
Menge: 252,000 m²

**05.46.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 30 lfdm
Menge: 90,000 lfdm

**05.46.0050 Pflasterfläche pflegen**
Befestigte Flächen aus Betonsteinpflaster oder -platten
,
bzw. Natursteinpflaster oder -platten, mechanisch oder
von Hand von pflanzlichem Bewuchs reinigen.Anfallendes
Material laden und zur Verwendung des AN abfahren.
Wegebeläge mit Brechsand 0/2 nachfugen bzw. einschlämme
n.
Überschüssiges Material entfernen und abfahren.
Ausführung in Teilflächen.
Abrechnung: nach Voraufmaß der bewachsenen Flächen.

2 Pflegegänge a 136 m²
Menge: 272,000 m²

**05.46.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 93,80 m²
Menge: 4690,000 m²

**05.46.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,60 m²
Menge: 580,000 m²

**05.46.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 29,50 m²
Menge: 1475,000 m²

**05.46.0090 Fallschutzmaterial Perlkies**
Fallschutzmaterial
Perlkies 2/8 liefern, abladen und höhengerecht einbauen
, unter Beachtung der DIN EN 1176.

Abrechnung erfolgt nach Original-Lieferscheinen und Wie
gekarten.
Menge: 1,000 m³

**05.46.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 446 m²
Menge: 4460,000 m²

**05.46.0110 Rasen- und Wegeflächen von Laub säubern**
Rasen- und Wegeflächen nach Beendigung des
Laubfalles von Laub und Unrat säubern, anfallendes
Material laden und zur Verwendung des AN abfahren.
Ausführung in Teilflächen. Ein Anspruch auf Bezahlung
besteht nur für die Flächen, die auf Anweisung des AG
gesäubert worden sind.

2 Pflegegänge a 582 m²
Menge: 1164,000 m²

**05.46.0120 Landschaftsgärtner*innen**
Einsatz von Mitarbeitenden im Garten- und Landschaftsba
u im Rahmen von Stundenlohnarbeiten, ausschließlich auf
 Anweisung der Bauleitung
Menge: 1,000 h

**05.46.0130 Arbeiter*innen und Helfer*innen**
Einsatz von Mitarbeitenden im Garten- und Landschaftsba
u im Rahmen von Stundenlohnarbeiten, ausschließlich auf
 Anweisung der Bauleitung
Menge: 1,000 h

#### Bauteil 05.47 SpPl Mausegattstraße (0531)

**05.47.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 200 m²
Menge: 200,000 m²

**05.47.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 200 m²
Menge: 600,000 m2

**05.47.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 144 m²
Menge: 288,000 m²

**05.47.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 40 lfdm.
Menge: 120,000 lfdm

**05.47.0050 Wassergebundene Wegedecke pflegen**
Wassergebundene Wegedecke mechanisch von pflanzlichem B
ewuchs reinigen.Anfallendes Material laden und zur Verw
endung des AN abfahren.Teilflächen bei Bedarf mit zu li
eferndem Dolomitbrechsand,Körnung: 0/5mm,Farbe: wie vor
handen,andecken. Wegedecke nach Pflegegang unter Wasser
zugabe abwalzen. Ausführung in Teilflächen.
Abrechnung: nach Voraufmaß der bewachsenen Flächen.

2 Pflegegänge a 30 m²
Menge: 60,000 m²

**05.47.0060 Natur- bzw. Betonsteinkante pflegen**
Natur- bzw. Betonsteinkante mechanisch oder von Hand
von pflanzlichem Bewuchs reinigen.Anfallendes Material
laden und zur Verwendung des AN abfahren. Wegebeläge
bzw. Fugen mit Brechsand 0/2 nachfugen, einschlämmen.
Überschüssiges Material entfernen.
Ausführung in Teilflächen.
Abrechnung: nach Voraufmaß der bewachsenen Natur- bzw.
Betonsteinkanten.

2 Pflegegang a 25 lfdm
Menge: 50,000 lfdm

**05.47.0070 Pflasterfläche pflegen**
Befestigte Flächen aus Betonsteinpflaster oder -platten
,
bzw. Natursteinpflaster oder -platten, mechanisch oder
von Hand von pflanzlichem Bewuchs reinigen.Anfallendes
Material laden und zur Verwendung des AN abfahren.
Wegebeläge mit Brechsand 0/2 nachfugen bzw. einschlämme
n.
Überschüssiges Material entfernen und abfahren.
Ausführung in Teilflächen.
Abrechnung: nach Voraufmaß der bewachsenen Flächen.

2 Pflegegänge a 90 m²
Menge: 180,000 m²

**05.47.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.Art der Spielplatzfläche: Sand
säubern, einschließlich der Wege- und Sandfläche, sowie
 der
Ausstattungsgegenstände, Unrat, Algen und pflanzlichen
Bewuchs entfernen,
Spielgeräte sind von Algenbelag und sonstigem Unrat zu

säubern, Spielsand bis 15 cm Tiefe lockern, Unrat aus

dem Spielsand aufnehmen, ausgeworfenen Sand

zurückbefördern.

Ausführung wöchentlich, sowie zusätzlich auf

Anweisung des AG.

Anfallender Unrat ist gemäß den Vorbedingungen zu entso
rgen.

50 Pflegegänge a 75,50 m²
Menge: 3775,000 m²

**05.47.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 196,80 m²
Menge: 9840,000 m²

**05.47.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 21,10 m²
Menge: 1055,000 m²

**05.47.0110 Fallschutzmaterial Rheinsand**
Fallschutzmaterial
Rheinsand 0/2 liefern, abladen und höhengerecht einbaue
n, unter Beachtung der DIN EN 1176.

Abrechnung erfolgt nach Original-Lieferscheinen und Wie
gekarten.
Menge: 1,000 m³

**05.47.0120 Fallschutzmaterial Perlkies**
Fallschutzmaterial
Perlkies 2/8 liefern, abladen und höhengerecht einbauen
, unter Beachtung der DIN EN 1176.

Abrechnung erfolgt nach Original-Lieferscheinen und Wie
gekarten.
Menge: 1,000 m³

**05.47.0130 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 40 m²
Menge: 400,000 m²

**05.47.0140 Rasen- und Wegeflächen von Laub säubern**
Rasen- und Wegeflächen nach Beendigung des
Laubfalles von Laub und Unrat säubern, anfallendes
Material laden und zur Verwendung des AN abfahren.
Ausführung in Teilflächen. Ein Anspruch auf Bezahlung
besteht nur für die Flächen, die auf Anweisung des AG
gesäubert worden sind.

2 Pflegegänge a 520 m²
Menge: 1040,000 m²

**05.47.0150 Landschaftsgärtner*innen**
Einsatz von Mitarbeitenden im Garten- und Landschaftsba
u im Rahmen von Stundenlohnarbeiten, ausschließlich auf
 Anweisung der Bauleitung
Menge: 1,000 h

**05.47.0160 Arbeiter*innen und Helfer*innen**
Einsatz von Mitarbeitenden im Garten- und Landschaftsba
u im Rahmen von Stundenlohnarbeiten, ausschließlich auf
 Anweisung der Bauleitung
Menge: 1,000 h

#### Bauteil 05.48 GA Obere Saarlandstraße (0606)

**05.48.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 3.613 m²
Menge: 3613,000 m²

**05.48.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 181 m²
Menge: 543,000 m²

**05.48.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 3.325 m²
Menge: 9975,000 m²

**05.48.0040 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 321,00 m²
Menge: 642,000 m²

**05.48.0050 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 108 m²
Menge: 324,000 lfdm

**05.48.0060 Wassergebundene Wegedecke pflegen**
Wassergebundene Wegedecke mechanisch von pflanzlichem B
ewuchs reinigen.Anfallendes Material laden und zur Verw
endung des AN abfahren.Teilflächen bei Bedarf mit zu li
eferndem Dolomitbrechsand,Körnung: 0/5mm,Farbe: wie vor
handen,andecken. Wegedecke nach Pflegegang unter Wasser
zugabe abwalzen. Ausführung in Teilflächen.
Abrechnung: nach Voraufmaß der bewachsenen Flächen.

2 Pflegegänge a 794 m²
Menge: 1588,000 m²

**05.48.0070 Natur- bzw. Betonsteinkante pflegen**
Natur- bzw. Betonsteinkante mechanisch oder von Hand
von pflanzlichem Bewuchs reinigen.Anfallendes Material
laden und zur Verwendung des AN abfahren. Wegebeläge
bzw. Fugen mit Brechsand 0/2 nachfugen, einschlämmen.
Überschüssiges Material entfernen.
Ausführung in Teilflächen.
Abrechnung: nach Voraufmaß der bewachsenen Natur- bzw.
Betonsteinkanten.

2 Pflegegang a 100 lfdm
Menge: 200,000 lfdm

**05.48.0080 Pflasterfläche pflegen**
Befestigte Flächen aus Betonsteinpflaster oder -platten
,
bzw. Natursteinpflaster oder -platten, mechanisch oder
von Hand von pflanzlichem Bewuchs reinigen.Anfallendes
Material laden und zur Verwendung des AN abfahren.
Wegebeläge mit Brechsand 0/2 nachfugen bzw. einschlämme
n.
Überschüssiges Material entfernen und abfahren.
Ausführung in Teilflächen.
Abrechnung: nach Voraufmaß der bewachsenen Flächen.

2 Pflegegänge a 126 m²
Menge: 252,000 m²

**05.48.0090 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 5.664 m²
Menge: 56640,000 m²

**05.48.0100 Rasen- und Wegeflächen von Laub säubern**
Rasen- und Wegeflächen nach Beendigung des
Laubfalles von Laub und Unrat säubern, anfallendes
Material laden und zur Verwendung des AN abfahren.
Ausführung in Teilflächen. Ein Anspruch auf Bezahlung
besteht nur für die Flächen, die auf Anweisung des AG
gesäubert worden sind.

2 Gänge a 6.584 m²
Menge: 13168,000 m²

**05.48.0110 Landschaftsgärtner*innen**
Einsatz von Mitarbeitenden im Garten- und Landschaftsba
u im Rahmen von Stundenlohnarbeiten, ausschließlich auf
 Anweisung der Bauleitung
Menge: 1,000 h

**05.48.0120 Arbeiter*innen und Helfer*innen**
Einsatz von Mitarbeitenden im Garten- und Landschaftsba
u im Rahmen von Stundenlohnarbeiten, ausschließlich auf
 Anweisung der Bauleitung
Menge: 1,000 h

#### Bauteil 05.49 SpPl Marienhof (0630)

**05.49.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 65 m²
Menge: 65,000 m²

**05.49.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 65 m²
Menge: 195,000 m²

**05.49.0030 Pflasterfläche pflegen**
Befestigte Flächen aus Betonsteinpflaster oder -platten
,
bzw. Natursteinpflaster oder -platten, mechanisch oder
von Hand von pflanzlichem Bewuchs reinigen.Anfallendes
Material laden und zur Verwendung des AN abfahren.
Wegebeläge mit Brechsand 0/2 nachfugen bzw. einschlämme
n.
Überschüssiges Material entfernen und abfahren.
Ausführung in Teilflächen.
Abrechnung: nach Voraufmaß der bewachsenen Flächen.

2 Pflegegänge a 134 m²
Menge: 268,000 m²

**05.49.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 13 m²
Menge: 650,000 m²

**05.49.0050 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 77 m²
Menge: 3850,000 m²

**05.49.0060 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 37,20 m²
Menge: 1860,000 m²

**05.49.0070 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 5,50 m²
Menge: 275,000 m²

**05.49.0080 Fallschutzmaterial Rheinsand**
Fallschutzmaterial
Rheinsand 0/2 liefern, abladen und höhengerecht einbaue
n, unter Beachtung der DIN EN 1176.

Abrechnung erfolgt nach Original-Lieferscheinen und Wie
gekarten.
Menge: 1,000 m³

**05.49.0090 Fallschutzmaterial Perlkies**
Fallschutzmaterial
Perlkies 2/8 liefern, abladen und höhengerecht einbauen
, unter Beachtung der DIN EN 1176.

Abrechnung erfolgt nach Original-Lieferscheinen und Wie
gekarten.
Menge: 1,000 m³

**05.49.0100 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 242 m²
Menge: 2420,000 m²

**05.49.0110 Rasen- und Wegeflächen von Laub säubern**
Rasen- und Wegeflächen nach Beendigung des
Laubfalles von Laub und Unrat säubern, anfallendes
Material laden und zur Verwendung des AN abfahren.
Ausführung in Teilflächen. Ein Anspruch auf Bezahlung
besteht nur für die Flächen, die auf Anweisung des AG
gesäubert worden sind.

2 Pflegegänge a 376 m²
Menge: 752,000 m²

**05.49.0120 Landschaftsgärtner*innen**
Einsatz von Mitarbeitenden im Garten- und Landschaftsba
u im Rahmen von Stundenlohnarbeiten, ausschließlich auf
 Anweisung der Bauleitung
Menge: 1,000 h

**05.49.0130 Arbeiter*innen und Helfer*innen**
Einsatz von Mitarbeitenden im Garten- und Landschaftsba
u im Rahmen von Stundenlohnarbeiten, ausschließlich auf
 Anweisung der Bauleitung
Menge: 1,000 h

#### Bauteil 05.50 SpPl Jahnstraße (0647)

**05.50.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 116 m²
Menge: 116,000 m²

**05.50.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 116 m²
Menge: 348,000 m²

**05.50.0030 Gehölzrandschnitt durchführen.**
Gehölzrand aus verschiedenen Gehölzen zur
Wegefreihaltung sauber geschnitten halten,
Schnittgut, sowie alle beschädigten und
abgestorbenen Pflanzenteile entfernen, Material laden
und zur Verwendung des AN abfahren.
Habitus der Gehölzhöhe und -breite nach Angabe der
Bauleitung, Höhe ca. 150 cm bis 450 cm,
Abrechnung nach geschnittenen Flächen.

Anzahl der Pflegegänge: 2 St.
Menge: 60,000 lfdm

**05.50.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 44,40 m²
Menge: 2220,000 m²

**05.50.0050 Unterhaltungspflege an Fallschutzflächen auf Spielplätzen. Rasenfläche n.**
Unterhaltungspflege an Fallschutzflächen auf Spielplätz
en,
Art der Spielplatzfläche: Rasenfläche,
im Bereich des Fallraumes, 1,50 m um das entsprechende
Spielgerät herum, sowie das Spielgerät selbst von Unrat
 säubern.
Durchführung der Säuberungen wöchentlich, sowie

zusätzliche Durchgänge nach Aufforderung durch den AG.

Anfallender Unrat ist gemäß den Vorbedingungen zu entso
rgen.

50 Pflegegänge a 16,50 m²
Menge: 825,000 m2

**05.50.0060 Fallschutzmaterial Rheinsand**
Fallschutzmaterial
Rheinsand 0/2 liefern, abladen und höhengerecht einbaue
n, unter Beachtung der DIN EN 1176.

Abrechnung erfolgt nach Original-Lieferscheinen und Wie
gekarten.
Menge: 1,000 m³

**05.50.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 390 m²
Menge: 3900,000 m²

**05.50.0080 Rasenflächen von Laub säubern**
Rasenflächen nach Beendigung des
Laubfalles von Laub und Unrat säubern, anfallendes
Material laden und zur Verwendung des AN abfahren.
Ausführung in Teilflächen. Ein Anspruch auf Bezahlung
besteht nur für die Flächen, die auf Anweisung des AG
gesäubert worden sind.

2 Pflegegänge a 390 m²
Menge: 780,000 m²

**05.50.0090 Landschaftsgärtner*innen**
Einsatz von Mitarbeitenden im Garten- und Landschaftsba
u im Rahmen von Stundenlohnarbeiten, ausschließlich auf
 Anweisung der Bauleitung
Menge: 1,000 h

**05.50.0100 Arbeiter*innen und Helfer*innen**
Einsatz von Mitarbeitenden im Garten- und Landschaftsba
u im Rahmen von Stundenlohnarbeiten, ausschließlich auf
 Anweisung der Bauleitung
Menge: 1,000 h

#### Bauteil 05.51 SpPl Witthausbusch (0763)

**05.51.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 460 m²
Menge: 460,000 m²

**05.51.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 980 m²
Menge: 1380,000 m²

**05.51.0030 Natur- bzw. Betonsteinkante pflegen**
Natur- bzw. Betonsteinkante mechanisch oder von Hand
von pflanzlichem Bewuchs reinigen.Anfallendes Material
laden und zur Verwendung des AN abfahren. Wegebeläge
bzw. Fugen mit Brechsand 0/2 nachfugen, einschlämmen.
Überschüssiges Material entfernen.
Ausführung in Teilflächen.
Abrechnung: nach Voraufmaß der bewachsenen Natur- bzw.
Betonsteinkanten.

2 Pflegegang a 25 lfdm
Menge: 50,000 lfdm

**05.51.0040 Pflasterfläche pflegen**
Befestigte Flächen aus Betonsteinpflaster oder -platten
,
bzw. Natursteinpflaster oder -platten, mechanisch oder
von Hand von pflanzlichem Bewuchs reinigen.Anfallendes
Material laden und zur Verwendung des AN abfahren.
Wegebeläge mit Brechsand 0/2 nachfugen bzw. einschlämme
n.
Überschüssiges Material entfernen und abfahren.
Ausführung in Teilflächen.
Abrechnung: nach Voraufmaß der bewachsenen Flächen.

2 Pflegegänge a 388 m²
Menge: 776,000 m²

**05.51.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 479,10 m²
Menge: 23955,000 m²

**05.51.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 194,50 m²
Menge: 9725,000 m²

**05.51.0070 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**05.51.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 22,50 m²
Menge: 1125,000 m²

**05.51.0090 Fallschutzmaterial Rheinsand**
Fallschutzmaterial
Rheinsand 0/2 liefern, abladen und höhengerecht einbaue
n, unter Beachtung der DIN EN 1176.

Abrechnung erfolgt nach Original-Lieferscheinen und Wie
gekarten.
Menge: 1,000 m³

**05.51.0100 Fallschutzmaterial Perlkies**
Fallschutzmaterial
Perlkies 2/8 liefern, abladen und höhengerecht einbauen
, unter Beachtung der DIN EN 1176.

Abrechnung erfolgt nach Original-Lieferscheinen und Wie
gekarten.
Menge: 1,000 m³

**05.51.0110 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 3.110 m²
Menge: 31100,000 m²

**05.51.0120 Rasen- und Wegeflächen von Laub säubern**
Rasen- und Wegeflächen nach Beendigung des
Laubfalles von Laub und Unrat säubern, anfallendes
Material laden und zur Verwendung des AN abfahren.
Ausführung in Teilflächen. Ein Anspruch auf Bezahlung
besteht nur für die Flächen, die auf Anweisung des AG
gesäubert worden sind.

2 Pflegegänge a 3.498 m²
Menge: 6996,000 m²

**05.51.0130 Landschaftsgärtner*innen**
Einsatz von Mitarbeitenden im Garten- und Landschaftsba
u im Rahmen von Stundenlohnarbeiten, ausschließlich auf
 Anweisung der Bauleitung
Menge: 1,000 h

**05.51.0140 Arbeiter*innen und Helfer*innen**
Einsatz von Mitarbeitenden im Garten- und Landschaftsba
u im Rahmen von Stundenlohnarbeiten, ausschließlich auf
 Anweisung der Bauleitung
Menge: 1,000 h

#### Bauteil 05.52 Bolzplatz Oppspring (0764)

**05.52.0010 Unterhaltungspflege Bolzplatz**
Bolzplatz pflegen, einschließlich der Wegefläche, sowie
 der Ausstattungsgegenstände, pflanzlichen Bewuchs und
Unrat entfernen.Ausführungen wöchentlich, sowie zusätzl
ich auf Anweisung des AG.Incl.kompletter Laubentfernung
 zum Ende des Pflegejahres.
Anfallender Unrat wird Eigentumes des AN und ist zu bes
eitigen.

50 Pflegegänge a 200 m²
Menge: 10000,000

**05.52.0020 Wegeflächen von Laub säubern**
Wegeflächen nach Beendigung des
Laubfalles von Laub und Unrat säubern, anfallendes
Material laden und zur Verwendung des AN abfahren.
Ausführung in Teilflächen. Ein Anspruch auf Bezahlung
besteht nur für die Flächen, die auf Anweisung des AG
gesäubert worden sind.

2 Pflegegänge a 200 m²
Menge: 400,000 m²

**05.52.0030 Wassergebundene Wegedecke pflegen**
Wassergebundene Wegedecke mechanisch von pflanzlichem B
ewuchs reinigen.Anfallendes Material laden und zur Verw
endung des AN abfahren.Teilflächen bei Bedarf mit zu li
eferndem Dolomitbrechsand,Körnung: 0/5mm,Farbe: wie vor
handen,andecken. Wegedecke nach Pflegegang unter Wasser
zugabe abwalzen. Ausführung in Teilflächen.
Abrechnung: nach Voraufmaß der bewachsenen Flächen.

2 Pflegegänge a 200 m²
Menge: 400,000 m²

**05.52.0040 Landschaftsgärtner*innen**
Einsatz von Mitarbeitenden im Garten- und Landschaftsba
u im Rahmen von Stundenlohnarbeiten, ausschließlich auf
 Anweisung der Bauleitung
Menge: 1,000 h

**05.52.0050 Arbeiter*innen und Helfer*innen**
Einsatz von Mitarbeitenden im Garten- und Landschaftsba
u im Rahmen von Stundenlohnarbeiten, ausschließlich auf
 Anweisung der Bauleitung
Menge: 1,000 h

#### Bauteil 05.53 SpPl Höltertal (Wald) (0774)

**05.53.0010 Wassergebundene Wegedecke pflegen**
Wassergebundene Wegedecke mechanisch von pflanzlichem B
ewuchs reinigen, anfallendes Material laden und zur Ver
wendung des AN abfahren.Teilflächen bei Bedarf mit zu l
ieferndem Dolomitbrechsand,Körnung: 0/5mm,Farbe: wie vo
rhanden,andecken. Wegedecke nach Pflegegang unter Wasse
rzugabe abwalzen. Ausführung in Teilflächen.
Abrechnung: nach Voraufmaß der bewachsenen Flächen.

2 Pflegegänge a 1 m²
Menge: 2,000 m2

**05.53.0020 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 77,30 m²
Menge: 3865,000 m²

**05.53.0030 Fallschutzmaterial Rheinsand**
Fallschutzmaterial
Rheinsand 0/2 liefern, abladen und höhengerecht einbaue
n, unter Beachtung der DIN EN 1176.

Abrechnung erfolgt nach Original-Lieferscheinen und Wie
gekarten.
Menge: 1,000 m³

**05.53.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 172 m²
Menge: 1720,000 m²

**05.53.0050 Rasen- und Wegeflächen von Laub säubern**
Rasen- und Wegeflächen nach Beendigung des
Laubfalles von Laub und Unrat säubern, anfallendes
Material laden und zur Verwendung des AN abfahren.
Ausführung in Teilflächen. Ein Anspruch auf Bezahlung
besteht nur für die Flächen, die auf Anweisung des AG
gesäubert worden sind.

2 Pflegegänge a 173 m²
Menge: 346,000 m²

**05.53.0060 Landschaftsgärtner*innen**
Einsatz von Mitarbeitenden im Garten- und Landschaftsba
u im Rahmen von Stundenlohnarbeiten, ausschließlich auf
 Anweisung der Bauleitung
Menge: 1,000 h

**05.53.0070 Arbeiter*innen und Helfer*innen**
Einsatz von Mitarbeitenden im Garten- und Landschaftsba
u im Rahmen von Stundenlohnarbeiten, ausschließlich auf
 Anweisung der Bauleitung
Menge: 1,000 h

#### Bauteil 05.54 SpPl Riekenbank (0885)

**05.54.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 147 m²
Menge: 147,000 m²

**05.54.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 147 m²
Menge: 441,000 m²

**05.54.0030 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 17,50 m²
Menge: 35,000 m²

**05.54.0040 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 35 lfdm
Menge: 105,000 lfdm

**05.54.0050 Wassergebundene Wegedecke pflegen**
Wassergebundene Wegedecke mechanisch von pflanzlichem B
ewuchs reinigen.Anfallendes Material laden und zur Verw
endung des AN abfahren.Teilflächen bei Bedarf mit zu li
eferndem Dolomitbrechsand,Körnung: 0/5mm,Farbe: wie vor
handen,andecken. Wegedecke nach Pflegegang unter Wasser
zugabe abwalzen. Ausführung in Teilflächen.
Abrechnung: nach Voraufmaß der bewachsenen Flächen.

2 Pflegegänge a 50 m²
Menge: 100,000 m²

**05.54.0060 Natur- bzw. Betonsteinkante pflegen**
Natur- bzw. Betonsteinkante mechanisch oder von Hand
von pflanzlichem Bewuchs reinigen.Anfallendes Material
laden und zur Verwendung des AN abfahren. Wegebeläge
bzw. Fugen mit Brechsand 0/2 nachfugen, einschlämmen.
Überschüssiges Material entfernen.
Ausführung in Teilflächen.
Abrechnung: nach Voraufmaß der bewachsenen Natur- bzw.
Betonsteinkanten.

2 Pflegegang a 20 lfdm
Menge: 40,000 lfdm

**05.54.0070 Pflasterfläche pflegen**
Befestigte Flächen aus Betonsteinpflaster oder -platten
,
bzw. Natursteinpflaster oder -platten, mechanisch oder
von Hand von pflanzlichem Bewuchs reinigen.Anfallendes
Material laden und zur Verwendung des AN abfahren.
Wegebeläge mit Brechsand 0/2 nachfugen bzw. einschlämme
n.
Überschüssiges Material entfernen und abfahren.
Ausführung in Teilflächen.
Abrechnung: nach Voraufmaß der bewachsenen Flächen.

2 Pflegegänge a 163 m²
Menge: 326,000 m²

**05.54.0080 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 15 m²
Menge: 750,000 m²

**05.54.0090 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 29,20 m²
Menge: 1460,000 m²

**05.54.0100 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,90 m²
Menge: 995,000 m²

**05.54.0110 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 19,40 m²
Menge: 970,000 m²

**05.54.0120 Fallschutzmaterial Rheinsand**
Fallschutzmaterial
Rheinsand 0/2 liefern, abladen und höhengerecht einbaue
n, unter Beachtung der DIN EN 1176.

Abrechnung erfolgt nach Original-Lieferscheinen und Wie
gekarten.
Menge: 1,000 m³

**05.54.0130 Fallschutzmaterial Perlkies**
Fallschutzmaterial
Perlkies 2/8 liefern, abladen und höhengerecht einbauen
, unter Beachtung der DIN EN 1176.

Abrechnung erfolgt nach Original-Lieferscheinen und Wie
gekarten.
Menge: 1,000 m³

**05.54.0140 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 483 m²
Menge: 4830,000 m²

**05.54.0150 Rasen- und Wegeflächen von Laub säubern**
Rasen- und Wegeflächen nach Beendigung des
Laubfalles von Laub und Unrat säubern, anfallendes
Material laden und zur Verwendung des AN abfahren.
Ausführung in Teilflächen. Ein Anspruch auf Bezahlung
besteht nur für die Flächen, die auf Anweisung des AG
gesäubert worden sind.

2 Pflegegänge a 696 m²
Menge: 1392,000 m²

**05.54.0160 Landschaftsgärtner*innen**
Einsatz von Mitarbeitenden im Garten- und Landschaftsba
u im Rahmen von Stundenlohnarbeiten, ausschließlich auf
 Anweisung der Bauleitung
Menge: 1,000 h

**05.54.0170 Arbeiter*innen und Helfer*innen**
Einsatz von Mitarbeitenden im Garten- und Landschaftsba
u im Rahmen von Stundenlohnarbeiten, ausschließlich auf
 Anweisung der Bauleitung
Menge: 1,000 h

#### Bauteil 05.55 GA Wohnpark Witthausbusch (1115)

**05.55.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 4.279 m²
Menge: 4279,000 m²

**05.55.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 4.279 m²
Menge: 12837,000 m²

**05.55.0030 Gehölzrandschnitt durchführen.**
Gehölzrand aus verschiedenen Gehölzen zur
Wegefreihaltung sauber geschnitten halten,
Schnittgut, sowie alle beschädigten und
abgestorbenen Pflanzenteile entfernen, Material laden
und zur Verwendung des AN abfahren.
Habitus der Gehölzhöhe und -breite nach Angabe der
Bauleitung, Höhe ca. 100 cm bis 150 cm,
Abrechnung nach geschnittenen Flächen.

Anzahl der Pflegegänge: 2 St.
Menge: 150,000 lfdm

**05.55.0040 Gehölzrandschnitt durchführen.**
Gehölzrand aus verschiedenen Gehölzen zur
Wegefreihaltung sauber geschnitten halten,
Schnittgut, sowie alle beschädigten und
abgestorbenen Pflanzenteile entfernen, Material laden
und zur Verwendung des AN abfahren.
Habitus der Gehölzhöhe und -breite nach Angabe der
Bauleitung, Höhe ca. 150 cm bis 450 cm,
Abrechnung nach geschnittenen Flächen.

Anzahl der Pflegegänge: 2 St.
Menge: 150,000 lfdm

**05.55.0050 Wassergebundene Wegedecke pflegen**
Wassergebundene Wegedecke mechanisch von pflanzlichem B
ewuchs reinigen.Anfallendes Material laden und zur Verw
endung des AN abfahren.Teilflächen bei Bedarf mit zu li
eferndem Dolomitbrechsand,Körnung: 0/5mm,Farbe: wie vor
handen,andecken. Wegedecke nach Pflegegang unter Wasser
zugabe abwalzen. Ausführung in Teilflächen.
Abrechnung: nach Voraufmaß der bewachsenen Flächen.

2 Pflegegänge a 4.418 m²
Menge: 8836,000 m²

**05.55.0060 Pflasterfläche pflegen**
Befestigte Flächen aus Betonsteinpflaster oder -platten
,
bzw. Natursteinpflaster oder -platten, mechanisch oder
von Hand von pflanzlichem Bewuchs reinigen.Anfallendes
Material laden und zur Verwendung des AN abfahren.
Wegebeläge mit Brechsand 0/2 nachfugen bzw. einschlämme
n.
Überschüssiges Material entfernen und abfahren.
Ausführung in Teilflächen.
Abrechnung: nach Voraufmaß der bewachsenen Flächen.

2 Pflegegänge a 1.324 m²
Menge: 2648,000 m²

**05.55.0070 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 6.140 m²
Menge: 6140,000 m²

**05.55.0080 Landschaftsrasen mähen**
Landschaftsrasen entlang von
Wegen (b = 1,00 - 2,00 m) mähen.
Schnitthöhe 7 cm,
Schnittgut ist fachgerecht zu entsorgen,
Einbauten, Bäume, Papierkörbe, Bänke etc. sind
auszumähen. Abrechnung in der Abwicklung. Ausführungsze
itraum nach Absprache mit AG.

4 Rasenschnitte a 9.716 m
Menge: 38864,000 m²

**05.55.0090 Rasen- und Wegeflächen von Laub säubern**
Rasen- und Wegeflächen nach Beendigung des
Laubfalles von Laub und Unrat säubern, anfallendes
Material laden und zur Verwendung des AN abfahren.
Ausführung in Teilflächen. Ein Anspruch auf Bezahlung
besteht nur für die Flächen, die auf Anweisung des AG
gesäubert worden sind.

2 Pflegegänge a 6.174 m²
Menge: 12348,000 m²

**05.55.0100 Landschaftsgärtner*innen**
Einsatz von Mitarbeitenden im Garten- und Landschaftsba
u im Rahmen von Stundenlohnarbeiten, ausschließlich auf
 Anweisung der Bauleitung
Menge: 1,000 h

**05.55.0110 Arbeiter*innen und Helfer*innen**
Einsatz von Mitarbeitenden im Garten- und Landschaftsba
u im Rahmen von Stundenlohnarbeiten, ausschließlich auf
 Anweisung der Bauleitung
Menge: 1,000 h

#### Bauteil 05.56 SpPl William-Shakespeare-Ring (1106)

**05.56.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 16 m²
Menge: 16,000 m²

**05.56.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 16 m²
Menge: 48,000 m²

**05.56.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.235 m²
Menge: 12350,000 m²

**05.56.0040 Wassergebundene Wegedecke pflegen**
Wassergebundene Wegedecke mechanisch von pflanzlichem B
ewuchs reinigen.Anfallendes Material laden und zur Verw
endung des AN abfahren.Teilflächen bei Bedarf mit zu li
eferndem Dolomitbrechsand,Körnung: 0/5mm,Farbe: wie vor
handen,andecken. Wegedecke nach Pflegegang unter Wasser
zugabe abwalzen. Ausführung in Teilflächen.
Abrechnung: nach Voraufmaß der bewachsenen Flächen.

2 Pflegegänge a 18 m²
Menge: 36,000 m²

**05.56.0050 Pflasterfläche pflegen**
Befestigte Flächen aus Betonsteinpflaster oder -platten
,
bzw. Natursteinpflaster oder -platten, mechanisch oder
von Hand von pflanzlichem Bewuchs reinigen.Anfallendes
Material laden und zur Verwendung des AN abfahren.
Wegebeläge mit Brechsand 0/2 nachfugen bzw. einschlämme
n.
Überschüssiges Material entfernen und abfahren.
Ausführung in Teilflächen.
Abrechnung: nach Voraufmaß der bewachsenen Flächen.

2 Pflegegänge a 197 m²
Menge: 394,000 m²

**05.56.0060 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 202 m²
Menge: 10100,000 m²

**05.56.0070 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 289 m²
Menge: 14450,000 m²

**05.56.0080 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 36 m²
Menge: 1800,000 m²

**05.56.0090 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 84,40 m²
Menge: 4220,000 m²

**05.56.0100 Unterhaltungspflege an Fallschutzflächen auf Spielplätzen. Befestigte Flächen**
Unterhaltungspflege an Fallschutzflächen auf Spielplätz
en,
Art der Spielplatzfläche: befestigte Flächen (wie z. B.
 Betonsteinpflaster, Betonsteinplatten, Natursteinpflas
ter, Beton, Asphalt, Fallschutzplatten, wassergebundene
 Wegedecke, Gummireifen)
im Bereich des Fallraumes; 1,50 m um das entsprechende
Spielgerät herum, sowie das Spielgerät selbst von Unrat
 säubern.
Durchführung der Säuberungen wöchentlich, sowie

zusätzliche Durchgänge nach Aufforderung durch den AG.

Anfallender Unrat ist gemäß den Vorbedingungen zu entso
rgen. (Tischtennisplatten, 16 m²)

50 Pflegegänge a 16 m²
Menge: 800,000 m2

**05.56.0110 Fallschutzmaterial Rheinsand**
Fallschutzmaterial
Rheinsand 0/2 liefern, abladen und höhengerecht einbaue
n, unter Beachtung der DIN EN 1176.

Abrechnung erfolgt nach Original-Lieferscheinen und Wie
gekarten.
Menge: 1,000 m³

**05.56.0120 Fallschutzmaterial Perlkies**
Fallschutzmaterial
Perlkies 2/8 liefern, abladen und höhengerecht einbauen
, unter Beachtung der DIN EN 1176.

Abrechnung erfolgt nach Original-Lieferscheinen und Wie
gekarten.
Menge: 1,000 m³

**05.56.0130 Fallschutzmaterial, Rindenmulch**
Fallschutzmaterial, bestehend aus
70 % Rindenmulch mit 30% Holzhackschnitzel 20/40  liefe
rn, abladen und höhengerecht einbauen, unter Beachtung
der DIN EN 1176.
Abrechnung erfolgt nach Original-Lieferscheinen und Wie
gekarten.
Menge: 1,000 m³

**05.56.0140 Rasen- und Wegeflächen von Laub säubern**
Rasen- und Wegeflächen nach Beendigung des
Laubfalles von Laub und Unrat säubern, anfallendes
Material laden und zur Verwendung des AN abfahren.
Ausführung in Teilflächen. Ein Anspruch auf Bezahlung
besteht nur für die Flächen, die auf Anweisung des AG
gesäubert worden sind.

2 Pflegegänge a 1.450 m²
Menge: 2900,000 m²

**05.56.0150 Landschaftsgärtner*innen**
Einsatz von Mitarbeitenden im Garten- und Landschaftsba
u im Rahmen von Stundenlohnarbeiten, ausschließlich auf
 Anweisung der Bauleitung
Menge: 1,000 h

**05.56.0160 Arbeiter*innen und Helfer*innen**
Einsatz von Mitarbeitenden im Garten- und Landschaftsba
u im Rahmen von Stundenlohnarbeiten, ausschließlich auf
 Anweisung der Bauleitung
Menge: 1,000 h

#### Bauteil 05.57 SpPl Westminsterstraße (1139)

**05.57.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**05.57.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 111 m²
Menge: 333,000 m²

**05.57.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  1.190 m²
Menge: 11900,000 m²

**05.57.0040 Pflasterfläche pflegen**
Befestigte Flächen aus Betonsteinpflaster oder -platten
,
bzw. Natursteinpflaster oder -platten, mechanisch oder
von Hand von pflanzlichem Bewuchs reinigen.Anfallendes
Material laden und zur Verwendung des AN abfahren.
Wegebeläge mit Brechsand 0/2 nachfugen bzw. einschlämme
n.
Überschüssiges Material entfernen und abfahren.
Ausführung in Teilflächen.
Abrechnung: nach Voraufmaß der bewachsenen Flächen.

2 Pflegegänge a 317 m²
Menge: 634,000 m²

**05.57.0050 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 92 m²
Menge: 4600,000 m²

**05.57.0060 Unterhaltungspflege an Fallschutzflächen auf Spielplätzen. Perlkiesflä chen.**
Unterhaltungspflege an Fallschutzflächen auf Spielplätz
en.
Art der Spielplatzfläche: Perlkies
Einschließlich der Wege- und Perlkiesfläche, sowie der

Ausstattungsgegenstände, Unrat, Algen und pflanzlichen
Bewuchs entfernen.Müllablagerungen beseitigen.

Spielgeräte sind von Algenbelag und sonstigem Unrat zu

säubern.Kiesfläche bis 15 cm Tiefe lockern. Unrat (Glas
,Plastik,Kot,Spritzen u.a.)aus
dem Perlkies aufnehmen und ausgeworfenen Perlkies

zurückbefördern.Stark auftretende Müllablagerungen dem
AG unverzüglich melden.

Ausführung wöchentlich, sowie zusätzlich auf

Anweisung des AG.

Anfallender Unrat ist gemäß den Vorbedingungen zu entso
rgen. Incl.kompletter Laubentfernung zum Ende des Pfleg
ejahres.

50 Pflegegänge a 280 m²
Menge: 14000,000 m²

**05.57.0070 Unterhaltungspflege an Fallschutzflächen auf Spielplätzen, Rindenmulch flächen.**
Unterhaltungspflege an Fallschutzflächen auf Spielplätz
en,
Art der Spielplatzfläche: Rindenmulch/Holzhackschnitzel
Rindenmulchplanum nacharbeiten, lockern, außerhalb lieg
endes Material wieder in den Spielbereich einbauen. Spi
elgeräte von Unrat und sonstigen Material säubern.

Durchführung der Säuberungen wöchentlich, sowie

zusätzliche Durchgänge nach Aufforderung durch den AG.

Anfallender Unrat ist gemäß den Vorbedingungen zu entso
rgen.

50 Pflegegänge a 155 m²
Menge: 7750,000 m²

**05.57.0080 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68,90 m²
Menge: 3445,000 m²

**05.57.0090 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 555,000 m2

**05.57.0100 Fallschutzmaterial Rheinsand**
Fallschutzmaterial
Rheinsand 0/2 liefern, abladen und höhengerecht einbaue
n, unter Beachtung der DIN EN 1176.

Abrechnung erfolgt nach Original-Lieferscheinen und Wie
gekarten.
Menge: 1,000 m³

**05.57.0110 Fallschutzmaterial Perlkies**
Fallschutzmaterial
Perlkies 2/8 liefern, abladen und höhengerecht einbauen
, unter Beachtung der DIN EN 1176.

Abrechnung erfolgt nach Original-Lieferscheinen und Wie
gekarten.
Menge: 1,000 m³

**05.57.0120 Fallschutzmaterial, Rindenmulch**
Fallschutzmaterial, bestehend aus
70 % Rindenmulch mit 30% Holzhackschnitzel 20/40  liefe
rn, abladen und höhengerecht einbauen, unter Beachtung
der DIN EN 1176.
Abrechnung erfolgt nach Original-Lieferscheinen und Wie
gekarten.
Menge: 1,000 m³

**05.57.0130 Rasen- und Wegeflächen von Laub säubern**
Rasen- und Wegeflächen nach Beendigung des
Laubfalles von Laub und Unrat säubern, anfallendes
Material laden und zur Verwendung des AN abfahren.
Ausführung in Teilflächen. Ein Anspruch auf Bezahlung
besteht nur für die Flächen, die auf Anweisung des AG
gesäubert worden sind.

2 Pflegegänge a 1.507 m²
Menge: 3014,000 m²

**05.57.0140 Landschaftsgärtner*innen**
Einsatz von Mitarbeitenden im Garten- und Landschaftsba
u im Rahmen von Stundenlohnarbeiten, ausschließlich auf
 Anweisung der Bauleitung
Menge: 1,000 h

**05.57.0150 Arbeiter*innen und Helfer*innen**
Einsatz von Mitarbeitenden im Garten- und Landschaftsba
u im Rahmen von Stundenlohnarbeiten, ausschließlich auf
 Anweisung der Bauleitung
Menge: 1,000 h

#### Bauteil 05.58 SpPl Westminsterstraße klein (1222)

**05.58.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 111 m²
Menge: 111,000 m²

**05.58.0020 Gehölzflächen mit Unterpflanzung.**
Gehölzflächen mit Unterpflanzung aus Bodendeckern,
z. B. Efeu, Lonicera etc. mit einem Bedeckungsgrad von
mehr als 90%, ständig wildkrautfrei und die
nicht bedeckten Flächen gelockert halten, sowie
Gehölzschnitt zur Erhaltung bzw. Wiederherstelllung der
Verkehrssicherheit vornehmen.
Die Pflanzflächen unter Schonung des Wurzelwerkes und
der oberirdischen Teile lockern.
Flächen von Wildkraut und allem sonstigen Unrat
säubern, Wurzelwildkräuter ausgraben, beschädigte und
abgestorbene Pflanzenteile, sowie abgeblühte
Blütenstände entfernen.
Durch die Gehölzschnitte muß fortlaufend dafür gesorgt
werden, daß die Sichtverhältnisse an öffentlichen
Verkehrsräumen, Bürgersteigen, Fenstern, Eingängen und
Treppenanlagen nicht beeinträchtigt werden, die
Verkehrsschilder sind freizuhalten.
Bodendecker auf 0,60 m in der Höhe zurückschneiden,
um v. g. Sichtverhältnisse zu erhalten.
Trockene Äste und Zweige sind aus den Gehölzen
fachgerecht zu entfernen, sowie deren Selbstversamungen.
Anfallendes Material, Unrat und Wildkraut laden und zur
Verwendung des AN abfahren.
Bearbeitungsart: jäten, ohne Maschineneinsatz
Bearbeitungstiefe: ca. 3 cm.

3 Pflegegänge a 111 m²
Menge: 333,000 m2

**05.58.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a  20 m²
Menge: 200,000 m²

**05.58.0040 Wassergebundene Wegedecke pflegen**
Wassergebundene Wegedecke mechanisch von pflanzlichem B
ewuchs reinigen.Anfallendes Material laden und zur Verw
endung des AN abfahren.Teilflächen bei Bedarf mit zu li
eferndem Dolomitbrechsand,Körnung: 0/5mm,Farbe: wie vor
handen,andecken. Wegedecke nach Pflegegang unter Wasser
zugabe abwalzen. Ausführung in Teilflächen.
Abrechnung: nach Voraufmaß der bewachsenen Flächen.

2 Pflegegänge a 9 m²
Menge: 18,000 m²

**05.58.0050 Natur- bzw. Betonsteinkante pflegen**
Natur- bzw. Betonsteinkante mechanisch oder von Hand
von pflanzlichem Bewuchs reinigen.Anfallendes Material
laden und zur Verwendung des AN abfahren. Wegebeläge
bzw. Fugen mit Brechsand 0/2 nachfugen, einschlämmen.
Überschüssiges Material entfernen.
Ausführung in Teilflächen.
Abrechnung: nach Voraufmaß der bewachsenen Natur- bzw.
Betonsteinkanten.

2 Pflegegang a 10 lfdm
Menge: 20,000 lfdm

**05.58.0060 Pflasterfläche pflegen**
Befestigte Flächen aus Betonsteinpflaster oder -platten
,
bzw. Natursteinpflaster oder -platten, mechanisch oder
von Hand von pflanzlichem Bewuchs reinigen.Anfallendes
Material laden und zur Verwendung des AN abfahren.
Wegebeläge mit Brechsand 0/2 nachfugen bzw. einschlämme
n.
Überschüssiges Material entfernen und abfahren.
Ausführung in Teilflächen.
Abrechnung: nach Voraufmaß der bewachsenen Flächen.

2 Pflegegänge a 56 m²
Menge: 112,000 m²

**05.58.0070 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 84 m²
Menge: 4200,000 m²

**05.58.0080 Fallschutzmaterial Rheinsand**
Fallschutzmaterial
Rheinsand 0/2 liefern, abladen und höhengerecht einbaue
n, unter Beachtung der DIN EN 1176.

Abrechnung erfolgt nach Original-Lieferscheinen und Wie
gekarten.
Menge: 1,000 m³

**05.58.0090 Rasen- und Wegeflächen von Laub säubern**
Rasen- und Wegeflächen nach Beendigung des
Laubfalles von Laub und Unrat säubern, anfallendes
Material laden und zur Verwendung des AN abfahren.
Ausführung in Teilflächen. Ein Anspruch auf Bezahlung
besteht nur für die Flächen, die auf Anweisung des AG
gesäubert worden sind.

2 Pflegegänge a 85 m²
Menge: 170,000 m²

**05.58.0100 Landschaftsgärtner*innen**
Einsatz von Mitarbeitenden im Garten- und Landschaftsba
u im Rahmen von Stundenlohnarbeiten, ausschließlich auf
 Anweisung der Bauleitung
Menge: 1,000 h

**05.58.0110 Arbeiter*innen und Helfer*innen**
Einsatz von Mitarbeitenden im Garten- und Landschaftsba
u im Rahmen von Stundenlohnarbeiten, ausschließlich auf
 Anweisung der Bauleitung
Menge: 1,000 h

#### Bauteil 05.59 GA Beekamp (0601)

**05.59.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 758 m²
Menge: 758,000 m²

**05.59.0020 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 758 m²
Menge: 2274,000 m²

**05.59.0030 Wassergebundene Wegedecke pflegen**
Wassergebundene Wegedecke mechanisch von pflanzlichem B
ewuchs reinigen.Anfallendes Material laden und zur Verw
endung des AN abfahren.Teilflächen bei Bedarf mit zu li
eferndem Dolomitbrechsand,Körnung: 0/5mm,Farbe: wie vor
handen,andecken. Wegedecke nach Pflegegang unter Wasser
zugabe abwalzen. Ausführung in Teilflächen.
Abrechnung: nach Voraufmaß der bewachsenen Flächen.

2 Pflegegänge a 262 m²
Menge: 524,000 m²

**05.59.0040 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 1.065 m²
Menge: 10650,000 m²

**05.59.0050 Rasen- und Wegeflächen von Laub säubern**
Rasen- und Wegeflächen nach Beendigung des
Laubfalles von Laub und Unrat säubern, anfallendes
Material laden und zur Verwendung des AN abfahren.
Ausführung in Teilflächen. Ein Anspruch auf Bezahlung
besteht nur für die Flächen, die auf Anweisung des AG
gesäubert worden sind.

2 Pflegegänge a 1.598 m²
Menge: 3196,000 m²

**05.59.0060 Landschaftsgärtner*innen**
Einsatz von Mitarbeitenden im Garten- und Landschaftsba
u im Rahmen von Stundenlohnarbeiten, ausschließlich auf
 Anweisung der Bauleitung
Menge: 1,000 h

**05.59.0070 Arbeiter*innen und Helfer*innen**
Einsatz von Mitarbeitenden im Garten- und Landschaftsba
u im Rahmen von Stundenlohnarbeiten, ausschließlich auf
 Anweisung der Bauleitung
Menge: 1,000 h

#### Bauteil 05.60 SpPl Beekkamp (0615)

**05.60.0010 Heckenschnitt durchführen.**
Hecken,Laub-oder Nadelgehölze,dreiseitig,unter Schonung
 der umgebenden Pflanzflächen sauber geschnitten halten
.
Hecken, aus verschiedenen Gehölzarten, schneiden. Die

einzelnen Schnitte konisch bis auf vorjähriges Holz

durchführen.Wildtriebe und nicht sortentypische Arten a
us dem Heckenbereich entfernen.Schnittgut, sowie alle b
eschädigten und abgestorbenen Pflanzenteile entfernen.
Material laden
und zur Verwendung des AN am gleichen Arbeitstag abfahr
en.
Heckenhöhen bis 150cm.
Abrechnung nach geschnittenen Flächen.

2 Heckenschnitte a 210 m²
Menge: 420,000 m²

**05.60.0020 Heckenfußflächen pflegen**
Heckenfußflächen, Breite gesamt 100 cm, dauernd
wildkrautfrei und gelockert halten,
Heckenfuß unter Schonung des Wurzelwerkes und der
oberirdischen Teile lockern, Wildkraut und allen
sonstigen Unrat entfernen, Material laden und zur
Verwendung des AN abfahren.
Bearbeitungsart: hacken oder krailen
Bearbeitungstiefe: ca. 3 cm.
Im März/April ist ein Pflegegang durchzuführen, im
Zuge dieser Arbeiten ist alles verbliebene Laub zu
entfernen.

3 Pflegegänge a 70 lfdm
Menge: 210,000 lfdm

**05.60.0030 Pflasterfläche pflegen**
Befestigte Flächen aus Betonsteinpflaster oder -platten
,
bzw. Natursteinpflaster oder -platten, mechanisch oder
von Hand von pflanzlichem Bewuchs reinigen.Anfallendes
Material laden und zur Verwendung des AN abfahren.
Wegebeläge mit Brechsand 0/2 nachfugen bzw. einschlämme
n.
Überschüssiges Material entfernen und abfahren.
Ausführung in Teilflächen.
Abrechnung: nach Voraufmaß der bewachsenen Flächen.

2 Pflegegänge a 30 m²
Menge: 60,000 m²

**05.60.0040 Unterhaltungspflege an Fallschutzflächen auf Spielplätzen. Sandflächen .**
Unterhaltungspflege an Fallschutzflächen auf Spielplätz
en
Art der Spielplatzfläche: Sand
Einschließlich der Wege- und Sandfläche, sowie der

Ausstattungsgegenstände, Unrat, Algen und pflanzlichen
Bewuchs entfernen.Müllablagerungen beseitigen.

Spielgeräte sind von Algenbelag und sonstigem Unrat zu

säubern.Spielsand bis 15 cm Tiefe lockern. Unrat (Glas,
Plastik,Kot,Spritzen u.a.)aus
dem Spielsand aufnehmen und ausgeworfenen Sand

zurückbefördern.Stark auftretende Müllablagerungen dem
AG unverzüglich melden.

Ausführung wöchentlich, sowie zusätzlich auf

Anweisung des AG.

Anfallender Unrat ist gemäß den Vorbedingungen zu entso
rgen. Incl.kompletter Laubentfernung zum Ende des Pfleg
ejahres.

50 Pflegegänge a 167,80 m²
Menge: 8390,000 m²

**05.60.0050 Unterhaltungspflege an Fallschutzflächen auf Spielplätzen. Rasenfläche n.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 28 m²
Menge: 1400,000 m²

**05.60.0060 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,50 m²
Menge: 575,000 m²

**05.60.0070 Fallschutzmaterial Rheinsand**
Fallschutzmaterial
Rheinsand 0/2 liefern, abladen und höhengerecht einbaue
n, unter Beachtung der DIN EN 1176.

Abrechnung erfolgt nach Original-Lieferscheinen und Wie
gekarten.
Menge: 1,000 m3

**05.60.0080 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 200 m²
Menge: 2000,000 m²

**05.60.0090 Rasen- und Wegeflächen von Laub säubern**
Rasen- und Wegeflächen nach Beendigung des
Laubfalles von Laub und Unrat säubern, anfallendes
Material laden und zur Verwendung des AN abfahren.
Ausführung in Teilflächen. Ein Anspruch auf Bezahlung
besteht nur für die Flächen, die auf Anweisung des AG
gesäubert worden sind.

2 Pflegegänge a 230 m²
Menge: 460,000 m²

**05.60.0100 Landschaftsgärtner*innen**
Einsatz von Mitarbeitenden im Garten- und Landschaftsba
u im Rahmen von Stundenlohnarbeiten, ausschließlich auf
 Anweisung der Bauleitung
Menge: 1,000 h

**05.60.0110 Arbeiter*innen und Helfer*innen**
Einsatz von Mitarbeitenden im Garten- und Landschaftsba
u im Rahmen von Stundenlohnarbeiten, ausschließlich auf
 Anweisung der Bauleitung
Menge: 1,000 h

#### Bauteil 05.61 GA Leinpfad (0610)

**05.61.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 61 m²
Menge: 61,000 m²

**05.61.0020 Gehölzflächen mit Unterpflanzung.**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge  9,00 m²
Menge: 27,000 m²

**05.61.0030 Gehölzfläche ohne Unterpflanzung**
Gehölzfläche der Strukturpflanzung ohne Unterpflanzung
wildkrautfrei und gelockert halten.
Gehölzflächen unter Schonung des Wurzelwerkes und der
oberirdischen Teile lockern. Flächen von Wildkraut und
allem sonstigen Unrat säubern. Wurzelwildkräuter
ausgraben. Beschädigte und abgestorbene Pflanzenteile,
Selbstversamungen, sowie abgeblühte Blütenstände
fachgerecht entfernen. Anfallendes Material, Unrat und
Wildkraut laden und zur Verwendung des AN abfahren.
Bearbeitungsart: hacken bzw. kultivieren.
Bearbeitungstiefe: ca. 3 cm.

3 Pflegegänge a 52 m²
Menge: 156,000 m²

**05.61.0040 Gehölzrandschnitt durchführen.**
Gehölzrand aus verschiedenen Gehölzen zur
Wegefreihaltung sauber geschnitten halten,
Schnittgut, sowie alle beschädigten und
abgestorbenen Pflanzenteile entfernen, Material laden
und zur Verwendung des AN abfahren.
Habitus der Gehölzhöhe und -breite nach Angabe der
Bauleitung, Höhe ca. 100 cm bis 150 cm,
Abrechnung nach geschnittenen Flächen.

Anzahl der Pflegegänge: 2 St.
Menge: 120,000 lfdm

**05.61.0050 Natur- bzw. Betonsteinkante pflegen**
Natur- bzw. Betonsteinkante mechanisch oder von Hand
von pflanzlichem Bewuchs reinigen.Anfallendes Material
laden und zur Verwendung des AN abfahren. Wegebeläge
bzw. Fugen mit Brechsand 0/2 nachfugen, einschlämmen.
Überschüssiges Material entfernen.
Ausführung in Teilflächen.
Abrechnung: nach Voraufmaß der bewachsenen Natur- bzw.
Betonsteinkanten.

2 Pflegegang a 25 lfdm
Menge: 50,000 lfdm

**05.61.0060 Pflasterfläche pflegen**
Befestigte Flächen aus Betonsteinpflaster oder -platten
,
bzw. Natursteinpflaster oder -platten, mechanisch oder
von Hand von pflanzlichem Bewuchs reinigen.Anfallendes
Material laden und zur Verwendung des AN abfahren.
Wegebeläge mit Brechsand 0/2 nachfugen bzw. einschlämme
n.
Überschüssiges Material entfernen und abfahren.
Ausführung in Teilflächen.
Abrechnung: nach Voraufmaß der bewachsenen Flächen.

2 Pflegegänge a 107 m²
Menge: 214,000 m²

**05.61.0070 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**05.61.0080 Rasen- und Wegeflächen von Laub säubern**
Rasen- und Wegeflächen nach Beendigung des
Laubfalles von Laub und Unrat säubern, anfallendes
Material laden und zur Verwendung des AN abfahren.
Ausführung in Teilflächen. Ein Anspruch auf Bezahlung
besteht nur für die Flächen, die auf Anweisung des AG
gesäubert worden sind.

2 Pflegegänge a 627 m²
Menge: 1254,000 m²

**05.61.0090 Landschaftsgärtner*innen**
Einsatz von Mitarbeitenden im Garten- und Landschaftsba
u im Rahmen von Stundenlohnarbeiten, ausschließlich auf
 Anweisung der Bauleitung
Menge: 1,000 h

**05.61.0100 Arbeiter*innen und Helfer*innen**
Einsatz von Mitarbeitenden im Garten- und Landschaftsba
u im Rahmen von Stundenlohnarbeiten, ausschließlich auf
 Anweisung der Bauleitung
Menge: 1,000 h

#### Bauteil 05.62 GA Am Flötz (Lärmschutzwall) (1285)

**05.62.0010 Gehölzrandschnitt**
Gehölzrand aus verschiedenen Gehölzen zur
Wegefreihaltung sauber geschnitten halten,
Schnittgut, sowie alle beschädigten und
abgestorbenen Pflanzenteile entfernen, Material laden
und zur Verwendung des AN abfahren.
Habitus der Gehölzhöhe und -breite nach Angabe der
Bauleitung, Höhe ca. 100 cm bis 150 cm,
Abrechnung nach geschnittenen Flächen.

Anzahl der Pflegegänge: 2 St.
Menge: 220,000 lfdm

**05.62.0020 Rasen- und Wegeflächen von Laub säubern**
Rasen- und Wegeflächen nach Beendigung des
Laubfalles von Laub und Unrat säubern, anfallendes
Material laden und zur Verwendung des AN abfahren.
Ausführung in Teilflächen. Ein Anspruch auf Bezahlung
besteht nur für die Flächen, die auf Anweisung des AG
gesäubert worden sind.

2 Pflegegänge a 650 m²
Menge: 1300,000 m²

**05.62.0030 Landschaftsgärtner*innen**
Einsatz von Mitarbeitenden im Garten- und Landschaftsba
u im Rahmen von Stundenlohnarbeiten, ausschließlich auf
 Anweisung der Bauleitung
Menge: 1,000 h

**05.62.0040 Arbeiter*innen und Helfer*innen**
Einsatz von Mitarbeitenden im Garten- und Landschaftsba
u im Rahmen von Stundenlohnarbeiten, ausschließlich auf
 Anweisung der Bauleitung
Menge: 1,000 h

#### Bauteil 05.63 Petrikirche (0759)

**05.63.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 327 m²
Menge: 327,000 m2

**05.63.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 167 m²
Menge: 501,000 m2

**05.63.0030 Gehölzflächen mit Unterpflanzung**
Gehölzflächen mit Unterpflanzung aus Bodendeckern,
z. B. Efeu, Lonicera etc. mit einem Bedeckungsgrad von
mehr als 90%, von Wildkräutern säubern und die
nicht bedeckten Flächen gelockert halten, sowie
Gehölzschnitt zur Erhaltung bzw. Wiederherstelllung der
Verkehrssicherheit vornehmen.
Die Pflanzflächen unter Schonung des Wurzelwerkes und
der oberirdischen Teile lockern.
Flächen von Wildkraut und allem sonstigen Unrat
säubern. Wurzelwildkräuter ausgraben. Beschädigte und
abgestorbene Pflanzenteile, sowie abgeblühte
Blütenstände entfernen.
Durch die Gehölzschnitte muß fortlaufend dafür gesorgt
werden, daß die Sichtverhältnisse an öffentlichen
Verkehrsräumen, Bürgersteigen, Fenstern, Eingängen und
Treppenanlagen nicht beeinträchtigt werden, die
Verkehrsschilder sind freizuhalten.
Bodendecker auf 0,60 m in der Höhe zurückschneiden,
um v. g. Sichtverhältnisse zu erhalten.
Trockene Äste und Sämlinge sind aus den Gehölzen
fachgerecht zu entfernen.
Anfallendes Material, Unrat und Wildkraut laden und zur
Verwendung des AN abfahren.
Bearbeitungsart: hacken oder kultivieren ohne Maschinen
einsatz
Bearbeitungstiefe: ca. 3 cm.

3 Pflegegänge a 160 m²
Menge: 480,000 m2

**05.63.0040 Rasen- und Wegeflächen von Laub säubern**
Rasen- und Wegeflächen nach Beendigung des
Laubfalles von Laub und Unrat säubern, anfallendes
Material laden und zur Verwendung des AN abfahren.
Ausführung in Teilflächen. Ein Anspruch auf Bezahlung
besteht nur für die Flächen, die auf Anweisung des AG
gesäubert worden sind.

2 Pflegegänge a 327 m²
Menge: 654,000 m²

**05.63.0050 Landschaftsgärtner*innen**
Einsatz von Mitarbeitenden im Garten- und Landschaftsba
u im Rahmen von Stundenlohnarbeiten, ausschließlich auf
 Anweisung der Bauleitung
Menge: 1,000 h

**05.63.0060 Arbeiter*innen und Helfer*innen**
Einsatz von Mitarbeitenden im Garten- und Landschaftsba
u im Rahmen von Stundenlohnarbeiten, ausschließlich auf
 Anweisung der Bauleitung
Menge: 1,000 h

#### Bauteil 05.64 BF Parallelstraße (1346)

**05.64.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 282 m²
Menge: 282,000 m2

**05.64.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 282 m²
Menge: 846,000 m²

**05.64.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 520 m²
Menge: 5200,000 m²

**05.64.0040 Naturnahe Wiese auf trockenem Standort mähen**
Naturnahe Wiese auf trockenem Standort, Teilbereich auf
nassem Standort, mähen, Wiesenhöhe bis ca. 120 cm
gewachsen, auf 5 cm fachgerecht abmähen.
Die Arbeiten müssen mit einem Balkenmäher ausgeführt we
rden. Mähgut zum Abtrocknen und
Ausreifen des Restsaatgutes liegen lassen min. 5 Tage m
ax.10 Tage.

Das Mähgut ist nach der Ruhefrist aufzunehmen, laden un
d zur Verwendung des AN abfahren,
Neigung der Flächen 1:4 bis 1 : 1,

Zeitpunkt: August / September

1 Rasenschnitt a 4.269 m²
Menge: 4269,000 m²

**05.64.0050 Rasen- und Wegeflächen von Laub säubern**
Rasen- und Wegeflächen nach Beendigung des
Laubfalles von Laub und Unrat säubern, anfallendes
Material laden und zur Verwendung des AN abfahren.
Ausführung in Teilflächen. Ein Anspruch auf Bezahlung
besteht nur für die Flächen, die auf Anweisung des AG
gesäubert worden sind.

2 Pflegegänge a 520 m²
Menge: 1040,000 m²

**05.64.0060 Landschaftsgärtner*innen**
Einsatz von Mitarbeitenden im Garten- und Landschaftsba
u im Rahmen von Stundenlohnarbeiten, ausschließlich auf
 Anweisung der Bauleitung
Menge: 1,000 h

**05.64.0070 Arbeiter*innen und Helfer*innen**
Einsatz von Mitarbeitenden im Garten- und Landschaftsba
u im Rahmen von Stundenlohnarbeiten, ausschließlich auf
 Anweisung der Bauleitung
Menge: 1,000 h

#### Bauteil 05.65 SpPl Parsevalstraße (1238)

**05.65.0010 Grundpflegegang Gehölzflächen**
Im Zeitraum Januar bis Februar ist ein fachgerechter Gr
undpflegegang in Gehölzflächen mit und ohne Unterpflanz
ung (z. B. Bodendecker) durchzuführen. Die Maßnahme umf
asst insbesondere Pflanzflächen mit dichtem Bewuchs (Be
deckungsgrad meistens über  90 %, z. B. Efeu, Lonicera)
.

Im Zuge der Pflege sind starker Wildkrautbesatz sowie W
ildtriebe vollständig zu entfernen. Die Flächen sind vo
n Wildkräutern, einschließlich Wurzelunkräutern (durch
Ausgraben), sowie sonstigem Unrat zu säubern. Beschädig
te, abgestorbene oder abgeblühte Pflanzenteile sind fac
hgerecht zu entfernen. Darüber hinaus sind trockene Äst
e und Zweige (Totholz) aus den Gehölzen zu entnehmen.

Bodendecker, die über die Beetbegrenzungen hinausgewach
sen sind, sind entlang der angrenzenden Wege-, Platz- u
nd Rasenflächen sauber nachzuschneiden. Die Pflanzfläch
en sind unter Schonung des Wurzelwerks sowie der oberir
dischen Pflanzenteile schonend zu lockern. Verbleibende
s Restlaub ist vollständig zu entfernen.

Die Bodenbearbeitung erfolgt mechanisch und ohne Einsat
z von Maschinen.

Sämtliches anfallendes Material, insbesondere Schnittgu
t, Wildkraut und Unrat, ist aufzunehmen, zu verladen un
d ordnungsgemäß durch den Auftragnehmer abzutransportie
ren und zu verwerten.

1 Pflegegang a 23 m²
Menge: 23,000 m²

**05.65.0020 Gehölzfläche ohne Unterpflanzung**
Gehölzfläche der Strukturpflanzung ohne Unterpflanzung
  wildkrautfrei und gelockert halten.

Gehölzflächen unter Schonung des Wurzelwerkes und der

oberirdischen Teile lockern. Flächen von Wildkraut und

allem sonstigen Unrat säubern. Wurzelwildkräuter

ausgraben. Beschädigte und abgestorbene Pflanzenteile,

Selbstversamungen, sowie abgeblühte Blütenstände

fachgerecht entfernen. Anfallendes Material, Unrat und

Wildkraut laden und zur Verwendung des AN abfahren.

Bearbeitungsart: hacken bzw. kultivieren.

Bearbeitungstiefe: ca. 3 cm

3 Pflegegänge a 23 m²
Menge: 69,000 m²

**05.65.0030 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 120 m²
Menge: 1200,000 m²

**05.65.0040 Pflasterfläche pflegen**
Befestigte Flächen aus Betonsteinpflaster oder -platten
,
bzw. Natursteinpflaster oder -platten, mechanisch oder
von Hand von pflanzlichem Bewuchs reinigen.Anfallendes
Material laden und zur Verwendung des AN abfahren.
Wegebeläge mit Brechsand 0/2 nachfugen bzw. einschlämme
n.
Überschüssiges Material entfernen und abfahren.
Ausführung in Teilflächen.
Abrechnung: nach Voraufmaß der bewachsenen Flächen.

2 Pflegegänge a 35 m²
Menge: 70,000 m²

**05.65.0050 Rasen- und Wegeflächen von Laub säubern**
Rasen- und Wegeflächen nach Beendigung des
Laubfalles von Laub und Unrat säubern, anfallendes
Material laden und zur Verwendung des AN abfahren.
Ausführung in Teilflächen. Ein Anspruch auf Bezahlung
besteht nur für die Flächen, die auf Anweisung des AG
gesäubert worden sind.

2 Pflegegänge a 155 m²
Menge: 310,000 m²

**05.65.0060 Unterhaltungspflege an Fallschutzflächen auf Spielplätzen, Sandflächen.**
Art der Spielplatzfläche: Sand
Einschließlich der Wege- und Sandfläche, sowie der

Ausstattungsgegenstände, Unrat, Algen und pflanzlichen
Bewuchs entfernen.Müllablagerungen beseitigen.

Spielgeräte sind von Algenbelag und sonstigem Unrat zu

entfernen.Spielsand bis 15 cm Tiefe lockern. Unrat (Gla
s,Plastik,Kot,Spritzen u.a.)aus
dem Spielsand aufnehmen und ausgeworfenen Sand

zurückbefördern.Stark auftretende Müllablagerungen dem
AG unverzüglich melden.

Ausführung wöchentlich, sowie zusätzlich auf

Anweisung des AG.

Anfallender Unrat ist gemäß den Vorbedingungen zu entso
rgen. Incl.kompletter Laubentfernung zum Ende des Pfleg
ejahres.

50 Pflegegänge a 114 m²
Menge: 5700,000 m²

**05.65.0070 Unterhaltungspflege an Fallschutzflächen auf Spielplätzen, Rasenflächen.**
Unterhaltungspflege an Fallschutzflächen auf Spielplätz
en.
Art der Spielplatzfläche: Rasenfläche.
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 68 m²
Menge: 3400,000 m²

**05.65.0080 Unterhaltungspflege an Fallschutzflächen auf Spielplätzen. Befestigte Flächen**
Unterhaltungspflege an Fallschutzflächen auf Spielplätz
en.
Art der Spielplatzfläche: befestigte Flächen (wie z. B.
 Betonsteinpflaster, Betonsteinplatten, Natursteinpflas
ter, Beton, Asphalt, Fallschutzplatten, wassergebundene
 Wegedecke, Gummireifen)
Säuberung im Bereich des Fallraumes und 1,50 m um die e
ntsprechenden Spielgeräte herum, sowie Säuberung der

Ausstattungsgegenstände, Beseitigung von Unrat, Algen u
nd pflanzlichen Bewuchs. Müllablagerungen beseitigen.Ab
gelagerten Unrat (Glas,Plastik,Kot,Spritzen u.a.) von d
en Rasenflächen entfernen.Stark auftretende Müllablager
ungen dem AG unverzüglich melden.
Durchführung der Säuberungen wöchentlich, sowie

zusätzliche Durchgänge nach Aufforderung durch den AG.

Anfallender Unrat ist gemäß den Vorbedingungen zu entso
rgen. Incl.kompletter Laubentfernung zum Ende des Pfleg
ejahres.

50 Pflegegänge a 11,10 m²
Menge: 1750,000 m2

**05.65.0090 Fallschutzmaterial Rheinsand**
Fallschutzmaterial
Rheinsand 0/2 liefern, abladen und höhengerecht einbaue
n, unter Beachtung der DIN EN 1176.

Abrechnung erfolgt nach Original-Lieferscheinen und Wie
gekarten.
Menge: 1,000 m³

**05.65.0100 Landschaftsgärtner*innen**
Einsatz von Mitarbeitenden im Garten- und Landschaftsba
u im Rahmen von Stundenlohnarbeiten, ausschließlich auf
 Anweisung der Bauleitung
Menge: 1,000 h

**05.65.0110 Arbeiter*innen und Helfer*innen**
Einsatz von Mitarbeitenden im Garten- und Landschaftsba
u im Rahmen von Stundenlohnarbeiten, ausschließlich auf
 Anweisung der Bauleitung
Menge: 1,000 h

#### Bauteil 05.66 Helga-Wex-Weg (1350)

**05.66.0010 Rasenflächen mähen**
Rasenflächen mähen. Wuchshöhe 5 bis 8 cm. Schnitthöhe 3
 cm.
Schnittfolge unter Beachtung der Wuchshöhe bei Bedarf w
öchentlich.
Sichtbares Schnittgut wird Eigentum des AN und ist zu b
eseitigen.Verklumpungen auf Rasenflächen sind zu entfer
nen.
Schnitt mit Spindelmäher oder Sichelmäher
Neigung der Flächen über 1:4 bis 1:2.
Benutzte Wegeflächen und Randbereiche sind nach jedem S
chnitt zu säubern.
Durch den AN verursachte Fahrspuren sind sofort fachger
echt zu beseitigen.Die Flächen sind mit zu lieferndem O
berboden aufzufüllen und fachgerecht einzusääen. Eine V
ergütung für diese Leistung besteht nicht.Der evtl.ents
tehende Aufwand ist in den Einheitspreis mit einzukalku
lieren.
Ausführung in Teilflächen. Ein Anspruch auf Bezahlung
besteht nur für Flächen, die auf Anweisung des AG
gemäht worden sind.

10 Rasenschnitte a 461,0 m²
Menge: 4610,000 m²

#### Bauteil 05.67

**05.67.0010 Gehölzfläche durchforsten**
Gehölzflächen mit Bodendecker, Strauch- und Baumbestand
 sind in Teilbereichen selektiv zu durchforsten. Dies g
ilt für alle Pflegebereiche. Sträucher und Heister (Sta
mmumfang < 60 cm), Wildanflüge, Sämlinge sowie Brombeer
aufwuchs sind vollständig zu entfernen oder auf Stock z
u setzen. Ergänzend sind beschädigte bzw. abgestorbene
Pflanzenteile fachgerecht zurückzuschneiden.

Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 3000,000 m²

**05.67.0020 Gehölzflächen mit Neigung durchforsten**
Gehölzflächen mit Bodendecker, Strauch- und Baumbestand
 sind in Teilbereichen selektiv zu durchforsten. Dies g
ilt für alle Pflegebereiche. Sträucher und Heister (Sta
mmumfang < 60 cm), Wildanflüge, Sämlinge sowie Brombeer
aufwuchs sind vollständig zu entfernen oder auf Stock z
u setzen. Ergänzend sind beschädigte bzw. abgestorbene
Pflanzenteile fachgerecht zurückzuschneiden.Neigung der
 Flächen 1:4 bis 1:1.
Das anfallende Material ist gemäß den Vorbedingungen zu
 entsorgen oder kann gehäckselt auf der Fläche verbleib
en. Ausführung: Anfang Oktober bis Ende Februar unter E
inhaltung der Vogelschutzbestimmungen und nach vorherig
er Abstimmung mit dem Auftraggeber.
  Abrechnung erfolgt auf
Grundlage eines Aufmaßes in Abstimmung mit dem Auftragg
eber. Die Leistung muss vom Auftraggeber vor Arbeitsbeg
inn freigegeben werden und ist als ein Pflegedurchgang
je Pflegejahr auszuführen.

Anzahl der Pflegegänge: 1 St.
Menge: 1000,000 m²

**05.67.0030 Landschaftsgärtner*innen**
Einsatz von Mitarbeitenden im Garten- und Landschaftsba
u im Rahmen von Stundenlohnarbeiten, ausschließlich auf
 Anweisung der Bauleitung
Menge: 1,000 h

**05.67.0040 Arbeiter*innen und Helfer*innen**
Einsatz von Mitarbeitenden im Garten- und Landschaftsba
u im Rahmen von Stundenlohnarbeiten, ausschließlich auf
 Anweisung der Bauleitung
Menge: 1,000 h
